# Remscheid Eschbachtal
Angebotsaufforderung (GAEB DA XML 3.3, DA83)
Währung: EUR
Erstellt mit: CaliforniaX by G&W Software AG, CaliforniaX V26.1.02, 28.09.2026

## Titelblatt
LEISTUNGSVERZEICHNIS

  Gewerk Sanitär

BAUVORHABEN:  Sanierung Freibad Remscheid Eschbachtal
  Eschbachtal 5
  42859 Remscheid

BAUHERR:  Stadt Remscheid
  Theodor-Heuss-Platz1
  42853 Remscheid

## KG410_Sanitärtechnik
Datum: 28.09.2026

*Hinweis: Allgemeine Beschreibung*
Allgemeine Beschreibung

Das Freibad Eschbachtal ist das älteste Binnenfreibad mit künstlicher Wasserzufuhr Deutschlands. Es liegt eingebettet in das Eschbachtal zwischen den Städten Remscheid, Solingen und Wermelskirchen  und ist infolge seines Alters stark sanierungsbedürftig. Gleichwohl spielt es eine große Rolle im sozialen und gesellschaftlichen Leben der Remscheiderinnen und Remscheider, aber auch der direkt angrenzenden Städte.
Das Freibad Eschbachtal ist und war der Sommerurlaub für Generationen von Remscheiderinnen und Remscheider. Die Eintrittspreise sind traditionell moderat und so trifft sich dort eine diverse Gesellschaft der unterschiedlichsten Menschen. Auch die vielen Aktivitäten des Fördervereins Eschbachtal vom Konzert „Eschtival“ bis zur Bootsparade und dem Hundeschwimmen erfreuen sich großer Beliebtheit. Die Lage am Wanderweg Eschbachtal zwischen den Städten Remscheid, Wermelskirchen und Solingen macht das Freibad auch für Besuchende der umliegenden Städte sowie für den Rad- und Wandertourismus zu einem beliebten Ziel.

Gerade in Zeiten zunehmender Hitzetage in den Sommermonaten gewinnt das Freibad weiter an Bedeutung, insbesondere für Familien, die wenig Alternativen zu ihren teils kleinen, hitzeanfälligen Wohnungen finden. Anpassung an den Klimawandel ist demnach ein großes Thema der Neugestaltung des Freibads Eschbachtal. Es besteht die Chance mit den vorgeschlagenen Maßnahmen einen nennenswerten Beitrag zu einer Verbesserung der Situation zu schaffen.
Das Freibad soll insgesamt an die Folgen des Klimawandels angepasst werden und seinem sozialen und gesellschaftlichen Auftrag im Sinne der Daseinsvorsorge in höchstem Maße gerecht werden. Aufgrund der Tallage und der zunehmenden Starkregenereignisse ist das Freibad in der jüngeren Vergangenheit mehrmals überflutet worden. Die Gesamtsanierung zielt darauf ab, zum einen die marode Bausubstanz und die Technik grundlegend zu erneuern und zum anderen das Bad resilienter gegenüber Starkregenereignissen zu gestalten.
Zu diesem Zweck sollen unter anderem der verrohrte Eschbach und der ebenfalls verrohrte Strandbad Siefen offengelegt und durch das Freibad gelegt werden.

Selbstverständlich gehört die Umstellung der Energieversorgung auf Erneuerbare zum Gesamtkonzept dazu. Das Freibad ist bislang in Teilen nicht oder nur eingeschränkt barrierefrei. Mit der Sanierung des Bades soll dieser Umstand behoben und weitgehende Barrierefreiheit sichergestellt werden.

*Hinweis: Anlagenbeschreibung Remscheid Eschbachtal*
Anlagenbeschreibung Remscheid Eschbachtal

Die Sanitären Anlagen werden wie das Gebäude komplett neu errichtet.

Schmutzwasseranlagen
Die sanitären Einrichtungsgegenstände liegen in den Geschossen EG-1.OG in beiden Gebäuden über der Rückstauebene. Lediglich die Entwässerungsgegenstände im Untergeschoss müssen der Grundleitung der Freispiegelentwässerung über eine Hebeanlage zugeführt werden. Im Eingangsgebäude fällt auf Grund der Personalräume im Untergeschoss fäkalienhaltiges Schmutzwasser an. Vom Pumpensumpf wird das Schmutzwasser direkt in eine oberhalb des Pumpensumpfs liegende Freispiegelentwässerungsleitung gepumpt.

Die Abwasseranlage ist geplant und ausgelegt nach:

Fäkalienhaltiges/-freies Schmutzwasser  DIN EN 1986 Teil 100
  DIN EN 12056  System I
  Abflusskennzahl 0,7

Als Material für die Schmutzwasserleitungen für Fall-, Sammel- und Anschlussleitungen wird Kunststoffrohr verwendet.
Die Entwässerung des zukünftigen Gebäudes erfolgt auf den bestehenden Abwasserkanal.

Erläuterung zur Entwässerung der Bereiche:

Eingangsgebäude Untergeschoss
Durch die Anordnung der sanitären Anlagen für das Personal fällt in diesen Bereichen fäkalienhaltigen Abwässer an. Diese werden über die Grundleitung zu einer Hebeanlage im Untergeschoss geführt. Auch werden in der Hebeanlage das Anfallende Kondensat und das Wasser aus den Sicherheitsventilen Heizung gesammelt und über die Rückstauebene abgeführt.

Eingangsgebäude Erdgeschoss
Das in diesen Bereichen anfallende Schmutzwasser wird entweder über freiliegende Sammelleitungen unterhalb der Kellerdecke oder in nicht unterkellerten Bereichen über Grundleitungen dem SW-Kanal zugeführt.

Eingangsgebäude Obergeschoss
Das Abwasser im Bereich der Wohnung wird über Fallleitungen zu der Sammelleitung unter der Decke Untergeschoss gesammelt und wie das Abwasser aus dem Erdgeschoss dem städtischen Kanal zu geführt.

Technikgebäude Untergeschoss
Das hier anfallende fäkalienfreie Schmutzwasser (Überlaufwassers, Tropfwassers, die Entleerung von Wasserspeichern und Beckenanlagen) wird über Grundleitungen in den Pumpensumpf geführt. Aus dem Pumpensumpf heraus wird das anfallende Wasser mittels einer Doppeltauchpumpenanlage in den öffentlichen Kanal gepumpt.

Technikgebäude Erdgeschoss
Das in diesen Bereichen anfallende Schmutzwasser wird entweder über freiliegende Sammelleitungen unterhalb der Kellerdecke oder in nicht unterkellerten Bereichen über Grundleitungen dem SW-Kanal zugeführt.

Technikgebäude Obergeschoss
Das Abwasser im Bereich der Sozialräume wird über Fallleitungen zu der Sammelleitung unter der Decke Untergeschoss gesammelt und wie das Abwasser aus dem Erdgeschoss dem städtischen Kanal zu geführt.

Ableitung Spülabwasser aus Filterspülungen
Die Ableitung von Spülabwasser aus Filterspülungen erfolgt in einen separaten Behälter.

Bewässerungsanlagen
Wie oben erläutert erhält das Gebäude einen neuen Trinkwasseranschluss.

Wasserqualität:
Versorgungsdruck/Vordruck:  5 bar
Gesamthärte:  5,2 °dH (Härtebereich „weich“)

Aus hygienischen  bzw. trinkwasserqualitäts Gründen ist der nur Sommer Betrieb in der Freibadanlage problematisch.
Der bestimmungsgemäße Betrieb ist über die elektronischen Armaturen gewährleistet.

Trinkwasser-Installation
Die gesamte Trinkwasser-Installation erfolgt in Edelstahlrohr nach DIN EN 10088.

Verbrauchserfassungen - Verbrauchsoptimierung
Die Trinkwasserkreisläufe werden ab Verteilung in sinnvolle Nutzungseinheiten aufgeteilt.

Warmwasserbereitung
Die Warmwasserbereitung wird mittels sogenannter „Frischwasserstation“ erfolgen.

Einrichtungsgegenstände
Alle Armaturen an Waschbecken und Duschen erhalten elektronische Armaturen. Die Toiletten, ohne elektronische Armatur, wird die Trinkwasserqualität durch durchschleifen der Trinkwasserleitungen sichergestellt. Alle Urinale sind als wasserführende Urinale mit elektronischer Betätigung geplant.

Brandschutz
Sämtliche Leitungen, die Brandabschnitte / F90-Wände / -Decken durchdringen, werden mit entsprechenden gasdichten Brandschotts R90 ausgeführt. Die Konstruktion erhält durchgehend Betondecken mit min. 150 mm Dicke. Die Deckenstärke von min. 150 mm entspricht der Zulassung der Rohrdurchführung

*Hinweis: Allgemeine Hinweise zur Leistungsbeschreibung*
Allgemeine Hinweise zur Leistungsbeschreibung

Nachfolgend sind der Auftraggeber/Bauherr als AG und der Bieter/Auftragnehmer als AN benannt.

Nachfolgende Hinweise sind vom AN in seiner Preiskalkulation zu berücksichtigen und werden nicht separat vergütet.

1. Inhalte
Wo vom Bieter Angaben zu Fabrikaten und Typenbezeichnungen, technischen Daten oder sonstige Angaben gefordert sind, müssen diese zwingend ausgefüllt werden, da sie wertungsrelevant sind. Sollten Planungs- bzw. Leitfabrikate zur Beschreibung der Leistung genannt sein, gilt das Planungs- bzw. Leitfabrikate als vereinbart, sofern der Bieter keinen Eintragung vorgenommen hat.

  Beim Einreichung des Angebotes in Form eines EDV-Ausdruckes/GAEB-Datei erkennt der AN die Urschrift der  Leistungsbeschreibung als allein gültig an.

2. Verantwortlichkeiten des AN
Hat der AN Bedenken gegen die in der Ausschreibung aufgeführten Leistungen oder Teilleistungen (z. B. Positionen) muss er diese mit detaillierter Begründung und Benennung der Leistung(en) spätestens bei Angebotsabgabe schriftlich anzeigen. Bei preisrelevanten Bedenken muss er diese min. 10 Tage vor Angebotsabgaben vorbringen, um eine Klärung durch den AG vor Angebotsabgabe erwirken zu können.

3. Allgemeines
Der AN schuldet dem AG eine vollfunktionstüchtige Anlage. Alle Einheits- / Pauschalpreise des Angebotes verstehen sich, auch ohne Hinweis "liefern und montieren", im Sinne einer vollständigen und betriebsfertigen Leistung, einschl. der zugehörigen Nebenleistungen, Klein-, Dicht- und Befestigungsmaterialien, Transportkosten, Montagekosten, Personal- und Personalnebenkosten. Der Verschnitt von z.B. Kanalblech, Rohrleitungen, Kabel u.ä. ist in die Positionen einzurechnen und wird nicht gesondert vergütet. Der Auftragnehmer sichert mit seinem Angebot zu, dass seine angebotene Werksleistung zur uneingeschränkten Gebrauchsfähigkeit der Anlage führt. Bauseits werden keine Hebezeuge, Gerüste und Hilfskräfte gestellt.

Die Beseitigung von anfallenden Verpackungen, Müll, Materialreste ist Sache des Auftragnehmers. Erfolgt keine fristgerechte Entsorgung durch den AN, wird der AG einen Dritten zu Lasten des AN beauftragen.

Ein kontinuierlicher Arbeitsablauf wird angestrebt, kann aber nicht immer sichergestellt werden. Eine separate Vergütung für daraus erforderliche Anfahrten wird ausgeschlossen, wenn Sie die beauftragten Leistungen betreffen.

Sämtliche Materialien müssen den zugehörigen Normen, Richtlinien, Vorschriften entsprechen bzw. über CE- oder Ü-Zeichen verfügen, für den Einsatzfall geeignet bzw. durch die baurechtlichen und behördlichen Vorschriften, nach den Regelwerken und Herstellerangaben freigegeben sein.

Die Leistungsbeschreibungen in den Positionen sind Grundlage der bisherigen Planung und stellen mit ihren Funktionen, Beschaffenheit und Materialien die Qualitätsanforderungen und damit die vereinbarte Beschaffenheit dar.

Der Bieter hat eigenverantwortlich die Übereinstimmung seiner angebotenen Leistung auf die Konformität zur Leistungsbeschreibung zu prüfen und zu gewährleisten. Der Bieter hat bei Beauftragung im Rahmen seiner Montageplanung die Spezifikationen und Konformität zur Leistungsbeschreibung detailliert nachzuweisen. Entspricht die vom Bieter angebotene Leistung (Fabrikat/Typ/Material/Effizienz usw.) nicht der Spezifikation der Leistungsbeschreibung in seiner Urschrift, muss der Bieter ohne zusätzliche Vergütung seine Leistung nachbessern.

Der Bieter verpflichtet sich daher im Auftragsfall alle angebotenen Fabrikate und Typenbezeichnungen in einer Liste zu benennen und die Gleichwertigkeit zur Leistungsbeschreibung durch einen Soll/Ist-Vergleich nachzuweisen.

Alternativen/Nebenangebote können nur gewertet werden, wenn die Gleichwertigkeit vom Bieter umfänglich in vergleichender Form (z.B. Gegenüberstellung in Tabelle) nachgewiesen und dem Angebot beigefügt ist. Kopien von Katalogen oder ähnliches sind allein als Nachweis nicht ausreichend. Die nachzuweisenden Eigenschaften sind in Abhängigkeit der Leistungsbeschreibung vollumfänglich zu berücksichtigen.

4. Mehr- und Minderleistungen
Bei evtl. Nachträgen hat der Bieter einen Kalkulationsnachweis auf Kalkulationsbasis des Hauptauftrages vorzulegen. Hierbei sind Einkaufspreis, Nachlässe, Zuschläge, Montagestunden, Stundensatz nachvollziehbar aufgeschlüsselt vorzulegen. Die Teilbeträge sind durch Nachweise (z.B. Rechnungen, Angebote von Großhändlern, Nachunternehmer) zu belegen. Die Angebotskalkulation für vergleichbare bestehende Einheitspreise ist hierbei für die Bewertung ergänzend beizufügen. Bei allen Nachträgen sind neben den Mehrkosten auch bekannte Minderkosten aufzuführen. Alle Nachträge sind fortlaufend zu nummerieren. Die Anforderungen von öffentlichen Auftraggebern zu den Nachweisen der Kalkulation und Angebotspreisen gelten vorrangig.

Des Weiteren wurde folgender Prüflauf festgelegt:
    - Nachträge sind an den zuständigen Fachplaner an die Projektleitung und Projektsteuerung zu senden
    - Der Fachplaner prüft das Angebot zeitnah, innerhalb von maximal 10 Tagen fachtechnisch und
    - rechnerisch und leitet dieses an Projektleitung und Projektsteuerung weiter.
    - Es erfolgt die sachliche Prüfung durch die Projektsteuerung.
    - Im Anschluss stellt die Projektsteuerung dem Projektleiter den überprüften Nachtrag zur Verfügung
    - und teilt eine Empfehlung mit.
    - Im Anschluss erfolgt die Beauftragung durch die Stadt Remscheid

5. Sicherheits- und Gesundheitsschutz
Die Verantwortlichkeit des AN für die Erfüllung seiner Arbeitsschutzpflichten wird durch die Tätigkeit eines Sicherheitskoordinators nicht berührt.

Im Falle der Beauftragung hat der AN eine Gefährdungs- und Belastungsanalyse für seine Tätigkeiten durchzuführen (Leitfaden hierzu bei den Berufsgenossenschaften erhältlich) und vor Beginn der Arbeiten eigenständig vorzulegen. Die auf dem Sicherheits- und Gesundheitsschutzplan angegebenen Unterlagen (UVV) sind eigenständig zu beschaffen und auf der Baustelle vorzuhalten. Die mit der Ausführung der Arbeiten beauftragten Personen sind durch firmeneigene Sicherheitsbeauftragte bzw. verantwortlichen Bauleiter des AN über den Inhalt der Vorschriften zu unterweisen und dies ist zu protokollieren.

6. Rechnungsstellung
Es gelten folgende Regelungen:

>  Alle Zwischen- und die Schlussrechnung sind steigend aufzubauen, d.h. jede Rechnung dokumentiert die jeweilige bis zum Zeitpunkt der Rechnungstellung durch Aufmaß nachgewiesene Gesamtleistung (somit auch die zuvor in Rechnung gestellten Leistungen).
>  Zu jeder Rechnung sind, auf den Auftrag bezogen fortlaufend nummeriert, Aufmassblätter und evtl. Tagelohnzettel zu liefern. Diese sind vorher von der Bauüberwachung zu unterzeichnen. In der Massenzusammenstellung sind alle Positionen, Aufmaßblätter und Massen aufzuführen, einschl. der Summenbildung pro Position. Sie ist für jede weitere Abschlagsrechnung fortzuschreiben.
>  Aufmaße sind vor der Rechnungsstellung jeweils mit den Positionsnummern und den addierten Mengen zur Prüfung der Objektüberwachung vorzulegen. Die Unterlagen werden geprüft und zur Rechnungsstellung freigezeichnet. Nur die fregegebenen Dokumente sind den Rechnungen beizufügen.
>  Die Aufmaßblätter sind mit der Rechnung digital zur Verfügung zu stellen (DA11). Siehe auch getrennte Position.
>  Die max. Anzahl von Zwischenrechnungen wird auf 1 pro Monat begrenzt, sollten dennoch regelmäßig erfolgen.

Das Aufmaß wird nur in Abstimmung mit der Fachbauleitung und/oder dem AG gemeinsam vorgenommen (örtlich oder nach Abrechnungszeichnung).

Es werden nur Leistungen aufgemessen und abgerechnet, die fest eingebaut und mit dem Baukörper verbunden sind.

Die Firmenrechnungen sind digital auf dem Poolarserver hochzuladen und im pdf-Format an den jeweiligen Fachplaner Bzw. Fachbauleitung und im CC an Stadt Remscheid und an die Projektsteuerung zu senden.

-  Die Rechnungen werden von dem jeweiligen Fachplaner fachtechnisch und rechnerisch geprüft und
  übersendet diese an die Projektsteuerung zur weiteren Bearbeitung.
-  Grundsätzlich sind seitens des Fachplaner durch die Firmen abgerechnete Abweichungen zum LV zu
  begründen. Dies betrifft auch Mengenmehrungen von LV-Positionen welche 10 v. H. der ausgeschriebenen
  LV-Menge überschreitet.

- Die geprüften Rechnungen werden von der Projektsteuerung überprüft.
- Grundsätzlich sind die Projektleitung und die Projektsteuerung bei jeglichen Übersendungen von Rechnungen
  in Kopie zu setzen.

7. Planverfahren
Der Auftraggeber (AG) stellt folgende Unterlagen dem AN zur Verfügung:

-  1 Satz Ausführungspläne im Maßstab 1: 50 (Grundrisse, Schemen) und Berechnungen als Datei im Format pdf/dwg  per Email oder auf CD.

-  Aktuelle Architektenpläne/Tragwerkspläne sind vom AN selbst anzufordern.

Der Auftragnehmer fertigt auf dieser Basis sämtliche zur Montage notwendigen Montagepläne/-unterlagen, mindestens im Maßstab 1 : 50, bei Detailpunkten im Maßstab 1 : 25 oder größer. Beispielhaft sind dies:

-  Montagepläne (Grundrisse, Schnitte, Details)
-  Werkstattpläne (Verteiler, Geräte)
-  Schemata
-  Fundamentpläne, soweit erforderlich
-  Übersichtspläne, soweit erforderlich

Dabei überprüft der Fachplaner (gem. Vertrag) die übergebenen Planunterlagen auf Übereinstimmung mit den Inhalten der Ausführungsplanung. Trifft dies zu, wird die Werkstattplanung durch den Fachplaner bestätigt und die ausführende Firma kann mit der Ausführung beginnen.

Dem Auftragnehmer obligt alleinverantwortlich die rechtzeitige Materialbeschaffung und Lieferung, damit die Montage im Zuge des Baufortschrittes fristgerecht durchgeführt werden können. Die Koordinierung der Planvorgaben mit den beteiligten anderen Fachfirmen obliegt dem AN.

Das Leistungsverzeichnis ist keine Bestell-Liste. Der AN ist allein für die richtige Materialbestellung verantwortlich.

Offene Punkte und Themen sind rechtzeitig zur Klärung und Abstimmung aufzuzeigen. Die Montagepläne und späteren Revisionspläne sind CAD-gestützt anzufertigen.

Der AN erstellt für alle anzuschließenden Komponenten (z.B. Motoren, Fühler, Antriebe, Lufterwärmer, Wärmetauscher etc.) Listen mit den benötigten elektrischen Anschlusswerten/Absicherungen, Kabeltypen, Querschnitten, Kabelnummern, Rohranschlüssen, Ventilwerten, Leistungsdaten usw. und leitet diese an die beteiligten Fachfirmen weiter. Vom AN sind Pläne mit den entsprechenden Informationen zu erstellen, aus denen der Standort der anzuschließenden Komponenten hervorgeht. Diese Angaben sind in die Montageplänen einzutragen.

Alle erarbeiteten Werk- und Montagepläne sind dem AG, bzw. dem beauftragten Fachingenieur 30 Arbeitstage vor Beginn der Arbeiten zu überreichen. Ein Rechtsanspruch auf die Freigabe von Montageplänen zur Leistungserbringung besteht vom Auftragnehmer nicht. Bei Abweichungen von der Ausführungsplanung ist die Zustimmung des AG zwingend rechtzeitig einzuholen. Bei der Montage sind evtl. Änderungen zu erfassen und in die Pläne einzutragen, damit sie in den Bestandsunterlagen berücksichtigt werden.

8. Bau- und Planungsgespräch
Der AN nimmt wöchentlich an allen Koordinierungs- und Baubesprechungen sowie den Ihn betreffenden Einzelgesprächen mit Behörden, Ämtern und Versorgungsunternehmern teil. Der Bauleiter und Obermonteur des AN muss die deutsche Sprache in Wort und Schrift beherrschen.

Für die Koordination mit den anderen Gewerken und sonstigen Beteiligten (Bauherrnvertreter, Planer, Bauleitung), sind zusätzliche Besprechungen und Baustellentermine vorgesehen und einzurechnen.

Die Koordination ist beispielhaft für die Fremdgewerke

-  Sanitärtechnik
-  Heizungstechnik
-  Badewassertechnik
-  Elektrotechnik
-  übergeordnete Regel- und Leittechnik
-  Rohbau, soweit erforderlich
-  Sicherheits- und Gesundheitskoordinator

einschl. techn. Datenlisten an die Fremdgewerke liefern.

Im Rahmen der Koordinationstermine sind alle erforderlichen, gewerkeübergreifenden Schnittstellen, insbesondere zur MSR/ GLT-Technik, zu besprechen und abzustimmen, gemeinsame Ausführungstermine festzulegen, Anlagenkomponenten ggfs. zu übergeben oder abzufragen, Anlagenteile in Betrieb zu nehmen und auch gemeinsam einzuregulieren. Besprechungsergebnisse sind zu protokollieren und der Bauleitung zu übergeben.

9. Inbetriebnahme / Probebetrieb
Werden Anlagen oder Anlagenteile vom AN in Betrieb genommen, so ist der AG vorher zu unterrichten. Der AN ist verpflichtet, sämtliche Schutzvorrichtungen für eine Inbetriebnahme zu erbringen und die Anlagen bis zur Abnahme eigenverantwortlich zu betreiben.

10.  Abnahme
Alle Anlagen und Anlagenteile werden am Ende der Bauzeit abgenommen. Die Abnahme der Leistungen ist rechtzeitig schriftlich beim AG zu beantragen.

Vor Abnahme müssen vom Auftragnehmer alle erforderlichen Revisionsunterlagen, Protokolle, sowie behördliche Abnahmebescheinigungen für genehmigungspflichtige Anlagen vorgelegt werden. Die kompletten Revisionsunterlagen sind mindestens 3 Wochen vor dem Abnahmetermin vorzulegen.

Die Abnahme erfolgt nur bei rechtzeitiger Vorlage der Revisionsunterlagen.

Fachkräfte (Projektleiter, Inbetriebnehmer, Obermonteur), erforderliches Werkzeuge und Messgeräte (Temperatur, Luftgeschwindigkeit, Rauchröhrchen) sind vom AN in ausreichender Zahl kostenlos zur Abnahme zur Verfügung zu stellen. In Betrieb genommene Anlagen sind bis zur endgültigen Abnahme zu überwachen und zu warten.

Wird durch Verschulden des Auftragnehmers eine mehrmalige Abnahme erforderlich, so gehen die daraus entstehenden Mehrkosten, auch die des Bauherren, Architekten und Fachplaners, zu Lasten des AN.

### 01 KG 410 Eingangsgebäude Schwimmbad

#### 01.01 Baustelleneinrichtung

**01.01.0001 Werkplanung und Planunterlagen**
Werkplanung und Planunterlagen

anfertigen der zur Montage notwendigen Montagepläne/-unterlagen, mindestens im Maßstab 1 : 50, bei Detailpunkten im Maßstab 1 : 25 oder größer. Beispielhaft sind dies:

-  Montagepläne (Grundrisse, Schnitte, Details)
-  Werkstattpläne (Verteiler, Geräte)
-  Schemata
 -  Fundamentpläne, soweit erforderlich
 -  Übersichtspläne, soweit erforderlich

hierfür werden folgende Unterlagen zur Verfügung gestellt:

-  1 Satz Ausführungspläne im Maßstab 1: 50 (Grundrisse, Schemen)

als Datei im Format pdf, dwg oder dxf, per Email oder auf CD.

Zu der Montageplanung sind für alle anzuschließenden Komponenten (z.B. Motoren, Fühler, - Antriebe, Lufterwärmer, Wärmetauscher etc.) Listen mit den z.B. benötigten elektrische Anschlusswerten/Absicherungen, Kabeltypen, Querschnitten, Kabelnummern, Rohranschlüssen, Ventilwerten, Leistungsdaten usw. bereit zustellen.

Zudem ist eine Fabrikatsliste für Pumpen, Ventile usw. vor Bestellung vorzulegen.

Aktuelle Architektenpläne/Tragwerkspläne sind bei bedarf selbst anzufordern.

Alle erarbeiteten Werks- und Montagepläne sind 30 Arbeitstage vor Beginn der Arbeiten digital zur Prüfung / Durchsicht vorzulegen. Dem Auftraggeber bleibt es überlassen, ob er eine Freigabe der Montagepläne ausdrücklich erteilen will. Ein Rechtsanspruch auf die Freigabe von Montageplänen zur Leistungserbringung besteht vom Auftragnehmer jedoch nicht. Bei Abweichungen von der Ausführungsplanung ist die Zustimmung des Auftragsgebers zwingend einzuholen.

Die Montagepläne sind nach Prüfung in digitaler Form zu übergeben

Bei der Montage sind evtl. Änderungen zu erfassen und in die Pläne einzutragen, damit sie in den Bestandsunterlagen berücksichtigt sind.

Auf Grundlage der Montageplanung ist der AN allein verantwortlich das Material zu bestellen. Das Leistungsverzeichnis ist keine Bestell-Liste.
Menge: 1,000 St
DIN 276/18_Doku: 419

**01.01.0002 Koordination Fremdgewerke und Bauleitung**
Koordination Fremdgewerke

Für die Koordination mit den anderen Gewerken und sonstigen Beteiligten (Bauherrnvertretern, Planer, Bauleitung), sind zusätzliche Besprechungen und Baustellentermine vorgesehen und einzurechnen.

Die Koordination ist beispielhaft zu kalkulieren für die Fremdgewerke

-  Badewassertechnik
-  Heizungstechnik
-  Raumluft- und Klimatechnik
-  Elektrotechnik
-  übergeordnete Regel- und Leittechnik
-  Rohbau, soweit erforderlich
-  Sicherheits- und Gesundheitskoordinator

einschl. techn. Datenlisten an die Fremdgewerke liefern.

Im Rahmen der Koordinationstermine sind alle erforderlichen, gewerkeübergreifenden Schnittstellen, insbesondere zur MSR/ GLT-Technik, zu besprechen und abzustimmen, gemeinsame Ausführungstermine festzulegen, Anlagenkomponenten ggfs. zu übergeben oder abzufragen, Anlagenteile in Betrieb zu nehmen und auch gemeinsam einzuregulieren. Besprechungsergebnisse sind zu protokollieren und der Bauleitung zu übergeben.
Menge: 1,000 St
DIN 276/18_Doku: 419

**01.01.0003 Datenpunktliste MSR / AKS-Schlüsselnummern**
Datenpunktliste MSR / AKS-Schlüsselnummern

für die Erstellung der Montageplanung GA / MSR-Technik ist es zwingend erforderlich das eine Abstimmung der abzugreifenden Datenpunkte in Abstimmung mit dem Gewerk GA / MSR erfolgt.

Hier sind Inforationen von ca. 150 Datenpunkte zuliefern.

Hierzu sind die technischen Unterlagen der Komponenten (z.B.: Pumpensteuerung, Kesselregelung, RLT-Regelgeräte usw.) zusammen zustellen und dem Gewerk MSR / GA zur Verfügung zustellen. Auch ist das Fremdgewerk GA / MSR-Technik bei der Erstellung der AKS-Schlüsselnummern zu Unterstützen.

Die Anwesenheit und Hilfestellung beim 1 zu 1 Daten- und Funktionstest wird gesondert vergütet.
Menge: 1,000 psch
DIN 276/18_Doku: 419

**01.01.0004 Zulage für 1 zu 1 Daten- und Funktionstest**
Zulage für 1 zu 1 Daten- und Funktionstest

sämtlicher vom AN installierten technischen Anlagen/Bauteile und bauseits gelieferten aber durch den AN installierten Bauteile

mit den beteiligten technischen Fachfirmen wie:

Gebäudeautomation
Elektrotechnik
Sanitärtechnik
Heizungstechnik
Lüftungstechnik
usw.

Hierbei werden alle regeltechnischen und mechanischen Funktionen

- Sollwerte
- Istwerte
- Sicherheitsketten
- Laufzeiten von Motoren
- Stör-Alarmmeldungen
- Regelkreise
- Regelszenarien
- Richtigkeit der Datenpunkt der Gebäudeautomation
- Richtigkeit des allgemeinen Kennzeichnungssystem (AKS)

gemeinsam geprüft und anschließend protokolliert.

Die Lieferung der erforderlichen technischen Dokumentionen der installierten Komponeten und Bauteile gehören zum Leistungsumfang.

Der Nachweis der Leistung ist durch Protokolle, mit Angabe der Teilnehmer, Arbeitsumfang, Prüfergebnis, Uhrzeiten (Beginn/Ende) und Unterschriften der Teilnehmer vorzulegen.

Die Leistung ist pro Tagessatz als Pauschale einschl. aller Nebenleistungen (z.B. Anzahl der AN-Teilnehmer, Anfahrten, Kfz-Kosten, Auslösung, ggfs. Übernachtungskosten usw.)  anzubieten.

Die Anzahl der teilnehmenden Personen ist vom Bieter/AN eigenverantwortlich festzulegen und einzukalkulieren. Der Tagessatz gilt nicht personenbezogen, sondern gilt einmalig für die Teilnahme des AN.

Für Teilnahmen bis 4 Stunden werden 1/2 Tagespauschalen abgerechnet.
Menge: 1,000 St
DIN 276/18_Doku: 419

**01.01.0005 An- und Abtransport, Vorhaltung Räumung**
An- und Abtransport, Vorhaltung, Baustellenräumung

aller für die Ausführung der beauftragten Leistung erforderlichen maschinentechnischen Ausrüstungen wie Werkzeuge, Hub- und Hebeeinrichtungen sowie sonstiger Maschinen, die für die unterbrechungslose und fachgerechte Ausführung der Leistungen erforderlich sind.

Die Vorhaltung ist für die gesamte Montagedauer entsprechend der angegebenen Ausführungsfristen zu kalkulieren.

pauschal
Menge: 1,000 St
DIN 276/18_Doku: 419

**01.01.0006 Standgerüst, fahrbar, Gr. 3**
Standgerüst, fahrbar, Gr. 3

als Arbeitsgerüste, eine Standebene eingedeckt, mit Leiteraufgang für innenliegenden Aufstieg,

Gerüstgruppe  :  3  (2,0 kN/m2)
Länge  :  4,00 m
Breite  :  1,20 m
Höhe Standebene  :  bis 2,50 m

Die Angaben für Breite und Länge sind Mindestmaße.

Für das Kalkulieren des Einheitspreises sind folgende Bedingungen zu berücksichtigen:
-  Die Gerüste sind an allen notwendigen Bereichen zur Installation in allen Geschossen  aufzustellen.
-  Der Boden ist durch geeignete Unterlagen lastverteilend zu schützen.
-  Mehrmaliger Standortwechsel ist erforderlich.
-  Die Anzahl der zu kalkulierenden Gerüste ist vom Bieter unter Berücksichtigung der Ausführungstermine und Personaleinsatz zu kalkulieren
-  Leitern sind zu Montagearbeiten nur im Rahmen der Einhaltung von  Arbeitssicherheitsvorschriften zugelassen.

Arbeitsgerüst komplett liefern, von den Monteuren (des AN) gemäß den UV-Vorschriften aufstellen und nach dem Beenden der Arbeiten demontieren zu lassen.

Für die erforderliche Zeit der Montage in den entsprechenden Höhen und Anzahl beistellen.
Menge: 15,000 Wo
DIN 276/18_Doku: 419

**01.01.0007 Material- und Personalcontainer**
Material- und Personalcontainer

je nach Bedarf für Material und Personal. Die Vorhaltung, An- und Abtransport und Aufstellung ist zu kalkulieren. Zudem ist zu kalkulieren, dass die Container gestapelt werden und entsprechende Treppe benötigt wird.
Menge: 15,000 Wo
DIN 276/18_Doku: 419

**01.01.0008 Aufmaß als Datei DA11**
Aufmaß als Datei DA11

für die schnellere Rechnungsprüfung sind die dem Auftragnehmer / Bauüberwachung vorgelegten Aufmaßblätter auch in elektronischer Form zur Verfügung zu stellen. Zur Rechnung / Abschlagsrechnung sind die Aufmaßblätter in elektronischer Form als DA11-Datei zu übermitteln. Preis gilt für das gesamte Bauvorhaben unabhängig von der Anzahl der Rechnungen.
Menge: 1,000 psch
DIN 276/18_Doku: 419

#### 01.02 Entwässerung

**01.02.0001 PP-Abflussrohre DN 50**
*** Bezugsbeschreibung
PP-Abflussrohre DN 50

Abflussleitungen aus Polypropylen mit Steckmuffen nach DIN EN 1451-1, mit Prüfzeichen, schlagfest, für drucklosen Abfluss, chemikalien- und heisswasserbeständig. schwerentflammbar nach DIN 4102, gütegesichert durch das RAL-Gütezeichen der Gütegemeinschaft Kunststoffrohre e.V., einschließlich erforderlichen Gummilippendichtungen, sowie sonstiger Dichtung- und Verbindungsmaterialien.

Für die Installation sind die Verarbeitungs- und Montagevorschriften des Herstellers sowie die Berücksichtigung und Einhaltung der DIN 1986-100 und DIN-EN 12056.

Die Befestigung der Leitungen hat nach den Werksvorschriften unter Berücksichtigung der Schallschutzbestimmungen nach DIN 4109 zu erfolgen.

Nennweite  :  DN 50

Montage in bis zu 4 m Höhe

Fabrikat  : '........................................'

Typ  : '........................................'
Menge: 35,000 m
DIN 276/18_Doku: 411

**01.02.0002 PP-Rohr DN 70**
*** wie Position 01.02.0001
PP-Rohr DN 70

Nennweite  :  DN 70
Menge: 10,000 m
DIN 276/18_Doku: 411

**01.02.0003 PP-Rohr DN 100**
*** wie Position 01.02.0001
PP-Rohr DN 100

Nennweite  :  DN 100
Menge: 45,000 m
DIN 276/18_Doku: 411

**01.02.0004 PP-Rohr DN 125**
*** wie Position 01.02.0001
PP-Rohr DN 125

Nennweite  :  DN 125
Menge: 5,000 m
DIN 276/18_Doku: 411

**01.02.0005 PP-Rohr DN 160**
*** wie Position 01.02.0001
PP-Rohr DN 160

Nennweite  :  DN 160
Menge: 5,000 m
DIN 276/18_Doku: 411

**01.02.0006 PP-Rohr DN 50 als Passlänge**
*** wie Position 01.02.0001
PP-Rohr DN 50 als Passlänge

Passlänge  :  bis 0,5 m
Nennweite  :  DN 50
Menge: 50,000 St
DIN 276/18_Doku: 411

**01.02.0007 PP-Rohr DN 70 als Passlänge**
*** wie Position 01.02.0001
PP-Rohr DN 70 als Passlänge

Passlänge  :  bis 0,5 m
Nennweite  :  DN 70
Menge: 20,000 St
DIN 276/18_Doku: 411

**01.02.0008 PP-Rohr DN 100 als Passlänge**
*** wie Position 01.02.0001
PP-Rohr DN 100 als Passlänge

Passlänge  :  bis 0,5 m
Nennweite  :  DN 100
Menge: 90,000 St
DIN 276/18_Doku: 411

**01.02.0009 PP-Rohr DN 125 als Passlänge**
*** wie Position 01.02.0001
PP-Rohr DN 125 als Passlänge

Passlänge  :  bis 0,5 m
Nennweite  :  DN 125
Menge: 10,000 St
DIN 276/18_Doku: 411

**01.02.0010 PP-Rohr DN 160 als Passlänge**
*** wie Position 01.02.0001
PP-Rohr DN 160 als Passlänge

Passlänge  :  bis 0,5 m
Nennweite  :  DN 160
Menge: 10,000 St
DIN 276/18_Doku: 411

**01.02.0011 PP-Abflussrohr-Formstücke Bogen DN 50**
*** wie Position 01.02.0001
PP-Abflussrohr-Formstücke Bogen DN 50

in allen Winkelformen

Nennweite  :  DN 50
Menge: 40,000 St
DIN 276/18_Doku: 411

**01.02.0012 PP-Bogen DN 70**
*** wie Position 01.02.0001
PP-Bogen DN 70

in allen Winkelformen

Nennweite  :  DN 70
Menge: 10,000 St
DIN 276/18_Doku: 411

**01.02.0013 PP-Bogen DN 100**
*** wie Position 01.02.0001
PP-Bogen DN 100

in allen Winkelformen

Nennweite  :  DN 100
Menge: 40,000 St
DIN 276/18_Doku: 411

**01.02.0014 PP-Bogen DN 125**
*** wie Position 01.02.0001
PP-Bogen DN 125

in allen Winkelformen

Nennweite  :  DN 125
Menge: 5,000 St
DIN 276/18_Doku: 411

**01.02.0015 PP-Bogen DN 160**
*** wie Position 01.02.0001
PP-Bogen DN 160

in allen Winkelformen

Nennweite  :  DN 160
Menge: 5,000 St
DIN 276/18_Doku: 411

**01.02.0016 PP-Einfachabzweig DN 50**
*** wie Position 01.02.0001
PP-Einfachabzweig DN 50

in allen Winkelgraden und Zulaufgrößen

größte Nennweite  :  DN 50
Menge: 5,000 St
DIN 276/18_Doku: 411

**01.02.0017 PP-Einfachabzweig DN 70**
*** wie Position 01.02.0001
PP-Einfachabzweig DN 70

in allen Winkelgraden und Zulaufgrößen

größte Nennweite  :  DN 70
Menge: 5,000 St
DIN 276/18_Doku: 411

**01.02.0018 PP-Einfachabzweig DN 100**
*** wie Position 01.02.0001
PP-Einfachabzweig DN 100

in allen Winkelgraden und Zulaufgrößen

größte Nennweite  :  DN 100
Menge: 25,000 St
DIN 276/18_Doku: 411

**01.02.0019 PP-Einfachabzweig DN 125**
*** wie Position 01.02.0001
PP-Einfachabzweig DN 125

in allen Winkelgraden und Zulaufgrößen

größte Nennweite  :  DN 125
Menge: 2,000 St
DIN 276/18_Doku: 411

**01.02.0020 PP-Einfachabzweig DN 160**
*** wie Position 01.02.0001
PP-Einfachabzweig DN 160

in allen Winkelgraden und Zulaufgrößen

größte Nennweite  :  DN 160
Menge: 2,000 St
DIN 276/18_Doku: 411

**01.02.0021 PP-Übergangsrohr DN 70**
*** wie Position 01.02.0001
PP-Übergangsrohr DN 70

Übergang in allen Größen, exzentrisch, Kurz- oder Langform

größte Nennweite  :  DN 70
Menge: 2,000 St
DIN 276/18_Doku: 411

**01.02.0022 PP-Übergangsrohr DN 100**
*** wie Position 01.02.0001
PP-Übergangsrohr DN 100

Übergang in allen Größen, exzentrisch, Kurz- oder Langform

größte Nennweite  :  DN 100
Menge: 2,000 St
DIN 276/18_Doku: 411

**01.02.0023 PP-Übergangsrohr DN 125**
*** wie Position 01.02.0001
PP-Übergangsrohr DN 125

Übergang in allen Größen, exzentrisch, Kurz- oder Langform

größte Nennweite  :  DN 125
Menge: 2,000 St
DIN 276/18_Doku: 411

**01.02.0024 PP-Übergangsrohr DN 160**
*** wie Position 01.02.0001
PP-Übergangsrohr DN 160

Übergang in allen Größen, exzentrisch, Kurz- oder Langform

größte Nennweite  :  DN 160
Menge: 2,000 St
DIN 276/18_Doku: 411

**01.02.0025 PP-Reinigungsrohr DN70**
*** wie Position 01.02.0001
PP-Reinigungsrohr DN70

Nennweite  :  DN 70
Menge: 2,000 St
DIN 276/18_Doku: 411

**01.02.0026 PP-Reinigungsrohr DN 100**
*** wie Position 01.02.0001
PP-Reinigungsrohr DN 100

Nennweite  :  DN 100
Menge: 5,000 St
DIN 276/18_Doku: 411

**01.02.0027 PP-Reinigungsrohr DN 125**
*** wie Position 01.02.0001
PP-Reinigungsrohr DN 125

Nennweite  :  DN 125
Menge: 2,000 St
DIN 276/18_Doku: 411

**01.02.0028 PP-Reinigungsrohr DN 160**
*** wie Position 01.02.0001
PP-Reinigungsrohr DN 160

Nennweite  :  DN 160
Menge: 2,000 St
DIN 276/18_Doku: 411

**01.02.0029 PP-Siphonwinkel DN 50**
*** wie Position 01.02.0001
PP-Siphonwinkel DN 50

wie zuvor, jedoch als Übergang auf Metall- oder Kunststoffrohr, egal oder reduziert

Zubehör  :  Gummimanschette
größte Nennweite  :  DN 50
Menge: 5,000 St
DIN 276/18_Doku: 411

**01.02.0030 Abwasserrohr Be- und Entlüftungsventil DN 50**
Abwasserrohr Be- und Entlüftungsventil  DN 50

Eigenschaften
- Rohrbelüfter nach EN 12380, Typ A I
Lieferumfang
- Wärmedämmkappe
- Manschette
- Adapter
Menge: 2,000 St
DIN 276/18_Doku: 411

**01.02.0031 Abwasserrohr Be- und Entlüftungsventil DN 100**
Abwasserrohr Be- und Entlüftungsventil  DN 100

Eigenschaften
- Rohrbelüfter nach EN 12380, Typ A I
Lieferumfang
- Wärmedämmkappe
- Manschette
- Adapter
Menge: 2,000 St
DIN 276/18_Doku: 411

**01.02.0032 Anbindung an Grundleitungen von Schmutzwasser DN 100**
*** Bezugsbeschreibung
Anbindung an Grundleitungen von Schmutzwasser DN 100

Anbindung an bauseits verlegte Grundleitungen, einschl. sämtlicher Form-, Übergangs- und Verbindungsstücken.
Menge: 15,000 St
DIN 276/18_Doku: 411

**01.02.0033 Anbindung an Grundleitungen DN 125**
*** wie Position 01.02.0032
Anbindung an Grundleitungen DN 125

Nennweite  :  DN 125
Menge: 5,000 St
DIN 276/18_Doku: 411

**01.02.0034 Anbindung an Grundleitungen DN 160**
*** wie Position 01.02.0032
Anbindung an Grundleitungen DN 160

Nennweite  :  DN 160
Menge: 20,000 St
DIN 276/18_Doku: 411

**01.02.0035 Anbindung an vorhandenes Abwasserrohr DN 80**
Anbindung an vorhandenes Abwasserrohr  DN 80

Anschluss des bauseits verlegten Dunst- bzw. Belüftungsrohrs aus Kunststoffrohr zur Erschließung von Schmutz- und Regenwasser, einschl. sämtlicher Form- und Verbindungsstücke sowie der erforderlichen Dichtigkeitsprüfungen.

Nennweite  :  DN 80
Menge: 5,000 St
DIN 276/18_Doku: 411

**01.02.0036 Anbindung an vorhandenes Abwasserrohr DN 100**
Anbindung an vorhandenes Abwasserrohr DN 100

Anschluss des bauseits verlegten Dunst- bzw. Belüftungsrohrs aus Kunststoffrohr zur Erschließung von Schmutz- und Regenwasser, einschl. sämtlicher Form- und Verbindungsstücke sowie der erforderlichen Dichtigkeitsprüfungen.

Nennweite  :  DN 100
Menge: 10,000 St
DIN 276/18_Doku: 411

**01.02.0037 Anbindung an vorhandenes Abwasserrohr DN 160**
Anbindung an vorhandenes Abwasserrohr DN 160

Anschluss des bauseits verlegten Dunst- bzw. Belüftungsrohrs aus Kunststoffrohr zur Erschließung von Schmutz- und Regenwasser, einschl. sämtlicher Form- und Verbindungsstücke sowie der erforderlichen Dichtigkeitsprüfungen.

Nennweite  :  DN 160
Menge: 5,000 St
DIN 276/18_Doku: 411

**01.02.0038 Rohrschelle DN 50**
*** Bezugsbeschreibung
Rohrschelle  DN 50

Befestigung mit Rohrschellen, Rohrkonsolen, Gehänge, Festpunkte, usw., schalldämmende Einlagen für alle Befestigungskonstruktionen, Ummantelung der Wanddurchführungen mit geeigneten Dämmschalen.

Oberfläche  :  galvanisch verzinkt

Dimension  :  DN 50
Menge: 50,000 St
DIN 276/18_Doku: 411

**01.02.0039 Rohrschelle DN 70**
*** wie Position 01.02.0038
Rohrschelle  DN 70

Dimension  :  DN 70
Menge: 30,000 St
DIN 276/18_Doku: 411

**01.02.0040 Rohrschelle DN 100**
*** wie Position 01.02.0038
Rohrschelle  DN 100

Dimension  :  DN 100
Menge: 60,000 St
DIN 276/18_Doku: 411

**01.02.0041 Rohrschelle DN 125**
*** wie Position 01.02.0038
Rohrschelle  DN 125

Dimension  :  DN 125
Menge: 5,000 St
DIN 276/18_Doku: 411

**01.02.0042 Rohrschelle DN 160**
*** wie Position 01.02.0038
Rohrschelle  DN 160

Dimension  :  DN 160
Menge: 10,000 St
DIN 276/18_Doku: 411

#### 01.03 Hebeanlage

**01.03.0001 Abwasserhebeanlage Duo nach DIN EN 12050-1**
Abwasserhebeanlage Duo nach DIN EN 12050-1

zum Sammeln und automatischen Heben von fäkalienhaltigem und fäkalienfreiem Abwasser über die Rückstauebene, zum Einbau in Räumen, freistehend, Sammelbehälter aus Polyethylen (PE-LLD), überflutungssicher. IP 68, Nutzvolumen 110 Liter (Zulaufhöhe 400mm/ oben) oder 65 Liter (Zulaufhöhe 250 mm)

Kompakte Liefereinheit/Kenndaten:
Sammelbehälter aus Polyethylen mit Gesamtvolumen 150 Liter
- Grundablass R 1
- Revisionsöffnung zur einfachen Wartung (130 mm)
- Befestigungsset zur auftriebssicheren Verankerung
- Anschluss für Handmembranpumpe DN 50
- 2 horizontale Zulaufstutzen DN 100
- 4 horizontale Zulaufstutzen DN 150
- 1 vertikaler Zulaufstutzen DN 100
- 1 vertikaler Zulaufstutzen DN 150
- 1 vertikaler Zulaufstutzen DN 200
- 1 vertikaler Stutzen DN 70 für Entlüftungsleitung

Ausbildung Druckleitung
- Spezial- Rückflussverhinderer mit Kugel im Gehäuse, als Hosenrohr ausgebildet, (mit integrierter Anlüft- und Festsetzschraube)
- Spezialbefestigungsstück DN 100 zum elastischen Anschluss der Druckleitung von DM 108-114,3 mm Rohraußendurchmesser

2 x Pumpenaggregat 1,5 kW (P2)
- Drehstrommotor 400 V, 50 Hz, 1400 U/min
- Schutzart IP 68
- mit permanenter Motorüberwachung
- verstopfungsfreies Freistromlaufrad, freier Kugeldurchgang: 65 mm
- S2 -Betrieb

- Mit 10 m Anschlusskabel
- Mit pneumatischer Niveauschaltung
- Mit 10 m Steuerleitung

 Steuerung
- Schutzart IP 54
- Steckerfertig, mit 1,5 m Kabel und CEE- Stecker (16 A) mit integr. Phasenwender
- potentialfreie Sammelstör- und Betriebsmeldung
- netzunabhängiger Alarm und Akku (85dBA, 5-6h)
- numerisches Display mit Zustandsanzeige und -
Digitalpotenziometer (Drehknopf)
- Digitalpotenziometer für die Einstellung von Pumpe 1 und 2
EIN und AUS, Hochwasseralarm, Motorstrombegrenzung, Zwangsumschaltung und Zwangseinschaltung der Pumpen
- Füllstandsmessung und Sensorüberwachung
- Drehfeldkontrolle
- H-0-A Taster
- Anzeige Serviceintervalle
- Betriebsstundenzähler und Anzeige der
Einschaltimpulse
- Amperemeter
- einfacher Fehlerspeicher (letzter Fehler)
- automatische Umschaltung bei Pumpenstörung
- Steuerung voreingestellt und mehrsprachig
- Mit 230V- Anschluss für Stromversorgung

Elektroanschluss 400 V/ 50 Hz

Betriebspunkt
Fördermenge  :  1,9 l/s
Förderhöhe  :  7,6 m

Fabrikat  : '........................................'

Typ  : '........................................'
Menge: 1,000 St
DIN 276/18_Doku: 411

**01.03.0002 Absperrschiebersatz DN 80**
Absperrschiebersatz DN 80

aus GG Baulänge 180 mm, bestehend aus:
Keilflachschieber  DN 80
Schrauben, Muttern u. Dichtung,
Nenndruck:  PN16
Menge: 1,000 St
DIN 276/18_Doku: 411

**01.03.0003 Zulaufschieber DN 100 aus PVC**
Zulaufschieber  DN 100 aus PVC

beiderseits Spitzende Durchm. 110, für muffenlose Rohrsysteme
aus Gusseisen oder Kunststoff
Menge: 1,000 St
DIN 276/18_Doku: 411

**01.03.0004 Handmembranpumpe**
Handmembranpumpe

Leistung 45l/min bei 50 Hüben/min., Förderhöhe max 10m, Saughöhe max 6m,
für Wandbefestigung

15 m Schlauch LW 48
2 x Schlauchschelle 50 x 70-12 breit
Menge: 1,000 St
DIN 276/18_Doku: 411

**01.03.0005 Dreiweghahn R 1 1/2 zu Handmembranpumpe**
Menge: 1,000 St
DIN 276/18_Doku: 411

#### 01.04 Bewässerung

**01.04.0001 Edelstahl Rohr DIN EN 10088, DN12 / 15 x 1,0**
*** Bezugsbeschreibung
Edelstahl Rohr DIN EN 10088, DN12 / 15 x 1,0

Edelstahlrohr aus nichtrostendem Cr-Ni-Mo Stahl, Werkstoff Nr.: 1.4401 nach DIN EN 10088. Systemprüfzeichen vom DVGW: DW-8501AT2552 für Trinkwasserinstallationssysteme nach DIN 1988, geprüft nach DVGW Arbeitsblatt W 534: mit dem Nachweis der Zwangsundichtigkeit in unverpresstem Zustand, herstellen mit Systemkomponenten:

Edelstahl Systemrohre geprüft nach DVGW Arbeitsblatt GW 541 und Werksnorm, erhöhter Molybdängehalt von mindestens 2,2%, mit zusätzlich innen geglätteter Schweißnaht, lösungsgeglüht und blankgeglüht zur Erhöhung der Korrosionssicherheit, biegbar von 12 bis 108 mm.

Edelstahl Pressfittings mit Dichtungen aus Butylkautschuk (CIIR), schwarz. Der Dichtring erfüllt alle Hygieneanforderungen wie z. B. KTW-Empfehlung BGA und DVGW W 270. Die Fittings sind zur Verbesserung der Korrosionsbeständigkeit lösungsgeglüht und blankgeglüht.

Die Rohre und Fittings und Dichtungen sind zugelassen für die Desinfektion von Trinkwasser lt. §20 Trinkwasserverordnung, gemäß der Liste der Aufbereitungsstoffe und Desinfektionsverfahren nach §20 der Trinkwasserverordnung.

Verarbeitung und Verlegung ist nach DIN 1988, Hygieneanforderungen nach VDI 6023, den Herstellerspezifischen Vorschriften sowie der Einhaltung einschlägiger DIN-Normen durchzuführen. Dichtheitsprüfung und Spülen nach DIN 1988 oder ZVSHK-Merkblatt.

Alle Rohrleitungsenden sind mit Schutzhülsen anzuliefern und zu lagern. Die Schutzhülsen dürfen erst kurz vor der Montage entfernt werden.

Rohrbefestigungen nach LAR  (Metalldübel, Rohrschellen, Gewindestangen, usw.) alterungsbeständige Schallschutzeinlage, körperschallgedämmt, bis 110° C wärmebeständig, Verarbeitung nach Herstellerangaben, einschl. erforderlichem Werkzeuge. einschl. allem erforderlichen Dicht-, Verbindungs- und Befestigungsmaterial.

Als Formteile wie Bogen, Passbogen, Sprungbogen,T-Stücke, T-Stücke reduziert, Muffen, Schiebemuffen, Reduzierstücke, Anschluss- verschraubungen, Verschraubungen, je nach Ausführung mit Glattenden, Pressmuffen, Gewinde innen / außen

Montage in bis zu 4 m Höhe

Nennweite  :  DN12 / 15 x 1,0  mm

einschl. Dicht-, Verbindungs- und Befestigungsmaterial
Menge: 400,000 m
DIN 276/18_Doku: 412

**01.04.0002 Edelstahl Rohr DIN EN 10088, DN15 / 18 x 1,0**
*** wie Position 01.04.0001
Edelstahl Rohr DIN EN 10088, DN15 / 18 x 1,0

Nennweite  :  DN15 / 18 x 1,0  mm
Menge: 60,000 m
DIN 276/18_Doku: 412

**01.04.0003 Edelstahl Rohr DIN EN 10088, DN 20 / 22 x 1,2**
*** wie Position 01.04.0001
Edelstahl Rohr DIN EN 10088, DN 20 / 22 x 1,2

Nennweite  :  DN 20 / 22 x 1,2  mm
Menge: 80,000 m
DIN 276/18_Doku: 412

**01.04.0004 Edelstahl Rohr DIN EN 10088, DN 25 / 28 x 1,2**
*** wie Position 01.04.0001
Edelstahl Rohr DIN EN 10088, DN 25 / 28 x 1,2

Nennweite  :  DN 25 / 28 x 1,2  mm
Menge: 65,000 m
DIN 276/18_Doku: 412

**01.04.0005 Edelstahl Rohr DIN EN 10088, DN 32 / 35 x 1,5**
*** wie Position 01.04.0001
Edelstahl Rohr DIN EN 10088, DN 32 / 35 x 1,5

Nennweite  :  DN 32 / 35 x 1,5  mm
Menge: 20,000 m
DIN 276/18_Doku: 412

**01.04.0006 Edelstahl Rohr DIN EN 10088, DN 40 / 42 x 1,5**
*** wie Position 01.04.0001
Edelstahl Rohr DIN EN 10088, DN 40 / 42 x 1,5

Nennweite  :  DN 40 / 42 x 1,5  mm
Menge: 5,000 m
DIN 276/18_Doku: 412

**01.04.0007 Edelstahl Rohr DIN EN 10088, DN 50 / 54 x 1,5**
*** wie Position 01.04.0001
Edelstahl Rohr DIN EN 10088, DN 50 / 54 x 1,5

Nennweite  :  DN 50 / 54 x 1,5  mm
Menge: 5,000 m
DIN 276/18_Doku: 412

**01.04.0008 Edelstahl Bogen DIN EN 10088, DN 12 / 15 x 1,0**
*** wie Position 01.04.0001
Edelstahl Bogen DIN EN 10088, DN 12 / 15 x 1,0

wie zuvor beschrieben, jedoch in allen Winkelgeraden und als Muffe oder I/A Ausführung, als Zulage zur Rohrposition,

Nennweite  :  DN 12 / 15 x 1,0  mm
Menge: 310,000 St
DIN 276/18_Doku: 412

**01.04.0009 Edelstahl Bogen DIN EN 10088, DN 15 / 18 x 1,0**
*** wie Position 01.04.0001
Edelstahl Bogen DIN EN 10088, DN15 / 18 x 1,0

wie zuvor beschrieben, jedoch in allen Winkelgeraden und als Muffe oder I/A Ausführung, als Zulage zur Rohrposition,

Nennweite  :  DN 15 / 18 x 1,0  mm
Menge: 40,000 St
DIN 276/18_Doku: 412

**01.04.0010 Edelstahl Bogen DIN EN 10088, DN 20 / 22 x 1,2**
*** wie Position 01.04.0001
Edelstahl Bogen DIN EN 10088, DN 20 / 22 x 1,2

wie zuvor beschrieben, jedoch in allen Winkelgeraden und als Muffe oder I/A Ausführung, als Zulage zur Rohrposition,

Nennweite  :  DN 20 / 22 x 1,2  mm
Menge: 40,000 St
DIN 276/18_Doku: 412

**01.04.0011 Edelstahl Bogen DIN EN 10088, DN 25 / 28 x 1,2**
*** wie Position 01.04.0001
Edelstahl Bogen DIN EN 10088, DN 25 / 28 x 1,2

wie zuvor beschrieben, jedoch in allen Winkelgeraden und als Muffe oder I/A Ausführung, als Zulage zur Rohrposition,

Nennweite  :  DN 25 / 28 x 1,2  mm
Menge: 25,000 St
DIN 276/18_Doku: 412

**01.04.0012 Edelstahl Bogen DIN EN 10088, DN 32 /35 x 1,5**
*** wie Position 01.04.0001
Edelstahl Bogen DIN EN 10088, DN 32 / 35 x 1,5

wie zuvor beschrieben, jedoch in allen Winkelgeraden und als Muffe oder I/A Ausführung, als Zulage zur Rohrposition,

Nennweite  :  DN 32 / 35 x 1,5  mm
Menge: 10,000 St
DIN 276/18_Doku: 412

**01.04.0013 Edelstahl Bogen DIN EN 10088, DN 40 / 42 x 1,5**
*** wie Position 01.04.0001
Edelstahl Bogen DIN EN 10088, DN 40 / 42 x 1,5

wie zuvor beschrieben, jedoch in allen Winkelgeraden und als Muffe oder I/A Ausführung, als Zulage zur Rohrposition,

Nennweite  :  DN 40 / 42 x 1,5  mm
Menge: 5,000 St
DIN 276/18_Doku: 412

**01.04.0014 Edelstahl Bogen DIN EN 10088, DN 50 / 54 x 1,5**
*** wie Position 01.04.0001
Edelstahl Bogen DIN EN 10088, DN 50 / 54 x 1,5

wie zuvor beschrieben, jedoch in allen Winkelgeraden und als Muffe oder I/A Ausführung, als Zulage zur Rohrposition,

Nennweite  :  DN 50 / 54 x 1,5  mm
Menge: 5,000 St
DIN 276/18_Doku: 412

**01.04.0015 Edelstahl Muffe DIN EN 10088, DN 12 / 15 x 1,0**
*** wie Position 01.04.0001
Edelstahl Muffe DIN EN 10088, DN 12 / 15 x 1,0

wie zuvor beschrieben, jedoch als Zulage zur Rohrposition

Nennweite  :  DN 12 / 15 x 1,0  mm
Menge: 30,000 St
DIN 276/18_Doku: 412

**01.04.0016 Edelstahl Muffe DIN EN 10088, DN 15 / 18 x 1,0**
*** wie Position 01.04.0001
Edelstahl Muffe DIN EN 10088, DN 15 / 18 x 1,0

wie zuvor beschrieben, jedoch als Zulage zur Rohrposition

Nennweite  :  DN 15 / 18 x 1,0  mm
Menge: 10,000 St
DIN 276/18_Doku: 412

**01.04.0017 Edelstahl Muffe DIN EN 10088, DN 20 / 22 x 1,2**
*** wie Position 01.04.0001
Edelstahl Muffe DIN EN 10088, DN 20 / 22 x 1,2

wie zuvor beschrieben, jedoch als Zulage zur Rohrposition

Nennweite  :  DN 20 / 22 x 1,2  mm
Menge: 10,000 St
DIN 276/18_Doku: 412

**01.04.0018 Edelstahl Muffe DIN EN 10088, DN 25 / 28 x 1,2**
*** wie Position 01.04.0001
Edelstahl Muffe DIN EN 10088, DN 25 / 28 x 1,2

wie zuvor beschrieben, jedoch als Zulage zur Rohrposition

Nennweite  :  DN 25 / 28 x 1,2  mm
Menge: 10,000 St
DIN 276/18_Doku: 412

**01.04.0019 Edelstahl Muffe DIN EN 10088, DN 32 / 35 x 1,5**
*** wie Position 01.04.0001
Edelstahl Muffe DIN EN 10088, DN 32 / 35 x 1,5

wie zuvor beschrieben, jedoch als Zulage zur Rohrposition

Nennweite  :  DN 32 / 35 x 1,5  mm
Menge: 5,000 St
DIN 276/18_Doku: 412

**01.04.0020 Edelstahl Muffe DIN EN 10088, DN 40 / 42 x 1,5**
*** wie Position 01.04.0001
Edelstahl Muffe DIN EN 10088, DN 40 / 42 x 1,5

wie zuvor beschrieben, jedoch als Zulage zur Rohrposition

Nennweite  :  DN 40 / 42 x 1,5  mm
Menge: 5,000 St
DIN 276/18_Doku: 412

**01.04.0021 Edelstahl Muffe DIN EN 10088, DN 50 / 54 x 1,5**
*** wie Position 01.04.0001
Edelstahl Muffe DIN EN 10088, DN 50 / 54 x 1,5

wie zuvor beschrieben, jedoch als Zulage zur Rohrposition

Nennweite  :  DN 50 / 54 x 1,5  mm
Menge: 5,000 St
DIN 276/18_Doku: 412

**01.04.0022 Edelstahl T-Stück DIN EN 10088, DN 12 / 15 x 1,0**
*** wie Position 01.04.0001
Edelstahl  T-Stück DIN EN 10088, DN 12 / 15 x 1,0

wie zuvor beschrieben, jedoch als Zulage zur Rohrposition,
mit gleichem oder reduziertem Anschlussstutzen, bei unterschiedlichen Anschlussdurchmessern gilt jeweils der größte als Bemessungs- und Kalkulationsgrundlage.

größte Nennweite  :  DN 12 / 15 x 1,0  mm
Menge: 45,000 St
DIN 276/18_Doku: 412

**01.04.0023 Edelstahl T-Stück DIN EN 10088, DN 15 / 18 x 1,0**
*** wie Position 01.04.0001
Edelstahl  T-Stück DIN EN 10088, DN 15 / 18 x 1,0

wie zuvor beschrieben, jedoch als Zulage zur Rohrposition,
mit gleichem oder reduziertem Anschlussstutzen, bei unterschiedlichen Anschlussdurchmessern gilt jeweils der größte als Bemessungs- und Kalkulationsgrundlage.

größte Nennweite  :  DN 15 / 18 x 1,0  mm
Menge: 20,000 St
DIN 276/18_Doku: 412

**01.04.0024 Edelstahl T-Stück DIN EN 10088, DN 20 / 22 x 1,2**
*** wie Position 01.04.0001
Edelstahl T-Stück DIN EN 10088, DN 20 / 22 x 1,2

wie zuvor beschrieben, jedoch als Zulage zur Rohrposition.

größte Nennweite  :  DN 20 / 22 x 1,2  mm
Menge: 30,000 St
DIN 276/18_Doku: 412

**01.04.0025 Edelstahl T-Stück DIN EN 10088, DN 25 / 28 x 1,2**
*** wie Position 01.04.0001
Edelstahl T-Stück DIN EN 10088, DN 25 / 28 x 1,2

wie zuvor beschrieben, jedoch als Zulage zur Rohrposition,

größte Nennweite  :  DN 25 / 28 x 1,2  mm
Menge: 10,000 St
DIN 276/18_Doku: 412

**01.04.0026 Edelstahl T-Stück DIN EN 10088, DN 32 / 35 x 1,5**
*** wie Position 01.04.0001
Edelstahl T-Stück DIN EN 10088, DN 32 / 35 x 1,5

wie zuvor beschrieben, jedoch als Zulage zur Rohrposition,

größte Nennweite  :  DN 32 / 35 x 1,5  mm
Menge: 5,000 St
DIN 276/18_Doku: 412

**01.04.0027 Edelstahl T-Stück DIN EN 10088, DN 40 / 42 x 1,5**
*** wie Position 01.04.0001
Edelstahl T-Stück DIN EN 10088, DN 40 / 42 x 1,5

wie zuvor beschrieben, jedoch als Zulage zur Rohrposition,

größte Nennweite  :  DN 40 / 42 x 1,5  mm
Menge: 5,000 St
DIN 276/18_Doku: 412

**01.04.0028 Edelstahl T-Stück DIN EN 10088, DN 50 / 54 x 1,5**
*** wie Position 01.04.0001
Edelstahl T-Stück DIN EN 10088, DN 50 / 54 x 1,5

wie zuvor beschrieben, jedoch als Zulage zur Rohrposition,

größte Nennweite  :  DN 50 / 54 x 1,5  mm
Menge: 5,000 St
DIN 276/18_Doku: 412

**01.04.0029 Edelstahl Reduzier-Stück DIN EN 10088, DN 15 / 18 x 1**
*** wie Position 01.04.0001
Edelstahl Reduzier-Stück DIN EN 10088, DN 15 / 18 x 1

größte Nennweite  :  DN 15 / 18 x 1  mm
Menge: 20,000 St
DIN 276/18_Doku: 412

**01.04.0030 Edelstahl Reduzier-Stück DIN EN 10088, DN 20 / 22 x 1,2**
*** wie Position 01.04.0001
Edelstahl Reduzier-Stück DIN EN 10088, DN 20 / 22 x 1,2

größte Nennweite  :  DN 20 / 22 x 1,2  mm
Menge: 20,000 St
DIN 276/18_Doku: 412

**01.04.0031 Edelstahl Reduzier-Stück DIN EN 10088, DN 25 / 28 x 1,2**
*** wie Position 01.04.0001
Edelstahl Reduzier-Stück DIN EN 10088, DN 25 / 28 x 1,2

größte Nennweite  :  DN 25 / 28 x 1,2  mm
Menge: 20,000 St
DIN 276/18_Doku: 412

**01.04.0032 Edelstahl Reduzier-Stück DIN EN 10088, DN 32 / 35 x 1,5**
*** wie Position 01.04.0001
Edelstahl Reduzier-Stück DIN EN 10088, DN 32 / 35 x 1,5

größte Nennweite  :  DN 32 / 35 x 1,5  mm
Menge: 10,000 St
DIN 276/18_Doku: 412

**01.04.0033 Edelstahl Reduzier-Stück DIN EN 10088, DN 40 / 42 x 1,5**
*** wie Position 01.04.0001
Edelstahl Reduzier-Stück DIN EN 10088, DN 40 / 42 x 1,5

größte Nennweite  :  DN 40 / 42 x 1,5  mm
Menge: 5,000 St
DIN 276/18_Doku: 412

**01.04.0034 Edelstahl Reduzier-Stück DIN EN 10088, DN 50 / 54 x 1,5**
*** wie Position 01.04.0001
Edelstahl Reduzier-Stück DIN EN 10088, DN 50 / 54 x 1,5

größte Nennweite  :  DN 50 / 54 x 1,5  mm
Menge: 5,000 St
DIN 276/18_Doku: 412

**01.04.0035 Edelstahl-Verschraubung DN 12 / 15 x 1,0**
*** wie Position 01.04.0001
Edelstahl-Verschraubung DN 12 / 15 x 1,0

für Edelstahlrohr aus nichtrostendem Cr-Ni-Mo Stahl, beidseitigem Pressanschluss, Flachdichtung EPDM, mehrkant Überwurfverschraubung

Nennweite  :  DN 12 / 15 x 1,0 mm
Menge: 10,000 St
DIN 276/18_Doku: 412

**01.04.0036 Edelstahl-Verschraubung DN 15 / 18 x 1,0**
*** wie Position 01.04.0001
Edelstahl-Verschraubung DN 15 / 18 x 1,0

für Edelstahlrohr aus nichtrostendem Cr-Ni-Mo Stahl, beidseitigem Pressanschluss, Flachdichtung EPDM, mehrkant Überwurfverschraubung

Nennweite  :  DN 15 / 18 x 1,0 mm
Menge: 10,000 St
DIN 276/18_Doku: 412

**01.04.0037 Edelstahl-Verschraubung DN 20 / 22 x 1,2**
*** wie Position 01.04.0001
Edelstahl-Verschraubung DN 20 / 22 x 1,2

für Edelstahlrohr aus nichtrostendem Cr-Ni-Mo Stahl, beidseitigem Pressanschluss, Flachdichtung EPDM, mehrkant Überwurfverschraubung

Nennweite  :  DN 20 / 22 x 1,2 mm
Menge: 10,000 St
DIN 276/18_Doku: 412

**01.04.0038 Edelstahl-Verschraubung DN 25 / 28 x 1,2**
*** wie Position 01.04.0001
Edelstahl-Verschraubung DN 25 / 28 x 1,2

für Edelstahlrohr aus nichtrostendem Cr-Ni-Mo Stahl, beidseitigem Pressanschluss, Flachdichtung EPDM, mehrkant Überwurfverschraubung

Nennweite  :  DN 25 / 28 x 1,2 mm
Menge: 6,000 St
DIN 276/18_Doku: 412

**01.04.0039 Edelstahl-Verschraubung DN 32 / 35 x 1,5**
*** wie Position 01.04.0001
Edelstahl-Verschraubung DN 32 / 35 x 1,5

für Edelstahlrohr aus nichtrostendem Cr-Ni-Mo Stahl, beidseitigem Pressanschluss, Flachdichtung EPDM, mehrkant Überwurfverschraubung

Nennweite  :  DN 32 / 35 x 1,5 mm
Menge: 6,000 St
DIN 276/18_Doku: 412

**01.04.0040 Edelstahl-Verschraubung DN 40 / 42 x 1,5**
*** wie Position 01.04.0001
Edelstahl-Verschraubung DN 40 / 42 x 1,5

für Edelstahlrohr aus nichtrostendem Cr-Ni-Mo Stahl, beidseitigem Pressanschluss, Flachdichtung EPDM, mehrkant Überwurfverschraubung

Nennweite  :  DN 40 / 42 x 1,5 mm
Menge: 4,000 St
DIN 276/18_Doku: 412

**01.04.0041 Edelstahl-Verschraubung DN 50 / 54 x 1,5**
*** wie Position 01.04.0001
Edelstahl-Verschraubung DN 50 / 54 x 1,5

für Edelstahlrohr aus nichtrostendem Cr-Ni-Mo Stahl, beidseitigem Pressanschluss, Flachdichtung EPDM, mehrkant Überwurfverschraubung

Nennweite  :  DN 50 / 54 x 1,5 mm
Menge: 4,000 St
DIN 276/18_Doku: 412

**01.04.0042 Wandscheibe 15 x 1/2"**
Wandscheibe 15 x 1/2"

Verbindungen durch Pressen mit Pressverbinder, Dichtungselement aus EPDM, nach DVGW-Arbeitsblatt W 534, der Dichtring erfüllt alle Hygieneanforderungen wie z. B. KTW-Empfehlung BGA und DVGW W 270. Pressanschluß für Edelstahlrohr 15 x1, Innengewinde 1/2".

einschl. Schallschutzelement, Befestigungsmaterial

Dimension  :  15 x 1/2"
Menge: 30,000 St
DIN 276/18_Doku: 412

**01.04.0043 Wandscheibe 22 x 3/4"**
Wandscheibe 22 x 3/4"

Verbindungen durch Pressen mit Pressverbinder, Dichtungselement aus EPDM, nach DVGW-Arbeitsblatt W 534, der Dichtring erfüllt alle Hygieneanforderungen wie z. B. KTW-Empfehlung BGA und DVGW W 270. Pressanschluß für Edelstahlrohr 22 x1, Innengewinde 3/4".

einschl. Schallschutzelement, Befestigungsmaterial

Dimension  :  22 x 3/4"
Menge: 10,000 St
DIN 276/18_Doku: 412

**01.04.0044 Doppel-Wandscheibe 15 x 1/2"**
Doppel-Wandscheibe 15 x 1/2"

Verbindungen durch Pressen mit Pressverbinder, Dichtungselement aus EPDM, nach DVGW-Arbeitsblatt W 534, der Dichtring erfüllt alle Hygieneanforderungen wie z. B. KTW-Empfehlung BGA und DVGW W 270. 2 x Pressanschlüße für Edelstahlrohr 15 x1, Innengewinde 1/2".

einschl. Schallschutzelement, Befestigungsmaterial

Dimension  :  15 x 1/2"
Menge: 30,000 St
DIN 276/18_Doku: 412

**01.04.0045 Doppel-Wandscheibe 22 x 3/4"**
Doppel-Wandscheibe 22 x 3/4"

Verbindungen durch Pressen mit Pressverbinder, Dichtungselement aus EPDM, nach DVGW-Arbeitsblatt W 534, der Dichtring erfüllt alle Hygieneanforderungen wie z. B. KTW-Empfehlung BGA und DVGW W 270. 2 x Pressanschluß für Edelstahlrohr 22 x1, Innengewinde 3/4".

einschl. Schallschutzelement, Befestigungsmaterial

Dimension  :  22 x 3/4"
Menge: 10,000 St
DIN 276/18_Doku: 412

**01.04.0046 Übergangswinkel 15 x 1/2"**
Übergangswinkel 15 x 1/2"

Verbindungen durch Pressen mit Pressverbinder, Dichtungselement aus EPDM, nach DVGW-Arbeitsblatt W 534, der Dichtring erfüllt alle Hygieneanforderungen wie z. B. KTW-Empfehlung BGA und DVGW W 270. Pressanschluß für Edelstahlrohr 15 x1, Außengewinde 1/2".

einschl. Dichtungsmaterial

Dimension  :  15 x 1/2"
Menge: 10,000 St
DIN 276/18_Doku: 412

**01.04.0047 Übergangswinkel 22 x 3/4"**
Übergangsstück 22 x 3/4"

Verbindungen durch Pressen mit Pressverbinder, Dichtungselement aus EPDM, nach DVGW-Arbeitsblatt W 534, der Dichtring erfüllt alle Hygieneanforderungen wie z. B. KTW-Empfehlung BGA und DVGW W 270. Pressanschluß für Kupferrohr 15 x1, Außengewinde 1/2".

einschl. Dichtungsmaterial

Dimension  :  22 x 3/4"
Menge: 10,000 St
DIN 276/18_Doku: 412

**01.04.0048 Rohrschelle DN 12 / 15**
*** Bezugsbeschreibung
Rohrschelle  DN 12 / 15

Befestigung mit Rohrschellen, Rohrkonsolen, Gehänge, Festpunkte, usw., schalldämmende Einlagen für alle Befestigungskonstruktionen, Ummantelung der Wanddurchführungen mit geeigneten Dämmschalen.

Oberfläche  :  galvanisch verzinkt

Dimension  :  DN 12 / 15
Menge: 345,000 St
DIN 276/18_Doku: 412

**01.04.0049 Rohrschelle DN 20**
*** wie Position 01.04.0048
Rohrschelle  DN 20

Dimension  :  DN 20
Menge: 60,000 St
DIN 276/18_Doku: 412

**01.04.0050 Rohrschelle DN 25**
*** wie Position 01.04.0048
Rohrschelle  DN 25

Dimension  :  DN 25
Menge: 50,000 St
DIN 276/18_Doku: 412

**01.04.0051 Rohrschelle DN 32**
*** wie Position 01.04.0048
Rohrschelle  DN 32

Dimension  :  DN 32
Menge: 15,000 St
DIN 276/18_Doku: 412

**01.04.0052 Rohrschelle DN 40**
*** wie Position 01.04.0048
Rohrschelle  DN 40

Dimension  :  DN 40
Menge: 5,000 St
DIN 276/18_Doku: 412

**01.04.0053 Rohrschelle DN 50**
*** wie Position 01.04.0048
Rohrschelle  DN 50

Dimension  :  DN 50
Menge: 5,000 St
DIN 276/18_Doku: 412

**01.04.0054 Kälterohrschelle für TW Kalt DN 12 / 15**
*** Bezugsbeschreibung
Kälterohrschelle für TW Kalt  DN 12 / 15

für Trinkwasserleitung Kalt passend zur Dämmung (Pos. 01.07.0099ff) der Trinkwasserleitung Kalt, nicht brennbar in Schächten, Verteilung, Zentralen usw.
Befestigung mit Rohrschellen inkl. diffusionsdichter Dämmung, Rohrkonsolen, Gehänge, Festpunkte, usw., schalldämmende Einlagen für alle Befestigungskonstruktionen, Ummantelung der Wanddurchführungen mit geeigneten Dämmschalen.

Oberfläche  :  galvanisch verzinkt

Dimension  :  DN 12 / 15
Menge: 115,000 St
DIN 276/18_Doku: 412

**01.04.0055 Kälterohrschelle für TW Kalt DN 20**
*** wie Position 01.04.0054
Kälterohrschelle für TW Kalt  DN 20

Dimension  :  DN 20
Menge: 20,000 St
DIN 276/18_Doku: 412

**01.04.0056 Kälterohrschelle für TW Kalt DN 25**
*** wie Position 01.04.0054
Kälterohrschelle für TW Kalt  DN 25

Dimension  :  DN 25
Menge: 15,000 St
DIN 276/18_Doku: 412

**01.04.0057 Kälterohrschelle für TW Kalt DN 32**
*** wie Position 01.04.0054
Kälterohrschelle für TW Kalt  DN 32

Dimension  :  DN 32
Menge: 5,000 St
DIN 276/18_Doku: 412

**01.04.0058 Kälterohrschelle für TW Kalt DN 40**
*** wie Position 01.04.0054
Kälterohrschelle für TW Kalt  DN 40

Dimension  :  DN 40
Menge: 5,000 St
DIN 276/18_Doku: 412

**01.04.0059 Kälterohrschelle für TW Kalt DN 50**
*** wie Position 01.04.0054
Kälterohrschelle für TW Kalt  DN 50

Dimension  :  DN 50
Menge: 5,000 St
DIN 276/18_Doku: 412

**01.04.0060 Hahnverlängerung aus Rotguss 1/2" Länge 12,5 mm**
*** Bezugsbeschreibung
Hahnverlängerung aus Rotguss 1/2" Länge 12,5 mm

aus Rotguss, für Trinkwasserinstallationen nach DIN 1988, mit konischem Außengewinde nach DIN EN 10226 und zylindrischem Innengewinde, mit Innenvielkant, langes Innengewinde zum Kürzen bei 50, 65, 80 und 100 mm, einschl. Dichtungsmaterial.

Länge  :  12,5 mm
Gewinde  :  Rp 1 / 2"
Menge: 30,000 St
DIN 276/18_Doku: 412

**01.04.0061 Hahnverlängerung aus Rotguss 1/2" Länge 15 mm**
*** wie Position 01.04.0060
Hahnverlängerung aus Rotguss 1/2" Länge 15 mm

Länge  :  15 mm
Gewinde  :  Rp 1 / 2"
Menge: 30,000 St
DIN 276/18_Doku: 412

**01.04.0062 Hahnverlängerung aus Rotguss 1/2" Länge 17,5 mm**
*** wie Position 01.04.0060
Hahnverlängerung aus Rotguss 1/2" Länge 17,5 mm

Länge  :  17,5 mm
Gewinde  :  Rp 1 / 2"
Menge: 30,000 St
DIN 276/18_Doku: 412

**01.04.0063 Hahnverlängerung aus Rotguss 1/2" Länge 20 mm**
*** wie Position 01.04.0060
Hahnverlängerung aus Rotguss 1/2" Länge 20 mm

Länge  :  20 mm
Gewinde  :  Rp 1 / 2"
Menge: 30,000 St
DIN 276/18_Doku: 412

**01.04.0064 Hahnverlängerung aus Rotguss 1/2" Länge 25 mm**
*** wie Position 01.04.0060
Hahnverlängerung aus Rotguss 1/2" Länge 25 mm

Länge  :  25 mm
Gewinde  :  Rp 1 / 2"
Menge: 15,000 St
DIN 276/18_Doku: 412

**01.04.0065 Hahnverlängerung aus Rotguss 1/2" Länge 30 mm**
*** wie Position 01.04.0060
Hahnverlängerung aus Rotguss 1/2" Länge 30 mm

Länge  :  30 mm
Gewinde  :  Rp 1 / 2"
Menge: 15,000 St
DIN 276/18_Doku: 412

**01.04.0066 Hahnverlängerung aus Rotguss 1/2" Länge 50 mm**
*** wie Position 01.04.0060
Hahnverlängerung aus Rotguss 1/2" Länge 50 mm

Länge  :  50 mm
Gewinde  :  Rp 1 / 2"
Menge: 2,000 St
DIN 276/18_Doku: 412

**01.04.0067 Hahnverlängerung aus Rotguss 1/2" Länge 100 mm**
*** wie Position 01.04.0060
Hahnverlängerung aus Rotguss 1/2" Länge 100 mm

Länge  :  100 mm
Gewinde  :  Rp 1 / 2"
Menge: 2,000 St
DIN 276/18_Doku: 412

*Hinweis: Verlegung Trinkwasserleitung in Leitungsgraben*
Verlegung Trinkwasserleitung in Leitungsgraben

Verlegung nachfolgend aufgeführter PE-HD Leitung für das Freibad in bauseitigen Rohrgräben. Erdaushub und Sandung erfolgen bauseitig.

**01.04.0068 Rohr Erdverlegt PE-HD DN 25 / 32 mm**
*** Bezugsbeschreibung
Rohr Erdverlegt PE-HD  DN 25 / 32 mm

Trinkwasserrohre aus PE-HD entsprechend DIN EN 12201

PE-HD 80-Rohr mit außen liegender farblichen Kennzeichnung des Anwendungsgebietes, sowie zur optischen Kontrolle der Schweißvorbereitung. Geeignet für den Bau von erdverlegten Trinkwasserleitungen.

Werkstoff Grundrohr  :  PE-HD, cadmiumfrei
Qualitätssicherung  :  gemäß DVGW-Regel GW  335 Teil A3

Dimension  :  DN 25

Verlegung fachgerecht nach DIN und einschlägigen Verlegerichtlinien.
Menge: 25,000 m
DIN 276/18_Doku: 412

**01.04.0069 Rohr Erdverlegt PE-HD DN 32 / 40 mm**
*** wie Position 01.04.0068
Rohr Erdverlegt PE-HD  DN 32 / 40 mm

Dimension  :  DN 32 / 40 mm
Menge: 25,000 m
DIN 276/18_Doku: 412

**01.04.0070 Rohr Erdverlegt PE-HD DN 40 / 50 mm**
*** wie Position 01.04.0068
Rohr Erdverlegt PE-HD  DN 40 / 50 mm

Dimension  :  DN 40 / 50 mm
Menge: 25,000 m
DIN 276/18_Doku: 412

**01.04.0071 Rohr Erdverlegt PE-HD DN 50 / 63mm**
*** wie Position 01.04.0068
Rohr Erdverlegt PE-HD  DN 50 / 63mm

Dimension  :  DN 50
Menge: 300,000 m
DIN 276/18_Doku: 412

**01.04.0072 PE-HD T-Stück DN 25**
PE-HD T-Stück DN 25

Abgänge in allen Dimensionen:

grösste Nennweite  :  DN 25  mm
Menge: 3,000 St
DIN 276/18_Doku: 412

**01.04.0073 PE-HD T-Stück DN 32**
PE-HD T-Stück DN 32

Abgänge in allen Dimensionen:

grösste Nennweite  :  DN 32  mm
Menge: 3,000 St
DIN 276/18_Doku: 412

**01.04.0074 PE-HD T-Stück DN 40**
PE-HD T-Stück DN 40

Abgänge in allen Dimensionen:

grösste Nennweite  :  DN 40  mm
Menge: 3,000 St
DIN 276/18_Doku: 412

**01.04.0075 PE-HD T-Stück DN 50**
PE-HD T-Stück DN 50

Abgänge in allen Dimensionen:

grösste Nennweite  :  DN 50  mm
Menge: 5,000 St
DIN 276/18_Doku: 412

**01.04.0076 PE-HD Gewindeübergang DN 25**
PE-HD Gewindeübergang DN 25

als Absatzmuffe oder Absatzstück Gewinde in allen Dimensionen zum Anschluss / Übergang

Nennweite Rohr  :  DN 25  mm
Menge: 4,000 St
DIN 276/18_Doku: 412

**01.04.0077 PE-HD Gewindeübergang DN 32**
PE-HD Gewindeübergang DN 32

als Absatzmuffe oder Absatzstück Gewinde in allen Dimensionen zum Anschluss / Übergang

Nennweite Rohr  :  DN 32  mm
Menge: 1,000 St
DIN 276/18_Doku: 412

**01.04.0078 PE-HD Gewindeübergang DN 40**
PE-HD Gewindeübergang DN 40

als Absatzmuffe oder Absatzstück Gewinde in allen Dimensionen zum Anschluss / Übergang

Nennweite Rohr  :  DN 40  mm
Menge: 2,000 St
DIN 276/18_Doku: 412

**01.04.0079 PE-HD Gewindeübergang DN 50**
PE-HD Gewindeübergang DN 50

als Absatzmuffe oder Absatzstück Gewinde in allen Dimensionen zum Anschluss / Übergang

Nennweite Rohr  :  DN 50  mm
Menge: 2,000 St
DIN 276/18_Doku: 412

**01.04.0080 Beschilderungssystem 100 x 50 Trägerschiene**
Beschilderungssystem 100 x 50 Trägerschiene

zur Kennzeichnung von Rohrleitungen, bestehend aus:

Universalhalter aus Edelstahl und wärmebeständigem Kunststoff, verwendungsabhängig mit Spannband, Schweisshalter, Schraubhalter, Klarsichtabdeckung rastbar, Befestigungsmaterial,

für Schilder  :  100 x 50  mm

Montagestelle  :  auf Trägerschiene

einschließlich passenden Schild mit Beschriftung (max. 4 Zeilen) nach Vorgabe Bauherr / Planer.
Menge: 10,000 St
DIN 276/18_Doku: 412

**01.04.0081 Beschilderungssystem 100 x 50 Mauerwerk / Beton**
Beschilderungssystem 100 x 50 Mauerwerk / Beton

zur Kennzeichnung von Rohrleitungen, bestehend aus:

Universalhalter aus Edelstahl und wärmebeständigem Kunststoff, verwendungsabhängig mit Spannband, Schweisshalter, Schraubhalter, Klarsichtabdeckung rastbar, Befestigungsmaterial,

für Schilder  :  100 x 50  mm

Montagestelle  :  auf Mauerwerk oder Beton

einschließlich passenden Schild mit Beschriftung (max. 4 Zeilen) nach Vorgabe Bauherr / Planer.
Menge: 10,000 St
DIN 276/18_Doku: 412

**01.04.0082 Profilstahlkonstruktion-Systemteile, verzinkt**
Profilstahlkonstruktion-Systemteile

als Stütz-, Hänge-, Trag- und Sonderbefestigung, Festpunktkonstruktion, Gleitlager, einschl. Verbindungs- und Befestigungsmaterial, feuerverzinkt, aus Montageschienen, zusätzlich zu den normalen Befestigungskonstruktionen in Abstimmung mit der Bauleitung. Ausführung entsprechend den statischen Erfordernissen, einschl. schallgedämmte Verbindungs- und Befestigungsmaterialien. Es dürfen nur zugelassene Metalldübel verwendet werden.

Abrechnung mit den Einheitsgewichten der entsprechenden DIN- Normen bzw. Handelsgewichten, Herstellerlisten oder VOB/ C-Vorgaben, Auslegung der Bauteile nach Art der Belastung.

Eine separate Vergütung für Verbindungsköpfe, Flügelmuttern, Schrauben, Muttern, Unterlegscheiben, Schellenanbinder, Grundplatten, Abspannungen, Winkel, Winkel-Konsolen, Verbinder, Schienenlängsverbinder, Untergrundanbinder, Trägerklammern, Lochplatten, Montagescheibe, Schienenverbinder, Gewindestangen, Rollen- bzw. Gleitlager, Bride, Festpunkte, Schellen, Adapter, Schienenkappen usw. erfolgt daher NICHT. Der Bieter hat diese in seinem Einheitspreis entsprechend einzukalkulieren.

Grundsätzlich sind alle Schienen, die nicht am Baukörper (Wand/Decke) direkt anliegen, mit Schienenkappen zu versehen,die im Einheitspreis einkalkuliert werden müssen.

Die Sonderkonstruktion ist von der Bauleitung vor Herstellung als solche anzuerkennen.

Das Befestigungssystem muss bautechnisch geprüft und über eine allg. bauaufsichtliche Zulassung verfügen.
Menge: 50,000 kg
DIN 276/18_Doku: 411

#### 01.05 Armaturen und Zubehör

**01.05.0001 Rückspülfilter Trinkwasser G 2"**
Rückspülfilter Trinkwasser G 2"

Rückspülfilter nach DIN 1988, Teil 2, B DIN 19632 in die Trinkwasseranlage einzubauen.

Wasserfilter DIN / DVGW-geprüft.

Mit prophylaktischem Keimschutz; nach DIN EN 13443-1 und DIN 19628, für Wasser bis 30 °C. Zur Filtration von feinkörnigen und festen Verunreinigungen im Wasser, die als Belüftungselemente Korrosionen in wasserführenden Rohrleitungen auslösen und zu Funktionsstörungen an Kontroll- und Regelorganen führen können.
Ausführung: Filtergehäuse aus hochwertigem, kunststoffbeschichtetem Grauguss PN 16, Einbaudrehflansch mit patentiertem Bajonettanschluss aus Messing mit Verschraubung (Gewindeanschluss nach DIN EN 10226-1); waagerechter oder senkrechter Einbau möglich; Filtergewebe aus Edelstahl, silberbeschichtet zum prophylaktischen Keimschutz.
Automatische zeit- und differenzdruckgesteuerte Auslösung der Rückspülung über Tastatur und LCD-Display (einstellbar 4 Stunden bis 50 Tage) und Differenzdruckschalter (einstellbarer Differenzdruck bis 1 bar), Notstromversorgung zum Schließen des Spülventils bei Stromausfall, Handauslösung möglich. Rückspülung nach dem Punkt-Rotations-System bei gleichzeitiger Reinigung des Schauglases ohne Unterbrechung der Wasserversorgung (Abwasseranschluss erforderlich).

Technische Daten:

Anschluss  :  G 2"
Nenndurchfluß  :  16  m³/h
Anfangsdruckverlust  :  max. 0,2  bar
Nenndruck (PN)  :  16  bar
Wassertemperatur  :  max. 30  °C
Einbaulänge ohne
Verschraubung  :  190  mm
Netzanschluss  :  230 / 50  V/Hz
Pressanschluss für  :  Edelstahlrohr DN 50

einschl. beidseitigen Pressverschraubungen/-Gegenverschraubung für Edelstahl-Rohr, Schrauben, Muttern und Dichtungen.

gewählt:

Fabrikat  : '..............................................'

Typ  : '..............................................'
Menge: 1,000 St
DIN 276/18_Doku: 412

**01.05.0002 Passstück DN 50 für Anschluss Spülkompressor**
Passstück DN 50 für Anschluss Spülkompressor

Passstück mit Verschraubung/ Gegenverschraubung zur Einbindung vom Spülkompressor

Technische Daten:
Nennweite  :  DN 50
Baulänge  :  400 mm

einschl. der erforderlichen Gegenverschraubung mit Pressanschluss, Dicht- und Verbindungsmaterial
Menge: 1,000 St
DIN 276/18_Doku: 412

**01.05.0003 Freistrom-Absperrventil DN 15, RG**
*** Bezugsbeschreibung
Freistrom-Absperrventil DN15

komplett aus Rotguss, beständig gegen aggressives Wasser, mit wartungsfreier, selbstfettender EPDM - Lippendichtung, mit Niro - Sitzring, totraumfrei, mit EPDM - W21 - Sitzdichtung, nach DIN EN 1213, mit DIN-/DVGW- und Schallschutzzulassung, PN 16, mit Entleerung, mit 10 Jahre Gewährleistung

einschl. beidseitigen Pressverschraubungen, Dämmschale

Fabrikat  : '........................................'

Typ  : '........................................'

Nennweite  :  DN 15
Menge: 12,000 St
DIN 276/18_Doku: 419

**01.05.0004 Freistrom-Absperrventil DN 20, RG**
*** wie Position 01.05.0003
Freistrom-Absperrventil DN20

Nennweite  :  DN 20
Menge: 8,000 St
DIN 276/18_Doku: 419

**01.05.0005 Freistrom-Absperrventil DN 25, RG**
*** wie Position 01.05.0003
Freistrom-Absperrventil DN25

Nennweite  :  DN 25
Menge: 1,000 St
DIN 276/18_Doku: 419

**01.05.0006 Freistrom-Absperrventil DN 32, RG**
*** wie Position 01.05.0003
Freistrom-Absperrventil DN32

Nennweite  :  DN 32
Menge: 2,000 St
DIN 276/18_Doku: 419

**01.05.0007 Freistrom-Absperrventil DN 40, RG**
*** wie Position 01.05.0003
Freistrom-Absperrventil DN 40, RG

Nennweite  :  DN 40
Menge: 1,000 St
DIN 276/18_Doku: 419

**01.05.0008 Freistrom-Absperrventil DN 50, RG**
*** wie Position 01.05.0003
Freistrom-Absperrventil DN 50, RG

Nennweite  :  DN 50
Menge: 1,000 St
DIN 276/18_Doku: 419

**01.05.0009 Freistrom-Kombi-Rückflussverhinderer, RG, DN 20, verschraubt**
*** Bezugsbeschreibung
Freistrom-Kombi-Rückflussverhinderer, absperrbar

Öffnungsdruck nur > 10 mbar, komplett aus Rotguss, beständig gegen aggressives Wasser, mit wartungsfreier, selbstfettender EPDM - Lippendichtung, mit Niro-Sitzring, totraumfrei, mit EPDM - W21, nach DIN 3269/3546-1, mit DIN-/DVGW- und Schallschutzzulassung, PN 16, mit Prüfeinrichtung, mit Entleerung,
einschl. beidseitigen Pressverschraubungen, Dämmschale

Nennweite  :  DN 20
Rohrverbindung  :  Verschraubung
Menge: 1,000 St
DIN 276/18_Doku: 412

**01.05.0010 Freistrom-Kombi-Rückflussverhinderer, RG, DN 25, verschraubt**
*** wie Position 01.05.0009
Freistrom-Kombi-Rückflussverhinderer

Nennweite  :  DN 25
Rohrverbindung  :  Verschraubung
Menge: 1,000 St
DIN 276/18_Doku: 412

**01.05.0011 Freistrom-Kombi-Rückflussverhinderer, RG, DN 32, verschraubt**
*** wie Position 01.05.0009
Freistrom-Kombi-Rückflussverhinderer

Nennweite  :  DN 32
Rohrverbindung  :  Verschraubung
Menge: 2,000 St
DIN 276/18_Doku: 412

**01.05.0012 Freistrom-Kombi-Rückflussverhinderer, RG, DN 40, verschraubt**
*** wie Position 01.05.0009
Freistrom-Kombi-Rückflussverhinderer

Nennweite  :  DN 40
Rohrverbindung  :  Verschraubung
Menge: 1,000 St
DIN 276/18_Doku: 412

**01.05.0013 Freistrom-Kombi-Rückflussverhinderer, RG, DN 50**
*** wie Position 01.05.0009
Freistrom-Kombi-Rückflussverhinderer

Nennweite  :  DN 50
Rohrverbindung  :  Verschraubung
Menge: 1,000 St
DIN 276/18_Doku: 412

**01.05.0014 Automatisches Zirkulations-Regulierventil DN 15**
*** Bezugsbeschreibung
Automatisches Zirkulations-Regulierventil

absperrbar zum thermisch selbstregulierenden hydraulischen Strangabgleich, mit automatischer Regelbereichsumstellung für die thermische Desinfektion >70°C, für Anlagen nach Neufassung DVGW Arbeitsblatt W 551/W553 mit einstellbarem Regelbereich 50-65 °C,komplett aus Rotguss, beständig gegen aggressives Wasser, mit DVGW Zulassung nach VP 554 mit Entleerungsventil, Absperreinheit mit Thermometer-und Fühleraufnahme. Beidseitig mit Rotguss-Pressverschraubungen mit SC- Contur für  von DN 15 (15 mm) bis DN 20 (22 mm) und Dämmschale, Dichtungsmaterial.

einschl. beidseitigen Pressverschraubungen, Dämmschale

Fabrikat  : '...............................................'

Typ  : '...............................................'

Nennweite  :  DN 15

liefern und montieren
Menge: 1,000 St
DIN 276/18_Doku: 412

**01.05.0015 Automatisches Zirkulations-Regulierventil DN 20**
*** wie Position 01.05.0014
Automatisches Zirkulations-Regulierventil DN 20

Nennweite  :  DN 20
Menge: 1,000 St
DIN 276/18_Doku: 412

**01.05.0016 Kaltwasserzähler Qn 1,6**
*** Bezugsbeschreibung
Kaltwasserzähler Qn 1,6

Ringkolbenzähler für Kaltwasser bis 40°C. Für horizontale und vertikale Montage zugelassen in der metrologischen Klasse C. Volltrockenläufer mit 360° drehbarem Zählwerk. 5/3 Rollenzählwerk (5 Vorkommastellen / 3 Nachkommastellen). Magnetkupplung. Serienmäßig vorbereitet für die nachträgliche Aufrüstung mit Fernauslesemodulen.

inkl. Beglaubigungsgebühr für Kaltwasser

Einschließlich Zubehör:

Haltevorrichtung  :  zur Wandmontage
Fernauslesemodule  :  CYBLE M-Bus Kommunikationsmodul
Schutzklasse  :  IP 68
Batterielebensdauer  :  12 Jahre
Kabel  :  5 m CYBLE

inkl. Kommunikationsmodul M-Bus, aller Dichtungen, Verschraubungen und Übergangsstücke.

Fabrikat  : '...............................................'

Typ  : '...............................................'

Nennweite  :  DN15
Nenndruck  :  PN10
Nenndurchfluss Qn  :  1,6  m3/h
max. Belastung Qmax  :  2,0  m3/h
Anlaufschwelle  :  1  l/h
max. Druckverlust
bei Qn  :  0,25  bar
Anschlussgewinde  :  G 3/4" B
Baulänge  :  190 mm (DIN/ISO 4046)
Menge: 1,000 St
DIN 276/18_Doku: 412

**01.05.0017 Kaltwasserzähler Qn 2,5**
*** wie Position 01.05.0016
Kaltwasserzähler Qn 2,5

Nennweite  :  DN20
Nenndurchfluss Qn  :  2,5  m3/h
max. Belastung Qmax  :  5,0  m3/h
Anlauf  :  2  l/h
max. Druckverlust
bei Qn  :  0,25  bar
Anschlussgewinde  :  G 1" B
Baulänge  :  190 mm (DIN/ISO 4046)
Menge: 1,000 St
DIN 276/18_Doku: 412

**01.05.0018 Kaltwasserzähler Qn 4,0**
*** wie Position 01.05.0016
Kaltwasserzähler Qn 4,0

Nennweite  :  DN20
Nenndurchfluss Qn  :  4,0  m3/h
max. Belastung Qmax  :  5,0  m3/h
Anlauf  :  2  l/h
max. Druckverlust
bei Qn  :  0,63  bar
Anschlussgewinde  :  G 1" B
Baulänge  :  190 mm (DIN/ISO 4046)
Menge: 2,000 St
DIN 276/18_Doku: 412

**01.05.0019 Probenahmeventil für Eckventile am Waschbecken**
Probenahmeventil für Eckventile am Waschbecken

mit integriertem ausgangsseitigem Rückflussverhinderer Typ EB nach DIN EN 1717 zur eindeutigen Probenahme des Kalt- bzw. Warmwassers am Ausgang des Eckventils, passend für Eckventile mit abgehender Anschlussleitung 10mm in Richtung Entnahmearmatur, Eingang-Probenahmeventil mit 10 x 1,25 Rohr eingangsseitig, Ausgang-Probenahmeventil mit G 3/8 AG - Gewindeverschraubung mit zugfester Messing -Konus Quetschverschraubung mit Längenausgleich, zur Bestimmung mikrobiologischer und chemischer Parameter nach TrinkwV in Kalt - und Warmwasser -Installationssystemen, absperrbar mittels Sechskant SW 5, Messing-Ventilkörper aus Werkstoff nach DIN 50930-6, Ventilsitz- und Oberteilabdichtung mittels PTFE-Dichtelementen, Ventil komplett verchromt, mit abflammbarem und drehbarem Edelstahl- Auslaufbogen DN 6 (8x1), Probenahmeventil für Druckstufe PN 10

angebotener Hersteller  : '........................................'

Typ  : '........................................'
Menge: 10,000 Stk
DIN 276/18_Doku: 412

**01.05.0020 Probenahmeventil aus Edelstahl**
Probenahmeventil aus Edelstahl

zur genauen Probenahme von Trinkwasser zur Bestimmung mikrobiologischer und chemischer Parameter nach TrinkwVO in Kalt - und Warmwasserinstallationssystemen, bestehend aus Edelstahl im mediumberührten Bereich, absperrbar mittels beiliegendem Inbusschlüssel SW 5, Edelstahl-Ventilkörper 360° drehbar, mit abflammbarem und drehbarem Edelstahl-Auslaufbogen, DN 8 (G 1/4) für Ventile und Verschraubungen von DN 15 bis DN 50 (bei Flanscharmaturen von DN 15 bis DN 25)

angebotener Hersteller  : '........................................'

Typ  : '........................................'
Menge: 10,000 Stk
DIN 276/18_Doku: 412

**01.05.0021 Frostsichere Außenarmatur DN 15,**
Frostsichere Außenarmatur DN 15

als Bausatz mit automatischer Entleerfunktion, geeignet für Rohbauinstallation, universelle Baulänge für alle gängigen Einbautiefen (Wandstärke 150 mm bis 415 mm bei Aufputz-Montage), zusätzlichem Verlängerungsset, mit Steckschlüsseloberteil und mehrfachverzahntem Steckschlüssel zur Sicherung der Zapfstelle, alle im geschlossenen Zustand mediumberührten Metallteile aus Rotguss, Innenoberteil für schnellen Öffnungsvorgang mit wartungsfreier Spindelabdichtung, Kegel mit innenliegender RV-Feder und EPDM-Sitzdichtung, inkl. integriertem verliersicheren Auslaufrohrbelüfter, Funktionsbelüfter und Rückflussverhinderer (DIN EN 1717, Typ HD), mit DIN-/DVGW- und Schallschutzzulassung, Durchgangsgehäuse mit universellem Außengewindeanschluss und Verdrehschutzmanschette, inkl. Schlauchverschraubung,

Nennweite  :  DN 15
Rohranschlussmaß  :  R 1/2
Anschlussmaß  :  G 3/4
Wandstärke  :  655 mm (einschl. Verlängerung)

einschl. Dichtungs-, und Befestigungsmaterialien, Verlängerung

Fabrikat  :  ..............................................

Typ  :  ..............................................
Menge: 2,000 St
DIN 276/18_Doku: 412

**01.05.0022 Zapfventil DN 15**
Zapfventil DN 15

verchromt, mit Belüfter, Rückflussverhinderer, Schlauchverschraubung, Rosette und Griff
Menge: 2,000 Stk
DIN 276/18_Doku: 412

**01.05.0023 Zapfventil DN 20**
Zapfventil DN 20

verchromt, mit Belüfter, Rückflussverhinderer, Schlauchverschraubung, Rosette und Griff
Menge: 2,000 Stk
DIN 276/18_Doku: 412

**01.05.0024 Eckventil mit WAS**
Eckventil mit WAS

wie vor jedoch mit zusätzl. Geräteanschluss mit Rückflussverhinderer und Schlauchverschraubung
Menge: 5,000 Stk
DIN 276/18_Doku: 412

#### 01.06 Wärmedämmung und Brandschutz

*Hinweis: Dämmung der Trinkwasserleitung Kalt in Vorwände ist in diffusionsdichten Weichschaum auszuführen*

**01.06.0001 Dämmung Rohr TWK 14 mm, DN12**
*** Bezugsbeschreibung
Dämmung Rohr TWK 14 mm, DN12

Die Wärme- oder Kältedämmung erfolgt nach den anerkannten Regelwerken, den bauaufsichtlichen Vorschriften und gesetzlichen Verordnungen, wie z. B.: DIN 1988, GEG, Leitungsanlagen-VO, ATV-DIN 18421 oder zugehörigen Vorschriften, jeweils in den gültigen Fassungen. Die Mindestdämmstärken ergeben sich aus diesen Vorschriften, Regelwerken.

Es gilt die DIN 4140 mit der Ausnahme, dass die Mindestabstände nach DIN 4140 grundsätzlich nicht eingehalten werden können. Die Abstände der äußeren Dämmung zur nächsten Dämmung beträgt in der Regel 10mm. In Schächten, Durchbrüchen und beengten Bereichen kann der Abstand 0 mm betragen.

Dämmung aus geschlossenen Schaumstoffmaterial aus synthetischem Kautschuk; einschl. Verkleben von Schlauchenden mit dem Rohr für die Abschottung und Lecksicherung von Rohrbereichen; dem Verschließen von Rohrstößen mit einem geeigneten Kleber; dem Abschotten von Formstücken und Übergängen. Brandverhalten schwerentflammbar nach DIN EN 13501-1, Euroklasse BL-s2,d0.

Dämmschichtdicke bei Wärmeleitfähigkeit Lambda = 0,033 W/m K:
14 mm Dämmdicke

In die Einheitspreise sind Kleinmaterial, Verschnitt und Zuschnittsarbeiten mit einzurechnen.

Montage in bis zu 4,0 m Höhe

Dämmstärke:  14 mm
Rohr :  DN 12
Menge: 100,000 m
DIN 276/18_Doku: 412

**01.06.0002 Dämmung Rohr TWK 17,5 mm, DN15**
*** wie Position 01.06.0001
Dämmung Rohr TWK 17,5 mm, DN15

Dämmstärke:  17,5 mm
Rohr :  DN 15
Menge: 15,000 m
DIN 276/18_Doku: 412

**01.06.0003 Dämmung Rohr TWK 18,0 mm, DN 20**
*** wie Position 01.06.0001
Dämmung Rohr TWK 18,0 mm, DN 20

Dämmstärke:  18,0 mm
Rohr :  DN 20
Menge: 20,000 m
DIN 276/18_Doku: 412

**01.06.0004 Dämmung Rohr TWK 25 mm, DN 25**
*** wie Position 01.06.0001
Dämmung Rohr TWK 25 mm, DN 25

Dämmstärke:  25 mm
Rohr :  DN 25
Menge: 20,000 m
DIN 276/18_Doku: 412

**01.06.0005 Dämmung Bogen TWK 14 mm, DN 12**
*** wie Position 01.06.0001
Dämmung Bogen TWK 14 mm, DN 12

Dämmstärken:  14 mm
Rohr :  DN 12
Menge: 80,000 St
DIN 276/18_Doku: 412

**01.06.0006 Dämmung Bogen TWK 17,5 mm, DN 15**
*** wie Position 01.06.0001
Dämmung Bogen TWK 17,5 mm, DN 15

Dämmstärke:  17,5 mm
Rohr :  DN 15
Menge: 10,000 St
DIN 276/18_Doku: 412

**01.06.0007 Dämmung Bogen TWK 18,0 mm, DN 20**
*** wie Position 01.06.0001
Dämmung Bogen TWK 18,0 mm, DN 20

Dämmstärke:  18,0 mm
Rohr :  DN 20
Menge: 10,000 St
DIN 276/18_Doku: 412

**01.06.0008 Dämmung Bogen TWK 25 mm, DN 25**
*** wie Position 01.06.0001
Dämmung Bogen TWK 25 mm, DN 25

Dämmstärke:  25 mm
Rohr :  DN 25
Menge: 10,000 St
DIN 276/18_Doku: 412

**01.06.0009 Dämmung T-Stück TWK 14 mm, DN 12**
*** wie Position 01.06.0001
Dämmung T-Stück TWK 14 mm, DN 12

Dämmstärke:  14 mm
Rohr :  DN 12
Menge: 15,000 St
DIN 276/18_Doku: 412

**01.06.0010 Dämmung T-Stück TWK 17,5 mm, DN 15**
*** wie Position 01.06.0001
Dämmung T-Stück TWK 17,5 mm, DN 15

Dämmstärke:  17,5 mm
Rohr :  DN 15
Menge: 10,000 St
DIN 276/18_Doku: 412

**01.06.0011 Dämmung T-Stück TWK 18,0 mm, DN 20**
*** wie Position 01.06.0001
Dämmung T-Stück TWK 18,0 mm, DN 20

Dämmstärke:  18,0 mm
Rohr :  DN 20
Menge: 10,000 St
DIN 276/18_Doku: 412

**01.06.0012 Dämmung T-Stück TWK 25 mm, DN 25**
*** wie Position 01.06.0001
Dämmung T-Stück TWK 25 mm, DN 25

Dämmstärke:  25 mm
Rohr :  DN 25
Menge: 5,000 St
DIN 276/18_Doku: 412

**01.06.0013 Zulage für Ausschnitt Dämm-Rohrschalen DN 12**
*** wie Position 01.06.0001
Zulage für Ausschnitt Dämm-Rohrschalen DN 12

bei Fühlern, Bauteilen usw.
Menge: 5,000 St
DIN 276/18_Doku: 412

**01.06.0014 Zulage für Ausschnitt Dämm-Rohrschalen DN 15**
*** wie Position 01.06.0001
Zulage für Ausschnitt Dämm-Rohrschalen DN 15

bei Fühlern, Bauteilen usw.
Menge: 5,000 St
DIN 276/18_Doku: 412

**01.06.0015 Zulage für Ausschnitt Dämm-Rohrschalen DN 20**
*** wie Position 01.06.0001
Zulage für Ausschnitt Dämm-Rohrschalen DN 20

bei Fühlern, Bauteilen usw.
Menge: 5,000 St
DIN 276/18_Doku: 412

**01.06.0016 Zulage für Ausschnitt Dämm-Rohrschalen DN 25**
*** wie Position 01.06.0001
Zulage für Ausschnitt Dämm-Rohrschalen DN 25

bei Fühlern, Bauteilen usw.
Menge: 5,000 St
DIN 276/18_Doku: 412

**01.06.0017 Zulage für Passstück Dämm-Rohrschalen DN 12**
*** wie Position 01.06.0001
Zulage für Passstück Dämm-Rohrschalen DN 12

bei Zuschnitt der Wärmedämmung, einschließlich Verkleben von Schlauchenden mit dem Rohr für die Abschottung und Lecksicherung von Rohrbereichen.
Menge: 280,000 St
DIN 276/18_Doku: 412

**01.06.0018 Zulage für Passstück Dämm-Rohrschalen DN 15**
*** wie Position 01.06.0001
Zulage für Passstück Dämm-Rohrschalen DN 15

bei Zuschnitt der Wärmedämmung, einschließlich Verkleben von Schlauchenden mit dem Rohr für die Abschottung und Lecksicherung von Rohrbereichen.
Menge: 100,000 St
DIN 276/18_Doku: 412

**01.06.0019 Zulage für Passstück Dämm-Rohrschalen DN 20**
*** wie Position 01.06.0001
Zulage für Passstück Dämm-Rohrschalen DN 20

bei Zuschnitt der Wärmedämmung, einschließlich Verkleben von Schlauchenden mit dem Rohr für die Abschottung und Lecksicherung von Rohrbereichen.
Menge: 75,000 St
DIN 276/18_Doku: 412

**01.06.0020 Zulage für Passstück Dämm-Rohrschalen DN 25**
*** wie Position 01.06.0001
Zulage für Passstück Dämm-Rohrschalen DN 25

bei Zuschnitt der Wärmedämmung, einschließlich Verkleben von Schlauchenden mit dem Rohr für die Abschottung und Lecksicherung von Rohrbereichen.
Menge: 60,000 St
DIN 276/18_Doku: 412

**01.06.0021 Zulage Dämmung Red-Stück DN 12**
*** wie Position 01.06.0001
Zulage Dämmung Red-Stück DN 12

Rohr :  DN 12
Menge: 5,000 St
DIN 276/18_Doku: 412

**01.06.0022 Zulage Dämmung Red-Stück DN 15**
*** wie Position 01.06.0001
Zulage Dämmung Red-Stück DN 15

Rohr :  DN 15
Menge: 5,000 St
DIN 276/18_Doku: 412

**01.06.0023 Zulage Dämmung Red-Stück DN 20**
*** wie Position 01.06.0001
Zulage Dämmung Red-Stück DN 20

Rohr :  DN 20
Menge: 5,000 St
DIN 276/18_Doku: 412

**01.06.0024 Zulage Dämmung Red-Stück DN 25**
*** wie Position 01.06.0001
Zulage Dämmung Red-Stück DN 25

Rohr :  DN 25
Menge: 5,000 St
DIN 276/18_Doku: 412

**01.06.0025 Zulage für Endstelle Dämm-Rohrschalen DN 12**
*** wie Position 01.06.0001
Zulage für Endstelle Dämm-Rohrschalen DN 12

Anfertigung bzw. Anbringen von Dämmung an Kappen bzw. Deckeln bei Rohrleitungsende. Die fachtechnisch korrekte Ausführung Verkleben von Schlauchenden mit dem Rohr für die Abschottung und Lecksicherung von Rohrbereichen ist grundsätzlich in den Einheitspreisen der Rohrlänge bzw. im Passstück mit einzukalkulieren.
Menge: 20,000 St
DIN 276/18_Doku: 412

**01.06.0026 Zulage für Endstelle Dämm-Rohrschalen DN 15**
*** wie Position 01.06.0001
Zulage für Endstelle Dämm-Rohrschalen DN 15

Anfertigung bzw. Anbringen von Dämmung an Kappen bzw. Deckel bei Rohrleitungsende. Die fachtechnisch korrekte Ausführung Verkleben von Schlauchenden mit dem Rohr für die Abschottung und Lecksicherung von Rohrbereichen ist grundsätzlich in den Einheitspreisen der Rohrlänge bzw. im Passstück mit einzukalkulieren.
Menge: 5,000 St
DIN 276/18_Doku: 412

**01.06.0027 Zulage für Endstelle Dämm-Rohrschalen DN 20**
*** wie Position 01.06.0001
Zulage für Endstelle Dämm-Rohrschalen DN 20

Anfertigung bzw. Anbringen von Dämmung an Kappen bzw. Deckel bei Rohrleitungsende. Die fachtechnisch korrekte Ausführung Verkleben von Schlauchenden mit dem Rohr für die Abschottung und Lecksicherung von Rohrbereichen ist grundsätzlich in den Einheitspreisen der Rohrlänge bzw. im Passstück mit einzukalkulieren.
Menge: 5,000 St
DIN 276/18_Doku: 412

**01.06.0028 Zulage für Endstelle Dämm-Rohrschalen DN 25**
*** wie Position 01.06.0001
Zulage für Endstelle Dämm-Rohrschalen DN 25

Anfertigung bzw. Anbringen von Dämmung an Kappen bzw. Deckel bei Rohrleitungsende. Die fachtechnisch korrekte Ausführung Verkleben von Schlauchenden mit dem Rohr für die Abschottung und Lecksicherung von Rohrbereichen ist grundsätzlich in den Einheitspreisen der Rohrlänge bzw. im Passstück mit einzukalkulieren.
Menge: 5,000 St
DIN 276/18_Doku: 412

**01.06.0029 Zulage für Rohrschelle Dämm-Rohrschalen DN 12**
*** wie Position 01.06.0001
Zulage für Rohrschelle Dämm-Rohrschalen DN 12

in den Vorwänden müssen keine Kälteschellen für das Trinkwasser Kalt verwendet werden. An den Schellen muss daher überlappende die Dämmung aufgedoppelt werden. Je Schelle wird ein Passstück gesondert vergütet, die notwendige Verklebung des Schlauchendes ist in der Rohrposition bzw. im Passstück abgegolten.
Menge: 65,000 St
DIN 276/18_Doku: 412

**01.06.0030 Zulage für Rohrschelle Dämm-Rohrschalen DN 15**
*** wie Position 01.06.0001
Zulage für Rohrschelle Dämm-Rohrschalen DN 15

in den Vorwänden müssen keine Kälteschellen für das Trinkwasser Kalt verwendet werden. An den Schellen muss daher überlappende die Dämmung aufgedoppelt werden. Je Schelle wird ein Passstück gesondert vergütet, die notwendige Verklebung des Schlauchendes ist in der Rohrposition bzw. im Passstück abgegolten.
Menge: 50,000 St
DIN 276/18_Doku: 412

**01.06.0031 Zulage für Rohrschelle Dämm-Rohrschalen DN 20**
*** wie Position 01.06.0001
Zulage für Rohrschelle Dämm-Rohrschalen DN 20

in den Vorwänden müssen keine Kälteschellen für das Trinkwasser Kalt verwendet werden. An den Schellen muss daher überlappende die Dämmung aufgedoppelt werden. Je Schelle wird ein Passstück gesondert vergütet, die notwendige Verklebung des Schlauchendes ist in der Rohrposition bzw. im Passstück abgegolten.
Menge: 20,000 St
DIN 276/18_Doku: 412

**01.06.0032 Zulage für Rohrschelle Dämm-Rohrschalen DN 25**
*** wie Position 01.06.0001
Zulage für Rohrschelle Dämm-Rohrschalen DN 25

in den Vorwänden müssen keine Kälteschellen für das Trinkwasser Kalt verwendet werden. An den Schellen muss daher überlappende die Dämmung aufgedoppelt werden. Je Schelle wird ein Passstück gesondert vergütet, die notwendige Verklebung des Schlauchendes ist in der Rohrposition bzw. im Passstück abgegolten.
Menge: 15,000 St
DIN 276/18_Doku: 412

**01.06.0033 Zulage für Anschluss an Armaturendämmung Dämm-Rohrschalen DN 12**
*** wie Position 01.06.0001
Zulage für Anschluss an Armaturendämmung Dämm-Rohrschalen DN 12

bei den Trinkwasserarmaturen sind die Dämmschalen des Herstellers der Armatur zu verwenden. Entsprechend muss der Anschluss an diese Dämmschale fachgerecht / diffusionsdicht erfolgen.
Menge: 1,000 St
DIN 276/18_Doku: 412

**01.06.0034 Zulage für Anschluss an Armaturendämmung Dämm-Rohrschalen DN 15**
*** wie Position 01.06.0001
Zulage für Anschluss an Armaturendämmung Dämm-Rohrschalen DN 15

bei den Trinkwasserarmaturen sind die Dämmschalen des Herstellers der Armatur zu verwenden. Entsprechend muss der Anschluss an diese Dämmschale fachgerecht / diffusionsdicht erfolgen.
Menge: 1,000 St
DIN 276/18_Doku: 412

**01.06.0035 Zulage für Anschluss an Armaturendämmung Dämm-Rohrschalen DN 20**
*** wie Position 01.06.0001
Zulage für Anschluss an Armaturendämmung Dämm-Rohrschalen DN 20

bei den Trinkwasserarmaturen sind die Dämmschalen des Herstellers der Armatur zu verwenden. Entsprechend muss der Anschluss an diese Dämmschale fachgerecht / diffusionsdicht erfolgen.
Menge: 1,000 St
DIN 276/18_Doku: 412

**01.06.0036 Zulage für Anschluss an Armaturendämmung Dämm-Rohrschalen DN 25**
*** wie Position 01.06.0001
Zulage für Anschluss an Armaturendämmung Dämm-Rohrschalen DN 25

bei den Trinkwasserarmaturen sind die Dämmschalen des Herstellers der Armatur zu verwenden. Entsprechend muss der Anschluss an diese Dämmschale fachgerecht / diffusionsdicht erfolgen.
Menge: 1,000 St
DIN 276/18_Doku: 412

*Hinweis: Dämmung der Trinkwasserleitung Warm- und Zirkulationsleitung*
Dämmung der Trinkwasserleitung Warm- und Zirkulationsleitung

Dämmung in Vorwände ist in diffusionsdichten Weichschaum auszuführen

**01.06.0037 Rohrschalen Mineralwolle alukaschiert 20 mm, DN12**
*** Bezugsbeschreibung
Rohrschalen Mineralwolle alukaschiert 20 mm, DN12

zur Wärmedämmung an Trinwasserleitung aus Edelstahlrohr, gemäß Gebäudeenergiegesetz unter Berücksichtigung der DIN 4140 herstellen.

Es gilt die DIN 4140 mit der Ausnahme, dass die Mindestabstände nach DIN 4140 grundsätzlich nicht eingehalten werden können. Die Abstände der äußeren Dämmung zur nächsten Dämmung beträgt in der Regel 10mm. In Schächten, Durchbrüchen und beengten Bereichen kann der Abstand 0 mm betragen. Bei Brandabschnitten ist hierbei die Verwendung von entsprechender zugelassener Dämmqualität (gasdicht, Schmelzpunkt > 1000° C) mit Eignungsnachweis durch ABP/ABZ vorgesehen.

Rohrschalen aus konzentrischer gewickelter Mineralwolle mit einer gitternetzverstärkten, reißfesten Alu-Sandwichfolie und selbstklebender Überlappung (Längsnaht) kaschiert, einseitig aufgeschlitzt, zur leichteren Montage auf der Innenwandung eingesägt. Verarbeitung nach Herstellervorgaben

Baustoffklasse  :  A2L - s1, d0 nach DIN 13501-1  (nicht brennbar)
Schmelzpunkt  :  > 1000 °C nach DIN 4102 - 17
Wärmeleitfähigkeit  :  0,035 W/(mK)
spezifsche
Wärmekapazität  :  0,84 kJ/(kg*K)
Hergestellt
in AS-Qualität  :  nach DIN EN 13468, AGI Q 132
Hydrophobierung  :  nach DIN EN 13472
güteüberwacht  :  nach EnEV 2012

Ausführung, Schutzstreifen der selbstklebenden Überlappung entfernen und Überlappung dichtkleben. Rundstöße mit 100 mm breiten, selbstklebenden Alu-Folienbändern dicht abkleben.

Rohrschalen mit verzinktem Bindedraht, 6 Bindungen pro lfdm befestigen. Bögen und Krümmer bis DN 65 mit Schalensegmenten entsprechend ausführen.

lichte Raumhöhe bis zu 4,0 m.

Es ist eine sehr saubere Montage erforderlich, da die Arbeiten größtenteils als Sichtmontage durchgeführt werden.

Der Einbau mit "Null-Abstand" zwischen den Dämmschalen im Durchführungsbereich ist lt. Prüfzeugnis zulässig. Ausschnitte für Rohrbefestigungen (Gewindestäbe) sind in den Einheitspreisen zu berücksichtigen.

In die Einheitspreise sind des Weiteren Kleinmaterial, Verschnitt und Zuschnittsarbeiten mit einzurechnen.

Dämmschichtdicke  :  50 % - 100 % nach GModG
Menge: 200,000 m
DIN 276/18_Doku: 412

**01.06.0038 Rohrschale Mineralwolle alukaschiert 20 mm, DN15**
*** wie Position 01.06.0037
Rohrschale Mineralwolle alukaschiert 20 mm, DN15

Nennweite:  DN 15
Dämmschichtdicke:  20  mm
Menge: 30,000 m
DIN 276/18_Doku: 412

**01.06.0039 Rohrschale Mineralwolle alukaschiert 20 mm, DN20**
*** wie Position 01.06.0037
Rohrschale Mineralwolle alukaschiert 20 mm, DN20

Nennweite:  DN 20
Dämmschichtdicke:  20  mm
Menge: 40,000 m
DIN 276/18_Doku: 412

**01.06.0040 Rohrschale Mineralwolle alukaschiert 30 mm, DN25**
*** wie Position 01.06.0037
Rohrschale Mineralwolle alukaschiert 30 mm, DN25

Nennweite:  DN 25
Dämmschichtdicke:  30  mm
Menge: 30,000 m
DIN 276/18_Doku: 412

**01.06.0041 Rohrschale Mineralwolle alukaschiert 40 mm, DN32**
*** wie Position 01.06.0037
Rohrschale Mineralwolle alukaschiert 40 mm, DN32

Nennweite:  DN 32
Dämmschichtdicke:  40  mm
Menge: 10,000 m
DIN 276/18_Doku: 412

**01.06.0042 Rohrschale Mineralwolle alukaschiert 40 mm, DN40**
*** wie Position 01.06.0037
Rohrschale Mineralwolle alukaschiert 40 mm, DN40

Nennweite:  DN 40
Dämmschichtdicke:  40  mm
Menge: 1,000 m
DIN 276/18_Doku: 412

**01.06.0043 Rohrschale Mineralwolle alukaschiert 60 mm, DN50**
*** wie Position 01.06.0037
Rohrschale Mineralwolle alukaschiert 60 mm, DN50

Nennweite:  DN 50
Dämmschichtdicke:  60  mm
Menge: 1,000 m
DIN 276/18_Doku: 412

**01.06.0044 Dämmung Bogen alukaschiert 20 mm, DN12**
*** wie Position 01.06.0037
Dämmung Bogen alukaschiert 20 mm, DN12

Dämmstärke:  20 mm
Rohr :  DN 12
Menge: 160,000 St
DIN 276/18_Doku: 412

**01.06.0045 Dämmung Bogen alukaschiert 20 mm, DN15**
*** wie Position 01.06.0037
Dämmung Bogen alukaschiert 20 mm, DN15

Dämmstärke:  20 mm
Rohr :  DN 15
Menge: 20,000 St
DIN 276/18_Doku: 412

**01.06.0046 Dämmung Bogen alukaschiert 20 mm, DN20**
*** wie Position 01.06.0037
Dämmung Bogen alukaschiert 20 mm, DN20

Dämmstärke:  20 mm
Rohr :  DN 20
Menge: 20,000 St
DIN 276/18_Doku: 412

**01.06.0047 Dämmung Bogen alukaschiert 30 mm, DN25**
*** wie Position 01.06.0037
Dämmung Bogen alukaschiert 30 mm, DN25

Dämmstärke:  30 mm
Rohr :  DN 25
Menge: 10,000 St
DIN 276/18_Doku: 412

**01.06.0048 Dämmung Bogen alukaschiert 40 mm, DN32**
*** wie Position 01.06.0037
Dämmung Bogen alukaschiert 40 mm, DN32

Dämmstärke:  40 mm
Rohr :  DN 32
Menge: 5,000 St
DIN 276/18_Doku: 412

**01.06.0049 Dämmung Bogen alukaschiert 40 mm, DN40**
*** wie Position 01.06.0037
Dämmung Bogen alukaschiert 40 mm, DN40

Dämmstärke:  40 mm
Rohr :  DN 40
Menge: 1,000 St
DIN 276/18_Doku: 412

**01.06.0050 Dämmung Bogen alukaschiert 60 mm, DN 50**
*** wie Position 01.06.0037
Dämmung Bogen alukaschiert 60 mm, DN 50

Dämmstärke:  60 mm
Rohr :  DN 50
Menge: 1,000 St
DIN 276/18_Doku: 412

**01.06.0051 Dämmung T-Stück alukaschiert 20 mm, DN12**
*** wie Position 01.06.0037
Dämmung T-Stück alukaschiert 20 mm, DN12

Dämmstärke:  20 mm
Rohr :  DN 12
Menge: 20,000 St
DIN 276/18_Doku: 412

**01.06.0052 Dämmung T-Stück alukaschiert 20 mm, DN15**
*** wie Position 01.06.0037
Dämmung T-Stück alukaschiert 20 mm, DN15

Dämmstärke:  20 mm
Rohr :  DN 15
Menge: 20,000 St
DIN 276/18_Doku: 412

**01.06.0053 Dämmung T-Stück alukaschiert 20 mm, DN20**
*** wie Position 01.06.0037
Dämmung T-Stück alukaschiert 20 mm, DN20

Dämmstärke:  20 mm
Rohr :  DN 20
Menge: 5,000 St
DIN 276/18_Doku: 412

**01.06.0054 Dämmung T-Stück alukaschiert 30 mm, DN25**
*** wie Position 01.06.0037
Dämmung T-Stück alukaschiert 30 mm, DN25

Dämmstärke:  30 mm
Rohr :  DN 25
Menge: 2,000 St
DIN 276/18_Doku: 412

**01.06.0055 Dämmung T-Stück alukaschiert 40 mm, DN32**
*** wie Position 01.06.0037
Dämmung T-Stück alukaschiert 40 mm, DN32

Dämmstärke:  40 mm
Rohr :  DN 32
Menge: 2,000 St
DIN 276/18_Doku: 412

**01.06.0056 Dämmung T-Stück alukaschiert 40 mm, DN40**
*** wie Position 01.06.0037
Dämmung T-Stück alukaschiert 40 mm, DN40

Dämmstärke:  40 mm
Rohr :  DN 40
Menge: 2,000 St
DIN 276/18_Doku: 412

**01.06.0057 Dämmung T-Stück alukaschiert 60 mm, DN 50**
*** wie Position 01.06.0037
Dämmung T-Stück alukaschiert 60 mm, DN 50

Dämmstärke:  60 mm
Rohr :  DN 50
Menge: 2,000 St
DIN 276/18_Doku: 412

**01.06.0058 Dämmung Red-Stück alukaschiert 20 mm, DN15**
*** wie Position 01.06.0037
Dämmung Red-Stück alukaschiert 20 mm, DN15

Dämmstärke:  20 mm
Rohr :  DN 15
Menge: 10,000 St
DIN 276/18_Doku: 412

**01.06.0059 Dämmung Red-Stück alukaschiert 20 mm, DN20**
*** wie Position 01.06.0037
Dämmung Red-Stück alukaschiert 20 mm, DN20

Dämmstärke:  20 mm
Rohr :  DN 20
Menge: 10,000 St
DIN 276/18_Doku: 412

**01.06.0060 Dämmung Red-Stück alukaschiert 30 mm, DN25**
*** wie Position 01.06.0037
Dämmung Red-Stück alukaschiert 30 mm, DN25

Dämmstärke:  30 mm
Rohr :  DN 25
Menge: 10,000 St
DIN 276/18_Doku: 412

**01.06.0061 Dämmung Red-Stück alukaschiert 40 mm, DN32**
*** wie Position 01.06.0037
Dämmung Red-Stück alukaschiert 40 mm, DN32

Dämmstärke:  40 mm
Rohr :  DN 32
Menge: 5,000 St
DIN 276/18_Doku: 412

**01.06.0062 Dämmung Red-Stück alukaschiert 40 mm, DN40**
*** wie Position 01.06.0037
Dämmung Red-Stück alukaschiert 40 mm, DN40

Dämmstärke:  40 mm
Rohr :  DN 40
Menge: 3,000 St
DIN 276/18_Doku: 412

**01.06.0063 Dämmung Red-Stück alukaschiert 60 mm, DN 50**
*** wie Position 01.06.0037
Dämmung Red-Stück alukaschiert 60 mm, DN 50

Dämmstärke:  60 mm
Rohr :  DN 50
Menge: 3,000 St
DIN 276/18_Doku: 412

**01.06.0064 Zulage für Passstücke / Zuschnitt Dämm-Rohrschalen DN 12**
*** wie Position 01.06.0037
Menge: 670,000 St
DIN 276/18_Doku: 412

**01.06.0065 Zulage für Passstücke / Zuschnitt Dämm-Rohrschalen DN 15**
*** wie Position 01.06.0037
Menge: 300,000 St
DIN 276/18_Doku: 412

**01.06.0066 Zulage für Passstücke / Zuschnitt Dämm-Rohrschalen DN 20**
*** wie Position 01.06.0037
Menge: 150,000 St
DIN 276/18_Doku: 412

**01.06.0067 Zulage für Passstücke / Zuschnitt Dämm-Rohrschalen DN 25**
*** wie Position 01.06.0037
Menge: 119,000 St
DIN 276/18_Doku: 412

**01.06.0068 Zulage für Passstücke / Zuschnitt Dämm-Rohrschalen DN 32**
*** wie Position 01.06.0037
Menge: 26,000 St
DIN 276/18_Doku: 412

**01.06.0069 Zulage für Passstücke / Zuschnitt Dämm-Rohrschalen DN 40**
*** wie Position 01.06.0037
Menge: 6,000 St
DIN 276/18_Doku: 412

**01.06.0070 Zulage für Passstücke / Zuschnitt Dämm-Rohrschalen DN 50**
*** wie Position 01.06.0037
Menge: 6,000 St
DIN 276/18_Doku: 412

**01.06.0071 Zulage für Ausschnitt Dämm-Rohrschalen DN 12**
*** wie Position 01.06.0037
Zulage für Ausschnitt Dämm-Rohrschalen DN 12

bei Fühlern, Bauteilen usw.
Menge: 5,000 St
DIN 276/18_Doku: 412

**01.06.0072 Zulage für Ausschnitt Dämm-Rohrschalen DN 15**
*** wie Position 01.06.0037
Zulage für Ausschnitt Dämm-Rohrschalen DN 15

bei Fühlern, Bauteilen usw.
Menge: 5,000 St
DIN 276/18_Doku: 412

**01.06.0073 Zulage für Ausschnitt Dämm-Rohrschalen DN 20**
*** wie Position 01.06.0037
Zulage für Ausschnitt Dämm-Rohrschalen DN 20

bei Fühlern, Bauteilen usw.
Menge: 5,000 St
DIN 276/18_Doku: 412

**01.06.0074 Zulage für Ausschnitt Dämm-Rohrschalen DN 25**
*** wie Position 01.06.0037
Zulage für Ausschnitt Dämm-Rohrschalen DN 25

bei Fühlern, Bauteilen usw.
Menge: 5,000 St
DIN 276/18_Doku: 412

**01.06.0075 Zulage für Ausschnitt Dämm-Rohrschalen DN 32**
*** wie Position 01.06.0037
Zulage für Ausschnitt Dämm-Rohrschalen DN 32

bei Fühlern, Bauteilen usw.
Menge: 5,000 St
DIN 276/18_Doku: 412

**01.06.0076 Zulage für Ausschnitt Dämm-Rohrschalen DN 40**
*** wie Position 01.06.0037
Zulage für Ausschnitt Dämm-Rohrschalen DN 40

bei Fühlern, Bauteilen usw.
Menge: 5,000 St
DIN 276/18_Doku: 412

**01.06.0077 Zulage für Ausschnitt Dämm-Rohrschalen DN 50**
*** wie Position 01.06.0037
Zulage für Ausschnitt Dämm-Rohrschalen DN 50

bei Fühlern, Bauteilen usw.
Menge: 5,000 St
DIN 276/18_Doku: 412

**01.06.0078 Zulage für Endstelle Dämm-Rohrschalen DN 12**
*** wie Position 01.06.0037
Zulage für Endstelle Dämm-Rohrschalen DN 12

Anfertigung bzw. Anbringen von Dämmung an Kappen bzw. Deckel bei Rohrleitungsende.
Menge: 5,000 St
DIN 276/18_Doku: 412

**01.06.0079 Zulage für Endstelle Dämm-Rohrschalen DN 15**
*** wie Position 01.06.0037
Zulage für Endstelle Dämm-Rohrschalen DN 15

Anfertigung bzw. Anbringen von Dämmung an Kappen bzw. Deckel bei Rohrleitungsende.
Menge: 5,000 St
DIN 276/18_Doku: 412

**01.06.0080 Zulage für Endstelle Dämm-Rohrschalen DN 20**
*** wie Position 01.06.0037
Zulage für Endstelle Dämm-Rohrschalen DN 20

Anfertigung bzw. Anbringen von Dämmung an Kappen bzw. Deckel bei Rohrleitungsende.
Menge: 5,000 St
DIN 276/18_Doku: 412

**01.06.0081 Zulage für Endstelle Dämm-Rohrschalen DN 25**
*** wie Position 01.06.0037
Zulage für Endstelle Dämm-Rohrschalen DN 25

Anfertigung bzw. Anbringen von Dämmung an Kappen bzw. Deckel bei Rohrleitungsende.
Menge: 5,000 St
DIN 276/18_Doku: 412

**01.06.0082 Zulage für Endstelle Dämm-Rohrschalen DN 32**
*** wie Position 01.06.0037
Zulage für Endstelle Dämm-Rohrschalen DN 32

Anfertigung bzw. Anbringen von Dämmung an Kappen bzw. Deckel bei Rohrleitungsende.
Menge: 5,000 St
DIN 276/18_Doku: 412

**01.06.0083 Zulage für Endstelle Dämm-Rohrschalen DN 40**
*** wie Position 01.06.0037
Zulage für Endstelle Dämm-Rohrschalen DN 40

Anfertigung bzw. Anbringen von Dämmung an Kappen bzw. Deckel bei Rohrleitungsende.
Menge: 5,000 St
DIN 276/18_Doku: 412

**01.06.0084 Zulage für Endstelle Dämm-Rohrschalen DN 50**
*** wie Position 01.06.0037
Zulage für Endstelle Dämm-Rohrschalen DN 50

Anfertigung bzw. Anbringen von Dämmung an Kappen bzw. Deckel bei Rohrleitungsende.
Menge: 5,000 St
DIN 276/18_Doku: 412

**01.06.0085 Zulage für Rohrschelle Dämm-Rohrschalen DN 12**
*** wie Position 01.06.0037
Zulage für Rohrschelle Dämm-Rohrschalen DN 12

Anarbeitung der Dämmung an Schellen. Die Dämmung muss nicht aufgedopplet werden. Je Schelle wird ein Passstück gesondert vergütet.
Menge: 130,000 St
DIN 276/18_Doku: 412

**01.06.0086 Zulage für Rohrschelle Dämm-Rohrschalen DN 15**
*** wie Position 01.06.0037
Zulage für Rohrschelle Dämm-Rohrschalen DN 15

Anarbeitung der Dämmung an Schellen. Die Dämmung muss nicht aufgedopplet werden. Je Schelle wird ein Passstück gesondert vergütet.
Menge: 100,000 St
DIN 276/18_Doku: 412

**01.06.0087 Zulage für Rohrschelle Dämm-Rohrschalen DN 20**
*** wie Position 01.06.0037
Zulage für Rohrschelle Dämm-Rohrschalen DN 20

Anarbeitung der Dämmung an Schellen. Die Dämmung muss nicht aufgedopplet werden. Je Schelle wird ein Passstück gesondert vergütet.
Menge: 40,000 St
DIN 276/18_Doku: 412

**01.06.0088 Zulage für Rohrschelle Dämm-Rohrschalen DN 25**
*** wie Position 01.06.0037
Zulage für Rohrschelle Dämm-Rohrschalen DN 25

Anarbeitung der Dämmung an Schellen. Die Dämmung muss nicht aufgedopplet werden. Je Schelle wird ein Passstück gesondert vergütet.
Menge: 30,000 St
DIN 276/18_Doku: 412

**01.06.0089 Zulage für Rohrschelle Dämm-Rohrschalen DN 32**
*** wie Position 01.06.0037
Zulage für Rohrschelle Dämm-Rohrschalen DN 32

Anarbeitung der Dämmung an Schellen. Die Dämmung muss nicht aufgedopplet werden. Je Schelle wird ein Passstück gesondert vergütet.
Menge: 1,000 St
DIN 276/18_Doku: 412

**01.06.0090 Zulage für Rohrschelle Dämm-Rohrschalen DN 40**
*** wie Position 01.06.0037
Zulage für Rohrschelle Dämm-Rohrschalen DN 40

Anarbeitung der Dämmung an Schellen. Die Dämmung muss nicht aufgedopplet werden. Je Schelle wird ein Passstück gesondert vergütet.
Menge: 1,000 St
DIN 276/18_Doku: 412

**01.06.0091 Zulage für Rohrschelle Dämm-Rohrschalen DN 50**
*** wie Position 01.06.0037
Zulage für Rohrschelle Dämm-Rohrschalen DN 50

Anarbeitung der Dämmung an Schellen. Die Dämmung muss nicht aufgedopplet werden. Je Schelle wird ein Passstück gesondert vergütet.
Menge: 1,000 St
DIN 276/18_Doku: 412

**01.06.0092 Zulage für Anschluss an Armaturendämmung Dämm-Rohrschalen DN 15**
*** wie Position 01.06.0037
Zulage für Anschluss an Armaturendämmung Dämm-Rohrschalen DN 15

bei den Trinkwasserarmaturen sind die Dämmschalen des Herstellers der Armatur zu verwenden. Entsprechend muss der Anschluss an diese Dämmschale fachgerecht erfolgen.
Menge: 7,000 St
DIN 276/18_Doku: 412

**01.06.0093 Zulage für Anschluss an Armaturendämmung Dämm-Rohrschalen DN 20**
*** wie Position 01.06.0037
Zulage für Anschluss an Armaturendämmung Dämm-Rohrschalen DN 20

bei den Trinkwasserarmaturen sind die Dämmschalen des Herstellers der Armatur zu verwenden. Entsprechend muss der Anschluss an diese Dämmschale fachgerecht erfolgen.
Menge: 5,000 St
DIN 276/18_Doku: 412

**01.06.0094 Zulage für Anschluss an Armaturendämmung Dämm-Rohrschalen DN 25**
*** wie Position 01.06.0037
Zulage für Anschluss an Armaturendämmung Dämm-Rohrschalen DN 25

bei den Trinkwasserarmaturen sind die Dämmschalen des Herstellers der Armatur zu verwenden. Entsprechend muss der Anschluss an diese Dämmschale fachgerecht erfolgen.
Menge: 1,000 St
DIN 276/18_Doku: 412

**01.06.0095 Zulage für Anschluss an Armaturendämmung Dämm-Rohrschalen DN 32**
*** wie Position 01.06.0037
Zulage für Anschluss an Armaturendämmung Dämm-Rohrschalen DN 32

bei den Trinkwasserarmaturen sind die Dämmschalen des Herstellers der Armatur zu verwenden. Entsprechend muss der Anschluss an diese Dämmschale fachgerecht erfolgen.
Menge: 4,000 St
DIN 276/18_Doku: 412

**01.06.0096 Zulage für Anschluss an Armaturendämmung Dämm-Rohrschalen DN 40**
*** wie Position 01.06.0037
Zulage für Anschluss an Armaturendämmung Dämm-Rohrschalen DN 40

bei den Trinkwasserarmaturen sind die Dämmschalen des Herstellers der Armatur zu verwenden. Entsprechend muss der Anschluss an diese Dämmschale fachgerecht erfolgen.
Menge: 2,000 St
DIN 276/18_Doku: 412

**01.06.0097 Zulage für Anschluss an Armaturendämmung Dämm-Rohrschalen DN 50**
*** wie Position 01.06.0037
Zulage für Anschluss an Armaturendämmung Dämm-Rohrschalen DN 50

bei den Trinkwasserarmaturen sind die Dämmschalen des Herstellers der Armatur zu verwenden. Entsprechend muss der Anschluss an diese Dämmschale fachgerecht erfolgen.
Menge: 2,000 St
DIN 276/18_Doku: 412

*Hinweis: Dämmung der Trinkwasserleitung Kalt nicht brennbar in Schächten Verteilungen, Zentralen, Zwischendecken usw.*

**01.06.0098 Rohrschalen Mineralwolle alukaschiert TWK 20 mm, DN12**
*** Bezugsbeschreibung
Rohrschalen Mineralwolle alukaschiert TWK 20 mm, DN12

zur Wärmedämmung an Trinwasserleitung Kalt aus Edelstahlrohr unter Berücksichtigung der DIN 4140 herstellen.

Es gilt die DIN 4140 mit der Ausnahme, dass die Mindestabstände nach DIN 4140 grundsätzlich nicht eingehalten werden können. Die Abstände der äußeren Dämmung zur nächsten Dämmung beträgt in der Regel 10mm. In Schächten, Durchbrüchen und beengten Bereichen kann der Abstand 0 mm betragen. Bei Brandabschnitten ist hierbei die Verwendung von entsprechender zugelassener Dämmqualität (gasdicht, Schmelzpunkt > 1000° C) mit Eignungsnachweis durch ABP/ABZ vorgesehen.

Rohrschalen aus konzentrischer gewickelter Mineralwolle mit einer gitternetzverstärkten, reißfesten Alu-Sandwichfolie und selbstklebender Überlappung (Längsnaht) kaschiert, einseitig aufgeschlitzt, zur leichteren Montage auf der Innenwandung eingesägt. Verarbeitung nach Herstellervorgaben

Dämmung von Rohrleitungen bei Mediumtemperaturen ≥ 8 °C

Baustoffklasse  :  A2L - s1, d0 nach DIN 13501-1
Schmelzpunkt  :  > 1000 °C nach DIN 4102 - 17
Wärmeleitfähigkeit  :  0,032 W/(mK)
spezifsche
Wärmekapazität  :  0,84 kJ/(kg*K)
Hergestellt
in AS-Qualität  :  nach DIN EN 13468, AGI Q 132
Hydrophobierung  :  nach DIN EN 13472
güteüberwacht  :  nach EnEV 2012

Ausführung, Schutzstreifen der selbstklebenden Überlappung entfernen und Überlappung dichtkleben. Rundstöße mit 100 mm breiten, selbstklebenden Alu-Folienbändern dicht abkleben.

Rohrschalen mit verzinktem Bindedraht, 6 Bindungen pro lfdm befestigen. Bögen und Krümmer bis DN 65 mit Schalensegmenten entsprechend ausführen.

lichte Raumhöhe bis zu 4,0 m.

Es ist eine sehr saubere Montage erforderlich, da die Arbeiten größtenteils als Sichtmontage durchgeführt werden.

Der Einbau mit "Null-Abstand" zwischen den Dämmschalen im Durchführungsbereich ist lt. Prüfzeugnis zulässig. Ausschnitte für Rohrbefestigungen (Gewindestäbe) sind in den Einheitspreisen zu berücksichtigen.

In die Einheitspreise sind des Weiteren Kleinmaterial, Verschnitt und Zuschnittsarbeiten mit einzurechnen.

Dämmschichtdicke  :  50 % - 100 % nach GModG
Menge: 100,000 m
DIN 276/18_Doku: 412

**01.06.0099 Rohrschale Mineralwolle alukaschiert TWK20 mm, DN15**
*** wie Position 01.06.0098
Rohrschale Mineralwolle alukaschiert TWK20 mm, DN15

Nennweite:  DN 15
Dämmschichtdicke:  20  mm
Menge: 15,000 m
DIN 276/18_Doku: 412

**01.06.0100 Rohrschale Mineralwolle alukaschiert TWK 20 mm, DN20**
*** wie Position 01.06.0098
Rohrschale Mineralwolle alukaschiert TWK 20 mm, DN20

Nennweite:  DN 20
Dämmschichtdicke:  20  mm
Menge: 40,000 m
DIN 276/18_Doku: 412

**01.06.0101 Rohrschale Mineralwolle alukaschiert TWK 30 mm, DN25**
*** wie Position 01.06.0098
Rohrschale Mineralwolle alukaschiert TWK 30 mm, DN25

Nennweite:  DN 25
Dämmschichtdicke:  30  mm
Menge: 15,000 m
DIN 276/18_Doku: 412

**01.06.0102 Rohrschale Mineralwolle alukaschiert TWK 40 mm, DN32**
*** wie Position 01.06.0098
Rohrschale Mineralwolle alukaschiert TWK 40 mm, DN32

Nennweite:  DN 32
Dämmschichtdicke:  40  mm
Menge: 10,000 m
DIN 276/18_Doku: 412

**01.06.0103 Rohrschale Mineralwolle alukaschiert TWK 40 mm, DN40**
*** wie Position 01.06.0098
Rohrschale Mineralwolle alukaschiert TWK 40 mm, DN40

Nennweite:  DN 40
Dämmschichtdicke:  40  mm
Menge: 4,000 m
DIN 276/18_Doku: 412

**01.06.0104 Rohrschale Mineralwolle alukaschiert 60 mm, DN50**
*** wie Position 01.06.0098
Rohrschale Mineralwolle alukaschiert 60 mm, DN50

Nennweite:  DN 50
Dämmschichtdicke:  60  mm
Menge: 4,000 m
DIN 276/18_Doku: 412

**01.06.0105 Dämmung Bogen alukaschiert 20 mm, DN12**
*** wie Position 01.06.0098
Dämmung Bogen alukaschiert 20 mm, DN12

Dämmstärke:  20 mm
Rohr :  DN 12
Menge: 70,000 St
DIN 276/18_Doku: 412

**01.06.0106 Dämmung Bogen alukaschiert 20 mm, DN15**
*** wie Position 01.06.0098
Dämmung Bogen alukaschiert 20 mm, DN15

Dämmstärke:  20 mm
Rohr :  DN 15
Menge: 10,000 St
DIN 276/18_Doku: 412

**01.06.0107 Dämmung Bogen alukaschiert 20 mm, DN20**
*** wie Position 01.06.0098
Dämmung Bogen alukaschiert 20 mm, DN20

Dämmstärke:  20 mm
Rohr :  DN 20
Menge: 10,000 St
DIN 276/18_Doku: 412

**01.06.0108 Dämmung Bogen alukaschiert 30 mm, DN25**
*** wie Position 01.06.0098
Dämmung Bogen alukaschiert 30 mm, DN25

Dämmstärke:  30 mm
Rohr :  DN 25
Menge: 10,000 St
DIN 276/18_Doku: 412

**01.06.0109 Dämmung Bogen alukaschiert 40 mm, DN32**
*** wie Position 01.06.0098
Dämmung Bogen alukaschiert 40 mm, DN32

Dämmstärke:  40 mm
Rohr :  DN 32
Menge: 10,000 St
DIN 276/18_Doku: 412

**01.06.0110 Dämmung Bogen alukaschiert 40 mm, DN40**
*** wie Position 01.06.0098
Dämmung Bogen alukaschiert 40 mm, DN40

Dämmstärke:  40 mm
Rohr :  DN 40
Menge: 4,000 St
DIN 276/18_Doku: 412

**01.06.0111 Dämmung Bogen alukaschiert 60 mm, DN 50**
*** wie Position 01.06.0098
Dämmung Bogen alukaschiert 60 mm, DN 50

Dämmstärke:  60 mm
Rohr :  DN 50
Menge: 4,000 St
DIN 276/18_Doku: 412

**01.06.0112 Dämmung T-Stück alukaschiert 20 mm, DN12**
*** wie Position 01.06.0098
Dämmung T-Stück alukaschiert 20 mm, DN12

Dämmstärke:  20 mm
Rohr :  DN 12
Menge: 15,000 St
DIN 276/18_Doku: 412

**01.06.0113 Dämmung T-Stück alukaschiert 20 mm, DN15**
*** wie Position 01.06.0098
Dämmung T-Stück alukaschiert 20 mm, DN15

Dämmstärke:  20 mm
Rohr :  DN 15
Menge: 10,000 St
DIN 276/18_Doku: 412

**01.06.0114 Dämmung T-Stück alukaschiert 20 mm, DN20**
*** wie Position 01.06.0098
Dämmung T-Stück alukaschiert 20 mm, DN20

Dämmstärke:  20 mm
Rohr :  DN 20
Menge: 5,000 St
DIN 276/18_Doku: 412

**01.06.0115 Dämmung T-Stück alukaschiert 30 mm, DN25**
*** wie Position 01.06.0098
Dämmung T-Stück alukaschiert 30 mm, DN25

Dämmstärke:  30 mm
Rohr :  DN 25
Menge: 3,000 St
DIN 276/18_Doku: 412

**01.06.0116 Dämmung T-Stück alukaschiert 40 mm, DN32**
*** wie Position 01.06.0098
Dämmung T-Stück alukaschiert 40 mm, DN32

Dämmstärke:  40 mm
Rohr :  DN 32
Menge: 3,000 St
DIN 276/18_Doku: 412

**01.06.0117 Dämmung T-Stück alukaschiert 40 mm, DN40**
*** wie Position 01.06.0098
Dämmung T-Stück alukaschiert 40 mm, DN40

Dämmstärke:  40 mm
Rohr :  DN 40
Menge: 3,000 St
DIN 276/18_Doku: 412

**01.06.0118 Dämmung T-Stück alukaschiert 60 mm, DN 50**
*** wie Position 01.06.0098
Dämmung T-Stück alukaschiert 60 mm, DN 50

Dämmstärke:  60 mm
Rohr :  DN 50
Menge: 3,000 St
DIN 276/18_Doku: 412

**01.06.0119 Dämmung Red-Stück alukaschiert 20 mm, DN15**
*** wie Position 01.06.0098
Dämmung Red-Stück alukaschiert 20 mm, DN15

Dämmstärke:  20 mm
Rohr :  DN 15
Menge: 10,000 St
DIN 276/18_Doku: 412

**01.06.0120 Dämmung Red-Stück alukaschiert 20 mm, DN20**
*** wie Position 01.06.0098
Dämmung Red-Stück alukaschiert 20 mm, DN20

Dämmstärke:  20 mm
Rohr :  DN 20
Menge: 10,000 St
DIN 276/18_Doku: 412

**01.06.0121 Dämmung Red-Stück alukaschiert 30 mm, DN25**
*** wie Position 01.06.0098
Dämmung Red-Stück alukaschiert 30 mm, DN25

Dämmstärke:  30 mm
Rohr :  DN 25
Menge: 10,000 St
DIN 276/18_Doku: 412

**01.06.0122 Dämmung Red-Stück alukaschiert 40 mm, DN32**
*** wie Position 01.06.0098
Dämmung Red-Stück alukaschiert 40 mm, DN32

Dämmstärke:  40 mm
Rohr :  DN 32
Menge: 5,000 St
DIN 276/18_Doku: 412

**01.06.0123 Dämmung Red-Stück alukaschiert 40 mm, DN40**
*** wie Position 01.06.0098
Dämmung Red-Stück alukaschiert 40 mm, DN40

Dämmstärke:  40 mm
Rohr :  DN 40
Menge: 2,000 St
DIN 276/18_Doku: 412

**01.06.0124 Dämmung Red-Stück alukaschiert 60 mm, DN 50**
*** wie Position 01.06.0098
Dämmung Red-Stück alukaschiert 60 mm, DN 50

Dämmstärke:  60 mm
Rohr :  DN 50
Menge: 2,000 St
DIN 276/18_Doku: 412

**01.06.0125 Zulage für Passstücke / Zuschnitt Dämm-Rohrschalen DN 12**
*** wie Position 01.06.0098
Menge: 340,000 St
DIN 276/18_Doku: 412

**01.06.0126 Zulage für Passstücke / Zuschnitt Dämm-Rohrschalen DN 15**
*** wie Position 01.06.0098
Menge: 131,000 St
DIN 276/18_Doku: 412

**01.06.0127 Zulage für Passstücke / Zuschnitt Dämm-Rohrschalen DN 20**
*** wie Position 01.06.0098
Menge: 100,000 St
DIN 276/18_Doku: 412

**01.06.0128 Zulage für Passstücke / Zuschnitt Dämm-Rohrschalen DN 25**
*** wie Position 01.06.0098
Menge: 71,000 St
DIN 276/18_Doku: 412

**01.06.0129 Zulage für Passstücke / Zuschnitt Dämm-Rohrschalen DN 32**
*** wie Position 01.06.0098
Menge: 35,000 St
DIN 276/18_Doku: 412

**01.06.0130 Zulage für Passstücke / Zuschnitt Dämm-Rohrschalen DN 40**
*** wie Position 01.06.0098
Menge: 20,000 St
DIN 276/18_Doku: 412

**01.06.0131 Zulage für Passstücke / Zuschnitt Dämm-Rohrschalen DN 50**
*** wie Position 01.06.0098
Menge: 20,000 St
DIN 276/18_Doku: 412

**01.06.0132 Zulage für Ausschnitt Dämm-Rohrschalen DN 12**
*** wie Position 01.06.0098
Zulage für Ausschnitt Dämm-Rohrschalen DN 12

bei Fühlern, Bauteilen usw.
Menge: 5,000 St
DIN 276/18_Doku: 412

**01.06.0133 Zulage für Ausschnitt Dämm-Rohrschalen DN 15**
*** wie Position 01.06.0098
Zulage für Ausschnitt Dämm-Rohrschalen DN 15

bei Fühlern, Bauteilen usw.
Menge: 5,000 St
DIN 276/18_Doku: 412

**01.06.0134 Zulage für Ausschnitt Dämm-Rohrschalen DN 20**
*** wie Position 01.06.0098
Zulage für Ausschnitt Dämm-Rohrschalen DN 20

bei Fühlern, Bauteilen usw.
Menge: 5,000 St
DIN 276/18_Doku: 412

**01.06.0135 Zulage für Ausschnitt Dämm-Rohrschalen DN 25**
*** wie Position 01.06.0098
Zulage für Ausschnitt Dämm-Rohrschalen DN 25

bei Fühlern, Bauteilen usw.
Menge: 5,000 St
DIN 276/18_Doku: 412

**01.06.0136 Zulage für Ausschnitt Dämm-Rohrschalen DN 32**
*** wie Position 01.06.0098
Zulage für Ausschnitt Dämm-Rohrschalen DN 32

bei Fühlern, Bauteilen usw.
Menge: 5,000 St
DIN 276/18_Doku: 412

**01.06.0137 Zulage für Ausschnitt Dämm-Rohrschalen DN 40**
*** wie Position 01.06.0098
Zulage für Ausschnitt Dämm-Rohrschalen DN 40

bei Fühlern, Bauteilen usw.
Menge: 5,000 St
DIN 276/18_Doku: 412

**01.06.0138 Zulage für Ausschnitt Dämm-Rohrschalen DN 50**
*** wie Position 01.06.0098
Zulage für Ausschnitt Dämm-Rohrschalen DN 50

bei Fühlern, Bauteilen usw.
Menge: 5,000 St
DIN 276/18_Doku: 412

**01.06.0139 Zulage für Endstelle Dämm-Rohrschalen DN 12**
*** wie Position 01.06.0098
Zulage für Endstelle Dämm-Rohrschalen DN 12

Anfertigung bzw. Anbringen von Dämmung an Kappen bzw. Deckel bei Rohrleitungsende.
Menge: 5,000 St
DIN 276/18_Doku: 412

**01.06.0140 Zulage für Endstelle Dämm-Rohrschalen DN 15**
*** wie Position 01.06.0098
Zulage für Endstelle Dämm-Rohrschalen DN 15

Anfertigung bzw. Anbringen von Dämmung an Kappen bzw. Deckel bei Rohrleitungsende.
Menge: 5,000 St
DIN 276/18_Doku: 412

**01.06.0141 Zulage für Endstelle Dämm-Rohrschalen DN 20**
*** wie Position 01.06.0098
Zulage für Endstelle Dämm-Rohrschalen DN 20

Anfertigung bzw. Anbringen von Dämmung an Kappen bzw. Deckel bei Rohrleitungsende.
Menge: 5,000 St
DIN 276/18_Doku: 412

**01.06.0142 Zulage für Endstelle Dämm-Rohrschalen DN 25**
*** wie Position 01.06.0098
Zulage für Endstelle Dämm-Rohrschalen DN 25

Anfertigung bzw. Anbringen von Dämmung an Kappen bzw. Deckel bei Rohrleitungsende.
Menge: 5,000 St
DIN 276/18_Doku: 412

**01.06.0143 Zulage für Endstelle Dämm-Rohrschalen DN 32**
*** wie Position 01.06.0098
Zulage für Endstelle Dämm-Rohrschalen DN 32

Anfertigung bzw. Anbringen von Dämmung an Kappen bzw. Deckel bei Rohrleitungsende.
Menge: 5,000 St
DIN 276/18_Doku: 412

**01.06.0144 Zulage für Endstelle Dämm-Rohrschalen DN 40**
*** wie Position 01.06.0098
Zulage für Endstelle Dämm-Rohrschalen DN 40

Anfertigung bzw. Anbringen von Dämmung an Kappen bzw. Deckel bei Rohrleitungsende.
Menge: 5,000 St
DIN 276/18_Doku: 412

**01.06.0145 Zulage für Endstelle Dämm-Rohrschalen DN 50**
*** wie Position 01.06.0098
Zulage für Endstelle Dämm-Rohrschalen DN 50

Anfertigung bzw. Anbringen von Dämmung an Kappen bzw. Deckel bei Rohrleitungsende.
Menge: 5,000 St
DIN 276/18_Doku: 412

**01.06.0146 Zulage für Rohrschelle Dämm-Rohrschalen DN 12**
*** wie Position 01.06.0098
Zulage für Rohrschelle Dämm-Rohrschalen DN 12

Anarbeitung der Dämmung an Schellen. Die Dämmung muss nicht aufgedopplet werden. Je Schelle wird ein Passstück gesondert vergütet.
Menge: 130,000 St
DIN 276/18_Doku: 412

**01.06.0147 Zulage für Rohrschelle Dämm-Rohrschalen DN 15**
*** wie Position 01.06.0098
Zulage für Rohrschelle Dämm-Rohrschalen DN 15

Anarbeitung der Dämmung an Schellen. Die Dämmung muss nicht aufgedopplet werden. Je Schelle wird ein Passstück gesondert vergütet.
Menge: 100,000 St
DIN 276/18_Doku: 412

**01.06.0148 Zulage für Rohrschelle Dämm-Rohrschalen DN 20**
*** wie Position 01.06.0098
Zulage für Rohrschelle Dämm-Rohrschalen DN 20

Anarbeitung der Dämmung an Schellen. Die Dämmung muss nicht aufgedopplet werden. Je Schelle wird ein Passstück gesondert vergütet.
Menge: 40,000 St
DIN 276/18_Doku: 412

**01.06.0149 Zulage für Rohrschelle Dämm-Rohrschalen DN 25**
*** wie Position 01.06.0098
Zulage für Rohrschelle Dämm-Rohrschalen DN 25

Anarbeitung der Dämmung an Schellen. Die Dämmung muss nicht aufgedopplet werden. Je Schelle wird ein Passstück gesondert vergütet.
Menge: 30,000 St
DIN 276/18_Doku: 412

**01.06.0150 Zulage für Rohrschelle Dämm-Rohrschalen DN 32**
*** wie Position 01.06.0098
Zulage für Rohrschelle Dämm-Rohrschalen DN 32

Anarbeitung der Dämmung an Schellen. Die Dämmung muss nicht aufgedopplet werden. Je Schelle wird ein Passstück gesondert vergütet.
Menge: 4,000 St
DIN 276/18_Doku: 412

**01.06.0151 Zulage für Rohrschelle Dämm-Rohrschalen DN 40**
*** wie Position 01.06.0098
Zulage für Rohrschelle Dämm-Rohrschalen DN 40

Anarbeitung der Dämmung an Schellen. Die Dämmung muss nicht aufgedopplet werden. Je Schelle wird ein Passstück gesondert vergütet.
Menge: 4,000 St
DIN 276/18_Doku: 412

**01.06.0152 Zulage für Rohrschelle Dämm-Rohrschalen DN 50**
*** wie Position 01.06.0098
Zulage für Rohrschelle Dämm-Rohrschalen DN 50

Anarbeitung der Dämmung an Schellen. Die Dämmung muss nicht aufgedopplet werden. Je Schelle wird ein Passstück gesondert vergütet.
Menge: 4,000 St
DIN 276/18_Doku: 412

**01.06.0153 Zulage für Anschluss an Armaturendämmung Dämm-Rohrschalen DN 15**
*** wie Position 01.06.0098
Zulage für Anschluss an Armaturendämmung Dämm-Rohrschalen DN 15

bei den Trinkwasserarmaturen sind die Dämmschalen des Herstellers der Armatur zu verwenden. Entsprechend muss der Anschluss an diese Dämmschale fachgerecht erfolgen.
Menge: 7,000 St
DIN 276/18_Doku: 412

**01.06.0154 Zulage für Anschluss an Armaturendämmung Dämm-Rohrschalen DN 20**
*** wie Position 01.06.0098
Zulage für Anschluss an Armaturendämmung Dämm-Rohrschalen DN 20

bei den Trinkwasserarmaturen sind die Dämmschalen des Herstellers der Armatur zu verwenden. Entsprechend muss der Anschluss an diese Dämmschale fachgerecht erfolgen.
Menge: 5,000 St
DIN 276/18_Doku: 412

**01.06.0155 Zulage für Anschluss an Armaturendämmung Dämm-Rohrschalen DN 25**
*** wie Position 01.06.0098
Zulage für Anschluss an Armaturendämmung Dämm-Rohrschalen DN 25

bei den Trinkwasserarmaturen sind die Dämmschalen des Herstellers der Armatur zu verwenden. Entsprechend muss der Anschluss an diese Dämmschale fachgerecht erfolgen.
Menge: 1,000 St
DIN 276/18_Doku: 412

**01.06.0156 Zulage für Anschluss an Armaturendämmung Dämm-Rohrschalen DN 32**
*** wie Position 01.06.0098
Zulage für Anschluss an Armaturendämmung Dämm-Rohrschalen DN 32

bei den Trinkwasserarmaturen sind die Dämmschalen des Herstellers der Armatur zu verwenden. Entsprechend muss der Anschluss an diese Dämmschale fachgerecht erfolgen.
Menge: 4,000 St
DIN 276/18_Doku: 412

**01.06.0157 Zulage für Anschluss an Armaturendämmung Dämm-Rohrschalen DN 40**
*** wie Position 01.06.0098
Zulage für Anschluss an Armaturendämmung Dämm-Rohrschalen DN 40

bei den Trinkwasserarmaturen sind die Dämmschalen des Herstellers der Armatur zu verwenden. Entsprechend muss der Anschluss an diese Dämmschale fachgerecht erfolgen.
Menge: 2,000 St
DIN 276/18_Doku: 412

**01.06.0158 Zulage für Anschluss an Armaturendämmung Dämm-Rohrschalen DN 50**
*** wie Position 01.06.0098
Zulage für Anschluss an Armaturendämmung Dämm-Rohrschalen DN 50

bei den Trinkwasserarmaturen sind die Dämmschalen des Herstellers der Armatur zu verwenden. Entsprechend muss der Anschluss an diese Dämmschale fachgerecht erfolgen.
Menge: 2,000 St
DIN 276/18_Doku: 412

**01.06.0159 Zulage Dämmung Rohr Blechmantel 20 mm, DN 12**
*** Bezugsbeschreibung
Zulage Dämmung Rohr Blechmantel 20 mm, DN 12

Zulage zur o.g. Mineralwolldämmung.

Dämmung wir in vorgenannten Positionen gesondert vergütet, hier ist der Blechmantel zu kalkulieren.

Die Wärme- oder Kältedämmung erfolgt nach den anerkannten Regelwerken, den bauaufsichtlichen Vorschriften und gesetzlichen Verordnungen, wie z. B.: DIN 1988, EnEV, Leitungsanlagen-VO, ATV-DIN 18421 oder zugehörigen Vorschriften, jeweils in den gültigen Fassungen. Die Mindestdämmstärken ergeben sich aus diesen Vorschriften und Regelwerken.

Es gilt die DIN 4140 mit der Ausnahme, dass die Mindestabstände nach DIN 4140 grundsätzlich nicht eingehalten werden können. Die Abstände der äußeren Dämmung zur nächsten Dämmung beträgt in der Regel 10mm. In Schächten, Durchbrüchen und beengten Bereichen kann der Abstand 0 mm betragen. Bei Brandabschnitten ist hierbei die Verwendung von entsprechender zugelassener Dämmqualität (gasdicht, Schmelzpunkt > 1000° C) mit Eignungsnachweis durch ABP/ABZ vorgesehen.

Zusätzlichem Blechmantel aus Stahlblech feuerverzinkt, Zinkauflage zweiseitig 275 g/m², chrompassiviert nach DVV, Materialdicke 0,4 bis 1,0 mm, Struktur: glatt, Flächengewicht 3.140 bis 7.850 g/m², Baustoffklasse A1 nach DIN 4109

Blechverkleidung; Rohrschalen mit einer Ummantelung aus verzinktem Stahlblech versehen. Rundstöße mind. 50 mm überlappen oder durch Sicke und Gegensicke verbinden. Überlappungen der Längsstöße mind. nach der DIN 4140. einschl. Stirnscheiben, Endabschlüsse, Ausschnitte Verbindungs- und Befestigungsmaterial

In die Einheitspreise sind Ausschnitte, Formstücke, Kleinmaterial, Verschnitt und Zuschnittsarbeiten mit einzurechnen.

Montage in bis zu 4,0 m Höhe

Dämmstärke:  20  mm
Rohr :  DN 12
Menge: 100,000 m
DIN 276/18_Doku: 412

**01.06.0160 Zulage Dämmung Rohr Blechmantel 20 mm, DN 15**
*** wie Position 01.06.0159
Zulage Dämmung Rohr Blechmantel 20 mm, DN 15

Dämmstärke:  20 mm
Rohr :  DN 15
Menge: 20,000 m
DIN 276/18_Doku: 412

**01.06.0161 Zulage Dämmung Rohr Blechmantel 20 mm, DN20**
*** wie Position 01.06.0159
Zulage Dämmung Rohr Blechmantel 20 mm, DN 20

Dämmstärke:  20 mm
Rohr :  DN 20
Menge: 20,000 m
DIN 276/18_Doku: 412

**01.06.0162 Zulage Dämmung Rohr Blechmantel 30 mm, DN25**
*** wie Position 01.06.0159
Zulage Dämmung Rohr Blechmantel 30 mm, DN25

Dämmstärke:  30 mm
Rohr :  DN 25
Menge: 20,000 m
DIN 276/18_Doku: 412

**01.06.0163 Zulage Dämmung Rohr Blechmantel 40 mm, DN 32**
*** wie Position 01.06.0159
Zulage Dämmung Rohr Blechmantel 40 mm, DN 32

Dämmstärke:  40 mm
Rohr :  DN 32
Menge: 10,000 m
DIN 276/18_Doku: 412

**01.06.0164 Zulage Dämmung Rohr Blechmantel 40 mm, DN 40**
*** wie Position 01.06.0159
Zulage Dämmung Rohr Blechmantel 40 mm, DN 40

Dämmstärke:  40 mm
Rohr :  DN 40
Menge: 5,000 m
DIN 276/18_Doku: 412

**01.06.0165 Zulage Dämmung Rohr Blechmantel 60 mm, DN 50**
*** wie Position 01.06.0159
Zulage Dämmung Rohr Blechmantel 60 mm, DN 50

Dämmstärke:  60 mm
Rohr :  DN 50
Menge: 5,000 m
DIN 276/18_Doku: 412

**01.06.0166 Zulage Dämmung Bogen Blechmantel 20 mm, DN 12**
*** wie Position 01.06.0159
Zulage Dämmung Bogen Blechmantel 20 mm, DN 12

Dämmstärke:  20 mm
Rohr :  DN 12
Menge: 80,000 St
DIN 276/18_Doku: 412

**01.06.0167 Zulage Dämmung Bogen Blechmantel 20 mm, DN 15**
*** wie Position 01.06.0159
Zulage Dämmung Bogen Blechmantel 20 mm, DN 15

Dämmstärke:  20 mm
Rohr :  DN 15
Menge: 10,000 St
DIN 276/18_Doku: 412

**01.06.0168 Zulage Dämmung Bogen Blechmantel 20 mm, DN 20**
*** wie Position 01.06.0159
Zulage Dämmung Bogen Blechmantel 20 mm, DN 20

Dämmstärke:  20 mm
Rohr :  DN 20
Menge: 10,000 St
DIN 276/18_Doku: 412

**01.06.0169 Zulage Dämmung Bogen Blechmantel 30 mm, DN 25**
*** wie Position 01.06.0159
Zulage Dämmung Bogen Blechmantel 30 mm, DN 25

Dämmstärke:  30 mm
Rohr :  DN 25
Menge: 5,000 St
DIN 276/18_Doku: 412

**01.06.0170 Zulage Dämmung Bogen Blechmantel 30 mm, DN 32**
*** wie Position 01.06.0159
Zulage Dämmung Bogen Blechmantel 30 mm, DN 32

Dämmstärke:  30 mm
Rohr :  DN32
Menge: 10,000 St
DIN 276/18_Doku: 412

**01.06.0171 Zulage Dämmung Bogen Blechmantel 40 mm, DN 40**
*** wie Position 01.06.0159
Zulage Dämmung Bogen Blechmantel 40 mm, DN 40

Dämmstärke:  40 mm
Rohr :  DN 40
Menge: 5,000 St
DIN 276/18_Doku: 412

**01.06.0172 Zulage Dämmung Bogen Blechmantel 60 mm, DN 50**
*** wie Position 01.06.0159
Zulage Dämmung Bogen Blechmantel 60 mm, DN 50

Dämmstärke:  60 mm
Rohr :  DN 50
Menge: 5,000 St
DIN 276/18_Doku: 412

**01.06.0173 Zulage Dämmung T-Stück Blechmantel 20 mm, DN 12**
*** wie Position 01.06.0159
Zulage Dämmung T-Stück Blechmantel 20 mm, DN 12

Dämmstärke:  20  mm
Rohr :  DN 12
Menge: 15,000 St
DIN 276/18_Doku: 412

**01.06.0174 Zulage Dämmung T-Stück Blechmantel 20 mm, DN 15**
*** wie Position 01.06.0159
Zulage Dämmung T-Stück Blechmantel 20 mm, DN 15

Dämmstärke:  20 mm
Rohr :  DN 15
Menge: 10,000 St
DIN 276/18_Doku: 412

**01.06.0175 Zulage Dämmung T-Stück Blechmantel 20 mm, DN 20**
*** wie Position 01.06.0159
Zulage Dämmung T-Stück Blechmantel 20 mm, DN 20

Dämmstärke:  20 mm
Rohr :  DN 20
Menge: 5,000 St
DIN 276/18_Doku: 412

**01.06.0176 Zulage Dämmung T-Stück Blechmantel 30 mm, DN 25**
*** wie Position 01.06.0159
Zulage Dämmung T-Stück Blechmantel 30 mm, DN 25

Dämmstärke:  30 mm
Rohr :  DN 25
Menge: 5,000 St
DIN 276/18_Doku: 412

**01.06.0177 Zulage Dämmung T-Stück Blechmantel 40 mm, DN 32**
*** wie Position 01.06.0159
Zulage Dämmung T-Stück Blechmantel 40 mm, DN 32

Dämmstärke:  40 mm
Rohr :  DN 32
Menge: 5,000 St
DIN 276/18_Doku: 412

**01.06.0178 Zulage Dämmung T-Stück Blechmantel 40 mm, DN 40**
*** wie Position 01.06.0159
Zulage Dämmung T-Stück Blechmantel 40 mm, DN 40

Dämmstärke:  40 mm
Rohr :  DN 40
Menge: 5,000 St
DIN 276/18_Doku: 412

**01.06.0179 Zulage Dämmung T-Stück Blechmantel 60 mm, DN 50**
*** wie Position 01.06.0159
Zulage Dämmung T-Stück Blechmantel 60 mm, DN 50

Dämmstärke:  60 mm
Rohr :  DN 50
Menge: 5,000 St
DIN 276/18_Doku: 412

**01.06.0180 Zulage Dämmung Red-Stück Blechmantel 20 mm, DN 15**
*** wie Position 01.06.0159
Zulage Dämmung Red-Stück Blechmantel 20 mm, DN 15

Dämmstärke:  20 mm
Rohr :  DN 15
Menge: 5,000 St
DIN 276/18_Doku: 412

**01.06.0181 Zulage Dämmung Red-Stück Blechmantel 20 mm, DN 20**
*** wie Position 01.06.0159
Zulage Dämmung Red-Stück Blechmantel 20 mm, DN 20

Dämmstärke:  20 mm
Rohr :  DN 20
Menge: 5,000 St
DIN 276/18_Doku: 412

**01.06.0182 Zulage Dämmung Red-Stück Blechmantel 30 mm, DN 25**
*** wie Position 01.06.0159
Zulage Dämmung Red-Stück Blechmantel 30 mm, DN 25

Dämmstärke:  30 mm
Rohr :  DN 25
Menge: 5,000 St
DIN 276/18_Doku: 412

**01.06.0183 Zulage Dämmung Red-Stück Blechmantel 40 mm, DN 32**
*** wie Position 01.06.0159
Zulage Dämmung Red-Stück Blechmantel 40 mm, DN 32

Dämmstärke:  30 mm
Rohr :  DN 32
Menge: 5,000 St
DIN 276/18_Doku: 412

**01.06.0184 Zulage Dämmung Red-Stück Blechmantel 40 mm, DN 40**
*** wie Position 01.06.0159
Zulage Dämmung Red-Stück Blechmantel 40 mm, DN 40

Dämmstärke:  40 mm
Rohr :  DN 40
Menge: 5,000 St
DIN 276/18_Doku: 412

**01.06.0185 Zulage Dämmung Red-Stück Blechmantel 60 mm, DN 50**
*** wie Position 01.06.0159
Zulage Dämmung Red-Stück Blechmantel 60 mm, DN 50

Dämmstärke:  60 mm
Rohr :  DN 50
Menge: 5,000 St
DIN 276/18_Doku: 412

**01.06.0186 Zulage für Passstücke / Zuschnitte Dämm-Blechmantel DN 12**
*** wie Position 01.06.0159
Menge: 315,000 St
DIN 276/18_Doku: 412

**01.06.0187 Zulage für Passstücke / Zuschnitte Dämm-Blechmantel DN 15**
*** wie Position 01.06.0159
Menge: 70,000 St
DIN 276/18_Doku: 412

**01.06.0188 Zulage für Passstücke / Zuschnitte Dämm-Blechmantel DN 20**
*** wie Position 01.06.0159
Menge: 65,000 St
DIN 276/18_Doku: 412

**01.06.0189 Zulage für Passstücke / Zuschnitte Dämm-Blechmantel DN 25**
*** wie Position 01.06.0159
Menge: 55,000 St
DIN 276/18_Doku: 412

**01.06.0190 Zulage für Passstücke / Zuschnitte Dämm-Blechmantel DN 32**
*** wie Position 01.06.0159
Menge: 40,000 St
DIN 276/18_Doku: 412

**01.06.0191 Zulage für Passstücke / Zuschnitte Dämm-Blechmantel DN 40**
*** wie Position 01.06.0159
Menge: 25,000 St
DIN 276/18_Doku: 412

**01.06.0192 Zulage für Passstücke / Zuschnitt Dämm-Blechmantel DN 50**
*** wie Position 01.06.0159
Menge: 25,000 St
DIN 276/18_Doku: 412

**01.06.0193 Zulage für Ausschnitt Dämm-Rohrschalen Blechmantel DN 12**
*** wie Position 01.06.0159
Zulage für Ausschnitt Dämm-Rohrschalen Blechmantel DN 12

bei Fühlern, Bauteilen usw.
Menge: 2,000 St
DIN 276/18_Doku: 412

**01.06.0194 Zulage für Ausschnitt Dämm-Rohrschalen Blechmantel DN 15**
*** wie Position 01.06.0159
Zulage für Ausschnitt Dämm-Rohrschalen Blechmantel DN 15

bei Fühlern, Bauteilen usw.
Menge: 2,000 St
DIN 276/18_Doku: 412

**01.06.0195 Zulage für Ausschnitt Dämm-Rohrschalen Blechmantel DN 20**
*** wie Position 01.06.0159
Zulage für Ausschnitt Dämm-Rohrschalen Blechmantel DN 20

bei Fühlern, Bauteilen usw.
Menge: 2,000 St
DIN 276/18_Doku: 412

**01.06.0196 Zulage für Ausschnitt Dämm-Rohrschalen Blechmantel DN 25**
*** wie Position 01.06.0159
Zulage für Ausschnitt Dämm-Rohrschalen Blechmantel DN 25

bei Fühlern, Bauteilen usw.
Menge: 2,000 St
DIN 276/18_Doku: 412

**01.06.0197 Zulage für Ausschnitt Dämm-Rohrschalen Blechmantel DN 32**
*** wie Position 01.06.0159
Zulage für Ausschnitt Dämm-Rohrschalen Blechmantel DN 32

bei Fühlern, Bauteilen usw.
Menge: 2,000 St
DIN 276/18_Doku: 412

**01.06.0198 Zulage für Ausschnitt Dämm-Rohrschalen Blechmantel DN 40**
*** wie Position 01.06.0159
Zulage für Ausschnitt Dämm-Rohrschalen Blechmantel DN 40

bei Fühlern, Bauteilen usw.
Menge: 2,000 St
DIN 276/18_Doku: 412

**01.06.0199 Zulage für Ausschnitt Dämm-Rohrschalen Blechmantel DN 50**
*** wie Position 01.06.0159
Zulage für Ausschnitt Dämm-Rohrschalen Blechmantel DN 50

bei Fühlern, Bauteilen usw.
Menge: 2,000 St
DIN 276/18_Doku: 412

**01.06.0200 Zulage für Endstelle Dämm-Rohrschalen Blechmantel DN 12**
*** wie Position 01.06.0159
Zulage für Endstelle Dämm-Rohrschalen Blechmantel  DN 12

Anfertigung bzw. Anbringen von Dämmung an Kappen bzw. Deckel bei Rohrleitungsende.
Menge: 2,000 St
DIN 276/18_Doku: 412

**01.06.0201 Zulage für Endstelle Dämm-Rohrschalen Blechmantel DN 15**
*** wie Position 01.06.0159
Zulage für Endstelle Dämm-Rohrschalen Blechmantel  DN 15

Anfertigung bzw. Anbringen von Dämmung an Kappen bzw. Deckel bei Rohrleitungsende.
Menge: 2,000 St
DIN 276/18_Doku: 412

**01.06.0202 Zulage für Endstelle Dämm-Rohrschalen Blechmantel DN 20**
*** wie Position 01.06.0159
Zulage für Endstelle Dämm-Rohrschalen Blechmantel  DN 20

Anfertigung bzw. Anbringen von Dämmung an Kappen bzw. Deckel bei Rohrleitungsende.
Menge: 2,000 St
DIN 276/18_Doku: 412

**01.06.0203 Zulage für Endstelle Dämm-Rohrschalen Blechmantel DN 25**
*** wie Position 01.06.0159
Zulage für Endstelle Dämm-Rohrschalen Blechmantel  DN 25

Anfertigung bzw. Anbringen von Dämmung an Kappen bzw. Deckel bei Rohrleitungsende.
Menge: 2,000 St
DIN 276/18_Doku: 412

**01.06.0204 Zulage für Endstelle Dämm-Rohrschalen Blechmantel DN 32**
*** wie Position 01.06.0159
Zulage für Endstelle Dämm-Rohrschalen Blechmantel  DN 32

Anfertigung bzw. Anbringen von Dämmung an Kappen bzw. Deckel bei Rohrleitungsende.
Menge: 2,000 St
DIN 276/18_Doku: 412

**01.06.0205 Zulage für Endstelle Dämm-Rohrschalen Blechmantel DN 40**
*** wie Position 01.06.0159
Zulage für Endstelle Dämm-Rohrschalen Blechmantel  DN 40

Anfertigung bzw. Anbringen von Dämmung an Kappen bzw. Deckel bei Rohrleitungsende.
Menge: 2,000 St
DIN 276/18_Doku: 412

**01.06.0206 Zulage für Endstelle Dämm-Rohrschalen Blechmantel DN 50**
*** wie Position 01.06.0159
Zulage für Endstelle Dämm-Rohrschalen Blechmantel  DN 50

Anfertigung bzw. Anbringen von Dämmung an Kappen bzw. Deckel bei Rohrleitungsende.
Menge: 2,000 St
DIN 276/18_Doku: 412

**01.06.0207 Zulage für Rohrschelle Dämm-Rohrschalen Blechmantel DN 12**
*** wie Position 01.06.0159
Zulage für Rohrschelle Dämm-Rohrschalen Blechmantel  DN 12

Anarbeitung der Dämmung an Schellen.
Menge: 2,000 St
DIN 276/18_Doku: 412

**01.06.0208 Zulage für Rohrschelle Dämm-Rohrschalen Blechmantel DN 15**
*** wie Position 01.06.0159
Zulage für Rohrschelle Dämm-Rohrschalen Blechmantel  DN 15

Anarbeitung der Dämmung an Schellen.
Menge: 20,000 St
DIN 276/18_Doku: 412

**01.06.0209 Zulage für Rohrschelle Dämm-Rohrschalen Blechmantel DN 20**
*** wie Position 01.06.0159
Zulage für Rohrschelle Dämm-Rohrschalen Blechmantel  DN 20

Anarbeitung der Dämmung an Schellen.
Menge: 20,000 St
DIN 276/18_Doku: 412

**01.06.0210 Zulage für Rohrschelle Dämm-Rohrschalen Blechmantel DN 25**
*** wie Position 01.06.0159
Zulage für Rohrschelle Dämm-Rohrschalen Blechmantel  DN 25

Anarbeitung der Dämmung an Schellen.
Menge: 20,000 St
DIN 276/18_Doku: 412

**01.06.0211 Zulage für Rohrschelle Dämm-Rohrschalen Blechmantel DN 32**
*** wie Position 01.06.0159
Zulage für Rohrschelle Dämm-Rohrschalen Blechmantel  DN 32

Anarbeitung der Dämmung an Schellen.
Menge: 20,000 St
DIN 276/18_Doku: 412

**01.06.0212 Zulage für Rohrschelle Dämm-Rohrschalen Blechmantel DN 40**
*** wie Position 01.06.0159
Zulage für Rohrschelle Dämm-Rohrschalen Blechmantel  DN 40

Anarbeitung der Dämmung an Schellen.
Menge: 5,000 St
DIN 276/18_Doku: 412

**01.06.0213 Zulage für Rohrschelle Dämm-Rohrschalen Blechmantel DN 50**
*** wie Position 01.06.0159
Zulage für Rohrschelle Dämm-Rohrschalen Blechmantel  DN 50

Anarbeitung der Dämmung an Schellen.
Menge: 5,000 St
DIN 276/18_Doku: 412

**01.06.0214 Zulage Armaturendämmung Dämm-Rohrschalen Blechmantel DN 12**
*** wie Position 01.06.0159
Zulage Armaturendämmung Dämm-Rohrschalen Blechmantel DN 12

bei den Trinkwasserarmaturen sind die Dämmschalen des Herstellers der Armatur zu verwenden. Ausführung des Blechmantel leicht demontierbar (ohne Werkzeug)
Menge: 3,000 St
DIN 276/18_Doku: 412

**01.06.0215 Zulage Armaturendämmung Dämm-Rohrschalen Blechmantel DN 15**
*** wie Position 01.06.0159
Zulage Armaturendämmung Dämm-Rohrschalen Blechmantel DN 15

bei den Trinkwasserarmaturen sind die Dämmschalen des Herstellers der Armatur zu verwenden. Ausführung des Blechmantel leicht demontierbar (ohne Werkzeug)
Menge: 3,000 St
DIN 276/18_Doku: 412

**01.06.0216 Zulage Armaturendämmung Dämm-Rohrschalen Blechmantel DN 20**
*** wie Position 01.06.0159
Zulage Armaturendämmung Dämm-Rohrschalen Blechmantel DN 20

bei den Trinkwasserarmaturen sind die Dämmschalen des Herstellers der Armatur zu verwenden. Ausführung des Blechmantel leicht demontierbar (ohne Werkzeug)
Menge: 3,000 St
DIN 276/18_Doku: 412

**01.06.0217 Zulage Armaturendämmung Dämm-Rohrschalen Blechmantel DN 25**
*** wie Position 01.06.0159
Zulage Armaturendämmung Dämm-Rohrschalen Blechmantel DN 25

bei den Trinkwasserarmaturen sind die Dämmschalen des Herstellers der Armatur zu verwenden. Ausführung des Blechmantel leicht demontierbar (ohne Werkzeug)
Menge: 3,000 St
DIN 276/18_Doku: 412

**01.06.0218 Zulage Armaturendämmung Dämm-Rohrschalen Blechmantel DN 32**
*** wie Position 01.06.0159
Zulage Armaturendämmung Dämm-Rohrschalen Blechmantel DN 32

bei den Trinkwasserarmaturen sind die Dämmschalen des Herstellers der Armatur zu verwenden. Ausführung des Blechmantel leicht demontierbar (ohne Werkzeug)
Menge: 3,000 St
DIN 276/18_Doku: 412

**01.06.0219 Zulage Armaturendämmung Dämm-Rohrschalen Blechmantel DN 40**
*** wie Position 01.06.0159
Zulage Armaturendämmung Dämm-Rohrschalen Blechmantel DN 40

bei den Trinkwasserarmaturen sind die Dämmschalen des Herstellers der Armatur zu verwenden. Ausführung des Blechmantel leicht demontierbar (ohne Werkzeug)
Menge: 3,000 St
DIN 276/18_Doku: 412

**01.06.0220 Zulage Armaturendämmung Dämm-Rohrschalen Blechmantel DN 50**
*** wie Position 01.06.0159
Zulage Armaturendämmung Dämm-Rohrschalen Blechmantel DN 50

bei den Trinkwasserarmaturen sind die Dämmschalen des Herstellers der Armatur zu verwenden. Ausführung des Blechmantel leicht demontierbar (ohne Werkzeug)
Menge: 3,000 St
DIN 276/18_Doku: 412

**01.06.0221 Dämmung Rohr Dunstrohr DN 70 2 x 13 mm**
*** Bezugsbeschreibung
Dämmung Rohr Dunstrohr DN 70 2 x 13 mm

Die Wärme- oder Kältedämmung erfolgt nach den anerkannten Regelwerke, den bauaufsichtlichen Vorschriften und gesetzlichen Verordnungen, wie z. B.: DIN 1988, EnEV, Leitungsanlagen-VO, ATV-DIN 18421 oder zugehörigen Vorschriften, jeweils in den gültigen Fassungen. Die Mindestdämmstärken ergeben sich aus diesen Vorschriften, Regelwerken.

Es gilt die DIN 4140 mit der Ausnahme, dass die Mindestabstände nach DIN 4140 grundsätzlich nicht eingehalten werden können. Die Abstände der äußeren Dämmung zur nächsten Dämmung beträgt in der Regel 10mm. In Schächten, Durchbrüchen und beengten Bereichen kann der Abstand 0 mm betragen. Bei Brandabschnitten ist hierbei die Verwendung von entsprechender zugelassener Dämmqualität (gasdicht, Schmelzpunkt > 1000° C) mit Eignungsnachweis durch ABP/ABZ vorgesehen.

Dämmung aus geschlossenen Schaumstoffmaterial aus synthetischem Kautschuk, in schwarzer Ausführung; einschl. Verkleben von Schlauchenden mit dem Rohr für die Abschottung und Lecksicherung von Rohrbereichen; dem Verschließen von Rohrstößen mit einem geeigneten Kleber; dem Abschotten von Formstücken und Übergängen. Brandverhalten nach EU 5661 B-s3,d0.

Dämmschichtdicke bei Wärmeleitfähigkeit Lambda = 0,036 W/m K
Dämmdicke:  2 x 13 mm

Das Plattenmaterial ist 2-fach aufzubringen. Die Fugen sind versetzt zu kleben. In die Einheitspreise sind Kleinmaterial, Verschnitt und Zuschnittsarbeiten mit einzurechnen.

Montage in bis zu 8,0 m Höhe

Dämmstärke:  2 x 13 mm
Rohr :  DN70
Menge: 8,000 m
DIN 276/18_Doku: 411

**01.06.0222 Dämmung Rohr Dunstrohr DN 100 2 x 13 mm**
*** wie Position 01.06.0221
Dämmung Rohr Dunstrohr DN 100 2 x 13 mm

Dämmstärke:  2 x 13 mm
Rohr :  DN 100
Menge: 15,000 m
DIN 276/18_Doku: 411

**01.06.0223 Dämmung Rohr Dunstrohr DN 125 2 x 13 mm**
*** wie Position 01.06.0221
Dämmung Rohr Dunstrohr DN 125 2 x 13 mm

Dämmstärke:  2 x 13 mm
Rohr :  DN 125
Menge: 3,000 m
DIN 276/18_Doku: 411

**01.06.0224 Dämmung Rohr Dunstrohr DN 150 2 x 13 mm**
*** wie Position 01.06.0221
Dämmung Rohr Dunstrohr DN 150 2 x 13 mm

Dämmstärke:  2 x 13 mm
Rohr :  DN 150
Menge: 8,000 m
DIN 276/18_Doku: 411

**01.06.0225 Kennzeichnungsband, zwei Kennzeichen**
Kennzeichnungsband, zwei Kennzeichen

zur Kennzeichnung von Versorgungsleitungen nach DIN EN 2403, mit Durchflussmedium und Fließrichtung, aus Kunststoff auf Silikon-Papierträger zum direkten Ablösen auf die Rohrleitung, Oberflächentemperatur bis max 85°C.

Breite  :  90 mm

Größe  :  bis DN 200 möglich

liefern und in umlaufenden Streifen auf Rohrleitung bzw. Dämmung aufbringen
Menge: 50,000 St
DIN 276/18_Doku: 412

**01.06.0226 Brandschutzmanschette für brennbare Abwasserleitungen DN 50**
*** Bezugsbeschreibung
Brandschutzmanschette für brennbare Abwasserleitungen DN 50

für körperschallgedämmte Durchführungen von Rohrleitungen durch Wände und Decken.

Brandschutz-Rohrabschottung R90 für Rohre und Muffen brennbarer Abwasserleitungen aus PE, PB sowie aus mineralverstärktem Kunststoff.

Schaumstoffstreifen zur Körperschallentkoppelung. Stahlblechmantel mit innenliegendem intumeszierendem Baustoff zum vollständigen Verschließen der Rohrdurchführung im Brandfall.

Einbau in Massivdecken, Massivwände oder in leichte Trennwände gemäß DIBt Zulassung, R90 nach DIN 4102-11. Der Abstand zwischen den Brandschutzmanschetten und der gewählten mineralischen Abschottung für nichtbrennbare Versorgungsleitungen kann 0 mm betragen.

Die ordnungsgemäße Ausführung ist vom Unternehmer nach Abschluss der Arbeiten durch eine Übereinstimmungsbestätigung zu bescheinigen. Jede Rohrabschottung ist mit dem im Lieferumfang enthaltenen Schild dauerhaft zu kennzeichnen. Das Schild ist jeweils neben der Rohrabschottung am Bauteil zu befestigen.

Verwendungszwecke
- Zum Schutz vor Rauch- und Feuerausbreitung
- Zum Einbau in Decken und Wänden mit Feuerwiderstand F 30 bis F 90,
  teilweise oder ganz eingemörtelt
- Zum schrägen Einbau in Decken und Wände der Feuerwiderstandsklasse
  F 30 bis F 90, teilweise oder ganz eingemörtelt

Eigenschaften
- Feuerwiderstandklasse R 30, R 60 und R 90 nach DIN 4102-11
- mit Allgemein bauaufsichtliche Zulassung
- Abstand 0 mm zu Abschottung für Versorgungsleitungen

Dimension  :  DN 50
Menge: 5,000 St
DIN 276/18_Doku: 411

**01.06.0227 Brandschutzmanschette für brennbare Abwasserleitungen DN 70**
*** wie Position 01.06.0226
Brandschutzmanschette für brennbare Abwasserleitungen DN 70

Dimension  :  DN 70
Menge: 5,000 St
DIN 276/18_Doku: 411

**01.06.0228 Brandschutzmanschette für brennbare Abwasserleitungen DN 100**
*** wie Position 01.06.0226
Brandschutzmanschette für brennbare Abwasserleitungen DN 100

Dimension  :  DN 100
Menge: 5,000 St
DIN 276/18_Doku: 411

**01.06.0229 Brandschutzmanschette für brennbare Abwasserleitungen DN 125**
*** wie Position 01.06.0226
Brandschutzmanschette für brennbare Abwasserleitungen DN 125

Dimension  :  DN 125
Menge: 5,000 St
DIN 276/18_Doku: 411

**01.06.0230 Brandschutzmanschette für brennbare Abwasserleitungen DN 150**
*** wie Position 01.06.0226
Brandschutzmanschette für brennbare Abwasserleitungen DN 150

Dimension  :  DN 150
Menge: 5,000 St
DIN 276/18_Doku: 411

**01.06.0231 R90 Abschottung für Rohr DN 12 / 15**
*** Bezugsbeschreibung
R90 Abschottung für Rohr DN 12 / 15

für nichtbrennbare Versorgungsleitungen

Feuerwiderstandsfähige Rohrabschottungen mit nichtbrennbaren hochverdichteten Mineralwolle mit RAL-Gütezeichen der Gütegemeinschaft Mineralwolle e.V., freigezeichnet nach Gefahrstoffverordnung, Chemikalienverbotsverordnung und Verordnung (EG) Nr. 1272/2008 Brandschutzschalen

Baustoffklasse:  A2 nach DIN 4102-1,
Schmelzpunkt:  1000 ° C nach DIN 4102-17
Rohdichte:  150 kg/m³, (gasdicht)
Wärmedämmung:  nach gültigen EnEV / Vorgabe des Bauherrn

Ausführung:

Erstellung einer Rohrabschottung der Feuerwiderstandsklasse R90. Hierzu ist die Brandschutzschale in die Bautteillaibung einzubauen.

Die Brandschutzschale ist entweder formschlüssig in eine Kernbohrung einzupressen oder bei verbleibenden Restfugen mit Mörtel (MG II, IIa, III) vollständig einzumörteln. Bei vorhandenen Fugen werden diese bis zu einer Breite von 2 mm mit vollflächig auf die Schale aufgebrachten Kleber abgedichtet. Bei leichten Trennwänden muss die verbleibende Öffnung mit Spachtelmasse vollständig verschlossen werden. Alle Bekleidungselemente sind mit verzinktem Bindedraht, 6 Wickelungen pro lfm, auf dem Rohr zu befestigen.

Die Ausführung muss gemäß eines gültigen Allgemeinem bauaufsichtlichen Prüfzeugnis ABP erfolgen. Die ordnungsgemäße Ausführung ist vom Fachunternehmer nach Abschluss der Arbeiten durch eine Übereinstimmungserklärung zu bescheinigen.

Jede Rohrschottung ist mit Aufkleber und Angaben zur Schottungsart, R90-Qualität, Datum, Auftragnehmer  zu kennzeichnen.

Einschl. Zuschneiden der Rohrschale auf die erforderliche Länge der Wandbreite, Mörtel, Verschnitt, Kleinmaterial (Kleber usw.) und vorbeschriebenen Leistungsumfang.

Montage in bis zu 5,0 m Höhe

Der Einheitspreis gilt pro Stück R90 Dämmung, für Zulassung notwendige folge Dämmung und benötigte zusätzliche Abhänger

Rohr:  DN 12 bzw. DN 15
Menge: 5,000 St
DIN 276/18_Doku: 412

**01.06.0232 R90 Abschottung für Rohr DN 20**
*** wie Position 01.06.0231
R90 Abschottung für Rohr DN 20

Rohr:  DN 20
Menge: 5,000 St
DIN 276/18_Doku: 412

**01.06.0233 R90 Abschottung für Rohr DN 25**
*** wie Position 01.06.0231
R90 Abschottung für Rohr DN 25

Rohr:  DN 25
Menge: 5,000 St
DIN 276/18_Doku: 412

**01.06.0234 R90 Abschottung für Rohr DN 32**
*** wie Position 01.06.0231
R90 Abschottung für Rohr DN 32

Rohr:  DN 32
Menge: 1,000 St
DIN 276/18_Doku: 412

**01.06.0235 R90 Abschottung für Rohr DN 40**
*** wie Position 01.06.0231
R90 Abschottung für Rohr DN 40

Rohr:  DN 40
Menge: 1,000 St
DIN 276/18_Doku: 412

**01.06.0236 R90 Abschottung für Rohr DN 50**
*** wie Position 01.06.0231
R90 Abschottung für Rohr DN 50

Rohr:  DN 50
Menge: 1,000 St
DIN 276/18_Doku: 419

**01.06.0237 Kernbohrungen bis 200 mm, in Decken und Wänden**
*** Bezugsbeschreibung
Kernbohrungen  bis 200 mm, in Decken und Wänden

kompl. herstellen, incl. durchschneiden des Betonstahls, einschl. aller Nebenarbeiten, Wand- bzw. Deckenstärke: bis 300 mm, einschl. Schuttentsorgung
Menge: 5,000 St
DIN 276/18_Doku: 419

**01.06.0238 Kernbohrungen 201 mm bis 300 mm**
*** wie Position 01.06.0237
Kernbohrungen 201 mm bis 300 mm

Nenndurchmesser  :  201 - 300 mm
Menge: 5,000 St
DIN 276/18_Doku: 419

**01.06.0239 Verschluss von Wanddurchbrüchen F90**
Verschluss von Wanddurchbrüchen F90

mit Rohrleitungen belegt. Fachgerechter Verschluss (zu mauern) von Wanddurchbrüchen. Wand mit und ohne Anforderungen, die Restfugen sind mit Mörtel (MG II, IIa, III) vollständig einzumörteln. Die Ausführung muss gemäß ABP erfolgen. Die ordnungsgemäße Ausführung ist vom Fachunternehmer nach Abschluss der Arbeiten durch eine Übereinstimmungserklärung zu bescheinigen.

Länge:  20 bis 120 cm
Höhe:  10 bis 30 cm
Tiefe:  bis 30 cm

einschließlich Auslegen von Folie im Arbeitsbereich, Schalung, Hilfsstoffen und Reinigen des Arbeitsbereiches nach Fertigstellung der Arbeit.
Abrechnung erfolgt in Öffnungsfläche wobei die Belegung nicht betrachtet wird.
Menge: 5,000 m2
DIN 276/18_Doku: 419

**01.06.0240 Verschluss von Deckendurchbrüchen F90**
Verschluss von Deckendurchbrüchen F90

mit Rohrleitungen belegt. Fachgerechter Verschluss von Deckendurchbrüchen. Decke mit und ohne Anforderungen, die Restfugen sind vollständig mit Beton zu vergießen . Die Ausführung muss gemäß ABP erfolgen. Die ordnungsgemäße Ausführung ist vom Fachunternehmer nach Abschluss der Arbeiten durch eine Übereinstimmungserklärung zu bescheinigen.

Länge:  20 bis 120 cm
Höhe:  10 bis 30 cm
Tiefe:  bis 30 cm

einschließlich Auslegen von Folie im Arbeitsbereich, Schalung, Hilfsstoffen und Reinigen des Arbeitsbereiches nach Fertigstellung der Arbeit.
Abrechnung erfolgt in Öffnungsfläche wobei die Belegung nicht betrachtet wird.
Menge: 5,000 m2
DIN 276/18_Doku: 419

#### 01.07 Einrichtungsgegenstände

*Hinweis: Hinweis*
Hinweis gleiche Serien

aus optischen Gründen sind die Sanitär-Objekte (Ausnahme Reihenwaschtischanlage, Ausgussbecken) aus einer Serie anzubieten. Auch sind Bedienelemente, Accessoires Ausstattungsgegenstände usw. je aus der gleichen Serie zu verwenden und entsprechend anzubieten

**01.07.0001 Bemusterung**
Bemusterung

für alle angebotenen sichtbaren Einrichtungsgegenstände (z.B. Obkejte, Armaturen) durch jeweils Vorlage eines Muster und ggfs. von Alternativen, einschl. Nachbemusterung und aller zugehörigen Nebenarbeiten als Pauschalleistung
Menge: 1,000 psch
DIN 276/18_Doku: 419

*Hinweis: Waschtisch-Anlagen*

**01.07.0002 Waschtisch-Installationselement für den Trockeneinbau**
Waschtisch-Installationselement für den Trockeneinbau

Höhe 120 cm, für Einlocharmatur, zum Einbau in teilhohe oder raumhohe Trockenbau Wände, für Fußbodenaufbau 0 - 20 cm, erfüllt die Schallschutzanforderungen nach DIN 4109, E DIN 4109-10 SSt. I bis SST. III

Eigenschaften
- für den Trockeneinbau
- Selbsttragend
- Rahmen pulverbeschichtet
- Waschtisch Befestigungsabstand 5 - 38 cm
- Armaturenanschlussplatte höhen- und tiefenverstellbar
- Befestigung für Abgangsbogen höhenverstellbar
- 2 schallgedämmten Armaturenanschlüssen DN 15, verstellbar von 0-200mm,
- einschließlich Anschluss an das verwendete Rohrsystem

einschl. Befestigungswinkel, HT Abgangsbogen, Ø 50 mm; Gummidichtung Ø 44 / 32 mm; 2 Gewindestangen und Muttern M10 für Keramikbefestigung, Dicht-, Verbindungs- und Befestigungsmaterial.

Fabrikat  : '........................................'

Typ  : '........................................'
Menge: 6,000 St
DIN 276/18_Doku: 412

**01.07.0003 Waschbecken 60 cm**
*** Bezugsbeschreibung
Waschbecken 60 cm

eckiges Design, mit Hahnloch mittig, mit Überlauf.

Verwendungszwecke
- Zum Einbau in Sanitärräumen

Eigenschaften
- Unterbaufähig
- Schmale Ränder vermitteln ein unbeschwertes und
  positives Badambiente
- Zeitgemäßes Design und filigrane Linienführung
- 10 Jahre Nachkaufgarantie

Technische Eigenschaften
- Werkstoff: Sanitärkeramik
- Farbe / Oberfläche: weiß
- Breite: 60 cm
- Höhe: 16,5 cm
- Tiefe: 48 cm
- Hahnloch: mittig
- Überlauf: sichtbar, symmetrisch

Qualitativ weder Stapelware noch Fachhändler-Hausmarke.
Die Waschtische, barrierefreien Waschtische, WC-Töpfe, Urinale und barrierefreien WC-Töpfe müssen vom gleichen Hersteller sein.

Abmessungen (BxT)  :  600x480mm.

Einschließlich allem erforderlichem Zubehör und Befestigungsmaterialien.

Planungsfabrikat: Geberit Smyle
oder gleichwertig

gewählt:

Fabrikat  : '........................................'

Typ  : '........................................'
Menge: 1,000 St
DIN 276/18_Doku: 412

**01.07.0004 Waschbecken 50cm**
*** wie Position 01.07.0003
Handwaschbecken 50cm

Abmessungen (BxT)  :  500x410mm.
Menge: 5,000 St
DIN 276/18_Doku: 412

**01.07.0005 Waschtisch-Mischarmatur für Waschanlagen, Netz**
Waschtisch-Mischarmatur für Waschanlagen, Netz

Berührungslose, elektronisch gesteuerte Waschtischarmatur:
- für Kalt- und Warmwasseranschluss
- ohne Ablaufgarnitur
- modularer Monoblock ohne Unterbau, robustes Metallgehäuse, verchromt
- Service über Revisionsabdeckung
- Infrarot-Sensorik (vollautomatische Einstellung!), Mikroprozessor-Elektronik
- funktionssicheres Magnetventil ROBUST (druckstoßarm) und  Spar-Strahlregler
- Warm- und Kaltwasseranschluss mit flexiblen Druckschläuchen
- Rückschlagventile und Schmutzsiebe (eingebaut)
- Temperatur frei wählbar oder vorwählbar (vandalensichere Abdeckung)
- Heißwassersperre einstellbar
- Kurz-Aus (Reinigung) und Dauer-Ein (Befüllen) (mit Touch auslösbar)
- Dauer-Ein- und Hygienespülung-Laufzeit (mit Touch einstellbar)
- Wassernachlaufzeit, Sensorempfindlichkeit (mit Touch einstellbar)
- 12-, 24- oder 48-Stunden-Hygienespülung (mit Touch aktivierbar)
- Installation wie konventioneller Einhebelmischer
- Einbindung in das Wassermanagement-System möglich
- Service APP kompatibel: Kontrolle der gespeicherten Betriebsdaten,

Einstellungen und Steuerung der Funktionen
für Einzel- und Mehrfachstromversorgung, Datenverbindung

Netzbetrieb Aufputz  :  Steckernetzgerät 230 V/AC - 6 V/DC

Betriebsdruck  :  0,3-10 bar
Durchflussmenge (ca.)  :  6 l/min (3 bar)
Wassertemperatur (max.):  80 °C
Strahlregler  :  Spar-Strahlregler, Kaskade  (selbstreinigend)
Druckschläuche  :  350 mm
Eckventilanschlüsse  :  G 3/8"
Schmutzsiebe  :  0,5 mm Maschenweite
Sensorempfindlichkeit  :  permanent automatisch  selbsteinmessend
Wassernachlaufzeit  :  1 s voreingestellt (mit Touch 0-10 s  einstellbar)
Dauer-Ein-Laufzeit und Hygienespülung-Laufzeit: 2 min voreingestellt (mit Touch 0,5-20 min einstellbar)
Kurz-Aus  :  2 min (fixiert)

Normen: DIN EN 200; Geräuschklasse I; PA-IX 28707 / IO; CE

einschließlich: notwendiger Converter / Schnittstelle zur Einbindung in das Wassermanagement-System, kurze Ausführung inkl. Unterputzdose mit Deckel

einschließlich allem erforderlichem Zubehör, Befestigungsmaterialien.

gewählt:

Fabrikat  : '..............................................'

Typ  : '..............................................'
Menge: 2,000 St
DIN 276/18_Doku: 412

**01.07.0006 Waschtischarmatur für Waschanlagen, Netz**
Waschtischarmatur für Waschanlagen, Netz

Berührungslose, elektronisch gesteuerte Waschtischarmatur:
- für Kalt- oder Warmwasseranschluss
- ohne Ablaufgarnitur
- modularer Monoblock ohne Unterbau, robustes Metallgehäuse, verchromt
- Service über Revisionsabdeckung
- Infrarot-Sensorik (vollautomatische Einstellung!), Mikroprozessor-Elektronik
- funktionssicheres Magnetventil ROBUST (druckstoßarm) und  Spar-Strahlregler
- Warm- oder Kaltwasseranschluss mit flexiblen Druckschläuchen
- Rückschlagventile und Schmutzsiebe (eingebaut)
- Temperatur frei wählbar oder vorwählbar (vandalensichere Abdeckung)
- Heißwassersperre einstellbar
- Kurz-Aus (Reinigung) und Dauer-Ein (Befüllen) (mit Touch auslösbar)
- Dauer-Ein- und Hygienespülung-Laufzeit (mit Touch einstellbar)
- Wassernachlaufzeit, Sensorempfindlichkeit (mit Touch einstellbar)
- 12-, 24- oder 48-Stunden-Hygienespülung (mit Touch aktivierbar)
- Installation wie konventioneller Einhebelmischer
- Einbindung in das Wassermanagement-System möglich
- Service APP kompatibel: Kontrolle der gespeicherten Betriebsdaten,

Einstellungen und Steuerung der Funktionen
für Einzel- und Mehrfachstromversorgung, Datenverbindung

Netzbetrieb Aufputz  :  Steckernetzgerät 230 V/AC - 6 V/DC

Betriebsdruck  :  0,3-10 bar
Durchflussmenge (ca.)  :  6 l/min (3 bar)
Wassertemperatur (max.):  80 °C
Strahlregler  :  Spar-Strahlregler, Kaskade  (selbstreinigend)
Druckschläuche  :  350 mm
Eckventilanschlüsse  :  G 3/8"
Schmutzsiebe  :  0,5 mm Maschenweite
Sensorempfindlichkeit  :  permanent automatisch  selbsteinmessend
Wassernachlaufzeit  :  1 s voreingestellt (mit Touch 0-10 s  einstellbar)
Dauer-Ein-Laufzeit und Hygienespülung-Laufzeit: 2 min voreingestellt (mit Touch 0,5-20 min einstellbar)
Kurz-Aus  :  2 min (fixiert)

Normen: DIN EN 200; Geräuschklasse I; PA-IX 28707 / IO; CE

einschließlich: notwendiger Converter / Schnittstelle zur Einbindung in das Wassermanagement-System, kurze Ausführung inkl. Unterputzdose mit Deckel

einschließlich allem erforderlichem Zubehör, Befestigungsmaterialien.

gewählt:

Fabrikat  : '..............................................'

Typ  : '..............................................'
Menge: 4,000 St
DIN 276/18_Doku: 412

**01.07.0007 Ablaufventil**
Ablaufventil

Messing mit Stopfen und Überlauf, mit Profildichtung, für Waschtische und Handwaschbecken, einschl. Dichtungsmaterial

Dimension:  1 1/4"
Farbe:  verchromt
Menge: 6,000 St
DIN 276/18_Doku: 412

**01.07.0008 Röhrengeruchverschluss**
Röhrengeruchverschluss

für Waschtische, verstellbares Tauchrohr, mit Schubrosette

Dimension:  1 1/4"
Tasse:  50  mm
Farbe:  verchromt
Menge: 6,000 St
DIN 276/18_Doku: 412

**01.07.0009 Objekt Versiegelung o.g. Waschtisch**
Objekt Versiegelung o.g. Waschtisch

an o.g. Sanitärobjekt dauerelastische Silikonnaht an Übergang zwischen Objekt und Wand fachgerecht anbringen.

Farbe:  nach Wahl des Auftraggebers
Menge: 6,000 St
DIN 276/18_Doku: 412

**01.07.0010 Seifenspender, manuell Korpus 600 ml**
Seifenspender, manuell Korpus  600 ml

- rechteckig geformtes Gehäuse mit großen Radien
- dient zur Aufnahme handelsüblicher Flüssigseife
- mit Innenbehälter zur freien Befüllung, Füllmenge 600 ml
- Innenbehälter zur Reinigung herausnehmbar
- seitliche Füllstandsanzeige
- mit Hebel zur manuellen Seifenausgabe
- Schutz gegen Missbrauch durch Verriegelung
- zur Wandmontage
- Korpus und Hebel aus hochglänzendem Polyamid
- inklusive korrosionsfreiem Befestigungsmaterial
- Geeignet für Flüssigseife mit einer Viskosität von 1.500 bis 4.000 mPa-s
- Rahmenelement aus hochglänzendem Polyamid

Farbe Reinweiß

Fabrikat  : '........................................'

Typ  : '........................................'
Menge: 6,000 St
DIN 276/18_Doku: 412

**01.07.0011 Papierhandtuchspender ca. 450 St**
Papierhandtuchspender  ca. 450 St

- rechteckig geformter Behälter mit eingefasster Entnahmeöffnung
- dient zur Aufnahme handelsüblicher Papierhandtücher
- Fassungsvermögen ca. 450 Stück
- anwenderfreundliche Entnahmeöffnung
- leicht zu befüllen und abschließbar
- zur Wandmontage mit Befestigungsmaterial
- Behälter aus hochwertigem, weiß-transluzentem Kunststoff
- Einfassung der Entnahmeöffnung aus hochglänzendem Polyamid

Farbe Reinweiß

Hersteller und Serie wie Seifenspender
Menge: 6,000 St
DIN 276/18_Doku: 412

**01.07.0012 Papierhandtuchkorb Lochblech weiß**
Papierhandtuchkorb Lochblech weiß
- rechteckiger Behälter aus Lochblech mit Aufsatz aus Kunststoff
- dient als Abfallbehälter für benutzte Papierhandtücher
- der Aufsatz dient zur Befestigung und Abdeckung von Abfallbeuteln und
kann abgenommen werden
- freistehend oder zur Wandmontage
- Lochblech, weiß

Farbe Reinweiß

Hersteller und Serie wie Seifenspender
Menge: 6,000 St
DIN 276/18_Doku: 412

*Hinweis: WC-Anlagen*

**01.07.0013 WC-Installationselement**
WC-Installationselement

mit UP-Spülkasten, Höhe 112 cm, zum Einbau in teilhohe oder raumhohe Vorwandinstallation, für Fußbodenaufbau 0 - 20 cm, erfüllt die Schallschutzanforderungen nach DIN 4109, E DIN 4109-10 SSt. I bis SST. III

Eigenschaften
- Trockenbauelement
- Selbsttragend
- Rahmen pulverbeschichtet,
- Rahmen mit Löchern 9 mm für Befestigung im Holzständerbau
- Keramikbefestigungen M12, Befestigungsabstand 18 cm oder
  23 cm
- Fußstützen mit cm-Raster-Markierung, verzinkt,
  höhenverstellbar
- Fußplatte drehbar, für den Einbau in UW50 und UW75 Profile
- Befestigung für Abgangsbogen schallgedämmt
- UP-Spülkasten mit Betätigung von vorne,
- Schwitzwassergedämmt
- 2 Spülmenge (einstellbar)
- Wasseranschluss hinten/oben in der Mitte
- Verbindungsschlauch zum Eckventil handverschraubbar
- Schnelleinstellung der Drückerstangen für Betätigungsplatte
- 2-Mengen-Spülung für Betätigungsplatte
- einschließlich Wandscheibe bzw. Anschluss an das verwendete Rohrsystem

Technische Daten:
Spülmenge Werkeinstellung 6 und 3 l
Kleine Spülmenge Einstellbereich 3/4 l
Große Spülmenge Einstellbereich 4,5/6/7.5 l

einschl. Befestigungswinkel, universeller Wasseranschluss R 1/2" mit integriertem Eckventil, Schutzstopfen; Bauschutz für Serviceöffnung, ablängbar, 2 Gewindestangen und Muttern M12 für Keramikbefestigung; PE Anschlussgarnitur,  90 mm; PE Wand-WC- Bogen 90°, 90/90 mm; PE Übergangsstück, 90/110 mm, Dicht-, Verbindungs- und Befestigungsmaterial.

Fabrikat  : '........................................'

Typ  : '........................................'
Menge: 10,000 St
DIN 276/18_Doku: 412

**01.07.0014 Wand-WC**
Wand-WC

spülrandlose Wand-WC-Keramik Tiefspüler aus Sanitärkeramik eckige Bauform für 6 und 4,5 Liter Spülwasser nach EN 997. Spült mit 4l, mit Schalldämmmatte.
Modell qualitativ weder Stapelware noch Fachhändler-Hausmarke.
Die Waschtische, barrierefreien Waschtische, Klassenzimmer-Waschtische WC-Töpfe, Urinale und barrierefreien WC-Töpfe müssen vom gleichen Hersteller sein.

Abmessungen (BxT)  :  350x540mm
Farbe  :  Weiß

Einschließlich allem erforderlichem Zubehör und Befestigungsmaterialien.

Planungsfabrikat:  Geberit Smyle
oder gleichwertig.

gewählt:

Fabrikat  : '........................................'

Typ  : '........................................'
Menge: 10,000 St
DIN 276/18_Doku: 412

**01.07.0015 WC-Sitz mit Deckel**
WC-Sitz mit Deckel

WC-Sitzring aus hochwertigem Kunststoff mit Deckel. Stabile Scharniere mit durchgehender Scharnierwelle aus Edelstahl mit Winkelpuffern gegen seitliches Verrutschen.
Farbe: Weiß.

Einschließlich allem erforderlichem Zubehör und Befestigungsmaterialien.
Menge: 10,000 St
DIN 276/18_Doku: 412

**01.07.0016 Betätigungsplatte**
Betätigungsplatte

Abdeckplatte aus Edelstahl für UP-Spülkasten, rechteckige Bauform

2-Mengen Spülung mit zwei unterschiedlich großen, Drückerstangen schallgedämmt einschließlich allem erforderlichem Zubehör und Befestigungsmaterialien
Menge: 10,000 St
DIN 276/18_Doku: 412

**01.07.0017 Elektronische Betätigungsplatte mit Hygiene-Zwangsspülung**
Elektronische Betätigungsplatte mit Hygiene-Zwangsspülung

für o.g. WC-UP-Spülkasten, mit automatischer Erfassung des Benutzers, Möglichkeit der Zweimengen-Betätigung ohne Betätigungskraft über Antippen der Betätigungstasten, der automatischen Spülung nach dem Wegtreten des Benutzers und der Zweimengen-Fernauslösung. Mit einstellbarer großer Spülmenge und kleiner Spülmenge, elektronisches Schließen des Spülkastens nach Abgabe der Spülmenge unabhängig von der im Spülkasten verbleibenden Restwassermenge. Spülprogramm mit Möglichkeit einer automatischen, einstellbaren Stagnationsspülung und der automatischen Zwischenspülung während der Benutzung für den Einsatz in barrierefreien WCs.
Betätigungsplatte aus nicht rostendem Stahl (Niro), mit Lagerbock und Motorheber zur elektronischen Betätigung des bauseits vorhandenen Spülkastens.
Mit Netzbetrieb mit Sicherheitskleinspannungs-Netzteil (SELV).
Mit bedarfsgerechter, intelligenter Freispül-Automatik: aktivierbar, Spülintervall: nach ca. 0,5 bis ca. 24 Stunden Nichtbenutzung, Spülmenge: große Spülmenge im eingestellten Spülintervall.

Fabrikat  : '..............................................'

Typ  : '..............................................'

komplett liefern und montieren
Menge: 1,000 St
DIN 276/18_Doku: 412

**01.07.0018 WC Objekt Versiegelung**
WC Objekt Versiegelung

an o.g. Sanitärobjekt dauerelastische Silikonnaht an Übergang zwischen Objekt und Wand fachgerecht anbringen. Naht unten offen geschlossen.

Farbe:  nach Wahl des Auftraggebers
Menge: 10,000 St
DIN 276/18_Doku: 412

**01.07.0019 WC-Papierhalter**
WC-Papierhalter

- rechtwinklig gebogener, U-förmiger Halter
- diebstahlgeschützt durch verdeckte Verschraubung
- 160 mm breit, 120 mm hoch, Stange 21 mm im Durchmesser

Farbe Reinweiß

Hersteller und Serie wie Seifenspender
Menge: 2,000 St
DIN 276/18_Doku: 412

**01.07.0020 WC-Großrollenhalter**
WC-Großrollenhalter
Korpus aus hochglänzendem Polyamid, Rahmenelement / Entnahmeöffnung aus hochglänzendem Polyamid,

Breite  360 mm
Höhe  364 mm,
Tiefe  147 mm,
Schutz gegen Missbrauch durch Verriegelung.
einschließlich Erweiterung durch Karussell für 3 Standard-Rollen.
Farbe Reinweiß

Hersteller und Serie wie Seifenspender
Menge: 8,000 St
DIN 276/18_Doku: 412

**01.07.0021 Reservepapierhalter**
Reservepapierhalter

- zylindrischer Papierhalter mit runder Rosette
- diebstahlgeschützt durch verdeckte Verschraubung
- 123 mm lang, Durchmesser 33 mm, Rosette 70 mm Durchmesser
- aus hochglänzendem Polyamid nach HEWI Farbtabelle

Farbe Reinweiß

Hersteller und Serie wie Seifenspender
Menge: 2,000 St
DIN 276/18_Doku: 412

**01.07.0022 WC-Bürstengarnitur**
WC-Bürstengarnitur

- Bürstengriff mit auswechselbarem schwarzem Bürstenkopf aus Polyamid
- Bürstentopf mit gewölbtem Boden und sphärenförmigem, teilweise offenem Oberteil in ringförmigem Halter
- Oberteil stufenlos drehbar
- der Behälter ist herausnehmbar, kann aber auch diebstahlgeschützt montiert werden
- einfaches Auswechseln des Bürstenkopfs durch Bajonettverschluss
- diebstahlgeschützt durch verdeckte Verschraubung

Farbe Reinweiß

Hersteller und Serie wie Seifenspender
Menge: 10,000 St
DIN 276/18_Doku: 411

*Hinweis: Urinale*

**01.07.0023 Urinal-Installationselement**
Urinal-Installationselement

Installationselement für Urinalbecken.

Höhe 112-130 cm, zum Einbau in teilhohe oder raumhohe Vorwandinstallation, für Fußbodenaufbau 0 - 20 cm, erfüllt die Schallschutzanforderungen nach DIN 4109, E DIN 4109-10 SSt. I bis SST. III

Eigenschaften
- Trockenbauelement
- Selbsttragend
- Rahmen pulverbeschichtet
- Rahmen mit Löchern Ø 9 mm für Befestigung im
  Holzständerbau
- Keramikbefestigungen M8, Abstand und Höhe einstellbar
- Befestigung für Einlauf 32 mm höhenverstellbar
- Fußstützen mit cm-Raster-Markierung, verzinkt,
  höhenverstellbar
- Fußplatte drehbar, für den Einbau in UW50 und UW75 Profile
- Befestigung für Abgangsbogen schallgedämmt und
  höhenverstellbar

einschl. Befestigungswinkel, Bauschutz, ablängbar; Urinal-Anschlussgarnitur PE Abgangsbogen Ø 50/63 mm; Gummidichtung Ø 57/50 mm, 2 Gewindestangen und Muttern M8 für Keramikbefestigung, Dicht-, Verbindungs- und Befestigungsmaterial.

Fabrikat  : '........................................'

Typ  : '........................................'
Menge: 7,000 St
DIN 276/18_Doku: 412

**01.07.0024 Urinal, DIN 1390, DIN-EN 80**
Urinal, DIN 1390, DIN-EN 80

aus Sanitärporzellan, in rechteckiger Form, zugelassen für 1 Liter Spülvolumen, Zulauf: von hinten, Abgang: nach hinten

Breite  :  325 mm
Tiefe  :  300 mm
Farbe  :  weiß

einschl. Schallschutzelement, Befestigungssatz verchromt, Absaugeformstück, Dicht-, Befestigungs- und Verbindungsmaterial

Fabrikat  : '..............................................'

Typ  : '..............................................'
Menge: 7,000 St
DIN 276/18_Doku: 412

**01.07.0025 Urinal Objekt Versiegelung**
Urinal Objekt Versiegelung

an o.g. Sanitärobjekt dauerelastische Silikonnaht an Übergang zwischen Objekt und Wand fachgerecht anbringen. Naht unten offen geschlossen.

Farbe:  nach Wahl des Auftraggebers
Menge: 7,000 St
DIN 276/18_Doku: 412

**01.07.0026 Elekt. Urinalsteuerung Netz**
Elekt. Urinalsteuerung Netz

Spülmenge über Drossel des Rohbausets bis auf 0,5 l pro Spülung reduzierbar, Intervallspülung einstellbar, Dynamische Spülzeitanpassung,
Funktionen mit Service-Handy einstellbar und abfragbar, Ventilschließfunktion bei Stromausfall.
Lieferumfang
- Abdeckplatte mit IR-Fenster
- Befestigungsrahmen
- Infrarotsteuerung, vormontiert auf Befestigungsrahmen
- Magnetventil
- Netzteil
- Befestigungsmaterial
liefern und montieren
Menge: 7,000 St
DIN 276/18_Doku: 412

**01.07.0027 WC-Installationselement barrierefrei**
WC-Installationselement barrierefrei

mit UP Spülkasten, Höhe 112 cm, zum Einbau in teil- oder raumhohe Vorwandinstallationen, für barrierefreies Bauen geeignet, für Wand-WCs mit Anschlussmaßen nach DIN EN 33:2011-11, mit Ausladung > 62 cm geeignet, zum Befestigen von Stütz- und Haltegriffen, für 1-Mengen-, 2-Mengen- oder Spül-Stopp-Spülung, für Fußbodenaufbauten 0 – 20 cm,

Eigenschaften
- Trockenbauelement
- Selbsttragender Rahmen
- pulverbeschichtet Rahmen
- vorbereitet für Abstützungen bei WC-Keramiken mit kleiner Auflagefläche
- Montagehöhe WC in der Rohbauphase einstellbar, 41–46 cm
- Fußstützen verzinkt, verstellbar 0 – 20 cm
- Fußstützen mit Rutschhemmung
- Fußplatten drehbar, Tiefe passend zum Einbau in U-Profile UW 50 und UW 75
- Anschlussbogen in verschiedenen Tiefenpositionen werkzeuglos montierbar,
  Verstellbereich 45 mm
- Befestigung Anschlussbogen schallgedämmt
- UP-Spülkästen mit Betätigung von vorne, schwitzwassergedämmt
- Bei Werkseinstellung sofortiges Nachspülen möglich
- Montage- und Servicearbeiten am UP-Spülkasten werkzeuglos
- Wasseranschluss hinten oder oben Mitte
- Bauschutz für Serviceöffnung schützt vor Feuchtigkeit und Schmutz
- Bauschutz für Serviceöffnung ablängbar
- Montageplatte aus Furnierholz, wasserfest verleimt für 2 Stütz- / Haltegriffe
- einschließlich Anschluss an das verwendete Rohrsystem

Technische Daten:
Spülmenge
Werkeinstellung  :  6 und 3 l
Kleine Spülmenge
Einstellbereich  :  3/4 l
Große Spülmenge
Einstellbereich  :  4,5/6/7.5 l

Inkl. Rohbauset für WC-Steuerung mit elektrischer Spülauslösung zur UP-Montage mit Deckel für UP-Dose, UP-Dose für Bohrloch Durchmesser 76 mm, Roheinführung, Netzteil und Leerrohr

Technische Daten:
Netzfrequenz  :  50 - 60 HZ
Schutzart  :  IP20
Netzspannung  :  85-240 V AC

einschl. Befestigungswinkel, Betätigungsplatte chrom mit Spartaste, universeller Wasseranschluss R 1/2" mit integriertem Eckventil, Schutzstopfen; 2 Gewindestangen und Muttern M12 für Keramikbefestigung; PE Anschlussgarnitur, 90 mm; PE Wand-WC- Bogen 90°, 90/90 mm; PE Übergangsstück, 90/110 mm, Dicht-, Verbindungs- und Befestigungsmaterial.
Menge: 1,000 St
DIN 276/18_Doku: 412

**01.07.0028 WC barrierefrei**
WC barrierefrei

Tiefspül-WC, CE, EN 997 6 A/C, EN 38, aus Sanitärporzellan, mit 70 cm Ausladung entsprechend den DIN 18025 Teil 1 und DIN 18024 Teil 2, besonders für die Benutzung durch Rollstuhlfahrer geeignet.
Wandhängend, mit waagerechtem Abgang und Schalldämmmatte.

Abmessungen (BxT)  :  360x700mm

Einschließlich allem erforderlichem Zubehör und Befestigungsmaterialien.

gewählt:

Fabrikat  : '........................................'

Typ  : '........................................'
Menge: 1,000 St
DIN 276/18_Doku: 412

**01.07.0029 Zulage Spülrandlos**
Zulage Spülrandlos

Zulage zu o.g. Tiefspül-WC als Ausführung Spülrandlos
Menge: 1,000 St
DIN 276/18_Doku: 412

**01.07.0030 WC-Sitz barrierefrei**
WC-Sitz barrierefrei

WC-Sitzring aus hochwertigem Kunststoff ohne Deckel. Stabile Scharniere mit durchgehender Scharnierwelle aus Edelstahl mit Winkelpuffern gegen seitliches Verrutschen.
Menge: 1,000 St
DIN 276/18_Doku: 412

**01.07.0031 Stützklappgriff für WC 850mm**
*** Bezugsbeschreibung
Stützklappgriff für WC 850mm

- zwei parallele, übereinander angeordnete, durch einen Verbindungsbogen zusammengefügte Stangen
- dient zum Festhalten und Abstützen- mit durchgehendem,  korrosionsgeschütztem Stahlkern und Wandplatte aus Polyamid mit integriertem Stahlkern
- kann nach oben und gebremst nach unten geklappt werden
- Montage an der Wand mit wandspezifischem Befestigungsmaterial
- Dichtband zur Abdichtung der Befestigungspunkte
- verdeckte Befestigung
- getestet bis 150 kg
- empfohlenes maximales Gewicht des Anwenders: 150 kg
- aus hochglänzendem Polyamid
- wird gemäß CE- und UKCA-Verordnung (EU) 2017/745 über
Medizinprodukte produziert
- erfüllt die Anforderungen nach DIN 18040, ÖNORM B1600/1601 und SIA 500

Ausladung  :  850 mm

Farbe Reinweiß

Hersteller und Serie wie Seifenspender
Menge: 1,000 St
DIN 276/18_Doku: 412

*Hinweis: WC Anlage barrierefrei*

**01.07.0032 Stützklappgriff mit Taster und Rollenhalter**
*** wie Position 01.07.0031
Stützklappgriff mit Taster und Rollenhalter

jedoch mit Taster für Spülauslösung und Rollenhalter am Griff
Menge: 1,000 St
DIN 276/18_Doku: 412

**01.07.0033 WC Steuerung barrierefrei**
WC Steuerung, barrierefrei

WC - Steuerung für barrierefreies Bauen, zur manuellen Auslösung von  UP-Spülkasten  über Stützklappgriffe
Eigenschaften:
Passend zu Spülauslösung über Stützklappgriff; Spülauslösung auch über Betätigungsplatte möglich, elektrische Hebevorrichtung selbstkalibrierend, 1-Mengen-Spülung möglich, Hygienespülung voreingestellt, Steckverbindung verwechslungssicher, Betrieb mit Kleinspannung,
Technische Daten:
Hygienespülung Werkeinstellung 168 h, Betriebsspannung 3 V DC, mit Trafo und allem Zubehör, Kabel etc.
Lieferumfang:
Betätigungsplatte Kunststoff weiß, verschraubbar, Steuerungselektronik
Menge: 1,000 St
DIN 276/18_Doku: 412

**01.07.0034 Rückenstütze**
Rückenstütze

- gepolsterte Lehne mit beidseitig angebrachten, rechtwinklig gebogenen Befestigungsstangen
- dient zum Abstützen des Rückens auf dem WC
- mit durchgehendem, korrosionsgeschütztem Stahlkern
- Montage an Stützklappgriffen oder Wandstützgriffen mit Wandplatte, bauseits verstellbar
- 640 mm bis 670 mm breit, 220 mm hoch und 150 mm tief, Rückenstütze 350 mm breit
- Rückenpolster aus schwarzem PUR

Farbe Reinweiß

Hersteller und Serie wie Seifenspender
Menge: 1,000 St
DIN 276/18_Doku: 412

**01.07.0035 Reservepapierhalter**
Reservepapierhalter

- zylindrischer Papierhalter mit runder Rosette
- diebstahlgeschützt durch verdeckte Verschraubung
- 123 mm lang, Durchmesser 33 mm, Rosette 70 mm Durchmesser
- aus hochglänzendem Polyamid nach HEWI Farbtabelle

Farbe Reinweiß

Hersteller und Serie wie Seifenspender
Menge: 1,000 St
DIN 276/18_Doku: 412

*Hinweis: WT-Anlage barrierefrei*

**01.07.0036 WT-Installationselement barrierefrei**
Waschtisch-Installationselement barrierefrei

mit Unterputz-Geruchverschluss, Höhe 112 cm BF, zum Einbau in teilhohe oder raumhohe Vorwandinstallation, für Fußbodenaufbau 0 - 20 cm, erfüllt die Schallschutzanforderungen nach DIN 4109, E DIN 4109-10 SSt. I bis SST. III

Eigenschaften
- Trockenbauelement
- Selbsttragend
- Rahmen pulverbeschichtet
- Löcher Ø 9 mm für Befestigung im Holzständerbau
- Waschtisch Befestigungsabstand 5 - 38 cm
- Armaturenanschlussplatte höhen- und tiefenverstellbar
- Fußstützen mit cm-Raster-Markierung, verzinkt, höhenverstellbar
- Fußplatte drehbar, für den Einbau in UW50 und UW75 Profile
- Befestigung für Abgangsbogen höhenverstellbar
-für Einlocharmaturen
- einschließlich Anschluss an das verwendete Rohrsystem

einschl. UP-Geruchsverschluss Ø 40 mm mit Wandeinbaukasten, vormontiert, Bauschutz aus Styropor, 2 universelle Wasseranschlüsse R 1/2" mit Dämmunterlage, 2 Gewindestangen M10 für Keramikbefestigung, Dicht-, Verbindungs- und Befestigungsmaterial, Befestigungswinkel.

gewählt:

Fabrikat  : '........................................'

Typ  : '........................................'

komplett liefern und montieren
Menge: 1,000 St
DIN 276/18_Doku: 412

**01.07.0037 Halteelement für Waschtisch-Stützgriff**
Halteelement für Waschtisch-Stützgriff

Für Trockenbau, zum Einbau in teil- oder raumhohe Vorwandinstallationen, für barrierefreies Bauen geeignet, zum Befestigen von Stütz- und Haltegriffen, für Fußbodenaufbauten 0–20 cm

Eigenschaften
- Selbsttragender Rahmen pulverbeschichtet
- Rahmen mit Bohrlöchern ø 9 mm für Befestigung im Holzständerbau
- Fußstützen verzinkt, verstellbar 0–20 cm
- Fußstützen mit Rutschhemmung Fußplatten drehbar, Tiefe passend zum
  Einbau in U-Profile UW 50 und UW 75
- Montageplatte aus Furnierholz, wasserfest verleimt, höhenverstellbar

einschl. Befestigungsmaterial.
Menge: 2,000 St
DIN 276/18_Doku: 412

**01.07.0038 Stützklappgriff für Waschtisch**
Stützklappgriff für Waschtisch

- zwei parallele, übereinander angeordnete, durch einen Verbindungsbogen zusammengefügte Stangen
- dient zum Festhalten und Abstützen- mit durchgehendem,  korrosionsgeschütztem Stahlkern und Wandplatte aus Polyamid mit integriertem Stahlkern
- kann nach oben und gebremst nach unten geklappt werden
- Montage an der Wand mit wandspezifischem Befestigungsmaterial
- Dichtband zur Abdichtung der Befestigungspunkte
- verdeckte Befestigung
- getestet bis 150 kg
- empfohlenes maximales Gewicht des Anwenders: 150 kg
- aus hochglänzendem Polyamid
- wird gemäß CE- und UKCA-Verordnung (EU) 2017/745 über
Medizinprodukte produziert
- erfüllt die Anforderungen nach DIN 18040, ÖNORM B1600/1601 und SIA 500

Farbe Reinweiß

Hersteller und Serie wie Seifenspender
Menge: 2,000 St
DIN 276/18_Doku: 412

**01.07.0039 Waschtisch barrierefrei**
Waschtisch barrierefrei

Waschtisch aus Sanitärporzellan weiß, mit mittig liegenden Hahnloch, mit Überlauf, unterfahrbar, mit vorderer Einbuchtung in Verbindung mit Ablaufgarnitur für Wandeinbau.

Abmessung (BxT)  :  640x490mm

Einschließlich allem erforderlichem Zubehör und Befestigungsmaterialien.

gewählt:

Fabrikat  : '........................................'

Typ  : '........................................'

Größe  : '........................................'
Menge: 1,000 St
DIN 276/18_Doku: 412

**01.07.0040 Waschtisch-Mischarmatur für Waschanlagen, Netz**
Waschtisch-Mischarmatur für Waschanlagen, Netz

mit thermostatischem Verbrühschutz L13

Berührungslose elektronisch gesteuerte Waschtischarmatur, Infrarot-Sensorik.
- Vollautomatische Selbsteinmessung
- thermostatische Temperaturwahl
- thermostatischer Verbrühschutz in Anlehnung an DIN EN 1111
- für Kalt- und Warmwasseranschluss, mit flexiblen Schläuchen;
Rückschlagventile und Schmutzsiebe eingebaut
- Hinweis: Wasseranschlüsse kalt/warm sind getauscht zu montieren
- ohne Ablaufgarnitur
- funktionssicheres Magnetventil ROBUST, bistabil
- Spar-Strahlregler (selbstreinigend)
- Kurz-Aus (Reinigung) und Dauer-Ein (Befüllen) (mit Funktionstaste auslösbar)
- Sensorempfindlichkeit, Wassernachlaufzeit, Hygienespülung-Laufzeit und
Intervall 12, 24 und 48 Stunden aktivierbar und einstellbar
- Einbindung in das CNX Wassermanagement-System möglich
- Service APP kompatibel: Kontrolle der gespeicherten Betriebsdaten,
Einstellungen und Steuerung der Funktionen

Netz Aufputz  :  Stecknetzgerät 230 V/DC / 6 V/DC
Betriebsdruck  :  0,3-10 bar
Durchflussmenge (ca.)  :  3,8 l/min (3 bar)
Wassertemperatur (max.):  80 °C
Druckschläuche  :  350 mm
Eckventilanschlüsse  :  G 3/8
Schmutzsiebe  :  0,5 mm Maschenweite
Wassernachlaufzeit  :  1 s voreingestellt (mit Funktionstaste  0-10 s einstellbar)
Dauer-Ein-Laufzeit und Hygienespülung-Laufzeit: 2 min voreingestellt (mit
Funktionstaste 0,5-20 min einstellbar)
Kurz-Aus  :  2 min fixiert
Normen  :  DIN EN 200; Geräuschklasse I; PA-IX  28707 / IO; CE

einschließlich: notwendiger Converter / Schnittstelle zur Einbindung in das Wassermanagement-System, kurze Ausführung inkl. Unterputzdose mit Deckel

einschließlich allem erforderlichem Zubehör, Befestigungsmaterialien.

gewählt:

Fabrikat  : '..............................................'

Typ  : '..............................................'
Menge: 1,000 St
DIN 276/18_Doku: 412

**01.07.0041 Objekt Versiegelung o.g. Waschtisch**
Objekt Versiegelung o.g. Waschtisch

an o.g. Sanitärobjekt dauerelastische Silikonnaht an Übergang zwischen Objekt und Wand fachgerecht anbringen.

Farbe:  nach Wahl des Auftraggebers
Menge: 1,000 St
DIN 276/18_Doku: 412

**01.07.0042 Seifenspender, manuell Korpus 600 ml**
Seifenspender, manuell Korpus  600 ml

- rechteckig geformtes Gehäuse mit großen Radien
- dient zur Aufnahme handelsüblicher Flüssigseife
- mit Innenbehälter zur freien Befüllung, Füllmenge 600 ml
- Innenbehälter zur Reinigung herausnehmbar
- seitliche Füllstandsanzeige
- mit Hebel zur manuellen Seifenausgabe
- Schutz gegen Missbrauch durch Verriegelung
- zur Wandmontage
- Korpus und Hebel aus hochglänzendem Polyamid
- inklusive korrosionsfreiem Befestigungsmaterial
- Geeignet für Flüssigseife mit einer Viskosität von 1.500 bis 4.000 mPa-s
- Rahmenelement aus hochglänzendem Polyamid

Farbe Reinweiß

Fabrikat  : '........................................'

Typ  : '........................................'
Menge: 1,000 St
DIN 276/18_Doku: 412

**01.07.0043 Papierhandtuchspender ca. 450 St**
Papierhandtuchspender  ca. 450 St

- rechteckig geformter Behälter mit eingefasster Entnahmeöffnung
- dient zur Aufnahme handelsüblicher Papierhandtücher
- Fassungsvermögen ca. 450 Stück
- anwenderfreundliche Entnahmeöffnung
- leicht zu befüllen und abschließbar
- zur Wandmontage mit Befestigungsmaterial
- Behälter aus hochwertigem, weiß-transluzentem Kunststoff
- Einfassung der Entnahmeöffnung aus hochglänzendem Polyamid

Farbe Reinweiß

Hersteller und Serie wie Seifenspender
Menge: 1,000 St
DIN 276/18_Doku: 412

**01.07.0044 Papierhandtuchkorb Lochblech weiß**
Papierhandtuchkorb Lochblech weiß
- rechteckiger Behälter aus Lochblech mit Aufsatz aus Kunststoff
- dient als Abfallbehälter für benutzte Papierhandtücher
- der Aufsatz dient zur Befestigung und Abdeckung von Abfallbeuteln und
kann abgenommen werden
- freistehend oder zur Wandmontage
- Lochblech, weiß

Farbe Reinweiß

Hersteller und Serie wie Seifenspender
Menge: 1,000 St
DIN 276/18_Doku: 412

*Hinweis: Ausgussbecken*

**01.07.0045 Ausgussbecken**
Ausgussbecken

Ausgussbecken aus Stahlblech, beidseitig weiß emailliert, mit Rückwand, Klapprost und Kunststoff-Ablaufgarnitur

Abmessung (BxT)  :  510x340mm

Einschließlich allem erforderlichen Zubehör und Befestigungsmaterialien.
Menge: 2,000 St
DIN 276/18_Doku: 412

**01.07.0046 Waschtisch-Thermostat Elektronische Thermostat-Mischarmatur für Wand**
Elektronische Thermostat-Mischarmatur für Wand

Berührungslose, elektronisch gesteuerte Wandarmatur für Aufputzmontage:

- robustes Edelstahlgehäuse mit starrem Auslauf (nicht schwenkbar)
- Infrarot-Sensorik (vollautomatische Einstellung!), Mikroprozessor-Elektronik
- funktionssicheres Magnetventil ROBUST (druckstoßarm) und Spar-Strahlregler
- Rückschlagventile und Schmutzsiebe (eingebaut)
- Kurz-Aus (Reinigung) und Dauer-Ein (Befüllen) (mit Click-plus auslösbar)
- Dauer-Ein- und Hygienespülung-Laufzeit (mit Funktionstaste einstellbar)
- Wassernachlaufzeit, Sensorempfindlichkeit (mit Funktionstaste einstellbar)
- 12-, 24- oder 48-Stunden-Hygienespülung (mit Funktionstaste einstellbar)
- Installation: mit Montagerahmen an Wand befestigt; nach vorne aufklappbar
- Einbindung in das CNX Wassermanagement-System möglich
- Service APP kompatibel: Kontrolle der gespeicherten Betriebsdaten,
Einstellungen und Steuerung der Funktionen

Click  :  versenkte Funktionstaste
Ausladung  :  172 mm, 220mm
Batterie  :  6 V Lithium CRP2 - handelsüblich;  Lebensdauer bis zu 4 Jahren
Betriebsdruck  :  0,3-10 bar
Durchflussmenge (ca.)  :  6,5 l/min (3 bar)
Wassertemperatur (max.):  80 °C
Strahlregler  :  Spar-Strahlregler, Kaskade  (selbstreinigend)
Druckschlauch  :  350 mm
Eckventilanschlüsse  :  G 3/8""
Schmutzsiebe  :  0,5 mm Maschenweite
Sensorempfindlichkeit  :  permanent automatisch  selbsteinmessend
Wassernachlaufzeit  :  1 s voreingestellt
  (mit Funktionstaste 0-10 s einstellbar)
Dauer-Ein-Laufzeit und Hygienespülung-Laufzeit: 2 min voreingestellt (mit
Funktionstaste 0,5-20 min einstellbar)
Kurz-Aus  :  2 min (fixiert)

Normen: DIN EN 200; Geräuschklasse I; CE

einschließlich: Auslauf 172 mm, notwendiger Converter / Schnittstelle zur Einbindung in das Wassermanagement-System, kurze Ausführung inkl. Unterputzdose mit Deckel

einschließlich allem erforderlichem Zubehör, Befestigungsmaterialien.

Fabrikat  : '........................................'

Typ  : '........................................'
Menge: 2,000 St
DIN 276/18_Doku: 412

**01.07.0047 Röhrengeruchverschluss Ausgussbecken**
Röhrengeruchverschluss Ausgussbecken

aus Kunststoff für Spülen und Ausgussbecken, mit Geräteanschluss, inkl. Blindkappe, verstellbares Tauchrohr,

Dimension  :  1 1/2" x 50
Farbe  :  weiß
Menge: 2,000 St
DIN 276/18_Doku: 412

*Hinweis: Duschen*

**01.07.0048 Duschpaneel mit thermostatischer Mischung aus Mineralwerkstoff mit Brausekopf**
Duschpaneel mit thermostatischer Mischung aus Mineralwerkstoff mit Brausekopf

- mit Ablage Farbe nach RAL frei wählbar

Gesamtlänge 1400 mm

Duschpaneel mit thermostatischer Mischeinrichtung, inklusive Verbrühungsschutz für Wandmontage. Zum Anschluss an Kalt- und Warmwasser. Einsatzbereich im Neubau und Sanierung in öffentlichen, halböffentlichen und gewerblichen Sanitärräumen.
Wasserstrecke mit Magnetventil 6 V/DC ROBUST, bistabil
• Armaturenkörper: entzinkungsbeständiges Pressmessing, als hochwertige
Thermostatbatterie, Thermostatgriff: Messing verchromt
• sichtbare Komponenten hochglanzverchromt
• Wahlmöglichkeit des Temperatureinstellbereichs
• integrierte Rückflussverhinderer im Bypass und Rückflussverhinderer und
Siebkartuschen fürr Wasserzuläufe
• Funktionsteile können ohne Ausbau des Armaturenkörpers gewartet werden
• elektronische Bedienung der Duschfunktion über Piezo-Taster mit Start/
Stopp-Funktion; Piezo-Taster: Farbring rot, Ro
• vorgerüstet für Brausekopf mit Steckanschluss
• elektronische Hygienespülung
• elektronische thermische Desinfektion über Wassermanagement-System
• Einbindung in das Wassermanagement-System möglich
• Komponenten für Anschluss von oben oder von hinten im Lieferumfang enthalten

Technische Daten
Anschlussspannung
Anschlussspannung (CNX)  :  30 V/DC
Betriebsdruck: 2,5 – 5 bar
Wassertemperatur Normalbetrieb (max.):  70 °C
Wassertemperatur therm. Desinfektion:  kurzzeitig, zur
  therm. Desinfektion, 80 °C
Durchflussmenge DN15  :  0,15 l/s
Durchflussmenge bei thermischer Desinfektion DN15: 0,05 l/s
Wasserlaufzeit Einstellbereich  :  3 – 180 s
Wasserlaufzeit Werkseinstellung  :  30 s
Hygienespülung Einstellbereich  :  werkseitig aktiviert 12 h  (Einstellbereich 1-72 h)
Elektronische Schutzart: IP68
Abmessungen: 370x115 mm (BxT) | Höhe 1400 mm

RAL-Farbe vom Auftragnehmer frei wählbar

einschließlich: Regenbrausekopf DN15 (verchromt)
Bestehend aus:
- Brausekopf feststehend, schwere massive Ausführung aus Messing, Brauseboden aus glasfaserverstärktem Kunststoff und Antikalkdüsen mit nicht sichtbarer, diebstahlsicherer Befestigung, Normalstrahl, mit verstellbarem
Strahlneigungswinkel, aerosolarm, Gehäuse verchromt
- für Installation Duschpaneel
Anschluss  :  G 1/2 B
Durchflussmenge  :  0,15 l/s (Wassermengenregler)
Mindestfließdruck  :  1,0 bar
Wassertemperatur (max.):  75 °C
Ausladung  :  110 mm
Strahlneigungswinkel  :  11° bzw. 21°

einschließlich allem erforderlichem Zubehör, Befestigungsmaterialien.

Fabrikat  : '........................................'

Typ  : '........................................'
Menge: 8,000 St
DIN 276/18_Doku: 412

**01.07.0049 Duschpaneel mit thermostatischer Mischung aus Mineralwerkstoff mit Handbrause**
Duschpaneel mit thermostatischer Mischung aus Mineralwerkstoff mit Handbrause

- mit Ablage Farbe nach RAL frei wählbar

Gesamtlänge 1400 mm

Duschpaneel mit thermostatischer Mischeinrichtung, inklusive Verbrühungsschutz für Wandmontage. Zum Anschluss an Kalt- und Warmwasser. Einsatzbereich im Neubau und Sanierung in öffentlichen, halböffentlichen und gewerblichen Sanitärräumen.
Wasserstrecke mit Magnetventil 6 V/DC ROBUST, bistabil
• Armaturenkörper: entzinkungsbeständiges Pressmessing, als hochwertige
Thermostatbatterie, Thermostatgriff: Messing verchromt
• sichtbare Komponenten hochglanzverchromt
• Wahlmöglichkeit des Temperatureinstellbereichs
• integrierte Rückflussverhinderer im Bypass und Rückflussverhinderer und
Siebkartuschen fürr Wasserzuläufe
• Funktionsteile können ohne Ausbau des Armaturenkörpers gewartet werden
• elektronische Bedienung der Duschfunktion über Piezo-Taster mit Start/
Stopp-Funktion; Piezo-Taster: Farbring rot, Ro
• vorgerüstet für Brausekopf mit Steckanschluss
• elektronische Hygienespülung
• elektronische thermische Desinfektion über Wassermanagement-System
• Einbindung in das Wassermanagement-System möglich
• Komponenten für Anschluss von oben oder von hinten im Lieferumfang enthalten

Technische Daten
Anschlussspannung
Anschlussspannung (CNX)  :  30 V/DC
Betriebsdruck: 2,5 – 5 bar
Wassertemperatur Normalbetrieb (max.):  70 °C
Wassertemperatur therm. Desinfektion:  kurzzeitig, zur
  therm. Desinfektion, 80 °C
Durchflussmenge DN15  :  0,15 l/s
Durchflussmenge bei thermischer Desinfektion DN15: 0,05 l/s
Wasserlaufzeit Einstellbereich  :  3 – 180 s
Wasserlaufzeit Werkseinstellung  :  30 s
Hygienespülung Einstellbereich  :  werkseitig aktiviert 12 h  (Einstellbereich 1-72 h)
Elektronische Schutzart: IP68
Abmessungen: 370x115 mm (BxT) | Höhe 1400 mm

RAL-Farbe vom Auftragnehmer frei wählbar

einschließlich: Handbrause mit Schlauch, DN15
für Duschpaneele, inkl. Brauseschlauch
Bestehend aus:
- Handbrause mit Schlauch für vormontierte Edelstahl Brausestange auf
Duschelement aus Kunststoff, mit Antikalkdüsen in hygienischer Einstrahlausführung, verchromt
- Brauseschlauch Anschluss: G 1/2

einschließlich allem erforderlichem Zubehör, Befestigungsmaterialien.

Fabrikat  : '........................................'

Typ  : '........................................'
Menge: 3,000 St
DIN 276/18_Doku: 412

**01.07.0050 Handlauf mit Brausestange**
Handlauf mit Brausestange

senkrecht angeordnete, mit Befestigungsrosetten und Brausehalter ergonomisch und funktional in einer einfachen und zeitlosen Formensprache gestaltet  für Handbrausen verschiedener Hersteller Brausehalter kann stufenlos geneigt und nach Ziehen oder Drücken eines großflächigen Hebels in der Höhe verstellt werden konische Aufnahme am Brausehalter erleichtert das Einhängen der Handbrause mit durchgehendem, korrosionsgeschütztem Stahlkern Montage an der Wand mit wandspezifischem Befestigungsmaterial und Rosetten links- und rechtsseitig montierbar, leicht zu reinigen, aus hochwertigem Polyamid.

Farbe  :  nach Wahl des Auftraggebers

Einschließlich allem erforderlichem Zubehör und Befestigungsmaterialien.

Farbe Reinweiß

Hersteller und Serie wie Seifenspender
Menge: 1,000 St
DIN 276/18_Doku: 412

**01.07.0051 Einhängsitz**
Einhängsitz

Kleiner Einhängesitz Konstruktion aus Stangen, Sitzund Rückenelementen ergonomisch und funktional in einer einfachen und zeitlosen Formensprache gestaltet  dient als herausnehmbare Sitzgelegenheit im Duschbereich zum Einhängen in Duschhandläufe und Haltegriffe mit einem Stangendurchmesser von 33 mm mit durchgehendem, korrosionsgeschütztem Stahlkern maximale Belastbarkeit 150 kg leicht zu reinigen 345 mm breit, 400 mm hoch und 480 mm tief,Sitzfläche 345 mm breit und 336 mm tief, 400 mm Mitte Rohr bis Oberkante Sitzfläche, Sitzelemente 55 mm breit aus hochwertigem Polyamid.

Farbe : nach Abstimmung

Einschließlich allem erforderlichem Zubehör und
Befestigungsmaterialien.

gewählt:

Fabrikat :
'........................................'

Typ :
'........................................'
Menge: 1,000 St
DIN 276/18_Doku: 412

**01.07.0052 Wassermanagement-System passend zu den Armaturen**
Wassermanagement-System passend zu den Armaturen

Spannungsversorgung und Steuerung für maximal 64 CNX Armaturen, mit integriertem Webserver, aufrufbar durch Internet/Webbrowser, mit Benutzeranmeldung. Datenübertragung per LAN und WLAN, anschlussfertig verdrahtet, Anschlussleitung mit Schukostecker, geeignet für Wandmontage.
Großzügige variable Leitungstopologie bis zu 350 m in flexibler Linien-, Sternoder Baumstruktur.
Funktionsübersicht:
- Einbinden, Verwalten, Bedienen, Abfragen, Einstellen und Überwachen der
Gesamtanlage, Gruppen- oder Einzelarmaturen
- Exportfunktion von Anlagen- und Statusprotokollen
- Wasserlaufzeit: Einstellmöglichkeit für Normalbetrieb, Hygienespülung und
thermische Desinfektion
- Exportfunktion von Anlagen- und Statusprotokollen
- Hygienespülung: Wahl-, Einstell- und Kombinationsmöglichkeit (manuell,
benutzungs- und kalenderabhängig)
- thermische Desinfektion: automatische, variable Durchführung gemäß DVGW W
551, Temperaturprotokollierung im PDF-Format mit optionalen Temperaturfühlern
- Reinigungsabschaltung: manuell oder optional über externen Kontakt
- Betriebs- und Störmeldungen mit Speicherung im PDF-Format
- Spannungsversorgungseinheit: Zulassung nach EN 60950-1 / VDE 0805-1, EN
61000-4-2,3,4,5,6,8,11, EN 61000-3-2,-3
Bestehend aus:
- Kunststoffgehäuse mit Tür
- Controller mit proprietärem robustem BUS-System, LAN-Anschluss
sowie WLAN-Antenne, SD-Karte zur lebenslangen Datensicherung, potenzialfreie Eingänge für: Start der thermischen Spülung zur Desinfektion (TD),
TD-erfolgreich-Meldung, Sammelfehlermeldung, Eingänge für TD-Abbruch,
Deaktivierung Duschbetrieb und Quittierung Sammelfehlermeldung,
Ethernet-Schnittstelle zur Anbindung an die Gebäudeleittechnik

Eingangsspannung  :  230 V / 50 Hz
Ausgangsspannung  :  26-28 V/DC
Stromaufnahme  :  2 A
Leistungsaufnahme (max.)  :  0,1 kW
Kommunikation: Schnittstellen für KNX/EIB, 2 x USB, 1 x Ethernet, Webserver für einen Webclient
Schutzklasse  :  I
Schutzart  :  IP65
Menge: 2,000 St
DIN 276/18_Doku: 412

**01.07.0053 BUS-Kabel J-Y(ST)Y 2x2x0,8**
BUS-Kabel J-Y(ST)Y 2x2x0,8

schwarz - grau

Zur elektrischen Verdrahtung von Duschen, Waschtischarmaturen

Außenmantel  :  PVC, grau
Außendurchmesser  :  7 mm
Menge: 200,000 m
DIN 276/18_Doku: 412

**01.07.0054 System-Erstinstallation Wassermanagement**
System-Erstinstallation Wassermanagement

gebäudespezifische Parametrierung des Systems gemäß Standard unter Berücksichtigung der folgenden Einstellungen:
• Netzwerkeinstellungen
• System- und Standortbenennung inkl. Kontaktdaten
• Anlage neuer Benutzerkonten
• Sperrzeiten für thermische Spülungen
• Systemsicherung (Backup)
• Import/Export bestehender Parameter und Einstellungen
Zusätzlich beinhaltet die Erstinstallation folgende Konfigurationen:
• Strukturierung des Systems in Bereiche und Zonen
• Erstellung von Aktionsgruppen für Spülungen
(Thermische Spülung, Hygienespülung, Kaltwasserspülung)
• Erstellung von Aktionsgruppen für Wartungs-Stopp-Funktionen
Systemcheck an einer betriebsbereiten Anlage:
• Testlauf einer Hygienespülung
• Testlauf einer thermischen Spülung
Menge: 1,000 St
DIN 276/18_Doku: 412

**01.07.0055 Zulage pro Armatur**
Zulage pro Armatur

Inbetriebnahme einzelner elektronischer Armaturen im WassermanagementSystem mit folgenden Leistungen:
- Aktivierung und Registrierung des Geräts im System:
• Erstaktivierung und Registrierung
• Vergabe eines Gerätenamens
• Zuordnung zu Bereich und Zone
- Kundenspezifische Konfiguration einzelner Armaturen:
• Einstellung der Durchflussmenge zu Statistikzwecken
• Anpassung individueller Betriebsparameter
• Konfiguration der Hygienespülungsparameter
Menge: 20,000 St
DIN 276/18_Doku: 412

**01.07.0056 Wassermanagement-System Einweisung Personal**
Wassermanagement-System Einweisung Personal

inklusive Dokumentation
Einweisung Personal:
- Durchführung eines Probelaufs der programmierten Funktionen wie Hygienespülung/thermische Desinfektion
- Einweisung des Betriebspersonals in Bedienung, Funktion und Wartung aller Anlagenkomponenten
- Erstellen eines Einweisungs- und Übergabeprotokolls
Menge: 1,000 St
DIN 276/18_Doku: 412

#### 01.08 Inbetriebnahme / Einw. / Abnahme

**01.08.0001 Revisionsunterlagen**
Revisionsunterlagen

Die Dokumentation der Revisionsunterlagen ist in digitaler und in 1-facher Ausfertigung in stabilen beschrifteten Ordnern wie folgt zu übergeben.

1.  Deckblatt (mit Anschrift, Bezeichnung der Baumaßnahme und der Anlage)

2.  Inhaltsverzeichnis

3.  Protokolle, Erklärungen
•  Fachunternehmererklärung
•  Protokoll über die Einweisung des Bedienungspersonales
•  Messprotokoll über den hydraulischen Abgleich einschl. eingestellter Volumenströme
•  Protokolle der Druckproben
•  Protokolle über Spülen
•  Protokolle der Inbetriebnahmen der  techn. Geräte
•  Sonstige Protokolle, gemäß Leistungsbeschreibung
•  Brandschutzmaßnahmen (z.B.  Durchführung durch Wände oder Decken,  Art der Ausführung, Zertifikat)

4.  Bedienungs- und Wartungsanleitung
•  Montage-, Wartungs- und Bedienungsanleitungen von Bau- und Anlagenteilen (einzeln im Inhaltsverzeichnis aufführen)

5.  Angebot Wartungsvertrag gemäß AMEV-Richtlinie Wartung 2002

6  Revisionszeichnungen als CAD-Zeichnungen als dxf-, dwg- und pdf-Datei auf USB-Stick (einzeln im Inhaltsverzeichnis aufführen) und als Farbplott wie folgt:

        1. Grundrisspläne mit installierten Technik
        2. Aufstellungspläne, Schnitte, Details
        3. Regel-, Fließ- und Schaltschemen
        4. Stromlaufpläne

Desweiteren ist ein Satz Fließ- und Schaltschemata, alterungsbeständig (in Kunststoffolie eingeschweißt) anzufertigen und in  den technischen Zentralen aufzuhängen.

Revisionszeichnungen, wie zuvor beschrieben, erstellen, liefern und dem Bauherrn übergeben.
Menge: 1,000 psch
DIN 276/18_Doku: 419

**01.08.0002 Druckprüfungen mit Stickstoff für neue Trinkwasserleitungen**
Druckprüfungen mit Stickstoff für neue Trinkwasserleitungen

nach VDI 6023 und DIN 1988, bestehend aus:

- Vorprüfung
- Hauptprüfung

für vorgenannte Leitungslängen der Trinkwasserinstallation in mehreren Teilabschnitten nach baulichem Bedarf, mit eine Prüfdruck von 3,0 bar über einen Zeitraum von mind. 10 Minuten, bzw. je nach verwendetem Rohrmaterial und Hersteller-Richtlinien, einschl. Gestellung und Lieferung der erforderlichen Maschinen, Betriebs-, Hilfstoffe, Materialien und Nebenarbeiten.

Jeder Teilabschnitt ist zu Protokollieren, gemäß den Vordrucken des ZVSHK mit Angaben über Datum, Namen der Durchführenden, Teilabschnitt, Druck vor und nach der Prüfung

Die Protokolle sind der Bauleitung als Kopie zu übergeben. Die Original-Protokolle sind in den Revisionsunterlagen zu überreichen.
Menge: 1,000 St
DIN 276/18_Doku: 419

**01.08.0003 Druckprüfungen mit Stickstoff für neue Teilabschnitte Trinkwasser**
Druckprüfungen mit Stickstoff für neue Teilabschnitte Trinkwasser

nach VDI 6023 und DIN 1988, bestehend aus:

- Vorprüfung
- Hauptprüfung

für vorgenannten Leitungslängen der Trinkwasserinstallation als Teil- Druckprüfung nach baulichem Bedarf, z.B. bei sich durch den Bauverlauf erschwerenden Zugänglichkeit, o.Ä., mit einem Prüfdruck von 3,0 bar über einen Zeitraumvon mind. 10 Minuten, bzw. je nach verwendetem Rohrmaterial und Hersteller-Richtlinien, einschl. Gestellung und Lieferung der erforderlichen Maschinen, Betriebs-, Hilfstoffe, Materialien und Nebenarbeiten.

Jeder Teilabschnitt ist zu Protokollieren, gemäß den Vordrucken des ZVSHK mit Angaben über Datum, Namen der Durchführenden, Teilabschnitt,  Druck vor und nach der Prüfung

Die Protokolle sind der Bauleitung als Kopie zu übergeben. Die Original-Protokolle sind in den Revisionsunterlagen zu überreichen.
Menge: 1,000 St
DIN 276/18_Doku: 419

**01.08.0004 Inbetriebnahme und Spülen der Trinkwasseranlage**
Beprobung des Trinkwasser

nach Inbetriebnahme erfolgt die Beprobung des Trinkwasser nach VDI 6023, DIN 1988 in Teilabschnitten

Teilabschnitte  :  7

Die Beprobung ist der Bauleitung vor Durchführung anzuzeigen und mit den Auftraggeber abzustimmen.

Jeder Teilabschnitt ist detailliert zu Protokollieren,

Die Protokolle sind der Bauleitung als Kopie zu übergeben. Die Original-Protokolle sind in den Revisionsunterlagen zu überreichen.

Einheitspreis gilt als Pauschale.
Menge: 1,000 psch
DIN 276/18_Doku: 419

**01.08.0005 Hygiene Erstinspektion**
Hygiene Erstinspektion

Hygiene-Erstinspektion nach VDI/DVGW 6023 für die Errichtung und den Betrieb neu erstellter Trinkwasser-Installationen in Gebäuden. Zu Grunde liegen die Anforderung aus der Trinkwasserverordnung (§17, Absatz 1, TrinkwV).

Die Hygiene-Erstinspektion nach VDI/DVGW 6023 beinhaltet folgende Anforderungen:

Hygienisch-techische Überprüfung und Bewertung der Trinkwasser-Installation im Rahmen einer Ortsbegehung durch einen unabhängigen, qualifizierten Sachverständigen. Dokumentenüberprüfung von Protokollen und Bestandsunterlagen zur Trinkwasseranlage. Mikrobiologische Überprüfung des Befüllwassers der Trinkwasseranlage nach den Vorgaben der Regel VDI/DVGW 6023.

Im Rahmen der Hygiene-Erstinspektion festgestellte hygienisch-technische Mängel an der Trinkwasseranlage sind vor dem erstmaligen Befüllen der Trinkwasser-Installation zu beseitigen. Dabei muss unmittelbar nach dem Befüllen der Trinkwasser-Installation zum Nachweis der einwandfreien Trinkwasserqualität an repräsentativen Entnahmestellen eine mikrobiologische Überprüfung des Trinkwassers nach dem Regelwerk VDI/DVGW 6023  erfolgen.

Einheitspreis gilt als Pauschale.
Menge: 1,000 psch
DIN 276/18_Doku: 419

**01.08.0006 1. Keimprobe einschließlich Anfahrt / Nebenarbeiten usw.**
1. Keimprobe einschließlich Anfahrt / Nebenarbeiten usw.

nach Inbetriebnahme des Trinkwassernetzes sind Keimproben in Abstimmung mit den AG, gemäß DIN 1988, bzw. DVGW-Arbeitsblatt W 552, durch ein zertifiziertes Labor nehmen und untersuchen zu lassen, einschl. Dokumentation

Zu untersuchende verschiedene Parameter sind gemäß Trinkwasser-Verordnung zur Erstuntersuchung zu berücksichtigen.

Der Preis gilt für die 1. Keimprobe an einer Probeentnahmestelle bzw. Zapfstelle durch den Probeentnehmer mit allen Nebenkosten (Anfahrt, Abfahrt, Dokumentation) usw.

Weitere Proben werden als Zulage durch nachfolgende Position abgerechnet.
Menge: 1,000 St
DIN 276/18_Doku: 419

**01.08.0007 Weitere Keimprobe**
Weitere Keimprobe

als Zulage zu der o.g. Position für weitere Keimproben je Zapfstelle bzw. Probeentnahmestelle.
Menge: 10,000 St
DIN 276/18_Doku: 419

**01.08.0008 Füllen und Entlüften Trinkwasseranlage**
Füllen und Entlüften Trinkwasseranlage

Füllen und Entlüften der Trinkwasseranlage

Leitungslängen  :  ca. 635 m
Anzahl der Entnahmearmaturen  :  ca. 27 Stück
Menge: 1,000 psch
DIN 276/18_Doku: 419

#### 01.09 Tagelohnarbeiten

**01.09.0001 Facharbeiter OM**
Facharbeiter Obermonteur

Für unvorhergesehene Arbeiten gelten die nachfolgenden Stundensätze.

Es werden nur Stundenlohnarbeiten vergütet, die von der örtlichen Bauleitung ausdrücklich angeordnet worden sind. Den Umfang der Arbeiten, die Zeit ihrer Ausführung, die Zahl und Zusammensetzung der eingesetzten Arbeitskräfte und die Art der Geräte bestimmt der AG. Werden Stundenlohnarbeiten von Nachunternehmern ausgeführt, so ändern sich die vertraglichen Vereinbarungen und die Zuschlagsfaktoren nicht. Grundsätzlich werden nur Stundensätze anerkannt, die der Aufgabenstellung angemessen sind. Für einfache Arbeiten, die keine besondere Qualifikation erfordern (z.B. Stemm-, Transportarbeiten usw.), werden nur Helferstundensätze anerkannt. Andere als die aufgeführten Stundensätze werden nicht anerkannt, auch wenn der AN qualifiziertes Personal mit höheren Personalkosten einsetzt.

Stundenzettel müssen wöchentlich der Bauleitung zur Unterschrift vorgelegt werden, ansonsten kann die Anerkennung durch die Bauleitung abgelehnt werden, wenn die Leistungen nicht nachgewiesen werden kann oder eine ausdrückliche Anordnung nicht vorliegt.

Die Verrechnungssätze enthalten den tatsächlichen Lohn, inkl. vermögenswirksame Leistungen, Zuschläge für Gemeinkosten (z.B. Wagnis und Gewinn), Sozialbeiträge, Auslösungen, Fahrtkosten, sowie alle weiteren Lohnnebenkosten.
Berufsbezeichnung: Monteur mit besonderen Kenntnissen und Fähigkeiten

Lohngruppe:  mind. 6 Berufsjahre

einschl. Leistungen wie zuvor beschrieben
Menge: 10,000 h
DIN 276/18_Doku: 419

**01.09.0002 Facharbeiter M**
Facharbeiter Monteur

Berufsbezeichnung:  Monteur

Lohngruppe:  4. Berufsjahr (Ecklohn)

einschl. Leistungen wie zuvor beschrieben
Menge: 10,000 h
DIN 276/18_Doku: 419

**01.09.0003 Helfer**
Helfer

Berufsbezeichnung:  Montagehelfer

Lohngruppe:  ab 3. Berufsjahr

einschl. Leistungen wie zuvor beschrieben
Menge: 10,000 h
DIN 276/18_Doku: 419

### 02 KG 410 Eingangsgebäude Küche

#### 02.01 Baustelleneinrichtung

**02.01.0001 Werkplanung und Planunterlagen**
Werkplanung und Planunterlagen

anfertigen zur Montage notwendigen Montagepläne/-unterlagen, mindestens im Maßstab 1 : 50, bei Detailpunkten im Maßstab 1 : 25 oder größer. Beispielhaft sind dies:

-  Montagepläne (Grundrisse, Schnitte, Details)
-  Werkstattpläne (Verteiler, Geräte)
-  Schemata
 -  Fundamentpläne, soweit erforderlich
 -  Übersichtspläne, soweit erforderlich

hierfür werden folgende Unterlagen zur Verfügung gestellt:

-  1 Satz Ausführungspläne im Maßstab 1: 50 (Grundrisse, Schemen)

als Datei im Format pdf, dwg oder dxf, per Email oder auf CD.

Zu den Montageplanungen sind für alle anzuschließenden Komponenten (z.B. Motoren, Fühler, - Antriebe, Lufterwärmer, Wärmetauscher etc.) Listen mit den z.B. benötigten elektrische Anschlusswerte/Absicherungen, Kabeltypen, Querschnitten, Kabelnummern, Rohranschlüssen, Ventilwerten, Leistungsdaten usw. bereit zustellen.

Zudem ist eine Fabrikatsliste für Pumpen, Ventile usw. vor Bestellung vorzulegen.

Aktuelle Architektenpläne/Tragwerkspläne sind bei bedarf selbst anzufordern.

Alle erarbeiteten Werks- und Montagepläne sind 30 Arbeitstage vor Beginn der Arbeiten digital zur Prüfung / Durchsicht vorzulegen. Dem Auftraggeber bleibt es überlassen, ob er eine Freigabe der Montagepläne ausdrücklich erteilen will. Ein Rechtsanspruch auf die Freigabe von Montageplänen zur Leistungserbringung besteht vom Auftragnehmer jedoch nicht. Bei Abweichungen von der Ausführungsplanung ist die Zustimmung des Auftragsgebers zwingend einzuholen.

Die Montagepläne sind nach Prüfung in digitaler Form zu übergeben

Bei der Montage sind evtl. Änderungen zu erfassen und in die Pläne einzutragen, damit sie in den Bestandsunterlagen berücksichtigt sind.

Auf Grundlage der Montageplanung ist allein verantwortlich das Material zu bestellen. Das Leistungsverzeichnis ist keine Bestell-Liste.
Menge: 1,000 St
DIN 276/18_Doku: 419

**02.01.0002 Koordination Fremdgewerke und Bauleitung**
Koordination Fremdgewerke

Für die Koordination mit den anderen Gewerken und sonstigen Beteiligten (Bauherrnvertretern, Planer, Bauleitung), sind zusätzliche Besprechungen und Baustellentermine vorgesehen und einzurechnen.

Die Koordination ist beispielhaft zu kalkulieren für die Fremdgewerke

-  Badewassertechnik
-  Heizungstechnik
-  Raumluft- und Klimatechnik
-  Elektrotechnik
-  übergeordnete Regel- und Leittechnik
-  Rohbau, soweit erforderlich
-  Sicherheits- und Gesundheitskoordinator

einschl. techn. Datenlisten an die Fremdgewerke liefern.

Im Rahmen der Koordinationstermine sind alle erforderlichen, gewerkeübergreifenden Schnittstellen, insbesondere zur MSR/ GLT-Technik, zu besprechen und abzustimmen, gemeinsame Ausführungstermine festzulegen, Anlagenkomponenten ggfs. zu übergeben oder abzufragen, Anlagenteile in Betrieb zu nehmen und auch gemeinsam einzuregulieren. Besprechungsergebnisse sind zu protokollieren und der Bauleitung zu übergeben.
Menge: 1,000 St
DIN 276/18_Doku: 419

**02.01.0003 Datenpunktliste MSR / AKS-Schlüsselnummern**
Datenpunktliste MSR / AKS-Schlüsselnummern

für die Erstellung der Montageplanung GA / MSR-Technik ist es zwingend erforderlich das eine Abstimmung der abzugreifenden Datenpunkten in Abstimmung mit dem Gewerk GA / MSR erfolgt.

Hier sind Inforationen von ca. 150 Datenpunkten zu liefern.

Hierzu sind die technischen Unterlagen der Komponenten (z.B.: Pumpensteuerung, Kesselregelung, RLT-Regelgeräte usw.) zusammen zu stellen und dem Gewerk MSR / GA zur Verfügung zu stellen. Auch ist das Fremdgewerk GA / MSR-Technik bei der Erstellung der AKS-Schlüsselnummern zu Unterstützen.

Die Anwesenheit und Hilfestellung beim 1 zu 1 Daten- und Funktionstest wird gesondert vergütet.
Menge: 1,000 psch
DIN 276/18_Doku: 419

**02.01.0004 Zulage für 1 zu 1 Daten- und Funktionstest**
Zulage für 1 zu 1 Daten- und Funktionstest

sämtliche vom AN installierten technischen Anlagen/Bauteile und bauseits gelieferten aber durch den AN installierten Bauteile

mit den beteiligten technischen Fachfirmen wie:

Gebäudeautomation
Elektrotechnik
Sanitärtechnik
Heizungstechnik
Lüftungstechnik
usw.

Hierbei werden alle regeltechnischen und mechanischen Funktionen

- Sollwerte
- Istwerte
- Sicherheitsketten
- Laufzeiten von Motoren
- Stör-Alarmmeldungen
- Regelkreise
- Regelszenarien
- Richtigkeit der Datenpunkt der Gebäudeautomation
- Richtigkeit des allgemeinen Kennzeichnungssystem (AKS)

gemeinsam geprüft und anschließend protokolliert.

Die Lieferung der erforderlichen technischen Dokumentionen der installierten Komponeten und Bauteile gehören zum Leistungsumfang.

Der Nachweis der Leistung ist durch Protokolle mit Angabe der Teilnehmer, Arbeitsumfang, Prüfergebnis, Uhrzeiten (Beginn/Ende) und Unterschriften der Teilnehmer vorzulegen.

Die Leistung ist pro Tagessatz als Pauschale einschl. aller Nebenleistungen (z.B. Anzahl der AN-Teilnehmer, Anfahrten, Kfz-Kosten, Auslösung, ggfs. Übernachtungskosten usw.) anzubieten.

Die Anzahl der teilnehmenden Personen ist vom Bieter/AN eigenverantwortlich festzulegen und einzukalkulieren. Der Tagessatz gilt nicht personenbezogen, sondern gilt einmalig für die Teilnahme des AN.

Für Teilnahmen bis 4 Stunden werden 1/2 Tagespauschalen abgerechnet.
Menge: 1,000 St
DIN 276/18_Doku: 419

**02.01.0005 An- und Abtransport, Vorhaltung Räumung**
An- und Abtransport, Vorhaltung, Baustellenräumung

aller für die Ausführung der beauftragten Leistung erforderlichen maschinentechnischen Ausrüstungen wie Werkzeuge, Hub- und Hebeeinrichtungen sowie sonstiger Maschinen, die für die unterbrechungslose und fachgerechte Ausführung der Leistungen erforderlich sind

Die Vorhaltung ist für die gesamte Montagedauer entsprechend der angegebenen Ausführungsfristen zu kalkulieren.

pauschal
Menge: 1,000 St
DIN 276/18_Doku: 419

**02.01.0006 Standgerüst, fahrbar, Gr. 3**
Standgerüst, fahrbar, Gr. 3

als Arbeitsgerüste, eine Standebene eingedeckt, mit Leiteraufgang für innenliegenden Aufstieg,

Gerüstgruppe  :  3  (2,0 kN/m2)
Länge  :  4,00 m
Breite  :  1,20 m
Höhe Standebene  :  bis 2,50 m

Die Angaben für Breite und Länge sind Mindestmaße.

Für das Kalkulieren des Einheitspreises sind folgende Bedingungen zu berücksichtigen:
-  Die Gerüste sind an allen notwendigen Bereichen zur Installation in allen Geschossen aufzustellen.
-  Der Boden ist durch geeignete Unterlagen lastverteilend zu schützen.
-  Mehrmaliger Standortwechsel ist erforderlich.
-  Die Anzahl der zu kalkulierenden Gerüste ist vom Bieter unter Berücksichtigung der Ausführungstermine und Personaleinsatz zu kalkulieren
-  Leitern sind zu Montagearbeiten nur im Rahmen der Einhaltung von  Arbeitssicherheitsvorschriften zugelassen.

Arbeitsgerüst komplett liefern, von den Monteuren (des AN) gemäß den UV-Vorschriften aufstellen und nach dem Beenden der Arbeiten demontieren zu lassen.

Für die erforderliche Zeit der Montage in den entsprechenden Höhen und Anzahl beistellen.
Menge: 1,000 Wo
DIN 276/18_Doku: 419

**02.01.0007 Material- und Personalcontainer**
Material- und Personalcontainer

je nach Bedarf für Material und Personal. Die Vorhaltung, An- und Abtransport und Aufstellung ist zu kalkulieren. Zudem ist zu kalkulieren, dass die Container gestapelt werden und eine entsprechende Treppe benötigt wird.
Menge: 1,000 Wo
DIN 276/18_Doku: 419

**02.01.0008 Aufmaß als Datei DA11**
Aufmaß als Datei DA11

für die schnellere Rechnungsprüfung sind die dem Auftragnehmer / Bauüberwachung vorgelegten Aufmaßblätter auch in elektronischer Form zur Verfügung zu stellen. Zur Rechnung / Abschlagsrechnung sind die Aufmaßblätter in elektronischer Form als DA11-Datei zu übermitteln. Preis gilt für das gesamte Bauvorhaben unabhängig von der Anzahl der Rechnungen.
Menge: 1,000 psch
DIN 276/18_Doku: 419

#### 02.02 Entwässerung

**02.02.0001 PP-Abflussrohre DN 50**
PP-Abflussrohre DN 50

Abflussleitungen aus Polypropylen mit Steckmuffen nach DIN EN 1451-1, mit Prüfzeichen, schlagfest, für drucklosen Abfluss, chemikalien- und heisswasserbeständig. schwerentflammbar nach DIN 4102, gütegesichert durch das RAL-Gütezeichen der Gütegemeinschaft Kunststoffrohre e.V., einschließlich erforderlichen Gummilippendichtungen, sowie sonstiger Dichtung- und Verbindungsmaterialien.

Für die Installation sind die Verarbeitungs- und Montagevorschriften des Herstellers sowie die Berücksichtigung und Einhaltung der DIN 1986-100 und DIN-EN 12056.

Die Befestigung der Leitungen hat nach den Werksvorschriften unter Berücksichtigung der Schallschutzbestimmungen nach DIN 4109 zu erfolgen.

Nennweite  :  DN 50

Montage in bis zu 4 m Höhe

Fabrikat  : '........................................'

Typ  : '........................................'
Menge: 4,000 m
DIN 276/18_Doku: 411

**02.02.0002 PP-Rohr DN 70**
*** wie Position 01.02.0001
PP-Rohr DN 70

Nennweite  :  DN 70
Menge: 5,000 m
DIN 276/18_Doku: 411

**02.02.0003 PP-Rohr DN 100**
*** wie Position 01.02.0001
PP-Rohr DN 100

Nennweite  :  DN 100
Menge: 5,000 m
DIN 276/18_Doku: 411

**02.02.0004 PP-Rohr DN 125**
*** wie Position 01.02.0001
PP-Rohr DN 125

Nennweite  :  DN 125
Menge: 2,000 m
DIN 276/18_Doku: 411

**02.02.0005 PP-Rohr DN 160**
*** wie Position 01.02.0001
PP-Rohr DN 160

Nennweite  :  DN 160
Menge: 2,000 m
DIN 276/18_Doku: 411

**02.02.0006 PP-Rohr DN 50 als Passlänge**
*** wie Position 01.02.0001
PP-Rohr DN 50 als Passlänge

Passlänge  :  bis 0,5 m
Nennweite  :  DN 50
Menge: 10,000 St
DIN 276/18_Doku: 411

**02.02.0007 PP-Rohr DN 70 als Passlänge**
*** wie Position 01.02.0001
PP-Rohr DN 70 als Passlänge

Passlänge  :  bis 0,5 m
Nennweite  :  DN 70
Menge: 5,000 St
DIN 276/18_Doku: 411

**02.02.0008 PP-Rohr DN 100 als Passlänge**
*** wie Position 01.02.0001
PP-Rohr DN 100 als Passlänge

Passlänge  :  bis 0,5 m
Nennweite  :  DN 100
Menge: 10,000 St
DIN 276/18_Doku: 411

**02.02.0009 PP-Rohr DN 125 als Passlänge**
*** wie Position 01.02.0001
PP-Rohr DN 125 als Passlänge

Passlänge  :  bis 0,5 m
Nennweite  :  DN 125
Menge: 2,000 St
DIN 276/18_Doku: 411

**02.02.0010 PP-Rohr DN 160 als Passlänge**
*** wie Position 01.02.0001
PP-Rohr DN 160 als Passlänge

Passlänge  :  bis 0,5 m
Nennweite  :  DN 160
Menge: 2,000 St
DIN 276/18_Doku: 411

**02.02.0011 PP-Abflussrohr-Formstücke Bogen DN 50**
*** wie Position 01.02.0001
PP-Abflussrohr-Formstücke Bogen DN 50

in allen Winkelformen

Nennweite  :  DN 50
Menge: 5,000 St
DIN 276/18_Doku: 411

**02.02.0012 PP-Bogen DN 70**
*** wie Position 01.02.0001
PP-Bogen DN 70

in allen Winkelformen

Nennweite  :  DN 70
Menge: 2,000 St
DIN 276/18_Doku: 411

**02.02.0013 PP-Bogen DN 100**
*** wie Position 01.02.0001
PP-Bogen DN 100

in allen Winkelformen

Nennweite  :  DN 100
Menge: 10,000 St
DIN 276/18_Doku: 411

**02.02.0014 PP-Bogen DN 125**
*** wie Position 01.02.0001
PP-Bogen DN 125

in allen Winkelformen

Nennweite  :  DN 125
Menge: 2,000 St
DIN 276/18_Doku: 411

**02.02.0015 PP-Bogen DN 160**
*** wie Position 01.02.0001
PP-Bogen DN 160

in allen Winkelformen

Nennweite  :  DN 160
Menge: 2,000 St
DIN 276/18_Doku: 411

**02.02.0016 PP-Einfachabzweig DN 50**
*** wie Position 01.02.0001
PP-Einfachabzweig DN 50

in allen Winkelgraden und Zulaufgrößen

größte Nennweite  :  DN 50
Menge: 2,000 St
DIN 276/18_Doku: 411

**02.02.0017 PP-Einfachabzweig DN 70**
*** wie Position 01.02.0001
PP-Einfachabzweig DN 70

in allen Winkelgraden und Zulaufgrößen

größte Nennweite  :  DN 70
Menge: 2,000 St
DIN 276/18_Doku: 411

**02.02.0018 PP-Einfachabzweig DN 100**
*** wie Position 01.02.0001
PP-Einfachabzweig DN 100

in allen Winkelgraden und Zulaufgrößen

größte Nennweite  :  DN 100
Menge: 5,000 St
DIN 276/18_Doku: 411

**02.02.0019 PP-Einfachabzweig DN 125**
*** wie Position 01.02.0001
PP-Einfachabzweig DN 125

in allen Winkelgraden und Zulaufgrößen

größte Nennweite  :  DN 125
Menge: 2,000 St
DIN 276/18_Doku: 411

**02.02.0020 PP-Einfachabzweig DN 160**
*** wie Position 01.02.0001
PP-Einfachabzweig DN 160

in allen Winkelgraden und Zulaufgrößen

größte Nennweite  :  DN 160
Menge: 2,000 St
DIN 276/18_Doku: 411

**02.02.0021 PP-Übergangsrohr DN 70**
*** wie Position 01.02.0001
PP-Übergangsrohr DN 70

Übergang in allen Größen, exzentrisch, Kurz- oder Langform

größte Nennweite  :  DN 70
Menge: 2,000 St
DIN 276/18_Doku: 411

**02.02.0022 PP-Übergangsrohr DN 100**
*** wie Position 01.02.0001
PP-Übergangsrohr DN 100

Übergang in allen Größen, exzentrisch, Kurz- oder Langform

größte Nennweite  :  DN 100
Menge: 2,000 St
DIN 276/18_Doku: 411

**02.02.0023 PP-Übergangsrohr DN 125**
*** wie Position 01.02.0001
PP-Übergangsrohr DN 125

Übergang in allen Größen, exzentrisch, Kurz- oder Langform

größte Nennweite  :  DN 125
Menge: 2,000 St
DIN 276/18_Doku: 411

**02.02.0024 PP-Übergangsrohr DN 160**
*** wie Position 01.02.0001
PP-Übergangsrohr DN 160

Übergang in allen Größen, exzentrisch, Kurz- oder Langform

größte Nennweite  :  DN 160
Menge: 2,000 St
DIN 276/18_Doku: 411

**02.02.0025 PP-Reinigungsrohr DN70**
*** wie Position 01.02.0001
PP-Reinigungsrohr DN70

Nennweite  :  DN 70
Menge: 1,000 St
DIN 276/18_Doku: 411

**02.02.0026 PP-Reinigungsrohr DN100**
*** wie Position 01.02.0001
PP-Reinigungsrohr DN100

Nennweite  :  DN 100
Menge: 1,000 St
DIN 276/18_Doku: 411

**02.02.0027 PP-Reinigungsrohr DN 125**
*** wie Position 01.02.0001
PP-Reinigungsrohr DN 125

Nennweite  :  DN 125
Menge: 1,000 St
DIN 276/18_Doku: 411

**02.02.0028 PP-Reinigungsrohr DN 160**
*** wie Position 01.02.0001
PP-Reinigungsrohr DN 160

Nennweite  :  DN 160
Menge: 1,000 St
DIN 276/18_Doku: 411

**02.02.0029 PP-Siphonwinkel DN 50**
*** wie Position 01.02.0001
PP-Siphonwinkel DN 50

wie zuvor, jedoch als Übergang auf Metall- oder Kunststoffrohr, egal oder reduziert

Zubehör  :  Gummimanschette
größte Nennweite  :  DN 50
Menge: 5,000 St
DIN 276/18_Doku: 411

**02.02.0030 Anbindung an Grundleitungen von Schmutzwasser DN 100**
*** Bezugsbeschreibung
Anbindung an Grundleitungen von Schmutzwasser DN 100

Anbindung an bauseits verlegte Grundleitungen, einschl. sämtlicher Form-, Übergangs- und Verbindungsstücken.
Menge: 2,000 St
DIN 276/18_Doku: 411

**02.02.0031 Anbindung an Grundleitungen DN 125**
*** wie Position 02.02.0030
Anbindung an Grundleitungen DN 125

Nennweite  :  DN 125
Menge: 1,000 St
DIN 276/18_Doku: 411

**02.02.0032 Anbindung an Grundleitungen DN 160**
*** wie Position 02.02.0030
Anbindung an Grundleitungen DN 160

Nennweite  :  DN 160
Menge: 1,000 St
DIN 276/18_Doku: 411

**02.02.0033 PP-Abflussrohre DN 50 für fetthaltiges Abwasser**
*** Bezugsbeschreibung
PP-Abflussrohre DN 50 für fetthaltiges Abwasser

Abflussleitungen aus Polypropylen mit Steckmuffen nach DIN 19 560, mit Prüfzeichen, schlagfest, für drucklosen Abfluss, chemikalien-; heisswasser- und fett-beständig. Schwerentflammbar nach DIN 4102, gütegesichert durch das RAL-Gütezeichen der Gütegemeinschaft Kunststoffrohre e.V., einschließlich erforderlichen Gummilippendichtungen, sowie sonstiger Dichtung- und Verbindungsmaterialien.

Für die Installation sind die Verarbeitungs- und Montagevorschriften des Herstellers sowie die Berücksichtigung und Einhaltung der DIN 1986-100 und DIN-EN 12056.

Die Befestigung der Leitungen hat nach den Werksvorschriften unter Berücksichtigung der Schallschutzbestimmungen nach DIN 4109 zu erfolgen.

inkl. eines notwendigen Austausch der Standard EPDM-Dichtringe durch Lippendichtung NBR.

Nennweite  :  DN 50

Montage in bis zu 4 m Höhe

Fabrikat  : '........................................'

Typ  : '........................................'
Menge: 10,000 m
DIN 276/18_Doku: 411

**02.02.0034 PP-Rohr DN 70 für fetthaltiges Abwasser**
*** wie Position 02.02.0033
PP-Rohr DN 70 für fetthaltiges Abwasser

Nennweite  :  DN 70
Menge: 5,000 m
DIN 276/18_Doku: 411

**02.02.0035 PP-Rohr DN 100 für fetthaltiges Abwasser**
*** wie Position 02.02.0033
PP-Rohr DN 100 für fetthaltiges Abwasser

Nennweite  :  DN 100
Menge: 30,000 m
DIN 276/18_Doku: 411

**02.02.0036 PP-Rohr DN 125 für fetthaltiges Abwasser**
*** wie Position 02.02.0033
PP-Rohr DN 125 für fetthaltiges Abwasser

Nennweite  :  DN 125
Menge: 5,000 m
DIN 276/18_Doku: 411

**02.02.0037 PP-Rohr DN 160 für fetthaltiges Abwasser**
*** wie Position 02.02.0033
PP-Rohr DN 160 für fetthaltiges Abwasser

Nennweite  :  DN 160
Menge: 5,000 m
DIN 276/18_Doku: 411

**02.02.0038 PP-Rohr DN 50 als Passlänge für fetthaltiges Abwasser**
*** wie Position 02.02.0033
PP-Rohr DN 50 als Passlänge für fetthaltiges Abwasser

Passlänge  :  bis 0,5 m
Nennweite  :  DN 50
Menge: 10,000 St
DIN 276/18_Doku: 411

**02.02.0039 PP-Rohr DN 70 als Passlänge für fetthaltiges Abwasser**
*** wie Position 02.02.0033
PP-Rohr DN 70 als Passlänge für fetthaltiges Abwasser

Passlänge  :  bis 0,5 m
Nennweite  :  DN 70
Menge: 10,000 St
DIN 276/18_Doku: 411

**02.02.0040 PP-Rohr DN 100 als Passlänge für fetthaltiges Abwasser**
*** wie Position 02.02.0033
PP-Rohr DN 100 als Passlänge für fetthaltiges Abwasser

Passlänge  :  bis 0,5 m
Nennweite  :  DN 100
Menge: 35,000 St
DIN 276/18_Doku: 411

**02.02.0041 PP-Rohr DN 125 als Passlänge für fetthaltiges Abwasser**
*** wie Position 02.02.0033
PP-Rohr DN 125 als Passlänge für fetthaltiges Abwasser

Passlänge  :  bis 0,5 m
Nennweite  :  DN 125
Menge: 10,000 St
DIN 276/18_Doku: 411

**02.02.0042 PP-Rohr DN 160 als Passlänge für fetthaltiges Abwasser**
*** wie Position 02.02.0033
PP-Rohr DN 160 als Passlänge für fetthaltiges Abwasser

Passlänge  :  bis 0,5 m
Nennweite  :  DN 160
Menge: 10,000 St
DIN 276/18_Doku: 411

**02.02.0043 PP-Abflussrohr-Formstücke Bogen DN 50 für fetthaltiges Abwasser**
*** wie Position 02.02.0033
PP-Abflussrohr-Formstücke Bogen DN 50 für fetthaltiges Abwasser

in allen Winkelformen

Nennweite  :  DN 50
Menge: 5,000 St
DIN 276/18_Doku: 411

**02.02.0044 PP-Bogen DN 70 für fetthaltiges Abwasser**
*** wie Position 02.02.0033
PP-Bogen DN 70 für fetthaltiges Abwasser

in allen Winkelformen

Nennweite  :  DN 70
Menge: 5,000 St
DIN 276/18_Doku: 411

**02.02.0045 PP-Bogen DN 100 für fetthaltiges Abwasser**
*** wie Position 02.02.0033
PP-Bogen DN 100 für fetthaltiges Abwasser

in allen Winkelformen

Nennweite  :  DN 100
Menge: 25,000 St
DIN 276/18_Doku: 411

**02.02.0046 PP-Bogen DN 125 für fetthaltiges Abwasser**
*** wie Position 02.02.0033
PP-Bogen DN 125  für fetthaltiges Abwasser

in allen Winkelformen

Nennweite  :  DN 125
Menge: 5,000 St
DIN 276/18_Doku: 411

**02.02.0047 PP-Bogen DN 160 für fetthaltiges Abwasser**
*** wie Position 02.02.0033
PP-Bogen DN 160 für fetthaltiges Abwasser

in allen Winkelformen

Nennweite  :  DN 160
Menge: 5,000 St
DIN 276/18_Doku: 411

**02.02.0048 PP-Einfachabzweig DN 50 für fetthaltiges Abwasser**
*** wie Position 02.02.0033
PP-Einfachabzweig DN 50 für fetthaltiges Abwasser

in allen Winkelgeraden und Zulaufgrößen

größte Nennweite  :  DN 50
Menge: 2,000 St
DIN 276/18_Doku: 411

**02.02.0049 PP-Einfachabzweig DN 70 für fetthaltiges Abwasser**
*** wie Position 02.02.0033
PP-Einfachabzweig DN 70 für fetthaltiges Abwasser

in allen Winkelgeraden und Zulaufgrößen

größte Nennweite  :  DN 70
Menge: 2,000 St
DIN 276/18_Doku: 411

**02.02.0050 PP-Einfachabzweig DN 100 für fetthaltiges Abwasser**
*** wie Position 02.02.0033
PP-Einfachabzweig DN 100 für fetthaltiges Abwasser

in allen Winkelgeraden und Zulaufgrößen

größte Nennweite  :  DN 100
Menge: 15,000 St
DIN 276/18_Doku: 411

**02.02.0051 PP-Einfachabzweig DN 125 für fetthaltiges Abwasser**
*** wie Position 02.02.0033
PP-Einfachabzweig DN 125 für fetthaltiges Abwasser

in allen Winkelgeraden und Zulaufgrößen

größte Nennweite  :  DN 125
Menge: 2,000 St
DIN 276/18_Doku: 411

**02.02.0052 PP-Einfachabzweig DN 160 für fetthaltiges Abwasser**
*** wie Position 02.02.0033
PP-Einfachabzweig DN 160 für fetthaltiges Abwasser

in allen Winkelgeraden und Zulaufgrößen

größte Nennweite  :  DN 160
Menge: 2,000 St
DIN 276/18_Doku: 411

**02.02.0053 PP-Übergangsrohr DN 70 für fetthaltiges Abwasser**
*** wie Position 02.02.0033
PP-Übergangsrohr DN 70 für fetthaltiges Abwasser

Übergang in allen Größen, exzentrisch, Kurz- oder Langform

größte Nennweite  :  DN 70
Menge: 2,000 St
DIN 276/18_Doku: 411

**02.02.0054 PP-Übergangsrohr DN 100 für fetthaltiges Abwasser**
*** wie Position 02.02.0033
PP-Übergangsrohr DN 100 für fetthaltiges Abwasser

Übergang in allen Größen, exzentrisch, Kurz- oder Langform

größte Nennweite  :  DN 100
Menge: 2,000 St
DIN 276/18_Doku: 411

**02.02.0055 PP-Übergangsrohr DN 125 für fetthaltiges Abwasser**
*** wie Position 02.02.0033
PP-Übergangsrohr DN 125 für fetthaltiges Abwasser

Übergang in allen Größen, exzentrisch, Kurz- oder Langform

größte Nennweite  :  DN 125
Menge: 2,000 St
DIN 276/18_Doku: 411

**02.02.0056 PP-Übergangsrohr DN 160 für fetthaltiges Abwasser**
*** wie Position 02.02.0033
PP-Übergangsrohr DN 160 für fetthaltiges Abwasser

Übergang in allen Größen, exzentrisch, Kurz- oder Langform

größte Nennweite  :  DN 160
Menge: 2,000 St
DIN 276/18_Doku: 411

**02.02.0057 PP-Reinigungsrohr DN70 für fetthaltiges Abwasser**
*** wie Position 02.02.0033
PP-Reinigungsrohr DN70 für fetthaltiges Abwasser

Nennweite  :  DN 70
Menge: 1,000 St
DIN 276/18_Doku: 411

**02.02.0058 PP-Reinigungsrohr DN100 für fetthaltiges Abwasser**
*** wie Position 02.02.0033
PP-Reinigungsrohr DN100 für fetthaltiges Abwasser

Nennweite  :  DN 100
Menge: 1,000 St
DIN 276/18_Doku: 411

**02.02.0059 PP-Reinigungsrohr DN 125 für fetthaltiges Abwasser**
*** wie Position 02.02.0033
PP-Reinigungsrohr DN 125 für fetthaltiges Abwasser

Nennweite  :  DN 125
Menge: 1,000 St
DIN 276/18_Doku: 411

**02.02.0060 PP-Reinigungsrohr DN 160 für fetthaltiges Abwasser**
*** wie Position 02.02.0033
PP-Reinigungsrohr DN 160 für fetthaltiges Abwasser

Nennweite  :  DN 160
Menge: 1,000 St
DIN 276/18_Doku: 411

**02.02.0061 Rohrschelle DN 50**
*** Bezugsbeschreibung
Rohrschelle  DN 50

Befestigung mit Rohrschellen, Rohrkonsolen, Gehänge, Festpunkte, usw., schalldämmende Einlagen für alle Befestigungskonstruktionen, Ummantelung der Wanddurchführungen mit geeigneten Dämmschalen.

Oberfläche  :  galvanisch verzinkt

Dimension  :  DN 50
Menge: 15,000 St
DIN 276/18_Doku: 411

**02.02.0062 Rohrschelle DN 70**
*** wie Position 02.02.0061
Rohrschelle  DN 70

Dimension  :  DN 70
Menge: 10,000 St
DIN 276/18_Doku: 411

**02.02.0063 Rohrschelle DN 100**
*** wie Position 02.02.0061
Rohrschelle  DN 100

Dimension  :  DN 100
Menge: 35,000 St
DIN 276/18_Doku: 411

**02.02.0064 Rohrschelle DN 125**
*** wie Position 02.02.0061
Rohrschelle  DN 125

Dimension  :  DN 125
Menge: 5,000 St
DIN 276/18_Doku: 411

**02.02.0065 Rohrschelle DN 160**
*** wie Position 02.02.0061
Rohrschelle  DN 160

Dimension  :  DN 160
Menge: 5,000 St
DIN 276/18_Doku: 411

#### 02.03 Rinnen und Bodenabläufe

**02.03.0001 Bodenablauf aus Edelstahl, DN 100, für fetthaltiges Küchenabwasser**
Bodenablauf aus Edelstahl, DN 100, für fetthaltiges Küchenabwasser

Wkst. 1.4301, geprüft nach DIN EN 1253, mit Brandschutz-Glockengeruchsverschluss, mit Pressdichtungsflansch, mit Bauzeitschutzdeckel und Fit-In-Einbauset

Abflussleistung  :  2,0 l/s
Gewicht  :  5,5 kg

Inkl .Aufsatzstück aus Kunststoff, Stutzendurchmesser 198 mm, höhenverstellbar, mit angespritztem Kunststoffvlies für die Dünnbettanbindung, Rahmen aus Edelstahl 194 x 194 mm mit Verschieberahmen aus Kunststoff, Gitterrost aus Edelstahl, lose eingelegt rutschhemmend, nicht Barfußbereich geeignet, mit Kombi-Ring zur Sickerwasserableitung oder Abdichtung des Ringspaltes zwischen Aufsatzstück und Ablaufkörper

Belastungsklasse  :  L 15,
Gewicht  :  7,0 kg

Inkl. Eimer DN 100 aus Edelstahl, 1.4301 für Aufbau bis 180 mm Gewicht 0,2 kg

gewählt:

Fabrikat  : '........................................'

Typ  : '........................................'

Nennweite  :  DN 100

Stutzenneigung  :  90°

liefern und im Bodendurchbruch positionieren und mit der Grundleitung in KML-Gussrohr verbinden, einschließlich allem erforderlichem Zubehör und Befestigungsmaterialien
Menge: 7,000 St
DIN 276/18_Doku: 411

#### 02.04 Bewässerung

**02.04.0001 Edelstahl Rohr DIN EN 10088, DN12 / 15 x 1,0**
Edelstahl Rohr DIN EN 10088, DN12 / 15 x 1,0

Edelstahlrohr aus nichtrostendem Cr-Ni-Mo Stahl, Werkstoff Nr.: 1.4401 nach DIN EN 10088. Systemprüfzeichen vom DVGW: DW-8501AT2552 für Trinkwasserinstallationssysteme nach DIN 1988, geprüft nach DVGW Arbeitsblatt W 534: mit dem Nachweis der Zwangsundichtigkeit in unverpresstem Zustand, herstellen mit Systemkomponenten:

Edelstahl Systemrohren geprüft nach DVGW Arbeitsblatt GW 541 und Werksnorm, erhöhter Molybdängehalt von mindestens 2,2%, mit zusätzlich innen geglätteter Schweißnaht, lösungsgeglüht und blankgeglüht zur Erhöhung der Korrosionssicherheit, biegbar von 12 bis 108 mm.

Edelstahl Pressfittings mit Dichtungen aus Butylkautschuk (CIIR), schwarz. Der Dichtring erfüllt alle Hygieneanforderungen wie z. B. KTW-Empfehlung BGA und DVGW W 270. Die Fittings sind zur Verbesserung der Korrosionsbeständigkeit lösungsgeglüht und blankgeglüht.

Die Rohre und Fittings und Dichtungen sind zugelassen für die Desinfektion von Trinkwasser lt. §20 Trinkwasserverordnung, gemäß der Liste der Aufbereitungsstoffe und Desinfektionsverfahren nach §20 der Trinkwasserverordnung.

Verarbeitung und Verlegung ist nach DIN 1988, Hygieneanforderungen nach VDI 6023, den Herstellerspezifischen Vorschriften sowie der Einhaltung einschlägiger DIN-Normen durchzuführen. Dichtheitsprüfung und Spülen nach DIN 1988 oder ZVSHK-Merkblatt.

Alle Rohrleitungsenden sind mit Schutzhülsen anzuliefern und zu lagern. Die Schutzhülsen dürfen erst kurz von der Montage entfernt werden.

Rohrbefestigungen nach LAR  (Metalldübel, Rohrschellen, Gewindestangen, usw.) alterungsbeständige Schallschutzeinlage, körperschallgedämmt, bis 110° C wärmebeständig, Verarbeitung nach Herstellerangaben, einschl. erforderlichem Werkzeuge. einschl. allem erforderliche Dicht-, Verbindungs- und Befestigungsmaterial.

Als Formteile wie Bogen, Passbogen, Sprungbogen,T-Stücke, T-Stücke reduziert, Muffen, Schiebemuffen, Reduzierstücke, Anschluss- verschraubungen, Verschraubungen, je nach Ausführung mit Glattenden, Pressmuffen, Gewinde innen / außen

Montage in bis zu 4 m Höhe

Nennweite  :  DN12 / 15 x 1,0  mm

einschl. Dicht-, Verbindungs- und Befestigungsmaterial
Menge: 40,000 m
DIN 276/18_Doku: 412

**02.04.0002 Edelstahl Rohr DIN EN 10088, DN15 / 18 x 1,0**
*** wie Position 01.04.0001
Edelstahl Rohr DIN EN 10088, DN15 / 18 x 1,0

Nennweite  :  DN15 / 18 x 1,0  mm
Menge: 6,000 m
DIN 276/18_Doku: 412

**02.04.0003 Edelstahl Rohr DIN EN 10088, DN 20 / 22 x 1,2**
*** wie Position 01.04.0001
Edelstahl Rohr DIN EN 10088, DN 20 / 22 x 1,2

Nennweite  :  DN 20 / 22 x 1,2  mm
Menge: 8,000 m
DIN 276/18_Doku: 412

**02.04.0004 Edelstahl Rohr DIN EN 10088, DN 25 / 28 x 1,2**
*** wie Position 01.04.0001
Edelstahl Rohr DIN EN 10088, DN 25 / 28 x 1,2

Nennweite  :  DN 25 / 28 x 1,2  mm
Menge: 7,000 m
DIN 276/18_Doku: 412

**02.04.0005 Edelstahl Rohr DIN EN 10088, DN 32 / 35 x 1,5**
*** wie Position 01.04.0001
Edelstahl Rohr DIN EN 10088, DN 32 / 35 x 1,5

Nennweite  :  DN 32 / 35 x 1,5  mm
Menge: 2,000 m
DIN 276/18_Doku: 412

**02.04.0006 Edelstahl Bogen DIN EN 10088, DN 12 / 15 x 1,0**
*** wie Position 01.04.0001
Edelstahl Bogen DIN EN 10088, DN 12 / 15 x 1,0

wie zuvor beschrieben, jedoch in allen Winkelgeraden und als Muffe oder I/A Ausführung, als Zulage zur Rohrposition,

Nennweite  :  DN 12 / 15 x 1,0  mm
Menge: 31,000 St
DIN 276/18_Doku: 412

**02.04.0007 Edelstahl Bogen DIN EN 10088, DN 15 / 18 x 1,0**
*** wie Position 01.04.0001
Edelstahl Bogen DIN EN 10088, DN15 / 18 x 1,0

wie zuvor beschrieben, jedoch in allen Winkelgeraden und als Muffe oder I/A Ausführung, als Zulage zur Rohrposition,

Nennweite  :  DN 15 / 18 x 1,0  mm
Menge: 5,000 St
DIN 276/18_Doku: 412

**02.04.0008 Edelstahl Bogen DIN EN 10088, DN 20 / 22 x 1,2**
*** wie Position 01.04.0001
Edelstahl Bogen DIN EN 10088, DN 20 / 22 x 1,2

wie zuvor beschrieben, jedoch in allen Winkelgeraden und als Muffe oder I/A Ausführung, als Zulage zur Rohrposition,

Nennweite  :  DN 20 / 22 x 1,2  mm
Menge: 5,000 St
DIN 276/18_Doku: 412

**02.04.0009 Edelstahl Bogen DIN EN 10088, DN 25 / 28 x 1,2**
*** wie Position 01.04.0001
Edelstahl Bogen DIN EN 10088, DN 25 / 28 x 1,2

wie zuvor beschrieben, jedoch in allen Winkelgeraden und als Muffe oder I/A Ausführung, als Zulage zur Rohrposition,

Nennweite  :  DN 25 / 28 x 1,2  mm
Menge: 5,000 St
DIN 276/18_Doku: 412

**02.04.0010 Edelstahl Bogen DIN EN 10088, DN 32 /35 x 1,5**
*** wie Position 01.04.0001
Edelstahl Bogen DIN EN 10088, DN 32 / 35 x 1,5

wie zuvor beschrieben, jedoch in allen Winkelgeraden und als Muffe oder I/A Ausführung, als Zulage zur Rohrposition,

Nennweite  :  DN 32 / 35 x 1,5  mm
Menge: 5,000 St
DIN 276/18_Doku: 412

**02.04.0011 Edelstahl Muffe DIN EN 10088, DN 12 / 15 x 1,0**
*** wie Position 01.04.0001
Edelstahl Muffe DIN EN 10088, DN 12 / 15 x 1,0

wie zuvor beschrieben, jedoch als Zulage zur Rohrposition

Nennweite  :  DN 12 / 15 x 1,0  mm
Menge: 3,000 St
DIN 276/18_Doku: 412

**02.04.0012 Edelstahl Muffe DIN EN 10088, DN 15 / 18 x 1,0**
*** wie Position 01.04.0001
Edelstahl Muffe DIN EN 10088, DN 15 / 18 x 1,0

wie zuvor beschrieben, jedoch als Zulage zur Rohrposition

Nennweite  :  DN 15 / 18 x 1,0  mm
Menge: 1,000 St
DIN 276/18_Doku: 412

**02.04.0013 Edelstahl Muffe DIN EN 10088, DN 20 / 22 x 1,2**
*** wie Position 01.04.0001
Edelstahl Muffe DIN EN 10088, DN 20 / 22 x 1,2

wie zuvor beschrieben, jedoch als Zulage zur Rohrposition

Nennweite  :  DN 20 / 22 x 1,2  mm
Menge: 1,000 St
DIN 276/18_Doku: 412

**02.04.0014 Edelstahl Muffe DIN EN 10088, DN 25 / 28 x 1,2**
*** wie Position 01.04.0001
Edelstahl Muffe DIN EN 10088, DN 25 / 28 x 1,2

wie zuvor beschrieben, jedoch als Zulage zur Rohrposition

Nennweite  :  DN 25 / 28 x 1,2  mm
Menge: 1,000 St
DIN 276/18_Doku: 412

**02.04.0015 Edelstahl Muffe DIN EN 10088, DN 32 / 35 x 1,5**
*** wie Position 01.04.0001
Edelstahl Muffe DIN EN 10088, DN 32 / 35 x 1,5

wie zuvor beschrieben, jedoch als Zulage zur Rohrposition

Nennweite  :  DN 32 / 35 x 1,5  mm
Menge: 1,000 St
DIN 276/18_Doku: 412

**02.04.0016 Edelstahl T-Stück DIN EN 10088, DN 12 / 15 x 1,0**
*** wie Position 01.04.0001
Edelstahl  T-Stück DIN EN 10088, DN 12 / 15 x 1,0

wie zuvor beschrieben, jedoch als Zulage zur Rohrposition,
mit gleichem oder reduziertem Anschlussstutzen, bei unterschiedlichen Anschlussdurchmessern gilt jeweils der größte als Bemessungs- und Kalkulationsgrundlage.

größte Nennweite  :  DN 12 / 15 x 1,0  mm
Menge: 5,000 St
DIN 276/18_Doku: 412

**02.04.0017 Edelstahl T-Stück DIN EN 10088, DN 15 / 18 x 1,0**
*** wie Position 01.04.0001
Edelstahl  T-Stück DIN EN 10088, DN 15 / 18 x 1,0

wie zuvor beschrieben, jedoch als Zulage zur Rohrposition,
mit gleichem oder reduziertem Anschlussstutzen, bei unterschiedlichen Anschlussdurchmessern gilt jeweils der größte als Bemessungs- und Kalkulationsgrundlage.

größte Nennweite  :  DN 15 / 18 x 1,0  mm
Menge: 5,000 St
DIN 276/18_Doku: 412

**02.04.0018 Edelstahl T-Stück DIN EN 10088, DN 20 / 22 x 1,2**
*** wie Position 01.04.0001
Edelstahl T-Stück DIN EN 10088, DN 20 / 22 x 1,2

wie zuvor beschrieben, jedoch als Zulage zur Rohrposition.

größte Nennweite  :  DN 20 / 22 x 1,2  mm
Menge: 5,000 St
DIN 276/18_Doku: 412

**02.04.0019 Edelstahl T-Stück DIN EN 10088, DN 25 / 28 x 1,2**
*** wie Position 01.04.0001
Edelstahl T-Stück DIN EN 10088, DN 25 / 28 x 1,2

wie zuvor beschrieben, jedoch als Zulage zur Rohrposition,

größte Nennweite  :  DN 25 / 28 x 1,2  mm
Menge: 2,000 St
DIN 276/18_Doku: 412

**02.04.0020 Edelstahl T-Stück DIN EN 10088, DN 32 / 35 x 1,5**
*** wie Position 01.04.0001
Edelstahl T-Stück DIN EN 10088, DN 32 / 35 x 1,5

wie zuvor beschrieben, jedoch als Zulage zur Rohrposition,

größte Nennweite  :  DN 32 / 35 x 1,5  mm
Menge: 2,000 St
DIN 276/18_Doku: 412

**02.04.0021 Edelstahl Reduzier-Stück DIN EN 10088, DN 15 / 18 x 1**
*** wie Position 01.04.0001
Edelstahl Reduzier-Stück DIN EN 10088, DN 15 / 18 x 1

größte Nennweite  :  DN 15 / 18 x 1  mm
Menge: 2,000 St
DIN 276/18_Doku: 412

**02.04.0022 Edelstahl Reduzier-Stück DIN EN 10088, DN 20 / 22 x 1,2**
*** wie Position 01.04.0001
Edelstahl Reduzier-Stück DIN EN 10088, DN 20 / 22 x 1,2

größte Nennweite  :  DN 20 / 22 x 1,2  mm
Menge: 2,000 St
DIN 276/18_Doku: 412

**02.04.0023 Edelstahl Reduzier-Stück DIN EN 10088, DN 25 / 28 x 1,2**
*** wie Position 01.04.0001
Edelstahl Reduzier-Stück DIN EN 10088, DN 25 / 28 x 1,2

größte Nennweite  :  DN 25 / 28 x 1,2  mm
Menge: 2,000 St
DIN 276/18_Doku: 412

**02.04.0024 Edelstahl Reduzier-Stück DIN EN 10088, DN 32 / 35 x 1,5**
*** wie Position 01.04.0001
Edelstahl Reduzier-Stück DIN EN 10088, DN 32 / 35 x 1,5

größte Nennweite  :  DN 32 / 35 x 1,5  mm
Menge: 1,000 St
DIN 276/18_Doku: 412

**02.04.0025 Edelstahl-Verschraubung DN 12 / 15 x 1,0**
*** wie Position 01.04.0001
Edelstahl-Verschraubung DN 12 / 15 x 1,0

für Edelstahlrohr aus nichtrostendem Cr-Ni-Mo Stahl, beidseitigem Pressanschluss, Flachdichtung EPDM, mehrkant Überwurfverschraubung

Nennweite  :  DN 12 / 15 x 1,0 mm
Menge: 2,000 St
DIN 276/18_Doku: 412

**02.04.0026 Edelstahl-Verschraubung DN 15 / 18 x 1,0**
*** wie Position 01.04.0001
Edelstahl-Verschraubung DN 15 / 18 x 1,0

für Edelstahlrohr aus nichtrostendem Cr-Ni-Mo Stahl, beidseitigem Pressanschluss, Flachdichtung EPDM, mehrkant Überwurfverschraubung

Nennweite  :  DN 15 / 18 x 1,0 mm
Menge: 2,000 St
DIN 276/18_Doku: 412

**02.04.0027 Edelstahl-Verschraubung DN 20 / 22 x 1,2**
*** wie Position 01.04.0001
Edelstahl-Verschraubung DN 20 / 22 x 1,2

für Edelstahlrohr aus nichtrostendem Cr-Ni-Mo Stahl, beidseitigem Pressanschluss, Flachdichtung EPDM, mehrkant Überwurfverschraubung

Nennweite  :  DN 20 / 22 x 1,2 mm
Menge: 2,000 St
DIN 276/18_Doku: 412

**02.04.0028 Edelstahl-Verschraubung DN 25 / 28 x 1,2**
*** wie Position 01.04.0001
Edelstahl-Verschraubung DN 25 / 28 x 1,2

für Edelstahlrohr aus nichtrostendem Cr-Ni-Mo Stahl, beidseitigem Pressanschluss, Flachdichtung EPDM, mehrkant Überwurfverschraubung

Nennweite  :  DN 25 / 28 x 1,2 mm
Menge: 2,000 St
DIN 276/18_Doku: 412

**02.04.0029 Edelstahl-Verschraubung DN 32 / 35 x 1,5**
*** wie Position 01.04.0001
Edelstahl-Verschraubung DN 32 / 35 x 1,5

für Edelstahlrohr aus nichtrostendem Cr-Ni-Mo Stahl, beidseitigem Pressanschluss, Flachdichtung EPDM, mehrkant Überwurfverschraubung

Nennweite  :  DN 32 / 35 x 1,5 mm
Menge: 2,000 St
DIN 276/18_Doku: 412

**02.04.0030 Wandscheibe 15 x 1/2"**
Wandscheibe 15 x 1/2"

Verbindungen durch Pressen mit Pressverbinder, Dichtungselement aus EPDM, nach DVGW-Arbeitsblatt W 534, der Dichtring erfüllt alle Hygieneanforderungen wie z. B. KTW-Empfehlung BGA und DVGW W 270. Pressanschluß für Edelstahlrohr 15 x1, Innengewinde 1/2".

einschl. Schallschutzelement, Befestigungsmaterial

Dimension  :  15 x 1/2"
Menge: 5,000 St
DIN 276/18_Doku: 412

**02.04.0031 Wandscheibe 22 x 3/4"**
Wandscheibe 22 x 3/4"

Verbindungen durch Pressen mit Pressverbinder, Dichtungselement aus EPDM, nach DVGW-Arbeitsblatt W 534, der Dichtring erfüllt alle Hygieneanforderungen wie z. B. KTW-Empfehlung BGA und DVGW W 270. Pressanschluß für Edelstahlrohr 22 x1, Innengewinde 3/4".

einschl. Schallschutzelement, Befestigungsmaterial

Dimension  :  22 x 3/4"
Menge: 5,000 St
DIN 276/18_Doku: 412

**02.04.0032 Doppel-Wandscheibe 15 x 1/2"**
Doppel-Wandscheibe 15 x 1/2"

Verbindungen durch Pressen mit Pressverbinder, Dichtungselement aus EPDM, nach DVGW-Arbeitsblatt W 534, der Dichtring erfüllt alle Hygieneanforderungen wie z. B. KTW-Empfehlung BGA und DVGW W 270. 2 x Pressanschlüße für Edelstahlrohr 15 x1, Innengewinde 1/2".

einschl. Schallschutzelement, Befestigungsmaterial

Dimension  :  15 x 1/2"
Menge: 5,000 St
DIN 276/18_Doku: 412

**02.04.0033 Doppel-Wandscheibe 22 x 3/4"**
Doppel-Wandscheibe 22 x 3/4"

Verbindungen durch Pressen mit Pressverbinder, Dichtungselement aus EPDM, nach DVGW-Arbeitsblatt W 534, der Dichtring erfüllt alle Hygieneanforderungen wie z. B. KTW-Empfehlung BGA und DVGW W 270. 2 x Pressanschluß für Edelstahlrohr 22 x1, Innengewinde 3/4".

einschl. Schallschutzelement, Befestigungsmaterial

Dimension  :  22 x 3/4"
Menge: 5,000 St
DIN 276/18_Doku: 412

**02.04.0034 Übergangswinkel 15 x 1/2"**
Übergangswinkel 15 x 1/2"

Verbindungen durch Pressen mit Pressverbinder, Dichtungselement aus EPDM, nach DVGW-Arbeitsblatt W 534, der Dichtring erfüllt alle Hygieneanforderungen wie z. B. KTW-Empfehlung BGA und DVGW W 270. Pressanschluß für Edelstahlrohr 15 x1, Außengewinde 1/2".

einschl. Dichtungsmaterial

Dimension  :  15 x 1/2"
Menge: 5,000 St
DIN 276/18_Doku: 412

**02.04.0035 Übergangswinkel 22 x 3/4"**
Übergangswinkel 22 x 3/4"

Verbindungen durch Pressen mit Pressverbinder, Dichtungselement aus EPDM, nach DVGW-Arbeitsblatt W 534, der Dichtring erfüllt alle Hygieneanforderungen wie z. B. KTW-Empfehlung BGA und DVGW W 270. Pressanschluß für Kupferrohr 15 x1, Außengewinde 1/2".

einschl. Dichtungsmaterial

Dimension  :  22 x 3/4"
Menge: 5,000 St
DIN 276/18_Doku: 412

**02.04.0036 Rohrschelle DN 12 / 15**
*** Bezugsbeschreibung
Rohrschelle  DN 12 / 15

Befestigung mit Rohrschellen, Rohrkonsolen, Gehänge, Festpunkte, usw., schalldämmende Einlagen für alle Befestigungskonstruktionen, Ummantelung der Wanddurchführungen mit geeigneten Dämmschalen.

Oberfläche  :  galvanisch verzinkt

Dimension  :  DN 12 / 15
Menge: 20,000 St
DIN 276/18_Doku: 412

**02.04.0037 Rohrschelle DN 20**
*** wie Position 02.04.0036
Rohrschelle  DN 20

Dimension  :  DN 20
Menge: 5,000 St
DIN 276/18_Doku: 412

**02.04.0038 Rohrschelle DN 25**
*** wie Position 02.04.0036
Rohrschelle  DN 25

Dimension  :  DN 25
Menge: 5,000 St
DIN 276/18_Doku: 412

**02.04.0039 Rohrschelle DN 32**
*** wie Position 02.04.0036
Rohrschelle  DN 32

Dimension  :  DN 32
Menge: 5,000 St
DIN 276/18_Doku: 412

**02.04.0040 Kälterohrschelle für TW Kalt DN 12 / 15**
*** Bezugsbeschreibung
Kälterohrschelle für TW Kalt  DN 12 / 15

für Trinkwasserleitung Kalt passend zur Dämmung (Pos. 01.07.0099ff) der Trinkwasserleitung Kalt nicht brennbar in Schächten Verteilung, Zentralen usw.
Befestigung mit Rohrschellen inkl. diffusionsdichter Dämmung, Rohrkonsolen, Gehänge, Festpunkte, usw., schalldämmende Einlagen für alle Befestigungskonstruktionen, Ummantelung der Wanddurchführungen mit geeigneten Dämmschalen.

Oberfläche  :  galvanisch verzinkt

Dimension  :  DN 12 / 15
Menge: 20,000 St
DIN 276/18_Doku: 412

**02.04.0041 Kälterohrschelle für TW Kalt DN 20**
*** wie Position 02.04.0040
Kälterohrschelle für TW Kalt  DN 20

Dimension  :  DN 20
Menge: 5,000 St
DIN 276/18_Doku: 412

**02.04.0042 Kälterohrschelle für TW Kalt DN 25**
*** wie Position 02.04.0040
Kälterohrschelle für TW Kalt  DN 25

Dimension  :  DN 25
Menge: 5,000 St
DIN 276/18_Doku: 412

**02.04.0043 Kälterohrschelle für TW Kalt DN 32**
*** wie Position 02.04.0040
Kälterohrschelle für TW Kalt  DN 32

Dimension  :  DN 32
Menge: 5,000 St
DIN 276/18_Doku: 412

**02.04.0044 Hahnverlängerung aus Rotguss 1/2" Länge 12,5 mm**
*** Bezugsbeschreibung
Hahnverlängerung aus Rotguss 1/2" Länge 12,5 mm

aus Rotguss, für Trinkwasserinstallationen nach DIN 1988, mit konischem Außengewinde nach DIN EN 10226 und zylindrischem Innengewinde, mit Innenvielkant, langes Innengewinde zum Kürzen bei 50, 65, 80 und 100 mm, einschl. Dichtungsmaterial.

Länge  :  12,5 mm
Gewinde  :  Rp 1 / 2"
Menge: 5,000 St
DIN 276/18_Doku: 412

**02.04.0045 Hahnverlängerung aus Rotguss 1/2" Länge 15 mm**
*** wie Position 02.04.0044
Hahnverlängerung aus Rotguss 1/2" Länge 15 mm

Länge  :  15 mm
Gewinde  :  Rp 1 / 2"
Menge: 5,000 St
DIN 276/18_Doku: 412

**02.04.0046 Hahnverlängerung aus Rotguss 1/2" Länge 17,5 mm**
*** wie Position 02.04.0044
Hahnverlängerung aus Rotguss 1/2" Länge 17,5 mm

Länge  :  17,5 mm
Gewinde  :  Rp 1 / 2"
Menge: 5,000 St
DIN 276/18_Doku: 412

**02.04.0047 Hahnverlängerung aus Rotguss 1/2" Länge 20 mm**
*** wie Position 02.04.0044
Hahnverlängerung aus Rotguss 1/2" Länge 20 mm

Länge  :  20 mm
Gewinde  :  Rp 1 / 2"
Menge: 5,000 St
DIN 276/18_Doku: 412

**02.04.0048 Hahnverlängerung aus Rotguss 1/2" Länge 25 mm**
*** wie Position 02.04.0044
Hahnverlängerung aus Rotguss 1/2" Länge 25 mm

Länge  :  25 mm
Gewinde  :  Rp 1 / 2"
Menge: 5,000 St
DIN 276/18_Doku: 412

**02.04.0049 Hahnverlängerung aus Rotguss 1/2" Länge 30 mm**
*** wie Position 02.04.0044
Hahnverlängerung aus Rotguss 1/2" Länge 30 mm

Länge  :  30 mm
Gewinde  :  Rp 1 / 2"
Menge: 5,000 St
DIN 276/18_Doku: 412

**02.04.0050 Hahnverlängerung aus Rotguss 1/2" Länge 50 mm**
*** wie Position 02.04.0044
Hahnverlängerung aus Rotguss 1/2" Länge 50 mm

Länge  :  50 mm
Gewinde  :  Rp 1 / 2"
Menge: 5,000 St
DIN 276/18_Doku: 412

**02.04.0051 Hahnverlängerung aus Rotguss 1/2" Länge 100 mm**
*** wie Position 02.04.0044
Hahnverlängerung aus Rotguss 1/2" Länge 100 mm

Länge  :  100 mm
Gewinde  :  Rp 1 / 2"
Menge: 5,000 St
DIN 276/18_Doku: 412

**02.04.0052 Beschilderungssystem 100 x 50 Trägerschiene**
Beschilderungssystem 100 x 50 Trägerschiene

zur Kennzeichnung von Rohrleitungen, bestehend aus:

Universalhalter aus Edelstahl und wärmebeständigem Kunststoff, verwendungsabhängig mit Spannband, Schweisshalter, Schraubhalter, Klarsichtabdeckung rastbar, Befestigungsmaterial,

für Schilder  :  100 x 50  mm

Montagestelle  :  auf Trägerschiene

einschließlich passendem Schild mit Beschriftung (max. 4 Zeilen) nach Vorgabe Bauherr / Planer.
Menge: 10,000 St
DIN 276/18_Doku: 412

**02.04.0053 Beschilderungssystem 100 x 50 Mauerwerk / Beton**
Beschilderungssystem 100 x 50 Mauerwerk / Beton

zur Kennzeichnung von Rohrleitungen, bestehend aus:

Universalhalter aus Edelstahl und wärmebeständigem Kunststoff, verwendungsabhängig mit Spannband, Schweisshalter, Schraubhalter, Klarsichtabdeckung rastbar, Befestigungsmaterial,

für Schilder  :  100 x 50  mm

Montagestelle  :  auf Mauerwerk oder Beton

einschließlich passendem Schild mit Beschriftung (max. 4 Zeilen) nach Vorgabe Bauherr / Planer.
Menge: 10,000 St
DIN 276/18_Doku: 412

**02.04.0054 Profilstahlkonstruktion-Systemteile, verzinkt**
Profilstahlkonstruktion-Systemteile

als Stütz-, Hänge-, Trag- und Sonderbefestigung, Festpunktkonstruktion, Gleitlager, einschl. Verbindungs- und Befestigungsmaterial, feuerverzinkt, aus Montageschienen, zusätzlich zu den normalen Befestigungskonstruktionen in Abstimmung mit der Bauleitung. Ausführung entsprechend den statischen Erfordernissen, einschl. schallgedämmtem Verbindungs- und Befestigungsmaterial. Es dürfen nur zugelassene Metalldübel verwendet werden.

Abrechnung mit den Einheitsgewichten der entsprechenden DIN- Normen bzw. Handelsgewichten, Herstellerlisten oder VOB/ C-Vorgaben, Auslegung der Bauteile nach Art der Belastung.

Eine separate Vergütung für Verbindungsköpfe, Flügelmuttern, Schrauben, Muttern, Unterlegscheiben, Schellenanbinder, Grundplatten, Abspannungen, Winkel, Winkel-Konsolen, Verbinder, Schienenlängsverbinder, Untergrundanbinder, Trägerklammern, Lochplatten, Montagescheibe, Schienenverbinder, Gewindestangen, Rollen- bzw. Gleitlager, Bride, Festpunkte, Schellen, Adapter, Schienenkappen usw. erfolgt daher NICHT. Der Bieter hat diese in seinem Einheitspreis entsprechend einzukalkulieren.

Grundsätzlich sind alle Schienen, die nicht am Baukörper (Wand/Decke) direkt anliegen, mit Schienenkappen zu versehen, die im Einheitspreis einkalkuliert werden müssen.

Die Sonderkonstruktion ist von der Bauleitung vor Herstellung als solche anzuerkennen.

Das Befestigungssystem muss bautechnisch geprüft und über eine allg. bauaufsichtliche Zulassung verfügen.
Menge: 250,000 kg
DIN 276/18_Doku: 411

#### 02.05 Fettabscheider

**02.05.0001 Fettabscheider NS 4**
*** Bezugsbeschreibung
Fettabscheider  NS 4

aus PE-HD zum Erdeinbau Behälter auftriebssicher bis 0,5 m unter Gelände
(Klasse A15und B125) ohne bauseitige Betonarbeiten
Behälter auftriebssicher bis Oberkante Gelände ohne bauseitige Betonarbeiten (Klasse D400)
- Strukturelle Stabilität des Behälters mit Standsicherheitsnachweis von 50 Jahren Hydromechanische Innenreinigung zum Zerkleinern, Mischen und Spülen in einem Arbeitsschritt 360Gr. Reinigung über zwei Achsen mit Hochdrucksprühkopf aus Edelstahl (nur ein Kaltwasseranschluss notwendig)
- Automatischer Betrieb der Hochdruckinnenreinigung über Fernbedienung (im Lieferumfang enthalten):

    - Nenndruck:  175 bar
    - Volumenstrom:  11,6 Liter/Minute

- Entsorgung über Absaugleitung DN 65 mit 2 x PE Kupplung mit Klemmverschraubung beidseitig 75x75 mm mit Storz-Kupplung 75 B und Blindkupplung 2½"
- Entsorgung über Absaugleitung mit Fülleinheit bestehend aus Magnetventil,
Druckminderer mit Schmutzfänger und Freistromventil, DVGW
zertifiziert/KIWA zugelassen, ¾" Anschluss Elektroanschluss:
400 V/50 Hz/16 A/4,2 kW
Gesamthöhe: 1594 mm
Maximaler Außendurchmesser: DM 1320 mm
Zu- und Ablauf DN 100 (Außendurchmesser: 110 mm) für entsprechenden Rohranschluss

  Gesamtvolumen:  930 l
  Fettspeichervolumen: 270 l
  Schlammfangvolumen: 460 l

gewählt:

Fabrikat  : '........................................'

Typ  : '........................................'
Menge: 1,000 St
DIN 276/18_Doku: 411

**02.05.0002 Aufsatzsystem für Belastungsklasse D 400 gemäß DIN EN 124**
*** wie Position 02.05.0001
Aufsatzsystem für Belastungsklasse D 400 gemäß DIN EN 124

zu o.g. Fettabscheider.

bestehend aus:
- Abdeckung aus Gusseisen, lichte Weite DM 600 mm
- Abdeckung geruchsdicht verschlossen
- Adapterplatte aus Beton DM 1000 mm x 150 mm
- Lastverteilerplatte aus Beton DM 1550 mm x 200 mm
- Aufsatzstück aus PE-HD
- Zulauftiefe T = 935 - 1830 mm
Werkseitige Auftriebssicherheit bis GOK.
Menge: 1,000 St
DIN 276/18_Doku: 411

**02.05.0003 Probenahmeschacht 450 zum Einbau ins Erdreich Kl. D400**
*** wie Position 02.05.0001
Probenahmeschacht 450 zum Einbau ins Erdreich Kl.  D400

DN 100 mit Lastverteilerplatte für Schwerlastverkehr SLW 60, für waagerechte Rohrleitungen nach Abscheideranlagen, für Einbautiefen T von 540 bis 1420 mm, aus PE-HD, in runder Bauform, mit:
Grundkörper mit Muffendichtung (Werkstoff NBR) am Zulauf und Rohrspitzende am Ablauf, je für Anschlussrohre mit Außendurchmesser OD 110 mm, Zwischenstück 650 mm hoch, zum bauseitigen Anpassen der Einbautiefe (alle 45 mm Schnittkerben), an Grundkörper anrotiert.
Aufsatzstück mit Dichtung stufenlos höhenverstellbar, als Übergang des Zwischenstückes bzw. zur Aufnahme der Abdeckung, Auftriebssicher bis OK Gelände, Abdeckung geruchdicht, Kennmaß 450/Klasse D400 mit Aushebeschlüssel inkl. Lastverteilerplatte 1300 x 150 mm hoch

Gefällesprung  Zu- und Ablauf 153 mm
Zulauf und Ablauf  DN 100
Einbautiefe  T variabel von 540 - 1420 mm
Menge: 1,000 St
DIN 276/18_Doku: 411

**02.05.0004 Fettschichtdickenmessung**
*** wie Position 02.05.0001
Fettschichtdickenmessung

für Fettabscheideranlagen zur elektronischen Messung der Fettschicht.
Geeignet für flüssige und/oder aushärtende Fette. Mit zwei potentioalfreien Wechslerkontakten zur Anzeige Vollmeldung (80 %) u. der Vorwarnung des
Vollzustandes (50 %). Mit optischer Anzeige des Füllstandes.
Mit beheiztem Sondenstab zur Erhöhung der Betriebssicherheit.
Elektrischer Anschluss  :  230 V/50 Hz/12 W
Steckerfertig mit 10 Meter Netzanschlusskabel und CEE-Stecker
Sondenkabellänge: 20 Meter
Hinweis: der Einsatz in Verbindung mit weiterführender Abwasserbehandlung ist nicht möglich.
Menge: 1,000 St
DIN 276/18_Doku: 411

**02.05.0005 Anschlusskasten zu Abscheideranlagen Aufputz**
*** wie Position 02.05.0001
Anschlusskasten zu Abscheideranlagen Aufputz

für Entsorgungsanschluss, für Anschluss Pendelgasleitung
für Wasseranschluss
Fernbedienung, aus Edelstahl, Werkstoff 1.4301
Ausführung 'Aufputz', Frontseite glasgeperlt, Türanschlag links, Tür abschließbar

Abmessungen B x H x T 500 x 500 x 160 mm
Menge: 1,000 St
DIN 276/18_Doku: 411

**02.05.0006 Unterputzrahmen zu Anschlusskasten**
*** wie Position 02.05.0001
Unterputzrahmen zu Anschlusskasten

Werkstoff Edelstahl, Werkstoff 1.4301

Abmessung: 565 x 565 x 15 mm (BxHxT)
Menge: 1,000 St
DIN 276/18_Doku: 411

**02.05.0007 EP-Spachtel inkl. Härter**
*** wie Position 02.05.0001
EP-Spachtel inkl. Härter

zur dauerhaften Abdichtung von Auflageringen gemäß DIN 4034-2

5,9 kg Gebinde
Menge: 1,000 St
DIN 276/18_Doku: 411

**02.05.0008 Waschschlauch 1 SN 10 - 150/DKO/DKO-L-90 Grad**
*** wie Position 02.05.0001
Waschschlauch 1 SN 10 - 150/DKO/DKO-L-90 Grad

Länge: 20 m

Zur Verbindung von Hochdruckpumpe im Gebäude und Hochdruckreinigungskopf im Abscheider.
Menge: 1,000 St
DIN 276/18_Doku: 411

**02.05.0009 Kabeldurchführung DN 100**
*** wie Position 02.05.0001
Kabeldurchführung DN 100

mit folgenden Wechseleinsätzen:
1x 5 mm
2x 7 mm
2x 10,5 mm
1x 14 mm
2x 16 mm
Dient zur einfachen und schnellen Abdichtung von bis zu acht
Kabeln. Abdichtend gegen drückendes Wasser (ca. 0,5 bar)
Bestehend aus:
- Dichtungsring (NBR-Kern)
- Montagescheiben inklusive Zylinderschrauben
Menge: 1,000 St
DIN 276/18_Doku: 411

**02.05.0010 Betriebstagebuch**
Betriebstagebuch für Fettabscheider

- ausgelegt für 5 Jahre
- enthalten sind Checklisten und Formblätter zur Dokumentation der Eigenkontrolle,
Wartung und Entsorgung der Anlage gemäß DIN 4040-100
- umfasst 60 Seiten
- 2fache Ringösenheftung
Menge: 1,000 St
DIN 276/18_Doku: 411

**02.05.0011 Inbetriebnahme/Einweisung und Generalinspektion erdverbauter Fettabscheider**
Inbetriebnahme/Einweisung und Generalinspektion erdverbauter Fettabscheider
beinhaltet die Inbetriebnahme und Einweisung sowie die Erstellung eines Berichtes durch den Werkskundendienst.

einschließlich Generalinspektion und Dichtheitsprüfung sowie die Erstellung eines Berichtes durch den Werkskundendienst.
Menge: 1,000 St
DIN 276/18_Doku: 411

**02.05.0012 Doppelpumpstation aus Polyethylen**
*** Bezugsbeschreibung
Doppelpumpstation aus Polyethylen

gemäß DIN EN 12050-1 zum Einbau ins Erdreich, Abdeckung Kl. D 400
geruchtdicht verschraubt Gesamteinbautiefe

Grundschacht  :  1900 mm

Kunststoffschacht aus Polyethylen, mit weitestgehend ablagerungsfreien
Schachtboden, Nenndurchmesser: ca. 1050 mm, Zuläufe per Forsheda- Dichtung für KG-Rohr mit Außendurchmesser 110 mm bzw. 160 mm,
mit 2 x Zulauf DN 150, Maß von Gelände-OK (GOK)
bis Mitte Zulauf 1125 mm, Anordnung bei 1:30 und 4:30 Uhr,
mit 2x Zulauf DN 100, Maß von Gelände-OK (GOK)
bis Mitte Zulauf 1125 mm, Anordnung bei 3:00 und 9:00 Uhr
mit 2 x Anschlussstutzen DN 100 (für KG-Rohr mit Außendurchmesser 110 mm) für Kabelleerrohr/Entlüftung Anordnung bei 6:00 Uhr und 12:00 Uhr,
Maß von Gelände-OK (GOK) bis Mitte Anschlussstutzen 470 mm,

Gesamtvolumen  :  900 l
Nutzvolumen  :  ca. 270 Liter

je nach Pumpentyp Einbauteile Traverse aus Grauguss pulverbeschichtet zur Aufnahmevon zwei ACO Passavant Tauchmotorpumpen, mit Überwasserkupplungs-Automatik, Anschluss Muffe R 1 1/2' für Spülanschluss (Zubehör),
Kugelhahn G 2', mit zwei integrierten Kugelrückschlagventilen,
PE-HD Druckleitungsanschluss DN 50 (DA 63 mm) mit Spitzende,
Maß von Gelände-OK (GOK) bis Mitte Druckleitung
850 mm, Anordnung bei 9.00 Uhr,
mit 1 x Aufsatzstück 1400 mmm, teleskopisch
höhenverstellbar, inkl. Dichtung,
Einstellbereich zwischen 2400 - 3000 mm
Gesamteinbautiefe,
inkl. elastischem Führungsriemen mit Lastverteilerplatte 1550/625 x 200 mm, aus Stahlbeton C45/55 Betonstahl BSt 500 S für Belastungsklasse SLW 600
gemäß DIN 1072
mit BEGU Abdeckung Kl. D 400, LW 600 gemäß DIN EN 124,
geruchdicht verschraubt, inkl. 2 x Bedienungsschlüssel

gewählt:

Fabrikat  : '........................................'

Typ  : '........................................'
Menge: 1,000 St
DIN 276/18_Doku: 411

**02.05.0013 Klar-/Schmutzwasser-Tauchpumpe**
*** wie Position 02.05.0012
Klar-/Schmutzwasser-Tauchpumpe

passend zu o.g. Doppelpumpenstation

für fäkalienfreies Abwasser, Gehäuse aus GG, offenes Laufrad Drehstrom-Ausführung mit 10 m Kabel H07RN-F, freie Kabelenden, mit Laufrad
Leistung:
  P1  =  1,15 kW
  P2  =  0,89 kW

Spannung  :  400 V, 50 Hz
Drehzahl  :  2900 U/min
Schutzart  :  IP 68
Korngröße  :  10/16 mm (mit/ohne Sieb)
Abdichtung  :  motorseitig durch Gleitringdichtung im Ölbad laufend
  mediumseitig Wellendichtring
Druckleitungsanschluss Innengewinde R 2', horizontal mit 1 Druckanschlusseinheit aus Edelstahl R 2' (Ausführung 1.4541) bestehend aus:
Druckanschluss R 2' (1.4541)
Gleitklaue R 2' (GG Pulverbeschichtet) mit Dichtring (NBR) und 2 m angebauter Kette (1.4404) mit Schäkel
Menge: 2,000 St
DIN 276/18_Doku: 411

**02.05.0014 Schaltgerät ACO Multi Control Duo Professional ohne Staudruckglocke**
*** wie Position 02.05.0012
Schaltgerät

mit ModBus RTU- Schnittstelle ohne Staudruckglocke
für Pumpen bis 5,5 kW
Die Pumpensteuerung Multi Control Professional Duo wird zur Niveauregulierung von Flüssigkeitsständen eingesetzt. Der Füllstand wird wahlweise über Staudruck, Lufteinperlung, externen Sensor (4-20 mA) oder Schwimmerschalter ermittelt. Das Motorschütz steuert direkt zwei Pumpen bis max. 5,5 kW Leistung an.
Weiterhin stehen 5 Relaiskontakte zur Ausgabe von Störmeldungen zur Verfügung. Alle Werte können auf dem großen LCD-Display abgefragt werden.
- LCD Klartext Anzeige
- Hand - 0 - Auto Funktion
- Quittierungstaster
- Zwangseinschaltung der Pumpe
- netzunabhängiger Alarm und Akku (85dBA, 5-6h)
- Betriebsstundenzähler
- hohe Störfestigkeit
- ATEX Mode
- Pumpenabschaltung über Ausschaltpunkt u. Nachlauf
- elektronische Überwachung des Motorstroms
- variabler Staffelanlauf (Einschaltverzögerung)
- Sammelstörmeldung potentialfrei u.potential gebunden
- Hochwasseralarm potentialfrei
- Sammelstörmeldung 230 V/AC
- Speicher Anzahl Pumpenstarts
- integriertes Amperemeter
- thermische u. elektrische Überwachung der Pumpe
- Service Mode
- Messbereich der externen 4-20 mA Niveausonde über das Menü im Bereich von 0-12,5 m wählbar
- im Handbetrieb schalten die Pumpen nach 2 Minuten Laufzeit automatisch ab
- Anbindung an Fernwirksysteme über digitale und analoge Ein-u. Ausgänge
- alle Einstellungen u. Störmeldungen bleiben nach Stromausfall erhalten
- Drehfeld- und Phasenausfallkontrolle (über das Menü zu aktivieren)
- Laufzeitüberwachung
- Eingang für Schwimmerschalter als Trockenlaufschutz
- Analogausgänge 0-10 V und 4-20 mA
- Fehlerspeicher
- vormontiertes Drehstromkabel 5x4 mm² mit CEE 32-Stecker mit Phasenwender
- Gehäusegröße BxHxT: 270 x 264 x 144 mm
- Betriebsspannung: 400 V
- Frequenz: 50/60 Hz
- Steuerspannung: 230 V/AC/50/Hz
- Schutzart IP54
Integrierte Modbus RTU Schnittstelle für die Verbindung mit Gebäudeleittechnik
z.B. Auslesen von Wasserpegel, Status der Relais, Laufzeit, Stromverbrauch, letzte Störungen uvm. z.B. Lesen/Ändern von H-0-A, Einschaltniveaus,
Nachlaufzeit, Störung quittieren, uvm. Anschluss an Leitsystem per A/B/GND
Menüsprache frei wählbar: deutsch,
steckerfertig mit 1,5 m Anschlusskabel u. CEE 16-Stecker
Menge: 1,000 St
DIN 276/18_Doku: 411

**02.05.0015 Auftriebssicherung zu Hebeanlage**
*** wie Position 02.05.0012
Auftriebssicherung zu Hebeanlage

gewährleistet den sicheren Einbau bei anstehendem Grundwasser bis Gelände-OK (GOK),Auftriebssicherung wird über Steckbolzen/Splint- Verbindung mit
dem Behälter verbunden, einsetzbar für alle Belastungsklassen
Menge: 1,000 St
DIN 276/18_Doku: 411

**02.05.0016 Druckaufnehmer 4-20 mA**
*** wie Position 02.05.0012
Druckaufnehmer  4-20 mA

für die Niveauerfassung in explosionsgefährdeten Bereichen, 0-200 mbar,
Gehäuse aus Cr-Ni- Stahl
Schutzart IP68
Kabellänge: 20 m
Abmaße: 250 mm x DM 22 mm,
Temperaturbereich:
-10 ... 50Grad Celsius,
Menge: 1,000 St
DIN 276/18_Doku: 411

**02.05.0017 Klemmverschraubung 63 mm x 75 mm**
*** wie Position 02.05.0012
Klemmverschraubung 63 mm x 75 mm

für Erweiterung der Druckleitung von 63 mm auf 75 mm,
Arbeitsdruck: 12,5 bar, Werkstoff: PP,
Zulassung: DVGW/KIWA/WRAS
Menge: 1,000 St
DIN 276/18_Doku: 411

**02.05.0018 Führungsriemen**
*** wie Position 02.05.0012
Führungsriemen für Pumpstation

zur bauseitigen Montage, zum herausziehen u. einbringen der Pumpeneinheit
Menge: 1,000 St
DIN 276/18_Doku: 411

**02.05.0019 GFK-Freiluftschrank, mit Sockel und Dauerleuchte**
*** wie Position 02.05.0012
GFK-Freiluftschrank, mit Sockel und Dauerleuchte

mit Schließzylinder (gleichschließend)
Abmessungen:
806 x 2000 x 338 mm BxHxT
Eingrabtiefe 640 mm
mit horizontaler Trennwand
Bereich oberhalb der Trennwand:
- Platzreserve für ein bauseitiges Schaltgerät
- mit Steckdose 230 V
- mit CEE16- Steckdose 400 V
- Verdrahtung teilweise vorbereitet
Bereich unterhalb der Trennwand:
- Platzreserve für eine bauseitige
Rückstauschleife DN 50-150
- mit Heizung 100 W mit Thermostat
- Verdrahtung teilweise vorbereitet
Die bauseitig zu montierenden Rückstauschleifen müssen je nach den vorherrschenden klimatischen Gegebenheiten zusätzlich gedämmt bzw. separat beheizt werden.
integrierte Vorsicherung: 3polig C20 A
integrierter FI 40 40/0,03 A 4-polig
Schutzart: IP44
Menge: 1,000 St
DIN 276/18_Doku: 411

**02.05.0020 Inbetriebnahme/Einweisung und Generalinspektion erdverbaute Hebeanlage**
Inbetriebnahme/Einweisung und Generalinspektion erdverbaute Hebeanlage

beinhaltet die Inbetriebnahme und Einweisung sowie die Erstellung eines Berichtes durch den Werkskundendienst.

einschließlich Generalinspektion und Dichtheitsprüfung sowie die Erstellung eines Berichtes durch den Werkskundendienst.
Menge: 1,000 St
DIN 276/18_Doku: 411

#### 02.06 Armaturen und Zubehör

**02.06.0001 Freistrom-Absperrventil DN 15, RG**
Freistrom-Absperrventil DN15

komplett aus Rotguss, beständig gegen aggressives Wasser, mit wartungsfreier, selbstfettender EPDM - Lippendichtung, mit Niro - Sitzring, totraumfrei, mit EPDM - W21 - Sitzdichtung, nach DIN EN 1213, mit DIN-/DVGW- und Schallschutzzulassung, PN 16, mit Entleerung, mit 10 Jahre Gewährleistung

einschl. beidseitigen Pressverschraubungen, Dämmschale

Fabrikat  : '........................................'

Typ  : '........................................'

Nennweite  :  DN 15
Menge: 1,000 St
DIN 276/18_Doku: 412

**02.06.0002 Freistrom-Absperrventil DN 20, RG**
*** wie Position 01.05.0003
Freistrom-Absperrventil DN20

Nennweite  :  DN 20
Menge: 1,000 St
DIN 276/18_Doku: 412

**02.06.0003 Freistrom-Absperrventil DN 25, RG**
*** wie Position 01.05.0003
Freistrom-Absperrventil DN25

Nennweite  :  DN 25
Menge: 1,000 St
DIN 276/18_Doku: 412

**02.06.0004 Freistrom-Absperrventil DN 32, RG**
*** wie Position 01.05.0003
Freistrom-Absperrventil DN32

Nennweite  :  DN 32
Menge: 1,000 St
DIN 276/18_Doku: 412

**02.06.0005 Freistrom-Kombi-Rückflussverhinderer, RG, DN 20, verschraubt**
Freistrom-Kombi-Rückflussverhinderer, absperrbar

Öffnungsdruck nur > 10 mbar, komplett aus Rotguss, beständig gegen aggressives Wasser, mit wartungsfreier, selbstfettender EPDM - Lippendichtung, mit Niro-Sitzring, totraumfrei, mit EPDM - W21, nach DIN 3269/3546-1, mit DIN-/DVGW- und Schallschutzzulassung, PN 16, mit Prüfeinrichtung, mit Entleerung,
einschl. beidseitigen Pressverschraubungen, Dämmschale

Nennweite  :  DN 20
Rohrverbindung  :  Verschraubung
Menge: 1,000 St
DIN 276/18_Doku: 412

**02.06.0006 Freistrom-Kombi-Rückflussverhinderer, RG, DN 25, verschraubt**
*** wie Position 01.05.0009
Freistrom-Kombi-Rückflussverhinderer

Nennweite  :  DN 25
Rohrverbindung  :  Verschraubung
Menge: 1,000 St
DIN 276/18_Doku: 412

**02.06.0007 Freistrom-Kombi-Rückflussverhinderer, RG, DN 32, verschraubt**
*** wie Position 01.05.0009
Freistrom-Kombi-Rückflussverhinderer

Nennweite  :  DN 32
Rohrverbindung  :  Verschraubung
Menge: 1,000 St
DIN 276/18_Doku: 412

**02.06.0008 Automatisches Zirkulations-Regulierventil DN 15**
Automatisch Zirkulations-Regulierventil

absperrbar zum thermisch selbstregulierenden hydraulischen Strangabgleich, mit automatischer Regelbereichsumstellung für die thermische Desinfektion >70°C, für Anlagen nach Neufassung DVGW Arbeitsblatt W 551/W553 mit einstellbarem Regelbereich 50-65 °C,komplett aus Rotguss, beständig gegen aggressives Wasser, mit DVGW Zulassung nach VP 554 mit Entleerungsventil, Absperreinheit mit Thermometer-und Fühleraufnahme. Beidseitig mit Rotguss-Pressverschraubungen mit SC- Contur für  von DN 15 (15 mm) bis DN 20 (22 mm) und Dämmschale, Dichtungsmaterial.

einschl. beidseitigen Pressverschraubungen, Dämmschale

Fabrikat  : '...............................................'

Typ  : '...............................................'

Nennweite  :  DN 15

liefern und montieren
Menge: 1,000 St
DIN 276/18_Doku: 412

**02.06.0009 Automatisches Zirkulations-Regulierventil DN 20**
*** wie Position 01.05.0014
Automatisches Zirkulations-Regulierventil DN 20

Nennweite  :  DN 20
Menge: 1,000 St
DIN 276/18_Doku: 412

**02.06.0010 Kaltwasserzähler Qn 4,0**
*** wie Position 01.05.0016
Kaltwasserzähler Qn 4,0

Nennweite  :  DN20
Nenndurchfluss Qn  :  4,0  m3/h
max. Belastung Qmax  :  5,0  m3/h
Anlauf  :  2  l/h
max. Druckverlust
bei Qn  :  0,63  bar
Anschlussgewinde  :  G 1" B
Baulänge  :  190 mm (DIN/ISO 4046)
Menge: 1,000 St
DIN 276/18_Doku: 412

**02.06.0011 Probenahmeventil für Eckventile am Waschbecken**
Probenahmeventil für Eckventile am Waschbecken

mit integriertem ausgangsseitigem Rückflussverhinderer Typ EB nach DIN EN 1717 zur eindeutigen Probenahme des Kalt- bzw. Warmwassers am Ausgang des Eckventils, passend für Eckventile mit abgehender Anschlussleitung 10mm in Richtung Entnahmearmatur, Eingang-Probenahmeventil mit 10 x 1,25 Rohr eingangsseitig, Ausgang-Probenahmeventil mit G 3/8 AG - Gewindeverschraubung mit zugfester Messing -Konus Quetschverschraubung mit Längenausgleich, zur Bestimmung mikrobiologischer und chemischer Parameter nach TrinkwV in Kalt - und Warmwasser -Installationssystemen, absperrbar mittels Sechskant SW 5, Messing-Ventilkörper aus Werkstoff nach DIN 50930-6, Ventilsitz- und Oberteilabdichtung mittels PTFE-Dichtelementen, Ventil komplett verchromt, mit abflammbarem und drehbarem Edelstahl- Auslaufbogen DN 6 (8x1), Probenahmeventil für Druckstufe PN 10

angebotener Hersteller  : '........................................'

Typ  : '........................................'
Menge: 2,000 Stk
DIN 276/18_Doku: 412

**02.06.0012 Probenahmeventil aus Edelstahl**
Probenahmeventil aus Edelstahl

zur genauen Probenahme von Trinkwasser zur Bestimmung mikrobiologischer und chemischer Parameter nach TrinkwVO in Kalt - und Warmwasserinstallationssystemen, bestehend aus Edelstahl im mediumberührten Bereich, absperrbar mittels beiliegendem Inbusschlüssel SW 5, Edelstahl-Ventilkörper 360° drehbar, mit abflammbarem und drehbarem Edelstahl-Auslaufbogen, DN 8 (G 1/4) für Ventile und Verschraubungen von DN 15 bis DN 50 (bei Flanscharmaturen von DN 15 bis DN 25)

angebotener Hersteller  : '........................................'

Typ  : '........................................'
Menge: 2,000 Stk
DIN 276/18_Doku: 412

**02.06.0013 Zapfventil DN 15**
Zapfventil DN 15

verchromt, mit Belüfter, Rückflussverhinderer, Schlauchverschraubung, Rosette und Griff
Menge: 2,000 Stk
DIN 276/18_Doku: 412

**02.06.0014 Zapfventil DN 20**
Zapfventil DN 20

verchromt, mit Belüfter, Rückflussverhinderer, Schlauchverschraubung, Rosette und Griff
Menge: 2,000 Stk
DIN 276/18_Doku: 412

**02.06.0015 Eckventil mit WAS**
Eckventil mit WAS

wie vor jedoch mit zusätzl. Geräteanschluss mit Rückflussverhinderer und Schlauchverschraubung
Menge: 2,000 Stk
DIN 276/18_Doku: 412

#### 02.07 Wärmedämmung und Brandschutz

*Hinweis: Dämmung der Trinkwasserleitung Kalt in Vorwände ist in diffusionsdichten Weichschaum auszuführen*
Dämmung in Vorwände ist in diffusionsdichten Weichschaum auszuführen

**02.07.0001 Dämmung Rohr TWK 14 mm, DN12**
*** Bezugsbeschreibung
Dämmung Rohr TWK 14 mm, DN12

Die Wärme- oder Kältedämmung erfolgt nach den anerkannten Regelwerken, den bauaufsichtlichen Vorschriften und gesetzlichen Verordnungen, wie z. B.: DIN 1988, GEG, Leitungsanlagen-VO, ATV-DIN 18421 oder zugehörigen Vorschriften, jeweils in den gültigen Fassungen. Die Mindestdämmstärken ergeben sich aus diesen Vorschriften, Regelwerken.

Es gilt die DIN 4140 mit der Ausnahme, dass die Mindestabstände nach DIN 4140 grundsätzlich nicht eingehalten werden können. Die Abstände der äußeren Dämmung zur nächsten Dämmung beträgt in der Regel 10mm. In Schächten, Durchbrüchen und beengten Bereichen kann der Abstand 0 mm betragen.

Dämmung aus geschlossenen Schaumstoffmaterial aus synthetischem Kautschuk; einschl. Verkleben von Schlauchenden mit dem Rohr für die Abschottung und Lecksicherung von Rohrbereichen; dem Verschließen von Rohrstößen mit einem geeigneten Kleber; dem Abschotten von Formstücken und Übergängen. Brandverhalten schwerentflammbar nach DIN EN 13501-1, Euroklasse BL-s2,d0.

Dämmschichtdicke bei Wärmeleitfähigkeit Lambda = 0,033 W/m K:
14 mm Dämmdicke

In die Einheitspreise sind Kleinmaterial, Verschnitt und Zuschnittsarbeiten mit einzurechnen.

Montage in bis zu 4,0 m Höhe

Dämmstärke:  14 mm
Rohr :  DN 12
Menge: 10,000 m
DIN 276/18_Doku: 412

**02.07.0002 Dämmung Rohr TWK 17,5 mm, DN15**
*** wie Position 02.07.0001
Dämmung Rohr TWK 17,5 mm, DN15

Dämmstärke:  17,5 mm
Rohr :  DN 15
Menge: 5,000 m
DIN 276/18_Doku: 412

**02.07.0003 Dämmung Rohr TWK 18,0 mm, DN 20**
*** wie Position 02.07.0001
Dämmung Rohr TWK 18,0 mm, DN 20

Dämmstärke:  18,0 mm
Rohr :  DN 20
Menge: 5,000 m
DIN 276/18_Doku: 412

**02.07.0004 Dämmung Rohr TWK 25 mm, DN 25**
*** wie Position 02.07.0001
Dämmung Rohr TWK 25 mm, DN 25

Dämmstärke:  25 mm
Rohr :  DN 25
Menge: 5,000 m
DIN 276/18_Doku: 412

**02.07.0005 Dämmung Bogen TWK 14 mm, DN 12**
*** wie Position 02.07.0001
Dämmung Bogen TWK 14 mm, DN 12

Dämmstärken:  14 mm
Rohr :  DN 12
Menge: 8,000 St
DIN 276/18_Doku: 412

**02.07.0006 Dämmung Bogen TWK 17,5 mm, DN 15**
*** wie Position 02.07.0001
Dämmung Bogen TWK 17,5 mm, DN 15

Dämmstärke:  17,5 mm
Rohr :  DN 15
Menge: 2,000 St
DIN 276/18_Doku: 412

**02.07.0007 Dämmung Bogen TWK 18,0 mm, DN 20**
*** wie Position 02.07.0001
Dämmung Bogen TWK 18,0 mm, DN 20

Dämmstärke:  18,0 mm
Rohr :  DN 20
Menge: 2,000 St
DIN 276/18_Doku: 412

**02.07.0008 Dämmung Bogen TWK 25 mm, DN 25**
*** wie Position 02.07.0001
Dämmung Bogen TWK 25 mm, DN 25

Dämmstärke:  25 mm
Rohr :  DN 25
Menge: 2,000 St
DIN 276/18_Doku: 412

**02.07.0009 Dämmung T-Stück TWK 14 mm, DN 12**
*** wie Position 02.07.0001
Dämmung T-Stück TWK 14 mm, DN 12

Dämmstärke:  14 mm
Rohr :  DN 12
Menge: 2,000 St
DIN 276/18_Doku: 412

**02.07.0010 Dämmung T-Stück TWK 17,5 mm, DN 15**
*** wie Position 02.07.0001
Dämmung T-Stück TWK 17,5 mm, DN 15

Dämmstärke:  17,5 mm
Rohr :  DN 15
Menge: 2,000 St
DIN 276/18_Doku: 412

**02.07.0011 Dämmung T-Stück TWK 18,0 mm, DN 20**
*** wie Position 02.07.0001
Dämmung T-Stück TWK 18,0 mm, DN 20

Dämmstärke:  18,0 mm
Rohr :  DN 20
Menge: 2,000 St
DIN 276/18_Doku: 412

**02.07.0012 Dämmung T-Stück TWK 25 mm, DN 25**
*** wie Position 02.07.0001
Dämmung T-Stück TWK 25 mm, DN 25

Dämmstärke:  25 mm
Rohr :  DN 25
Menge: 2,000 St
DIN 276/18_Doku: 412

**02.07.0013 Zulage für Ausschnitt Dämm-Rohrschalen DN 12**
*** wie Position 02.07.0001
Zulage für Ausschnitt Dämm-Rohrschalen DN 12

bei Fühlern, Bauteilen usw.
Menge: 2,000 St
DIN 276/18_Doku: 412

**02.07.0014 Zulage für Ausschnitt Dämm-Rohrschalen DN 15**
*** wie Position 02.07.0001
Zulage für Ausschnitt Dämm-Rohrschalen DN 15

bei Fühlern, Bauteilen usw.
Menge: 2,000 St
DIN 276/18_Doku: 412

**02.07.0015 Zulage für Ausschnitt Dämm-Rohrschalen DN 20**
*** wie Position 02.07.0001
Zulage für Ausschnitt Dämm-Rohrschalen DN 20

bei Fühlern, Bauteilen usw.
Menge: 2,000 St
DIN 276/18_Doku: 412

**02.07.0016 Zulage für Ausschnitt Dämm-Rohrschalen DN 25**
*** wie Position 02.07.0001
Zulage für Ausschnitt Dämm-Rohrschalen DN 25

bei Fühlern, Bauteilen usw.
Menge: 2,000 St
DIN 276/18_Doku: 412

**02.07.0017 Zulage für Passstück Dämm-Rohrschalen DN 12**
*** wie Position 02.07.0001
Zulage für Passstück Dämm-Rohrschalen DN 12

bei Zuschnitt der Wärmedämmung, einschließlich Verkleben von Schlauchenden mit dem Rohr für die Abschottung und Lecksicherung von Rohrbereichen.
Menge: 30,000 St
DIN 276/18_Doku: 412

**02.07.0018 Zulage für Passstück Dämm-Rohrschalen DN 15**
*** wie Position 02.07.0001
Zulage für Passstück Dämm-Rohrschalen DN 15

bei Zuschnitt der Wärmedämmung, einschließlich Verkleben von Schlauchenden mit dem Rohr für die Abschottung und Lecksicherung von Rohrbereichen.
Menge: 12,000 St
DIN 276/18_Doku: 412

**02.07.0019 Zulage für Passstück Dämm-Rohrschalen DN 20**
*** wie Position 02.07.0001
Zulage für Passstück Dämm-Rohrschalen DN 20

bei Zuschnitt der Wärmedämmung, einschließlich Verkleben von Schlauchenden mit dem Rohr für die Abschottung und Lecksicherung von Rohrbereichen.
Menge: 10,000 St
DIN 276/18_Doku: 412

**02.07.0020 Zulage für Passstück Dämm-Rohrschalen DN 25**
*** wie Position 02.07.0001
Zulage für Passstück Dämm-Rohrschalen DN 25

bei Zuschnitt der Wärmedämmung, einschließlich Verkleben von Schlauchenden mit dem Rohr für die Abschottung und Lecksicherung von Rohrbereichen.
Menge: 8,000 St
DIN 276/18_Doku: 412

**02.07.0021 Zulage Dämmung Red-Stück DN 12**
*** wie Position 02.07.0001
Zulage Dämmung Red-Stück DN 12

Rohr :  DN 12
Menge: 2,000 St
DIN 276/18_Doku: 412

**02.07.0022 Zulage Dämmung Red-Stück DN 15**
*** wie Position 02.07.0001
Zulage Dämmung Red-Stück DN 15

Rohr :  DN 15
Menge: 2,000 St
DIN 276/18_Doku: 412

**02.07.0023 Zulage Dämmung Red-Stück DN 20**
*** wie Position 02.07.0001
Zulage Dämmung Red-Stück DN 20

Rohr :  DN 20
Menge: 2,000 St
DIN 276/18_Doku: 412

**02.07.0024 Zulage Dämmung Red-Stück DN 25**
*** wie Position 02.07.0001
Zulage Dämmung Red-Stück DN 25

Rohr :  DN 25
Menge: 2,000 St
DIN 276/18_Doku: 412

**02.07.0025 Zulage für Endstelle Dämm-Rohrschalen DN 12**
*** wie Position 02.07.0001
Zulage für Endstelle Dämm-Rohrschalen DN 12

Anfertigung bzw. Anbringen von Dämmung an Kappen bzw. Deckel bei Rohrleitungsende. Die fachtechnisch korrekte Ausführung Verkleben von Schlauchenden mit dem Rohr für die Abschottung und Lecksicherung von Rohrbereichen ist grundsätzlich in den Einheitspreis der Rohrlänge bzw. im Passstück mit einzukalkulieren.
Menge: 2,000 St
DIN 276/18_Doku: 412

**02.07.0026 Zulage für Endstelle Dämm-Rohrschalen DN 15**
*** wie Position 02.07.0001
Zulage für Endstelle Dämm-Rohrschalen DN 15

Anfertigung bzw. Anbringen von Dämmung an Kappen bzw. Deckel bei Rohrleitungsende. Die fachtechnisch korrekte Ausführung Verkleben von Schlauchenden mit dem Rohr für die Abschottung und Lecksicherung von Rohrbereichen ist grundsätzlich in den Einheitspreis der Rohrlänge bzw. im Passstück mit einzukalkulieren.
Menge: 2,000 St
DIN 276/18_Doku: 412

**02.07.0027 Zulage für Endstelle Dämm-Rohrschalen DN 20**
*** wie Position 02.07.0001
Zulage für Endstelle Dämm-Rohrschalen DN 20

Anfertigung bzw. Anbringen von Dämmung an Kappen bzw. Deckel bei Rohrleitungsende. Die fachtechnisch korrekte Ausführung Verkleben von Schlauchenden mit dem Rohr für die Abschottung und Lecksicherung von Rohrbereichen ist grundsätzlich in den Einheitspreis der Rohrlänge bzw. im Passstück mit einzukalkulieren.
Menge: 2,000 St
DIN 276/18_Doku: 412

**02.07.0028 Zulage für Endstelle Dämm-Rohrschalen DN 25**
*** wie Position 02.07.0001
Zulage für Endstelle Dämm-Rohrschalen DN 25

Anfertigung bzw. Anbringen von Dämmung an Kappen bzw. Deckel bei Rohrleitungsende. Die fachtechnisch korrekte Ausführung Verkleben von Schlauchenden mit dem Rohr für die Abschottung und Lecksicherung von Rohrbereichen ist grundsätzlich in den Einheitspreis der Rohrlänge bzw. im Passstück mit einzukalkulieren.
Menge: 2,000 St
DIN 276/18_Doku: 412

**02.07.0029 Zulage für Rohrschelle Dämm-Rohrschalen DN 12**
*** wie Position 02.07.0001
Zulage für Rohrschelle Dämm-Rohrschalen DN 12

in den Vorwänden müssen keine Kälteschellen für das Trinkwasser Kalt verwendet werden. An den Schellen muss daher überlappende die Dämmung aufgedoppelt werden. Je Schelle wird ein Passstück gesondert vergütet, die notwendige Verklebung des Schlauchendes ist in der Rohrposition bzw. im Passstück abgegolten.
Menge: 2,000 St
DIN 276/18_Doku: 412

**02.07.0030 Zulage für Rohrschelle Dämm-Rohrschalen DN 15**
*** wie Position 02.07.0001
Zulage für Rohrschelle Dämm-Rohrschalen DN 15

in den Vorwänden müssen keine Kälteschellen für das Trinkwasser Kalt verwendet werden. An den Schellen muss daher überlappende die Dämmung aufgedoppelt werden. Je Schelle wird ein Passstück gesondert vergütet, die notwendige Verklebung des Schlauchendes ist in der Rohrposition bzw. im Passstück abgegolten.
Menge: 2,000 St
DIN 276/18_Doku: 412

**02.07.0031 Zulage für Rohrschelle Dämm-Rohrschalen DN 20**
*** wie Position 02.07.0001
Zulage für Rohrschelle Dämm-Rohrschalen DN 20

in den Vorwänden müssen keine Kälteschellen für das Trinkwasser Kalt verwendet werden. An den Schellen muss daher überlappende die Dämmung aufgedoppelt werden. Je Schelle wird ein Passstück gesondert vergütet, die notwendige Verklebung des Schlauchendes ist in der Rohrposition bzw. im Passstück abgegolten.
Menge: 2,000 St
DIN 276/18_Doku: 412

**02.07.0032 Zulage für Rohrschelle Dämm-Rohrschalen DN 25**
*** wie Position 02.07.0001
Zulage für Rohrschelle Dämm-Rohrschalen DN 25

in den Vorwänden müssen keine Kälteschellen für das Trinkwasser Kalt verwendet werden. An den Schellen muss daher überlappende die Dämmung aufgedoppelt werden. Je Schelle wird ein Passstück gesondert vergütet, die notwendige Verklebung des Schlauchendes ist in der Rohrposition bzw. im Passstück abgegolten.
Menge: 2,000 St
DIN 276/18_Doku: 412

**02.07.0033 Zulage für Anschluss an Armaturendämmung Dämm-Rohrschalen DN 12**
*** wie Position 02.07.0001
Zulage für Anschluss an Armaturendämmung Dämm-Rohrschalen DN 12

bei den Trinkwasserarmaturen sind die Dämmschalen des Herstellers der Armatur zu verwenden. Entsprechend muss der Anschluss an diese Dämmschale fachgerecht / diffusionsdicht erfolgen.
Menge: 1,000 St
DIN 276/18_Doku: 412

**02.07.0034 Zulage für Anschluss an Armaturendämmung Dämm-Rohrschalen DN 15**
*** wie Position 02.07.0001
Zulage für Anschluss an Armaturendämmung Dämm-Rohrschalen DN 15

bei den Trinkwasserarmaturen sind die Dämmschalen des Herstellers der Armatur zu verwenden. Entsprechend muss der Anschluss an diese Dämmschale fachgerecht / diffusionsdicht erfolgen.
Menge: 1,000 St
DIN 276/18_Doku: 412

**02.07.0035 Zulage für Anschluss an Armaturendämmung Dämm-Rohrschalen DN 20**
*** wie Position 02.07.0001
Zulage für Anschluss an Armaturendämmung Dämm-Rohrschalen DN 20

bei den Trinkwasserarmaturen sind die Dämmschalen des Herstellers der Armatur zu verwenden. Entsprechend muss der Anschluss an diese Dämmschale fachgerecht / diffusionsdicht erfolgen.
Menge: 1,000 St
DIN 276/18_Doku: 412

**02.07.0036 Zulage für Anschluss an Armaturendämmung Dämm-Rohrschalen DN 25**
*** wie Position 02.07.0001
Zulage für Anschluss an Armaturendämmung Dämm-Rohrschalen DN 25

bei den Trinkwasserarmaturen sind die Dämmschalen des Herstellers der Armatur zu verwenden. Entsprechend muss der Anschluss an diese Dämmschale fachgerecht / diffusionsdicht erfolgen.
Menge: 1,000 St
DIN 276/18_Doku: 412

*Hinweis: Dämmung der Trinkwasserleitung Warm- und Zirkulationsleitung*
Dämmung in Vorwände ist in diffusionsdichten Weichschaum auszuführen

**02.07.0037 Rohrschalen Mineralwolle alukaschiert 20 mm, DN12**
*** Bezugsbeschreibung
Rohrschalen Mineralwolle alukaschiert 20 mm, DN12

zur Wärmedämmung an Trinwasserleitung aus Edelstahlrohr, gemäß GEG unter Berücksichtigung der DIN 4140 herstellen.

Es gilt die DIN 4140 mit der Ausnahme, dass die Mindestabstände nach DIN 4140 grundsätzlich nicht eingehalten werden können. Die Abstände der äußeren Dämmung zur nächsten Dämmung beträgt in der Regel 10mm. In Schächten, Durchbrüchen und beengten Bereichen kann der Abstand 0 mm betragen. Bei Brandabschnitten ist hierbei die Verwendung von entsprechender zugelassener Dämmqualität (gasdicht, Schmelzpunkt > 1000° C) mit Eignungsnachweis durch ABP/ABZ vorgesehen.

Rohrschalen aus konzentrischer gewickelter Mineralwolle mit einer gitternetzverstärkten, reißfesten Alu-Sandwichfolie und selbstklebender Überlappung (Längsnaht) kaschiert, einseitig aufgeschlitzt, zur leichteren Montage auf der Innenwandung eingesägt. Verarbeitung nach Herstellervorgaben

Baustoffklasse  :  A2L - s1, d0 nach DIN 13501-1  (nicht brennbar)
Schmelzpunkt  :  > 1000 °C nach DIN 4102 - 17
Wärmeleitfähigkeit  :  0,035 W/(mK)
spezifsche
Wärmekapazität  :  0,84 kJ/(kg*K)
Hergestellt
in AS-Qualität  :  nach DIN EN 13468, AGI Q 132
Hydrophobierung  :  nach DIN EN 13472
güteüberwacht  :  nach EnEV 2012

Ausführung, Schutzstreifen der selbstklebenden Überlappung entfernen und Überlappung dichtkleben. Rundstöße mit 100 mm breiten, selbstklebenden Alu-Folienbändern dicht abkleben.

Rohrschalen mit verzinktem Bindedraht, 6 Bindungen pro lfdm befestigen. Bögen und Krümmer bis DN 65 mit Schalensegmenten entsprechend ausführen.

lichte Raumhöhe bis zu 4,0 m.

Es ist eine sehr saubere Montage erforderlich, da die Arbeiten größtenteils als Sichtmontage durchgeführt werden.

Der Einbau mit "Null-Abstand" zwischen den Dämmschalen im Durchführungsbereich ist lt. Prüfzeugnis zulässig. Ausschnitte für Rohrbefestigungen (Gewindestäbe) sind in den Einheitspreisen zu berücksichtigen.

In die Einheitspreise sind des Weiteren Kleinmaterial, Verschnitt und Zuschnittsarbeiten mit einzurechnen.

Dämmschichtdicke  :  50 % - 100 % nach GModG
Menge: 20,000 m
DIN 276/18_Doku: 412

**02.07.0038 Rohrschale Mineralwolle alukaschiert 20 mm, DN15**
*** wie Position 02.07.0037
Rohrschale Mineralwolle alukaschiert 20 mm, DN15

Nennweite:  DN 15
Dämmschichtdicke:  20  mm
Menge: 5,000 m
DIN 276/18_Doku: 412

**02.07.0039 Rohrschale Mineralwolle alukaschiert 20 mm, DN20**
*** wie Position 02.07.0037
Rohrschale Mineralwolle alukaschiert 20 mm, DN20

Nennweite:  DN 20
Dämmschichtdicke:  20  mm
Menge: 5,000 m
DIN 276/18_Doku: 412

**02.07.0040 Rohrschale Mineralwolle alukaschiert 30 mm, DN25**
*** wie Position 02.07.0037
Rohrschale Mineralwolle alukaschiert 30 mm, DN25

Nennweite:  DN 25
Dämmschichtdicke:  30  mm
Menge: 5,000 m
DIN 276/18_Doku: 412

**02.07.0041 Rohrschale Mineralwolle alukaschiert 40 mm, DN32**
*** wie Position 01.06.0037
Rohrschale Mineralwolle alukaschiert 40 mm, DN32

Nennweite:  DN 32
Dämmschichtdicke:  40  mm
Menge: 5,000 m
DIN 276/18_Doku: 412

**02.07.0042 Dämmung Bogen alukaschiert 20 mm, DN12**
*** wie Position 02.07.0037
Dämmung Bogen alukaschiert 20 mm, DN12

Dämmstärke:  20 mm
Rohr :  DN 12
Menge: 16,000 St
DIN 276/18_Doku: 412

**02.07.0043 Dämmung Bogen alukaschiert 20 mm, DN15**
*** wie Position 02.07.0037
Dämmung Bogen alukaschiert 20 mm, DN15

Dämmstärke:  20 mm
Rohr :  DN 15
Menge: 2,000 St
DIN 276/18_Doku: 412

**02.07.0044 Dämmung Bogen alukaschiert 20 mm, DN20**
*** wie Position 02.07.0037
Dämmung Bogen alukaschiert 20 mm, DN20

Dämmstärke:  20 mm
Rohr :  DN 20
Menge: 2,000 St
DIN 276/18_Doku: 412

**02.07.0045 Dämmung Bogen alukaschiert 30 mm, DN25**
*** wie Position 02.07.0037
Dämmung Bogen alukaschiert 30 mm, DN25

Dämmstärke:  30 mm
Rohr :  DN 25
Menge: 2,000 St
DIN 276/18_Doku: 412

**02.07.0046 Dämmung Bogen alukaschiert 40 mm, DN32**
*** wie Position 02.07.0037
Dämmung Bogen alukaschiert 40 mm, DN32

Dämmstärke:  40 mm
Rohr :  DN 32
Menge: 2,000 St
DIN 276/18_Doku: 412

**02.07.0047 Dämmung T-Stück alukaschiert 20 mm, DN12**
*** wie Position 02.07.0037
Dämmung T-Stück alukaschiert 20 mm, DN12

Dämmstärke:  20 mm
Rohr :  DN 12
Menge: 2,000 St
DIN 276/18_Doku: 412

**02.07.0048 Dämmung T-Stück alukaschiert 20 mm, DN15**
*** wie Position 02.07.0037
Dämmung T-Stück alukaschiert 20 mm, DN15

Dämmstärke:  20 mm
Rohr :  DN 15
Menge: 2,000 St
DIN 276/18_Doku: 412

**02.07.0049 Dämmung T-Stück alukaschiert 20 mm, DN20**
*** wie Position 02.07.0037
Dämmung T-Stück alukaschiert 20 mm, DN20

Dämmstärke:  20 mm
Rohr :  DN 20
Menge: 2,000 St
DIN 276/18_Doku: 412

**02.07.0050 Dämmung T-Stück alukaschiert 30 mm, DN25**
*** wie Position 02.07.0037
Dämmung T-Stück alukaschiert 30 mm, DN25

Dämmstärke:  30 mm
Rohr :  DN 25
Menge: 2,000 St
DIN 276/18_Doku: 412

**02.07.0051 Dämmung T-Stück alukaschiert 40 mm, DN32**
*** wie Position 02.07.0037
Dämmung T-Stück alukaschiert 40 mm, DN32

Dämmstärke:  40 mm
Rohr :  DN 32
Menge: 2,000 St
DIN 276/18_Doku: 412

**02.07.0052 Dämmung Red-Stück alukaschiert 20 mm, DN15**
*** wie Position 02.07.0037
Dämmung Red-Stück alukaschiert 20 mm, DN15

Dämmstärke:  20 mm
Rohr :  DN 15
Menge: 2,000 St
DIN 276/18_Doku: 412

**02.07.0053 Dämmung Red-Stück alukaschiert 20 mm, DN20**
*** wie Position 02.07.0037
Dämmung Red-Stück alukaschiert 20 mm, DN20

Dämmstärke:  20 mm
Rohr :  DN 20
Menge: 2,000 St
DIN 276/18_Doku: 412

**02.07.0054 Dämmung Red-Stück alukaschiert 30 mm, DN25**
*** wie Position 02.07.0037
Dämmung Red-Stück alukaschiert 30 mm, DN25

Dämmstärke:  30 mm
Rohr :  DN 25
Menge: 2,000 St
DIN 276/18_Doku: 412

**02.07.0055 Dämmung Red-Stück alukaschiert 40 mm, DN32**
*** wie Position 02.07.0037
Dämmung Red-Stück alukaschiert 40 mm, DN32

Dämmstärke:  40 mm
Rohr :  DN 32
Menge: 2,000 St
DIN 276/18_Doku: 412

**02.07.0056 Zulage für Passstücke / Zuschnitt Dämm-Rohrschalen DN 12**
*** wie Position 02.07.0037
Menge: 70,000 St
DIN 276/18_Doku: 412

**02.07.0057 Zulage für Passstücke / Zuschnitt Dämm-Rohrschalen DN 15**
*** wie Position 02.07.0037
Menge: 22,000 St
DIN 276/18_Doku: 412

**02.07.0058 Zulage für Passstücke / Zuschnitt Dämm-Rohrschalen DN 20**
*** wie Position 02.07.0037
Menge: 13,000 St
DIN 276/18_Doku: 412

**02.07.0059 Zulage für Passstücke / Zuschnitt Dämm-Rohrschalen DN 25**
*** wie Position 02.07.0037
Menge: 10,000 St
DIN 276/18_Doku: 412

**02.07.0060 Zulage für Passstücke / Zuschnitt Dämm-Rohrschalen DN 32**
*** wie Position 02.07.0037
Menge: 5,000 St
DIN 276/18_Doku: 412

**02.07.0061 Zulage für Ausschnitt Dämm-Rohrschalen DN 12**
*** wie Position 02.07.0037
Zulage für Ausschnitt Dämm-Rohrschalen DN 12

bei Fühlern, Bauteilen usw.
Menge: 2,000 St
DIN 276/18_Doku: 412

**02.07.0062 Zulage für Ausschnitt Dämm-Rohrschalen DN 15**
*** wie Position 02.07.0037
Zulage für Ausschnitt Dämm-Rohrschalen DN 15

bei Fühlern, Bauteilen usw.
Menge: 2,000 St
DIN 276/18_Doku: 412

**02.07.0063 Zulage für Ausschnitt Dämm-Rohrschalen DN 20**
*** wie Position 02.07.0037
Zulage für Ausschnitt Dämm-Rohrschalen DN 20

bei Fühlern, Bauteilen usw.
Menge: 2,000 St
DIN 276/18_Doku: 412

**02.07.0064 Zulage für Ausschnitt Dämm-Rohrschalen DN 25**
*** wie Position 02.07.0037
Zulage für Ausschnitt Dämm-Rohrschalen DN 25

bei Fühlern, Bauteilen usw.
Menge: 2,000 St
DIN 276/18_Doku: 412

**02.07.0065 Zulage für Ausschnitt Dämm-Rohrschalen DN 32**
*** wie Position 02.07.0037
Zulage für Ausschnitt Dämm-Rohrschalen DN 32

bei Fühlern, Bauteilen usw.
Menge: 2,000 St
DIN 276/18_Doku: 412

**02.07.0066 Zulage für Endstelle Dämm-Rohrschalen DN 12**
*** wie Position 02.07.0037
Zulage für Endstelle Dämm-Rohrschalen DN 12

Anfertigung bzw. Anbringen von Dämmung an Kappen bzw. Deckel bei Rohrleitungsende.
Menge: 2,000 St
DIN 276/18_Doku: 412

**02.07.0067 Zulage für Endstelle Dämm-Rohrschalen DN 15**
*** wie Position 02.07.0037
Zulage für Endstelle Dämm-Rohrschalen DN 15

Anfertigung bzw. Anbringen von Dämmung an Kappen bzw. Deckel bei Rohrleitungsende.
Menge: 2,000 St
DIN 276/18_Doku: 412

**02.07.0068 Zulage für Endstelle Dämm-Rohrschalen DN 20**
*** wie Position 02.07.0037
Zulage für Endstelle Dämm-Rohrschalen DN 20

Anfertigung bzw. Anbringen von Dämmung an Kappen bzw. Deckel bei Rohrleitungsende.
Menge: 2,000 St
DIN 276/18_Doku: 412

**02.07.0069 Zulage für Endstelle Dämm-Rohrschalen DN 25**
*** wie Position 02.07.0037
Zulage für Endstelle Dämm-Rohrschalen DN 25

Anfertigung bzw. Anbringen von Dämmung an Kappen bzw. Deckel bei Rohrleitungsende.
Menge: 2,000 St
DIN 276/18_Doku: 412

**02.07.0070 Zulage für Endstelle Dämm-Rohrschalen DN 32**
*** wie Position 02.07.0037
Zulage für Endstelle Dämm-Rohrschalen DN 32

Anfertigung bzw. Anbringen von Dämmung an Kappen bzw. Deckel bei Rohrleitungsende.
Menge: 2,000 St
DIN 276/18_Doku: 412

**02.07.0071 Zulage für Rohrschelle Dämm-Rohrschalen DN 12**
*** wie Position 02.07.0037
Zulage für Rohrschelle Dämm-Rohrschalen DN 12

Anarbeitung der Dämmung an Schellen. Die Dämmung muss nicht aufgedopplet werden. Je Schelle wird ein Passstück gesondert vergütet.
Menge: 16,000 St
DIN 276/18_Doku: 412

**02.07.0072 Zulage für Rohrschelle Dämm-Rohrschalen DN 15**
*** wie Position 02.07.0037
Zulage für Rohrschelle Dämm-Rohrschalen DN 15

Anarbeitung der Dämmung an Schellen. Die Dämmung muss nicht aufgedopplet werden. Je Schelle wird ein Passstück gesondert vergütet.
Menge: 2,000 St
DIN 276/18_Doku: 412

**02.07.0073 Zulage für Rohrschelle Dämm-Rohrschalen DN 20**
*** wie Position 02.07.0037
Zulage für Rohrschelle Dämm-Rohrschalen DN 20

Anarbeitung der Dämmung an Schellen. Die Dämmung muss nicht aufgedopplet werden. Je Schelle wird ein Passstück gesondert vergütet.
Menge: 2,000 St
DIN 276/18_Doku: 412

**02.07.0074 Zulage für Rohrschelle Dämm-Rohrschalen DN 25**
*** wie Position 02.07.0037
Zulage für Rohrschelle Dämm-Rohrschalen DN 25

Anarbeitung der Dämmung an Schellen. Die Dämmung muss nicht aufgedopplet werden. Je Schelle wird ein Passstück gesondert vergütet.
Menge: 2,000 St
DIN 276/18_Doku: 412

**02.07.0075 Zulage für Rohrschelle Dämm-Rohrschalen DN 32**
*** wie Position 02.07.0037
Zulage für Rohrschelle Dämm-Rohrschalen DN 32

Anarbeitung der Dämmung an Schellen. Die Dämmung muss nicht aufgedopplet werden. Je Schelle wird ein Passstück gesondert vergütet.
Menge: 2,000 St
DIN 276/18_Doku: 412

**02.07.0076 Zulage für Anschluss an Armaturendämmung Dämm-Rohrschalen DN 15**
*** wie Position 02.07.0037
Zulage für Anschluss an Armaturendämmung Dämm-Rohrschalen DN 15

bei den Trinkwasserarmaturen sind die Dämmschalen des Herstellers der Armatur zu verwenden. Entsprechend muss der Anschluss an diese Dämmschale fachgerecht erfolgen.
Menge: 2,000 St
DIN 276/18_Doku: 412

**02.07.0077 Zulage für Anschluss an Armaturendämmung Dämm-Rohrschalen DN 20**
*** wie Position 02.07.0037
Zulage für Anschluss an Armaturendämmung Dämm-Rohrschalen DN 20

bei den Trinkwasserarmaturen sind die Dämmschalen des Herstellers der Armatur zu verwenden. Entsprechend muss der Anschluss an diese Dämmschale fachgerecht erfolgen.
Menge: 2,000 St
DIN 276/18_Doku: 412

**02.07.0078 Zulage für Anschluss an Armaturendämmung Dämm-Rohrschalen DN 25**
*** wie Position 02.07.0037
Zulage für Anschluss an Armaturendämmung Dämm-Rohrschalen DN 25

bei den Trinkwasserarmaturen sind die Dämmschalen des Herstellers der Armatur zu verwenden. Entsprechend muss der Anschluss an diese Dämmschale fachgerecht erfolgen.
Menge: 2,000 St
DIN 276/18_Doku: 412

**02.07.0079 Zulage für Anschluss an Armaturendämmung Dämm-Rohrschalen DN 32**
*** wie Position 02.07.0037
Zulage für Anschluss an Armaturendämmung Dämm-Rohrschalen DN 32

bei den Trinkwasserarmaturen sind die Dämmschalen des Herstellers der Armatur zu verwenden. Entsprechend muss der Anschluss an diese Dämmschale fachgerecht erfolgen.
Menge: 2,000 St
DIN 276/18_Doku: 412

*Hinweis: Dämmung der Trinkwasserleitung Kalt nicht brennbar in Schächten Verteilungen, Zentralen, Zwischendecken usw.*

**02.07.0080 Rohrschalen Mineralwolle alukaschiert TWK 20 mm, DN12**
*** Bezugsbeschreibung
Rohrschalen Mineralwolle alukaschiert TWK 20 mm, DN12

zur Wärmedämmung an Trinwasserleitung Kalt aus Edelstahlrohr unter Berücksichtigung der DIN 4140 herstellen.

Es gilt die DIN 4140 mit der Ausnahme, dass die Mindestabstände nach DIN 4140 grundsätzlich nicht eingehalten werden können. Die Abstände der äußeren Dämmung zur nächsten Dämmung beträgt in der Regel 10mm. In Schächten, Durchbrüchen und beengten Bereichen kann der Abstand 0 mm betragen. Bei Brandabschnitten ist hierbei die Verwendung von entsprechender zugelassener Dämmqualität (gasdicht, Schmelzpunkt > 1000° C) mit Eignungsnachweis durch ABP/ABZ vorgesehen.

Rohrschalen aus konzentrischer gewickelter Mineralwolle mit einer gitternetzverstärkten, reißfesten Alu-Sandwichfolie und selbstklebender Überlappung (Längsnaht) kaschiert, einseitig aufgeschlitzt, zur leichteren Montage auf der Innenwandung eingesägt. Verarbeitung nach Herstellervorgaben

Dämmung von Rohrleitungen bei Mediumtemperaturen ≥ 8 °C

Baustoffklasse  :  A2L - s1, d0 nach DIN 13501-1
Schmelzpunkt  :  > 1000 °C nach DIN 4102 - 17
Wärmeleitfähigkeit  :  0,032 W/(mK)
spezifsche
Wärmekapazität  :  0,84 kJ/(kg*K)
Hergestellt
in AS-Qualität  :  nach DIN EN 13468, AGI Q 132
Hydrophobierung  :  nach DIN EN 13472
güteüberwacht  :  nach EnEV 2012

Ausführung, Schutzstreifen der selbstklebenden Überlappung entfernen und Überlappung dichtkleben. Rundstöße mit 100 mm breiten, selbstklebenden Alu-Folienbändern dicht abkleben.

Rohrschalen mit verzinktem Bindedraht, 6 Bindungen pro lfdm befestigen. Bögen und Krümmer bis DN 65 mit Schalensegmenten entsprechend ausführen.

lichte Raumhöhe bis zu 4,0 m.

Es ist eine sehr saubere Montage erforderlich, da die Arbeiten größtenteils als Sichtmontage durchgeführt werden.

Der Einbau mit "Null-Abstand" zwischen den Dämmschalen im Durchführungsbereich ist lt. Prüfzeugnis zulässig. Ausschnitte für Rohrbefestigungen (Gewindestäbe) sind in den Einheitspreisen zu berücksichtigen.

In die Einheitspreise sind des Weiteren Kleinmaterial, Verschnitt und Zuschnittsarbeiten mit einzurechnen.

Dämmschichtdicke  :  50 % - 100 % nach GModG
Menge: 10,000 m
DIN 276/18_Doku: 412

**02.07.0081 Rohrschale Mineralwolle alukaschiert TWK20 mm, DN15**
*** wie Position 02.07.0080
Rohrschale Mineralwolle alukaschiert TWK20 mm, DN15

Nennweite:  DN 15
Dämmschichtdicke:  20  mm
Menge: 2,000 m
DIN 276/18_Doku: 412

**02.07.0082 Rohrschale Mineralwolle alukaschiert TWK 20 mm, DN20**
*** wie Position 02.07.0080
Rohrschale Mineralwolle alukaschiert TWK 20 mm, DN20

Nennweite:  DN 20
Dämmschichtdicke:  20  mm
Menge: 4,000 m
DIN 276/18_Doku: 412

**02.07.0083 Rohrschale Mineralwolle alukaschiert TWK 30 mm, DN25**
*** wie Position 02.07.0080
Rohrschale Mineralwolle alukaschiert TWK 30 mm, DN25

Nennweite:  DN 25
Dämmschichtdicke:  30  mm
Menge: 2,000 m
DIN 276/18_Doku: 412

**02.07.0084 Rohrschale Mineralwolle alukaschiert TWK 40 mm, DN32**
*** wie Position 02.07.0080
Rohrschale Mineralwolle alukaschiert TWK 40 mm, DN32

Nennweite:  DN 32
Dämmschichtdicke:  40  mm
Menge: 2,000 m
DIN 276/18_Doku: 412

**02.07.0085 Dämmung Bogen alukaschiert 20 mm, DN12**
*** wie Position 02.07.0080
Dämmung Bogen alukaschiert 20 mm, DN12

Dämmstärke:  20 mm
Rohr :  DN 12
Menge: 7,000 St
DIN 276/18_Doku: 412

**02.07.0086 Dämmung Bogen alukaschiert 20 mm, DN15**
*** wie Position 02.07.0080
Dämmung Bogen alukaschiert 20 mm, DN15

Dämmstärke:  20 mm
Rohr :  DN 15
Menge: 2,000 St
DIN 276/18_Doku: 412

**02.07.0087 Dämmung Bogen alukaschiert 20 mm, DN20**
*** wie Position 02.07.0080
Dämmung Bogen alukaschiert 20 mm, DN20

Dämmstärke:  20 mm
Rohr :  DN 20
Menge: 2,000 St
DIN 276/18_Doku: 412

**02.07.0088 Dämmung Bogen alukaschiert 30 mm, DN25**
*** wie Position 02.07.0080
Dämmung Bogen alukaschiert 30 mm, DN25

Dämmstärke:  30 mm
Rohr :  DN 25
Menge: 2,000 St
DIN 276/18_Doku: 412

**02.07.0089 Dämmung Bogen alukaschiert 40 mm, DN32**
*** wie Position 02.07.0080
Dämmung Bogen alukaschiert 40 mm, DN32

Dämmstärke:  40 mm
Rohr :  DN 32
Menge: 2,000 St
DIN 276/18_Doku: 412

**02.07.0090 Dämmung T-Stück alukaschiert 20 mm, DN12**
*** wie Position 02.07.0080
Dämmung T-Stück alukaschiert 20 mm, DN12

Dämmstärke:  20 mm
Rohr :  DN 12
Menge: 2,000 St
DIN 276/18_Doku: 412

**02.07.0091 Dämmung T-Stück alukaschiert 20 mm, DN15**
*** wie Position 02.07.0080
Dämmung T-Stück alukaschiert 20 mm, DN15

Dämmstärke:  20 mm
Rohr :  DN 15
Menge: 2,000 St
DIN 276/18_Doku: 412

**02.07.0092 Dämmung T-Stück alukaschiert 20 mm, DN20**
*** wie Position 02.07.0080
Dämmung T-Stück alukaschiert 20 mm, DN20

Dämmstärke:  20 mm
Rohr :  DN 20
Menge: 2,000 St
DIN 276/18_Doku: 412

**02.07.0093 Dämmung T-Stück alukaschiert 30 mm, DN25**
*** wie Position 02.07.0080
Dämmung T-Stück alukaschiert 30 mm, DN25

Dämmstärke:  30 mm
Rohr :  DN 25
Menge: 2,000 St
DIN 276/18_Doku: 412

**02.07.0094 Dämmung T-Stück alukaschiert 40 mm, DN32**
*** wie Position 02.07.0080
Dämmung T-Stück alukaschiert 40 mm, DN32

Dämmstärke:  40 mm
Rohr :  DN 32
Menge: 2,000 St
DIN 276/18_Doku: 412

**02.07.0095 Dämmung Red-Stück alukaschiert 20 mm, DN15**
*** wie Position 02.07.0080
Dämmung Red-Stück alukaschiert 20 mm, DN15

Dämmstärke:  20 mm
Rohr :  DN 15
Menge: 2,000 St
DIN 276/18_Doku: 412

**02.07.0096 Dämmung Red-Stück alukaschiert 20 mm, DN20**
*** wie Position 02.07.0080
Dämmung Red-Stück alukaschiert 20 mm, DN20

Dämmstärke:  20 mm
Rohr :  DN 20
Menge: 2,000 St
DIN 276/18_Doku: 412

**02.07.0097 Dämmung Red-Stück alukaschiert 30 mm, DN25**
*** wie Position 02.07.0080
Dämmung Red-Stück alukaschiert 30 mm, DN25

Dämmstärke:  30 mm
Rohr :  DN 25
Menge: 2,000 St
DIN 276/18_Doku: 412

**02.07.0098 Dämmung Red-Stück alukaschiert 40 mm, DN32**
*** wie Position 02.07.0080
Dämmung Red-Stück alukaschiert 40 mm, DN32

Dämmstärke:  30 mm
Rohr :  DN 32
Menge: 2,000 St
DIN 276/18_Doku: 412

**02.07.0099 Zulage für Passstücke / Zuschnitt Dämm-Rohrschalen DN 12**
*** wie Position 02.07.0080
Menge: 36,000 St
DIN 276/18_Doku: 412

**02.07.0100 Zulage für Passstücke / Zuschnitt Dämm-Rohrschalen DN 15**
*** wie Position 02.07.0080
Menge: 4,000 St
DIN 276/18_Doku: 412

**02.07.0101 Zulage für Passstücke / Zuschnitt Dämm-Rohrschalen DN 20**
*** wie Position 02.07.0080
Menge: 4,000 St
DIN 276/18_Doku: 412

**02.07.0102 Zulage für Passstücke / Zuschnitt Dämm-Rohrschalen DN 25**
*** wie Position 02.07.0080
Menge: 4,000 St
DIN 276/18_Doku: 412

**02.07.0103 Zulage für Passstücke / Zuschnitt Dämm-Rohrschalen DN 32**
*** wie Position 02.07.0080
Menge: 4,000 St
DIN 276/18_Doku: 412

**02.07.0104 Zulage für Ausschnitt Dämm-Rohrschalen DN 12**
*** wie Position 01.06.0098
Zulage für Ausschnitt Dämm-Rohrschalen DN 12

bei Fühlern, Bauteilen usw.
Menge: 2,000 St
DIN 276/18_Doku: 412

**02.07.0105 Zulage für Ausschnitt Dämm-Rohrschalen DN 15**
*** wie Position 02.07.0080
Zulage für Ausschnitt Dämm-Rohrschalen DN 15

bei Fühlern, Bauteilen usw.
Menge: 2,000 St
DIN 276/18_Doku: 412

**02.07.0106 Zulage für Ausschnitt Dämm-Rohrschalen DN 20**
*** wie Position 02.07.0080
Zulage für Ausschnitt Dämm-Rohrschalen DN 20

bei Fühlern, Bauteilen usw.
Menge: 2,000 St
DIN 276/18_Doku: 412

**02.07.0107 Zulage für Ausschnitt Dämm-Rohrschalen DN 25**
*** wie Position 02.07.0080
Zulage für Ausschnitt Dämm-Rohrschalen DN 25

bei Fühlern, Bauteilen usw.
Menge: 2,000 St
DIN 276/18_Doku: 412

**02.07.0108 Zulage für Ausschnitt Dämm-Rohrschalen DN 32**
*** wie Position 02.07.0080
Zulage für Ausschnitt Dämm-Rohrschalen DN 32

bei Fühlern, Bauteilen usw.
Menge: 2,000 St
DIN 276/18_Doku: 412

**02.07.0109 Zulage für Endstelle Dämm-Rohrschalen DN 12**
*** wie Position 02.07.0080
Zulage für Endstelle Dämm-Rohrschalen DN 12

Anfertigung bzw. Anbringen von Dämmung an Kappen bzw. Deckel bei Rohrleitungsende.
Menge: 2,000 St
DIN 276/18_Doku: 412

**02.07.0110 Zulage für Endstelle Dämm-Rohrschalen DN 15**
*** wie Position 02.07.0080
Zulage für Endstelle Dämm-Rohrschalen DN 15

Anfertigung bzw. Anbringen von Dämmung an Kappen bzw. Deckel bei Rohrleitungsende.
Menge: 2,000 St
DIN 276/18_Doku: 412

**02.07.0111 Zulage für Endstelle Dämm-Rohrschalen DN 20**
*** wie Position 02.07.0080
Zulage für Endstelle Dämm-Rohrschalen DN 20

Anfertigung bzw. Anbringen von Dämmung an Kappen bzw. Deckel bei Rohrleitungsende.
Menge: 2,000 St
DIN 276/18_Doku: 412

**02.07.0112 Zulage für Endstelle Dämm-Rohrschalen DN 25**
*** wie Position 02.07.0080
Zulage für Endstelle Dämm-Rohrschalen DN 25

Anfertigung bzw. Anbringen von Dämmung an Kappen bzw. Deckel bei Rohrleitungsende.
Menge: 2,000 St
DIN 276/18_Doku: 412

**02.07.0113 Zulage für Endstelle Dämm-Rohrschalen DN 32**
*** wie Position 02.07.0080
Zulage für Endstelle Dämm-Rohrschalen DN 32

Anfertigung bzw. Anbringen von Dämmung an Kappen bzw. Deckel bei Rohrleitungsende.
Menge: 2,000 St
DIN 276/18_Doku: 412

**02.07.0114 Zulage für Rohrschelle Dämm-Rohrschalen DN 12**
*** wie Position 02.07.0080
Zulage für Rohrschelle Dämm-Rohrschalen DN 12

Anarbeitung der Dämmung an Schellen. Die Dämmung muss nicht aufgedopplet werden. Je Schelle wird ein Passstück gesondert vergütet.
Menge: 10,000 St
DIN 276/18_Doku: 412

**02.07.0115 Zulage für Rohrschelle Dämm-Rohrschalen DN 15**
*** wie Position 02.07.0080
Zulage für Rohrschelle Dämm-Rohrschalen DN 15

Anarbeitung der Dämmung an Schellen. Die Dämmung muss nicht aufgedopplet werden. Je Schelle wird ein Passstück gesondert vergütet.
Menge: 2,000 St
DIN 276/18_Doku: 412

**02.07.0116 Zulage für Rohrschelle Dämm-Rohrschalen DN 20**
*** wie Position 02.07.0080
Zulage für Rohrschelle Dämm-Rohrschalen DN 20

Anarbeitung der Dämmung an Schellen. Die Dämmung muss nicht aufgedopplet werden. Je Schelle wird ein Passstück gesondert vergütet.
Menge: 4,000 St
DIN 276/18_Doku: 412

**02.07.0117 Zulage für Rohrschelle Dämm-Rohrschalen DN 25**
*** wie Position 02.07.0080
Zulage für Rohrschelle Dämm-Rohrschalen DN 25

Anarbeitung der Dämmung an Schellen. Die Dämmung muss nicht aufgedopplet werden. Je Schelle wird ein Passstück gesondert vergütet.
Menge: 2,000 St
DIN 276/18_Doku: 412

**02.07.0118 Zulage für Rohrschelle Dämm-Rohrschalen DN 32**
*** wie Position 02.07.0080
Zulage für Rohrschelle Dämm-Rohrschalen DN 32

Anarbeitung der Dämmung an Schellen. Die Dämmung muss nicht aufgedopplet werden. Je Schelle wird ein Passstück gesondert vergütet.
Menge: 2,000 St
DIN 276/18_Doku: 412

**02.07.0119 Zulage für Anschluss an Armaturendämmung Dämm-Rohrschalen DN 15**
*** wie Position 02.07.0080
Zulage für Anschluss an Armaturendämmung Dämm-Rohrschalen DN 15

bei den Trinkwasserarmaturen sind die Dämmschalen des Herstellers der Armatur zu verwenden. Entsprechend muss der Anschluss an diese Dämmschale fachgerecht erfolgen.
Menge: 2,000 St
DIN 276/18_Doku: 412

**02.07.0120 Zulage für Anschluss an Armaturendämmung Dämm-Rohrschalen DN 20**
*** wie Position 02.07.0080
Zulage für Anschluss an Armaturendämmung Dämm-Rohrschalen DN 20

bei den Trinkwasserarmaturen sind die Dämmschalen des Herstellers der Armatur zu verwenden. Entsprechend muss der Anschluss an diese Dämmschale fachgerecht erfolgen.
Menge: 2,000 St
DIN 276/18_Doku: 412

**02.07.0121 Zulage für Anschluss an Armaturendämmung Dämm-Rohrschalen DN 25**
*** wie Position 02.07.0080
Zulage für Anschluss an Armaturendämmung Dämm-Rohrschalen DN 25

bei den Trinkwasserarmaturen sind die Dämmschalen des Herstellers der Armatur zu verwenden. Entsprechend muss der Anschluss an diese Dämmschale fachgerecht erfolgen.
Menge: 2,000 St
DIN 276/18_Doku: 412

**02.07.0122 Zulage für Anschluss an Armaturendämmung Dämm-Rohrschalen DN 32**
*** wie Position 02.07.0080
Zulage für Anschluss an Armaturendämmung Dämm-Rohrschalen DN 32

bei den Trinkwasserarmaturen sind die Dämmschalen des Herstellers der Armatur zu verwenden. Entsprechend muss der Anschluss an diese Dämmschale fachgerecht erfolgen.
Menge: 2,000 St
DIN 276/18_Doku: 412

**02.07.0123 Brandschutzmanschette für brennbare Abwasserleitungen DN 50**
*** Bezugsbeschreibung
Brandschutzmanschette für brennbare Abwasserleitungen DN 50

für körperschallgedämmte Durchführungen von Rohrleitungen durch Wände und Decken.

Brandschutz-Rohrabschottung R90 für Rohre und Muffen brennbarer Abwasserleitungen aus PE, PB sowie aus mineralverstärktem Kunststoff.

Schaumstoffstreifen zur Körperschallentkoppelung. Stahlblechmantel mit innenliegendem intumeszierendem Baustoff zum vollständigen Verschließen der Rohrdurchführung im Brandfall.

Einbau in Massivdecken, Massivwände oder in leichte Trennwände gemäß DIBt Zulassung, R90 nach DIN 4102-11. Der Abstand zwischen den Brandschutzmanschetten und der gewählten mineralischen Abschottung für nichtbrennbare Versorgungsleitungen kann 0 mm betragen.

Die ordnungsgemäße Ausführung ist vom Unternehmer nach Abschluss der Arbeiten durch eine Übereinstimmungsbestätigung zu bescheinigen. Jede Rohrabschottung ist mit dem im Lieferumfang enthaltenen Schild dauerhaft zu kennzeichnen. Das Schild ist jeweils neben der Rohrabschottung am Bauteil zu befestigen.

Verwendungszwecke
- Zum Schutz vor Rauch- und Feuerausbreitung
- Zum Einbau in Decken und Wänden mit Feuerwiderstand F 30 bis F 90,
  teilweise oder ganz eingemörtelt
- Zum schrägen Einbau in Decken und Wände der Feuerwiderstandsklasse
  F 30 bis F 90, teilweise oder ganz eingemörtelt

Eigenschaften
- Feuerwiderstandklasse R 30, R 60 und R 90 nach DIN 4102-11
- mit Allgemein bauaufsichtliche Zulassung
- Abstand 0 mm zu Abschottung für Versorgungsleitungen

Dimension  :  DN 50
Menge: 2,000 St
DIN 276/18_Doku: 411

**02.07.0124 Brandschutzmanschette für brennbare Abwasserleitungen DN 70**
*** wie Position 02.07.0123
Brandschutzmanschette für brennbare Abwasserleitungen DN 70

Dimension  :  DN 70
Menge: 2,000 St
DIN 276/18_Doku: 411

**02.07.0125 Brandschutzmanschette für brennbare Abwasserleitungen DN 100**
*** wie Position 02.07.0123
Brandschutzmanschette für brennbare Abwasserleitungen DN 100

Dimension  :  DN 100
Menge: 4,000 St
DIN 276/18_Doku: 411

**02.07.0126 R90 Abschottung für Rohr DN 12 / 15**
*** Bezugsbeschreibung
R90 Abschottung für Rohr DN 12 / 15

für nichtbrennbare Versorgungsleitungen

Feuerwiderstandsfähige Rohrabschottungen mit nichtbrennbaren hochverdichteten Mineralwolle mit RAL-Gütezeichen der Gütegemeinschaft Mineralwolle e.V., freigezeichnet nach Gefahrstoffverordnung, Chemikalienverbotsverordnung und Verordnung (EG) Nr. 1272/2008 Brandschutzschalen

Baustoffklasse:  A2 nach DIN 4102-1,
Schmelzpunkt:  1000 ° C nach DIN 4102-17
Rohdichte:  150 kg/m³, (gasdicht)
Wärmedämmung:  nach gültigen EnEV / Vorgabe des Bauherrn

Ausführung:

Erstellung einer Rohrabschottung der Feuerwiderstandsklasse R90. Hierzu ist die Brandschutzschale in die Bautteillaibung einzubauen.

Die Brandschutzschale ist entweder formschlüssig in eine Kernbohrung einzupressen oder bei verbleibenden Restfugen mit Mörtel (MG II, IIa, III) vollständig einzumörteln. Bei vorhandenen Fugen werden diese bis zu einer Breite von 2 mm mit vollflächig auf die Schale aufgebrachten Kleber abgedichtet. Bei leichten Trennwänden muss die verbleibende Öffnung mit Spachtelmasse vollständig verschlossen werden. Alle Bekleidungselemente sind mit verzinktem Bindedraht, 6 Wickelungen pro lfm, auf dem Rohr zu befestigen.

Die Ausführung muss gemäß eines gültigen Allgemeinem bauaufsichtlichen Prüfzeugnis ABP erfolgen. Die ordnungsgemäße Ausführung ist vom Fachunternehmer nach Abschluss der Arbeiten durch eine Übereinstimmungserklärung zu bescheinigen.

Jede Rohrschottung ist mit Aufkleber und Angaben zur Schottungsart, R90-Qualität, Datum, Auftragnehmer  zu kennzeichnen.

Einschl. Zuschneiden der Rohrschale auf die erforderliche Länge der Wandbreite, Mörtel, Verschnitt, Kleinmaterial (Kleber usw.) und vorbeschriebenen Leistungsumfang.

Montage in bis zu 5,0 m Höhe

Der Einheitspreis gilt pro Stück R90 Dämmung, für Zulassung notwendige folge Dämmung und benötigte zusätzliche Abhänger

Rohr:  DN 12 bzw. DN 15
Menge: 10,000 St
DIN 276/18_Doku: 412

**02.07.0127 R90 Abschottung für Rohr DN 20**
*** wie Position 02.07.0126
R90 Abschottung für Rohr DN 20

Rohr:  DN 20
Menge: 5,000 St
DIN 276/18_Doku: 412

**02.07.0128 R90 Abschottung für Rohr DN 25**
*** wie Position 02.07.0126
R90 Abschottung für Rohr DN 25

Rohr:  DN 25
Menge: 5,000 St
DIN 276/18_Doku: 412

**02.07.0129 R90 Abschottung für Rohr DN 32**
*** wie Position 02.07.0126
R90 Abschottung für Rohr DN 32

Rohr:  DN 32
Menge: 5,000 St
DIN 276/18_Doku: 412

**02.07.0130 Kernbohrungen bis 200 mm, in Decken und Wänden**
Kernbohrungen  bis 200 mm, in Decken und Wänden

kompl. herstellen, incl. durchschneiden des Betonstahls, einschl. aller Nebenarbeiten, Wand- bzw. Deckenstärke: bis 300 mm, einschl. Schuttentsorgung
Menge: 1,000 St
DIN 276/18_Doku: 419

**02.07.0131 Kernbohrungen 201 mm bis 300 mm**
*** wie Position 01.06.0237
Kernbohrungen 201 mm bis 300 mm

Nenndurchmesser  :  201 - 300 mm
Menge: 1,000 St
DIN 276/18_Doku: 419

**02.07.0132 Verschluss von Wanddurchbrüchen F90**
Verschluss von Wanddurchbrüchen F90

mit Rohrleitungen belegt. Fachgerechter Verschluss (zu mauern) von Wanddurchbrüchen. Wand mit und ohne Anforderungen, die Restfugen sind mit Mörtel (MG II, IIa, III) vollständig einzumörteln. Die Ausführung muss gemäß ABP erfolgen. Die ordnungsgemäße Ausführung ist vom Fachunternehmer nach Abschluss der Arbeiten durch eine Übereinstimmungserklärung zu bescheinigen.

Länge:  20 bis 120 cm
Höhe:  10 bis 30 cm
Tiefe:  bis 30 cm

einschließlich Auslegen von Folie im Arbeitsbereich, Schalung, Hilfsstoffen und Reinigen des Arbeitsbereiches nach Fertigstellung der Arbeit.
Abrechnung erfolgt in Öffnungsfläche wobei die Belegung nicht betrachtet wird.
Menge: 5,000 m2
DIN 276/18_Doku: 419

**02.07.0133 Verschluss von Deckendurchbrüchen F90**
Verschluss von Deckendurchbrüchen F90

mit Rohrleitungen belegt. Fachgerechter Verschluss von Deckendurchbrüchen. Decke mit und ohne Anforderungen, die Restfugen sind vollständig mit Beton zu vergießen . Die Ausführung muss gemäß ABP erfolgen. Die ordnungsgemäße Ausführung ist vom Fachunternehmer nach Abschluss der Arbeiten durch eine Übereinstimmungserklärung zu bescheinigen.

Länge:  20 bis 120 cm
Höhe:  10 bis 30 cm
Tiefe:  bis 30 cm

einschließlich Auslegen von Folie im Arbeitsbereich, Schalung, Hilfsstoffen und Reinigen des Arbeitsbereiches nach Fertigstellung der Arbeit.
Abrechnung erfolgt in Öffnungsfläche wobei die Belegung nicht betrachtet wird.
Menge: 5,000 m2
DIN 276/18_Doku: 419

#### 02.08 Einrichtungsgegenstände

*Hinweis: Hinweis*
Hinweis gleiche Serien

aus optischen Gründen sind die Sanitär-Objekte (Ausnahme Reihenwaschtischanlage, Ausgussbecken) aus einer Serie anzubieten. Auch sind Bedienelemente, Accessoires Ausstattungsgegenstände usw. je aus der gleichen Serie zu verwenden und entsprechend anzubieten

**02.08.0001 Bemusterung**
Bemusterung

für alle angebotenen sichtbaren Einrichtungsgegenstände (z.B. Obkejte, Armaturen) durch jeweils Vorlage eines Muster und ggfs. von Alternativen, einschl. Nachbemusterung und aller zugehörigen Nebenarbeiten als Pauschalleistung
Menge: 1,000 psch
DIN 276/18_Doku: 419

*Hinweis: Waschtisch-Anlagen*

**02.08.0002 Waschtisch-Installationselement für den Trockeneinbau**
Waschtisch-Installationselement für den Trockeneinbau

Höhe 120 cm, für Einlocharmatur, zum Einbau in teilhohe oder raumhohe Trockenbau Wände, für Fußbodenaufbau 0 - 20 cm, erfüllt die Schallschutzanforderungen nach DIN 4109, E DIN 4109-10 SSt. I bis SST. III

Eigenschaften
- für den Trockeneinbau
- Selbsttragend
- Rahmen pulverbeschichtet
- Waschtisch Befestigungsabstand 5 - 38 cm
- Armaturenanschlussplatte höhen- und tiefenverstellbar
- Befestigung für Abgangsbogen höhenverstellbar
- 2 schallgedämmten Armaturenanschlüssen DN 15, verstellbar von 0-200mm,
- einschließlich Anschluss an das verwendete Rohrsystem

einschl. Befestigungswinkel, HT Abgangsbogen, Ø 50 mm; Gummidichtung Ø 44 / 32 mm; 2 Gewindestangen und Muttern M10 für Keramikbefestigung, Dicht-, Verbindungs- und Befestigungsmaterial.

Fabrikat  : '........................................'

Typ  : '........................................'
Menge: 3,000 St
DIN 276/18_Doku: 412

**02.08.0003 Waschbecken 60 cm**
Waschbecken 60 cm

eckiges Design, mit Hahnloch mittig, mit Überlauf.

Verwendungszwecke
- Zum Einbau in Sanitärräumen

Eigenschaften
- Unterbaufähig
- Schmale Ränder vermitteln ein unbeschwertes und
  positives Badambiente
- Zeitgemäßes Design und filigrane Linienführung
- 10 Jahre Nachkaufgarantie

Technische Eigenschaften
- Werkstoff: Sanitärkeramik
- Farbe / Oberfläche: weiß
- Breite: 60 cm
- Höhe: 16,5 cm
- Tiefe: 48 cm
- Hahnloch: mittig
- Überlauf: sichtbar, symmetrisch

Qualitativ weder Stapelware noch Fachhändler-Hausmarke.
Die Waschtische, barrierefreien Waschtische, WC-Töpfe, Urinale und barrierefreien WC-Töpfe müssen vom gleichen Hersteller sein.

Abmessungen (BxT)  :  600x480mm.

Einschließlich allem erforderlichem Zubehör und Befestigungsmaterialien.

Planungsfabrikat: Geberit Smyle
oder gleichwertig

gewählt:

Fabrikat  : '........................................'

Typ  : '........................................'
Menge: 1,000 St
DIN 276/18_Doku: 412

**02.08.0004 Waschbecken 50cm**
*** wie Position 01.07.0003
Handwaschbecken 50cm

Abmessungen (BxT)  :  500x410mm.
Menge: 2,000 St
DIN 276/18_Doku: 412

**02.08.0005 Waschtisch-Micharamatur für Waschanlagen, Netz**
Waschtisch-Micharamatur für Waschanlagen, Netz

Berührungslose, elektronisch gesteuerte Waschtischarmatur:
- für Kalt- und Warmwasseranschluss
- ohne Ablaufgarnitur
- modularer Monoblock ohne Unterbau, robustes Metallgehäuse, verchromt
- Service über Revisionsabdeckung
- Infrarot-Sensorik (vollautomatische Einstellung!), Mikroprozessor-Elektronik
- funktionssicheres Magnetventil ROBUST (druckstoßarm) und  Spar-Strahlregler
- Warm- und Kaltwasseranschluss mit flexiblen Druckschläuchen
- Rückschlagventile und Schmutzsiebe (eingebaut)
- Temperatur frei wählbar oder vorwählbar (vandalensichere Abdeckung)
- Heißwassersperre einstellbar
- Kurz-Aus (Reinigung) und Dauer-Ein (Befüllen) (mit Touch auslösbar)
- Dauer-Ein- und Hygienespülung-Laufzeit (mit Touch einstellbar)
- Wassernachlaufzeit, Sensorempfindlichkeit (mit Touch einstellbar)
- 12-, 24- oder 48-Stunden-Hygienespülung (mit Touch aktivierbar)
- Installation wie konventioneller Einhebelmischer
- Einbindung in das Wassermanagement-System möglich
- Service APP kompatibel: Kontrolle der gespeicherten Betriebsdaten,

Einstellungen und Steuerung der Funktionen
für Einzel- und Mehrfachstromversorgung, Datenverbindung

Netzbetrieb Aufputz  :  Steckernetzgerät 230 V/AC - 6 V/DC

Betriebsdruck  :  0,3-10 bar
Durchflussmenge (ca.)  :  6 l/min (3 bar)
Wassertemperatur (max.):  80 °C
Strahlregler  :  Spar-Strahlregler, Kaskade  (selbstreinigend)
Druckschläuche  :  350 mm
Eckventilanschlüsse  :  G 3/8"
Schmutzsiebe  :  0,5 mm Maschenweite
Sensorempfindlichkeit  :  permanent automatisch  selbsteinmessend
Wassernachlaufzeit  :  1 s voreingestellt (mit Touch 0-10 s  einstellbar)
Dauer-Ein-Laufzeit und Hygienespülung-Laufzeit: 2 min voreingestellt (mit Touch 0,5-20 min einstellbar)
Kurz-Aus  :  2 min (fixiert)

Normen: DIN EN 200; Geräuschklasse I; PA-IX 28707 / IO; CE

einschließlich: notwendiger Converter / Schnittstelle zur Einbindung in das Wassermanagement-System, kurze Ausführung inkl. Unterputzdose mit Deckel

einschließlich allem erforderlichem Zubehör, Befestigungsmaterialien.

gewählt:

Fabrikat  : '..............................................'

Typ  : '..............................................'
Menge: 3,000 St
DIN 276/18_Doku: 412

**02.08.0006 Ablaufventil**
Ablaufventil

Messing mit Stopfen und Überlauf, mit Profildichtung, für Waschtische und Handwaschbecken, einschl. Dichtungsmaterial

Dimension:  1 1/4"
Farbe:  verchromt
Menge: 3,000 St
DIN 276/18_Doku: 412

**02.08.0007 Röhrengeruchverschluss**
Röhrengeruchverschluss

für Waschtische, verstellbares Tauchrohr, mit Schubrosette

Dimension:  1 1/4"
Tasse:  50  mm
Farbe:  verchromt
Menge: 3,000 St
DIN 276/18_Doku: 412

**02.08.0008 Objekt Versiegelung o.g. Waschtisch**
Objekt Versiegelung o.g. Waschtisch

an o.g. Sanitärobjekt dauerelastische Silikonnaht an Übergang zwischen Objekt und Wand fachgerecht anbringen.

Farbe:  nach Wahl des Auftraggebers
Menge: 3,000 St
DIN 276/18_Doku: 412

**02.08.0009 Seifenspender, manuell Korpus 600 ml**
Seifenspender, manuell Korpus  600 ml

- rechteckig geformtes Gehäuse mit großen Radien
- dient zur Aufnahme handelsüblicher Flüssigseife
- mit Innenbehälter zur freien Befüllung, Füllmenge 600 ml
- Innenbehälter zur Reinigung herausnehmbar
- seitliche Füllstandsanzeige
- mit Hebel zur manuellen Seifenausgabe
- Schutz gegen Missbrauch durch Verriegelung
- zur Wandmontage
- Korpus und Hebel aus hochglänzendem Polyamid
- inklusive korrosionsfreiem Befestigungsmaterial
- Geeignet für Flüssigseife mit einer Viskosität von 1.500 bis 4.000 mPa-s
- Rahmenelement aus hochglänzendem Polyamid

Farbe Reinweiß

Fabrikat  : '........................................'

Typ  : '........................................'
Menge: 3,000 St
DIN 276/18_Doku: 412

**02.08.0010 Papierhandtuchspender ca. 450 St**
Papierhandtuchspender  ca. 450 St

- rechteckig geformter Behälter mit eingefasster Entnahmeöffnung
- dient zur Aufnahme handelsüblicher Papierhandtücher
- Fassungsvermögen ca. 450 Stück
- anwenderfreundliche Entnahmeöffnung
- leicht zu befüllen und abschließbar
- zur Wandmontage mit Befestigungsmaterial
- Behälter aus hochwertigem, weiß-transluzentem Kunststoff
- Einfassung der Entnahmeöffnung aus hochglänzendem Polyamid

Farbe Reinweiß

Hersteller und Serie wie Seifenspender
Menge: 3,000 St
DIN 276/18_Doku: 412

**02.08.0011 Papierhandtuchkorb Lochblech weiß**
Papierhandtuchkorb Lochblech weiß
- rechteckiger Behälter aus Lochblech mit Aufsatz aus Kunststoff
- dient als Abfallbehälter für benutzte Papierhandtücher
- der Aufsatz dient zur Befestigung und Abdeckung von Abfallbeuteln und
kann abgenommen werden
- freistehend oder zur Wandmontage
- Lochblech, weiß

Farbe Reinweiß

Hersteller und Serie wie Seifenspender
Menge: 3,000 St
DIN 276/18_Doku: 412

*Hinweis: WC-Anlagen*

**02.08.0012 WC-Installationselement**
WC-Installationselement

mit UP-Spülkasten, Höhe 112 cm, zum Einbau in teilhohe oder raumhohe Vorwandinstallation, für Fußbodenaufbau 0 - 20 cm, erfüllt die Schallschutzanforderungen nach DIN 4109, E DIN 4109-10 SSt. I bis SST. III

Eigenschaften
- Trockenbauelement
- Selbsttragend
- Rahmen pulverbeschichtet,
- Rahmen mit Löchern 9 mm für Befestigung im Holzständerbau
- Keramikbefestigungen M12, Befestigungsabstand 18 cm oder
  23 cm
- Fußstützen mit cm-Raster-Markierung, verzinkt,
  höhenverstellbar
- Fußplatte drehbar, für den Einbau in UW50 und UW75 Profile
- Befestigung für Abgangsbogen schallgedämmt
- UP-Spülkasten mit Betätigung von vorne,
- Schwitzwassergedämmt
- 2 Spülmenge (einstellbar)
- Wasseranschluss hinten/oben in der Mitte
- Verbindungsschlauch zum Eckventil handverschraubbar
- Schnelleinstellung der Drückerstangen für Betätigungsplatte
- 2-Mengen-Spülung für Betätigungsplatte
- einschließlich Wandscheibe bzw. Anschluss an das verwendete Rohrsystem

Technische Daten:
Spülmenge Werkeinstellung 6 und 3 l
Kleine Spülmenge Einstellbereich 3/4 l
Große Spülmenge Einstellbereich 4,5/6/7.5 l

einschl. Befestigungswinkel, universeller Wasseranschluss R 1/2" mit integriertem Eckventil,  Schutzstopfen; Bauschutz für Serviceöffnung, ablängbar, 2 Gewindestangen und Muttern M12 für Keramikbefestigung; PE Anschlussgarnitur,  90 mm; PE Wand-WC- Bogen 90°, 90/90 mm; PE Übergangsstück, 90/110 mm, Dicht-, Verbindungs- und Befestigungsmaterial.

Fabrikat  : '........................................'

Typ  : '........................................'
Menge: 1,000 St
DIN 276/18_Doku: 412

**02.08.0013 Wand-WC**
Wand-WC

spülrandlose Wand-WC-Keramik Tiefspüler aus Sanitärkeramik eckige Bauform für 6 und 4,5 Liter Spülwasser nach EN 997. Spült mit 4l, mit Schalldämmmatte.
Modell qualitativ weder Stapelware noch Fachhändler-Hausmarke.
Die Waschtische, barrierefreien Waschtische, Klassenzimmer-Waschtische WC-Töpfe, Urinale und barrierefreien WC-Töpfe müssen vom gleichen Hersteller sein.

Abmessungen (BxT)  :  350x540mm
Farbe  :  Weiß

Einschließlich allem erforderlichem Zubehör und Befestigungsmaterialien.

Planungsfabrikat:  Geberit Smyle
oder gleichwertig.

gewählt:

Fabrikat  : '........................................'

Typ  : '........................................'
Menge: 1,000 St
DIN 276/18_Doku: 412

**02.08.0014 WC-Sitz mit Deckel**
WC-Sitz mit Deckel

WC-Sitzring aus hochwertigem Kunststoff mit Deckel. Stabile Scharniere mit durchgehender Scharnierwelle aus Edelstahl mit Winkelpuffern gegen seitliches Verrutschen.
Farbe: Weiß.

Einschließlich allem erforderlichem Zubehör und Befestigungsmaterialien.
Menge: 1,000 St
DIN 276/18_Doku: 412

**02.08.0015 Betätigungsplatte**
Betätigungsplatte

Abdeckplatte aus Edelstahl für UP-Spülkasten, rechteckige Bauform

2-Mengen Spülung mit zwei unterschiedlich großen, Drückerstangen schallgedämmt einschließlich allem erforderlichem Zubehör und Befestigungsmaterialien
Menge: 1,000 St
DIN 276/18_Doku: 412

**02.08.0016 WC Objekt Versiegelung**
WC Objekt Versiegelung

an o.g. Sanitärobjekt dauerelastische Silikonnaht an Übergang zwischen Objekt und Wand fachgerecht anbringen. Naht unten offen geschlossen.

Farbe:  nach Wahl des Auftraggebers
Menge: 1,000 St
DIN 276/18_Doku: 412

**02.08.0017 WC-Papierhalter**
WC-Papierhalter

- rechtwinklig gebogener, U-förmiger Halter
- diebstahlgeschützt durch verdeckte Verschraubung
- 160 mm breit, 120 mm hoch, Stange 21 mm im Durchmesser

Farbe Reinweiß

Hersteller und Serie wie Seifenspender
Menge: 1,000 St
DIN 276/18_Doku: 412

**02.08.0018 Reservepapierhalter**
Reservepapierhalter

- zylindrischer Papierhalter mit runder Rosette
- diebstahlgeschützt durch verdeckte Verschraubung
- 123 mm lang, Durchmesser 33 mm, Rosette 70 mm Durchmesser
- aus hochglänzendem Polyamid nach HEWI Farbtabelle

Farbe Reinweiß

Hersteller und Serie wie Seifenspender
Menge: 1,000 St
DIN 276/18_Doku: 412

**02.08.0019 WC-Bürstengarnitur**
WC-Bürstengarnitur

- Bürstengriff mit auswechselbarem schwarzem Bürstenkopf aus Polyamid
- Bürstentopf mit gewölbtem Boden und sphärenförmigem, teilweise offe
nem Oberteil in ringförmigem Halter
- Oberteil stufenlos drehbar
- der Behälter ist herausnehmbar, kann aber auch diebstahlgeschützt montiert werden
- einfaches Auswechseln des Bürstenkopfs durch Bajonettverschluss
- diebstahlgeschützt durch verdeckte Verschraubung

Farbe Reinweiß

Hersteller und Serie wie Seifenspender
Menge: 1,000 St
DIN 276/18_Doku: 411

*Hinweis: Urinale*

**02.08.0020 Urinal-Installationselement**
Urinal-Installationselement

Installationselement für Urinalbecken.

Höhe 112-130 cm, zum Einbau in teilhohe oder raumhohe Vorwandinstallation, für Fußbodenaufbau 0 - 20 cm, erfüllt die Schallschutzanforderungen nach DIN 4109, E DIN 4109-10 SSt. I bis SST. III

Eigenschaften
- Trockenbauelement
- Selbsttragend
- Rahmen pulverbeschichtet
- Rahmen mit Löchern Ø 9 mm für Befestigung im
  Holzständerbau
- Keramikbefestigungen M8, Abstand und Höhe einstellbar
- Befestigung für Einlauf 32 mm höhenverstellbar
- Fußstützen mit cm-Raster-Markierung, verzinkt,
  höhenverstellbar
- Fußplatte drehbar, für den Einbau in UW50 und UW75 Profile
- Befestigung für Abgangsbogen schallgedämmt und
  höhenverstellbar

einschl. Befestigungswinkel, Bauschutz, ablängbar; Urinal-Anschlussgarnitur PE Abgangsbogen Ø 50/63 mm; Gummidichtung Ø 57/50 mm, 2 Gewindestangen und Muttern M8 für Keramikbefestigung, Dicht-, Verbindungs- und Befestigungsmaterial.

Fabrikat  : '........................................'

Typ  : '........................................'
Menge: 1,000 St
DIN 276/18_Doku: 412

**02.08.0021 Urinal**
Urinal, DIN 1390, DIN-EN 80

aus Sanitärporzellan, in rechteckiger Form, zugelassen für 1 Liter Spülvolumen, Zulauf: von hinten, Abgang: nach hinten

Breite  :  325 mm
Tiefe  :  300 mm
Farbe  :  weiß

einschl. Schallschutzelement, Befestigungssatz verchromt, Absaugeformstück, Dicht-, Befestigungs- und Verbindungsmaterial

Fabrikat  : '..............................................'

Typ  : '..............................................'
Menge: 1,000 St
DIN 276/18_Doku: 419

**02.08.0022 Urinal Objekt Versieglung**
Urinal Objekt Versiegelung

an o.g. Sanitärobjekt dauerelastische Silikonnaht an Übergang zwischen Objekt und Wand fachgerecht anbringen. Naht unten offen geschlossen.

Farbe:  nach Wahl des Auftraggebers
Menge: 1,000 St
DIN 276/18_Doku: 412

**02.08.0023 Elekt. Urinalsteuerung Netz**
Elekt. Urinalsteuerung Netz

Spülmenge über Drossel des Rohbausets bis auf 0,5 l pro Spülung reduzierbar, Intervallspülung einstellbar, Dynamische Spülzeitanpassung,
Funktionen mit Service-Handy einstellbar und abfragbar, Ventilschließfunktion bei Stromausfall.
Lieferumfang
- Abdeckplatte Sigma01, mit IR-Fenster
- Befestigungsrahmen
- Infrarotsteuerung, vormontiert auf Befestigungsrahmen
- Magnetventil
- Netzteil
- Befestigungsmaterial
liefern und montieren
Menge: 1,000 St
DIN 276/18_Doku: 419

*Hinweis: Duschen*

**02.08.0024 Duschpaneel mit thermostatischer Mischung aus Mineralwerkstoff mit Handbrause**
Duschpaneel mit thermostatischer Mischung aus Mineralwerkstoff mit Handbrause

- mit Ablage Farbe nach RAL frei wählbar

Gesamtlänge 1400 mm

Duschpaneel mit thermostatischer Mischeinrichtung, inklusive Verbrühungsschutz für Wandmontage. Zum Anschluss an Kalt- und Warmwasser. Einsatzbereich im Neubau und Sanierung in öffentlichen, halböffentlichen und gewerblichen Sanitärräumen.
Wasserstrecke mit Magnetventil 6 V/DC ROBUST, bistabil
• Armaturenkörper: entzinkungsbeständiges Pressmessing, als hochwertige
Thermostatbatterie, Thermostatgriff: Messing verchromt
• sichtbare Komponenten hochglanzverchromt
• Wahlmöglichkeit des Temperatureinstellbereichs
• integrierte Rückflussverhinderer im Bypass und Rückflussverhinderer und
Siebkartuschen fürr Wasserzuläufe
• Funktionsteile können ohne Ausbau des Armaturenkörpers gewartet werden
• elektronische Bedienung der Duschfunktion über Piezo-Taster mit Start/
Stopp-Funktion; Piezo-Taster: Farbring rot, Ro
• vorgerüstet für Brausekopf mit Steckanschluss
• elektronische Hygienespülung
• elektronische thermische Desinfektion über Wassermanagement-System
• Einbindung in das Wassermanagement-System möglich
• Komponenten für Anschluss von oben oder von hinten im Lieferumfang enthalten

Technische Daten
Anschlussspannung
Anschlussspannung (CNX)  :  30 V/DC
Betriebsdruck: 2,5 – 5 bar
Wassertemperatur Normalbetrieb (max.):  70 °C
Wassertemperatur therm. Desinfektion:  kurzzeitig, zur
  therm. Desinfektion, 80 °C
Durchflussmenge DN15  :  0,15 l/s
Durchflussmenge bei thermischer Desinfektion DN15: 0,05 l/s
Wasserlaufzeit Einstellbereich  :  3 – 180 s
Wasserlaufzeit Werkseinstellung  :  30 s
Hygienespülung Einstellbereich  :  werkseitig aktiviert 12 h  (Einstellbereich 1-72 h)
Elektronische Schutzart: IP68
Abmessungen: 370x115 mm (BxT) | Höhe 1400 mm

RAL-Farbe vom Auftragnehmer frei wählbar

einschließlich: Handbrause mit Schlauch, DN15
für Duschpaneele, inkl. Brauseschlauch
Bestehend aus:
- Handbrause mit Schlauch für vormontierte Edelstahl Brausestange auf
Duschelement aus Kunststoff, mit Antikalkdüsen in hygienischer Einstrahlausführung, verchromt
- Brauseschlauch Anschluss: G 1/2

einschließlich allem erforderlichem Zubehör, Befestigungsmaterialien.

Fabrikat  : '........................................'

Typ  : '........................................'
Menge: 1,000 St
DIN 276/18_Doku: 412

#### 02.09 Inbetriebnahme / Einw. / Abnahme

**02.09.0001 Revisionsunterlagen**
Revisionsunterlagen

Die Dokumentation der Revisionsunterlagen ist in digitaler und in 1-facher Ausfertigung in stabilen beschrifteten Ordnern wie folgt zu übergeben.

1.  Deckblatt (mit Anschrift, Bezeichnung der Baumaßnahme und der Anlage)

2.  Inhaltsverzeichnis

3.  Protokolle, Erklärungen
•  Fachunternehmererklärung
•  Protokoll über die Einweisung des Bedienungspersonales
•  Messprotokoll über den hydraulischen Abgleich einschl. eingestellter Volumenströme
•  Protokolle der Druckproben
•  Protokolle über Spülen
•  Protokolle der Inbetriebnahmen der  techn. Geräte
•  Sonstige Protokolle, gemäß Leistungsbeschreibung
•  Brandschutzmaßnahmen (z.B.  Durchführung durch Wände oder Decken,  Art der Ausführung, Zertifikat)

4.  Bedienungs- und Wartungsanleitung
•  Montage-, Wartungs- und Bedienungsanleitungen von Bau- und Anlagenteilen (einzeln im Inhaltsverzeichnis aufführen)

5.  Angebot Wartungsvertrag gemäß AMEV-Richtlinie Wartung 2002

6  Revisionszeichnungen als CAD-Zeichnungen als dxf-, dwg- und pdf-Datei auf USB-Stick (einzeln im Inhaltsverzeichnis aufführen) und als Farbplott wie folgt:

        1. Grundrißpläne mit installierten Technik
        2. Aufstellungspläne, Schnitte, Details
        3. Regel-, Fließ- und Schaltschemen
        4. Stromlaufpläne

Desweiteren ist ein Satz Fließ- und Schaltschemata, alterungsbeständig (in Kunststoffolie eingeschweißt) anzufertigen und in  den technischen Zentralen aufzuhängen.

Revisionszeichnungen, wie zuvor beschrieben, erstellen, liefern und dem Bauherrn übergeben.
Menge: 1,000 psch
DIN 276/18_Doku: 419

**02.09.0002 Druckprüfungen mit Stickstoff für neue Trinkwasserleitungen**
Druckprüfungen mit Stickstoff für neue Trinkwasserleitungen

nach VDI 6023 und DIN 1988, bestehend aus:

- Vorprüfung
- Hauptprüfung

für vorgenannten Leitungslängen der Trinkwasserinstallation in mehreren Teilabschnitten nach baulichem Bedarf, mit eine Prüfdruck von 3,0 bar über einen Zeitraumvon mind. 10 Minuten, bzw. je nach verwendetem Rohrmaterial und Hersteller-Richtlinien, einschl. Gestellung und Lieferung der erforderlichen Maschinen, Betriebs-, Hilfstoffe, Materialien und Nebenarbeiten.

Jeder Teilabschnitt ist zu Protokollieren, gemäß den Vordrucken des ZVSHK mit Angaben über Datum, Namen der Durchführenden, Teilabschnitt,  Druck vor und nach der Prüfung

Die Prokotolle sind der Bauleitung als Kopie zu übergeben. Die Original-Protokolle sind in den Revisionsunterlagen zu überreichen.
Menge: 1,000 St
DIN 276/18_Doku: 419

**02.09.0003 Druckprüfungen mit Stickstoff für neue Teilabschnitte Trinkwasser**
Druckprüfungen mit Stickstoff für neue Teilabschnitte Trinkwasser

nach VDI 6023 und DIN 1988, bestehend aus:

- Vorprüfung
- Hauptprüfung

für vorgenannten Leitungslängen der Trinkwasserinstallation als Teil- Druckprüfung nach baulichem Bedarf, z.B. bei sich durch den Bauverlauf erschwerenden Zugänglichkeit, o.Ä., mit einem Prüfdruck von 3,0 bar über einen Zeitraumvon mind. 10 Minuten, bzw. je nach verwendetem Rohrmaterial und Hersteller-Richtlinien, einschl. Gestellung und Lieferung der erforderlichen Maschinen, Betriebs-, Hilfstoffe, Materialien und Nebenarbeiten.

Jeder Teilabschnitt ist zu Protokollieren, gemäß den Vordrucken des ZVSHK mit Angaben über Datum, Namen der Durchführenden, Teilabschnitt,  Druck vor und nach der Prüfung

Die Prokotolle sind der Bauleitung als Kopie zu übergeben. Die Original-Protokolle sind in den Revisionsunterlagen zu überreichen.
Menge: 1,000 St
DIN 276/18_Doku: 419

**02.09.0004 Inbetriebnahme und Spülen der Trinkwasseranlage**
Beprobung des Trinkwasser

nach Inbetriebnahme erfolgt die Beprobung des Trinkwasser nach VDI 6023, DIN 1988 in Teilabschnitten

Teilabschnitte  :  7

Die Beprobung ist der Bauleitung vor Durchführung anzuzeigen und mit den Auftraggeber abzustimmen.

Jeder Teilabschnitt ist detailliert zu Protokollieren,

Die Prokotolle sind der Bauleitung als Kopie zu übergeben. Die Original-Protokolle sind in den Revisionsunterlagen zu überreichen.

Einheitspreis gilt als Pauschale.
Menge: 1,000 psch
DIN 276/18_Doku: 419

**02.09.0005 Hygiene Erstinspektion**
Hygiene Erstinspektion

Hygiene-Erstinspektion nach VDI/DVGW 6023 für die Errichtung und den Betrieb neu erstellter Trinkwasser-Installationen in Gebäuden. Zu Grunde liegen die Anforderung aus der Trinkwasserverordnung (§17, Absatz 1, TrinkwV).

Die Hygiene-Erstinspektion nach VDI/DVGW 6023 beinhaltet folgende Anforderungen:

Hygienisch-techische Überprüfung und Bewertung der Trinkwasser-Installation im Rahmen einer Ortsbegehung durch einen unabhängigen, qualifizierten Sachverständigen. Dokumentenüberprüfung von Protokollen und Bestandsunterlagen zur Trinkwasseranlage. Mikrobiologische Überprüfung des Befüllwassers der Trinkwasseranlage nach den Vorgaben der Regel VDI/DVGW 6023.

Im Rahmen der Hygiene-Erstinspektion festgestellte hygienisch-technische Mängel an der Trinkwasseranlage sind vor dem erstmaligen Befüllen der Trinkwasser-Installation zu beseitigen. Dabei muss unmittelbar nach dem Befüllen der Trinkwasser-Installation zum Nachweis der einwandfreien Trinkwasserqualität an repräsentativen Entnahmestellen eine mikrobiologische Überprüfung des Trinkwassers nach dem Regelwerk VDI/DVGW 6023  erfolgen.

Einheitspreis gilt als Pauschale.
Menge: 1,000 psch
DIN 276/18_Doku: 419

**02.09.0006 1. Keimprobe einschließlich Anfahrt / Nebenarbeiten usw.**
1. Keimprobe einschließlich Anfahrt / Nebenarbeiten usw.

nach Inbetriebnahme des Trinkwassernetzes sind Keimproben in Abstimmung mit den AG, gemäß DIN 1988, bzw. DVGW-Arbeitsblatt W 552, durch ein zertifiziertes Labor nehmen und untersuchen zu lassen, einschl. Dokumentation

Zu untersuchende verschiedene Parameter sind gemäß Trinkwasser-Verordnung zur Erstuntersuchung zu berücksichtigen.

Der Preis gilt für die 1. Keimprobe an einer Probeentnahmestelle bzw. Zapfstelle durch den Probeentnehmer mit allen Nebenkosten (Anfahrt, Abfahrt, Dokumentation) usw.

Weitere Proben werden als Zulage durch nachfolgende Position abgeechnet.
Menge: 5,000 St
DIN 276/18_Doku: 419

**02.09.0007 Weitere Keimprobe**
Weitere Keimprobe

als Zulage zu der o.g. Position für weitere Keimproben je Zapfstelle bzw. Probeentnahmestelle.
Menge: 1,000 St
DIN 276/18_Doku: 419

**02.09.0008 Füllen und Entlüften Trinkwasseranlage**
Füllen und Entlüften Trinkwasseranlage

Füllen und Entlüften der Trinkwasseranlage

Leitungslängen  :  ca. 63 m
Anzahl der Entnahmearmaturen  :  ca. 10 Stück
Menge: 1,000 psch
DIN 276/18_Doku: 419

**02.09.0009 Revisionsunterlagen**
Revisionsunterlagen

Die Dokumentation der Revisionsunterlagen ist in digitaler und in 1-facher Ausfertigung in stabilen beschrifteten Ordnern wie folgt zu übergeben.

1.  Deckblatt (mit Anschrift, Bezeichnung der Baumaßnahme und der Anlage)

2.  Inhaltsverzeichnis

3.  Protokolle, Erklärungen
•  Fachunternehmererklärung
•  Protokoll über die Einweisung des Bedienungspersonales
•  Messprotokoll über den hydraulischen Abgleich einschl. eingestellter Volumenströme
•  Protokolle der Druckproben
•  Protokolle über Spülen
•  Protokolle der Inbetriebnahmen der  techn. Geräte
•  Sonstige Protokolle, gemäß Leistungsbeschreibung
•  Brandschutzmaßnahmen (z.B.  Durchführung durch Wände oder Decken,  Art der Ausführung, Zertifikat)

4.  Bedienungs- und Wartungsanleitung
•  Montage-, Wartungs- und Bedienungsanleitungen von Bau- und Anlagenteilen (einzeln im Inhaltsverzeichnis aufführen)

5.  Angebot Wartungsvertrag gemäß AMEV-Richtlinie Wartung 2002

6  Revisionszeichnungen als CAD-Zeichnungen als dxf-, dwg- und pdf-Datei auf USB-Stick (einzeln im Inhaltsverzeichnis aufführen) und als Farbplott wie folgt:

        1. Grundrißpläne mit installierten Technik
        2. Aufstellungspläne, Schnitte, Details
        3. Regel-, Fließ- und Schaltschemen
        4. Stromlaufpläne

Desweiteren ist ein Satz Fließ- und Schaltschemata, alterungsbeständig (in Kunststoffolie eingeschweißt) anzufertigen und in  den technischen Zentralen aufzuhängen.

Revisionszeichnungen, wie zuvor beschrieben, erstellen, liefern und dem Bauherrn übergeben.
Menge: 1,000 psch
DIN 276/18_Doku: 419

#### 02.10 Tagelohnarbeiten

**02.10.0001 Facharbeiter OM**
Facharbeiter Obermonteur

Für unvorhergesehene Arbeiten gelten die nachfolgenden Stundensätze.

Es werden nur Stundenlohnarbeiten vergütet, die von der örtlichen Bauleitung ausdrücklich angeordnet worden sind. Den Umfang der Arbeiten, die Zeit ihrer Ausführung, die Zahl und Zusammensetzung der eingesetzten Arbeitskräfte und die Art der Geräte bestimmt der AG. Werden Stundenlohnarbeiten von Nachunternehmern ausgeführt, so ändern sich die vertraglichen Vereinbarungen und die Zuschlagsfaktoren nicht. Grundsätzlich werden nur Stundensätze anerkannt, die der Aufgabenstellung angemessen sind. Für einfache Arbeiten, die keine besondere Qualifikation erfordern (z.B. Stemm-, Transportarbeiten usw.), werden nur Helferstundensätze anerkannt. Andere als die aufgeführten Stundensätze werden nicht anerkannt, auch wenn der AN qualifiziertes Personal mit höheren Personalkosten einsetzt.

Stundenzettel müssen wöchentlich der Bauleitung zur Unterschrift vorgelegt werden, ansonsten kann die Anerkennung durch die Bauleitung abgelehnt werden, wenn die Leistungen nicht nachgewiesen werden kann oder eine ausdrückliche Anordnung nicht vorliegt.

Die Verrechnungsätze enthalten den tatsächlichen Lohn, inkl. vermögenswirksame Leistungen, Zuschläge für Gemeinkosten (z.B. Wagnis und Gewinn), Sozialbeiträge, Auslösungen, Fahrtkosten, sowie alle weiteren Lohnnebenkosten.
Berufsbezeichnung: Monteur mit besonderen Kenntnissen und Fähigkeiten

Lohngruppe:  mind. 6 Berufsjahre

einschl. Leistungen wie zuvor beschrieben
Menge: 5,000 h
DIN 276/18_Doku: 419

**02.10.0002 Facharbeiter M**
Facharbeiter Monteur

Berufsbezeichnung:  Monteur

Lohngruppe:  4. Berufsjahr (Ecklohn)

einschl. Leistungen wie zuvor beschrieben
Menge: 5,000 h
DIN 276/18_Doku: 419

**02.10.0003 Helfer**
Helfer

Berufsbezeichnung:  Montagehelfer

Lohngruppe:  ab 3. Berufsjahr

einschl. Leistungen wie zuvor beschrieben
Menge: 5,000 h
DIN 276/18_Doku: 419

### 03 KG 410 Eingangsgebäude Wohnung

#### 03.01 Baustelleneinrichtung

**03.01.0001 Werkplanung und Planunterlagen**
Werkplanung und Planunterlagen

anfertigen zur Montage notwendigen Montagepläne/-unterlagen, mindestens im Maßstab 1 : 50, bei Detailpunkten im Maßstab 1 : 25 oder größer. Beispielhaft sind dies:

-  Montagepläne (Grundrisse, Schnitte, Details)
-  Werkstattpläne (Verteiler, Geräte)
-  Schemata
 -  Fundamentpläne, soweit erforderlich
 -  Übersichtspläne, soweit erforderlich

hierfür werden folgende Unterlagen zur Verfügung gestellt:

-  1 Satz Ausführungspläne im Maßstab 1: 50 (Grundrisse, Schemen)

als Datei im Format pdf, dwg oder dxf, per Email oder auf CD.

Zu den Montageplanung sind für alle anzuschließenden Komponenten (z.B. Motoren, Fühler, - Antriebe, Lufterwärmer, Wärmetauscher etc.) Listen mit den z.B. benötigten elektrische Anschlusswerte/Absicherungen, Kabeltypen, Querschnitten, Kabelnummern, Rohranschlüssen, Ventilwerten, Leistungsdaten usw. bei zustellen.

Zudem ist eine Fabrikatsliste für Pumpen, Ventile usw. vor Bestellung vorzulegen.

Aktuelle Architektenpläne/Tragwerkspläne sind bei bedarf selbst anzufordern.

Alle erarbeiteten Werk- und Montagepläne sind 30 Arbeitstage vor Beginn der Arbeiten digital zur Prüfung / Durchsicht vorzulegen. Dem Auftraggeber bleibt es überlassen, ob er eine Freigabe der Montagepläne ausdrücklich erteilen will. Ein Rechtsanspruch auf die Freigabe von Montageplänen zur Leistungserbringung besteht vom Auftragnehmer jedoch nicht. Bei Abweichungen von der Ausführungsplanung ist die Zustimmung des Auftragsgebers zwingend einzuholen.

Die Montagepläne sind nach Prüfung in digitaler Form zu übergeben

Bei der Montage sind evtl. Änderungen zu erfassen und in die Pläne einzutragen, damit sie in den Bestandsunterlagen berücksichtigt sind.

Auf Grundlage der Montageplanung ist allein verantwortlich das Material zu bestellen. Das Leistungsverzeichnis ist keine Bestell-Liste.
Menge: 1,000 St
DIN 276/18_Doku: 419

**03.01.0002 Koordination Fremdgewerke und Bauleitung**
Koordination Fremdgewerke

Für die Koordination mit den anderen Gewerken und sonstigen Beteiligten (Bauherrnvertreten, Planer, Bauleitung), sind zusätzliche Besprechungen und Baustellentermine vorgesehen und einzurechnen.

Die Koordination ist beispielhaft zu kalkulieren für die Fremdgewerke

-  Badewassertechnik
-  Heizungstechnik
-  Raumluft- und Klimatechnik
-  Elektrotechnik
-  übergeordnete Regel- und Leittechnik
-  Rohbau, soweit erforderlich
-  Sicherheits- und Gesundheitskoordinator

einschl. techn. Datenlisten an die Fremdgewerke liefern.

Im Rahmen der Koordinationstermine sind alle erforderlichen, gewerkeübergreifenden Schnittstellen, insbesondere zur MSR/ GLT-Technik, zu besprechen und abzustimmen, gemeinsame Ausführungstermine festzulegen, Anlagenkomponenten ggfs. zu übergeben oder abzufragen, Anlagenteile in Betrieb zu nehmen und auch gemeinsam einzuregulieren. Besprechungsergebnisse sind zu protokollieren und der Bauleitung zu übergeben.
Menge: 1,000 St
DIN 276/18_Doku: 411

**03.01.0003 Datenpunktliste MSR / AKS-Schlüsselnummern**
Datenpunktliste MSR / AKS-Schlüsselnummern

für die Erstellung der Montageplanung GA / MSR-Technik ist es zwingend erforderlich das eine Abstimmung der abzugreifenden Datenpunkten in Abstimmung mit dem Gewerk GA / MSR erfolgt.

Hier sind Inforationen von ca. 50 Datenpunkte zuliefern.

Hierzu sind die technischen Unterlagen der Komponenten (z.B.: Pumpensteuerung, Kesselregelung, RLT-Regelgeräte usw.) zusammen zustellen und dem Gewerk MSR / GA zur Verfügung zustellen. Auch ist das Fremdgewerk GA / MSR-Technik bei der Erstellung der AKS-Schlüsselnummern zu Unterstützen.

Die Anwesenheit und Hilfestellung beim 1 zu 1 Daten- und Funktionstest wird gesondert vergütet.
Menge: 1,000 psch
DIN 276/18_Doku: 419

**03.01.0004 Zulage für 1 zu 1 Daten- und Funktionstest**
Zulage für 1 zu 1 Daten- und Funktionstest

sämtlicher vom AN installierten technischen Anlagen/Bauteile und bauseits gelieferten aber durch den AN installierten Bauteile

mit den beteiligten technischen Fachfirmen wie:

Gebäudeautomation
Elektrotechnik
Sanitärtechnik
Heizungstechnik
Lüftungstechnik
usw.

Hierbei werden alle regeltechnischen und mechanischen Funktionen

- Sollwerte
- Istwerte
- Sicherheitsketten
- Laufzeiten von Motoren
- Stör-Alarmmeldungen
- Regelkreise
- Regelszenarien
- Richtigkeit der Datenpunkt der Gebäudeautomation
- Richtigkeit des allgemeinen Kennzeichnungssystem (AKS)

gemeinsam geprüft und anschließend protokolliert.

Die Lieferung der erforderlichen technischen Dokumentionen der installierten Komponeten und Bauteile gehören zum Leistungsumfang.

Der Nachweis der Leistung ist durch Protokolle mit Angabe der Teilnehmer, Arbeitsumfang, Prüfergebnis, Uhrzeiten (Beginn/Ende) und Unterschriften der Teilnehmer vorzulegen.

Die Leistung ist pro Tagessatz als Pauschale einschl. aller Nebenleistungen (z.B. Anzahl der AN-Teilnehmer, Anfahrten, Kfz-Kosten, Auslösung, ggfs. Übernachtungskosten usw.)  anzubieten.

Die Anzahl der teilnehmenden Personen ist vom Bieter/AN eigenverantwortlich festzulegen und einzukalkulieren. Der Tagessatz gilt nicht personenbezogen, sondern gilt einmalig für die Teilnahme des AN.

Für Teilnahmen bis 4 Stunden werden 1/2 Tagespauschalen abgerechnet.
Menge: 1,000 St
DIN 276/18_Doku: 419

**03.01.0005 An- und Abtransport, Vorhaltung Räumung**
An- und Abtransport, Vorhaltung, Baustellenräumung

aller für die Ausführung der beauftragten Leistung erforderlichen maschinentechnischen Ausrüstungen wie Werkzeuge, Hub- und Hebeeinrichtungen sowie sonstiger Maschinen, die für die unterbrechungslose und fachgerechte Ausführung der Leistungen erforderlich sind

Die Vorhaltung ist für die gesamte Montagedauer entsprechend der angegebenen Ausführungsfristen zu kalkulieren.

pauschal
Menge: 1,000 St
DIN 276/18_Doku: 419

**03.01.0006 Aufmaß als Datei DA11**
Aufmaß als Datei DA11

für die schnellere Rechnungsprüfung sind die dem Auftragnehmer / Bauüberwachung vorgelegten Aufmaßblätter auch in elektronischer Form zur Verfügung zu stellen. Zur Rechnung / Abschlagsrechnung sind die Aufmaßblätter in elektronischer Form als DA11-Datei zu übermitteln. Preis gilt für das gesamte Bauvorhaben unabhängig von der Anzahl der Rechnungen.
Menge: 1,000 psch
DIN 276/18_Doku: 419

#### 03.02 Entwässerung

**03.02.0001 PP-Abflussrohre DN 50**
*** Bezugsbeschreibung
PP-Abflussrohre DN 50

Abflussleitungen aus Polypropylen mit Steckmuffen nach DIN EN 1451-1, mit Prüfzeichen, schlagfest, für drucklosen Abfluss, chemikalien- und heisswasserbeständig. schwerentflammbar nach DIN 4102, gütegesichert durch das RAL-Gütezeichen der Gütegemeinschaft Kunststoffrohre e.V., einschließlich erforderlichen Gummilippendichtungen, sowie sonstiger Dichtung- und Verbindungsmaterialien.

Für die Installation sind die Verarbeitungs- und Montagevorschriften des Herstellers sowie die Berücksichtigung und Einhaltung der DIN 1986-100 und DIN-EN 12056.

Die Befestigung der Leitungen hat nach den Werksvorschriften unter Berücksichtigung der Schallschutzbestimmungen nach DIN 4109 zu erfolgen.

Nennweite  :  DN 50

Montage in bis zu 4 m Höhe

Fabrikat  : '........................................'

Typ  : '........................................'
Menge: 15,000 m
DIN 276/18_Doku: 411

**03.02.0002 PP-Rohr DN 70**
*** wie Position 03.02.0001
PP-Rohr DN 70

Nennweite  :  DN 70
Menge: 5,000 m
DIN 276/18_Doku: 411

**03.02.0003 PP-Rohr DN 100**
*** wie Position 03.02.0001
PP-Rohr DN 100

Nennweite  :  DN 100
Menge: 5,000 m
DIN 276/18_Doku: 411

**03.02.0004 PP-Rohr DN 50 als Passlänge**
*** wie Position 03.02.0001
PP-Rohr DN 50 als Passlänge

Passlänge  :  bis 0,5 m
Nennweite  :  DN 50
Menge: 20,000 St
DIN 276/18_Doku: 411

**03.02.0005 PP-Rohr DN 70 als Passlänge**
*** wie Position 03.02.0001
PP-Rohr DN 70 als Passlänge

Passlänge  :  bis 0,5 m
Nennweite  :  DN 70
Menge: 5,000 St
DIN 276/18_Doku: 411

**03.02.0006 PP-Rohr DN 100 als Passlänge**
*** wie Position 03.02.0001
PP-Rohr DN 100 als Passlänge

Passlänge  :  bis 0,5 m
Nennweite  :  DN 100
Menge: 10,000 St
DIN 276/18_Doku: 411

**03.02.0007 PP-Abflussrohr-Formstücke Bogen DN 50**
*** wie Position 03.02.0001
PP-Abflussrohr-Formstücke Bogen DN 50

in allen Winkelformen

Nennweite  :  DN 50
Menge: 15,000 St
DIN 276/18_Doku: 411

**03.02.0008 PP-Bogen DN 70**
*** wie Position 03.02.0001
PP-Bogen DN 70

in allen Winkelformen

Nennweite  :  DN 70
Menge: 6,000 St
DIN 276/18_Doku: 411

**03.02.0009 PP-Bogen DN 100**
*** wie Position 03.02.0001
PP-Bogen DN 100

in allen Winkelformen

Nennweite  :  DN 100
Menge: 6,000 St
DIN 276/18_Doku: 411

**03.02.0010 PP-Einfachabzweig DN 50**
*** wie Position 03.02.0001
PP-Einfachabzweig DN 50

in allen Winkelgraden und Zulaufgrößen

größte Nennweite  :  DN 50
Menge: 3,000 St
DIN 276/18_Doku: 411

**03.02.0011 PP-Einfachabzweig DN 70**
*** wie Position 03.02.0001
PP-Einfachabzweig DN 70

in allen Winkelgraden und Zulaufgrößen

größte Nennweite  :  DN 70
Menge: 2,000 St
DIN 276/18_Doku: 411

**03.02.0012 PP-Einfachabzweig DN 100**
*** wie Position 03.02.0001
PP-Einfachabzweig DN 100

in allen Winkelgraden und Zulaufgrößen

größte Nennweite  :  DN 100
Menge: 3,000 St
DIN 276/18_Doku: 411

**03.02.0013 PP-Übergangsrohr DN 70**
*** wie Position 03.02.0001
PP-Übergangsrohr DN 70

Übergang in allen Größen, exzentrisch, Kurz- oder Langform

größte Nennweite  :  DN 70
Menge: 2,000 St
DIN 276/18_Doku: 411

**03.02.0014 PP-Übergangsrohr DN 100**
*** wie Position 03.02.0001
PP-Übergangsrohr Dn 100

Übergang in allen Größen, exzentrisch, Kurz- oder Langform

größte Nennweite  :  DN 100
Menge: 2,000 St
DIN 276/18_Doku: 411

**03.02.0015 PP-Siphonwinkel DN 50**
*** wie Position 03.02.0001
PP-Siphonwinkel DN 50

wie zuvor, jedoch als Übergang auf Metall- oder Kunststoffrohr, egal oder reduziert

Zubehör  :  Gummimanschette
größte Nennweite  :  DN 50
Menge: 1,000 St
DIN 276/18_Doku: 411

**03.02.0016 Abwasserrohr Be- und Entlüftungsventil DN 50**
Abwasserrohr Be- und Entlüftungsventil  DN 50

Eigenschaften
- Rohrbelüfter nach EN 12380, Typ A I
Lieferumfang
- Wärmedämmkappe
- Manschette
- Adapter
Menge: 1,000 St
DIN 276/18_Doku: 411

**03.02.0017 Abwasserrohr Be- und Entlüftungsventil DN 100**
Abwasserrohr Be- und Entlüftungsventil  DN 100

Eigenschaften
- Rohrbelüfter nach EN 12380, Typ A I
Lieferumfang
- Wärmedämmkappe
- Manschette
- Adapter
Menge: 1,000 St
DIN 276/18_Doku: 411

**03.02.0018 Anbindung an vorhandenes Abwasserrohr DN 80**
Anbindung an vorhandenes Abwasserrohr  DN 80

Anschluss des bauseits verlegte Dunst- bzw. Belüftungsrohr aus Kunststoffrohr zur Erschließung von Schmutz- und Regenwasser, einschl. sämtlicher Form- und Verbindungsstücke sowie der erforderlichen Dichtigkeitsprüfungen.

Nennweite  :  DN 80
Menge: 1,000 St
DIN 276/18_Doku: 411

**03.02.0019 Anbindung an vorhandenes Abwasserrohr DN 100**
Anbindung an vorhandenes Abwasserrohr DN 100

Anschluss des bauseits verlegte Dunst- bzw. Belüftungsrohr aus Kunststoffrohr zur Erschließung von Schmutz- und Regenwasser, einschl. sämtlicher Form- und Verbindungsstücke sowie der erforderlichen Dichtigkeitsprüfungen.

Nennweite  :  DN 100
Menge: 1,000 St
DIN 276/18_Doku: 411

**03.02.0020 Anbindung an vorhandenes Abwasserrohr DN 160**
Anbindung an vorhandenes Abwasserrohr DN 160

Anschluss des bauseits verlegte Dunst- bzw. Belüftungsrohr aus Kunststoffrohr zur Erschließung von Schmutz- und Regenwasser, einschl. sämtlicher Form- und Verbindungsstücke sowie der erforderlichen Dichtigkeitsprüfungen.

Nennweite  :  DN 160
Menge: 1,000 St
DIN 276/18_Doku: 411

**03.02.0021 Rohrschelle DN 50**
*** Bezugsbeschreibung
Rohrschelle  DN 50

Befestigung mit Rohrschellen, Rohrkonsolen, Gehänge, Festpunkte, usw., schalldämmende Einlagen für alle Befestigungskonstruktionen, Ummantelung der Wanddurchführungen mit geeigneten Dämmschalen.

Oberfläche  :  galvanisch verzinkt

Dimension  :  DN 50
Menge: 15,000 St
DIN 276/18_Doku: 411

**03.02.0022 Rohrschelle DN 70**
*** wie Position 03.02.0021
Rohrschelle  DN 70

Dimension  :  DN 70
Menge: 5,000 St
DIN 276/18_Doku: 411

**03.02.0023 Rohrschelle DN 100**
*** wie Position 03.02.0021
Rohrschelle  DN 100

Dimension  :  DN 100
Menge: 5,000 St
DIN 276/18_Doku: 411

#### 03.03 Bewässerung

**03.03.0001 Edelstahl Rohr DIN EN 10088, DN12 / 15 x 1,0**
*** Bezugsbeschreibung
Edelstahl Rohr DIN EN 10088, DN12 / 15 x 1,0

Edelstahlrohr aus nichtrostendem Cr-Ni-Mo Stahl, Werkstoff Nr.: 1.4401 nach DIN EN 10088. Systemprüfzeichen vom DVGW: DW-8501AT2552 für Trinkwasserinstallationssysteme nach DIN 1988, geprüft nach DVGW Arbeitsblatt W 534: mit dem Nachweis der Zwangsundichtigkeit in unverpresstem Zustand, herstellen mit Systemkomponenten:

Edelstahl Systemrohren geprüft nach DVGW Arbeitsblatt GW 541 und Werksnorm, erhöhter Molybdängehalt von mindestens 2,2%, mit zusätzlich innen geglätteter Schweißnaht, lösungsgeglüht und blankgeglüht zur Erhöhung der Korrosionssicherheit, biegbar von 12 bis 108 mm.

Edelstahl Pressfittings mit Dichtungen aus Butylkautschuk (CIIR), schwarz. Der Dichtring erfüllt alle Hygieneanforderungen wie z. B. KTW-Empfehlung BGA und DVGW W 270. Die Fittings sind zur Verbesserung der Korrosionsbeständigkeit lösungsgeglüht und blankgeglüht.

Die Rohre und Fittings und Dichtungen sind zugelassen für die Desinfektion von Trinkwasser lt. §20 Trinkwasserverordnung, gemäß der Liste der Aufbereitungsstoffe und Desinfektionsverfahren nach §20 der Trinkwasserverordnung.

Verarbeitung und Verlegung ist nach DIN 1988, Hygieneanforderungen nach VDI 6023, den Herstellerspezifischen Vorschriften sowie der Einhaltung einschlägiger DIN-Normen durchzuführen. Dichtheitsprüfung und Spülen nach DIN 1988 oder ZVSHK-Merkblatt.

Alle Rohrleitungsenden sind mit Schutzhülsen anzuliefern und zu lagern. Die Schutzhülsen dürfen erst kurz von der Montage entfernt werden.

Rohrbefestigungen nach LAR  (Metalldübel, Rohrschellen, Gewindestangen, usw.) alterungsbeständige Schallschutzeinlage, körperschallgedämmt, bis 110° C wärmebeständig, Verarbeitung nach Herstellerangaben, einschl. erforderlichem Werkzeuge. einschl. allem erforderliche Dicht-, Verbindungs- und Befestigungsmaterial.

Als Formteile wie Bogen, Passbogen, Sprungbogen,T-Stücke, T-Stücke reduziert, Muffen, Schiebemuffen, Reduzierstücke, Anschluss- verschraubungen,Verschraubungen, je nach Ausführung mit Glattenden, Pressmuffen, Gewinde innen / außen

Montage in bis zu 4 m Höhe

Nennweite  :  DN12 / 15 x 1,0  mm

einschl. Dicht-, Verbindungs- und Befestigungsmaterial
Menge: 25,000 m
DIN 276/18_Doku: 412

**03.03.0002 Edelstahl Rohr DIN EN 10088, DN15 / 18 x 1,0**
*** wie Position 03.03.0001
Edelstahl Rohr DIN EN 10088, DN15 / 18 x 1,0

Nennweite  :  DN15 / 18 x 1,0  mm
Menge: 25,000 m
DIN 276/18_Doku: 412

**03.03.0003 Edelstahl Rohr DIN EN 10088, DN 20 / 22 x 1,2**
*** wie Position 03.03.0001
Edelstahl Rohr DIN EN 10088, DN 20 / 22 x 1,2

Nennweite  :  DN 20 / 22 x 1,2  mm
Menge: 10,000 m
DIN 276/18_Doku: 412

**03.03.0004 Edelstahl Bogen DIN EN 10088, DN 12 / 15 x 1,0**
*** wie Position 03.03.0001
Edelstahl Bogen DIN EN 10088, DN 12 / 15 x 1,0

wie zuvor beschrieben, jedoch in allen Winkelgeraden und als Muffe oder I/A Ausführung, als Zulage zur Rohrposition,

Nennweite  :  DN 12 / 15 x 1,0  mm
Menge: 20,000 St
DIN 276/18_Doku: 412

**03.03.0005 Edelstahl Bogen DIN EN 10088, DN 15 / 18 x 1,0**
*** wie Position 03.03.0001
Edelstahl Bogen DIN EN 10088, DN15 / 18 x 1,0

wie zuvor beschrieben, jedoch in allen Winkelgeraden und als Muffe oder I/A Ausführung, als Zulage zur Rohrposition,

Nennweite  :  DN 15 / 18 x 1,0  mm
Menge: 20,000 St
DIN 276/18_Doku: 412

**03.03.0006 Edelstahl Bogen DIN EN 10088, DN 20 / 22 x 1,2**
*** wie Position 03.03.0001
Edelstahl Bogen DIN EN 10088, DN 20 / 22 x 1,2

wie zuvor beschrieben, jedoch in allen Winkelgeraden und als Muffe oder I/A Ausführung, als Zulage zur Rohrposition,

Nennweite  :  DN 20 / 22 x 1,2  mm
Menge: 10,000 St
DIN 276/18_Doku: 412

**03.03.0007 Edelstahl Muffe DIN EN 10088, DN 12 / 15 x 1,0**
*** wie Position 03.03.0001
Edelstahl Muffe DIN EN 10088, DN 12 / 15 x 1,0

wie zuvor beschrieben, jedoch als Zulage zur Rohrposition

Nennweite  :  DN 12 / 15 x 1,0  mm
Menge: 2,000 St
DIN 276/18_Doku: 412

**03.03.0008 Edelstahl Muffe DIN EN 10088, DN 15 / 18 x 1,0**
*** wie Position 03.03.0001
Edelstahl Muffe DIN EN 10088, DN 15 / 18 x 1,0

wie zuvor beschrieben, jedoch als Zulage zur Rohrposition

Nennweite  :  DN 15 / 18 x 1,0  mm
Menge: 2,000 St
DIN 276/18_Doku: 412

**03.03.0009 Edelstahl Muffe DIN EN 10088, DN 20 / 22 x 1,2**
*** wie Position 03.03.0001
Edelstahl Muffe DIN EN 10088, DN 20 / 22 x 1,2

wie zuvor beschrieben, jedoch als Zulage zur Rohrposition

Nennweite  :  DN 20 / 22 x 1,2  mm
Menge: 2,000 St
DIN 276/18_Doku: 412

**03.03.0010 Edelstahl T-Stück DIN EN 10088, DN 12 / 15 x 1,0**
*** wie Position 03.03.0001
Edelstahl  T-Stück DIN EN 10088, DN 12 / 15 x 1,0

wie zuvor beschrieben, jedoch als Zulage zur Rohrposition,
mit gleichem oder reduziertem Anschlussstutzen, bei unterschiedlichen Anschlussdurchmessern gilt jeweils der größte als Bemessungs- und Kalkulationsgrundlage.

größte Nennweite  :  DN 12 / 15 x 1,0  mm
Menge: 5,000 St
DIN 276/18_Doku: 412

**03.03.0011 Edelstahl T-Stück DIN EN 10088, DN 15 / 18 x 1,0**
*** wie Position 03.03.0001
Edelstahl  T-Stück DIN EN 10088, DN 15 / 18 x 1,0

wie zuvor beschrieben, jedoch als Zulage zur Rohrposition,
mit gleichem oder reduziertem Anschlussstutzen, bei unterschiedlichen Anschlussdurchmessern gilt jeweils der größte als Bemessungs- und Kalkulationsgrundlage.

größte Nennweite  :  DN 15 / 18 x 1,0  mm
Menge: 5,000 St
DIN 276/18_Doku: 412

**03.03.0012 Edelstahl T-Stück DIN EN 10088, DN 20 / 22 x 1,2**
*** wie Position 03.03.0001
Edelstahl T-Stück DIN EN 10088, DN 20 / 22 x 1,2

wie zuvor beschrieben, jedoch als Zulage zur Rohrposition.

größte Nennweite  :  DN 20 / 22 x 1,2  mm
Menge: 5,000 St
DIN 276/18_Doku: 412

**03.03.0013 Edelstahl Reduzier-Stück DIN EN 10088, DN 15 / 18 x 1**
*** wie Position 03.03.0001
Edelstahl Reduzier-Stück DIN EN 10088, DN 15 / 18 x 1

größte Nennweite  :  DN 15 / 18 x 1  mm
Menge: 2,000 St
DIN 276/18_Doku: 412

**03.03.0014 Edelstahl Reduzier-Stück DIN EN 10088, DN 20 / 22 x 1,2**
*** wie Position 03.03.0001
Edelstahl Reduzier-Stück DIN EN 10088, DN 20 / 22 x 1,2

größte Nennweite  :  DN 20 / 22 x 1,2  mm
Menge: 2,000 St
DIN 276/18_Doku: 412

**03.03.0015 Edelstahl-Verschraubung DN 12 / 15 x 1,0**
*** wie Position 03.03.0001
Edelstahl-Verschraubung DN 12 / 15 x 1,0

für Edelstahlrohr aus nichtrostendem Cr-Ni-Mo Stahl, beidseitigem Pressanschluss, Flachdichtung EPDM, mehrkant Überwurfverschraubung

Nennweite  :  DN 12 / 15 x 1,0 mm
Menge: 2,000 St
DIN 276/18_Doku: 412

**03.03.0016 Edelstahl-Verschraubung DN 15 / 18 x 1,0**
*** wie Position 03.03.0001
Edelstahl-Verschraubung DN 15 / 18 x 1,0

für Edelstahlrohr aus nichtrostendem Cr-Ni-Mo Stahl, beidseitigem Pressanschluss, Flachdichtung EPDM, mehrkant Überwurfverschraubung

Nennweite  :  DN 15 / 18 x 1,0 mm
Menge: 2,000 St
DIN 276/18_Doku: 412

**03.03.0017 Edelstahl-Verschraubung DN 20 / 22 x 1,2**
*** wie Position 03.03.0001
Edelstahl-Verschraubung DN 20 / 22 x 1,2

für Edelstahlrohr aus nichtrostendem Cr-Ni-Mo Stahl, beidseitigem Pressanschluss, Flachdichtung EPDM, mehrkant Überwurfverschraubung

Nennweite  :  DN 20 / 22 x 1,2 mm
Menge: 2,000 St
DIN 276/18_Doku: 412

**03.03.0018 Wandscheibe 15 x 1/2"**
Wandscheibe 15 x 1/2"

Verbindungen durch Pressen mit Pressverbinder, Dichtungselement aus EPDM, nach DVGW-Arbeitsblatt W 534, der Dichtring erfüllt alle Hygieneanforderungen wie z. B. KTW-Empfehlung BGA und DVGW W 270. Pressanschluß für Edelstahlrohr 15 x1, Innengewinde 1/2".

einschl. Schallschutzelement, Befestigungsmaterial

Dimension  :  15 x 1/2"
Menge: 3,000 St
DIN 276/18_Doku: 412

**03.03.0019 Wandscheibe 22 x 3/4"**
Wandscheibe 22 x 3/4"

Verbindungen durch Pressen mit Pressverbinder, Dichtungselement aus EPDM, nach DVGW-Arbeitsblatt W 534, der Dichtring erfüllt alle Hygieneanforderungen wie z. B. KTW-Empfehlung BGA und DVGW W 270. Pressanschluß für Edelstahlrohr 22 x1, Innengewinde 3/4".

einschl. Schallschutzelement, Befestigungsmaterial

Dimension  :  22 x 3/4"
Menge: 1,000 St
DIN 276/18_Doku: 412

**03.03.0020 Doppel-Wandscheibe 15 x 1/2"**
Doppel-Wandscheibe 15 x 1/2"

Verbindungen durch Pressen mit Pressverbinder, Dichtungselement aus EPDM, nach DVGW-Arbeitsblatt W 534, der Dichtring erfüllt alle Hygieneanforderungen wie z. B. KTW-Empfehlung BGA und DVGW W 270. 2 x Pressanschlüße für Edelstahlrohr 15 x1, Innengewinde 1/2".

einschl. Schallschutzelement, Befestigungsmaterial

Dimension  :  15 x 1/2"
Menge: 5,000 St
DIN 276/18_Doku: 412

**03.03.0021 Doppel-Wandscheibe 22 x 3/4"**
Doppel-Wandscheibe 22 x 3/4"

Verbindungen durch Pressen mit Pressverbinder, Dichtungselement aus EPDM, nach DVGW-Arbeitsblatt W 534, der Dichtring erfüllt alle Hygieneanforderungen wie z. B. KTW-Empfehlung BGA und DVGW W 270. 2 x Pressanschluß für Edelstahlrohr 22 x1, Innengewinde 3/4".

einschl. Schallschutzelement, Befestigungsmaterial

Dimension  :  22 x 3/4"
Menge: 1,000 St
DIN 276/18_Doku: 412

**03.03.0022 Rohrschelle DN 12 / 15**
*** Bezugsbeschreibung
Rohrschelle  DN 12 / 15

Befestigung mit Rohrschellen, Rohrkonsolen, Gehänge, Festpunkte, usw., schalldämmende Einlagen für alle Befestigungskonstruktionen, Ummantelung der Wanddurchführungen mit geeigneten Dämmschalen.

Oberfläche  :  galvanisch verzinkt

Dimension  :  DN 12 / 15
Menge: 25,000 St
DIN 276/18_Doku: 412

**03.03.0023 Rohrschelle DN 20**
*** wie Position 03.03.0022
Rohrschelle  DN 20

Dimension  :  DN 20
Menge: 5,000 St
DIN 276/18_Doku: 412

**03.03.0024 Kälterohrschelle für TW Kalt DN 12 / 15**
*** Bezugsbeschreibung
Kälterohrschelle für TW Kalt  DN 12 / 15

für Trinkwasserleitung Kalt passend zur Dämmung (Pos. 01.07.0099ff) der Trinkwasserleitung Kalt nicht brennbar in Schächten Verteilung, Zentralen usw.
Befestigung mit Rohrschellen inkl. diffusionsdichter Dämmung, Rohrkonsolen, Gehänge, Festpunkte, usw., schalldämmende Einlagen für alle Befestigungskonstruktionen, Ummantelung der Wanddurchführungen mit geeigneten Dämmschalen.

Oberfläche  :  galvanisch verzinkt

Dimension  :  DN 12 / 15
Menge: 25,000 St
DIN 276/18_Doku: 412

**03.03.0025 Kälterohrschelle für TW Kalt DN 20**
*** wie Position 03.03.0024
Kälterohrschelle für TW Kalt  DN 20

Dimension  :  DN 20
Menge: 5,000 St
DIN 276/18_Doku: 412

**03.03.0026 Hahnverlängerung aus Rotguss 1/2" Länge 12,5 mm**
*** Bezugsbeschreibung
Hahnverlängerung aus Rotguss 1/2" Länge 12,5 mm

aus Rotguss, für Trinkwasserinstallationen nach DIN 1988, mit konischem Außengewinde nach DIN EN 10226 und zylindrischem Innengewinde, mit Innenvielkant, langes Innengewinde zum Kürzen bei 50, 65, 80 und 100 mm, einschl. Dichtungsmaterial.

Länge  :  12,5 mm
Gewinde  :  Rp 1 / 2"
Menge: 2,000 St
DIN 276/18_Doku: 412

**03.03.0027 Hahnverlängerung aus Rotguss 1/2" Länge 15 mm**
*** wie Position 03.03.0026
Hahnverlängerung aus Rotguss 1/2" Länge 15 mm

Länge  :  15 mm
Gewinde  :  Rp 1 / 2"
Menge: 2,000 St
DIN 276/18_Doku: 412

**03.03.0028 Hahnverlängerung aus Rotguss 1/2" Länge 17,5 mm**
*** wie Position 03.03.0026
Hahnverlängerung aus Rotguss 1/2" Länge 17,5 mm

Länge  :  17,5 mm
Gewinde  :  Rp 1 / 2"
Menge: 2,000 St
DIN 276/18_Doku: 412

**03.03.0029 Hahnverlängerung aus Rotguss 1/2" Länge 20 mm**
*** wie Position 03.03.0026
Hahnverlängerung aus Rotguss 1/2" Länge 20 mm

Länge  :  20 mm
Gewinde  :  Rp 1 / 2"
Menge: 2,000 St
DIN 276/18_Doku: 412

**03.03.0030 Hahnverlängerung aus Rotguss 1/2" Länge 25 mm**
*** wie Position 03.03.0026
Hahnverlängerung aus Rotguss 1/2" Länge 25 mm

Länge  :  25 mm
Gewinde  :  Rp 1 / 2"
Menge: 2,000 St
DIN 276/18_Doku: 412

**03.03.0031 Hahnverlängerung aus Rotguss 1/2" Länge 30 mm**
*** wie Position 03.03.0026
Hahnverlängerung aus Rotguss 1/2" Länge 30 mm

Länge  :  30 mm
Gewinde  :  Rp 1 / 2"
Menge: 2,000 St
DIN 276/18_Doku: 412

**03.03.0032 Hahnverlängerung aus Rotguss 1/2" Länge 50 mm**
*** wie Position 03.03.0026
Hahnverlängerung aus Rotguss 1/2" Länge 50 mm

Länge  :  50 mm
Gewinde  :  Rp 1 / 2"
Menge: 2,000 St
DIN 276/18_Doku: 412

**03.03.0033 Hahnverlängerung aus Rotguss 1/2" Länge 100 mm**
*** wie Position 03.03.0026
Hahnverlängerung aus Rotguss 1/2" Länge 100 mm

Länge  :  100 mm
Gewinde  :  Rp 1 / 2"
Menge: 2,000 St
DIN 276/18_Doku: 412

**03.03.0034 Beschilderungssystem 100 x 50 Trägerschiene**
Beschilderungssystem 100 x 50 Trägerschiene

zur Kennzeichnung von Rohrleitungen, bestehend aus:

Universalhalter aus Edelstahl und wärmebeständigem Kunststoff, verwendungsabhängig mit Spannband, Schweisshalter, Schraubhalter, Klarsichtabdeckung rastbar, Befestigungsmaterial,

für Schilder  :  100 x 50  mm

Montagestelle  :  auf Trägerschiene

einschließlich passenden Schild mit Beschriftung (max. 4 Zeilen) nach Vorgabe Bauherr / Planer.
Menge: 2,000 St
DIN 276/18_Doku: 412

**03.03.0035 Beschilderungssystem 100 x 50 Mauerwerk / Beton**
Beschilderungssystem 100 x 50 Mauerwerk / Beton

zur Kennzeichnung von Rohrleitungen, bestehend aus:

Universalhalter aus Edelstahl und wärmebeständigem Kunststoff, verwendungsabhängig mit Spannband, Schweisshalter, Schraubhalter, Klarsichtabdeckung rastbar, Befestigungsmaterial,

für Schilder  :  100 x 50  mm

Montagestelle  :  auf Mauerwerk oder Beton

einschließlich passenden Schild mit Beschriftung (max. 4 Zeilen) nach Vorgabe Bauherr / Planer.
Menge: 2,000 St
DIN 276/18_Doku: 412

**03.03.0036 Profilstahkonstruktion-Systemteile, verzinkt**
Profilstahlkonstruktion-Systemteile

als Stütz-, Hänge-, Trag- und Sonderbefestigung, Festpunktkonstruktion, Gleitlager, einschl. Verbindungs- und Befestigungsmaterial, feuerverzinkt, aus Montageschienen, zusätzlich zu den normalen Befestigungskonstruktionen in Abstimmung mit der Bauleitung. Ausführung entsprechend den statischen Erfordernissen, einschl. schallgedämmte Verbindungs- und Befestigungsmaterial. Es dürfen nur zugelassene Metalldübel verwendet werden.

Abrechnung mit den Einheitsgewichten der entsprechenden DIN- Normen bzw. Handelsgewichten, Herstellerlisten oder VOB/ C-Vorgaben, Auslegung der Bauteile nach Art der Belastung.

Eine separate Vergütung für Verbindungsköpfe, Flügelmuttern, Schrauben, Muttern, Unterlegscheiben, Schellenanbinder, Grundplatten, Abspannungen, Winkel, Winkel-Konsolen, Verbinder, Schienenlängsverbinder, Untergrundanbinder, Trägerklammern, Lochplatten, Montagescheibe, Schienenverbinder, Gewindestangen, Rollen- bzw. Gleitlager, Bride, Festpunkte, Schellen, Adapter, Schienenkappen usw. erfolgt daher NICHT. Der Bieter hat diese in seinem Einheitspreis entsprechend einzukalkulieren.

Grundsätzlich sind alle Schienen, die nicht am Baukörper (Wand/Decke) direkt anliegen, mit Schienenkappen zu versehen,
die im Einheitspreis einkalkuliert werden müssen.

Die Sonderkonstruktion ist von der Bauleitung vor Herstellung als solche anzuerkennen.

Das Befestigungssystem muss bautechnisch geprüft und über eine allg. bauaufsichtliche Zulassung verfügen.
Menge: 20,000 kg
DIN 276/18_Doku: 412

#### 03.04 Trinkwassererwärmung

**03.04.0001 Elektronisch geregelter Durchlauferhitzer 21 kW**
Elektronisch geregelter Durchlauferhitzer  21 kW

immer gradgenaue Wunschtemperatur durch elektronische Durchflussmengenregelung. Temperaturwahl von 20 - 60 °C über Drehwähler, Temperaturverstellung in 0,5 °C-Schritten. Hinterleuchtetes Multifunktionsdisplay zur Anzeige von diversen Werten wie Soll-Temperatur, aktueller Leistungsaufnahme, Energieverbrauch, Durchflussmenge, Uhrzeit, Status- und Serviceanzeige. 2 Memorytasten, ECO-Taste, Wellnessprogramme, Wannenfüllautomatik. Verbrühgefahranzeige (> 43 °C). Einstellbare Temperaturbegrenzung. Drehbare Gerätekappe und Bedieneinheit bei Untertischmontage.

Universelle Wandmontageleiste. Wasseranschluss für Aufputz- & Unterputzinstallation mit 3-Wege-Absperrung. Schwenkbarer Kaltwassereinlauf. Kunststoffrohrtauglich. Variabler Elektroanschluss (oben/unten). Strahlwasserschutz IP 25.

Fehleranalyse durch auslesbaren Fehlerspeicher im Display und LED-Diagnoseampel. Innere Baugruppe entnehmbar. SICHERHEIT: Blankdraht-Heizsystem für kalkhaltige und kalkarme Wässer. Elektronisches Sicherheitskonzept mit Luftblasenerkennung. Dauerhafter Verbrühschutz aktivierbar auf max. 43, 50 oder 55 °C.

Betrieb mit vorerwärmtem Wasser möglich.

Technische Daten:
Nennspannung:  400 V
Nennleistung:  21 kW
Nennstrom:  31 A
Phasen:  3/PE
Wasseranschluss:  G 1/2 A
Max. zulässiger Druck:  1 MPa
Max. Zulauftemperatur:  70 °C,
Farbe:  weiß
Schutzart(IP):  IP25

gewählt:

Fabrikat  : '..............................................'

Typ  : '..............................................'
Menge: 1,000 St
DIN 276/18_Doku: 412

#### 03.05 Armaturen und Zubehör

**03.05.0001 Freistrom-Absperrventil DN 15, RG**
*** Bezugsbeschreibung
Freistrom-Absperrventil DN15

komplett aus Rotguss, beständig gegen aggressives Wasser, mit wartungsfreier, selbstfettender EPDM - Lippendichtung, mit Niro - Sitzring, totraumfrei, mit EPDM - W21 - Sitzdichtung, nach DIN EN 1213, mit DIN-/DVGW- und Schallschutzzulassung, PN 16, mit Entleerung, mit 10 Jahre Gewährleistung

einschl. beidseitigen Pressverschraubungen, Dämmschale

Fabrikat  : '........................................'

Typ  : '........................................'

Nennweite  :  DN 15
Menge: 1,000 St
DIN 276/18_Doku: 412

**03.05.0002 Freistrom-Absperrventil DN 20, RG**
*** wie Position 03.05.0001
Freistrom-Absperrventil DN20

Nennweite  :  DN 20
Menge: 1,000 St
DIN 276/18_Doku: 412

**03.05.0003 Freistrom-Kombi-Rückflussverhinderer, RG, DN 20, verschraubt**
Freistrom-Kombi-Rückflussverhinderer, absperrbar

Öffnungsdruck nur > 10 mbar, komplett aus Rotguss, beständig gegen aggressives Wasser, mit wartungsfreier, selbstfettender EPDM - Lippendichtung, mit Niro-Sitzring, totraumfrei, mit EPDM - W21, nach DIN 3269/3546-1, mit DIN-/DVGW- und Schallschutzzulassung, PN 16, mit Prüfeinrichtung, mit Entleerung,
einschl. beidseitigen Pressverschraubungen, Dämmschale

Nennweite  :  DN 20
Rohrverbindung  :  Verschraubung
Menge: 1,000 St
DIN 276/18_Doku: 412

**03.05.0004 UP-Armatur mit Fertigmontage Set (verchromt) DN 20**
UP-Armatur mit Fertigmontage Set (verchromt)  DN 20

mit Pressverbindung passend zum verwendeten Installations(Press)-System.
Produktmerkmale:
    - mediumberührte Metallteile aus entzinkungsfreiem und korrosionsbe  ständigem Rotguss
    - beständig gegen aggressives Wasser
    - wartungsfreie EPDM-Spindelabdichtung
    - EPDM-Sitzdichtung
    - Kegel aus Edelstahl
    - stufenlos kürzbarer Kunststoffschaft
    - verlängerbar durch optional erhältliches Verlängerungsset
    - Druckstufe PN 16
    - max. Betriebstemperatur 100 °C

Pressanschluss für Edelstahlrohr, totraumfrei mit Absperr-, Regulier- und Voreinstellfunktion Normen und Zulassungen DVGW-Zulassung nach UBA KTW BWGL nach UBA BWGL Metalle Schallschutzzulassung nach DIN EN ISO 3822 Klasse 1 DIN EN 1213 ÜA-Reg.-Nr. R-15.2.3-21-17048

einschließlich Fertigmontage Set verchromt.
Menge: 1,000 St
DIN 276/18_Doku: 412

**03.05.0005 Kaltwasserzähler Qn 1,6**
Kaltwasserzähler Qn 1,6

Ringkolbenzähler für Kaltwasser bis 40°C. Für horizontale und vertikale Montage zugelassen in der metrologischen Klasse C. Volltrockenläufer mit 360° drehbarem Zählwerk. 5/3 Rollenzählwerk (5 Vorkommastellen / 3 Nachkommastellen). Magnetkupplung. Serienmäßig vorbereitet für die nachträgliche Aufrüstung mit Fernauslesemodulen.

inkl. Beglaubigungsgebühr für Kaltwasser

Einschließlich Zubehör:

Haltevorrichtunng  :  zur Wandmontage
Fernauslesemodule  :  CYBLE M-Bus Kommunikationsmodul
Schutzklasse  :  IP 68
Batterielebensdauer  :  12 Jahre
Kabel  :  5 m CYBLE

inkl. Kommunikationsmodul M-Bus, aller Dichtungen, Verschraubungen und Übergangsstücke.

Fabrikat  : '...............................................'

Typ  : '...............................................'

Nennweite  :  DN15
Nenndruck  :  PN10
Nenndurchfluss Qn  :  1,6  m3/h
max. Belastung Qmax  :  2,0  m3/h
Anlaufschwelle  :  1  l/h
max. Druckverlust
bei Qn  :  0,25  bar
Anschlussgewinde  :  G 3/4" B
Baulänge  :  190 mm (DIN/ISO 4046)
Menge: 1,000 St
DIN 276/18_Doku: 412

**03.05.0006 Probenahmeventil für Eckventile am Waschbecken**
Probenahmeventil für Eckventile am Waschbecken

mit integriertem ausgangsseitigem Rückflussverhinderer Typ EB nach DIN EN 1717 zur eindeutigen Probenahme des Kalt- bzw. Warmwassers am Ausgang des Eckventils, passend für Eckventile mit abgehender Anschlussleitung 10mm in Richtung Entnahmearmatur, Eingang-Probenahmeventil mit 10 x 1,25 Rohr eingangsseitig, Ausgang-Probenahmeventil mit G 3/8 AG - Gewindeverschraubung mit zugfester Messing -Konus Quetschverschraubung mit Längenausgleich, zur Bestimmung mikrobiologischer und chemischer Parameter nach TrinkwV in Kalt - und Warmwasser -Installationssystemen, absperrbar mittels Sechskant SW 5, Messing-Ventilkörper aus Werkstoff nach DIN 50930-6, Ventilsitz- und Oberteilabdichtung mittels PTFE-Dichtelementen, Ventil komplett verchromt, mit abflammbarem und drehbarem Edelstahl- Auslaufbogen DN 6 (8x1), Probenahmeventil für Druckstufe PN 10

angebotener Hersteller  : '........................................'

Typ  : '........................................'
Menge: 3,000 Stk
DIN 276/18_Doku: 412

**03.05.0007 Zapfventil DN 15**
Zapfventil DN 15

verchromt, mit Belüfter, Rückflussverhinderer, Schlauchverschraubung, Rosette und Griff
Menge: 1,000 Stk
DIN 276/18_Doku: 412

**03.05.0008 Zapfventil DN 20**
Zapfventil DN 20

verchromt, mit Belüfter, Rückflussverhinderer, Schlauchverschraubung, Rosette und Griff
Menge: 1,000 Stk
DIN 276/18_Doku: 412

**03.05.0009 Eckventil mit WAS**
Eckventil mit WAS

wie vor jedoch mit zusätzl. Geräteanschluss mit Rückflussverhinderer und Schlauchverschraubung
Menge: 3,000 Stk
DIN 276/18_Doku: 412

#### 03.06 Wärmedämmung und Brandschutz

*Hinweis: Dämmung der Trinkwasserleitung Kalt in Vorwände ist in diffusionsdichten Weichschaum auszuführen*
Dämmung in Vorwände ist in diffusionsdichten Weichschaum auszuführen

**03.06.0001 Dämmung Rohr TWK 14 mm, DN12**
*** Bezugsbeschreibung
Dämmung Rohr TWK 14 mm, DN12

Die Wärme- oder Kältedämmung erfolgt nach den anerkannten Regelwerken, den bauaufsichtlichen Vorschriften und gesetzlichen Verordnungen, wie z. B.: DIN 1988, EnEV, Leitungsanlagen-VO, ATV-DIN 18421 oder zugehörigen Vorschriften, jeweils in den gültigen Fassungen. Die Mindestdämmstärken ergeben sich aus diesen Vorschriften, Regelwerken.

Es gilt die DIN 4140 mit der Ausnahme, dass die Mindestabstände nach DIN 4140 grundsätzlich nicht eingehalten werden können. Die Abstände der äußeren Dämmung zur nächsten Dämmung beträgt in der Regel 10mm. In Schächten, Durchbrüchen und beengten Bereichen kann der Abstand 0 mm betragen.

Dämmung aus geschlossenen Schaumstoffmaterial aus synthetischem Kautschuk; einschl. Verkleben von Schlauchenden mit dem Rohr für die Abschottung und Lecksicherung von Rohrbereichen; dem Verschließen von Rohrstößen mit einem geeigneten Kleber; dem Abschotten von Formstücken und Übergängen. Brandverhalten schwerentflammbar nach DIN EN 13501-1, Euroklasse BL-s2,d0.

Dämmschichtdicke bei Wärmeleitfähigkeit Lambda = 0,033 W/m K:
14 mm Dämmdicke

In die Einheitspreise sind Kleinmaterial, Verschnitt und Zuschnittsarbeiten mit einzurechnen.

Montage in bis zu 4,0 m Höhe

Dämmstärke:  14 mm
Rohr :  DN 12
Menge: 15,000 m
DIN 276/18_Doku: 412

**03.06.0002 Dämmung Rohr TWK 17,5 mm, DN15**
*** wie Position 03.06.0001
Dämmung Rohr TWK 17,5 mm, DN15

Dämmstärke:  17,5 mm
Rohr :  DN 15
Menge: 15,000 m
DIN 276/18_Doku: 412

**03.06.0003 Dämmung Rohr TWK 18,0 mm, DN 20**
*** wie Position 03.06.0001
Dämmung Rohr TWK 18,0 mm, DN 20

Dämmstärke:  18,0 mm
Rohr :  DN 20
Menge: 5,000 m
DIN 276/18_Doku: 412

**03.06.0004 Dämmung Bogen TWK 14 mm, DN 12**
*** wie Position 03.06.0001
Dämmung Bogen TWK 14 mm, DN 12

Dämmstärken:  14 mm
Rohr :  DN 12
Menge: 10,000 St
DIN 276/18_Doku: 412

**03.06.0005 Dämmung Bogen TWK 17,5 mm, DN 15**
*** wie Position 03.06.0001
Dämmung Bogen TWK 17,5 mm, DN 15

Dämmstärke:  17,5 mm
Rohr :  DN 15
Menge: 10,000 St
DIN 276/18_Doku: 412

**03.06.0006 Dämmung Bogen TWK 25 mm, DN 20**
*** wie Position 03.06.0001
Dämmung Bogen TWK 25 mm, DN 20

Dämmstärke:  25 mm
Rohr :  DN 20
Menge: 2,000 St
DIN 276/18_Doku: 412

**03.06.0007 Dämmung T-Stück TWK 14 mm, DN 12**
*** wie Position 03.06.0001
Dämmung T-Stück TWK 14 mm, DN 12

Dämmstärke:  14 mm
Rohr :  DN 12
Menge: 4,000 St
DIN 276/18_Doku: 412

**03.06.0008 Dämmung T-Stück TWK 17,5 mm, DN 15**
*** wie Position 03.06.0001
Dämmung T-Stück TWK 17,5 mm, DN 15

Dämmstärke:  17,5 mm
Rohr :  DN 15
Menge: 4,000 St
DIN 276/18_Doku: 412

**03.06.0009 Dämmung T-Stück TWK 18,0 mm, DN 20**
*** wie Position 03.06.0001
Dämmung T-Stück TWK 18,0 mm, DN 20

Dämmstärke:  18,0 mm
Rohr :  DN 20
Menge: 1,000 St
DIN 276/18_Doku: 412

**03.06.0010 Zulage für Ausschnitt Dämm-Rohrschalen DN 12**
*** wie Position 03.06.0001
Zulage für Ausschnitt Dämm-Rohrschalen DN 12

bei Fühlern, Bauteilen usw.
Menge: 2,000 St
DIN 276/18_Doku: 412

**03.06.0011 Zulage für Ausschnitt Dämm-Rohrschalen DN 15**
*** wie Position 03.06.0001
Zulage für Ausschnitt Dämm-Rohrschalen DN 15

bei Fühlern, Bauteilen usw.
Menge: 2,000 St
DIN 276/18_Doku: 412

**03.06.0012 Zulage für Ausschnitt Dämm-Rohrschalen DN 20**
*** wie Position 03.06.0001
Zulage für Ausschnitt Dämm-Rohrschalen DN 20

bei Fühlern, Bauteilen usw.
Menge: 2,000 St
DIN 276/18_Doku: 412

**03.06.0013 Zulage für Passstück Dämm-Rohrschalen DN 12**
*** wie Position 03.06.0001
Zulage für Passstück Dämm-Rohrschalen DN 12

bei Zuschnitt der Wärmedämmung, einschließlich Verkleben von Schlauchenden mit dem Rohr für die Abschottung und Lecksicherung von Rohrbereichen.
Menge: 6,000 St
DIN 276/18_Doku: 412

**03.06.0014 Zulage für Passstück Dämm-Rohrschalen DN 15**
*** wie Position 03.06.0001
Zulage für Passstück Dämm-Rohrschalen DN 15

bei Zuschnitt der Wärmedämmung, einschließlich Verkleben von Schlauchenden mit dem Rohr für die Abschottung und Lecksicherung von Rohrbereichen.
Menge: 6,000 St
DIN 276/18_Doku: 412

**03.06.0015 Zulage für Passstück Dämm-Rohrschalen DN 20**
*** wie Position 03.06.0001
Zulage für Passstück Dämm-Rohrschalen DN 20

bei Zuschnitt der Wärmedämmung, einschließlich Verkleben von Schlauchenden mit dem Rohr für die Abschottung und Lecksicherung von Rohrbereichen.
Menge: 6,000 St
DIN 276/18_Doku: 412

**03.06.0016 Zulage Dämmung Red-Stück DN 12**
*** wie Position 03.06.0001
Zulage Dämmung Red-Stück DN 12

Rohr :  DN 12
Menge: 2,000 St
DIN 276/18_Doku: 412

**03.06.0017 Zulage Dämmung Red-Stück DN 15**
*** wie Position 03.06.0001
Zulage Dämmung Red-Stück DN 15

Rohr :  DN 15
Menge: 2,000 St
DIN 276/18_Doku: 412

**03.06.0018 Zulage Dämmung Red-Stück DN 20**
*** wie Position 03.06.0001
Zulage Dämmung Red-Stück DN 20

Rohr :  DN 20
Menge: 2,000 St
DIN 276/18_Doku: 412

**03.06.0019 Zulage für Endstelle Dämm-Rohrschalen DN 12**
*** wie Position 03.06.0001
Zulage für Endstelle Dämm-Rohrschalen DN 12

Anfertigung bzw. Anbringen von Dämmung an Kappen bzw. Deckel bei Rohrleitungsende. Die fachtechnisch korrekte Ausführung Verkleben von Schlauchenden mit dem Rohr für die Abschottung und Lecksicherung von Rohrbereichen ist grundsätzlich in den Einheitspreis der Rohrlänge bzw. im Passstück mit einzukalkulieren.
Menge: 2,000 St
DIN 276/18_Doku: 412

**03.06.0020 Zulage für Endstelle Dämm-Rohrschalen DN 15**
*** wie Position 03.06.0001
Zulage für Endstelle Dämm-Rohrschalen DN 15

Anfertigung bzw. Anbringen von Dämmung an Kappen bzw. Deckel bei Rohrleitungsende. Die fachtechnisch korrekte Ausführung Verkleben von Schlauchenden mit dem Rohr für die Abschottung und Lecksicherung von Rohrbereichen ist grundsätzlich in den Einheitspreis der Rohrlänge bzw. im Passstück mit einzukalkulieren.
Menge: 2,000 St
DIN 276/18_Doku: 412

**03.06.0021 Zulage für Endstelle Dämm-Rohrschalen DN 20**
*** wie Position 03.06.0001
Zulage für Endstelle Dämm-Rohrschalen DN 20

Anfertigung bzw. Anbringen von Dämmung an Kappen bzw. Deckel bei Rohrleitungsende. Die fachtechnisch korrekte Ausführung Verkleben von Schlauchenden mit dem Rohr für die Abschottung und Lecksicherung von Rohrbereichen ist grundsätzlich in den Einheitspreis der Rohrlänge bzw. im Passstück mit einzukalkulieren.
Menge: 2,000 St
DIN 276/18_Doku: 412

**03.06.0022 Zulage für Rohrschelle Dämm-Rohrschalen DN 12**
*** wie Position 03.06.0001
Zulage für Rohrschelle Dämm-Rohrschalen DN 12

in den Vorwänden müssen keine Kälteschellen für das Trinkwasser Kalt verwendet werden. An den Schellen muss daher überlappende die Dämmung aufgedoppelt werden. Je Schelle wird ein Passstück gesondert vergütet, die notwendige Verklebung des Schlauchendes ist in der Rohrposition bzw. im Passstück abgegolten.
Menge: 2,000 St
DIN 276/18_Doku: 412

**03.06.0023 Zulage für Rohrschelle Dämm-Rohrschalen DN 15**
*** wie Position 03.06.0001
Zulage für Rohrschelle Dämm-Rohrschalen DN 15

in den Vorwänden müssen keine Kälteschellen für das Trinkwasser Kalt verwendet werden. An den Schellen muss daher überlappende die Dämmung aufgedoppelt werden. Je Schelle wird ein Passstück gesondert vergütet, die notwendige Verklebung des Schlauchendes ist in der Rohrposition bzw. im Passstück abgegolten.
Menge: 2,000 St
DIN 276/18_Doku: 412

**03.06.0024 Zulage für Rohrschelle Dämm-Rohrschalen DN 20**
*** wie Position 03.06.0001
Zulage für Rohrschelle Dämm-Rohrschalen DN 20

in den Vorwänden müssen keine Kälteschellen für das Trinkwasser Kalt verwendet werden. An den Schellen muss daher überlappende die Dämmung aufgedoppelt werden. Je Schelle wird ein Passstück gesondert vergütet, die notwendige Verklebung des Schlauchendes ist in der Rohrposition bzw. im Passstück abgegolten.
Menge: 2,000 St
DIN 276/18_Doku: 412

**03.06.0025 Zulage für Anschluss an Armaturendämmung Dämm-Rohrschalen DN 12**
*** wie Position 03.06.0001
Zulage für Anschluss an Armaturendämmung Dämm-Rohrschalen DN 12

bei den Trinkwasserarmaturen sind die Dämmschalen des Herstellers der Armatur zu verwenden. Entsprechend muss der Anschluss an diese Dämmschale fachgerecht / diffusionsdicht erfolgen.
Menge: 2,000 St
DIN 276/18_Doku: 412

**03.06.0026 Zulage für Anschluss an Armaturendämmung Dämm-Rohrschalen DN 15**
*** wie Position 03.06.0001
Zulage für Anschluss an Armaturendämmung Dämm-Rohrschalen DN 15

bei den Trinkwasserarmaturen sind die Dämmschalen des Herstellers der Armatur zu verwenden. Entsprechend muss der Anschluss an diese Dämmschale fachgerecht / diffusionsdicht erfolgen.
Menge: 2,000 St
DIN 276/18_Doku: 412

**03.06.0027 Zulage für Anschluss an Armaturendämmung Dämm-Rohrschalen DN 20**
*** wie Position 03.06.0001
Zulage für Anschluss an Armaturendämmung Dämm-Rohrschalen DN 20

bei den Trinkwasserarmaturen sind die Dämmschalen des Herstellers der Armatur zu verwenden. Entsprechend muss der Anschluss an diese Dämmschale fachgerecht / diffusionsdicht erfolgen.
Menge: 2,000 St
DIN 276/18_Doku: 412

*Hinweis: Dämmung der Trinkwasserleitung Warm- und Zirkulationsleitung*
Dämmung in Vorwände ist in diffusionsdichten Weichschaum auszuführen

**03.06.0028 Rohrschalen Mineralwolle alukaschiert 20 mm, DN12**
*** Bezugsbeschreibung
Rohrschalen Mineralwolle alukaschiert 20 mm, DN12

zur Wärmedämmung an Trinwasserleitung aus Edelstahlrohr, gemäß Energieeinsparverordnung (EnEV 2012) unter Berücksichtigung der DIN 4140 herstellen.

Es gilt die DIN 4140 mit der Ausnahme, dass die Mindestabstände nach DIN 4140 grundsätzlich nicht eingehalten werden können. Die Abstände der äußeren Dämmung zur nächsten Dämmung beträgt in der Regel 10mm. In Schächten, Durchbrüchen und beengten Bereichen kann der Abstand 0 mm betragen. Bei Brandabschnitten ist hierbei die Verwendung von entsprechender zugelassener Dämmqualität (gasdicht, Schmelzpunkt > 1000° C) mit Eignungsnachweis durch ABP/ABZ vorgesehen.

Rohrschalen aus konzentrischer gewickelter Mineralwolle mit einer gitternetzverstärkten, reißfesten Alu-Sandwichfolie und selbstklebender Überlappung (Längsnaht) kaschiert, einseitig aufgeschlitzt, zur leichteren Montage auf der Innenwandung eingesägt. Verarbeitung nach Herstellervorgaben

Baustoffklasse  :  A2L - s1, d0 nach DIN 13501-1  (nicht brennbar)
Schmelzpunkt  :  > 1000 °C nach DIN 4102 - 17
Wärmeleitfähigkeit  :  0,035 W/(mK)
spezifsche
Wärmekapazität  :  0,84 kJ/(kg*K)
Hergestellt
in AS-Qualität  :  nach DIN EN 13468, AGI Q 132
Hydrophobierung  :  nach DIN EN 13472
güteüberwacht  :  nach EnEV 2012

Ausführung, Schutzstreifen der selbstklebenden Überlappung entfernen und Überlappung dichtkleben. Rundstöße mit 100 mm breiten, selbstklebenden Alu-Folienbändern dicht abkleben.

Rohrschalen mit verzinktem Bindedraht, 6 Bindungen pro lfdm befestigen. Bögen und Krümmer bis DN 65 mit Schalensegmenten entsprechend ausführen.

lichte Raumhöhe bis zu 4,0 m.

Es ist eine sehr saubere Montage erforderlich, da die Arbeiten größtenteils als Sichtmontage durchgeführt werden.

Der Einbau mit "Null-Abstand" zwischen den Dämmschalen im Durchführungsbereich ist lt. Prüfzeugnis zulässig. Ausschnitte für Rohrbefestigungen (Gewindestäbe) sind in den Einheitspreisen zu berücksichtigen.

In die Einheitspreise sind des Weiteren Kleinmaterial, Verschnitt und Zuschnittsarbeiten mit einzurechnen.

Dämmschichtdicke  :  50 % - 100 % nach GModG
Menge: 5,000 m
DIN 276/18_Doku: 412

**03.06.0029 Rohrschale Mineralwolle alukaschiert 20 mm, DN15**
*** wie Position 03.06.0028
Rohrschale Mineralwolle alukaschiert 20 mm, DN15

Nennweite:  DN 15
Dämmschichtdicke:  20  mm
Menge: 5,000 m
DIN 276/18_Doku: 412

**03.06.0030 Dämmung Bogen alukaschiert 20 mm, DN12**
*** wie Position 03.06.0028
Dämmung Bogen alukaschiert 20 mm, DN12

Dämmstärke:  20 mm
Rohr :  DN 12
Menge: 5,000 St
DIN 276/18_Doku: 412

**03.06.0031 Dämmung Bogen alukaschiert 20 mm, DN15**
*** wie Position 03.06.0028
Dämmung Bogen alukaschiert 20 mm, DN15

Dämmstärke:  20 mm
Rohr :  DN 15
Menge: 5,000 St
DIN 276/18_Doku: 412

**03.06.0032 Dämmung T-Stück alukaschiert 20 mm, DN12**
*** wie Position 03.06.0028
Dämmung T-Stück alukaschiert 20 mm, DN12

Dämmstärke:  20 mm
Rohr :  DN 12
Menge: 2,000 St
DIN 276/18_Doku: 412

**03.06.0033 Dämmung T-Stück alukaschiert 20 mm, DN15**
*** wie Position 03.06.0028
Dämmung T-Stück alukaschiert 20 mm, DN15

Dämmstärke:  20 mm
Rohr :  DN 15
Menge: 2,000 St
DIN 276/18_Doku: 412

**03.06.0034 Dämmung Red-Stück alukaschiert 20 mm, DN15**
*** wie Position 03.06.0028
Dämmung Red-Stück alukaschiert 20 mm, DN15

Dämmstärke:  20 mm
Rohr :  DN 15
Menge: 2,000 St
DIN 276/18_Doku: 412

**03.06.0035 Zulage für Passstücke / Zuschnitt Dämm-Rohrschalen DN 12**
*** wie Position 03.06.0028
Menge: 2,000 St
DIN 276/18_Doku: 412

**03.06.0036 Zulage für Passstücke / Zuschnitt Dämm-Rohrschalen DN 15**
*** wie Position 03.06.0028
Menge: 2,000 St
DIN 276/18_Doku: 412

**03.06.0037 Zulage für Ausschnitt Dämm-Rohrschalen DN 12**
*** wie Position 03.06.0028
Zulage für Ausschnitt Dämm-Rohrschalen DN 12

bei Fühlern, Bauteilen usw.
Menge: 2,000 St
DIN 276/18_Doku: 412

**03.06.0038 Zulage für Ausschnitt Dämm-Rohrschalen DN 15**
*** wie Position 03.06.0028
Zulage für Ausschnitt Dämm-Rohrschalen DN 15

bei Fühlern, Bauteilen usw.
Menge: 2,000 St
DIN 276/18_Doku: 412

**03.06.0039 Zulage für Endstelle Dämm-Rohrschalen DN 12**
*** wie Position 03.06.0028
Zulage für Endstelle Dämm-Rohrschalen DN 12

Anfertigung bzw. Anbringen von Dämmung an Kappen bzw. Deckel bei Rohrleitungsende.
Menge: 2,000 St
DIN 276/18_Doku: 412

**03.06.0040 Zulage für Endstelle Dämm-Rohrschalen DN 15**
*** wie Position 03.06.0028
Zulage für Endstelle Dämm-Rohrschalen DN 15

Anfertigung bzw. Anbringen von Dämmung an Kappen bzw. Deckel bei Rohrleitungsende.
Menge: 2,000 St
DIN 276/18_Doku: 412

**03.06.0041 Zulage für Rohrschelle Dämm-Rohrschalen DN 12**
*** wie Position 03.06.0028
Zulage für Rohrschelle Dämm-Rohrschalen DN 12

Anarbeitung der Dämmung an Schellen. Die Dämmung muss nicht aufgedopplet werden. Je Schelle wird ein Passstück gesondert vergütet.
Menge: 2,000 St
DIN 276/18_Doku: 412

**03.06.0042 Zulage für Rohrschelle Dämm-Rohrschalen DN 15**
*** wie Position 03.06.0028
Zulage für Rohrschelle Dämm-Rohrschalen DN 15

Anarbeitung der Dämmung an Schellen. Die Dämmung muss nicht aufgedopplet werden. Je Schelle wird ein Passstück gesondert vergütet.
Menge: 2,000 St
DIN 276/18_Doku: 412

*Hinweis: Dämmung der Trinkwasserleitung Kalt nicht brennbar in Schächten Verteilungen, Zentralen, Zwischendecken usw.*

**03.06.0043 Rohrschalen Mineralwolle alukaschiert TWK 20 mm, DN12**
*** Bezugsbeschreibung
Rohrschalen Mineralwolle alukaschiert TWK 20 mm, DN12

zur Wärmedämmung an Trinwasserleitung Kalt aus Edelstahlrohr, gemäß Energieeinsparverordnung (EnEV 2012) unter Berücksichtigung der DIN 4140 herstellen.

Es gilt die DIN 4140 mit der Ausnahme, dass die Mindestabstände nach DIN 4140 grundsätzlich nicht eingehalten werden können. Die Abstände der äußeren Dämmung zur nächsten Dämmung beträgt in der Regel 10mm. In Schächten, Durchbrüchen und beengten Bereichen kann der Abstand 0 mm betragen. Bei Brandabschnitten ist hierbei die Verwendung von entsprechender zugelassener Dämmqualität (gasdicht, Schmelzpunkt > 1000° C) mit Eignungsnachweis durch ABP/ABZ vorgesehen.

Rohrschalen aus konzentrischer gewickelter Mineralwolle mit einer gitternetzverstärkten, reißfesten Alu-Sandwichfolie und selbstklebender Überlappung (Längsnaht) kaschiert, einseitig aufgeschlitzt, zur leichteren Montage auf der Innenwandung eingesägt. Verarbeitung nach Herstellervorgaben

Dämmung von Rohrleitungen bei Mediumtemperaturen ≥ 8 °C

Baustoffklasse  :  A2L - s1, d0 nach DIN 13501-1
Schmelzpunkt  :  > 1000 °C nach DIN 4102 - 17
Wärmeleitfähigkeit  :  0,032 W/(mK)
spezifsche
Wärmekapazität  :  0,84 kJ/(kg*K)
Hergestellt
in AS-Qualität  :  nach DIN EN 13468, AGI Q 132
Hydrophobierung  :  nach DIN EN 13472
güteüberwacht  :  nach EnEV 2012

Ausführung, Schutzstreifen der selbstklebenden Überlappung entfernen und Überlappung dichtkleben. Rundstöße mit 100 mm breiten, selbstklebenden Alu-Folienbändern dicht abkleben.

Rohrschalen mit verzinktem Bindedraht, 6 Bindungen pro lfdm befestigen. Bögen und Krümmer bis DN 65 mit Schalensegmenten entsprechend ausführen.

lichte Raumhöhe bis zu 4,0 m.

Es ist eine sehr saubere Montage erforderlich, da die Arbeiten größtenteils als Sichtmontage durchgeführt werden.

Der Einbau mit "Null-Abstand" zwischen den Dämmschalen im Durchführungsbereich ist lt. Prüfzeugnis zulässig. Ausschnitte für Rohrbefestigungen (Gewindestäbe) sind in den Einheitspreisen zu berücksichtigen.

In die Einheitspreise sind des Weiteren Kleinmaterial, Verschnitt und Zuschnittsarbeiten mit einzurechnen.

Dämmschichtdicke  :  50 % - 100 % nach GModG
Menge: 5,000 m
DIN 276/18_Doku: 412

**03.06.0044 Rohrschale Mineralwolle alukaschiert TWK20 mm, DN15**
*** wie Position 03.06.0043
Rohrschale Mineralwolle alukaschiert TWK20 mm, DN15

Nennweite:  DN 15
Dämmschichtdicke:  20  mm
Menge: 5,000 m
DIN 276/18_Doku: 412

**03.06.0045 Rohrschale Mineralwolle alukaschiert TWK 20 mm, DN20**
*** wie Position 03.06.0043
Rohrschale Mineralwolle alukaschiert TWK 20 mm, DN20

Nennweite:  DN 20
Dämmschichtdicke:  20  mm
Menge: 5,000 m
DIN 276/18_Doku: 412

**03.06.0046 Dämmung Bogen alukaschiert 20 mm, DN12**
*** wie Position 03.06.0043
Dämmung Bogen alukaschiert 20 mm, DN12

Dämmstärke:  20 mm
Rohr :  DN 12
Menge: 5,000 St
DIN 276/18_Doku: 412

**03.06.0047 Dämmung Bogen alukaschiert 20 mm, DN15**
*** wie Position 03.06.0043
Dämmung Bogen alukaschiert 20 mm, DN15

Dämmstärke:  20 mm
Rohr :  DN 15
Menge: 5,000 St
DIN 276/18_Doku: 412

**03.06.0048 Dämmung Bogen alukaschiert 20 mm, DN20**
*** wie Position 03.06.0043
Dämmung Bogen alukaschiert 20 mm, DN20

Dämmstärke:  20 mm
Rohr :  DN 20
Menge: 10,000 St
DIN 276/18_Doku: 412

**03.06.0049 Dämmung T-Stück alukaschiert 20 mm, DN12**
*** wie Position 03.06.0043
Dämmung T-Stück alukaschiert 20 mm, DN12

Dämmstärke:  20 mm
Rohr :  DN 12
Menge: 2,000 St
DIN 276/18_Doku: 412

**03.06.0050 Dämmung T-Stück alukaschiert 20 mm, DN15**
*** wie Position 03.06.0043
Dämmung T-Stück alukaschiert 20 mm, DN15

Dämmstärke:  20 mm
Rohr :  DN 15
Menge: 2,000 St
DIN 276/18_Doku: 412

**03.06.0051 Dämmung T-Stück alukaschiert 20 mm, DN20**
*** wie Position 03.06.0043
Dämmung T-Stück alukaschiert 20 mm, DN20

Dämmstärke:  20 mm
Rohr :  DN 20
Menge: 2,000 St
DIN 276/18_Doku: 412

**03.06.0052 Dämmung Red-Stück alukaschiert 20 mm, DN15**
*** wie Position 03.06.0043
Dämmung Red-Stück alukaschiert 20 mm, DN15

Dämmstärke:  20 mm
Rohr :  DN 15
Menge: 2,000 St
DIN 276/18_Doku: 412

**03.06.0053 Dämmung Red-Stück alukaschiert 20 mm, DN20**
*** wie Position 03.06.0043
Dämmung Red-Stück alukaschiert 20 mm, DN20

Dämmstärke:  20 mm
Rohr :  DN 20
Menge: 2,000 St
DIN 276/18_Doku: 412

**03.06.0054 Zulage für Passstücke / Zuschnitt Dämm-Rohrschalen DN 12**
*** wie Position 03.06.0043
Menge: 6,000 St
DIN 276/18_Doku: 412

**03.06.0055 Zulage für Passstücke / Zuschnitt Dämm-Rohrschalen DN 15**
*** wie Position 03.06.0043
Menge: 6,000 St
DIN 276/18_Doku: 412

**03.06.0056 Zulage für Passstücke / Zuschnitt Dämm-Rohrschalen DN 20**
*** wie Position 03.06.0043
Menge: 6,000 St
DIN 276/18_Doku: 412

**03.06.0057 Zulage für Ausschnitt Dämm-Rohrschalen DN 12**
*** wie Position 03.06.0043
Zulage für Ausschnitt Dämm-Rohrschalen DN 12

bei Fühlern, Bauteilen usw.
Menge: 2,000 St
DIN 276/18_Doku: 412

**03.06.0058 Zulage für Ausschnitt Dämm-Rohrschalen DN 15**
*** wie Position 03.06.0043
Zulage für Ausschnitt Dämm-Rohrschalen DN 15

bei Fühlern, Bauteilen usw.
Menge: 2,000 St
DIN 276/18_Doku: 412

**03.06.0059 Zulage für Ausschnitt Dämm-Rohrschalen DN 20**
*** wie Position 03.06.0043
Zulage für Ausschnitt Dämm-Rohrschalen DN 20

bei Fühlern, Bauteilen usw.
Menge: 2,000 St
DIN 276/18_Doku: 412

**03.06.0060 Zulage für Endstelle Dämm-Rohrschalen DN 12**
*** wie Position 03.06.0043
Zulage für Endstelle Dämm-Rohrschalen DN 12

Anfertigung bzw. Anbringen von Dämmung an Kappen bzw. Deckel bei Rohrleitungsende.
Menge: 2,000 St
DIN 276/18_Doku: 412

**03.06.0061 Zulage für Endstelle Dämm-Rohrschalen DN 15**
*** wie Position 03.06.0043
Zulage für Endstelle Dämm-Rohrschalen DN 15

Anfertigung bzw. Anbringen von Dämmung an Kappen bzw. Deckel bei Rohrleitungsende.
Menge: 2,000 St
DIN 276/18_Doku: 412

**03.06.0062 Zulage für Endstelle Dämm-Rohrschalen DN 20**
*** wie Position 03.06.0043
Zulage für Endstelle Dämm-Rohrschalen DN 20

Anfertigung bzw. Anbringen von Dämmung an Kappen bzw. Deckel bei Rohrleitungsende.
Menge: 2,000 St
DIN 276/18_Doku: 412

**03.06.0063 Zulage für Rohrschelle Dämm-Rohrschalen DN 12**
*** wie Position 03.06.0043
Zulage für Rohrschelle Dämm-Rohrschalen DN 12

Anarbeitung der Dämmung an Schellen. Die Dämmung muss nicht aufgedopplet werden. Je Schelle wird ein Passstück gesondert vergütet.
Menge: 2,000 St
DIN 276/18_Doku: 412

**03.06.0064 Zulage für Rohrschelle Dämm-Rohrschalen DN 15**
*** wie Position 03.06.0043
Zulage für Rohrschelle Dämm-Rohrschalen DN 15

Anarbeitung der Dämmung an Schellen. Die Dämmung muss nicht aufgedopplet werden. Je Schelle wird ein Passstück gesondert vergütet.
Menge: 2,000 St
DIN 276/18_Doku: 412

**03.06.0065 Zulage für Rohrschelle Dämm-Rohrschalen DN 20**
*** wie Position 03.06.0043
Zulage für Rohrschelle Dämm-Rohrschalen DN 20

Anarbeitung der Dämmung an Schellen. Die Dämmung muss nicht aufgedopplet werden. Je Schelle wird ein Passstück gesondert vergütet.
Menge: 2,000 St
DIN 276/18_Doku: 412

**03.06.0066 Zulage für Anschluss an Armaturendämmung Dämm-Rohrschalen DN 15**
*** wie Position 03.06.0043
Zulage für Anschluss an Armaturendämmung Dämm-Rohrschalen DN 15

bei den Trinkwasserarmaturen sind die Dämmschalen des Herstellers der Armatur zu verwenden. Entsprechend muss der Anschluss an diese Dämmschale fachgerecht erfolgen.
Menge: 2,000 St
DIN 276/18_Doku: 412

**03.06.0067 Zulage für Anschluss an Armaturendämmung Dämm-Rohrschalen DN 20**
*** wie Position 03.06.0043
Zulage für Anschluss an Armaturendämmung Dämm-Rohrschalen DN 20

bei den Trinkwasserarmaturen sind die Dämmschalen des Herstellers der Armatur zu verwenden. Entsprechend muss der Anschluss an diese Dämmschale fachgerecht erfolgen.
Menge: 2,000 St
DIN 276/18_Doku: 412

**03.06.0068 Zulage Dämmung Rohr Blechmantel 20 mm, DN 12**
*** Bezugsbeschreibung
Zulage Dämmung Rohr Blechmantel 20 mm, DN 12

Zulage zur o.g. Mineralwolldämmung.

Dämmung wir in vorgenannten Positionen gesondert vergütet, hier ist der Blechmantel zu kalkulieren.

Die Wärme- oder Kältedämmung erfolgt nach den anerkannten Regelwerken, den bauaufsichtlichen Vorschriften und gesetzlichen Verordnungen, wie z. B.: DIN 1988, EnEV, Leitungsanlagen-VO, ATV-DIN 18421 oder zugehörigen Vorschriften, jeweils in den gültigen Fassungen. Die Mindestdämmstärken ergeben sich aus diesen Vorschriften und Regelwerken.

Es gilt die DIN 4140 mit der Ausnahme, dass die Mindestabstände nach DIN 4140 grundsätzlich nicht eingehalten werden können. Die Abstände der äußeren Dämmung zur nächsten Dämmung beträgt in der Regel 10mm. In Schächten, Durchbrüchen und beengten Bereichen kann der Abstand 0 mm betragen. Bei Brandabschnitten ist hierbei die Verwendung von entsprechender zugelassener Dämmqualität (gasdicht, Schmelzpunkt > 1000° C) mit Eignungsnachweis durch ABP/ABZ vorgesehen.

Zusätzlichem Blechmantel aus Stahlblech feuerverzinkt, Zinkauflage zweiseitig 275 g/m², chrompassiviert nach DVV, Materialdicke 0,4 bis 1,0 mm, Struktur: glatt, Flächengewicht 3.140 bis 7.850 g/m², Baustoffklasse A1 nach DIN 4109

Blechverkleidung; Rohrschalen mit einer Ummantelung aus verzinktem Stahlblech versehen. Rundstöße mind. 50 mm überlappen oder durch Sicke und Gegensicke verbinden. Überlappungen der Längsstöße mind. nach der DIN 4140. einschl. Stirnscheiben, Endabschlüsse, Ausschnitte Verbindungs- und Befestigungsmaterial

In die Einheitspreise sind Ausschnitte, Formstücke, Kleinmaterial, Verschnitt und Zuschnittsarbeiten mit einzurechnen.

Montage in bis zu 4,0 m Höhe

Dämmstärke:  20  mm
Rohr :  DN 12
Menge: 1,000 m
DIN 276/18_Doku: 412

**03.06.0069 Zulage Dämmung Rohr Blechmantel 20 mm, DN 15**
*** wie Position 03.06.0068
Zulage Dämmung Rohr Blechmantel 20 mm, DN 15

Dämmstärke:  20 mm
Rohr :  DN 15
Menge: 1,000 m
DIN 276/18_Doku: 412

**03.06.0070 Zulage Dämmung Rohr Blechmantel 20 mm, DN20**
*** wie Position 03.06.0068
Zulage Dämmung Rohr Blechmantel 20 mm, DN 20

Dämmstärke:  20 mm
Rohr :  DN 20
Menge: 3,000 m
DIN 276/18_Doku: 412

**03.06.0071 Zulage Dämmung Bogen Blechmantel 20 mm, DN 12**
*** wie Position 03.06.0068
Zulage Dämmung Bogen Blechmantel 20 mm, DN 12

Dämmstärke:  20 mm
Rohr :  DN 12
Menge: 1,000 St
DIN 276/18_Doku: 412

**03.06.0072 Zulage Dämmung Bogen Blechmantel 20 mm, DN 15**
*** wie Position 03.06.0068
Zulage Dämmung Bogen Blechmantel 20 mm, DN 15

Dämmstärke:  20 mm
Rohr :  DN 15
Menge: 1,000 St
DIN 276/18_Doku: 412

**03.06.0073 Zulage Dämmung Bogen Blechmantel 20 mm, DN 20**
*** wie Position 03.06.0068
Zulage Dämmung Bogen Blechmantel 20 mm, DN 20

Dämmstärke:  20 mm
Rohr :  DN 20
Menge: 2,000 St
DIN 276/18_Doku: 412

**03.06.0074 Zulage Dämmung T-Stück Blechmantel 20 mm, DN 12**
*** wie Position 03.06.0068
Zulage Dämmung T-Stück Blechmantel 20 mm, DN 12

Dämmstärke:  20  mm
Rohr :  DN 12
Menge: 1,000 St
DIN 276/18_Doku: 412

**03.06.0075 Zulage Dämmung T-Stück Blechmantel 20 mm, DN 15**
*** wie Position 03.06.0068
Zulage Dämmung T-Stück Blechmantel 20 mm, DN 15

Dämmstärke:  20 mm
Rohr :  DN 15
Menge: 1,000 St
DIN 276/18_Doku: 412

**03.06.0076 Zulage Dämmung T-Stück Blechmantel 20 mm, DN 20**
*** wie Position 03.06.0068
Zulage Dämmung T-Stück Blechmantel 20 mm, DN 20

Dämmstärke:  20 mm
Rohr :  DN 20
Menge: 1,000 St
DIN 276/18_Doku: 412

**03.06.0077 Zulage Dämmung Red-Stück Blechmantel 20 mm, DN 15**
*** wie Position 01.06.0098
Zulage Dämmung Red-Stück Blechmantel 20 mm, DN 15

Dämmstärke:  20 mm
Rohr :  DN 15
Menge: 1,000 St
DIN 276/18_Doku: 412

**03.06.0078 Zulage Dämmung Red-Stück Blechmantel 20 mm, DN 20**
*** wie Position 03.06.0068
Zulage Dämmung Red-Stück Blechmantel 20 mm, DN 20

Dämmstärke:  20 mm
Rohr :  DN 20
Menge: 1,000 St
DIN 276/18_Doku: 412

**03.06.0079 Zulage für Passstücke / Zuschnitte Dämm-Blechmantel DN 12**
*** wie Position 03.06.0068
Menge: 3,000 St
DIN 276/18_Doku: 412

**03.06.0080 Zulage für Passstücke / Zuschnitte Dämm-Blechmantel DN 15**
*** wie Position 03.06.0068
Menge: 3,000 St
DIN 276/18_Doku: 412

**03.06.0081 Zulage für Passstücke / Zuschnitte Dämm-Blechmantel DN 20**
*** wie Position 03.06.0068
Menge: 5,000 St
DIN 276/18_Doku: 412

**03.06.0082 Zulage für Ausschnitt Dämm-Rohrschalen Blechmantel DN 12**
*** wie Position 03.06.0068
Zulage für Ausschnitt Dämm-Rohrschalen Blechmantel DN 12

bei Fühlern, Bauteilen usw.
Menge: 1,000 St
DIN 276/18_Doku: 412

**03.06.0083 Zulage für Ausschnitt Dämm-Rohrschalen Blechmantel DN 15**
*** wie Position 03.06.0068
Zulage für Ausschnitt Dämm-Rohrschalen Blechmantel DN 15

bei Fühlern, Bauteilen usw.
Menge: 1,000 St
DIN 276/18_Doku: 412

**03.06.0084 Zulage für Ausschnitt Dämm-Rohrschalen Blechmantel DN 20**
*** wie Position 03.06.0068
Zulage für Ausschnitt Dämm-Rohrschalen Blechmantel DN 20

bei Fühlern, Bauteilen usw.
Menge: 1,000 St
DIN 276/18_Doku: 412

**03.06.0085 Zulage für Endstelle Dämm-Rohrschalen Blechmantel DN 12**
*** wie Position 03.06.0068
Zulage für Endstelle Dämm-Rohrschalen Blechmantel  DN 12

Anfertigung bzw. Anbringen von Dämmung an Kappen bzw. Deckel bei Rohrleitungsende.
Menge: 2,000 St
DIN 276/18_Doku: 412

**03.06.0086 Zulage für Endstelle Dämm-Rohrschalen Blechmantel DN 15**
*** wie Position 03.06.0068
Zulage für Endstelle Dämm-Rohrschalen Blechmantel  DN 15

Anfertigung bzw. Anbringen von Dämmung an Kappen bzw. Deckel bei Rohrleitungsende.
Menge: 2,000 St
DIN 276/18_Doku: 412

**03.06.0087 Zulage für Endstelle Dämm-Rohrschalen Blechmantel DN 20**
*** wie Position 03.06.0068
Zulage für Endstelle Dämm-Rohrschalen Blechmantel  DN 20

Anfertigung bzw. Anbringen von Dämmung an Kappen bzw. Deckel bei Rohrleitungsende.
Menge: 2,000 St
DIN 276/18_Doku: 412

**03.06.0088 Zulage für Rohrschelle Dämm-Rohrschalen Blechmantel DN 12**
*** wie Position 03.06.0068
Zulage für Rohrschelle Dämm-Rohrschalen Blechmantel  DN 12

Anarbeitung der Dämmung an Schellen.
Menge: 2,000 St
DIN 276/18_Doku: 412

**03.06.0089 Zulage für Rohrschelle Dämm-Rohrschalen Blechmantel DN 15**
*** wie Position 03.06.0068
Zulage für Rohrschelle Dämm-Rohrschalen Blechmantel  DN 15

Anarbeitung der Dämmung an Schellen.
Menge: 2,000 St
DIN 276/18_Doku: 412

**03.06.0090 Zulage für Rohrschelle Dämm-Rohrschalen Blechmantel DN 20**
*** wie Position 03.06.0068
Zulage für Rohrschelle Dämm-Rohrschalen Blechmantel  DN 20

Anarbeitung der Dämmung an Schellen.
Menge: 2,000 St
DIN 276/18_Doku: 412

**03.06.0091 Zulage Armaturendämmung Dämm-Rohrschalen Blechmantel DN 12**
*** wie Position 03.06.0068
Zulage Armaturendämmung Dämm-Rohrschalen Blechmantel DN 12

bei den Trinkwasserarmaturen sind die Dämmschalen des Herstellers der Armatur zu verwenden. Ausführung des Blechmantel leicht demontierbar (ohne Werkzeug)
Menge: 1,000 St
DIN 276/18_Doku: 412

**03.06.0092 Zulage Armaturendämmung Dämm-Rohrschalen Blechmantel DN 15**
*** wie Position 03.06.0068
Zulage Armaturendämmung Dämm-Rohrschalen Blechmantel DN 15

bei den Trinkwasserarmaturen sind die Dämmschalen des Herstellers der Armatur zu verwenden. Ausführung des Blechmantel leicht demontierbar (ohne Werkzeug)
Menge: 1,000 St
DIN 276/18_Doku: 412

**03.06.0093 Zulage Armaturendämmung Dämm-Rohrschalen Blechmantel DN 20**
*** wie Position 03.06.0068
Zulage Armaturendämmung Dämm-Rohrschalen Blechmantel DN 20

bei den Trinkwasserarmaturen sind die Dämmschalen des Herstellers der Armatur zu verwenden. Ausführung des Blechmantel leicht demontierbar (ohne Werkzeug)
Menge: 1,000 St
DIN 276/18_Doku: 412

**03.06.0094 Dämmung Rohr Dunstrohr DN 70 2 x 13 mm**
*** Bezugsbeschreibung
Dämmung Rohr Dunstrohr DN 70 2 x 13 mm

Die Wärme- oder Kältedämmung erfolgt nach den anerkannten Regelwerke, den bauaufsichtlichen Vorschriften und gesetzlichen Verordnungen, wie z. B.: DIN 1988, EnEV, Leitungsanlagen-VO, ATV-DIN 18421 oder zugehörigen Vorschriften, jeweils in den gültigen Fassungen. Die Mindestdämmstärken ergeben sich aus diesen Vorschriften, Regelwerken.

Es gilt die DIN 4140 mit der Ausnahme, dass die Mindestabstände nach DIN 4140 grundsätzlich nicht eingehalten werden können. Die Abstände der äußeren Dämmung zur nächsten Dämmung beträgt in der Regel 10mm. In Schächten, Durchbrüchen und beengten Bereichen kann der Abstand 0 mm betragen. Bei Brandabschnitten ist hierbei die Verwendung von entsprechender zugelassener Dämmqualität (gasdicht, Schmelzpunkt > 1000° C) mit Eignungsnachweis durch ABP/ABZ vorgesehen.

Dämmung aus geschlossenen Schaumstoffmaterial aus synthetischem Kautschuk, in schwarzer Ausführung; einschl. Verkleben von Schlauchenden mit dem Rohr für die Abschottung und Lecksicherung von Rohrbereichen; dem Verschließen von Rohrstößen mit einem geeigneten Kleber; dem Abschotten von Formstücken und Übergängen. Brandverhalten nach EU 5661 B-s3,d0.

Dämmschichtdicke bei Wärmeleitfähigkeit Lambda = 0,036 W/m K
Dämmdicke:  2 x 13 mm

Das Plattenmaterial ist 2-fach aufzubringen. Die Fugen sind versetzt zu kleben. In die Einheitspreise sind Kleinmaterial, Verschnitt und Zuschnittsarbeiten mit einzurechnen.

Montage in bis zu 8,0 m Höhe

Dämmstärke:  2 x 13 mm
Rohr :  DN70
Menge: 2,000 m
DIN 276/18_Doku: 411

**03.06.0095 Dämmung Rohr Dunstrohr DN 100 2 x 13 mm**
*** wie Position 03.06.0094
Dämmung Rohr Dunstrohr DN 100 2 x 13 mm

Dämmstärke:  2 x 13 mm
Rohr :  DN 100
Menge: 2,000 m
DIN 276/18_Doku: 411

**03.06.0096 Kennzeichnungsband, zwei Kennzeichen**
Kennzeichnungsband, zwei Kennzeichen

zur Kennzeichnung von Versorgungsleitungen nach DIN EN 2403, mit Durchflussmedium und Fließrichtung, aus Kunststoff auf Silikon-Papierträger zum direkten Ablösen auf die Rohrleitung, Oberflächentemperatur bis max 85°C.

Breite  :  90 mm

Größe  :  bis DN 200 möglich

liefern und in umlaufenden Streifen auf Rohrleitung bzw. Dämmung aufbringen
Menge: 4,000 St
DIN 276/18_Doku: 412

**03.06.0097 Brandschutzmanschette für brennbare Abwasserleitungen DN 50**
*** Bezugsbeschreibung
Brandschutzmanschette für brennbare Abwasserleitungen DN 50

für körperschallgedämmte Durchführungen von Rohrleitungen durch Wände und Decken.

Brandschutz-Rohrabschottung R90 für Rohre und Muffen brennbarer Abwasserleitungen aus PE, PB sowie aus mineralverstärktem Kunststoff.

Schaumstoffstreifen zur Körperschallentkoppelung. Stahlblechmantel mit innenliegendem intumeszierendem Baustoff zum vollständigen Verschließen der Rohrdurchführung im Brandfall.

Einbau in Massivdecken, Massivwände oder in leichte Trennwände gemäß DIBt Zulassung, R90 nach DIN 4102-11. Der Abstand zwischen den Brandschutzmanschetten und der gewählten mineralischen Abschottung für nichtbrennbare Versorgungsleitungen kann 0 mm betragen.

Die ordnungsgemäße Ausführung ist vom Unternehmer nach Abschluss der Arbeiten durch eine Übereinstimmungsbestätigung zu bescheinigen. Jede Rohrabschottung ist mit dem im Lieferumfang enthaltenen Schild dauerhaft zu kennzeichnen. Das Schild ist jeweils neben der Rohrabschottung am Bauteil zu befestigen.

Verwendungszwecke
- Zum Schutz vor Rauch- und Feuerausbreitung
- Zum Einbau in Decken und Wänden mit Feuerwiderstand F 30 bis F 90,
  teilweise oder ganz eingemörtelt
- Zum schrägen Einbau in Decken und Wände der Feuerwiderstandsklasse
  F 30 bis F 90, teilweise oder ganz eingemörtelt

Eigenschaften
- Feuerwiderstandklasse R 30, R 60 und R 90 nach DIN 4102-11
- mit Allgemein bauaufsichtliche Zulassung
- Abstand 0 mm zu Abschottung für Versorgungsleitungen

Dimension  :  DN 50
Menge: 1,000 St
DIN 276/18_Doku: 411

**03.06.0098 Brandschutzmanschette für brennbare Abwasserleitungen DN 70**
*** wie Position 03.06.0097
Brandschutzmanschette für brennbare Abwasserleitungen DN 70

Dimension  :  DN 70
Menge: 2,000 St
DIN 276/18_Doku: 411

**03.06.0099 Brandschutzmanschette für brennbare Abwasserleitungen DN 100**
*** wie Position 03.06.0097
Brandschutzmanschette für brennbare Abwasserleitungen DN 100

Dimension  :  DN 100
Menge: 2,000 St
DIN 276/18_Doku: 411

**03.06.0100 R90 Abschottung für Rohr DN 12 / 15**
*** Bezugsbeschreibung
R90 Abschottung für Rohr DN 12 / 15

für nichtbrennbare Versorgungsleitungen

Feuerwiderstandsfähige Rohrabschottungen mit nichtbrennbaren hochverdichteten Mineralwolle mit RAL-Gütezeichen der Gütegemeinschaft Mineralwolle e.V., freigezeichnet nach Gefahrstoffverordnung, Chemikalienverbotsverordnung und Verordnung (EG) Nr. 1272/2008 Brandschutzschalen

Baustoffklasse:  A2 nach DIN 4102-1,
Schmelzpunkt:  1000 ° C nach DIN 4102-17
Rohdichte:  150 kg/m³, (gasdicht)
Wärmedämmung:  nach gültigen EnEV / Vorgabe des Bauherrn

Ausführung:

Erstellung einer Rohrabschottung der Feuerwiderstandsklasse R90. Hierzu ist die Brandschutzschale in die Bautteillaibung einzubauen.

Die Brandschutzschale ist entweder formschlüssig in eine Kernbohrung einzupressen oder bei verbleibenden Restfugen mit Mörtel (MG II, IIa, III) vollständig einzumörteln. Bei vorhandenen Fugen werden diese bis zu einer Breite von 2 mm mit vollflächig auf die Schale aufgebrachten Kleber abgedichtet. Bei leichten Trennwänden muss die verbleibende Öffnung mit Spachtelmasse vollständig verschlossen werden. Alle Bekleidungselemente sind mit verzinktem Bindedraht, 6 Wickelungen pro lfm, auf dem Rohr zu befestigen.

Die Ausführung muss gemäß eines gültigen Allgemeinem bauaufsichtlichen Prüfzeugnis ABP erfolgen. Die ordnungsgemäße Ausführung ist vom Fachunternehmer nach Abschluss der Arbeiten durch eine Übereinstimmungserklärung zu bescheinigen.

Jede Rohrschottung ist mit Aufkleber und Angaben zur Schottungsart, R90-Qualität, Datum, Auftragnehmer  zu kennzeichnen.

Einschl. Zuschneiden der Rohrschale auf die erforderliche Länge der Wandbreite, Mörtel, Verschnitt, Kleinmaterial (Kleber usw.) und vorbeschriebenen Leistungsumfang.

Montage in bis zu 5,0 m Höhe

Der Einheitspreis gilt pro Stück R90 Dämmung, für Zulassung notwendige folge Dämmung und benötigte zusätzliche Abhänger

Rohr:  DN 12 bzw. DN 15
Menge: 1,000 St
DIN 276/18_Doku: 412

**03.06.0101 R90 Abschottung für Rohr DN 20**
*** wie Position 03.06.0100
R90 Abschottung für Rohr DN 20

Rohr:  DN 20
Menge: 2,000 St
DIN 276/18_Doku: 412

**03.06.0102 Kernbohrungen bis 200 mm, in Decken und Wänden**
*** Bezugsbeschreibung
Kernbohrungen  bis 200 mm, in Decken und Wänden

kompl. herstellen, incl. durchschneiden des Betonstahls, einschl. aller Nebenarbeiten, Wand- bzw. Deckenstärke: bis 300 mm, einschl. Schuttentsorgung
Menge: 1,000 St
DIN 276/18_Doku: 419

**03.06.0103 Kernbohrungen 201 mm bis 300 mm**
*** wie Position 03.06.0102
Kernbohrungen 201 mm bis 300 mm

Nenndurchmesser  :  201 - 300 mm
Menge: 1,000 St
DIN 276/18_Doku: 419

**03.06.0104 Verschluss von Wanddurchbrüchen F90**
Verschluss von Wanddurchbrüchen F90

mit Rohrleitungen belegt. Fachgerechter Verschluss (zu mauern) von Wanddurchbrüchen. Wand mit und ohne Anforderungen, die Restfugen sind mit Mörtel (MG II, IIa, III) vollständig einzumörteln. Die Ausführung muss gemäß ABP erfolgen. Die ordnungsgemäße Ausführung ist vom Fachunternehmer nach Abschluss der Arbeiten durch eine Übereinstimmungserklärung zu bescheinigen.

Länge:  20 bis 120 cm
Höhe:  10 bis 30 cm
Tiefe:  bis 30 cm

einschließlich Auslegen von Folie im Arbeitsbereich, Schalung, Hilfsstoffen und Reinigen des Arbeitsbereiches nach Fertigstellung der Arbeit.
Abrechnung erfolgt in Öffnungsfläche wobei die Belegung nicht betrachtet wird.
Menge: 1,000 m2
DIN 276/18_Doku: 419

**03.06.0105 Verschluss von Deckendurchbrüchen F90**
Verschluss von Deckendurchbrüchen F90

mit Rohrleitungen belegt. Fachgerechter Verschluss von Deckendurchbrüchen. Decke mit und ohne Anforderungen, die Restfugen sind vollständig mit Beton zu vergießen . Die Ausführung muss gemäß ABP erfolgen. Die ordnungsgemäße Ausführung ist vom Fachunternehmer nach Abschluss der Arbeiten durch eine Übereinstimmungserklärung zu bescheinigen.

Länge:  20 bis 120 cm
Höhe:  10 bis 30 cm
Tiefe:  bis 30 cm

einschließlich Auslegen von Folie im Arbeitsbereich, Schalung, Hilfsstoffen und Reinigen des Arbeitsbereiches nach Fertigstellung der Arbeit.
Abrechnung erfolgt in Öffnungsfläche wobei die Belegung nicht betrachtet wird.
Menge: 1,000 m2
DIN 276/18_Doku: 419

#### 03.07 Einrichtungsgegenstände

*Hinweis: Hinweis*
Hinweis gleiche Serien

aus optischen Gründen sind die Sanitär-Objekte (Ausnahme Reihenwaschtischanlage, Ausgussbecken) aus einer Serie anzubieten. Auch sind Bedienelemente, Accessoires Ausstattungsgegenstände usw. je aus der gleichen Serie zu verwenden und entsprechend anzubieten

**03.07.0001 Bemusterung**
Bemusterung

für alle angebotenen sichtbaren Einrichtungsgegenstände (z.B. Obkejte, Armaturen) durch jeweils Vorlage eines Muster und ggfs. von Alternativen, einschl. Nachbemusterung und aller zugehörigen Nebenarbeiten als Pauschalleistung
Menge: 1,000 psch
DIN 276/18_Doku: 419

*Hinweis: Waschtisch-Anlagen*

**03.07.0002 Waschtisch-Installationselement für den Trockeneinbau**
Waschtisch-Installationselement für den Trockeneinbau

Höhe 120 cm, für Einlocharmatur, zum Einbau in teilhohe oder raumhohe Trockenbau Wände, für Fußbodenaufbau 0 - 20 cm, erfüllt die Schallschutzanforderungen nach DIN 4109, E DIN 4109-10 SSt. I bis SST. III

Eigenschaften
- für den Trockeneinbau
- Selbsttragend
- Rahmen pulverbeschichtet
- Waschtisch Befestigungsabstand 5 - 38 cm
- Armaturenanschlussplatte höhen- und tiefenverstellbar
- Befestigung für Abgangsbogen höhenverstellbar
- 2 schallgedämmten Armaturenanschlüssen DN 15, verstellbar von 0-200mm,
- einschließlich Anschluss an das verwendete Rohrsystem

einschl. Befestigungswinkel, HT Abgangsbogen, Ø 50 mm; Gummidichtung Ø 44 / 32 mm; 2 Gewindestangen und Muttern M10 für Keramikbefestigung, Dicht-, Verbindungs- und Befestigungsmaterial.

Fabrikat  : '........................................'

Typ  : '........................................'
Menge: 2,000 St
DIN 276/18_Doku: 412

**03.07.0003 Waschbecken 60 cm**
*** Bezugsbeschreibung
Waschbecken 60 cm

eckiges Design, mit Hahnloch mittig, mit Überlauf.

Verwendungszwecke
- Zum Einbau in Sanitärräumen

Eigenschaften
- Unterbaufähig
- Schmale Ränder vermitteln ein unbeschwertes und
  positives Badambiente
- Zeitgemäßes Design und filigrane Linienführung
- 10 Jahre Nachkaufgarantie

Technische Eigenschaften
- Werkstoff: Sanitärkeramik
- Farbe / Oberfläche: weiß
- Breite: 60 cm
- Höhe: 16,5 cm
- Tiefe: 48 cm
- Hahnloch: mittig
- Überlauf: sichtbar, symmetrisch

Qualitativ weder Stapelware noch Fachhändler-Hausmarke.
Die Waschtische, barrierefreien Waschtische, WC-Töpfe, Urinale und barrierefreien WC-Töpfe müssen vom gleichen Hersteller sein.

Abmessungen (BxT)  :  600x480mm.

Einschließlich allem erforderlichem Zubehör und Befestigungsmaterialien.

Planungsfabrikat: Geberit Smyle
oder gleichwertig

gewählt:

Fabrikat  : '........................................'

Typ  : '........................................'
Menge: 1,000 St
DIN 276/18_Doku: 412

**03.07.0004 Waschbecken 50cm**
*** wie Position 03.07.0003
Handwaschbecken 50cm

Abmessungen (BxT)  :  500x410mm.
Menge: 1,000 St
DIN 276/18_Doku: 412

**03.07.0005 Einhand-Waschtisch-Stand-Armatur für Waschbecken**
Einhand-Waschtisch-Stand-Armatur für Waschbecken

Waschtischarmatur für den Anschluss an Kalt- und Heißwasser, standmontiert,  verdeckte manuelle Temperaturbegrenzung am Mischhebel und flexiblen Metallschläuchen geprüft nach DVGW W270 und KTW A.

Zuverlässige Funktionalität! Die hochwertige Einhand-Waschtischarmatur mit den klassisch klaren Formen. Die Armatur ist mit einer praktischen Zugstangen-Ablaufgarnitur ausgestattet und bietet dadurch höchsten Bedienkomfort. Die Einstellung der Wassermenge und -temperatur erfolgt über Metallgriffs und Keramikkartusche. Die glänzende Chrombeschichtung ist kratzfest und besonders pflegeleicht.

Technische Daten:

Armaturenkörper  :  Messing, verchromt
Anschlüsse  :  3/8", Flexschläuche mit Überwurfmuttern
Betriebsdruck  :  0,5 - 10 bar
Volumenstrom  :  5,7 l/min. bei 3 bar

einschließlich allem erforderlichem Zubehör und Befestigungsmaterialien. Mit Zugstangen-Ablaufgarnitur.

Qualitativ weder Stapelware noch Fachhändler-Hausmarke.

gewählt:

Fabrikat  : '..............................................'

Typ  : '..............................................'
Menge: 2,000 St
DIN 276/18_Doku: 412

**03.07.0006 Röhrengeruchverschluss**
Röhrengeruchverschluss

für Waschtische, verstellbares Tauchrohr, mit Schubrosette

Dimension:  1 1/4"
Tasse:  50  mm
Farbe:  verchromt
Menge: 2,000 St
DIN 276/18_Doku: 412

**03.07.0007 Objekt Versiegelung o.g. Reihenwaschtisch**
Objekt Versiegelung o.g. Waschtisch

an o.g. Sanitärobjekt dauerelastische Silikonnaht an Übergang zwischen Objekt und Wand fachgerecht anbringen.

Farbe:  nach Wahl des Auftraggebers
Menge: 2,000 St
DIN 276/18_Doku: 412

*Hinweis: WC-Anlagen*

**03.07.0008 WC-Installationselement**
WC-Installationselement

mit UP-Spülkasten, Höhe 112 cm, zum Einbau in teilhohe oder raumhohe Vorwandinstallation, für Fußbodenaufbau 0 - 20 cm, erfüllt die Schallschutzanforderungen nach DIN 4109, E DIN 4109-10 SSt. I bis SST. III

Eigenschaften
- Trockenbauelement
- Selbsttragend
- Rahmen pulverbeschichtet,
- Rahmen mit Löchern 9 mm für Befestigung im Holzständerbau
- Keramikbefestigungen M12, Befestigungsabstand 18 cm oder
  23 cm
- Fußstützen mit cm-Raster-Markierung, verzinkt,
  höhenverstellbar
- Fußplatte drehbar, für den Einbau in UW50 und UW75 Profile
- Befestigung für Abgangsbogen schallgedämmt
- UP-Spülkasten mit Betätigung von vorne,
- Schwitzwassergedämmt
- 2 Spülmenge (einstellbar)
- Wasseranschluss hinten/oben in der Mitte
- Verbindungsschlauch zum Eckventil handverschraubbar
- Schnelleinstellung der Drückerstangen für Betätigungsplatte
- 2-Mengen-Spülung für Betätigungsplatte
- einschließlich Wandscheibe bzw. Anschluss an das verwendete Rohrsystem

Technische Daten:
Spülmenge Werkeinstellung 6 und 3 l
Kleine Spülmenge Einstellbereich 3/4 l
Große Spülmenge Einstellbereich 4,5/6/7.5 l

einschl. Befestigungswinkel, universeller Wasseranschluss R 1/2" mit integriertem Eckventil,  Schutzstopfen; Bauschutz für Serviceöffnung, ablängbar, 2 Gewindestangen und Muttern M12 für Keramikbefestigung; PE Anschlussgarnitur,  90 mm; PE Wand-WC- Bogen 90°, 90/90 mm; PE Übergangsstück, 90/110 mm, Dicht-, Verbindungs- und Befestigungsmaterial.

Fabrikat  : '........................................'

Typ  : '........................................'
Menge: 2,000 St
DIN 276/18_Doku: 412

**03.07.0009 Wand-WC**
Wand-WC

spülrandlose Wand-WC-Keramik Tiefspüler aus Sanitärkeramik eckige Bauform für 6 und 4,5 Liter Spülwasser nach EN 997. Spült mit 4l, mit Schalldämmmatte.
Modell qualitativ weder Stapelware noch Fachhändler-Hausmarke.
Die Waschtische, barrierefreien Waschtische, Klassenzimmer-Waschtische WC-Töpfe, Urinale und barrierefreien WC-Töpfe müssen vom gleichen Hersteller sein.

Abmessungen (BxT)  :  350x540mm
Farbe  :  Weiß

Einschließlich allem erforderlichem Zubehör und Befestigungsmaterialien.

Planungsfabrikat:  Geberit Smyle
oder gleichwertig.

gewählt:

Fabrikat  : '........................................'

Typ  : '........................................'
Menge: 2,000 St
DIN 276/18_Doku: 412

**03.07.0010 WC-Sitz mit Deckel**
WC-Sitz mit Deckel

WC-Sitzring aus hochwertigem Kunststoff mit Deckel. Stabile Scharniere mit durchgehender Scharnierwelle aus Edelstahl mit Winkelpuffern gegen seitliches Verrutschen.
Farbe: Weiß.

Einschließlich allem erforderlichem Zubehör und Befestigungsmaterialien.
Menge: 2,000 St
DIN 276/18_Doku: 412

**03.07.0011 Betätigungsplatte**
Betätigungsplatte

Abdeckplatte aus Edelstahl für UP-Spülkasten, rechteckige Bauform

2-Mengen Spülung mit zwei unterschiedlich großen, Drückerstangen schallgedämmt einschließlich allem erforderlichem Zubehör und Befestigungsmaterialien
Menge: 2,000 St
DIN 276/18_Doku: 412

**03.07.0012 WC Objekt Versiegelung**
WC Objekt Versiegelung

an o.g. Sanitärobjekt dauerelastische Silikonnaht an Übergang zwischen Objekt und Wand fachgerecht anbringen. Naht unten offen geschlossen.

Farbe:  nach Wahl des Auftraggebers
Menge: 2,000 St
DIN 276/18_Doku: 412

**03.07.0013 WC-Papierhalter**
WC-Papierhalter

- rechtwinklig gebogener, U-förmiger Halter
- diebstahlgeschützt durch verdeckte Verschraubung
- 160 mm breit, 120 mm hoch, Stange 21 mm im Durchmesser

Farbe Reinweiß

Hersteller und Serie wie Seifenspender
Menge: 2,000 St
DIN 276/18_Doku: 412

**03.07.0014 Reservepapierhalter**
Reservepapierhalter

- zylindrischer Papierhalter mit runder Rosette
- diebstahlgeschützt durch verdeckte Verschraubung
- 123 mm lang, Durchmesser 33 mm, Rosette 70 mm Durchmesser
- aus hochglänzendem Polyamid nach HEWI Farbtabelle

Farbe Reinweiß

Hersteller und Serie wie Seifenspender
Menge: 2,000 St
DIN 276/18_Doku: 412

**03.07.0015 WC-Bürstengarnitur**
WC-Bürstengarnitur

- Bürstengriff mit auswechselbarem schwarzem Bürstenkopf aus Polyamid
- Bürstentopf mit gewölbtem Boden und sphärenförmigem, teilweise offe
nem Oberteil in ringförmigem Halter
- Oberteil stufenlos drehbar
- der Behälter ist herausnehmbar, kann aber auch diebstahlgeschützt montiert werden
- einfaches Auswechseln des Bürstenkopfs durch Bajonettverschluss
- diebstahlgeschützt durch verdeckte Verschraubung

Farbe Reinweiß

Hersteller und Serie wie Seifenspender
Menge: 2,000 St
DIN 276/18_Doku: 411

*Hinweis: Duschen*

**03.07.0016 Einhand-Brausebatterie**
Einhand-Brausebatterie

für UP-Montage, mit Hebel, Keramik-Kartusche, variabel, einstellbare Mengenbegrenzung, Brauseabgang unten, mit integrietem Rückflussverhinderer, S-Anschlüsse, eigensicher gegen Rückfließen, mit DVGW-Reg.-Nr. mit Temperaturbegrenzung zum Verbrühungsschutz.

Einschl. Dichtungsmaterial

Hersteller und Serie wie Waschtischarmatur in Wohnung
Menge: 1,000 St
DIN 276/18_Doku: 411

**03.07.0017 Brausestange mit Brausegarnitur**
Brausestange mit Brausegarnitur

bestehend aus:

Brausestange 900 mm, Handbrause 125 mm mit Antikalknoppen, Brauseschlauch 1600 mm mit Sicherung gegen Verdrehen des Schlauches, Chromoberflächen.

einschl. Befestigungs- und Dichtungsmaterial
Menge: 1,000 St
DIN 276/18_Doku: 411

**03.07.0018 Element für Dusche, 50 cm, mit Wandablauf, für Estrichhöhe am Einlauf 65– 90 mm**
Element für Dusche, 50 cm, mit Wandablauf, für Estrichhöhe am Einlauf 65– 90 mm

Anwendungsbereiche in Anlehnung an EN 1253-6 berücksichtigen, zur Entwässerung bodenebener Duschen, zum Einbau bei sehr geringem Fußbodenaufbau
- für Estrichhöhen ≥ 65 mm am Einlauf
- für Verbundabdichtungen
- für Trockenbau
- zum Einbau in teil- oder raumhohe Vorwandinstallationen
- zum Einbau in raumhohe Installationswände
- zum Einbau in teil- oder raumhohe Geberit Duofix Systemwände
- zur Aufnahme des Abwassers eines einzelnen Brausekopfs

EIGENSCHAFTEN
- Abweichend zu Anforderungen aus EN 1253 ist die Sperrwasserhöhe nur 30 mm
- Statisch selbsttragender Rahmen, mit Pulverbeschichtung korrosionsgeschützt - Rahmen mit Bohrlöchern ø 9 mm für Befestigung im Holzständerbau
- Fußstützen mit Rutschhemmung • Fußplatten drehbar
- Fußplattentiefe passend zum Einbau in U-Profile UW 50 und Geberit Duofix Systemschienen
- Einlaufhöhe des Geruchsverschlusses einstellbar
- Beplankungsdicke 10–40 mm
- Für Fliesenaufbauten auf Boden von 2–26 mm geeignet • Für Fliesenaufbauten an Wand von 2–35 mm geeignet
- Dichtebene zur spannungsfreien Dichtungsanbindung einstellbar • Abwasseranschluss seitlich
- Dichtvlies vormontiert
- Dichtvlies umlaufend 10 cm, zur Anbindung von Abdichtsystemen

TECHNISCHE DATEN
Sperrwasserhöhe (mm) 30 mm

LIEFERUMFANG
- Anschlussstutzen aus PE-HD, ø 40 mm
- Bauschutzdeckel mit integriertem Einlaufblech
- Befestigungsmaterial

einschließlich Zubehör
- Fertigbauset
Geberit Fertigbauset für Wandablauf, Abdeckung aus Edelstahl gebürstet •

- Duofix Befestigungsmaterial für Ständerabstand 50– 57,5 cm
Menge: 1,000 St
DIN 276/18_Doku: 411

#### 03.08 Inbetriebnahme / Einw. / Abnahme

**03.08.0001 Revisionsunterlagen**
Revisionsunterlagen

Die Dokumentation der Revisionsunterlagen ist in digitaler und in 1-facher Ausfertigung in stabilen beschrifteten Ordnern wie folgt zu übergeben.

1.  Deckblatt (mit Anschrift, Bezeichnung der Baumaßnahme und der Anlage)

2.  Inhaltsverzeichnis

3.  Protokolle, Erklärungen
•  Fachunternehmererklärung
•  Protokoll über die Einweisung des Bedienungspersonales
•  Messprotokoll über den hydraulischen Abgleich einschl. eingestellter Volumenströme
•  Protokolle der Druckproben
•  Protokolle über Spülen
•  Protokolle der Inbetriebnahmen der  techn. Geräte
•  Sonstige Protokolle, gemäß Leistungsbeschreibung
•  Brandschutzmaßnahmen (z.B.  Durchführung durch Wände oder Decken,  Art der Ausführung, Zertifikat)

4.  Bedienungs- und Wartungsanleitung
•  Montage-, Wartungs- und Bedienungsanleitungen von Bau- und Anlagenteilen (einzeln im Inhaltsverzeichnis aufführen)

5.  Angebot Wartungsvertrag gemäß AMEV-Richtlinie Wartung 2002

6  Revisionszeichnungen als CAD-Zeichnungen als dxf-, dwg- und pdf-Datei auf USB-Stick (einzeln im Inhaltsverzeichnis aufführen) und als Farbplott wie folgt:

        1. Grundrißpläne mit installierten Technik
        2. Aufstellungspläne, Schnitte, Details
        3. Regel-, Fließ- und Schaltschemen
        4. Stromlaufpläne

Desweiteren ist ein Satz Fließ- und Schaltschemata, alterungsbeständig (in Kunststoffolie eingeschweißt) anzufertigen und in  den technischen Zentralen aufzuhängen.

Revisionszeichnungen, wie zuvor beschrieben, erstellen, liefern und dem Bauherrn übergeben.
Menge: 1,000 psch
DIN 276/18_Doku: 419

**03.08.0002 Druckprüfungen mit Stickstoff für neue Teilabschnitte Trinkwasser**
Druckprüfungen mit Stickstoff für neue Teilabschnitte Trinkwasser

nach VDI 6023 und DIN 1988, bestehend aus:

- Vorprüfung
- Hauptprüfung

für vorgenannten Leitungslängen der Trinkwasserinstallation als Teil- Druckprüfung nach baulichem Bedarf, z.B. bei sich durch den Bauverlauf erschwerenden Zugänglichkeit, o.Ä., mit einem Prüfdruck von 3,0 bar über einen Zeitraumvon mind. 10 Minuten, bzw. je nach verwendetem Rohrmaterial und Hersteller-Richtlinien, einschl. Gestellung und Lieferung der erforderlichen Maschinen, Betriebs-, Hilfstoffe, Materialien und Nebenarbeiten.

Jeder Teilabschnitt ist zu Protokollieren, gemäß den Vordrucken des ZVSHK mit Angaben über Datum, Namen der Durchführenden, Teilabschnitt,  Druck vor und nach der Prüfung

Die Prokotolle sind der Bauleitung als Kopie zu übergeben. Die Original-Protokolle sind in den Revisionsunterlagen zu überreichen.
Menge: 1,000 St
DIN 276/18_Doku: 419

**03.08.0003 Inbetriebnahme und Spülen der Trinkwasseranlage**
Beprobung des Trinkwasser

nach Inbetriebnahme erfolgt die Beprobung des Trinkwasser nach VDI 6023, DIN 1988 in Teilabschnitten

Teilabschnitte  :  7

Die Beprobung ist der Bauleitung vor Durchführung anzuzeigen und mit den Auftraggeber abzustimmen.

Jeder Teilabschnitt ist detailliert zu Protokollieren,

Die Prokotolle sind der Bauleitung als Kopie zu übergeben. Die Original-Protokolle sind in den Revisionsunterlagen zu überreichen.

Einheitspreis gilt als Pauschale.
Menge: 1,000 psch
DIN 276/18_Doku: 419

**03.08.0004 Hygiene Erstinspektion**
Hygiene Erstinspektion

Hygiene-Erstinspektion nach VDI/DVGW 6023 für die Errichtung und den Betrieb neu erstellter Trinkwasser-Installationen in Gebäuden. Zu Grunde liegen die Anforderung aus der Trinkwasserverordnung (§17, Absatz 1, TrinkwV).

Die Hygiene-Erstinspektion nach VDI/DVGW 6023 beinhaltet folgende Anforderungen:

Hygienisch-techische Überprüfung und Bewertung der Trinkwasser-Installation im Rahmen einer Ortsbegehung durch einen unabhängigen, qualifizierten Sachverständigen. Dokumentenüberprüfung von Protokollen und Bestandsunterlagen zur Trinkwasseranlage. Mikrobiologische Überprüfung des Befüllwassers der Trinkwasseranlage nach den Vorgaben der Regel VDI/DVGW 6023.

Im Rahmen der Hygiene-Erstinspektion festgestellte hygienisch-technische Mängel an der Trinkwasseranlage sind vor dem erstmaligen Befüllen der Trinkwasser-Installation zu beseitigen. Dabei muss unmittelbar nach dem Befüllen der Trinkwasser-Installation zum Nachweis der einwandfreien Trinkwasserqualität an repräsentativen Entnahmestellen eine mikrobiologische Überprüfung des Trinkwassers nach dem Regelwerk VDI/DVGW 6023  erfolgen.

Einheitspreis gilt als Pauschale.
Menge: 1,000 psch
DIN 276/18_Doku: 419

**03.08.0005 1. Keimprobe einschließlich Anfahrt / Nebenarbeiten usw.**
1. Keimprobe einschließlich Anfahrt / Nebenarbeiten usw.

nach Inbetriebnahme des Trinkwassernetzes sind Keimproben in Abstimmung mit den AG, gemäß DIN 1988, bzw. DVGW-Arbeitsblatt W 552, durch ein zertifiziertes Labor nehmen und untersuchen zu lassen, einschl. Dokumentation

Zu untersuchende verschiedene Parameter sind gemäß Trinkwasser-Verordnung zur Erstuntersuchung zu berücksichtigen.

Der Preis gilt für die 1. Keimprobe an einer Probeentnahmestelle bzw. Zapfstelle durch den Probeentnehmer mit allen Nebenkosten (Anfahrt, Abfahrt, Dokumentation) usw.

Weitere Proben werden als Zulage durch nachfolgende Position abgeechnet.
Menge: 2,000 St
DIN 276/18_Doku: 419

**03.08.0006 Weitere Keimprobe**
Weitere Keimprobe

als Zulage zu der o.g. Position für weitere Keimproben je Zapfstelle bzw. Probeentnahmestelle.
Menge: 1,000 St
DIN 276/18_Doku: 419

**03.08.0007 Füllen und Entlüften Trinkwasseranlage**
Füllen und Entlüften Trinkwasseranlage

Füllen und Entlüften der Trinkwasseranlage

Leitungslängen  :  ca. 60 m
Anzahl der Entnahmearmaturen  :  ca. 8 Stück
Menge: 1,000 psch
DIN 276/18_Doku: 419

#### 03.09 Tagelohnarbeiten

**03.09.0001 Facharbeiter OM**
Facharbeiter Obermonteur

Für unvorhergesehene Arbeiten gelten die nachfolgenden Stundensätze.

Es werden nur Stundenlohnarbeiten vergütet, die von der örtlichen Bauleitung ausdrücklich angeordnet worden sind. Den Umfang der Arbeiten, die Zeit ihrer Ausführung, die Zahl und Zusammensetzung der eingesetzten Arbeitskräfte und die Art der Geräte bestimmt der AG. Werden Stundenlohnarbeiten von Nachunternehmern ausgeführt, so ändern sich die vertraglichen Vereinbarungen und die Zuschlagsfaktoren nicht. Grundsätzlich werden nur Stundensätze anerkannt, die der Aufgabenstellung angemessen sind. Für einfache Arbeiten, die keine besondere Qualifikation erfordern (z.B. Stemm-, Transportarbeiten usw.), werden nur Helferstundensätze anerkannt. Andere als die aufgeführten Stundensätze werden nicht anerkannt, auch wenn der AN qualifiziertes Personal mit höheren Personalkosten einsetzt.

Stundenzettel müssen wöchentlich der Bauleitung zur Unterschrift vorgelegt werden, ansonsten kann die Anerkennung durch die Bauleitung abgelehnt werden, wenn die Leistungen nicht nachgewiesen werden kann oder eine ausdrückliche Anordnung nicht vorliegt.

Die Verrechnungsätze enthalten den tatsächlichen Lohn, inkl. vermögenswirksame Leistungen, Zuschläge für Gemeinkosten (z.B. Wagnis und Gewinn), Sozialbeiträge, Auslösungen, Fahrtkosten, sowie alle weiteren Lohnnebenkosten.
Berufsbezeichnung: Monteur mit besonderen Kenntnissen und Fähigkeiten

Lohngruppe:  mind. 6 Berufsjahre

einschl. Leistungen wie zuvor beschrieben
Menge: 2,000 h
DIN 276/18_Doku: 419

**03.09.0002 Facharbeiter M**
Facharbeiter Monteur

Berufsbezeichnung:  Monteur

Lohngruppe:  4. Berufsjahr (Ecklohn)

einschl. Leistungen wie zuvor beschrieben
Menge: 2,000 h
DIN 276/18_Doku: 419

**03.09.0003 Helfer**
Helfer

Berufsbezeichnung:  Montagehelfer

Lohngruppe:  ab 3. Berufsjahr

einschl. Leistungen wie zuvor beschrieben
Menge: 2,000 h
DIN 276/18_Doku: 419

### 04 KG 410 Technikgebäude Schwimmbad

#### 04.01 Baustelleneinrichtung

**04.01.0001 Werkplanung und Planunterlagen**
Werkplanung und Planunterlagen

anfertigen zur Montage notwendigen Montagepläne/-unterlagen, mindestens im Maßstab 1 : 50, bei Detailpunkten im Maßstab 1 : 25 oder größer. Beispielhaft sind dies:

-  Montagepläne (Grundrisse, Schnitte, Details)
-  Werkstattpläne (Verteiler, Geräte)
-  Schemata
 -  Fundamentpläne, soweit erforderlich
 -  Übersichtspläne, soweit erforderlich

hierfür werden folgende Unterlagen zur Verfügung gestellt:

-  1 Satz Ausführungspläne im Maßstab 1: 50 (Grundrisse, Schemen)

als Datei im Format pdf, dwg oder dxf, per Email oder auf CD.

Zu den Montageplanung sind für alle anzuschließenden Komponenten (z.B. Motoren, Fühler, - Antriebe, Lufterwärmer, Wärmetauscher etc.) Listen mit den z.B. benötigten elektrische Anschlusswerte/Absicherungen, Kabeltypen, Querschnitten, Kabelnummern, Rohranschlüssen, Ventilwerten, Leistungsdaten usw. bei zustellen.

Zudem ist eine Fabrikatsliste für Pumpen, Ventile usw. vor Bestellung vorzulegen.

Aktuelle Architektenpläne/Tragwerkspläne sind bei bedarf selbst anzufordern.

Alle erarbeiteten Werk- und Montagepläne sind 30 Arbeitstage vor Beginn der Arbeiten digital zur Prüfung / Durchsicht vorzulegen. Dem Auftraggeber bleibt es überlassen, ob er eine Freigabe der Montagepläne ausdrücklich erteilen will. Ein Rechtsanspruch auf die Freigabe von Montageplänen zur Leistungserbringung besteht vom Auftragnehmer jedoch nicht. Bei Abweichungen von der Ausführungsplanung ist die Zustimmung des Auftragsgebers zwingend einzuholen.

Die Montagepläne sind nach Prüfung in digitaler Form zu übergeben

Bei der Montage sind evtl. Änderungen zu erfassen und in die Pläne einzutragen, damit sie in den Bestandsunterlagen berücksichtigt sind.

Auf Grundlage der Montageplanung ist allein verantwortlich das Material zu bestellen. Das Leistungsverzeichnis ist keine Bestell-Liste.
Menge: 1,000 St
DIN 276/18_Doku: 419

**04.01.0002 Koordination Fremdgewerke und Bauleitung**
Koordination Fremdgewerke

Für die Koordination mit den anderen Gewerken und sonstigen Beteiligten (Bauherrnvertreten, Planer, Bauleitung), sind zusätzliche Besprechungen und Baustellentermine vorgesehen und einzurechnen.

Die Koordination ist beispielhaft zu kalkulieren für die Fremdgewerke

-  Badewassertechnik
-  Heizungstechnik
-  Raumluft- und Klimatechnik
-  Elektrotechnik
-  übergeordnete Regel- und Leittechnik
-  Rohbau, soweit erforderlich
-  Sicherheits- und Gesundheitskoordinator

einschl. techn. Datenlisten an die Fremdgewerke liefern.

Im Rahmen der Koordinationstermine sind alle erforderlichen, gewerkeübergreifenden Schnittstellen, insbesondere zur MSR/ GLT-Technik, zu besprechen und abzustimmen, gemeinsame Ausführungstermine festzulegen, Anlagenkomponenten ggfs. zu übergeben oder abzufragen, Anlagenteile in Betrieb zu nehmen und auch gemeinsam einzuregulieren. Besprechungsergebnisse sind zu protokollieren und der Bauleitung zu übergeben.
Menge: 1,000 St
DIN 276/18_Doku: 419

**04.01.0003 Datenpunktliste MSR / AKS-Schlüsselnummern**
Datenpunktliste MSR / AKS-Schlüsselnummern

für die Erstellung der Montageplanung GA / MSR-Technik ist es zwingend erforderlich das eine Abstimmung der abzugreifenden Datenpunkten in Abstimmung mit dem Gewerk GA / MSR erfolgt.

Hier sind Inforationen von ca. 250 Datenpunkte zuliefern.

Hierzu sind die technischen Unterlagen der Komponenten (z.B.: Pumpensteuerung, Kesselregelung, RLT-Regelgeräte usw.) zusammen zustellen und dem Gewerk MSR / GA zur Verfügung zustellen. Auch ist das Fremdgewerk GA / MSR-Technik bei der Erstellung der AKS-Schlüsselnummern zu Unterstützen.

Die Anwesenheit und Hilfestellung beim 1 zu 1 Daten- und Funktionstest wird gesondert vergütet.
Menge: 1,000 psch
DIN 276/18_Doku: 419

**04.01.0004 Zulage für 1 zu 1 Daten- und Funktionstest**
Zulage für 1 zu 1 Daten- und Funktionstest

sämtlicher vom AN installierten technischen Anlagen/Bauteile und bauseits gelieferten aber durch den AN installierten Bauteile

mit den beteiligten technischen Fachfirmen wie:

Gebäudeautomation
Elektrotechnik
Sanitärtechnik
Heizungstechnik
Lüftungstechnik
usw.

Hierbei werden alle regeltechnischen und mechanischen Funktionen

- Sollwerte
- Istwerte
- Sicherheitsketten
- Laufzeiten von Motoren
- Stör-Alarmmeldungen
- Regelkreise
- Regelszenarien
- Richtigkeit der Datenpunkt der Gebäudeautomation
- Richtigkeit des allgemeinen Kennzeichnungssystem (AKS)

gemeinsam geprüft und anschließend protokolliert.

Die Lieferung der erforderlichen technischen Dokumentionen der installierten Komponeten und Bauteile gehören zum Leistungsumfang.

Der Nachweis der Leistung ist durch Protokolle mit Angabe der Teilnehmer, Arbeitsumfang, Prüfergebnis, Uhrzeiten (Beginn/Ende) und Unterschriften der Teilnehmer vorzulegen.

Die Leistung ist pro Tagessatz als Pauschale einschl. aller Nebenleistungen (z.B. Anzahl der AN-Teilnehmer, Anfahrten, Kfz-Kosten, Auslösung, ggfs. Übernachtungskosten usw.)  anzubieten.

Die Anzahl der teilnehmenden Personen ist vom Bieter/AN eigenverantwortlich festzulegen und einzukalkulieren. Der Tagessatz gilt nicht personenbezogen, sondern gilt einmalig für die Teilnahme des AN.

Für Teilnahmen bis 4 Stunden werden 1/2 Tagespauschalen abgerechnet.
Menge: 1,000 St
DIN 276/18_Doku: 419

**04.01.0005 An- und Abtransport, Vorhaltung Räumung**
An- und Abtransport, Vorhaltung, Baustellenräumung

aller für die Ausführung der beauftragten Leistung erforderlichen maschinentechnischen Ausrüstungen wie Werkzeuge, Hub- und Hebeeinrichtungen sowie sonstiger Maschinen, die für die unterbrechungslose und fachgerechte Ausführung der Leistungen erforderlich sind

Die Vorhaltung ist für die gesamte Montagedauer entsprechend der angegebenen Ausführungsfristen zu kalkulieren.

pauschal
Menge: 1,000 St
DIN 276/18_Doku: 419

**04.01.0006 Standgerüst, fahrbar, Gr. 3**
Standgerüst, fahrbar, Gr. 3

als Arbeitsgerüste, eine Standebene eingedeckt, mit Leiteraufgang für innenliegenden Aufstieg,

Gerüstgruppe  :  3  (2,0 kN/m2)
Länge  :  4,00 m
Breite  :  1,20 m
Höhe Standebene  :  bis 2,50 m

Die Angaben für Breite und Länge sind Mindestmaße.

Für das Kalkulieren des Einheitspreises sind folgende Bedingungen zu berücksichtigen:
-  Die Gerüste ist an allen notwendigen Bereichen zur Installation in allen Geschossen  aufzustellen.
-  Der Boden ist durch geeignete Unterlagen lastverteilend zu schützen.
-  Mehrmaliger Standortwechsel ist erforderlich.
-  Die Anzahl der zu kalkulierenden Gerüste ist vom Bieter unter Berücksichtigung der Ausführungstermine und Personaleinsatz zu kalkulieren
-  Leitern sind zu Montagearbeiten nur im Rahmen der Einhaltung von  Arbeitssicherheitsvorschriften zugelassen.

Arbeitsgerüst komplett liefern, von den Monteuren (des AN) gemäß den UV-Vorschriften aufstellen und nach dem Beenden der Arbeiten demontieren zu lassen.

Für die erforderliche Zeit der Montage in den entsprechenden Höhen und Anzahl beistellen.
Menge: 15,000 Wo
DIN 276/18_Doku: 419

**04.01.0007 Material- und Personalcontainer**
Material- und Personalcontainer

je nach Bedarf für Material und Personal. Die Vorhaltung, An- und Abtransport und Aufstellung ist zu kalkulieren. Zudem ist zu kalkulieren, dass die Container gestapelt werden und entsprechende Treppe benötigt wird.
Menge: 15,000 Wo
DIN 276/18_Doku: 419

**04.01.0008 Aufmaß als Datei DA11**
Aufmaß als Datei DA11

für die schnellere Rechnungsprüfung sind die dem Auftragnehmer / Bauüberwachung vorgelegten Aufmaßblätter auch in elektronischer Form zur Verfügung zu stellen. Zur Rechnung / Abschlagsrechnung sind die Aufmaßblätter in elektronischer Form als DA11-Datei zu übermitteln. Preis gilt für das gesamte Bauvorhaben unabhängig von der Anzahl der Rechnungen.
Menge: 1,000 psch
DIN 276/18_Doku: 419

#### 04.02 Entwässerung

**04.02.0001 PP-Abflussrohre DN 50**
PP-Abflussrohre DN 50

Abflussleitungen aus Polypropylen mit Steckmuffen nach DIN EN 1451-1, mit Prüfzeichen, schlagfest, für drucklosen Abfluss, chemikalien- und heisswasserbeständig. schwerentflammbar nach DIN 4102, gütegesichert durch das RAL-Gütezeichen der Gütegemeinschaft Kunststoffrohre e.V., einschließlich erforderlichen Gummilippendichtungen, sowie sonstiger Dichtung- und Verbindungsmaterialien.

Für die Installation sind die Verarbeitungs- und Montagevorschriften des Herstellers sowie die Berücksichtigung und Einhaltung der DIN 1986-100 und DIN-EN 12056.

Die Befestigung der Leitungen hat nach den Werksvorschriften unter Berücksichtigung der Schallschutzbestimmungen nach DIN 4109 zu erfolgen.

Nennweite  :  DN 50

Montage in bis zu 4 m Höhe

Fabrikat  : '........................................'

Typ  : '........................................'
Menge: 20,000 m
DIN 276/18_Doku: 411

**04.02.0002 PP-Rohr DN 70**
*** wie Position 01.02.0001
PP-Rohr DN 70

Nennweite  :  DN 70
Menge: 50,000 m
DIN 276/18_Doku: 411

**04.02.0003 PP-Rohr DN 100**
*** wie Position 01.02.0001
PP-Rohr DN 100

Nennweite  :  DN 100
Menge: 75,000 m
DIN 276/18_Doku: 411

**04.02.0004 PP-Rohr DN 125**
*** wie Position 01.02.0001
PP-Rohr DN 125

Nennweite  :  DN 125
Menge: 10,000 m
DIN 276/18_Doku: 411

**04.02.0005 PP-Rohr DN 50 als Passlänge**
*** wie Position 01.02.0001
PP-Rohr DN 50 als Passlänge

Passlänge  :  bis 0,5 m
Nennweite  :  DN 50
Menge: 60,000 St
DIN 276/18_Doku: 411

**04.02.0006 PP-Rohr DN 70 als Passlänge**
*** wie Position 01.02.0001
PP-Rohr DN 70 als Passlänge

Passlänge  :  bis 0,5 m
Nennweite  :  DN 70
Menge: 90,000 St
DIN 276/18_Doku: 411

**04.02.0007 PP-Rohr DN 100 als Passlänge**
*** wie Position 01.02.0001
PP-Rohr DN 100 als Passlänge

Passlänge  :  bis 0,5 m
Nennweite  :  DN 100
Menge: 190,000 St
DIN 276/18_Doku: 411

**04.02.0008 PP-Rohr DN 125 als Passlänge**
*** wie Position 01.02.0001
PP-Rohr DN 125 als Passlänge

Passlänge  :  bis 0,5 m
Nennweite  :  DN 125
Menge: 15,000 St
DIN 276/18_Doku: 411

**04.02.0009 PP-Rohr DN 160 als Passlänge**
*** wie Position 01.02.0001
PP-Rohr DN 160 als Passlänge

Passlänge  :  bis 0,5 m
Nennweite  :  DN 160
Menge: 15,000 St
DIN 276/18_Doku: 411

**04.02.0010 PP-Abflussrohr-Formstücke Bogen DN 50**
*** wie Position 01.02.0001
PP-Abflussrohr-Formstücke Bogen DN 50

in allen Winkelformen

Nennweite  :  DN 50
Menge: 50,000 St
DIN 276/18_Doku: 411

**04.02.0011 PP-Bogen DN 70**
*** wie Position 01.02.0001
PP-Bogen DN 70

in allen Winkelformen

Nennweite  :  DN 70
Menge: 70,000 St
DIN 276/18_Doku: 411

**04.02.0012 PP-Bogen DN 100**
*** wie Position 01.02.0001
PP-Bogen DN 100

in allen Winkelformen

Nennweite  :  DN 100
Menge: 120,000 St
DIN 276/18_Doku: 411

**04.02.0013 PP-Bogen DN 125**
*** wie Position 01.02.0001
PP-Bogen DN 125

in allen Winkelformen

Nennweite  :  DN 125
Menge: 5,000 St
DIN 276/18_Doku: 411

**04.02.0014 PP-Einfachabzweig DN 50**
*** wie Position 01.02.0001
PP-Einfachabzweig DN 50

in allen Winkelgraden und Zulaufgrößen

größte Nennweite  :  DN 50
Menge: 5,000 St
DIN 276/18_Doku: 411

**04.02.0015 PP-Einfachabzweig DN 70**
*** wie Position 01.02.0001
PP-Einfachabzweig DN 70

in allen Winkelgraden und Zulaufgrößen

größte Nennweite  :  DN 70
Menge: 10,000 St
DIN 276/18_Doku: 411

**04.02.0016 PP-Einfachabzweig DN 100**
*** wie Position 01.02.0001
PP-Einfachabzweig DN 100

in allen Winkelgraden und Zulaufgrößen

größte Nennweite  :  DN 100
Menge: 35,000 St
DIN 276/18_Doku: 411

**04.02.0017 PP-Einfachabzweig DN 125**
*** wie Position 01.02.0001
PP-Einfachabzweig DN 125

in allen Winkelgraden und Zulaufgrößen

größte Nennweite  :  DN 125
Menge: 5,000 St
DIN 276/18_Doku: 411

**04.02.0018 PP-Übergangsrohr DN 70**
*** wie Position 01.02.0001
PP-Übergangsrohr DN 70

Übergang in allen Größen, exzentrisch, Kurz- oder Langform

größte Nennweite  :  DN 70
Menge: 2,000 St
DIN 276/18_Doku: 411

**04.02.0019 PP-Übergangsrohr DN 100**
*** wie Position 01.02.0001
PP-Übergangsrohr Dn 100

Übergang in allen Größen, exzentrisch, Kurz- oder Langform

größte Nennweite  :  DN 100
Menge: 5,000 St
DIN 276/18_Doku: 411

**04.02.0020 PP-Übergangsrohr DN 125**
*** wie Position 01.02.0001
PP-Übergangsrohr DN 125

Übergang in allen Größen, exzentrisch, Kurz- oder Langform

größte Nennweite  :  DN 125
Menge: 2,000 St
DIN 276/18_Doku: 411

**04.02.0021 PP-Reinigungsrohr DN70**
*** wie Position 01.02.0001
PP-Reinigungsrohr DN70

Nennweite  :  DN 70
Menge: 2,000 St
DIN 276/18_Doku: 411

**04.02.0022 PP-Reinigungsrohr DN100**
*** wie Position 01.02.0001
PP-Reinigungsrohr DN100

Nennweite  :  DN 100
Menge: 6,000 St
DIN 276/18_Doku: 411

**04.02.0023 PP-Reinigungsrohr DN 125**
*** wie Position 01.02.0001
PP-Reinigungsrohr DN 125

Nennweite  :  DN 125
Menge: 2,000 St
DIN 276/18_Doku: 411

**04.02.0024 PP-Siphonwinkel DN 50**
*** wie Position 01.02.0001
PP-Siphonwinkel DN 50

wie zuvor, jedoch als Übergang auf Metall- oder Kunststoffrohr, egal oder reduziert

Zubehör  :  Gummimanschette
größte Nennweite  :  DN 50
Menge: 10,000 St
DIN 276/18_Doku: 411

**04.02.0025 Abwasserrohr Be- und Entlüftungsventil DN 50**
Abwasserrohr Be- und Entlüftungsventil  DN 50

Eigenschaften
- Rohrbelüfter nach EN 12380, Typ A I
Lieferumfang
- Wärmedämmkappe
- Manschette
- Adapter
Menge: 2,000 St
DIN 276/18_Doku: 411

**04.02.0026 Abwasserrohr Be- und Entlüftungsventil DN 100**
Abwasserrohr Be- und Entlüftungsventil  DN 100

Eigenschaften
- Rohrbelüfter nach EN 12380, Typ A I
Lieferumfang
- Wärmedämmkappe
- Manschette
- Adapter
Menge: 2,000 St
DIN 276/18_Doku: 411

**04.02.0027 Anbindung an Grundleitungen von Schmutzwasser DN 100**
Anbindung an Grundleitungen von Schmutzwasser DN 100

Anbindung an bauseits verlegte Grundleitungen, einschl. sämtlicher Form-, Übergangs- und Verbindungsstücken.
Menge: 6,000 St
DIN 276/18_Doku: 411

**04.02.0028 Anbindung an Grundleitungen DN 125**
*** wie Position 01.02.0032
Anbindung an Grundleitungen DN 125

Nennweite  :  DN 125
Menge: 2,000 St
DIN 276/18_Doku: 411

**04.02.0029 Anbindung an vorhandenes Abwasserrohr DN 80**
Anbindung an vorhandenes Abwasserrohr  DN 80

Anschluss des bauseits verlegte Dunst- bzw. Belüftungsrohr aus Kunststoffrohr zur Erschließung von Schmutz- und Regenwasser, einschl. sämtlicher Form- und Verbindungsstücke sowie der erforderlichen Dichtigkeitsprüfungen.

Nennweite  :  DN 80
Menge: 2,000 St
DIN 276/18_Doku: 411

**04.02.0030 Anbindung an vorhandenes Abwasserrohr DN 100**
Anbindung an vorhandenes Abwasserrohr DN 100

Anschluss des bauseits verlegte Dunst- bzw. Belüftungsrohr aus Kunststoffrohr zur Erschließung von Schmutz- und Regenwasser, einschl. sämtlicher Form- und Verbindungsstücke sowie der erforderlichen Dichtigkeitsprüfungen.

Nennweite  :  DN 100
Menge: 6,000 St
DIN 276/18_Doku: 411

**04.02.0031 Anbindung an vorhandenes Abwasserrohr DN 160**
Anbindung an vorhandenes Abwasserrohr DN 160

Anschluss des bauseits verlegte Dunst- bzw. Belüftungsrohr aus Kunststoffrohr zur Erschließung von Schmutz- und Regenwasser, einschl. sämtlicher Form- und Verbindungsstücke sowie der erforderlichen Dichtigkeitsprüfungen.

Nennweite  :  DN 160
Menge: 2,000 St
DIN 276/18_Doku: 411

**04.02.0032 Rohrschelle DN 50**
Rohrschelle  DN 50

Befestigung mit Rohrschellen, Rohrkonsolen, Gehänge, Festpunkte, usw., schalldämmende Einlagen für alle Befestigungskonstruktionen, Ummantelung der Wanddurchführungen mit geeigneten Dämmschalen.

Oberfläche  :  galvanisch verzinkt

Dimension  :  DN 50
Menge: 20,000 St
DIN 276/18_Doku: 411

**04.02.0033 Rohrschelle DN 70**
*** wie Position 01.02.0038
Rohrschelle  DN 70

Dimension  :  DN 70
Menge: 50,000 St
DIN 276/18_Doku: 411

**04.02.0034 Rohrschelle DN 100**
*** wie Position 01.02.0038
Rohrschelle  DN 100

Dimension  :  DN 100
Menge: 75,000 St
DIN 276/18_Doku: 411

**04.02.0035 Rohrschelle DN 125**
*** wie Position 01.02.0038
Rohrschelle  DN 125

Dimension  :  DN 125
Menge: 10,000 St
DIN 276/18_Doku: 411

#### 04.03 Rinnen und Bodenabläufe

**04.03.0001 Bodenablauf mit Brandschutz, DN 70**
Bodenablauf mit Brandschutz, DN 100

bestehend aus:

Bodenablauf DN 10 aus Edelstahl, Stutzenneigung 90°, geprüft nach DIN EN 1253, mit herausnehmbarem Glocken- geruchverschluss mit Pressdichtungsflansch und Erdungsanschluss mit Bauzeitendeckel inkl. Mauerdichtkragen passend zum Ablaufkörper.

Ablaufleistung  2,0  l/s

Aufsatzstück aus Kunststoff, mit zwei Flanschen für Abdichtung im Dünnbettverfahren, Rahmen aus PE, Rost aus Edelstahl V4A 148 x 148mm, Schlitzrost aus Edelstahl V4A, rutschhemmende Ausführung, Klasse C gemäß DIN 51097 zum Einsatz in nassbelastende Barfußbereiche, verschraubt, Rost drehbar und in jede Richtung verschiebbar zum Angleichen an das Fliesenbild sowie höhenverstellbar  zum Anpassen an die Fliesenstärke, Rost auf Bodenniveau anpassbar Belastungsklasse L 15 mit Abdichtring

Brandschutzeinsatz für Feuerwiderstandsklasse F120, F90, F60 und F 30 nach DIN 4102-11. Nachrüstbar für alle senkrechten Bodenabläufe DN 50, DN 70, DN100.

Einbauset / Durchgangsdichtung für den Mörtelloseneinsatz mit Brandschutzeinlage für Feuerwiderstandsklasse F120, F90, F60 und F30 nach DIN 4102-11, für Kernlochbohrungen. Passend für Grundkörper mit senkrechtem Auslauf. Verschließt rauch- und gasdicht den Spalt zwischen Ablauf und Decke.

Fabrikat  : '........................................'

Typ  : '........................................'

Bodenablauf wie beschrieben, liefern und entsprechend dem Bauablauf in mehreren Arbeitsabschnitten montieren.
Menge: 12,000 St
DIN 276/18_Doku: 411

#### 04.04 Bewässerung

**04.04.0001 Edelstahl Rohr DIN EN 10088, DN12 / 15 x 1,0**
*** Bezugsbeschreibung
Edelstahl Rohr DIN EN 10088, DN12 / 15 x 1,0

Edelstahlrohr aus nichtrostendem Cr-Ni-Mo Stahl, Werkstoff Nr.: 1.4401 nach DIN EN 10088. Systemprüfzeichen vom DVGW: DW-8501AT2552 für Trinkwasserinstallationssysteme nach DIN 1988, geprüft nach DVGW Arbeitsblatt W 534: mit dem Nachweis der Zwangsundichtigkeit in unverpresstem Zustand, herstellen mit Systemkomponenten:

Edelstahl Systemrohren geprüft nach DVGW Arbeitsblatt GW 541 und Werksnorm, erhöhter Molybdängehalt von mindestens 2,2%, mit zusätzlich innen geglätteter Schweißnaht, lösungsgeglüht und blankgeglüht zur Erhöhung der Korrosionssicherheit, biegbar von 12 bis 108 mm.

Edelstahl Pressfittings mit Dichtungen aus Butylkautschuk (CIIR), schwarz. Der Dichtring erfüllt alle Hygieneanforderungen wie z. B. KTW-Empfehlung BGA und DVGW W 270. Die Fittings sind zur Verbesserung der Korrosionsbeständigkeit lösungsgeglüht und blankgeglüht.

Die Rohre und Fittings und Dichtungen sind zugelassen für die Desinfektion von Trinkwasser lt. §20 Trinkwasserverordnung, gemäß der Liste der Aufbereitungsstoffe und Desinfektionsverfahren nach §20 der Trinkwasserverordnung.

Verarbeitung und Verlegung ist nach DIN 1988, Hygieneanforderungen nach VDI 6023, den Herstellerspezifischen Vorschriften sowie der Einhaltung einschlägiger DIN-Normen durchzuführen. Dichtheitsprüfung und Spülen nach DIN 1988 oder ZVSHK-Merkblatt.

Alle Rohrleitungsenden sind mit Schutzhülsen anzuliefern und zu lagern. Die Schutzhülsen dürfen erst kurz von der Montage entfernt werden.

Rohrbefestigungen nach LAR  (Metalldübel, Rohrschellen, Gewindestangen, usw.) alterungsbeständige Schallschutzeinlage, körperschallgedämmt, bis 110° C wärmebeständig, Verarbeitung nach Herstellerangaben, einschl. erforderlichem Werkzeuge. einschl. allem erforderliche Dicht-, Verbindungs- und Befestigungsmaterial.

Als Formteile wie Bogen, Passbogen, Sprungbogen,T-Stücke, T-Stücke reduziert, Muffen, Schiebemuffen, Reduzierstücke, Anschluss- verschraubungen,Verschraubungen, je nach Ausführung mit Glattenden, Pressmuffen, Gewinde innen / außen

Montage in bis zu 4 m Höhe

Nennweite  :  DN12 / 15 x 1,0  mm

einschl. Dicht-, Verbindungs- und Befestigungsmaterial
Menge: 260,000 m
DIN 276/18_Doku: 412

**04.04.0002 Edelstahl Rohr DIN EN 10088, DN15 / 18 x 1,0**
*** wie Position 04.04.0001
Edelstahl Rohr DIN EN 10088, DN15 / 18 x 1,0

Nennweite  :  DN15 / 18 x 1,0  mm
Menge: 125,000 m
DIN 276/18_Doku: 412

**04.04.0003 Edelstahl Rohr DIN EN 10088, DN 20 / 22 x 1,2**
*** wie Position 04.04.0001
Edelstahl Rohr DIN EN 10088, DN 20 / 22 x 1,2

Nennweite  :  DN 20 / 22 x 1,2  mm
Menge: 175,000 m
DIN 276/18_Doku: 412

**04.04.0004 Edelstahl Rohr DIN EN 10088, DN 25 / 28 x 1,2**
*** wie Position 04.04.0001
Edelstahl Rohr DIN EN 10088, DN 25 / 28 x 1,2

Nennweite  :  DN 25 / 28 x 1,2  mm
Menge: 190,000 m
DIN 276/18_Doku: 412

**04.04.0005 Edelstahl Rohr DIN EN 10088, DN 32 / 35 x 1,5**
*** wie Position 04.04.0001
Edelstahl Rohr DIN EN 10088, DN 32 / 35 x 1,5

Nennweite  :  DN 32 / 35 x 1,5  mm
Menge: 40,000 m
DIN 276/18_Doku: 412

**04.04.0006 Edelstahl Rohr DIN EN 10088, DN 40 / 42 x 1,5**
*** wie Position 04.04.0001
Edelstahl Rohr DIN EN 10088, DN 40 / 42 x 1,5

Nennweite  :  DN 40 / 42 x 1,5  mm
Menge: 280,000 m
DIN 276/18_Doku: 412

**04.04.0007 Edelstahl Rohr DIN EN 10088, DN 50 / 54 x 1,5**
*** wie Position 04.04.0001
Edelstahl Rohr DIN EN 10088, DN 50 / 54 x 1,5

Nennweite  :  DN 50 / 54 x 1,5  mm
Menge: 50,000 m
DIN 276/18_Doku: 412

**04.04.0008 Edelstahl Rohr DIN EN 10088, DN 80 / 88,9 x 2,0**
*** wie Position 04.04.0001
Edelstahl Rohr DIN EN 10088, DN 80 / 88,9 x 2,0

Nennweite  :  DN 80 / 88,9 x 2,0  mm
Menge: 20,000 m
DIN 276/18_Doku: 412

**04.04.0009 Edelstahl Bogen DIN EN 10088, DN 12 / 15 x 1,0**
*** wie Position 04.04.0001
Edelstahl Bogen DIN EN 10088, DN 12 / 15 x 1,0

wie zuvor beschrieben, jedoch in allen Winkelgeraden und als Muffe oder I/A Ausführung, als Zulage zur Rohrposition,

Nennweite  :  DN 12 / 15 x 1,0  mm
Menge: 180,000 St
DIN 276/18_Doku: 412

**04.04.0010 Edelstahl Bogen DIN EN 10088, DN 15 / 18 x 1,0**
*** wie Position 04.04.0001
Edelstahl Bogen DIN EN 10088, DN15 / 18 x 1,0

wie zuvor beschrieben, jedoch in allen Winkelgeraden und als Muffe oder I/A Ausführung, als Zulage zur Rohrposition,

Nennweite  :  DN 15 / 18 x 1,0  mm
Menge: 50,000 St
DIN 276/18_Doku: 412

**04.04.0011 Edelstahl Bogen DIN EN 10088, DN 20 / 22 x 1,2**
*** wie Position 04.04.0001
Edelstahl Bogen DIN EN 10088, DN 20 / 22 x 1,2

wie zuvor beschrieben, jedoch in allen Winkelgeraden und als Muffe oder I/A Ausführung, als Zulage zur Rohrposition,

Nennweite  :  DN 20 / 22 x 1,2  mm
Menge: 90,000 St
DIN 276/18_Doku: 412

**04.04.0012 Edelstahl Bogen DIN EN 10088, DN 25 / 28 x 1,2**
*** wie Position 04.04.0001
Edelstahl Bogen DIN EN 10088, DN 25 / 28 x 1,2

wie zuvor beschrieben, jedoch in allen Winkelgeraden und als Muffe oder I/A Ausführung, als Zulage zur Rohrposition,

Nennweite  :  DN 25 / 28 x 1,2  mm
Menge: 150,000 St
DIN 276/18_Doku: 412

**04.04.0013 Edelstahl Bogen DIN EN 10088, DN 32 /35 x 1,5**
*** wie Position 04.04.0001
Edelstahl Bogen DIN EN 10088, DN 32 / 35 x 1,5

wie zuvor beschrieben, jedoch in allen Winkelgeraden und als Muffe oder I/A Ausführung, als Zulage zur Rohrposition,

Nennweite  :  DN 32 / 35 x 1,5  mm
Menge: 100,000 St
DIN 276/18_Doku: 412

**04.04.0014 Edelstahl Bogen DIN EN 10088, DN 40 / 42 x 1,5**
*** wie Position 04.04.0001
Edelstahl Bogen DIN EN 10088, DN 40 / 42 x 1,5

wie zuvor beschrieben, jedoch in allen Winkelgeraden und als Muffe oder I/A Ausführung, als Zulage zur Rohrposition,

Nennweite  :  DN 40 / 42 x 1,5  mm
Menge: 65,000 St
DIN 276/18_Doku: 412

**04.04.0015 Edelstahl Bogen DIN EN 10088, DN 50 / 54 x 1,5**
*** wie Position 04.04.0001
Edelstahl Bogen DIN EN 10088, DN 50 / 54 x 1,5

wie zuvor beschrieben, jedoch in allen Winkelgeraden und als Muffe oder I/A Ausführung, als Zulage zur Rohrposition,

Nennweite  :  DN 50 / 54 x 1,5  mm
Menge: 10,000 St
DIN 276/18_Doku: 412

**04.04.0016 Edelstahl Bogen DIN EN 10088, DN 80 / 88,9 x 2,0**
*** wie Position 04.04.0001
Edelstahl Bogen DIN EN 10088, DN 80 / 88,9 x 2,0

wie zuvor beschrieben, jedoch in allen Winkelgeraden und als Muffe oder I/A Ausführung, als Zulage zur Rohrposition,

Nennweite  :  DN 80 / 88,9 x 2,0  mm
Menge: 10,000 St
DIN 276/18_Doku: 412

**04.04.0017 Edelstahl Muffe DIN EN 10088, DN 12 / 15 x 1,0**
*** wie Position 04.04.0001
Edelstahl Muffe DIN EN 10088, DN 12 / 15 x 1,0

Nennweite  :  DN 12 / 15 x 1,0  mm
Menge: 10,000 St
DIN 276/18_Doku: 412

**04.04.0018 Edelstahl Muffe DIN EN 10088, DN 15 / 18 x 1,0**
*** wie Position 04.04.0001
Edelstahl Muffe DIN EN 10088, DN 15 / 18 x 1,0

Nennweite  :  DN 15 / 18 x 1,0  mm
Menge: 10,000 St
DIN 276/18_Doku: 412

**04.04.0019 Edelstahl Muffe DIN EN 10088, DN 20 / 22 x 1,2**
*** wie Position 04.04.0001
Edelstahl Muffe DIN EN 10088, DN 20 / 22 x 1,2

Nennweite  :  DN 20 / 22 x 1,2  mm
Menge: 10,000 St
DIN 276/18_Doku: 412

**04.04.0020 Edelstahl Muffe DIN EN 10088, DN 25 / 28 x 1,2**
*** wie Position 04.04.0001
Edelstahl Muffe DIN EN 10088, DN 25 / 28 x 1,2

Nennweite  :  DN 25 / 28 x 1,2  mm
Menge: 10,000 St
DIN 276/18_Doku: 412

**04.04.0021 Edelstahl Muffe DIN EN 10088, DN 32 / 35 x 1,5**
*** wie Position 04.04.0001
Edelstahl Muffe DIN EN 10088, DN 32 / 35 x 1,5

Nennweite  :  DN 32 / 35 x 1,5  mm
Menge: 10,000 St
DIN 276/18_Doku: 412

**04.04.0022 Edelstahl Muffe DIN EN 10088, DN 40 / 42 x 1,5**
*** wie Position 04.04.0001
Edelstahl Muffe DIN EN 10088, DN 40 / 42 x 1,5

Nennweite  :  DN 40 / 42 x 1,5  mm
Menge: 10,000 St
DIN 276/18_Doku: 412

**04.04.0023 Edelstahl Muffe DIN EN 10088, DN 50 / 54 x 1,5**
*** wie Position 04.04.0001
Edelstahl Muffe DIN EN 10088, DN 50 / 54 x 1,5

wie zuvor beschrieben, jedoch als Zulage zur Rohrposition

Nennweite  :  DN 50 / 54 x 1,5  mm
Menge: 10,000 St
DIN 276/18_Doku: 412

**04.04.0024 Edelstahl Muffe DIN EN 10088, DN 80 / 88,9 x 2,0**
*** wie Position 04.04.0001
Edelstahl Muffe DIN EN 10088, DN 80 / 88,9 x 2,0

Nennweite  :  DN 80 / 88,9 x 2,0  mm
Menge: 5,000 St
DIN 276/18_Doku: 412

**04.04.0025 Edelstahl T-Stück DIN EN 10088, DN 12 / 15 x 1,0**
*** wie Position 04.04.0001
Edelstahl  T-Stück DIN EN 10088, DN 12 / 15 x 1,0

wie zuvor beschrieben, jedoch als Zulage zur Rohrposition,
mit gleichem oder reduziertem Anschlussstutzen, bei unterschiedlichen Anschlussdurchmessern gilt jeweils der größte als Bemessungs- und Kalkulationsgrundlage.

größte Nennweite  :  DN 12 / 15 x 1,0  mm
Menge: 20,000 St
DIN 276/18_Doku: 412

**04.04.0026 Edelstahl T-Stück DIN EN 10088, DN 15 / 18 x 1,0**
*** wie Position 04.04.0001
Edelstahl  T-Stück DIN EN 10088, DN 15 / 18 x 1,0

wie zuvor beschrieben, jedoch als Zulage zur Rohrposition,
mit gleichem oder reduziertem Anschlussstutzen, bei unterschiedlichen Anschlussdurchmessern gilt jeweils der größte als Bemessungs- und Kalkulationsgrundlage.

größte Nennweite  :  DN 15 / 18 x 1,0  mm
Menge: 10,000 St
DIN 276/18_Doku: 412

**04.04.0027 Edelstahl T-Stück DIN EN 10088, DN 20 / 22 x 1,2**
*** wie Position 04.04.0001
Edelstahl T-Stück DIN EN 10088, DN 20 / 22 x 1,2

wie zuvor beschrieben, jedoch als Zulage zur Rohrposition.

größte Nennweite  :  DN 20 / 22 x 1,2  mm
Menge: 15,000 St
DIN 276/18_Doku: 412

**04.04.0028 Edelstahl T-Stück DIN EN 10088, DN 25 / 28 x 1,2**
*** wie Position 04.04.0001
Edelstahl T-Stück DIN EN 10088, DN 25 / 28 x 1,2

wie zuvor beschrieben, jedoch als Zulage zur Rohrposition,

größte Nennweite  :  DN 25 / 28 x 1,2  mm
Menge: 20,000 St
DIN 276/18_Doku: 412

**04.04.0029 Edelstahl T-Stück DIN EN 10088, DN 32 / 35 x 1,5**
*** wie Position 04.04.0001
Edelstahl T-Stück DIN EN 10088, DN 32 / 35 x 1,5

wie zuvor beschrieben, jedoch als Zulage zur Rohrposition,

größte Nennweite  :  DN 32 / 35 x 1,5  mm
Menge: 20,000 St
DIN 276/18_Doku: 412

**04.04.0030 Edelstahl T-Stück DIN EN 10088, DN 40 / 42 x 1,5**
*** wie Position 04.04.0001
Edelstahl T-Stück DIN EN 10088, DN 40 / 42 x 1,5

wie zuvor beschrieben, jedoch als Zulage zur Rohrposition,

größte Nennweite  :  DN 40 / 42 x 1,5  mm
Menge: 5,000 St
DIN 276/18_Doku: 412

**04.04.0031 Edelstahl T-Stück DIN EN 10088, DN 50 / 54 x 1,5**
*** wie Position 04.04.0001
Edelstahl T-Stück DIN EN 10088, DN 50 / 54 x 1,5

wie zuvor beschrieben, jedoch als Zulage zur Rohrposition,

größte Nennweite  :  DN 50 / 54 x 1,5  mm
Menge: 5,000 St
DIN 276/18_Doku: 412

**04.04.0032 Edelstahl T-Stück DIN EN 10088, DN 80 / 88,9 x 2,0**
*** wie Position 04.04.0001
Edelstahl T-Stück DIN EN 10088, DN 80 / 88,9 x 2,0

wie zuvor beschrieben, jedoch als Zulage zur Rohrposition,

größte Nennweite  :  DN 80 / 88,9 x 2,0  mm
Menge: 1,000 St
DIN 276/18_Doku: 412

**04.04.0033 Edelstahl Reduzier-Stück DIN EN 10088, DN 15 / 18 x 1**
*** wie Position 04.04.0001
Edelstahl Reduzier-Stück DIN EN 10088, DN 15 / 18 x 1

größte Nennweite  :  DN 15 / 18 x 1  mm
Menge: 10,000 St
DIN 276/18_Doku: 412

**04.04.0034 Edelstahl Reduzier-Stück DIN EN 10088, DN 20 / 22 x 1,2**
*** wie Position 04.04.0001
Edelstahl Reduzier-Stück DIN EN 10088, DN 20 / 22 x 1,2

größte Nennweite  :  DN 20 / 22 x 1,2  mm
Menge: 10,000 St
DIN 276/18_Doku: 412

**04.04.0035 Edelstahl Reduzier-Stück DIN EN 10088, DN 25 / 28 x 1,2**
*** wie Position 04.04.0001
Edelstahl Reduzier-Stück DIN EN 10088, DN 25 / 28 x 1,2

größte Nennweite  :  DN 25 / 28 x 1,2  mm
Menge: 10,000 St
DIN 276/18_Doku: 412

**04.04.0036 Edelstahl Reduzier-Stück DIN EN 10088, DN 32 / 35 x 1,5**
*** wie Position 04.04.0001
Edelstahl Reduzier-Stück DIN EN 10088, DN 32 / 35 x 1,5

größte Nennweite  :  DN 32 / 35 x 1,5  mm
Menge: 10,000 St
DIN 276/18_Doku: 412

**04.04.0037 Edelstahl Reduzier-Stück DIN EN 10088, DN 40 / 42 x 1,5**
*** wie Position 04.04.0001
Edelstahl Reduzier-Stück DIN EN 10088, DN 40 / 42 x 1,5

größte Nennweite  :  DN 40 / 42 x 1,5  mm
Menge: 5,000 St
DIN 276/18_Doku: 412

**04.04.0038 Edelstahl Reduzier-Stück DIN EN 10088, DN 50 / 54 x 1,5**
*** wie Position 04.04.0001
Edelstahl Reduzier-Stück DIN EN 10088, DN 50 / 54 x 1,5

größte Nennweite  :  DN 50 / 54 x 1,5  mm
Menge: 5,000 St
DIN 276/18_Doku: 412

**04.04.0039 Edelstahl Reduzier-Stück DIN EN 10088, DN 80 / 88,9 x 2,0**
*** wie Position 04.04.0001
Edelstahl Reduzier-Stück DIN EN 10088, DN 80 / 88,9 x 2,0

größte Nennweite  :  DN 80 / 88,9 x 2,0  mm
Menge: 1,000 St
DIN 276/18_Doku: 412

**04.04.0040 Edelstahl-Verschraubung DN 12 / 15 x 1,0**
*** wie Position 04.04.0001
Edelstahl-Verschraubung DN 12 / 15 x 1,0

für Edelstahlrohr aus nichtrostendem Cr-Ni-Mo Stahl, beidseitigem Pressanschluss, Flachdichtung EPDM, mehrkant Überwurfverschraubung

Nennweite  :  DN 12 / 15 x 1,0 mm
Menge: 4,000 St
DIN 276/18_Doku: 412

**04.04.0041 Edelstahl-Verschraubung DN 15 / 18 x 1,0**
*** wie Position 04.04.0001
Edelstahl-Verschraubung DN 15 / 18 x 1,0

für Edelstahlrohr aus nichtrostendem Cr-Ni-Mo Stahl, beidseitigem Pressanschluss, Flachdichtung EPDM, mehrkant Überwurfverschraubung

Nennweite  :  DN 15 / 18 x 1,0 mm
Menge: 4,000 St
DIN 276/18_Doku: 412

**04.04.0042 Edelstahl-Verschraubung DN 20 / 22 x 1,2**
*** wie Position 04.04.0001
Edelstahl-Verschraubung DN 20 / 22 x 1,2

für Edelstahlrohr aus nichtrostendem Cr-Ni-Mo Stahl, beidseitigem Pressanschluss, Flachdichtung EPDM, mehrkant Überwurfverschraubung

Nennweite  :  DN 20 / 22 x 1,2 mm
Menge: 4,000 St
DIN 276/18_Doku: 412

**04.04.0043 Edelstahl-Verschraubung DN 25 / 28 x 1,2**
*** wie Position 04.04.0001
Edelstahl-Verschraubung DN 25 / 28 x 1,2

für Edelstahlrohr aus nichtrostendem Cr-Ni-Mo Stahl, beidseitigem Pressanschluss, Flachdichtung EPDM, mehrkant Überwurfverschraubung

Nennweite  :  DN 25 / 28 x 1,2 mm
Menge: 4,000 St
DIN 276/18_Doku: 412

**04.04.0044 Edelstahl-Verschraubung DN 32 / 35 x 1,5**
*** wie Position 04.04.0001
Edelstahl-Verschraubung DN 32 / 35 x 1,5

für Edelstahlrohr aus nichtrostendem Cr-Ni-Mo Stahl, beidseitigem Pressanschluss, Flachdichtung EPDM, mehrkant Überwurfverschraubung

Nennweite  :  DN 32 / 35 x 1,5 mm
Menge: 4,000 St
DIN 276/18_Doku: 412

**04.04.0045 Edelstahl-Verschraubung DN 40 / 42 x 1,5**
*** wie Position 04.04.0001
Edelstahl-Verschraubung DN 40 / 42 x 1,5

für Edelstahlrohr aus nichtrostendem Cr-Ni-Mo Stahl, beidseitigem Pressanschluss, Flachdichtung EPDM, mehrkant Überwurfverschraubung

Nennweite  :  DN 40 / 42 x 1,5 mm
Menge: 4,000 St
DIN 276/18_Doku: 412

**04.04.0046 Edelstahl-Verschraubung DN 50 / 54 x 1,5**
*** wie Position 04.04.0001
Edelstahl-Verschraubung DN 50 / 54 x 1,5

für Edelstahlrohr aus nichtrostendem Cr-Ni-Mo Stahl, beidseitigem Pressanschluss, Flachdichtung EPDM, mehrkant Überwurfverschraubung

Nennweite  :  DN 50 / 54 x 1,5 mm
Menge: 4,000 St
DIN 276/18_Doku: 412

**04.04.0047 Press-Flansch DN 15**
Press-Flansch DN 80

für das verwendete Presssystem geeignet gültig für alle maßlichen Festlegungen auf der Anschlussseite von Flanschen, Flansch- und Lochkreisdurchmesser, Anzahl der Schrauben und die Größe der Schraubenlöcher nach dieser Norm

Nenndruck:  PN6
Nenndurchmesser:  DN80

je nach Verwendung als Press-, Gewinde-, Blindflansch für entsprechendes o.g. Presssystem

einschließlich Dichtung, Schrauben, Unterlagscheiben, Schweiß- und Verbindungsmaterial
Menge: 10,000 St
DIN 276/18_Doku: 422

**04.04.0048 Wandscheibe 15 x 1/2"**
Wandscheibe 15 x 1/2"

Verbindungen durch Pressen mit Pressverbinder, Dichtungselement aus EPDM, nach DVGW-Arbeitsblatt W 534, der Dichtring erfüllt alle Hygieneanforderungen wie z. B. KTW-Empfehlung BGA und DVGW W 270. Pressanschluß für Edelstahlrohr 15 x1, Innengewinde 1/2".

einschl. Schallschutzelement, Befestigungsmaterial

Dimension  :  15 x 1/2"
Menge: 5,000 St
DIN 276/18_Doku: 412

**04.04.0049 Wandscheibe 22 x 3/4"**
Wandscheibe 22 x 3/4"

Verbindungen durch Pressen mit Pressverbinder, Dichtungselement aus EPDM, nach DVGW-Arbeitsblatt W 534, der Dichtring erfüllt alle Hygieneanforderungen wie z. B. KTW-Empfehlung BGA und DVGW W 270. Pressanschluß für Edelstahlrohr 22 x1, Innengewinde 3/4".

einschl. Schallschutzelement, Befestigungsmaterial

Dimension  :  22 x 3/4"
Menge: 5,000 St
DIN 276/18_Doku: 412

**04.04.0050 Doppel-Wandscheibe 15 x 1/2"**
Doppel-Wandscheibe 15 x 1/2"

Verbindungen durch Pressen mit Pressverbinder, Dichtungselement aus EPDM, nach DVGW-Arbeitsblatt W 534, der Dichtring erfüllt alle Hygieneanforderungen wie z. B. KTW-Empfehlung BGA und DVGW W 270. 2 x Pressanschlüße für Edelstahlrohr 15 x1, Innengewinde 1/2".

einschl. Schallschutzelement, Befestigungsmaterial

Dimension  :  15 x 1/2"
Menge: 20,000 St
DIN 276/18_Doku: 412

**04.04.0051 Doppel-Wandscheibe 22 x 3/4"**
Doppel-Wandscheibe 22 x 3/4"

Verbindungen durch Pressen mit Pressverbinder, Dichtungselement aus EPDM, nach DVGW-Arbeitsblatt W 534, der Dichtring erfüllt alle Hygieneanforderungen wie z. B. KTW-Empfehlung BGA und DVGW W 270. 2 x Pressanschluß für Edelstahlrohr 22 x1, Innengewinde 3/4".

einschl. Schallschutzelement, Befestigungsmaterial

Dimension  :  22 x 3/4"
Menge: 20,000 St
DIN 276/18_Doku: 412

**04.04.0052 Übergangswinkel 15 x 1/2"**
Übergangswinkel 15 x 1/2"

Verbindungen durch Pressen mit Pressverbinder, Dichtungselement aus EPDM, nach DVGW-Arbeitsblatt W 534, der Dichtring erfüllt alle Hygieneanforderungen wie z. B. KTW-Empfehlung BGA und DVGW W 270. Pressanschluß für Edelstahlrohr 15 x1, Außengewinde 1/2".

einschl. Dichtungsmaterial

Dimension  :  15 x 1/2"
Menge: 5,000 St
DIN 276/18_Doku: 412

**04.04.0053 Übergangswinkel 22 x 3/4"**
Übergangswinkel 22 x 3/4"

Verbindungen durch Pressen mit Pressverbinder, Dichtungselement aus EPDM, nach DVGW-Arbeitsblatt W 534, der Dichtring erfüllt alle Hygieneanforderungen wie z. B. KTW-Empfehlung BGA und DVGW W 270. Pressanschluß für Kupferrohr 15 x1, Außengewinde 1/2".

einschl. Dichtungsmaterial

Dimension  :  22 x 3/4"
Menge: 5,000 St
DIN 276/18_Doku: 412

**04.04.0054 Rohrschelle DN 12 / 15**
*** Bezugsbeschreibung
Rohrschelle  DN 12 / 15

Befestigung mit Rohrschellen, Rohrkonsolen, Gehänge, Festpunkte, usw., schalldämmende Einlagen für alle Befestigungskonstruktionen, Ummantelung der Wanddurchführungen mit geeigneten Dämmschalen.

Oberfläche  :  galvanisch verzinkt

Dimension  :  DN 12 / 15
Menge: 255,000 St
DIN 276/18_Doku: 412

**04.04.0055 Rohrschelle DN 20**
*** wie Position 04.04.0054
Rohrschelle  DN 20

Dimension  :  DN 20
Menge: 120,000 St
DIN 276/18_Doku: 412

**04.04.0056 Rohrschelle DN 25**
*** wie Position 04.04.0054
Rohrschelle  DN 25

Dimension  :  DN 25
Menge: 130,000 St
DIN 276/18_Doku: 412

**04.04.0057 Rohrschelle DN 32**
*** wie Position 04.04.0054
Rohrschelle  DN 32

Dimension  :  DN 32
Menge: 20,000 St
DIN 276/18_Doku: 412

**04.04.0058 Rohrschelle DN 40**
*** wie Position 04.04.0054
Rohrschelle  DN 40

Dimension  :  DN 40
Menge: 140,000 St
DIN 276/18_Doku: 412

**04.04.0059 Rohrschelle DN 50**
*** wie Position 04.04.0054
Rohrschelle  DN 50

Dimension  :  DN 50
Menge: 25,000 St
DIN 276/18_Doku: 412

**04.04.0060 Kälterohrschelle für TW Kalt DN 12 / 15**
*** Bezugsbeschreibung
Kälterohrschelle für TW Kalt  DN 12 / 15

für Trinkwasserleitung Kalt passend zur Dämmung (Pos. 01.07.0099ff) der Trinkwasserleitung Kalt nicht brennbar in Schächten Verteilung, Zentralen usw.
Befestigung mit Rohrschellen inkl. diffusionsdichter Dämmung, Rohrkonsolen, Gehänge, Festpunkte, usw., schalldämmende Einlagen für alle Befestigungskonstruktionen, Ummantelung der Wanddurchführungen mit geeigneten Dämmschalen.

Oberfläche  :  galvanisch verzinkt

Dimension  :  DN 12 / 15
Menge: 130,000 St
DIN 276/18_Doku: 412

**04.04.0061 Kälterohrschelle für TW Kalt DN 20**
*** wie Position 04.04.0060
Kälterohrschelle für TW Kalt  DN 20

Dimension  :  DN 20
Menge: 55,000 St
DIN 276/18_Doku: 412

**04.04.0062 Kälterohrschelle für TW Kalt DN 25**
*** wie Position 04.04.0060
Kälterohrschelle für TW Kalt  DN 25

Dimension  :  DN 25
Menge: 60,000 St
DIN 276/18_Doku: 412

**04.04.0063 Kälterohrschelle für TW Kalt DN 32**
*** wie Position 04.04.0060
Kälterohrschelle für TW Kalt  DN 32

Dimension  :  DN 32
Menge: 20,000 St
DIN 276/18_Doku: 412

**04.04.0064 Kälterohrschelle für TW Kalt DN 40**
*** wie Position 04.04.0060
Kälterohrschelle für TW Kalt  DN 40

Dimension  :  DN 40
Menge: 140,000 St
DIN 276/18_Doku: 412

**04.04.0065 Kälterohrschelle für TW Kalt DN 50**
*** wie Position 04.04.0060
Kälterohrschelle für TW Kalt  DN 50

Dimension  :  DN 50
Menge: 25,000 St
DIN 276/18_Doku: 412

**04.04.0066 Kälterohrschelle für TW Kalt DN 80**
*** wie Position 04.04.0060
Kälterohrschelle für TW Kalt  DN 80

Dimension  :  DN 80
Menge: 10,000 St
DIN 276/18_Doku: 412

**04.04.0067 Hahnverlängerung aus Rotguss 1/2" Länge 12,5 mm**
*** Bezugsbeschreibung
Hahnverlängerung aus Rotguss 1/2" Länge 12,5 mm

aus Rotguss, für Trinkwasserinstallationen nach DIN 1988, mit konischem Außengewinde nach DIN EN 10226 und zylindrischem Innengewinde, mit Innenvielkant, langes Innengewinde zum Kürzen bei 50, 65, 80 und 100 mm, einschl. Dichtungsmaterial.

Länge  :  12,5 mm
Gewinde  :  Rp 1 / 2"
Menge: 10,000 St
DIN 276/18_Doku: 412

**04.04.0068 Hahnverlängerung aus Rotguss 1/2" Länge 15 mm**
*** wie Position 04.04.0067
Hahnverlängerung aus Rotguss 1/2" Länge 15 mm

Länge  :  15 mm
Gewinde  :  Rp 1 / 2"
Menge: 10,000 St
DIN 276/18_Doku: 412

**04.04.0069 Hahnverlängerung aus Rotguss 1/2" Länge 17,5 mm**
*** wie Position 04.04.0067
Hahnverlängerung aus Rotguss 1/2" Länge 17,5 mm

Länge  :  17,5 mm
Gewinde  :  Rp 1 / 2"
Menge: 10,000 St
DIN 276/18_Doku: 412

**04.04.0070 Hahnverlängerung aus Rotguss 1/2" Länge 20 mm**
*** wie Position 04.04.0067
Hahnverlängerung aus Rotguss 1/2" Länge 20 mm

Länge  :  20 mm
Gewinde  :  Rp 1 / 2"
Menge: 10,000 St
DIN 276/18_Doku: 412

**04.04.0071 Hahnverlängerung aus Rotguss 1/2" Länge 25 mm**
*** wie Position 04.04.0067
Hahnverlängerung aus Rotguss 1/2" Länge 25 mm

Länge  :  25 mm
Gewinde  :  Rp 1 / 2"
Menge: 10,000 St
DIN 276/18_Doku: 412

**04.04.0072 Hahnverlängerung aus Rotguss 1/2" Länge 30 mm**
*** wie Position 04.04.0067
Hahnverlängerung aus Rotguss 1/2" Länge 30 mm

Länge  :  30 mm
Gewinde  :  Rp 1 / 2"
Menge: 10,000 St
DIN 276/18_Doku: 412

**04.04.0073 Hahnverlängerung aus Rotguss 1/2" Länge 50 mm**
*** wie Position 04.04.0067
Hahnverlängerung aus Rotguss 1/2" Länge 50 mm

Länge  :  50 mm
Gewinde  :  Rp 1 / 2"
Menge: 10,000 St
DIN 276/18_Doku: 412

**04.04.0074 Hahnverlängerung aus Rotguss 1/2" Länge 100 mm**
*** wie Position 04.04.0067
Hahnverlängerung aus Rotguss 1/2" Länge 100 mm

Länge  :  100 mm
Gewinde  :  Rp 1 / 2"
Menge: 10,000 St
DIN 276/18_Doku: 412

**04.04.0075 Beschilderungssystem 100 x 50 Trägerschiene**
Beschilderungssystem 100 x 50 Trägerschiene

zur Kennzeichnung von Rohrleitungen, bestehend aus:

Universalhalter aus Edelstahl und wärmebeständigem Kunststoff, verwendungsabhängig mit Spannband, Schweisshalter, Schraubhalter, Klarsichtabdeckung rastbar, Befestigungsmaterial,

für Schilder  :  100 x 50  mm

Montagestelle  :  auf Trägerschiene

einschließlich passenden Schild mit Beschriftung (max. 4 Zeilen) nach Vorgabe Bauherr / Planer.
Menge: 30,000 St
DIN 276/18_Doku: 412

**04.04.0076 Beschilderungssystem 100 x 50 Mauerwerk / Beton**
Beschilderungssystem 100 x 50 Mauerwerk / Beton

zur Kennzeichnung von Rohrleitungen, bestehend aus:

Universalhalter aus Edelstahl und wärmebeständigem Kunststoff, verwendungsabhängig mit Spannband, Schweisshalter, Schraubhalter, Klarsichtabdeckung rastbar, Befestigungsmaterial,

für Schilder  :  100 x 50  mm

Montagestelle  :  auf Mauerwerk oder Beton

einschließlich passenden Schild mit Beschriftung (max. 4 Zeilen) nach Vorgabe Bauherr / Planer.
Menge: 30,000 St
DIN 276/18_Doku: 412

**04.04.0077 Profilstahkonstruktion-Systemteile, verzinkt**
Profilstahlkonstruktion-Systemteile

als Stütz-, Hänge-, Trag- und Sonderbefestigung, Festpunktkonstruktion, Gleitlager, einschl. Verbindungs- und Befestigungsmaterial, feuerverzinkt, aus Montageschienen, zusätzlich zu den normalen Befestigungskonstruktionen in Abstimmung mit der Bauleitung. Ausführung entsprechend den statischen Erfordernissen, einschl. schallgedämmte Verbindungs- und Befestigungsmaterial. Es dürfen nur zugelassene Metalldübel verwendet werden.

Abrechnung mit den Einheitsgewichten der entsprechenden DIN- Normen bzw. Handelsgewichten, Herstellerlisten oder VOB/ C-Vorgaben, Auslegung der Bauteile nach Art der Belastung.

Eine separate Vergütung für Verbindungsköpfe, Flügelmuttern, Schrauben, Muttern, Unterlegscheiben, Schellenanbinder, Grundplatten, Abspannungen, Winkel, Winkel-Konsolen, Verbinder, Schienenlängsverbinder, Untergrundanbinder, Trägerklammern, Lochplatten, Montagescheibe, Schienenverbinder, Gewindestangen, Rollen- bzw. Gleitlager, Bride, Festpunkte, Schellen, Adapter, Schienenkappen usw. erfolgt daher NICHT. Der Bieter hat diese in seinem Einheitspreis entsprechend einzukalkulieren.

Grundsätzlich sind alle Schienen, die nicht am Baukörper (Wand/Decke) direkt anliegen, mit Schienenkappen zu versehen,
die im Einheitspreis einkalkuliert werden müssen.

Die Sonderkonstruktion ist von der Bauleitung vor Herstellung als solche anzuerkennen.

Das Befestigungssystem muss bautechnisch geprüft und über eine allg. bauaufsichtliche Zulassung verfügen.
Menge: 250,000 kg
DIN 276/18_Doku: 411

#### 04.05 Trinkwassererwärmung

**04.05.0001 Elektronisch geregelter Durchlauferhitzer 21 kW**
Elektronisch geregelter Durchlauferhitzer  21 kW

immer gradgenaue Wunschtemperatur durch elektronische Durchflussmengenregelung. Temperaturwahl von 20 - 60 °C über Drehwähler, Temperaturverstellung in 0,5 °C-Schritten. Hinterleuchtetes Multifunktionsdisplay zur Anzeige von diversen Werten wie Soll-Temperatur, aktueller Leistungsaufnahme, Energieverbrauch, Durchflussmenge, Uhrzeit, Status- und Serviceanzeige. 2 Memorytasten, ECO-Taste, Wellnessprogramme, Wannenfüllautomatik. Verbrühgefahranzeige (> 43 °C). Einstellbare Temperaturbegrenzung. Drehbare Gerätekappe und Bedieneinheit bei Untertischmontage.

Universelle Wandmontageleiste. Wasseranschluss für Aufputz- & Unterputzinstallation mit 3-Wege-Absperrung. Schwenkbarer Kaltwassereinlauf. Kunststoffrohrtauglich. Variabler Elektroanschluss (oben/unten). Strahlwasserschutz IP 25.

Fehleranalyse durch auslesbaren Fehlerspeicher im Display und LED-Diagnoseampel. Innere Baugruppe entnehmbar. SICHERHEIT: Blankdraht-Heizsystem für kalkhaltige und kalkarme Wässer. Elektronisches Sicherheitskonzept mit Luftblasenerkennung. Dauerhafter Verbrühschutz aktivierbar auf max. 43, 50 oder 55 °C.

Betrieb mit vorerwärmtem Wasser möglich.

Technische Daten:
Nennspannung:  400 V
Nennleistung:  21 kW
Nennstrom:  31 A
Phasen:  3/PE
Wasseranschluss:  G 1/2 A
Max. zulässiger Druck:  1 MPa
Max. Zulauftemperatur:  70 °C,
Farbe:  weiß
Schutzart(IP):  IP25

gewählt:

Fabrikat  : '..............................................'

Typ  : '..............................................'
Menge: 3,000 St
DIN 276/18_Doku: 412

#### 04.06 Armaturen und Zubehör

**04.06.0001 Anschluss Öff. Versorgung, Stahl, PN 10, DN 50**
Anschluss Stadtwasserversorgung

Anschluss an bauseits vorh. Trinkwasserversorgung.

Anschluss, einschl. den erforderlichen Befestigungs- und Dichtungsmaterialien, Übergangsstücken, Flanschen und Schrauben,

Anschlussleitung  :  PE-Rohr
Druckstufe  :  PN 10
Nennweite  :  DN 50
Menge: 1,000 St
DIN 276/18_Doku: 412

**04.06.0002 Anschluss Grauwasserversorgung DN 80**
Anschluss Grauwasserversorgung  DN 80

Anschluss an bauseits vorh. Trinkwasserversorgung.

Anschluss, einschl. den erforderlichen Befestigungs- und Dichtungsmaterialien, Übergangsstücken, Flanschen und Schrauben,

Anschlussleitung  :  PE-Rohr
Druckstufe  :  PN 10
Nennweite  :  DN 80
Menge: 1,000 St
DIN 276/18_Doku: 412

**04.06.0003 Koordination mit dem Energieversorger**
Koordination mit dem Energieversorger

zur Abstimmung des Wasseranschlusses und Anschlussleistung, Abwicklung des Zählerantrages zur Aktivierung des Wasseranschlusses mit erforderlichen Unterlagen, Zählerbeistellung und Einbau, einschl. aller Nebenleistungen

Abstimmungsgespräche sind zu protokollieren
Menge: 1,000 psch
DIN 276/18_Doku: 412

**04.06.0004 Rückspülfilter Trinkwasser G 2"**
Rückspülfilter Trinkwasser G 2"

Rückspülfilter nach DIN 1988, Teil 2, B DIN 19632 in die Trinkwasseranlage einzubauen.

Wasserfilter DIN / DVGW-geprüft.

Mit prophylaktischem Keimschutz; nach DIN EN 13443-1 und DIN 19628, für Wasser bis 30 °C. Zur Filtration von feinkörnigen und festen Verunreinigungen im Wasser, die als Belüftungselemente Korrosionen in wasserführenden Rohrleitungen auslösen und zu Funktionsstörungen an Kontroll- und Regelorganen führen können.
Ausführung: Filtergehäuse aus hochwertigem, kunststoffbeschichtetem Grauguss PN 16, Einbaudrehflansch mit patentiertem Bajonettanschluss aus Messing mit Verschraubung (Gewindeanschluss nach DIN EN 10226-1); waagerechter oder senkrechter Einbau möglich; Filtergewebe aus Edelstahl, silberbeschichtet zum prophylaktischen Keimschutz.
Automatische zeit- und differenzdruckgesteuerte Auslösung der Rückspülung über Tastatur und LCD-Display (einstellbar 4 Stunden bis 50 Tage) und Differenzdruckschalter (einstellbarer Differenzdruck bis 1 bar), Notstromversorgung zum Schließen des Spülventils bei Stromausfall, Handauslösung möglich. Rückspülung nach dem Punkt-Rotations-System bei gleichzeitiger Reinigung des Schauglases ohne Unterbrechung der Wasserversorgung (Abwasseranschluss erforderlich).

Technische Daten:

Anschluss  :  G 1 1/4"
Nenndurchfluß  :  12,0  m³/h
Anfangsdruckverlust  :  max. 0,2  bar
Nenndruck (PN)  :  16  bar
Wassertemperatur  :  max. 30  °C
Einbaulänge ohne
Verschraubung  :  190  mm
Netzanschluss  :  230 / 50  V/Hz
Pressanschluss für  :  Edelstahlrohr DN 50

einschl. beidseitigen Pressverschraubungen/-Gegenverschraubung für Edelstahl-Rohr, Schrauben, Muttern und Dichtungen.

gewählt:

Fabrikat  : '..............................................'

Typ  : '..............................................'
Menge: 2,000 St
DIN 276/18_Doku: 412

**04.06.0005 Passstück DN 50 für Anschluss Spülkompressor**
Passstück DN 50 für Anschluss Spülkompressor

Passstück mit Verschraubung/ Gegenverschraubung zur Einbindung vom Spülkompressor

Technische Daten:
Nennweite  :  DN 50
Baulänge  :  400 mm

einschl. der erforderlichen Gegenverschraubung mit Pressanschluss, Dicht- und Verbindungsmaterial
Menge: 2,000 St
DIN 276/18_Doku: 412

**04.06.0006 Freistrom-Absperrventil DN 20, RG**
*** Bezugsbeschreibung
Freistrom-Absperrventil DN20

komplett aus Rotguss, beständig gegen aggressives Wasser, mit wartungsfreier, selbstfettender EPDM - Lippendichtung, mit Niro - Sitzring, totraumfrei, mit EPDM - W21 - Sitzdichtung, nach DIN EN 1213, mit DIN-/DVGW- und Schallschutzzulassung, PN 16, mit Entleerung, mit 10 Jahre Gewährleistung

einschl. beidseitigen Pressverschraubungen, Dämmschale

Fabrikat  : '........................................'

Typ  : '........................................'

Nennweite  :  DN 20
Menge: 1,000 St
DIN 276/18_Doku: 412

**04.06.0007 Freistrom-Absperrventil DN 25, RG**
*** wie Position 04.06.0006
Freistrom-Absperrventil DN25

Nennweite  :  DN 25
Menge: 1,000 St
DIN 276/18_Doku: 412

**04.06.0008 Freistrom-Absperrventil DN 32, RG**
*** wie Position 04.06.0006
Freistrom-Absperrventil DN32

Nennweite  :  DN 32
Menge: 1,000 St
DIN 276/18_Doku: 412

**04.06.0009 Freistrom-Absperrventil DN 40, RG**
*** wie Position 04.06.0006
Freistrom-Absperrventil DN 40, RG

Nennweite  :  DN 40
Menge: 2,000 St
DIN 276/18_Doku: 412

**04.06.0010 Freistrom-Absperrventil DN 50, RG**
*** wie Position 04.06.0006
Freistrom-Absperrventil DN 50, RG

Nennweite  :  DN 50
Menge: 1,000 St
DIN 276/18_Doku: 412

**04.06.0011 Freistrom-Absperrventil DN 80, RG**
*** wie Position 04.06.0006
Freistrom-Absperrventil DN 80, RG

Nennweite  :  DN 80
Rohrverbindung  :  Flansch
Menge: 1,000 St
DIN 276/18_Doku: 412

**04.06.0012 Freistrom-Kombi-Rückflussverhinderer, RG, DN 20, verschraubt**
*** Bezugsbeschreibung
Freistrom-Kombi-Rückflussverhinderer, absperrbar

Öffnungsdruck nur > 10 mbar, komplett aus Rotguss, beständig gegen aggressives Wasser, mit wartungsfreier, selbstfettender EPDM - Lippendichtung, mit Niro-Sitzring, totraumfrei, mit EPDM - W21, nach DIN 3269/3546-1, mit DIN-/DVGW- und Schallschutzzulassung, PN 16, mit Prüfeinrichtung, mit Entleerung,
einschl. beidseitigen Pressverschraubungen, Dämmschale

Nennweite  :  DN 20
Rohrverbindung  :  Verschraubung
Menge: 1,000 St
DIN 276/18_Doku: 412

**04.06.0013 Freistrom-Kombi-Rückflussverhinderer, RG, DN 25, verschraubt**
*** wie Position 04.06.0012
Freistrom-Kombi-Rückflussverhinderer

Nennweite  :  DN 25
Rohrverbindung  :  Verschraubung
Menge: 1,000 St
DIN 276/18_Doku: 412

**04.06.0014 Freistrom-Kombi-Rückflussverhinderer, RG, DN 32, verschraubt**
*** wie Position 04.06.0012
Freistrom-Kombi-Rückflussverhinderer

Nennweite  :  DN 32
Rohrverbindung  :  Verschraubung
Menge: 1,000 St
DIN 276/18_Doku: 412

**04.06.0015 Freistrom-Kombi-Rückflussverhinderer, RG, DN 40, verschraubt**
*** wie Position 04.06.0012
Freistrom-Kombi-Rückflussverhinderer

Nennweite  :  DN 40
Rohrverbindung  :  Verschraubung
Menge: 2,000 St
DIN 276/18_Doku: 412

**04.06.0016 Freistrom-Kombi-Rückflussverhinderer, RG, DN 50**
*** wie Position 04.06.0012
Freistrom-Kombi-Rückflussverhinderer

Nennweite  :  DN 50
Rohrverbindung  :  Verschraubung
Menge: 1,000 St
DIN 276/18_Doku: 412

**04.06.0017 Freistrom-Kombi-Rückflussverhinderer, RG, DN 80**
*** wie Position 04.06.0012
Freistrom-Kombi-Rückflussverhinderer

Nennweite  :  DN 80
Rohrverbindung  :  Flansch
Menge: 1,000 St
DIN 276/18_Doku: 412

**04.06.0018 Automatisches Zirkulations-Regulierventil DN 15**
*** Bezugsbeschreibung
Automatisch Zirkulations-Regulierventil

absperrbar zum thermisch selbstregulierenden hydraulischen Strangabgleich, mit automatischer Regelbereichsumstellung für die thermische Desinfektion >70°C, für Anlagen nach Neufassung DVGW Arbeitsblatt W 551/W553 mit einstellbarem Regelbereich 50-65 °C,komplett aus Rotguss, beständig gegen aggressives Wasser, mit DVGW Zulassung nach VP 554 mit Entleerungsventil, Absperreinheit mit Thermometer-und Fühleraufnahme. Beidseitig mit Rotguss-Pressverschraubungen mit SC- Contur für  von DN 15 (15 mm) bis DN 20 (22 mm) und Dämmschale, Dichtungsmaterial.

einschl. beidseitigen Pressverschraubungen, Dämmschale

Fabrikat  : '...............................................'

Typ  : '...............................................'

Nennweite  :  DN 15

liefern und montieren
Menge: 2,000 St
DIN 276/18_Doku: 412

**04.06.0019 Automatisches Zirkulations-Regulierventil DN 20**
*** wie Position 04.06.0018
Automatisches Zirkulations-Regulierventil DN 20

Nennweite  :  DN 20
Menge: 2,000 St
DIN 276/18_Doku: 412

**04.06.0020 Kaltwasserzähler Qn 1,6**
*** Bezugsbeschreibung
Kaltwasserzähler Qn 1,6

Ringkolbenzähler für Kaltwasser bis 40°C. Für horizontale und vertikale Montage zugelassen in der metrologischen Klasse C. Volltrockenläufer mit 360° drehbarem Zählwerk. 5/3 Rollenzählwerk (5 Vorkommastellen / 3 Nachkommastellen). Magnetkupplung. Serienmäßig vorbereitet für die nachträgliche Aufrüstung mit Fernauslesemodulen.

inkl. Beglaubigungsgebühr für Kaltwasser

Einschließlich Zubehör:

Haltevorrichtunng  :  zur Wandmontage
Fernauslesemodule  :  CYBLE M-Bus Kommunikationsmodul
Schutzklasse  :  IP 68
Batterielebensdauer  :  12 Jahre
Kabel  :  5 m CYBLE

inkl. Kommunikationsmodul M-Bus, aller Dichtungen, Verschraubungen und Übergangsstücke.

Fabrikat  : '...............................................'

Typ  : '...............................................'

Nennweite  :  DN15
Nenndruck  :  PN10
Nenndurchfluss Qn  :  1,6  m3/h
max. Belastung Qmax  :  2,0  m3/h
Anlaufschwelle  :  1  l/h
max. Druckverlust
bei Qn  :  0,25  bar
Anschlussgewinde  :  G 3/4" B
Baulänge  :  190 mm (DIN/ISO 4046)
Menge: 1,000 St
DIN 276/18_Doku: 412

**04.06.0021 Kaltwasserzähler Qn 2,5**
*** wie Position 04.06.0020
Kaltwasserzähler Qn 2,5

Nennweite  :  DN20
Nenndurchfluss Qn  :  2,5  m3/h
max. Belastung Qmax  :  5,0  m3/h
Anlauf  :  2  l/h
max. Druckverlust
bei Qn  :  0,25  bar
Anschlussgewinde  :  G 1" B
Baulänge  :  190 mm (DIN/ISO 4046)
Menge: 1,000 St
DIN 276/18_Doku: 412

**04.06.0022 Kaltwasserzähler Qn 4,0**
*** wie Position 04.06.0020
Kaltwasserzähler Qn 4,0

Nennweite  :  DN20
Nenndurchfluss Qn  :  4,0  m3/h
max. Belastung Qmax  :  5,0  m3/h
Anlauf  :  2  l/h
max. Druckverlust
bei Qn  :  0,63  bar
Anschlussgewinde  :  G 1" B
Baulänge  :  190 mm (DIN/ISO 4046)
Menge: 1,000 St
DIN 276/18_Doku: 412

**04.06.0023 Kaltwasserzähler Qn 10**
*** wie Position 04.06.0020
Kaltwasserzähler Qn 10

Nennweite  :  DN25
Nenndruck  :  PN10
Nenndurchfluss Qn  :  10,0  m3/h
max. Belastung Qmax  :  12,5  m3/h
Anlauf  :  11  l/h
max. Druckverlust
bei Qn  :  0,63  bar
Anschlussgewinde  :  G 1 1/4" B
Baulänge  :  ca.190 mm (DIN/ISO 4046)
Menge: 1,000 St
DIN 276/18_Doku: 412

**04.06.0024 Kaltwasserzähler Qn 16**
*** wie Position 04.06.0020
Kaltwasserzähler Qn 16

Nennweite  :  DN40
Nenndruck  :  PN10
Nenndurchfluss Qn  :  16,0  m3/h
max. Belastung Qmax  :  20,0  m3/h
Anlauf  :  18  l/h
max. Druckverlust
bei Qn  :  0,63  bar
Anschlussgewinde  :  G 1 1/2" B
Baulänge  :  ca.190 mm (DIN/ISO 4046)
Menge: 4,000 St
DIN 276/18_Doku: 412

**04.06.0025 Probenahmeventil für Eckventile am Waschbecken**
Probenahmeventil für Eckventile am Waschbecken

mit integriertem ausgangsseitigem Rückflussverhinderer Typ EB nach DIN EN 1717 zur eindeutigen Probenahme des Kalt- bzw. Warmwassers am Ausgang des Eckventils, passend für Eckventile mit abgehender Anschlussleitung 10mm in Richtung Entnahmearmatur, Eingang-Probenahmeventil mit 10 x 1,25 Rohr eingangsseitig, Ausgang-Probenahmeventil mit G 3/8 AG - Gewindeverschraubung mit zugfester Messing -Konus Quetschverschraubung mit Längenausgleich, zur Bestimmung mikrobiologischer und chemischer Parameter nach TrinkwV in Kalt - und Warmwasser -Installationssystemen, absperrbar mittels Sechskant SW 5, Messing-Ventilkörper aus Werkstoff nach DIN 50930-6, Ventilsitz- und Oberteilabdichtung mittels PTFE-Dichtelementen, Ventil komplett verchromt, mit abflammbarem und drehbarem Edelstahl- Auslaufbogen DN 6 (8x1), Probenahmeventil für Druckstufe PN 10

angebotener Hersteller  : '........................................'

Typ  : '........................................'
Menge: 5,000 Stk
DIN 276/18_Doku: 412

**04.06.0026 Probenahmeventil aus Edelstahl**
Probenahmeventil aus Edelstahl

zur genauen Probenahme von Trinkwasser zur Bestimmung mikrobiologischer und chemischer Parameter nach TrinkwVO in Kalt - und Warmwasserinstallationssystemen, bestehend aus Edelstahl im mediumberührten Bereich, absperrbar mittels beiliegendem Inbusschlüssel SW 5, Edelstahl-Ventilkörper 360° drehbar, mit abflammbarem und drehbarem Edelstahl-Auslaufbogen, DN 8 (G 1/4) für Ventile und Verschraubungen von DN 15 bis DN 50 (bei Flanscharmaturen von DN 15 bis DN 25)

angebotener Hersteller  : '........................................'

Typ  : '........................................'
Menge: 5,000 Stk
DIN 276/18_Doku: 412

**04.06.0027 Frostsichere Außenarmatur DN 15,**
Frostsichere Außenarmatur DN 15

als Bausatz mit automatischer Entleerfunktion, geeignet für Rohbauinstallation, universelle Baulänge für alle gängigen Einbautiefen (Wandstärke 150 mm bis 415 mm bei Aufputz-Montage), zusätzlichem Verlängerungsset, mit Steckschlüsseloberteil und mehrfachverzahntem Steckschlüssel zur Sicherung der Zapfstelle, alle im geschlossenen Zustand mediumberührten Metallteile aus Rotguss, Innenoberteil für schnellen Öffnungsvorgang mit wartungsfreier Spindelabdichtung, Kegel mit innenliegender RV-Feder und EPDM-Sitzdichtung, inkl. integriertem verliersicheren Auslaufrohrbelüfter, Funktionsbelüfter und Rückflussverhinderer (DIN EN 1717, Typ HD), mit DIN-/DVGW- und Schallschutzzulassung, Durchgangsgehäuse mit universellem Außengewindeanschluss und Verdrehschutzmanschette, inkl. Schlauchverschraubung,

Nennweite  :  DN 15
Rohranschlussmaß  :  R 1/2
Anschlussmaß  :  G 3/4
Wandstärke  :  655 mm (einschl. Verlängerung)

einschl. Dichtungs-, und Befestigungsmaterialien, Verlängerung

Fabrikat  :  ..............................................

Typ  :  ..............................................
Menge: 2,000 St
DIN 276/18_Doku: 412

**04.06.0028 Zapfventil DN 15**
Zapfventil DN 15

verchromt, mit Belüfter, Rückflussverhinderer, Schlauchverschraubung, Rosette und Griff
Menge: 5,000 Stk
DIN 276/18_Doku: 412

**04.06.0029 Zapfventil DN 20**
Zapfventil DN 20

verchromt, mit Belüfter, Rückflussverhinderer, Schlauchverschraubung, Rosette und Griff
Menge: 5,000 Stk
DIN 276/18_Doku: 412

**04.06.0030 Eckventil mit WAS**
Eckventil mit WAS

wie vor jedoch mit zusätzl. Geräteanschluss mit Rückflussverhinderer und Schlauchverschraubung
Menge: 3,000 Stk
DIN 276/18_Doku: 412

#### 04.07 Doppelpumpenanlagen

**04.07.0001 Doppelpumpenanlage Pumpensumpf Freibad**
Doppelpumpenanlage Pumpensumpf Freibad

Schmutzwasserpumpe mit angebauter Schaltautomatik, voll überflutbar, auswechselbare, längswasserdicht vergossene Leitungseinführung aus GG, vertikal einstufig, trockenlaufsicher, mediumseitig drehrichtungsunabhängige Siliciumkarbid- Gleitringdichtung sowie kontrollierbare Ölkammer und Radialwellendichtring (2-fach) zum Motorraum, eingebauter, automatisch wieder einschaltender, temperaturabhängiger Motorschutz, Spüleinrichtung, Klemmbretthaube sowie Laufrad und Standfüße aus Kunststoff, Motorgehäuse und Rotorwelle (voll gekapselt) aus Edelstahl, Ringgehäuse aus GG, Netzleitung mit Motorschutzstecker 230 V mit angespritztem Schukostecker 10/16 A im kompakten Steckergehäuse mit Überstromschutzschalterfunktion 8A, Handrückstellung über Drucktaster von außen. Alle Bedienelemente sowie Gehäuse sind spritzwassergeschützt ausgeführt und Anschlussfertig montiert. LGA Bauart geprüft nach DIN EN 12050

Bestehend aus:

Pumpen  :  2 St
Freier Durchgang  :  50 mm
Druckstutzen  :  2" innen
Fördermedium  :  max 40 Grad C
Fördermenge Q  :  2 x 20 m³/h
Förderhöhe H  :  6 m
Spannung  :  230 V, 50 Hz
Strom  :  4,4 A
Leistung P2  :  1,21 kW
Drehzahl  :  2814 1/min
Schutzart  :  IP 68
Motorschutz  :  Wicklungsthermostate
Leitung  :  10 m H07 RN-F 3G1,0

einschl. Zubehör je Pumpe:

2x Keilflachschieber DN 50, PN 10
nach EN 1171, mit Dichtungssatz

2x Rückschlagklappe  2"3  (DN 50), PN 4 aus Kunststoff LGA Bauart geprüft nach DIN EN 12050.

2x Kette 2,5m Edelstahl (1.4401), DIN 766-3, 35 mm mit 5 Ringösen, 5 Aufhängeglieder und Schäkel NG 10
Edelstahl (1.4401) gerade 3,8", Tragfähigkeit 320 kg

2x Schäkel gerade 3,8"

1 x Hosenstück
Menge: 1,000 St
DIN 276/18_Doku: 411

**04.07.0002 Steuerung**
Steuerung

Steuerung zum niveauabhängigen Ein- und Ausschalten zweier direkt startender Drehstrom-Tauchmotorpumpen. Automatisch wechselnde Einschaltung von Pumpe 1 und Pumpe 2, wahlweise Zuschaltung der ruhenden Pumpe bei Spitzenlast oder Störung sowie gestaffelter Anlauf nach Netzausfall. Betriebsspannung 3/N/PEx230/400 V, 50 Hz.

einschl. Zubhör je Steuerung:

1x Hauptschalter 15kW, 3-polig, in der Tür-Steuerung eingebaut.
1x Akku 9V wiederaufladbarer Akku zur netzunabhängigen Alarmmeldung

Steuerung anschlussfertig verdrahtet und optional erweiterbar.

Fabrikat  : '..............................................'

Typ  : '..............................................'
Menge: 1,000 St
DIN 276/18_Doku: 411

**04.07.0003 Tauchschalterpaket**
Tauchschalterpaket

Mit drei Tauchschaltern mit 9,5 m Kabel für die Funktionen Grundlast, Alarm und Spitzenlast.

inkl. Befestigungsmaterial und Gewichten
Menge: 1,000 St
DIN 276/18_Doku: 411

#### 04.08 Wärmedämmung und Brandschutz

*Hinweis: Dämmung der Trinkwasserleitung Kalt in Vorwände ist in diffusionsdichten Weichschaum auszuführen*
Dämmung in Vorwände ist in diffusionsdichten Weichschaum auszuführen

**04.08.0001 Dämmung Rohr TWK 14 mm, DN12**
*** Bezugsbeschreibung
Dämmung Rohr TWK 14 mm, DN12

Die Wärme- oder Kältedämmung erfolgt nach den anerkannten Regelwerken, den bauaufsichtlichen Vorschriften und gesetzlichen Verordnungen, wie z. B.: DIN 1988, GEG, Leitungsanlagen-VO, ATV-DIN 18421 oder zugehörigen Vorschriften, jeweils in den gültigen Fassungen. Die Mindestdämmstärken ergeben sich aus diesen Vorschriften, Regelwerken.

Es gilt die DIN 4140 mit der Ausnahme, dass die Mindestabstände nach DIN 4140 grundsätzlich nicht eingehalten werden können. Die Abstände der äußeren Dämmung zur nächsten Dämmung beträgt in der Regel 10mm. In Schächten, Durchbrüchen und beengten Bereichen kann der Abstand 0 mm betragen.

Dämmung aus geschlossenen Schaumstoffmaterial aus synthetischem Kautschuk; einschl. Verkleben von Schlauchenden mit dem Rohr für die Abschottung und Lecksicherung von Rohrbereichen; dem Verschließen von Rohrstößen mit einem geeigneten Kleber; dem Abschotten von Formstücken und Übergängen. Brandverhalten schwerentflammbar nach DIN EN 13501-1, Euroklasse BL-s2,d0.

Dämmschichtdicke bei Wärmeleitfähigkeit Lambda = 0,033 W/m K:
14 mm Dämmdicke

In die Einheitspreise sind Kleinmaterial, Verschnitt und Zuschnittsarbeiten mit einzurechnen.

Montage in bis zu 4,0 m Höhe

Dämmstärke:  14 mm
Rohr :  DN 12
Menge: 60,000 m
DIN 276/18_Doku: 412

**04.08.0002 Dämmung Rohr TWK 17,5 mm, DN15**
*** wie Position 04.08.0001
Dämmung Rohr TWK 17,5 mm, DN15

Dämmstärke:  17,5 mm
Rohr :  DN 15
Menge: 35,000 m
DIN 276/18_Doku: 412

**04.08.0003 Dämmung Rohr TWK 18,0 mm, DN 20**
*** wie Position 04.08.0001
Dämmung Rohr TWK 18,0 mm, DN 20

Dämmstärke:  18,0 mm
Rohr :  DN 20
Menge: 40,000 m
DIN 276/18_Doku: 412

**04.08.0004 Dämmung Rohr TWK 25 mm, DN 25**
*** wie Position 04.08.0001
Dämmung Rohr TWK 25 mm, DN 25

Dämmstärke:  25 mm
Rohr :  DN 25
Menge: 50,000 m
DIN 276/18_Doku: 412

**04.08.0005 Dämmung Bogen TWK 14 mm, DN 12**
*** wie Position 04.08.0001
Dämmung Bogen TWK 14 mm, DN 12

Dämmstärken:  14 mm
Rohr :  DN 12
Menge: 50,000 St
DIN 276/18_Doku: 412

**04.08.0006 Dämmung Bogen TWK 17,5 mm, DN 15**
*** wie Position 04.08.0001
Dämmung Bogen TWK 17,5 mm, DN 15

Dämmstärke:  17,5 mm
Rohr :  DN 15
Menge: 20,000 St
DIN 276/18_Doku: 412

**04.08.0007 Dämmung Bogen TWK 18,0 mm, DN 20**
*** wie Position 04.08.0001
Dämmung Bogen TWK 18,0 mm, DN 20

Dämmstärke:  18,0 mm
Rohr :  DN 20
Menge: 20,000 St
DIN 276/18_Doku: 412

**04.08.0008 Dämmung Bogen TWK 25 mm, DN 25**
*** wie Position 04.08.0001
Dämmung Bogen TWK 25 mm, DN 25

Dämmstärke:  25 mm
Rohr :  DN 25
Menge: 30,000 St
DIN 276/18_Doku: 412

**04.08.0009 Dämmung T-Stück TWK 14 mm, DN 12**
*** wie Position 04.08.0001
Dämmung T-Stück TWK 14 mm, DN 12

Dämmstärke:  14 mm
Rohr :  DN 12
Menge: 10,000 St
DIN 276/18_Doku: 412

**04.08.0010 Dämmung T-Stück TWK 17,5 mm, DN 15**
*** wie Position 04.08.0001
Dämmung T-Stück TWK 17,5 mm, DN 15

Dämmstärke:  17,5 mm
Rohr :  DN 15
Menge: 10,000 St
DIN 276/18_Doku: 412

**04.08.0011 Dämmung T-Stück TWK 18,0 mm, DN 20**
*** wie Position 04.08.0001
Dämmung T-Stück TWK 18,0 mm, DN 20

Dämmstärke:  18,0 mm
Rohr :  DN 20
Menge: 10,000 St
DIN 276/18_Doku: 412

**04.08.0012 Dämmung T-Stück TWK 25 mm, DN 25**
*** wie Position 04.08.0001
Dämmung T-Stück TWK 25 mm, DN 25

Dämmstärke:  25 mm
Rohr :  DN 25
Menge: 10,000 St
DIN 276/18_Doku: 412

**04.08.0013 Zulage für Ausschnitt Dämm-Rohrschalen DN 12**
*** wie Position 04.08.0001
Zulage für Ausschnitt Dämm-Rohrschalen DN 12

bei Fühlern, Bauteilen usw.
Menge: 10,000 St
DIN 276/18_Doku: 412

**04.08.0014 Zulage für Ausschnitt Dämm-Rohrschalen DN 15**
*** wie Position 04.08.0001
Zulage für Ausschnitt Dämm-Rohrschalen DN 15

bei Fühlern, Bauteilen usw.
Menge: 10,000 St
DIN 276/18_Doku: 412

**04.08.0015 Zulage für Ausschnitt Dämm-Rohrschalen DN 20**
*** wie Position 04.08.0001
Zulage für Ausschnitt Dämm-Rohrschalen DN 20

bei Fühlern, Bauteilen usw.
Menge: 10,000 St
DIN 276/18_Doku: 412

**04.08.0016 Zulage für Ausschnitt Dämm-Rohrschalen DN 25**
*** wie Position 04.08.0001
Zulage für Ausschnitt Dämm-Rohrschalen DN 25

bei Fühlern, Bauteilen usw.
Menge: 10,000 St
DIN 276/18_Doku: 412

**04.08.0017 Zulage für Passstück Dämm-Rohrschalen DN 12**
*** wie Position 04.08.0001
Zulage für Passstück Dämm-Rohrschalen DN 12

bei Zuschnitt der Wärmedämmung, einschließlich Verkleben von Schlauchenden mit dem Rohr für die Abschottung und Lecksicherung von Rohrbereichen.
Menge: 70,000 St
DIN 276/18_Doku: 412

**04.08.0018 Zulage für Passstück Dämm-Rohrschalen DN 15**
*** wie Position 04.08.0001
Zulage für Passstück Dämm-Rohrschalen DN 15

bei Zuschnitt der Wärmedämmung, einschließlich Verkleben von Schlauchenden mit dem Rohr für die Abschottung und Lecksicherung von Rohrbereichen.
Menge: 40,000 St
DIN 276/18_Doku: 412

**04.08.0019 Zulage für Passstück Dämm-Rohrschalen DN 20**
*** wie Position 04.08.0001
Zulage für Passstück Dämm-Rohrschalen DN 20

bei Zuschnitt der Wärmedämmung, einschließlich Verkleben von Schlauchenden mit dem Rohr für die Abschottung und Lecksicherung von Rohrbereichen.
Menge: 60,000 St
DIN 276/18_Doku: 412

**04.08.0020 Zulage für Passstück Dämm-Rohrschalen DN 25**
*** wie Position 04.08.0001
Zulage für Passstück Dämm-Rohrschalen DN 25

bei Zuschnitt der Wärmedämmung, einschließlich Verkleben von Schlauchenden mit dem Rohr für die Abschottung und Lecksicherung von Rohrbereichen.
Menge: 70,000 St
DIN 276/18_Doku: 412

**04.08.0021 Zulage Dämmung Red-Stück DN 12**
*** wie Position 04.08.0001
Zulage Dämmung Red-Stück DN 12

Rohr :  DN 12
Menge: 2,000 St
DIN 276/18_Doku: 412

**04.08.0022 Zulage Dämmung Red-Stück DN 15**
*** wie Position 04.08.0001
Zulage Dämmung Red-Stück DN 15

Rohr :  DN 15
Menge: 2,000 St
DIN 276/18_Doku: 412

**04.08.0023 Zulage Dämmung Red-Stück DN 20**
*** wie Position 04.08.0001
Zulage Dämmung Red-Stück DN 20

Rohr :  DN 20
Menge: 2,000 St
DIN 276/18_Doku: 412

**04.08.0024 Zulage Dämmung Red-Stück DN 25**
*** wie Position 04.08.0001
Zulage Dämmung Red-Stück DN 25

Rohr :  DN 25
Menge: 2,000 St
DIN 276/18_Doku: 412

**04.08.0025 Zulage für Endstelle Dämm-Rohrschalen DN 12**
*** wie Position 04.08.0001
Zulage für Endstelle Dämm-Rohrschalen DN 12

Anfertigung bzw. Anbringen von Dämmung an Kappen bzw. Deckel bei Rohrleitungsende. Die fachtechnisch korrekte Ausführung Verkleben von Schlauchenden mit dem Rohr für die Abschottung und Lecksicherung von Rohrbereichen ist grundsätzlich in den Einheitspreis der Rohrlänge bzw. im Passstück mit einzukalkulieren.
Menge: 2,000 St
DIN 276/18_Doku: 412

**04.08.0026 Zulage für Endstelle Dämm-Rohrschalen DN 15**
*** wie Position 04.08.0001
Zulage für Endstelle Dämm-Rohrschalen DN 15

Anfertigung bzw. Anbringen von Dämmung an Kappen bzw. Deckel bei Rohrleitungsende. Die fachtechnisch korrekte Ausführung Verkleben von Schlauchenden mit dem Rohr für die Abschottung und Lecksicherung von Rohrbereichen ist grundsätzlich in den Einheitspreis der Rohrlänge bzw. im Passstück mit einzukalkulieren.
Menge: 2,000 St
DIN 276/18_Doku: 412

**04.08.0027 Zulage für Endstelle Dämm-Rohrschalen DN 20**
*** wie Position 04.08.0001
Zulage für Endstelle Dämm-Rohrschalen DN 20

Anfertigung bzw. Anbringen von Dämmung an Kappen bzw. Deckel bei Rohrleitungsende. Die fachtechnisch korrekte Ausführung Verkleben von Schlauchenden mit dem Rohr für die Abschottung und Lecksicherung von Rohrbereichen ist grundsätzlich in den Einheitspreis der Rohrlänge bzw. im Passstück mit einzukalkulieren.
Menge: 2,000 St
DIN 276/18_Doku: 412

**04.08.0028 Zulage für Endstelle Dämm-Rohrschalen DN 25**
*** wie Position 04.08.0001
Zulage für Endstelle Dämm-Rohrschalen DN 25

Anfertigung bzw. Anbringen von Dämmung an Kappen bzw. Deckel bei Rohrleitungsende. Die fachtechnisch korrekte Ausführung Verkleben von Schlauchenden mit dem Rohr für die Abschottung und Lecksicherung von Rohrbereichen ist grundsätzlich in den Einheitspreis der Rohrlänge bzw. im Passstück mit einzukalkulieren.
Menge: 2,000 St
DIN 276/18_Doku: 412

**04.08.0029 Zulage für Rohrschelle Dämm-Rohrschalen DN 12**
*** wie Position 04.08.0001
Zulage für Rohrschelle Dämm-Rohrschalen DN 12

in den Vorwänden müssen keine Kälteschellen für das Trinkwasser Kalt verwendet werden. An den Schellen muss daher überlappende die Dämmung aufgedoppelt werden. Je Schelle wird ein Passstück gesondert vergütet, die notwendige Verklebung des Schlauchendes ist in der Rohrposition bzw. im Passstück abgegolten.
Menge: 60,000 St
DIN 276/18_Doku: 412

**04.08.0030 Zulage für Rohrschelle Dämm-Rohrschalen DN 15**
*** wie Position 04.08.0001
Zulage für Rohrschelle Dämm-Rohrschalen DN 15

in den Vorwänden müssen keine Kälteschellen für das Trinkwasser Kalt verwendet werden. An den Schellen muss daher überlappende die Dämmung aufgedoppelt werden. Je Schelle wird ein Passstück gesondert vergütet, die notwendige Verklebung des Schlauchendes ist in der Rohrposition bzw. im Passstück abgegolten.
Menge: 35,000 St
DIN 276/18_Doku: 412

**04.08.0031 Zulage für Rohrschelle Dämm-Rohrschalen DN 20**
*** wie Position 04.08.0001
Zulage für Rohrschelle Dämm-Rohrschalen DN 20

in den Vorwänden müssen keine Kälteschellen für das Trinkwasser Kalt verwendet werden. An den Schellen muss daher überlappende die Dämmung aufgedoppelt werden. Je Schelle wird ein Passstück gesondert vergütet, die notwendige Verklebung des Schlauchendes ist in der Rohrposition bzw. im Passstück abgegolten.
Menge: 40,000 St
DIN 276/18_Doku: 412

**04.08.0032 Zulage für Rohrschelle Dämm-Rohrschalen DN 25**
*** wie Position 04.08.0001
Zulage für Rohrschelle Dämm-Rohrschalen DN 25

in den Vorwänden müssen keine Kälteschellen für das Trinkwasser Kalt verwendet werden. An den Schellen muss daher überlappende die Dämmung aufgedoppelt werden. Je Schelle wird ein Passstück gesondert vergütet, die notwendige Verklebung des Schlauchendes ist in der Rohrposition bzw. im Passstück abgegolten.
Menge: 50,000 St
DIN 276/18_Doku: 412

**04.08.0033 Zulage für Anschluss an Armaturendämmung Dämm-Rohrschalen DN 12**
*** wie Position 04.08.0001
Zulage für Anschluss an Armaturendämmung Dämm-Rohrschalen DN 12

bei den Trinkwasserarmaturen sind die Dämmschalen des Herstellers der Armatur zu verwenden. Entsprechend muss der Anschluss an diese Dämmschale fachgerecht / diffusionsdicht erfolgen.
Menge: 2,000 St
DIN 276/18_Doku: 412

**04.08.0034 Zulage für Anschluss an Armaturendämmung Dämm-Rohrschalen DN 15**
*** wie Position 04.08.0001
Zulage für Anschluss an Armaturendämmung Dämm-Rohrschalen DN 15

bei den Trinkwasserarmaturen sind die Dämmschalen des Herstellers der Armatur zu verwenden. Entsprechend muss der Anschluss an diese Dämmschale fachgerecht / diffusionsdicht erfolgen.
Menge: 2,000 St
DIN 276/18_Doku: 412

**04.08.0035 Zulage für Anschluss an Armaturendämmung Dämm-Rohrschalen DN 20**
*** wie Position 04.08.0001
Zulage für Anschluss an Armaturendämmung Dämm-Rohrschalen DN 20

bei den Trinkwasserarmaturen sind die Dämmschalen des Herstellers der Armatur zu verwenden. Entsprechend muss der Anschluss an diese Dämmschale fachgerecht / diffusionsdicht erfolgen.
Menge: 2,000 St
DIN 276/18_Doku: 412

**04.08.0036 Zulage für Anschluss an Armaturendämmung Dämm-Rohrschalen DN 25**
*** wie Position 04.08.0001
Zulage für Anschluss an Armaturendämmung Dämm-Rohrschalen DN 25

bei den Trinkwasserarmaturen sind die Dämmschalen des Herstellers der Armatur zu verwenden. Entsprechend muss der Anschluss an diese Dämmschale fachgerecht / diffusionsdicht erfolgen.
Menge: 2,000 St
DIN 276/18_Doku: 412

*Hinweis: Dämmung der Trinkwasserleitung Warm- und Zirkulationsleitung*
Dämmung in Vorwände ist in diffusionsdichten Weichschaum auszuführen

**04.08.0037 Rohrschalen Mineralwolle alukaschiert 20 mm, DN12**
*** Bezugsbeschreibung
Rohrschalen Mineralwolle alukaschiert 20 mm, DN12

zur Wärmedämmung an Trinwasserleitung aus Edelstahlrohr, gemäß Gebäudeenergiegesetzt unter Berücksichtigung der DIN 4140 herstellen.

Es gilt die DIN 4140 mit der Ausnahme, dass die Mindestabstände nach DIN 4140 grundsätzlich nicht eingehalten werden können. Die Abstände der äußeren Dämmung zur nächsten Dämmung beträgt in der Regel 10mm. In Schächten, Durchbrüchen und beengten Bereichen kann der Abstand 0 mm betragen. Bei Brandabschnitten ist hierbei die Verwendung von entsprechender zugelassener Dämmqualität (gasdicht, Schmelzpunkt > 1000° C) mit Eignungsnachweis durch ABP/ABZ vorgesehen.

Rohrschalen aus konzentrischer gewickelter Mineralwolle mit einer gitternetzverstärkten, reißfesten Alu-Sandwichfolie und selbstklebender Überlappung (Längsnaht) kaschiert, einseitig aufgeschlitzt, zur leichteren Montage auf der Innenwandung eingesägt. Verarbeitung nach Herstellervorgaben

Baustoffklasse  :  A2L - s1, d0 nach DIN 13501-1  (nicht brennbar)
Schmelzpunkt  :  > 1000 °C nach DIN 4102 - 17
Wärmeleitfähigkeit  :  0,035 W/(mK)
spezifsche
Wärmekapazität  :  0,84 kJ/(kg*K)
Hergestellt
in AS-Qualität  :  nach DIN EN 13468, AGI Q 132
Hydrophobierung  :  nach DIN EN 13472
güteüberwacht  :  nach EnEV 2012

Ausführung, Schutzstreifen der selbstklebenden Überlappung entfernen und Überlappung dichtkleben. Rundstöße mit 100 mm breiten, selbstklebenden Alu-Folienbändern dicht abkleben.

Rohrschalen mit verzinktem Bindedraht, 6 Bindungen pro lfdm befestigen. Bögen und Krümmer bis DN 65 mit Schalensegmenten entsprechend ausführen.

lichte Raumhöhe bis zu 4,0 m.

Es ist eine sehr saubere Montage erforderlich, da die Arbeiten größtenteils als Sichtmontage durchgeführt werden.

Der Einbau mit "Null-Abstand" zwischen den Dämmschalen im Durchführungsbereich ist lt. Prüfzeugnis zulässig. Ausschnitte für Rohrbefestigungen (Gewindestäbe) sind in den Einheitspreisen zu berücksichtigen.

In die Einheitspreise sind des Weiteren Kleinmaterial, Verschnitt und Zuschnittsarbeiten mit einzurechnen.

Dämmschichtdicke  :  50 % - 100 % nach GModG
Menge: 140,000 m
DIN 276/18_Doku: 412

**04.08.0038 Rohrschale Mineralwolle alukaschiert 20 mm, DN15**
*** wie Position 04.08.0037
Rohrschale Mineralwolle alukaschiert 20 mm, DN15

Nennweite:  DN 15
Dämmschichtdicke:  20  mm
Menge: 60,000 m
DIN 276/18_Doku: 412

**04.08.0039 Rohrschale Mineralwolle alukaschiert 20 mm, DN20**
*** wie Position 04.08.0037
Rohrschale Mineralwolle alukaschiert 20 mm, DN20

Nennweite:  DN 20
Dämmschichtdicke:  20  mm
Menge: 80,000 m
DIN 276/18_Doku: 412

**04.08.0040 Rohrschale Mineralwolle alukaschiert 30 mm, DN25**
*** wie Position 04.08.0037
Rohrschale Mineralwolle alukaschiert 30 mm, DN25

Nennweite:  DN 25
Dämmschichtdicke:  30  mm
Menge: 90,000 m
DIN 276/18_Doku: 412

**04.08.0041 Rohrschale Mineralwolle alukaschiert 40 mm, DN32**
*** wie Position 04.08.0037
Rohrschale Mineralwolle alukaschiert 40 mm, DN32

Nennweite:  DN 32
Dämmschichtdicke:  40  mm
Menge: 20,000 m
DIN 276/18_Doku: 412

**04.08.0042 Rohrschale Mineralwolle alukaschiert 40 mm, DN40**
*** wie Position 04.08.0037
Rohrschale Mineralwolle alukaschiert 40 mm, DN40

Nennweite:  DN 40
Dämmschichtdicke:  40  mm
Menge: 140,000 m
DIN 276/18_Doku: 412

**04.08.0043 Rohrschale Mineralwolle alukaschiert 60 mm, DN50**
*** wie Position 04.08.0037
Rohrschale Mineralwolle alukaschiert 60 mm, DN50

Nennweite:  DN 50
Dämmschichtdicke:  60  mm
Menge: 25,000 m
DIN 276/18_Doku: 412

**04.08.0044 Dämmung Bogen alukaschiert 20 mm, DN12**
*** wie Position 04.08.0037
Dämmung Bogen alukaschiert 20 mm, DN12

Dämmstärke:  20 mm
Rohr :  DN 12
Menge: 100,000 St
DIN 276/18_Doku: 412

**04.08.0045 Dämmung Bogen alukaschiert 20 mm, DN15**
*** wie Position 04.08.0037
Dämmung Bogen alukaschiert 20 mm, DN15

Dämmstärke:  20 mm
Rohr :  DN 15
Menge: 20,000 St
DIN 276/18_Doku: 412

**04.08.0046 Dämmung Bogen alukaschiert 20 mm, DN20**
*** wie Position 04.08.0037
Dämmung Bogen alukaschiert 20 mm, DN20

Dämmstärke:  20 mm
Rohr :  DN 20
Menge: 40,000 St
DIN 276/18_Doku: 412

**04.08.0047 Dämmung Bogen alukaschiert 30 mm, DN25**
*** wie Position 04.08.0037
Dämmung Bogen alukaschiert 30 mm, DN25

Dämmstärke:  30 mm
Rohr :  DN 25
Menge: 60,000 St
DIN 276/18_Doku: 412

**04.08.0048 Dämmung Bogen alukaschiert 40 mm, DN32**
*** wie Position 04.08.0037
Dämmung Bogen alukaschiert 40 mm, DN32

Dämmstärke:  40 mm
Rohr :  DN 32
Menge: 50,000 St
DIN 276/18_Doku: 412

**04.08.0049 Dämmung Bogen alukaschiert 40 mm, DN40**
*** wie Position 04.08.0037
Dämmung Bogen alukaschiert 40 mm, DN40

Dämmstärke:  40 mm
Rohr :  DN 40
Menge: 35,000 St
DIN 276/18_Doku: 412

**04.08.0050 Dämmung Bogen alukaschiert 60 mm, DN 50**
*** wie Position 04.08.0037
Dämmung Bogen alukaschiert 60 mm, DN 50

Dämmstärke:  60 mm
Rohr :  DN 50
Menge: 5,000 St
DIN 276/18_Doku: 412

**04.08.0051 Dämmung T-Stück alukaschiert 20 mm, DN12**
*** wie Position 04.08.0037
Dämmung T-Stück alukaschiert 20 mm, DN12

Dämmstärke:  20 mm
Rohr :  DN 12
Menge: 5,000 St
DIN 276/18_Doku: 412

**04.08.0052 Dämmung T-Stück alukaschiert 20 mm, DN15**
*** wie Position 04.08.0037
Dämmung T-Stück alukaschiert 20 mm, DN15

Dämmstärke:  20 mm
Rohr :  DN 15
Menge: 10,000 St
DIN 276/18_Doku: 412

**04.08.0053 Dämmung T-Stück alukaschiert 20 mm, DN20**
*** wie Position 04.08.0037
Dämmung T-Stück alukaschiert 20 mm, DN20

Dämmstärke:  20 mm
Rohr :  DN 20
Menge: 5,000 St
DIN 276/18_Doku: 412

**04.08.0054 Dämmung T-Stück alukaschiert 30 mm, DN25**
*** wie Position 04.08.0037
Dämmung T-Stück alukaschiert 30 mm, DN25

Dämmstärke:  30 mm
Rohr :  DN 25
Menge: 5,000 St
DIN 276/18_Doku: 412

**04.08.0055 Dämmung T-Stück alukaschiert 40 mm, DN32**
*** wie Position 04.08.0037
Dämmung T-Stück alukaschiert 40 mm, DN32

Dämmstärke:  40 mm
Rohr :  DN 32
Menge: 5,000 St
DIN 276/18_Doku: 412

**04.08.0056 Dämmung T-Stück alukaschiert 40 mm, DN40**
*** wie Position 04.08.0037
Dämmung T-Stück alukaschiert 40 mm, DN40

Dämmstärke:  40 mm
Rohr :  DN 40
Menge: 2,000 St
DIN 276/18_Doku: 412

**04.08.0057 Dämmung T-Stück alukaschiert 60 mm, DN 60**
*** wie Position 04.08.0037
Dämmung T-Stück alukaschiert 60 mm, DN 60

Dämmstärke:  60 mm
Rohr :  DN 50
Menge: 2,000 St
DIN 276/18_Doku: 412

**04.08.0058 Dämmung Red-Stück alukaschiert 20 mm, DN15**
*** wie Position 04.08.0037
Dämmung Red-Stück alukaschiert 20 mm, DN15

Dämmstärke:  20 mm
Rohr :  DN 15
Menge: 2,000 St
DIN 276/18_Doku: 412

**04.08.0059 Dämmung Red-Stück alukaschiert 20 mm, DN20**
*** wie Position 04.08.0037
Dämmung Red-Stück alukaschiert 20 mm, DN20

Dämmstärke:  20 mm
Rohr :  DN 20
Menge: 2,000 St
DIN 276/18_Doku: 412

**04.08.0060 Dämmung Red-Stück alukaschiert 30 mm, DN25**
*** wie Position 04.08.0037
Dämmung Red-Stück alukaschiert 30 mm, DN25

Dämmstärke:  30 mm
Rohr :  DN 25
Menge: 2,000 St
DIN 276/18_Doku: 412

**04.08.0061 Dämmung Red-Stück alukaschiert 40 mm, DN32**
*** wie Position 04.08.0037
Dämmung Red-Stück alukaschiert 40 mm, DN32

Dämmstärke:  40 mm
Rohr :  DN 32
Menge: 2,000 St
DIN 276/18_Doku: 412

**04.08.0062 Dämmung Red-Stück alukaschiert 40 mm, DN40**
*** wie Position 04.08.0037
Dämmung Red-Stück alukaschiert 40 mm, DN40

Dämmstärke:  40 mm
Rohr :  DN 40
Menge: 2,000 St
DIN 276/18_Doku: 412

**04.08.0063 Dämmung Red-Stück alukaschiert 60 mm, DN 50**
*** wie Position 04.08.0037
Dämmung Red-Stück alukaschiert 60 mm, DN 50

Dämmstärke:  60 mm
Rohr :  DN 50
Menge: 2,000 St
DIN 276/18_Doku: 412

**04.08.0064 Zulage für Passstücke / Zuschnitt Dämm-Rohrschalen DN 12**
*** wie Position 04.08.0037
Menge: 110,000 St
DIN 276/18_Doku: 412

**04.08.0065 Zulage für Passstücke / Zuschnitt Dämm-Rohrschalen DN 15**
*** wie Position 04.08.0037
Menge: 40,000 St
DIN 276/18_Doku: 412

**04.08.0066 Zulage für Passstücke / Zuschnitt Dämm-Rohrschalen DN 20**
*** wie Position 04.08.0037
Menge: 190,000 St
DIN 276/18_Doku: 412

**04.08.0067 Zulage für Passstücke / Zuschnitt Dämm-Rohrschalen DN 25**
*** wie Position 04.08.0037
Menge: 130,000 St
DIN 276/18_Doku: 412

**04.08.0068 Zulage für Passstücke / Zuschnitt Dämm-Rohrschalen DN 32**
*** wie Position 04.08.0037
Menge: 140,000 St
DIN 276/18_Doku: 412

**04.08.0069 Zulage für Passstücke / Zuschnitt Dämm-Rohrschalen DN 40**
*** wie Position 04.08.0037
Menge: 179,000 St
DIN 276/18_Doku: 412

**04.08.0070 Zulage für Passstücke / Zuschnitt Dämm-Rohrschalen DN 50**
*** wie Position 04.08.0037
Menge: 27,000 St
DIN 276/18_Doku: 412

**04.08.0071 Zulage für Ausschnitt Dämm-Rohrschalen DN 12**
*** wie Position 04.08.0037
Zulage für Ausschnitt Dämm-Rohrschalen DN 12

bei Fühlern, Bauteilen usw.
Menge: 4,000 St
DIN 276/18_Doku: 412

**04.08.0072 Zulage für Ausschnitt Dämm-Rohrschalen DN 15**
*** wie Position 04.08.0037
Zulage für Ausschnitt Dämm-Rohrschalen DN 15

bei Fühlern, Bauteilen usw.
Menge: 4,000 St
DIN 276/18_Doku: 412

**04.08.0073 Zulage für Ausschnitt Dämm-Rohrschalen DN 20**
*** wie Position 04.08.0037
Zulage für Ausschnitt Dämm-Rohrschalen DN 20

bei Fühlern, Bauteilen usw.
Menge: 4,000 St
DIN 276/18_Doku: 412

**04.08.0074 Zulage für Ausschnitt Dämm-Rohrschalen DN 25**
*** wie Position 04.08.0037
Zulage für Ausschnitt Dämm-Rohrschalen DN 25

bei Fühlern, Bauteilen usw.
Menge: 4,000 St
DIN 276/18_Doku: 412

**04.08.0075 Zulage für Ausschnitt Dämm-Rohrschalen DN 32**
*** wie Position 04.08.0037
Zulage für Ausschnitt Dämm-Rohrschalen DN 32

bei Fühlern, Bauteilen usw.
Menge: 4,000 St
DIN 276/18_Doku: 412

**04.08.0076 Zulage für Ausschnitt Dämm-Rohrschalen DN 40**
*** wie Position 04.08.0037
Zulage für Ausschnitt Dämm-Rohrschalen DN 40

bei Fühlern, Bauteilen usw.
Menge: 4,000 St
DIN 276/18_Doku: 412

**04.08.0077 Zulage für Ausschnitt Dämm-Rohrschalen DN 50**
*** wie Position 04.08.0037
Zulage für Ausschnitt Dämm-Rohrschalen DN 50

bei Fühlern, Bauteilen usw.
Menge: 4,000 St
DIN 276/18_Doku: 412

**04.08.0078 Zulage für Endstelle Dämm-Rohrschalen DN 12**
*** wie Position 04.08.0037
Zulage für Endstelle Dämm-Rohrschalen DN 12

Anfertigung bzw. Anbringen von Dämmung an Kappen bzw. Deckel bei Rohrleitungsende.
Menge: 4,000 St
DIN 276/18_Doku: 412

**04.08.0079 Zulage für Endstelle Dämm-Rohrschalen DN 15**
*** wie Position 04.08.0037
Zulage für Endstelle Dämm-Rohrschalen DN 15

Anfertigung bzw. Anbringen von Dämmung an Kappen bzw. Deckel bei Rohrleitungsende.
Menge: 4,000 St
DIN 276/18_Doku: 412

**04.08.0080 Zulage für Endstelle Dämm-Rohrschalen DN 20**
*** wie Position 04.08.0037
Zulage für Endstelle Dämm-Rohrschalen DN 20

Anfertigung bzw. Anbringen von Dämmung an Kappen bzw. Deckel bei Rohrleitungsende.
Menge: 4,000 St
DIN 276/18_Doku: 412

**04.08.0081 Zulage für Endstelle Dämm-Rohrschalen DN 25**
*** wie Position 04.08.0037
Zulage für Endstelle Dämm-Rohrschalen DN 25

Anfertigung bzw. Anbringen von Dämmung an Kappen bzw. Deckel bei Rohrleitungsende.
Menge: 4,000 St
DIN 276/18_Doku: 412

**04.08.0082 Zulage für Endstelle Dämm-Rohrschalen DN 32**
*** wie Position 04.08.0037
Zulage für Endstelle Dämm-Rohrschalen DN 32

Anfertigung bzw. Anbringen von Dämmung an Kappen bzw. Deckel bei Rohrleitungsende.
Menge: 4,000 St
DIN 276/18_Doku: 412

**04.08.0083 Zulage für Endstelle Dämm-Rohrschalen DN 40**
*** wie Position 04.08.0037
Zulage für Endstelle Dämm-Rohrschalen DN 40

Anfertigung bzw. Anbringen von Dämmung an Kappen bzw. Deckel bei Rohrleitungsende.
Menge: 4,000 St
DIN 276/18_Doku: 412

**04.08.0084 Zulage für Endstelle Dämm-Rohrschalen DN 50**
*** wie Position 04.08.0037
Zulage für Endstelle Dämm-Rohrschalen DN 50

Anfertigung bzw. Anbringen von Dämmung an Kappen bzw. Deckel bei Rohrleitungsende.
Menge: 4,000 St
DIN 276/18_Doku: 412

**04.08.0085 Zulage für Rohrschelle Dämm-Rohrschalen DN 12**
*** wie Position 04.08.0037
Zulage für Rohrschelle Dämm-Rohrschalen DN 12

Anarbeitung der Dämmung an Schellen. Die Dämmung muss nicht aufgedopplet werden. Je Schelle wird ein Passstück gesondert vergütet.
Menge: 140,000 St
DIN 276/18_Doku: 412

**04.08.0086 Zulage für Rohrschelle Dämm-Rohrschalen DN 15**
*** wie Position 04.08.0037
Zulage für Rohrschelle Dämm-Rohrschalen DN 15

Anarbeitung der Dämmung an Schellen. Die Dämmung muss nicht aufgedopplet werden. Je Schelle wird ein Passstück gesondert vergütet.
Menge: 60,000 St
DIN 276/18_Doku: 412

**04.08.0087 Zulage für Rohrschelle Dämm-Rohrschalen DN 20**
*** wie Position 04.08.0037
Zulage für Rohrschelle Dämm-Rohrschalen DN 20

Anarbeitung der Dämmung an Schellen. Die Dämmung muss nicht aufgedopplet werden. Je Schelle wird ein Passstück gesondert vergütet.
Menge: 80,000 St
DIN 276/18_Doku: 412

**04.08.0088 Zulage für Rohrschelle Dämm-Rohrschalen DN 25**
*** wie Position 04.08.0037
Zulage für Rohrschelle Dämm-Rohrschalen DN 25

Anarbeitung der Dämmung an Schellen. Die Dämmung muss nicht aufgedopplet werden. Je Schelle wird ein Passstück gesondert vergütet.
Menge: 90,000 St
DIN 276/18_Doku: 412

**04.08.0089 Zulage für Rohrschelle Dämm-Rohrschalen DN 32**
*** wie Position 04.08.0037
Zulage für Rohrschelle Dämm-Rohrschalen DN 32

Anarbeitung der Dämmung an Schellen. Die Dämmung muss nicht aufgedopplet werden. Je Schelle wird ein Passstück gesondert vergütet.
Menge: 20,000 St
DIN 276/18_Doku: 412

**04.08.0090 Zulage für Rohrschelle Dämm-Rohrschalen DN 40**
*** wie Position 04.08.0037
Zulage für Rohrschelle Dämm-Rohrschalen DN 40

Anarbeitung der Dämmung an Schellen. Die Dämmung muss nicht aufgedopplet werden. Je Schelle wird ein Passstück gesondert vergütet.
Menge: 140,000 St
DIN 276/18_Doku: 412

**04.08.0091 Zulage für Rohrschelle Dämm-Rohrschalen DN 50**
*** wie Position 04.08.0037
Zulage für Rohrschelle Dämm-Rohrschalen DN 50

Anarbeitung der Dämmung an Schellen. Die Dämmung muss nicht aufgedopplet werden. Je Schelle wird ein Passstück gesondert vergütet.
Menge: 25,000 St
DIN 276/18_Doku: 412

**04.08.0092 Zulage für Anschluss an Armaturendämmung Dämm-Rohrschalen DN 15**
*** wie Position 04.08.0037
Zulage für Anschluss an Armaturendämmung Dämm-Rohrschalen DN 15

bei den Trinkwasserarmaturen sind die Dämmschalen des Herstellers der Armatur zu verwenden. Entsprechend muss der Anschluss an diese Dämmschale fachgerecht erfolgen.
Menge: 2,000 St
DIN 276/18_Doku: 412

**04.08.0093 Zulage für Anschluss an Armaturendämmung Dämm-Rohrschalen DN 20**
*** wie Position 04.08.0037
Zulage für Anschluss an Armaturendämmung Dämm-Rohrschalen DN 20

bei den Trinkwasserarmaturen sind die Dämmschalen des Herstellers der Armatur zu verwenden. Entsprechend muss der Anschluss an diese Dämmschale fachgerecht erfolgen.
Menge: 2,000 St
DIN 276/18_Doku: 412

**04.08.0094 Zulage für Anschluss an Armaturendämmung Dämm-Rohrschalen DN 25**
*** wie Position 04.08.0037
Zulage für Anschluss an Armaturendämmung Dämm-Rohrschalen DN 25

bei den Trinkwasserarmaturen sind die Dämmschalen des Herstellers der Armatur zu verwenden. Entsprechend muss der Anschluss an diese Dämmschale fachgerecht erfolgen.
Menge: 2,000 St
DIN 276/18_Doku: 412

**04.08.0095 Zulage für Anschluss an Armaturendämmung Dämm-Rohrschalen DN 32**
*** wie Position 04.08.0037
Zulage für Anschluss an Armaturendämmung Dämm-Rohrschalen DN 32

bei den Trinkwasserarmaturen sind die Dämmschalen des Herstellers der Armatur zu verwenden. Entsprechend muss der Anschluss an diese Dämmschale fachgerecht erfolgen.
Menge: 2,000 St
DIN 276/18_Doku: 412

**04.08.0096 Zulage für Anschluss an Armaturendämmung Dämm-Rohrschalen DN 40**
*** wie Position 04.08.0037
Zulage für Anschluss an Armaturendämmung Dämm-Rohrschalen DN 40

bei den Trinkwasserarmaturen sind die Dämmschalen des Herstellers der Armatur zu verwenden. Entsprechend muss der Anschluss an diese Dämmschale fachgerecht erfolgen.
Menge: 2,000 St
DIN 276/18_Doku: 412

**04.08.0097 Zulage für Anschluss an Armaturendämmung Dämm-Rohrschalen DN 50**
*** wie Position 04.08.0037
Zulage für Anschluss an Armaturendämmung Dämm-Rohrschalen DN 50

bei den Trinkwasserarmaturen sind die Dämmschalen des Herstellers der Armatur zu verwenden. Entsprechend muss der Anschluss an diese Dämmschale fachgerecht erfolgen.
Menge: 2,000 St
DIN 276/18_Doku: 412

*Hinweis: Dämmung der Trinkwasserleitung Kalt nicht brennbar in Schächten Verteilungen, Zentralen, Zwischendecken usw.*

**04.08.0098 Rohrschalen Mineralwolle alukaschiert TWK 20 mm, DN12**
*** Bezugsbeschreibung
Rohrschalen Mineralwolle alukaschiert TWK 20 mm, DN12

zur Wärmedämmung an Trinwasserleitung Kalt aus Edelstahlrohr unter Berücksichtigung der DIN 4140 herstellen.

Es gilt die DIN 4140 mit der Ausnahme, dass die Mindestabstände nach DIN 4140 grundsätzlich nicht eingehalten werden können. Die Abstände der äußeren Dämmung zur nächsten Dämmung beträgt in der Regel 10mm. In Schächten, Durchbrüchen und beengten Bereichen kann der Abstand 0 mm betragen. Bei Brandabschnitten ist hierbei die Verwendung von entsprechender zugelassener Dämmqualität (gasdicht, Schmelzpunkt > 1000° C) mit Eignungsnachweis durch ABP/ABZ vorgesehen.

Rohrschalen aus konzentrischer gewickelter Mineralwolle mit einer gitternetzverstärkten, reißfesten Alu-Sandwichfolie und selbstklebender Überlappung (Längsnaht) kaschiert, einseitig aufgeschlitzt, zur leichteren Montage auf der Innenwandung eingesägt. Verarbeitung nach Herstellervorgaben

Dämmung von Rohrleitungen bei Mediumtemperaturen ≥ 8 °C

Baustoffklasse  :  A2L - s1, d0 nach DIN 13501-1
Schmelzpunkt  :  > 1000 °C nach DIN 4102 - 17
Wärmeleitfähigkeit  :  0,032 W/(mK)
spezifsche
Wärmekapazität  :  0,84 kJ/(kg*K)
Hergestellt
in AS-Qualität  :  nach DIN EN 13468, AGI Q 132
Hydrophobierung  :  nach DIN EN 13472
güteüberwacht  :  nach EnEV 2012

Ausführung, Schutzstreifen der selbstklebenden Überlappung entfernen und Überlappung dichtkleben. Rundstöße mit 100 mm breiten, selbstklebenden Alu-Folienbändern dicht abkleben.

Rohrschalen mit verzinktem Bindedraht, 6 Bindungen pro lfdm befestigen. Bögen und Krümmer bis DN 65 mit Schalensegmenten entsprechend ausführen.

lichte Raumhöhe bis zu 4,0 m.

Es ist eine sehr saubere Montage erforderlich, da die Arbeiten größtenteils als Sichtmontage durchgeführt werden.

Der Einbau mit "Null-Abstand" zwischen den Dämmschalen im Durchführungsbereich ist lt. Prüfzeugnis zulässig. Ausschnitte für Rohrbefestigungen (Gewindestäbe) sind in den Einheitspreisen zu berücksichtigen.

In die Einheitspreise sind des Weiteren Kleinmaterial, Verschnitt und Zuschnittsarbeiten mit einzurechnen.

Dämmschichtdicke  :  50 % - 100 % nach GModG
Menge: 60,000 m
DIN 276/18_Doku: 412

**04.08.0099 Rohrschale Mineralwolle alukaschiert TWK20 mm, DN15**
*** wie Position 04.08.0098
Rohrschale Mineralwolle alukaschiert TWK20 mm, DN15

Nennweite:  DN 15
Dämmschichtdicke:  20  mm
Menge: 30,000 m
DIN 276/18_Doku: 412

**04.08.0100 Rohrschale Mineralwolle alukaschiert TWK 20 mm, DN20**
*** wie Position 04.08.0098
Rohrschale Mineralwolle alukaschiert TWK 20 mm, DN20

Nennweite:  DN 20
Dämmschichtdicke:  20  mm
Menge: 55,000 m
DIN 276/18_Doku: 412

**04.08.0101 Rohrschale Mineralwolle alukaschiert TWK 20 mm, DN25**
*** wie Position 04.08.0098
Rohrschale Mineralwolle alukaschiert TWK 20 mm, DN25

Nennweite:  DN 25
Dämmschichtdicke:  20  mm
Menge: 50,000 m
DIN 276/18_Doku: 412

**04.08.0102 Rohrschale Mineralwolle alukaschiert TWK 40 mm, DN32**
*** wie Position 04.08.0098
Rohrschale Mineralwolle alukaschiert TWK 40 mm, DN32

Nennweite:  DN 32
Dämmschichtdicke:  40  mm
Menge: 20,000 m
DIN 276/18_Doku: 412

**04.08.0103 Rohrschale Mineralwolle alukaschiert TWK 40 mm, DN40**
*** wie Position 04.08.0098
Rohrschale Mineralwolle alukaschiert TWK 40 mm, DN40

Nennweite:  DN 40
Dämmschichtdicke:  40  mm
Menge: 140,000 m
DIN 276/18_Doku: 412

**04.08.0104 Rohrschale Mineralwolle alukaschiert 60 mm, DN50**
*** wie Position 04.08.0098
Rohrschale Mineralwolle alukaschiert 60 mm, DN50

Nennweite:  DN 50
Dämmschichtdicke:  60  mm
Menge: 25,000 m
DIN 276/18_Doku: 412

**04.08.0105 Rohrschale Mineralwolle alukaschiert 40 mm, DN80**
*** wie Position 04.08.0098
Rohrschale Mineralwolle alukaschiert 40 mm, DN80

Nennweite:  DN 80
Dämmschichtdicke:  40  mm
Menge: 5,000 m
DIN 276/18_Doku: 412

**04.08.0106 Dämmung Bogen alukaschiert 20 mm, DN12**
*** wie Position 04.08.0098
Dämmung Bogen alukaschiert 20 mm, DN12

Dämmstärke:  20 mm
Rohr :  DN 12
Menge: 30,000 St
DIN 276/18_Doku: 412

**04.08.0107 Dämmung Bogen alukaschiert 20 mm, DN15**
*** wie Position 04.08.0098
Dämmung Bogen alukaschiert 20 mm, DN15

Dämmstärke:  20 mm
Rohr :  DN 15
Menge: 10,000 St
DIN 276/18_Doku: 412

**04.08.0108 Dämmung Bogen alukaschiert 20 mm, DN20**
*** wie Position 04.08.0098
Dämmung Bogen alukaschiert 20 mm, DN20

Dämmstärke:  20 mm
Rohr :  DN 20
Menge: 30,000 St
DIN 276/18_Doku: 412

**04.08.0109 Dämmung Bogen alukaschiert 30 mm, DN25**
*** wie Position 04.08.0098
Dämmung Bogen alukaschiert 30 mm, DN25

Dämmstärke:  30 mm
Rohr :  DN 25
Menge: 60,000 St
DIN 276/18_Doku: 412

**04.08.0110 Dämmung Bogen alukaschiert 40 mm, DN32**
*** wie Position 04.08.0098
Dämmung Bogen alukaschiert 40 mm, DN32

Dämmstärke:  40 mm
Rohr :  DN 32
Menge: 50,000 St
DIN 276/18_Doku: 412

**04.08.0111 Dämmung Bogen alukaschiert 40 mm, DN40**
*** wie Position 04.08.0098
Dämmung Bogen alukaschiert 40 mm, DN40

Dämmstärke:  40 mm
Rohr :  DN 40
Menge: 30,000 St
DIN 276/18_Doku: 412

**04.08.0112 Dämmung Bogen alukaschiert 60 mm, DN 50**
*** wie Position 04.08.0098
Dämmung Bogen alukaschiert 60 mm, DN 50

Dämmstärke:  60 mm
Rohr :  DN 50
Menge: 5,000 St
DIN 276/18_Doku: 412

**04.08.0113 Dämmung Bogen alukaschiert 40 mm, DN 80**
*** wie Position 04.08.0098
Dämmung Bogen alukaschiert 40 mm, DN 80

Dämmstärke:  40 mm
Rohr :  DN 80
Menge: 10,000 St
DIN 276/18_Doku: 412

**04.08.0114 Dämmung T-Stück alukaschiert 20 mm, DN12**
*** wie Position 04.08.0098
Dämmung T-Stück alukaschiert 20 mm, DN12

Dämmstärke:  20 mm
Rohr :  DN 12
Menge: 5,000 St
DIN 276/18_Doku: 412

**04.08.0115 Dämmung T-Stück alukaschiert 20 mm, DN15**
*** wie Position 04.08.0098
Dämmung T-Stück alukaschiert 20 mm, DN15

Dämmstärke:  20 mm
Rohr :  DN 15
Menge: 5,000 St
DIN 276/18_Doku: 412

**04.08.0116 Dämmung T-Stück alukaschiert 20 mm, DN20**
*** wie Position 04.08.0098
Dämmung T-Stück alukaschiert 20 mm, DN20

Dämmstärke:  20 mm
Rohr :  DN 20
Menge: 5,000 St
DIN 276/18_Doku: 412

**04.08.0117 Dämmung T-Stück alukaschiert 30 mm, DN25**
*** wie Position 04.08.0098
Dämmung T-Stück alukaschiert 30 mm, DN25

Dämmstärke:  30 mm
Rohr :  DN 25
Menge: 5,000 St
DIN 276/18_Doku: 412

**04.08.0118 Dämmung T-Stück alukaschiert 40 mm, DN32**
*** wie Position 04.08.0098
Dämmung T-Stück alukaschiert 40 mm, DN32

Dämmstärke:  40 mm
Rohr :  DN 32
Menge: 5,000 St
DIN 276/18_Doku: 412

**04.08.0119 Dämmung T-Stück alukaschiert 40 mm, DN40**
*** wie Position 04.08.0098
Dämmung T-Stück alukaschiert 40 mm, DN40

Dämmstärke:  40 mm
Rohr :  DN 40
Menge: 3,000 St
DIN 276/18_Doku: 412

**04.08.0120 Dämmung T-Stück alukaschiert 60 mm, DN 50**
*** wie Position 04.08.0098
Dämmung T-Stück alukaschiert 60 mm, DN 50

Dämmstärke:  60 mm
Rohr :  DN 50
Menge: 3,000 St
DIN 276/18_Doku: 412

**04.08.0121 Dämmung T-Stück alukaschiert 40 mm, DN 80**
*** wie Position 04.08.0098
Dämmung T-Stück alukaschiert 40 mm, DN 80

Dämmstärke:  40 mm
Rohr :  DN 80
Menge: 3,000 St
DIN 276/18_Doku: 412

**04.08.0122 Dämmung Red-Stück alukaschiert 20 mm, DN15**
*** wie Position 04.08.0098
Dämmung Red-Stück alukaschiert 20 mm, DN15

Dämmstärke:  20 mm
Rohr :  DN 15
Menge: 2,000 St
DIN 276/18_Doku: 412

**04.08.0123 Dämmung Red-Stück alukaschiert 20 mm, DN20**
*** wie Position 04.08.0098
Dämmung Red-Stück alukaschiert 20 mm, DN20

Dämmstärke:  20 mm
Rohr :  DN 20
Menge: 2,000 St
DIN 276/18_Doku: 412

**04.08.0124 Dämmung Red-Stück alukaschiert 30 mm, DN25**
*** wie Position 04.08.0098
Dämmung Red-Stück alukaschiert 30 mm, DN25

Dämmstärke:  30 mm
Rohr :  DN 25
Menge: 2,000 St
DIN 276/18_Doku: 412

**04.08.0125 Dämmung Red-Stück alukaschiert 40 mm, DN32**
*** wie Position 04.08.0098
Dämmung Red-Stück alukaschiert 40 mm, DN32

Dämmstärke:  30 mm
Rohr :  DN 32
Menge: 2,000 St
DIN 276/18_Doku: 412

**04.08.0126 Dämmung Red-Stück alukaschiert 40 mm, DN40**
*** wie Position 04.08.0098
Dämmung Red-Stück alukaschiert 40 mm, DN40

Dämmstärke:  40 mm
Rohr :  DN 40
Menge: 2,000 St
DIN 276/18_Doku: 412

**04.08.0127 Dämmung Red-Stück alukaschiert 60 mm, DN 50**
*** wie Position 04.08.0098
Dämmung Red-Stück alukaschiert 60 mm, DN 50

Dämmstärke:  60 mm
Rohr :  DN 50
Menge: 2,000 St
DIN 276/18_Doku: 412

**04.08.0128 Dämmung Red-Stück alukaschiert 40 mm, DN 80**
*** wie Position 04.08.0098
Dämmung Red-Stück alukaschiert 40 mm, DN 80

Dämmstärke:  40 mm
Rohr :  DN80
Menge: 2,000 St
DIN 276/18_Doku: 412

**04.08.0129 Zulage für Passstücke / Zuschnitt Dämm-Rohrschalen DN 12**
*** wie Position 04.08.0098
Menge: 100,000 St
DIN 276/18_Doku: 412

**04.08.0130 Zulage für Passstücke / Zuschnitt Dämm-Rohrschalen DN 15**
*** wie Position 04.08.0098
Menge: 50,000 St
DIN 276/18_Doku: 412

**04.08.0131 Zulage für Passstücke / Zuschnitt Dämm-Rohrschalen DN 20**
*** wie Position 04.08.0098
Menge: 95,000 St
DIN 276/18_Doku: 412

**04.08.0132 Zulage für Passstücke / Zuschnitt Dämm-Rohrschalen DN 25**
*** wie Position 04.08.0098
Menge: 120,000 St
DIN 276/18_Doku: 412

**04.08.0133 Zulage für Passstücke / Zuschnitt Dämm-Rohrschalen DN 32**
*** wie Position 04.08.0098
Menge: 80,000 St
DIN 276/18_Doku: 412

**04.08.0134 Zulage für Passstücke / Zuschnitt Dämm-Rohrschalen DN 40**
*** wie Position 04.08.0098
Menge: 180,000 St
DIN 276/18_Doku: 412

**04.08.0135 Zulage für Passstücke / Zuschnitt Dämm-Rohrschalen DN 50**
*** wie Position 04.08.0098
Menge: 36,000 St
DIN 276/18_Doku: 412

**04.08.0136 Zulage für Passstücke / Zuschnitt Dämm-Rohrschalen DN 80**
*** wie Position 04.08.0098
Menge: 36,000 St
DIN 276/18_Doku: 412

**04.08.0137 Zulage für Ausschnitt Dämm-Rohrschalen DN 12**
*** wie Position 04.08.0098
Zulage für Ausschnitt Dämm-Rohrschalen DN 12

bei Fühlern, Bauteilen usw.
Menge: 5,000 St
DIN 276/18_Doku: 412

**04.08.0138 Zulage für Ausschnitt Dämm-Rohrschalen DN 15**
*** wie Position 04.08.0098
Zulage für Ausschnitt Dämm-Rohrschalen DN 15

bei Fühlern, Bauteilen usw.
Menge: 5,000 St
DIN 276/18_Doku: 412

**04.08.0139 Zulage für Ausschnitt Dämm-Rohrschalen DN 20**
*** wie Position 04.08.0098
Zulage für Ausschnitt Dämm-Rohrschalen DN 20

bei Fühlern, Bauteilen usw.
Menge: 5,000 St
DIN 276/18_Doku: 412

**04.08.0140 Zulage für Ausschnitt Dämm-Rohrschalen DN 25**
*** wie Position 04.08.0098
Zulage für Ausschnitt Dämm-Rohrschalen DN 25

bei Fühlern, Bauteilen usw.
Menge: 5,000 St
DIN 276/18_Doku: 412

**04.08.0141 Zulage für Ausschnitt Dämm-Rohrschalen DN 32**
*** wie Position 04.08.0098
Zulage für Ausschnitt Dämm-Rohrschalen DN 32

bei Fühlern, Bauteilen usw.
Menge: 5,000 St
DIN 276/18_Doku: 412

**04.08.0142 Zulage für Ausschnitt Dämm-Rohrschalen DN 40**
*** wie Position 04.08.0098
Zulage für Ausschnitt Dämm-Rohrschalen DN 40

bei Fühlern, Bauteilen usw.
Menge: 5,000 St
DIN 276/18_Doku: 412

**04.08.0143 Zulage für Ausschnitt Dämm-Rohrschalen DN 50**
*** wie Position 04.08.0098
Zulage für Ausschnitt Dämm-Rohrschalen DN 50

bei Fühlern, Bauteilen usw.
Menge: 5,000 St
DIN 276/18_Doku: 412

**04.08.0144 Zulage für Ausschnitt Dämm-Rohrschalen DN 80**
*** wie Position 04.08.0098
Zulage für Ausschnitt Dämm-Rohrschalen DN 80

bei Fühlern, Bauteilen usw.
Menge: 5,000 St
DIN 276/18_Doku: 412

**04.08.0145 Zulage für Endstelle Dämm-Rohrschalen DN 12**
*** wie Position 04.08.0098
Zulage für Endstelle Dämm-Rohrschalen DN 12

Anfertigung bzw. Anbringen von Dämmung an Kappen bzw. Deckel bei Rohrleitungsende.
Menge: 5,000 St
DIN 276/18_Doku: 412

**04.08.0146 Zulage für Endstelle Dämm-Rohrschalen DN 15**
*** wie Position 04.08.0098
Zulage für Endstelle Dämm-Rohrschalen DN 15

Anfertigung bzw. Anbringen von Dämmung an Kappen bzw. Deckel bei Rohrleitungsende.
Menge: 5,000 St
DIN 276/18_Doku: 412

**04.08.0147 Zulage für Endstelle Dämm-Rohrschalen DN 20**
*** wie Position 04.08.0098
Zulage für Endstelle Dämm-Rohrschalen DN 20

Anfertigung bzw. Anbringen von Dämmung an Kappen bzw. Deckel bei Rohrleitungsende.
Menge: 5,000 St
DIN 276/18_Doku: 412

**04.08.0148 Zulage für Endstelle Dämm-Rohrschalen DN 25**
*** wie Position 04.08.0098
Zulage für Endstelle Dämm-Rohrschalen DN 25

Anfertigung bzw. Anbringen von Dämmung an Kappen bzw. Deckel bei Rohrleitungsende.
Menge: 5,000 St
DIN 276/18_Doku: 412

**04.08.0149 Zulage für Endstelle Dämm-Rohrschalen DN 32**
*** wie Position 04.08.0098
Zulage für Endstelle Dämm-Rohrschalen DN 32

Anfertigung bzw. Anbringen von Dämmung an Kappen bzw. Deckel bei Rohrleitungsende.
Menge: 5,000 St
DIN 276/18_Doku: 412

**04.08.0150 Zulage für Endstelle Dämm-Rohrschalen DN 40**
*** wie Position 04.08.0098
Zulage für Endstelle Dämm-Rohrschalen DN 40

Anfertigung bzw. Anbringen von Dämmung an Kappen bzw. Deckel bei Rohrleitungsende.
Menge: 5,000 St
DIN 276/18_Doku: 412

**04.08.0151 Zulage für Endstelle Dämm-Rohrschalen DN 50**
*** wie Position 04.08.0098
Zulage für Endstelle Dämm-Rohrschalen DN 50

Anfertigung bzw. Anbringen von Dämmung an Kappen bzw. Deckel bei Rohrleitungsende.
Menge: 5,000 St
DIN 276/18_Doku: 412

**04.08.0152 Zulage für Endstelle Dämm-Rohrschalen DN 80**
*** wie Position 04.08.0098
Zulage für Endstelle Dämm-Rohrschalen DN 80

Anfertigung bzw. Anbringen von Dämmung an Kappen bzw. Deckel bei Rohrleitungsende.
Menge: 5,000 St
DIN 276/18_Doku: 412

**04.08.0153 Zulage für Rohrschelle Dämm-Rohrschalen DN 12**
*** wie Position 04.08.0098
Zulage für Rohrschelle Dämm-Rohrschalen DN 12

Anarbeitung der Dämmung an Schellen. Die Dämmung muss nicht aufgedopplet werden. Je Schelle wird ein Passstück gesondert vergütet.
Menge: 60,000 St
DIN 276/18_Doku: 412

**04.08.0154 Zulage für Rohrschelle Dämm-Rohrschalen DN 15**
*** wie Position 04.08.0098
Zulage für Rohrschelle Dämm-Rohrschalen DN 15

Anarbeitung der Dämmung an Schellen. Die Dämmung muss nicht aufgedopplet werden. Je Schelle wird ein Passstück gesondert vergütet.
Menge: 30,000 St
DIN 276/18_Doku: 412

**04.08.0155 Zulage für Rohrschelle Dämm-Rohrschalen DN 20**
*** wie Position 04.08.0098
Zulage für Rohrschelle Dämm-Rohrschalen DN 20

Anarbeitung der Dämmung an Schellen. Die Dämmung muss nicht aufgedopplet werden. Je Schelle wird ein Passstück gesondert vergütet.
Menge: 55,000 St
DIN 276/18_Doku: 412

**04.08.0156 Zulage für Rohrschelle Dämm-Rohrschalen DN 25**
*** wie Position 04.08.0098
Zulage für Rohrschelle Dämm-Rohrschalen DN 25

Anarbeitung der Dämmung an Schellen. Die Dämmung muss nicht aufgedopplet werden. Je Schelle wird ein Passstück gesondert vergütet.
Menge: 50,000 St
DIN 276/18_Doku: 412

**04.08.0157 Zulage für Rohrschelle Dämm-Rohrschalen DN 32**
*** wie Position 04.08.0098
Zulage für Rohrschelle Dämm-Rohrschalen DN 32

Anarbeitung der Dämmung an Schellen. Die Dämmung muss nicht aufgedopplet werden. Je Schelle wird ein Passstück gesondert vergütet.
Menge: 20,000 St
DIN 276/18_Doku: 412

**04.08.0158 Zulage für Rohrschelle Dämm-Rohrschalen DN 40**
*** wie Position 04.08.0098
Zulage für Rohrschelle Dämm-Rohrschalen DN 40

Anarbeitung der Dämmung an Schellen. Die Dämmung muss nicht aufgedopplet werden. Je Schelle wird ein Passstück gesondert vergütet.
Menge: 140,000 St
DIN 276/18_Doku: 412

**04.08.0159 Zulage für Rohrschelle Dämm-Rohrschalen DN 50**
*** wie Position 04.08.0098
Zulage für Rohrschelle Dämm-Rohrschalen DN 50

Anarbeitung der Dämmung an Schellen. Die Dämmung muss nicht aufgedopplet werden. Je Schelle wird ein Passstück gesondert vergütet.
Menge: 25,000 St
DIN 276/18_Doku: 412

**04.08.0160 Zulage für Rohrschelle Dämm-Rohrschalen DN 80**
*** wie Position 04.08.0098
Zulage für Rohrschelle Dämm-Rohrschalen DN 80

Anarbeitung der Dämmung an Schellen. Die Dämmung muss nicht aufgedopplet werden. Je Schelle wird ein Passstück gesondert vergütet.
Menge: 10,000 St
DIN 276/18_Doku: 412

**04.08.0161 Zulage für Anschluss an Armaturendämmung Dämm-Rohrschalen DN 15**
*** wie Position 04.08.0098
Zulage für Anschluss an Armaturendämmung Dämm-Rohrschalen DN 15

bei den Trinkwasserarmaturen sind die Dämmschalen des Herstellers der Armatur zu verwenden. Entsprechend muss der Anschluss an diese Dämmschale fachgerecht erfolgen.
Menge: 5,000 St
DIN 276/18_Doku: 412

**04.08.0162 Zulage für Anschluss an Armaturendämmung Dämm-Rohrschalen DN 20**
*** wie Position 04.08.0098
Zulage für Anschluss an Armaturendämmung Dämm-Rohrschalen DN 20

bei den Trinkwasserarmaturen sind die Dämmschalen des Herstellers der Armatur zu verwenden. Entsprechend muss der Anschluss an diese Dämmschale fachgerecht erfolgen.
Menge: 5,000 St
DIN 276/18_Doku: 412

**04.08.0163 Zulage für Anschluss an Armaturendämmung Dämm-Rohrschalen DN 25**
*** wie Position 04.08.0098
Zulage für Anschluss an Armaturendämmung Dämm-Rohrschalen DN 25

bei den Trinkwasserarmaturen sind die Dämmschalen des Herstellers der Armatur zu verwenden. Entsprechend muss der Anschluss an diese Dämmschale fachgerecht erfolgen.
Menge: 5,000 St
DIN 276/18_Doku: 412

**04.08.0164 Zulage für Anschluss an Armaturendämmung Dämm-Rohrschalen DN 32**
*** wie Position 04.08.0098
Zulage für Anschluss an Armaturendämmung Dämm-Rohrschalen DN 32

bei den Trinkwasserarmaturen sind die Dämmschalen des Herstellers der Armatur zu verwenden. Entsprechend muss der Anschluss an diese Dämmschale fachgerecht erfolgen.
Menge: 5,000 St
DIN 276/18_Doku: 412

**04.08.0165 Zulage für Anschluss an Armaturendämmung Dämm-Rohrschalen DN 40**
*** wie Position 04.08.0098
Zulage für Anschluss an Armaturendämmung Dämm-Rohrschalen DN 40

bei den Trinkwasserarmaturen sind die Dämmschalen des Herstellers der Armatur zu verwenden. Entsprechend muss der Anschluss an diese Dämmschale fachgerecht erfolgen.
Menge: 5,000 St
DIN 276/18_Doku: 412

**04.08.0166 Zulage für Anschluss an Armaturendämmung Dämm-Rohrschalen DN 50**
*** wie Position 04.08.0098
Zulage für Anschluss an Armaturendämmung Dämm-Rohrschalen DN 50

bei den Trinkwasserarmaturen sind die Dämmschalen des Herstellers der Armatur zu verwenden. Entsprechend muss der Anschluss an diese Dämmschale fachgerecht erfolgen.
Menge: 5,000 St
DIN 276/18_Doku: 412

**04.08.0167 Zulage Dämmung Rohr Blechmantel 20 mm, DN 12**
*** Bezugsbeschreibung
Zulage Dämmung Rohr Blechmantel 20 mm, DN 12

Zulage zur o.g. Mineralwolldämmung.

Dämmung wir in vorgenannten Positionen gesondert vergütet, hier ist der Blechmantel zu kalkulieren.

Die Wärme- oder Kältedämmung erfolgt nach den anerkannten Regelwerken, den bauaufsichtlichen Vorschriften und gesetzlichen Verordnungen, wie z. B.: DIN 1988, EnEV, Leitungsanlagen-VO, ATV-DIN 18421 oder zugehörigen Vorschriften, jeweils in den gültigen Fassungen. Die Mindestdämmstärken ergeben sich aus diesen Vorschriften und Regelwerken.

Es gilt die DIN 4140 mit der Ausnahme, dass die Mindestabstände nach DIN 4140 grundsätzlich nicht eingehalten werden können. Die Abstände der äußeren Dämmung zur nächsten Dämmung beträgt in der Regel 10mm. In Schächten, Durchbrüchen und beengten Bereichen kann der Abstand 0 mm betragen. Bei Brandabschnitten ist hierbei die Verwendung von entsprechender zugelassener Dämmqualität (gasdicht, Schmelzpunkt > 1000° C) mit Eignungsnachweis durch ABP/ABZ vorgesehen.

Zusätzlichem Blechmantel aus Stahlblech feuerverzinkt, Zinkauflage zweiseitig 275 g/m², chrompassiviert nach DVV, Materialdicke 0,4 bis 1,0 mm, Struktur: glatt, Flächengewicht 3.140 bis 7.850 g/m², Baustoffklasse A1 nach DIN 4109

Blechverkleidung; Rohrschalen mit einer Ummantelung aus verzinktem Stahlblech versehen. Rundstöße mind. 50 mm überlappen oder durch Sicke und Gegensicke verbinden. Überlappungen der Längsstöße mind. nach der DIN 4140. einschl. Stirnscheiben, Endabschlüsse, Ausschnitte Verbindungs- und Befestigungsmaterial

In die Einheitspreise sind Ausschnitte, Formstücke, Kleinmaterial, Verschnitt und Zuschnittsarbeiten mit einzurechnen.

Montage in bis zu 4,0 m Höhe

Dämmstärke:  20  mm
Rohr :  DN 12
Menge: 140,000 m
DIN 276/18_Doku: 412

**04.08.0168 Zulage Dämmung Rohr Blechmantel 20 mm, DN 15**
*** wie Position 04.08.0167
Zulage Dämmung Rohr Blechmantel 20 mm, DN 15

Dämmstärke:  20 mm
Rohr :  DN 15
Menge: 50,000 m
DIN 276/18_Doku: 412

**04.08.0169 Zulage Dämmung Rohr Blechmantel 20 mm, DN20**
*** wie Position 04.08.0167
Zulage Dämmung Rohr Blechmantel 20 mm, DN 20

Dämmstärke:  20 mm
Rohr :  DN 20
Menge: 100,000 m
DIN 276/18_Doku: 412

**04.08.0170 Zulage Dämmung Rohr Blechmantel 30 mm, DN25**
*** wie Position 04.08.0167
Zulage Dämmung Rohr Blechmantel 30 mm, DN25

Dämmstärke:  30 mm
Rohr :  DN 25
Menge: 100,000 m
DIN 276/18_Doku: 412

**04.08.0171 Zulage Dämmung Rohr Blechmantel 40 mm, DN 32**
*** wie Position 04.08.0167
Zulage Dämmung Rohr Blechmantel 40 mm, DN 32

Dämmstärke:  40 mm
Rohr :  DN 32
Menge: 40,000 m
DIN 276/18_Doku: 412

**04.08.0172 Zulage Dämmung Rohr Blechmantel 40 mm, DN 40**
*** wie Position 04.08.0167
Zulage Dämmung Rohr Blechmantel 40 mm, DN 40

Dämmstärke:  40 mm
Rohr :  DN 40
Menge: 100,000 m
DIN 276/18_Doku: 412

**04.08.0173 Zulage Dämmung Rohr Blechmantel 60 mm, DN 50**
*** wie Position 04.08.0167
Zulage Dämmung Rohr Blechmantel 60 mm, DN 50

Dämmstärke:  60 mm
Rohr :  DN 50
Menge: 40,000 m
DIN 276/18_Doku: 412

**04.08.0174 Zulage Dämmung Rohr Blechmantel 40 mm, DN 80**
*** wie Position 04.08.0167
Zulage Dämmung Rohr Blechmantel 40 mm, DN 80

Dämmstärke:  40 mm
Rohr :  DN 80
Menge: 10,000 m
DIN 276/18_Doku: 412

**04.08.0175 Zulage Dämmung Bogen Blechmantel 20 mm, DN 12**
*** wie Position 04.08.0167
Zulage Dämmung Bogen Blechmantel 20 mm, DN 12

Dämmstärke:  20 mm
Rohr :  DN 12
Menge: 100,000 St
DIN 276/18_Doku: 412

**04.08.0176 Zulage Dämmung Bogen Blechmantel 20 mm, DN 15**
*** wie Position 04.08.0167
Zulage Dämmung Bogen Blechmantel 20 mm, DN 15

Dämmstärke:  20 mm
Rohr :  DN 15
Menge: 20,000 St
DIN 276/18_Doku: 412

**04.08.0177 Zulage Dämmung Bogen Blechmantel 20 mm, DN 20**
*** wie Position 04.08.0167
Zulage Dämmung Bogen Blechmantel 20 mm, DN 20

Dämmstärke:  20 mm
Rohr :  DN 20
Menge: 45,000 St
DIN 276/18_Doku: 412

**04.08.0178 Zulage Dämmung Bogen Blechmantel 30 mm, DN 25**
*** wie Position 04.08.0167
Zulage Dämmung Bogen Blechmantel 30 mm, DN 25

Dämmstärke:  30 mm
Rohr :  DN 25
Menge: 100,000 St
DIN 276/18_Doku: 412

**04.08.0179 Zulage Dämmung Bogen Blechmantel 30 mm, DN 32**
*** wie Position 04.08.0167
Zulage Dämmung Bogen Blechmantel 30 mm, DN 32

Dämmstärke:  30 mm
Rohr :  DN32
Menge: 50,000 St
DIN 276/18_Doku: 412

**04.08.0180 Zulage Dämmung Bogen Blechmantel 40 mm, DN 40**
*** wie Position 04.08.0167
Zulage Dämmung Bogen Blechmantel 40 mm, DN 40

Dämmstärke:  40 mm
Rohr :  DN 40
Menge: 50,000 St
DIN 276/18_Doku: 412

**04.08.0181 Zulage Dämmung Bogen Blechmantel 60 mm, DN 50**
*** wie Position 04.08.0167
Zulage Dämmung Bogen Blechmantel 60 mm, DN 50

Dämmstärke:  60 mm
Rohr :  DN 50
Menge: 10,000 St
DIN 276/18_Doku: 412

**04.08.0182 Zulage Dämmung T-Stück Blechmantel 20 mm, DN 12**
*** wie Position 04.08.0167
Zulage Dämmung T-Stück Blechmantel 20 mm, DN 12

Dämmstärke:  20  mm
Rohr :  DN 12
Menge: 5,000 St
DIN 276/18_Doku: 412

**04.08.0183 Zulage Dämmung T-Stück Blechmantel 20 mm, DN 15**
*** wie Position 04.08.0167
Zulage Dämmung T-Stück Blechmantel 20 mm, DN 15

Dämmstärke:  20 mm
Rohr :  DN 15
Menge: 10,000 St
DIN 276/18_Doku: 412

**04.08.0184 Zulage Dämmung T-Stück Blechmantel 20 mm, DN 20**
*** wie Position 04.08.0167
Zulage Dämmung T-Stück Blechmantel 20 mm, DN 20

Dämmstärke:  20 mm
Rohr :  DN 20
Menge: 10,000 St
DIN 276/18_Doku: 412

**04.08.0185 Zulage Dämmung T-Stück Blechmantel 30 mm, DN 25**
*** wie Position 04.08.0167
Zulage Dämmung T-Stück Blechmantel 30 mm, DN 25

Dämmstärke:  30 mm
Rohr :  DN 25
Menge: 10,000 St
DIN 276/18_Doku: 412

**04.08.0186 Zulage Dämmung T-Stück Blechmantel 40 mm, DN 32**
*** wie Position 04.08.0167
Zulage Dämmung T-Stück Blechmantel 40 mm, DN 32

Dämmstärke:  40 mm
Rohr :  DN 32
Menge: 5,000 St
DIN 276/18_Doku: 412

**04.08.0187 Zulage Dämmung T-Stück Blechmantel 40 mm, DN 40**
*** wie Position 04.08.0167
Zulage Dämmung T-Stück Blechmantel 40 mm, DN 40

Dämmstärke:  40 mm
Rohr :  DN 40
Menge: 2,000 St
DIN 276/18_Doku: 412

**04.08.0188 Zulage Dämmung T-Stück Blechmantel 60 mm, DN 50**
*** wie Position 04.08.0167
Zulage Dämmung T-Stück Blechmantel 60 mm, DN 50

Dämmstärke:  60 mm
Rohr :  DN 50
Menge: 2,000 St
DIN 276/18_Doku: 412

**04.08.0189 Zulage Dämmung T-Stück Blechmantel 40 mm, DN 80**
*** wie Position 04.08.0167
Zulage Dämmung T-Stück Blechmantel 40 mm, DN 80

Dämmstärke:  40 mm
Rohr :  DN 80
Menge: 2,000 St
DIN 276/18_Doku: 412

**04.08.0190 Zulage Dämmung Red-Stück Blechmantel 20 mm, DN 15**
*** wie Position 04.08.0167
Zulage Dämmung Red-Stück Blechmantel 20 mm, DN 15

Dämmstärke:  20 mm
Rohr :  DN 15
Menge: 2,000 St
DIN 276/18_Doku: 412

**04.08.0191 Zulage Dämmung Red-Stück Blechmantel 20 mm, DN 20**
*** wie Position 04.08.0167
Zulage Dämmung Red-Stück Blechmantel 20 mm, DN 20

Dämmstärke:  20 mm
Rohr :  DN 20
Menge: 2,000 St
DIN 276/18_Doku: 412

**04.08.0192 Zulage Dämmung Red-Stück Blechmantel 30 mm, DN 25**
*** wie Position 04.08.0167
Zulage Dämmung Red-Stück Blechmantel 30 mm, DN 25

Dämmstärke:  30 mm
Rohr :  DN 25
Menge: 2,000 St
DIN 276/18_Doku: 412

**04.08.0193 Zulage Dämmung Red-Stück Blechmantel 40 mm, DN 32**
*** wie Position 04.08.0167
Zulage Dämmung Red-Stück Blechmantel 40 mm, DN 32

Dämmstärke:  30 mm
Rohr :  DN 32
Menge: 2,000 St
DIN 276/18_Doku: 412

**04.08.0194 Zulage Dämmung Red-Stück Blechmantel 40 mm, DN 40**
*** wie Position 04.08.0167
Zulage Dämmung Red-Stück Blechmantel 40 mm, DN 40

Dämmstärke:  40 mm
Rohr :  DN 40
Menge: 2,000 St
DIN 276/18_Doku: 412

**04.08.0195 Zulage Dämmung Red-Stück Blechmantel 60 mm, DN 50**
*** wie Position 04.08.0167
Zulage Dämmung Red-Stück Blechmantel 60 mm, DN 50

Dämmstärke:  60 mm
Rohr :  DN 50
Menge: 2,000 St
DIN 276/18_Doku: 412

**04.08.0196 Zulage Dämmung Red-Stück Blechmantel 40 mm, DN 80**
*** wie Position 04.08.0167
Zulage Dämmung Red-Stück Blechmantel 40 mm, DN 80

Dämmstärke:  40 mm
Rohr :  DN 80
Menge: 2,000 St
DIN 276/18_Doku: 412

**04.08.0197 Zulage für Passstücke / Zuschnitte Dämm-Blechmantel DN 12**
*** wie Position 04.08.0167
Menge: 250,000 St
DIN 276/18_Doku: 412

**04.08.0198 Zulage für Passstücke / Zuschnitte Dämm-Blechmantel DN 15**
*** wie Position 04.08.0167
Menge: 110,000 St
DIN 276/18_Doku: 412

**04.08.0199 Zulage für Passstücke / Zuschnitte Dämm-Blechmantel DN 20**
*** wie Position 04.08.0167
Menge: 160,000 St
DIN 276/18_Doku: 412

**04.08.0200 Zulage für Passstücke / Zuschnitte Dämm-Blechmantel DN 25**
*** wie Position 04.08.0167
Menge: 220,000 St
DIN 276/18_Doku: 412

**04.08.0201 Zulage für Passstücke / Zuschnitte Dämm-Blechmantel DN 32**
*** wie Position 04.08.0167
Menge: 100,000 St
DIN 276/18_Doku: 412

**04.08.0202 Zulage für Passstücke / Zuschnitte Dämm-Blechmantel DN 40**
*** wie Position 04.08.0167
Menge: 154,000 St
DIN 276/18_Doku: 412

**04.08.0203 Zulage für Passstücke / Zuschnitt Dämm-Blechmantel DN 50**
*** wie Position 04.08.0167
Menge: 54,000 St
DIN 276/18_Doku: 412

**04.08.0204 Zulage für Passstücke / Zuschnitt Dämm-Blechmantel DN 80**
*** wie Position 04.08.0167
Menge: 54,000 St
DIN 276/18_Doku: 412

**04.08.0205 Zulage für Ausschnitt Dämm-Rohrschalen Blechmantel DN 12**
*** wie Position 04.08.0167
Zulage für Ausschnitt Dämm-Rohrschalen Blechmantel DN 12

bei Fühlern, Bauteilen usw.
Menge: 5,000 St
DIN 276/18_Doku: 412

**04.08.0206 Zulage für Ausschnitt Dämm-Rohrschalen Blechmantel DN 15**
*** wie Position 04.08.0167
Zulage für Ausschnitt Dämm-Rohrschalen Blechmantel DN 15

bei Fühlern, Bauteilen usw.
Menge: 5,000 St
DIN 276/18_Doku: 412

**04.08.0207 Zulage für Ausschnitt Dämm-Rohrschalen Blechmantel DN 20**
*** wie Position 04.08.0167
Zulage für Ausschnitt Dämm-Rohrschalen Blechmantel DN 20

bei Fühlern, Bauteilen usw.
Menge: 5,000 St
DIN 276/18_Doku: 412

**04.08.0208 Zulage für Ausschnitt Dämm-Rohrschalen Blechmantel DN 25**
*** wie Position 04.08.0167
Zulage für Ausschnitt Dämm-Rohrschalen Blechmantel DN 25

bei Fühlern, Bauteilen usw.
Menge: 5,000 St
DIN 276/18_Doku: 412

**04.08.0209 Zulage für Ausschnitt Dämm-Rohrschalen Blechmantel DN 32**
*** wie Position 04.08.0167
Zulage für Ausschnitt Dämm-Rohrschalen Blechmantel DN 32

bei Fühlern, Bauteilen usw.
Menge: 5,000 St
DIN 276/18_Doku: 412

**04.08.0210 Zulage für Ausschnitt Dämm-Rohrschalen Blechmantel DN 40**
*** wie Position 04.08.0167
Zulage für Ausschnitt Dämm-Rohrschalen Blechmantel DN 40

bei Fühlern, Bauteilen usw.
Menge: 5,000 St
DIN 276/18_Doku: 412

**04.08.0211 Zulage für Ausschnitt Dämm-Rohrschalen Blechmantel DN 50**
*** wie Position 04.08.0167
Zulage für Ausschnitt Dämm-Rohrschalen Blechmantel DN 50

bei Fühlern, Bauteilen usw.
Menge: 5,000 St
DIN 276/18_Doku: 412

**04.08.0212 Zulage für Ausschnitt Dämm-Rohrschalen Blechmantel DN 80**
*** wie Position 04.08.0167
Zulage für Ausschnitt Dämm-Rohrschalen Blechmantel DN 80

bei Fühlern, Bauteilen usw.
Menge: 5,000 St
DIN 276/18_Doku: 412

**04.08.0213 Zulage für Endstelle Dämm-Rohrschalen Blechmantel DN 12**
*** wie Position 04.08.0167
Zulage für Endstelle Dämm-Rohrschalen Blechmantel  DN 12

Anfertigung bzw. Anbringen von Dämmung an Kappen bzw. Deckel bei Rohrleitungsende.
Menge: 5,000 St
DIN 276/18_Doku: 412

**04.08.0214 Zulage für Endstelle Dämm-Rohrschalen Blechmantel DN 15**
*** wie Position 04.08.0167
Zulage für Endstelle Dämm-Rohrschalen Blechmantel  DN 15

Anfertigung bzw. Anbringen von Dämmung an Kappen bzw. Deckel bei Rohrleitungsende.
Menge: 5,000 St
DIN 276/18_Doku: 412

**04.08.0215 Zulage für Endstelle Dämm-Rohrschalen Blechmantel DN 20**
*** wie Position 04.08.0167
Zulage für Endstelle Dämm-Rohrschalen Blechmantel  DN 20

Anfertigung bzw. Anbringen von Dämmung an Kappen bzw. Deckel bei Rohrleitungsende.
Menge: 5,000 St
DIN 276/18_Doku: 412

**04.08.0216 Zulage für Endstelle Dämm-Rohrschalen Blechmantel DN 25**
*** wie Position 04.08.0167
Zulage für Endstelle Dämm-Rohrschalen Blechmantel  DN 25

Anfertigung bzw. Anbringen von Dämmung an Kappen bzw. Deckel bei Rohrleitungsende.
Menge: 5,000 St
DIN 276/18_Doku: 412

**04.08.0217 Zulage für Endstelle Dämm-Rohrschalen Blechmantel DN 32**
*** wie Position 04.08.0167
Zulage für Endstelle Dämm-Rohrschalen Blechmantel  DN 32

Anfertigung bzw. Anbringen von Dämmung an Kappen bzw. Deckel bei Rohrleitungsende.
Menge: 5,000 St
DIN 276/18_Doku: 412

**04.08.0218 Zulage für Endstelle Dämm-Rohrschalen Blechmantel DN 40**
*** wie Position 04.08.0167
Zulage für Endstelle Dämm-Rohrschalen Blechmantel  DN 40

Anfertigung bzw. Anbringen von Dämmung an Kappen bzw. Deckel bei Rohrleitungsende.
Menge: 5,000 St
DIN 276/18_Doku: 412

**04.08.0219 Zulage für Endstelle Dämm-Rohrschalen Blechmantel DN 50**
*** wie Position 04.08.0167
Zulage für Endstelle Dämm-Rohrschalen Blechmantel  DN 50

Anfertigung bzw. Anbringen von Dämmung an Kappen bzw. Deckel bei Rohrleitungsende.
Menge: 5,000 St
DIN 276/18_Doku: 412

**04.08.0220 Zulage für Endstelle Dämm-Rohrschalen Blechmantel DN 80**
*** wie Position 04.08.0167
Zulage für Endstelle Dämm-Rohrschalen Blechmantel  DN 80

Anfertigung bzw. Anbringen von Dämmung an Kappen bzw. Deckel bei Rohrleitungsende.
Menge: 5,000 St
DIN 276/18_Doku: 412

**04.08.0221 Zulage für Rohrschelle Dämm-Rohrschalen Blechmantel DN 12**
*** wie Position 04.08.0167
Zulage für Rohrschelle Dämm-Rohrschalen Blechmantel  DN 12

Anarbeitung der Dämmung an Schellen.
Menge: 140,000 St
DIN 276/18_Doku: 412

**04.08.0222 Zulage für Rohrschelle Dämm-Rohrschalen Blechmantel DN 15**
*** wie Position 04.08.0167
Zulage für Rohrschelle Dämm-Rohrschalen Blechmantel  DN 15

Anarbeitung der Dämmung an Schellen.
Menge: 50,000 St
DIN 276/18_Doku: 412

**04.08.0223 Zulage für Rohrschelle Dämm-Rohrschalen Blechmantel DN 20**
*** wie Position 04.08.0167
Zulage für Rohrschelle Dämm-Rohrschalen Blechmantel  DN 20

Anarbeitung der Dämmung an Schellen.
Menge: 100,000 St
DIN 276/18_Doku: 412

**04.08.0224 Zulage für Rohrschelle Dämm-Rohrschalen Blechmantel DN 25**
*** wie Position 04.08.0167
Zulage für Rohrschelle Dämm-Rohrschalen Blechmantel  DN 25

Anarbeitung der Dämmung an Schellen.
Menge: 100,000 St
DIN 276/18_Doku: 412

**04.08.0225 Zulage für Rohrschelle Dämm-Rohrschalen Blechmantel DN 32**
*** wie Position 04.08.0167
Zulage für Rohrschelle Dämm-Rohrschalen Blechmantel  DN 32

Anarbeitung der Dämmung an Schellen.
Menge: 40,000 St
DIN 276/18_Doku: 412

**04.08.0226 Zulage für Rohrschelle Dämm-Rohrschalen Blechmantel DN 40**
*** wie Position 04.08.0167
Zulage für Rohrschelle Dämm-Rohrschalen Blechmantel  DN 40

Anarbeitung der Dämmung an Schellen.
Menge: 100,000 St
DIN 276/18_Doku: 412

**04.08.0227 Zulage für Rohrschelle Dämm-Rohrschalen Blechmantel DN 50**
*** wie Position 04.08.0167
Zulage für Rohrschelle Dämm-Rohrschalen Blechmantel  DN 50

Anarbeitung der Dämmung an Schellen.
Menge: 40,000 St
DIN 276/18_Doku: 412

**04.08.0228 Zulage für Rohrschelle Dämm-Rohrschalen Blechmantel DN 80**
*** wie Position 04.08.0167
Zulage für Rohrschelle Dämm-Rohrschalen Blechmantel  DN 80

Anarbeitung der Dämmung an Schellen.
Menge: 5,000 St
DIN 276/18_Doku: 412

**04.08.0229 Zulage Armaturendämmung Dämm-Rohrschalen Blechmantel DN 12**
*** wie Position 04.08.0167
Zulage Armaturendämmung Dämm-Rohrschalen Blechmantel DN 12

bei den Trinkwasserarmaturen sind die Dämmschalen des Herstellers der Armatur zu verwenden. Ausführung des Blechmantel leicht demontierbar (ohne Werkzeug)
Menge: 5,000 St
DIN 276/18_Doku: 412

**04.08.0230 Zulage Armaturendämmung Dämm-Rohrschalen Blechmantel DN 15**
*** wie Position 04.08.0167
Zulage Armaturendämmung Dämm-Rohrschalen Blechmantel DN 15

bei den Trinkwasserarmaturen sind die Dämmschalen des Herstellers der Armatur zu verwenden. Ausführung des Blechmantel leicht demontierbar (ohne Werkzeug)
Menge: 5,000 St
DIN 276/18_Doku: 412

**04.08.0231 Zulage Armaturendämmung Dämm-Rohrschalen Blechmantel DN 20**
*** wie Position 04.08.0167
Zulage Armaturendämmung Dämm-Rohrschalen Blechmantel DN 20

bei den Trinkwasserarmaturen sind die Dämmschalen des Herstellers der Armatur zu verwenden. Ausführung des Blechmantel leicht demontierbar (ohne Werkzeug)
Menge: 5,000 St
DIN 276/18_Doku: 412

**04.08.0232 Zulage Armaturendämmung Dämm-Rohrschalen Blechmantel DN 25**
*** wie Position 04.08.0167
Zulage Armaturendämmung Dämm-Rohrschalen Blechmantel DN 25

bei den Trinkwasserarmaturen sind die Dämmschalen des Herstellers der Armatur zu verwenden. Ausführung des Blechmantel leicht demontierbar (ohne Werkzeug)
Menge: 5,000 St
DIN 276/18_Doku: 412

**04.08.0233 Zulage Armaturendämmung Dämm-Rohrschalen Blechmantel DN 32**
*** wie Position 04.08.0167
Zulage Armaturendämmung Dämm-Rohrschalen Blechmantel DN 32

bei den Trinkwasserarmaturen sind die Dämmschalen des Herstellers der Armatur zu verwenden. Ausführung des Blechmantel leicht demontierbar (ohne Werkzeug)
Menge: 5,000 St
DIN 276/18_Doku: 412

**04.08.0234 Zulage Armaturendämmung Dämm-Rohrschalen Blechmantel DN 40**
*** wie Position 04.08.0167
Zulage Armaturendämmung Dämm-Rohrschalen Blechmantel DN 40

bei den Trinkwasserarmaturen sind die Dämmschalen des Herstellers der Armatur zu verwenden. Ausführung des Blechmantel leicht demontierbar (ohne Werkzeug)
Menge: 5,000 St
DIN 276/18_Doku: 412

**04.08.0235 Zulage Armaturendämmung Dämm-Rohrschalen Blechmantel DN 50**
*** wie Position 04.08.0167
Zulage Armaturendämmung Dämm-Rohrschalen Blechmantel DN 50

bei den Trinkwasserarmaturen sind die Dämmschalen des Herstellers der Armatur zu verwenden. Ausführung des Blechmantel leicht demontierbar (ohne Werkzeug)
Menge: 5,000 St
DIN 276/18_Doku: 412

**04.08.0236 Zulage Armaturendämmung Dämm-Rohrschalen Blechmantel DN 80**
*** wie Position 04.08.0167
Zulage Armaturendämmung Dämm-Rohrschalen Blechmantel DN 80

bei den Trinkwasserarmaturen sind die Dämmschalen des Herstellers der Armatur zu verwenden. Ausführung des Blechmantel leicht demontierbar (ohne Werkzeug)
Menge: 2,000 St
DIN 276/18_Doku: 412

**04.08.0237 Dämmung Rohr Dunstrohr DN 70 2 x 13 mm**
*** Bezugsbeschreibung
Dämmung Rohr Dunstrohr DN 70 2 x 13 mm

Die Wärme- oder Kältedämmung erfolgt nach den anerkannten Regelwerke, den bauaufsichtlichen Vorschriften und gesetzlichen Verordnungen, wie z. B.: DIN 1988, EnEV, Leitungsanlagen-VO, ATV-DIN 18421 oder zugehörigen Vorschriften, jeweils in den gültigen Fassungen. Die Mindestdämmstärken ergeben sich aus diesen Vorschriften, Regelwerken.

Es gilt die DIN 4140 mit der Ausnahme, dass die Mindestabstände nach DIN 4140 grundsätzlich nicht eingehalten werden können. Die Abstände der äußeren Dämmung zur nächsten Dämmung beträgt in der Regel 10mm. In Schächten, Durchbrüchen und beengten Bereichen kann der Abstand 0 mm betragen. Bei Brandabschnitten ist hierbei die Verwendung von entsprechender zugelassener Dämmqualität (gasdicht, Schmelzpunkt > 1000° C) mit Eignungsnachweis durch ABP/ABZ vorgesehen.

Dämmung aus geschlossenen Schaumstoffmaterial aus synthetischem Kautschuk, in schwarzer Ausführung; einschl. Verkleben von Schlauchenden mit dem Rohr für die Abschottung und Lecksicherung von Rohrbereichen; dem Verschließen von Rohrstößen mit einem geeigneten Kleber; dem Abschotten von Formstücken und Übergängen. Brandverhalten nach EU 5661 B-s3,d0.

Dämmschichtdicke bei Wärmeleitfähigkeit Lambda = 0,036 W/m K
Dämmdicke:  2 x 13 mm

Das Plattenmaterial ist 2-fach aufzubringen. Die Fugen sind versetzt zu kleben. In die Einheitspreise sind Kleinmaterial, Verschnitt und Zuschnittsarbeiten mit einzurechnen.

Montage in bis zu 8,0 m Höhe

Dämmstärke:  2 x 13 mm
Rohr :  DN70
Menge: 2,000 m
DIN 276/18_Doku: 411

**04.08.0238 Dämmung Rohr Dunstrohr DN 100 2 x 13 mm**
*** wie Position 04.08.0237
Dämmung Rohr Dunstrohr DN 100 2 x 13 mm

Dämmstärke:  2 x 13 mm
Rohr :  DN 100
Menge: 6,000 m
DIN 276/18_Doku: 411

**04.08.0239 Dämmung Rohr Dunstrohr DN 125 2 x 13 mm**
*** wie Position 04.08.0237
Dämmung Rohr Dunstrohr DN 125 2 x 13 mm

Dämmstärke:  2 x 13 mm
Rohr :  DN 125
Menge: 2,000 m
DIN 276/18_Doku: 411

**04.08.0240 Dämmung Rohr Dunstrohr DN 150 2 x 13 mm**
*** wie Position 04.08.0237
Dämmung Rohr Dunstrohr DN 150 2 x 13 mm

Dämmstärke:  2 x 13 mm
Rohr :  DN 150
Menge: 2,000 m
DIN 276/18_Doku: 411

**04.08.0241 Kennzeichnungsband, zwei Kennzeichen**
Kennzeichnungsband, zwei Kennzeichen

zur Kennzeichnung von Versorgungsleitungen nach DIN EN 2403, mit Durchflussmedium und Fließrichtung, aus Kunststoff auf Silikon-Papierträger zum direkten Ablösen auf die Rohrleitung, Oberflächentemperatur bis max 85°C.

Breite  :  90 mm

Größe  :  bis DN 200 möglich

liefern und in umlaufenden Streifen auf Rohrleitung bzw. Dämmung aufbringen
Menge: 50,000 St
DIN 276/18_Doku: 412

**04.08.0242 Brandschutzmanschette für brennbare Abwasserleitungen DN 50**
*** Bezugsbeschreibung
Brandschutzmanschette für brennbare Abwasserleitungen DN 50

für körperschallgedämmte Durchführungen von Rohrleitungen durch Wände und Decken.

Brandschutz-Rohrabschottung R90 für Rohre und Muffen brennbarer Abwasserleitungen aus PE, PB sowie aus mineralverstärktem Kunststoff.

Schaumstoffstreifen zur Körperschallentkoppelung. Stahlblechmantel mit innenliegendem intumeszierendem Baustoff zum vollständigen Verschließen der Rohrdurchführung im Brandfall.

Einbau in Massivdecken, Massivwände oder in leichte Trennwände gemäß DIBt Zulassung, R90 nach DIN 4102-11. Der Abstand zwischen den Brandschutzmanschetten und der gewählten mineralischen Abschottung für nichtbrennbare Versorgungsleitungen kann 0 mm betragen.

Die ordnungsgemäße Ausführung ist vom Unternehmer nach Abschluss der Arbeiten durch eine Übereinstimmungsbestätigung zu bescheinigen. Jede Rohrabschottung ist mit dem im Lieferumfang enthaltenen Schild dauerhaft zu kennzeichnen. Das Schild ist jeweils neben der Rohrabschottung am Bauteil zu befestigen.

Verwendungszwecke
- Zum Schutz vor Rauch- und Feuerausbreitung
- Zum Einbau in Decken und Wänden mit Feuerwiderstand F 30 bis F 90,
  teilweise oder ganz eingemörtelt
- Zum schrägen Einbau in Decken und Wände der Feuerwiderstandsklasse
  F 30 bis F 90, teilweise oder ganz eingemörtelt

Eigenschaften
- Feuerwiderstandklasse R 30, R 60 und R 90 nach DIN 4102-11
- mit Allgemein bauaufsichtliche Zulassung
- Abstand 0 mm zu Abschottung für Versorgungsleitungen

Dimension  :  DN 50
Menge: 5,000 St
DIN 276/18_Doku: 411

**04.08.0243 Brandschutzmanschette für brennbare Abwasserleitungen DN 70**
*** wie Position 04.08.0242
Brandschutzmanschette für brennbare Abwasserleitungen DN 70

Dimension  :  DN 70
Menge: 5,000 St
DIN 276/18_Doku: 411

**04.08.0244 Brandschutzmanschette für brennbare Abwasserleitungen DN 100**
*** wie Position 04.08.0242
Brandschutzmanschette für brennbare Abwasserleitungen DN 100

Dimension  :  DN 100
Menge: 5,000 St
DIN 276/18_Doku: 411

**04.08.0245 Brandschutzmanschette für brennbare Abwasserleitungen DN 125**
*** wie Position 04.08.0242
Brandschutzmanschette für brennbare Abwasserleitungen DN 125

Dimension  :  DN 125
Menge: 5,000 St
DIN 276/18_Doku: 411

**04.08.0246 Brandschutzmanschette für brennbare Abwasserleitungen DN 150**
*** wie Position 04.08.0242
Brandschutzmanschette für brennbare Abwasserleitungen DN 150

Dimension  :  DN 150
Menge: 5,000 St
DIN 276/18_Doku: 411

**04.08.0247 R90 Abschottung für Rohr DN 12 / 15**
*** Bezugsbeschreibung
R90 Abschottung für Rohr DN 12 / 15

für nichtbrennbare Versorgungsleitungen

Feuerwiderstandsfähige Rohrabschottungen mit nichtbrennbaren hochverdichteten Mineralwolle mit RAL-Gütezeichen der Gütegemeinschaft Mineralwolle e.V., freigezeichnet nach Gefahrstoffverordnung, Chemikalienverbotsverordnung und Verordnung (EG) Nr. 1272/2008 Brandschutzschalen

Baustoffklasse:  A2 nach DIN 4102-1,
Schmelzpunkt:  1000 ° C nach DIN 4102-17
Rohdichte:  150 kg/m³, (gasdicht)
Wärmedämmung:  nach gültigen EnEV / Vorgabe des Bauherrn

Ausführung:

Erstellung einer Rohrabschottung der Feuerwiderstandsklasse R90. Hierzu ist die Brandschutzschale in die Bautteillaibung einzubauen.

Die Brandschutzschale ist entweder formschlüssig in eine Kernbohrung einzupressen oder bei verbleibenden Restfugen mit Mörtel (MG II, IIa, III) vollständig einzumörteln. Bei vorhandenen Fugen werden diese bis zu einer Breite von 2 mm mit vollflächig auf die Schale aufgebrachten Kleber abgedichtet. Bei leichten Trennwänden muss die verbleibende Öffnung mit Spachtelmasse vollständig verschlossen werden. Alle Bekleidungselemente sind mit verzinktem Bindedraht, 6 Wickelungen pro lfm, auf dem Rohr zu befestigen.

Die Ausführung muss gemäß eines gültigen Allgemeinem bauaufsichtlichen Prüfzeugnis ABP erfolgen. Die ordnungsgemäße Ausführung ist vom Fachunternehmer nach Abschluss der Arbeiten durch eine Übereinstimmungserklärung zu bescheinigen.

Jede Rohrschottung ist mit Aufkleber und Angaben zur Schottungsart, R90-Qualität, Datum, Auftragnehmer  zu kennzeichnen.

Einschl. Zuschneiden der Rohrschale auf die erforderliche Länge der Wandbreite, Mörtel, Verschnitt, Kleinmaterial (Kleber usw.) und vorbeschriebenen Leistungsumfang.

Montage in bis zu 5,0 m Höhe

Der Einheitspreis gilt pro Stück R90 Dämmung, für Zulassung notwendige folge Dämmung und benötigte zusätzliche Abhänger

Rohr:  DN 12 bzw. DN 15
Menge: 20,000 St
DIN 276/18_Doku: 412

**04.08.0248 R90 Abschottung für Rohr DN 20**
*** wie Position 04.08.0247
R90 Abschottung für Rohr DN 20

Rohr:  DN 20
Menge: 20,000 St
DIN 276/18_Doku: 412

**04.08.0249 R90 Abschottung für Rohr DN 25**
*** wie Position 04.08.0247
R90 Abschottung für Rohr DN 25

Rohr:  DN 25
Menge: 20,000 St
DIN 276/18_Doku: 412

**04.08.0250 R90 Abschottung für Rohr DN 32**
*** wie Position 04.08.0247
R90 Abschottung für Rohr DN 32

Rohr:  DN 32
Menge: 20,000 St
DIN 276/18_Doku: 412

**04.08.0251 R90 Abschottung für Rohr DN 40**
*** wie Position 04.08.0247
R90 Abschottung für Rohr DN 40

Rohr:  DN 40
Menge: 20,000 St
DIN 276/18_Doku: 412

**04.08.0252 R90 Abschottung für Rohr DN 50**
*** wie Position 04.08.0247
R90 Abschottung für Rohr DN 50

Rohr:  DN 50
Menge: 20,000 St
DIN 276/18_Doku: 412

**04.08.0253 Kernbohrungen bis 200 mm, in Decken und Wänden**
*** Bezugsbeschreibung
Kernbohrungen  bis 200 mm, in Decken und Wänden

kompl. herstellen, incl. durchschneiden des Betonstahls, einschl. aller Nebenarbeiten, Wand- bzw. Deckenstärke: bis 300 mm, einschl. Schuttentsorgung
Menge: 5,000 St
DIN 276/18_Doku: 419

**04.08.0254 Kernbohrungen 201 mm bis 300 mm**
*** wie Position 04.08.0253
Kernbohrungen 201 mm bis 300 mm

Nenndurchmesser  :  201 - 300 mm
Menge: 5,000 St
DIN 276/18_Doku: 419

**04.08.0255 Verschluss von Wanddurchbrüchen F90**
Verschluss von Wanddurchbrüchen F90

mit Rohrleitungen belegt. Fachgerechter Verschluss (zu mauern) von Wanddurchbrüchen. Wand mit und ohne Anforderungen, die Restfugen sind mit Mörtel (MG II, IIa, III) vollständig einzumörteln. Die Ausführung muss gemäß ABP erfolgen. Die ordnungsgemäße Ausführung ist vom Fachunternehmer nach Abschluss der Arbeiten durch eine Übereinstimmungserklärung zu bescheinigen.

Länge:  20 bis 120 cm
Höhe:  10 bis 30 cm
Tiefe:  bis 30 cm

einschließlich Auslegen von Folie im Arbeitsbereich, Schalung, Hilfsstoffen und Reinigen des Arbeitsbereiches nach Fertigstellung der Arbeit.
Abrechnung erfolgt in Öffnungsfläche wobei die Belegung nicht betrachtet wird.
Menge: 2,500 m2
DIN 276/18_Doku: 419

**04.08.0256 Verschluss von Deckendurchbrüchen F90**
Verschluss von Deckendurchbrüchen F90

mit Rohrleitungen belegt. Fachgerechter Verschluss von Deckendurchbrüchen. Decke mit und ohne Anforderungen, die Restfugen sind vollständig mit Beton zu vergießen . Die Ausführung muss gemäß ABP erfolgen. Die ordnungsgemäße Ausführung ist vom Fachunternehmer nach Abschluss der Arbeiten durch eine Übereinstimmungserklärung zu bescheinigen.

Länge:  20 bis 120 cm
Höhe:  10 bis 30 cm
Tiefe:  bis 30 cm

einschließlich Auslegen von Folie im Arbeitsbereich, Schalung, Hilfsstoffen und Reinigen des Arbeitsbereiches nach Fertigstellung der Arbeit.
Abrechnung erfolgt in Öffnungsfläche wobei die Belegung nicht betrachtet wird.
Menge: 2,500 m2
DIN 276/18_Doku: 419

#### 04.09 Einrichtungsgegenstände

*Hinweis: Hinweis*
Hinweis gleiche Serien

aus optischen Gründen sind die Sanitär-Objekte (Ausnahme Reihenwaschtischanlage, Ausgussbecken) aus einer Serie anzubieten. Auch sind Bedienelemente, Accessoires Ausstattungsgegenstände usw. je aus der gleichen Serie zu verwenden und entsprechend anzubieten

**04.09.0001 Bemusterung**
Bemusterung

für alle angebotenen sichtbaren Einrichtungsgegenstände (z.B. Obkejte, Armaturen) durch jeweils Vorlage eines Muster und ggfs. von Alternativen, einschl. Nachbemusterung und aller zugehörigen Nebenarbeiten als Pauschalleistung
Menge: 1,000 psch
DIN 276/18_Doku: 419

*Hinweis: Waschtisch-Anlagen*

**04.09.0002 Waschtisch-Installationselement für den Trockeneinbau**
Waschtisch-Installationselement für den Trockeneinbau

Höhe 120 cm, für Einlocharmatur, zum Einbau in teilhohe oder raumhohe Trockenbau Wände, für Fußbodenaufbau 0 - 20 cm, erfüllt die Schallschutzanforderungen nach DIN 4109, E DIN 4109-10 SSt. I bis SST. III

Eigenschaften
- für den Trockeneinbau
- Selbsttragend
- Rahmen pulverbeschichtet
- Waschtisch Befestigungsabstand 5 - 38 cm
- Armaturenanschlussplatte höhen- und tiefenverstellbar
- Befestigung für Abgangsbogen höhenverstellbar
- 2 schallgedämmten Armaturenanschlüssen DN 15, verstellbar von 0-200mm,
- einschließlich Anschluss an das verwendete Rohrsystem

einschl. Befestigungswinkel, HT Abgangsbogen, Ø 50 mm; Gummidichtung Ø 44 / 32 mm; 2 Gewindestangen und Muttern M10 für Keramikbefestigung, Dicht-, Verbindungs- und Befestigungsmaterial.

Fabrikat  : '........................................'

Typ  : '........................................'
Menge: 8,000 St
DIN 276/18_Doku: 412

**04.09.0003 Waschbecken 60 cm**
Waschbecken 60 cm

eckiges Design, mit Hahnloch mittig, mit Überlauf.

Verwendungszwecke
- Zum Einbau in Sanitärräumen

Eigenschaften
- Unterbaufähig
- Schmale Ränder vermitteln ein unbeschwertes und
  positives Badambiente
- Zeitgemäßes Design und filigrane Linienführung
- 10 Jahre Nachkaufgarantie

Technische Eigenschaften
- Werkstoff: Sanitärkeramik
- Farbe / Oberfläche: weiß
- Breite: 60 cm
- Höhe: 16,5 cm
- Tiefe: 48 cm
- Hahnloch: mittig
- Überlauf: sichtbar, symmetrisch

Qualitativ weder Stapelware noch Fachhändler-Hausmarke.
Die Waschtische, barrierefreien Waschtische, WC-Töpfe, Urinale und barrierefreien WC-Töpfe müssen vom gleichen Hersteller sein.

Abmessungen (BxT)  :  600x480mm.

Einschließlich allem erforderlichem Zubehör und Befestigungsmaterialien.

Planungsfabrikat: Geberit Smyle
oder gleichwertig

gewählt:

Fabrikat  : '........................................'

Typ  : '........................................'
Menge: 1,000 St
DIN 276/18_Doku: 412

**04.09.0004 Waschbecken 50cm**
*** wie Position 01.07.0003
Handwaschbecken 50cm

Abmessungen (BxT)  :  500x410mm.
Menge: 7,000 St
DIN 276/18_Doku: 412

**04.09.0005 Waschtisch-Micharamatur für Waschanlagen, Netz**
Waschtisch-Micharamatur für Waschanlagen, Netz

Berührungslose, elektronisch gesteuerte Waschtischarmatur:
- für Kalt- und Warmwasseranschluss
- ohne Ablaufgarnitur
- modularer Monoblock ohne Unterbau, robustes Metallgehäuse, verchromt
- Service über Revisionsabdeckung
- Infrarot-Sensorik (vollautomatische Einstellung!), Mikroprozessor-Elektronik
- funktionssicheres Magnetventil ROBUST (druckstoßarm) und  Spar-Strahlregler
- Warm- und Kaltwasseranschluss mit flexiblen Druckschläuchen
- Rückschlagventile und Schmutzsiebe (eingebaut)
- Temperatur frei wählbar oder vorwählbar (vandalensichere Abdeckung)
- Heißwassersperre einstellbar
- Kurz-Aus (Reinigung) und Dauer-Ein (Befüllen) (mit Touch auslösbar)
- Dauer-Ein- und Hygienespülung-Laufzeit (mit Touch einstellbar)
- Wassernachlaufzeit, Sensorempfindlichkeit (mit Touch einstellbar)
- 12-, 24- oder 48-Stunden-Hygienespülung (mit Touch aktivierbar)
- Installation wie konventioneller Einhebelmischer
- Einbindung in das Wassermanagement-System möglich
- Service APP kompatibel: Kontrolle der gespeicherten Betriebsdaten,

Einstellungen und Steuerung der Funktionen
für Einzel- und Mehrfachstromversorgung, Datenverbindung

Netzbetrieb Aufputz  :  Steckernetzgerät 230 V/AC - 6 V/DC

Betriebsdruck  :  0,3-10 bar
Durchflussmenge (ca.)  :  6 l/min (3 bar)
Wassertemperatur (max.):  80 °C
Strahlregler  :  Spar-Strahlregler, Kaskade  (selbstreinigend)
Druckschläuche  :  350 mm
Eckventilanschlüsse  :  G 3/8"
Schmutzsiebe  :  0,5 mm Maschenweite
Sensorempfindlichkeit  :  permanent automatisch  selbsteinmessend
Wassernachlaufzeit  :  1 s voreingestellt (mit Touch 0-10 s  einstellbar)
Dauer-Ein-Laufzeit und Hygienespülung-Laufzeit: 2 min voreingestellt (mit Touch 0,5-20 min einstellbar)
Kurz-Aus  :  2 min (fixiert)

Normen: DIN EN 200; Geräuschklasse I; PA-IX 28707 / IO; CE

einschließlich: notwendiger Converter / Schnittstelle zur Einbindung in das Wassermanagement-System, kurze Ausführung inkl. Unterputzdose mit Deckel

einschließlich allem erforderlichem Zubehör, Befestigungsmaterialien.

gewählt:

Fabrikat  : '..............................................'

Typ  : '..............................................'
Menge: 4,000 St
DIN 276/18_Doku: 412

**04.09.0006 Waschtischamatur für Waschanlagen, Netz**
Waschtischamatur für Waschanlagen, Netz

Berührungslose, elektronisch gesteuerte Waschtischarmatur:
- für Kalt- oder Warmwasseranschluss
- ohne Ablaufgarnitur
- modularer Monoblock ohne Unterbau, robustes Metallgehäuse, verchromt
- Service über Revisionsabdeckung
- Infrarot-Sensorik (vollautomatische Einstellung!), Mikroprozessor-Elektronik
- funktionssicheres Magnetventil ROBUST (druckstoßarm) und  Spar-Strahlregler
- Warm- oder Kaltwasseranschluss mit flexiblen Druckschläuchen
- Rückschlagventile und Schmutzsiebe (eingebaut)
- Temperatur frei wählbar oder vorwählbar (vandalensichere Abdeckung)
- Heißwassersperre einstellbar
- Kurz-Aus (Reinigung) und Dauer-Ein (Befüllen) (mit Touch auslösbar)
- Dauer-Ein- und Hygienespülung-Laufzeit (mit Touch einstellbar)
- Wassernachlaufzeit, Sensorempfindlichkeit (mit Touch einstellbar)
- 12-, 24- oder 48-Stunden-Hygienespülung (mit Touch aktivierbar)
- Installation wie konventioneller Einhebelmischer
- Einbindung in das Wassermanagement-System möglich
- Service APP kompatibel: Kontrolle der gespeicherten Betriebsdaten,

Einstellungen und Steuerung der Funktionen
für Einzel- und Mehrfachstromversorgung, Datenverbindung

Netzbetrieb Aufputz  :  Steckernetzgerät 230 V/AC - 6 V/DC

Betriebsdruck  :  0,3-10 bar
Durchflussmenge (ca.)  :  6 l/min (3 bar)
Wassertemperatur (max.):  80 °C
Strahlregler  :  Spar-Strahlregler, Kaskade  (selbstreinigend)
Druckschläuche  :  350 mm
Eckventilanschlüsse  :  G 3/8"
Schmutzsiebe  :  0,5 mm Maschenweite
Sensorempfindlichkeit  :  permanent automatisch  selbsteinmessend
Wassernachlaufzeit  :  1 s voreingestellt (mit Touch 0-10 s  einstellbar)
Dauer-Ein-Laufzeit und Hygienespülung-Laufzeit: 2 min voreingestellt (mit Touch 0,5-20 min einstellbar)
Kurz-Aus  :  2 min (fixiert)

Normen: DIN EN 200; Geräuschklasse I; PA-IX 28707 / IO; CE

einschließlich: notwendiger Converter / Schnittstelle zur Einbindung in das Wassermanagement-System, kurze Ausführung inkl. Unterputzdose mit Deckel

einschließlich allem erforderlichem Zubehör, Befestigungsmaterialien.

gewählt:

Fabrikat  : '..............................................'

Typ  : '..............................................'
Menge: 4,000 St
DIN 276/18_Doku: 412

**04.09.0007 Ablaufventil**
Ablaufventil

Messing mit Stopfen und Überlauf, mit Profildichtung, für Waschtische und Handwaschbecken, einschl. Dichtungsmaterial

Dimension:  1 1/4"
Farbe:  verchromt
Menge: 8,000 St
DIN 276/18_Doku: 412

**04.09.0008 Röhrengeruchverschluss**
Röhrengeruchverschluss

für Waschtische, verstellbares Tauchrohr, mit Schubrosette

Dimension:  1 1/4"
Tasse:  50  mm
Farbe:  verchromt
Menge: 8,000 St
DIN 276/18_Doku: 412

**04.09.0009 Objekt Versiegelung o.g. Waschtisch**
Objekt Versiegelung o.g. Waschtisch

an o.g. Sanitärobjekt dauerelastische Silikonnaht an Übergang zwischen Objekt und Wand fachgerecht anbringen.

Farbe:  nach Wahl des Auftraggebers
Menge: 8,000 St
DIN 276/18_Doku: 412

**04.09.0010 Seifenspender, manuell Korpus 600 ml**
Seifenspender, manuell Korpus  600 ml

- rechteckig geformtes Gehäuse mit großen Radien
- dient zur Aufnahme handelsüblicher Flüssigseife
- mit Innenbehälter zur freien Befüllung, Füllmenge 600 ml
- Innenbehälter zur Reinigung herausnehmbar
- seitliche Füllstandsanzeige
- mit Hebel zur manuellen Seifenausgabe
- Schutz gegen Missbrauch durch Verriegelung
- zur Wandmontage
- Korpus und Hebel aus hochglänzendem Polyamid
- inklusive korrosionsfreiem Befestigungsmaterial
- Geeignet für Flüssigseife mit einer Viskosität von 1.500 bis 4.000 mPa-s
- Rahmenelement aus hochglänzendem Polyamid

Farbe Reinweiß

Fabrikat  : '........................................'

Typ  : '........................................'
Menge: 8,000 St
DIN 276/18_Doku: 412

**04.09.0011 Papierhandtuchspender ca. 450 St**
Papierhandtuchspender  ca. 450 St

- rechteckig geformter Behälter mit eingefasster Entnahmeöffnung
- dient zur Aufnahme handelsüblicher Papierhandtücher
- Fassungsvermögen ca. 450 Stück
- anwenderfreundliche Entnahmeöffnung
- leicht zu befüllen und abschließbar
- zur Wandmontage mit Befestigungsmaterial
- Behälter aus hochwertigem, weiß-transluzentem Kunststoff
- Einfassung der Entnahmeöffnung aus hochglänzendem Polyamid

Farbe Reinweiß

Hersteller und Serie wie Seifenspender
Menge: 8,000 St
DIN 276/18_Doku: 412

**04.09.0012 Papierhandtuchkorb Lochblech weiß**
Papierhandtuchkorb Lochblech weiß
- rechteckiger Behälter aus Lochblech mit Aufsatz aus Kunststoff
- dient als Abfallbehälter für benutzte Papierhandtücher
- der Aufsatz dient zur Befestigung und Abdeckung von Abfallbeuteln und
kann abgenommen werden
- freistehend oder zur Wandmontage
- Lochblech, weiß

Farbe Reinweiß

Hersteller und Serie wie Seifenspender
Menge: 8,000 St
DIN 276/18_Doku: 412

*Hinweis: WC-Anlagen*

**04.09.0013 WC-Installationselement**
WC-Installationselement

mit UP-Spülkasten, Höhe 112 cm, zum Einbau in teilhohe oder raumhohe Vorwandinstallation, für Fußbodenaufbau 0 - 20 cm, erfüllt die Schallschutzanforderungen nach DIN 4109, E DIN 4109-10 SSt. I bis SST. III

Eigenschaften
- Trockenbauelement
- Selbsttragend
- Rahmen pulverbeschichtet,
- Rahmen mit Löchern 9 mm für Befestigung im Holzständerbau
- Keramikbefestigungen M12, Befestigungsabstand 18 cm oder
  23 cm
- Fußstützen mit cm-Raster-Markierung, verzinkt,
  höhenverstellbar
- Fußplatte drehbar, für den Einbau in UW50 und UW75 Profile
- Befestigung für Abgangsbogen schallgedämmt
- UP-Spülkasten mit Betätigung von vorne,
- Schwitzwassergedämmt
- 2 Spülmenge (einstellbar)
- Wasseranschluss hinten/oben in der Mitte
- Verbindungsschlauch zum Eckventil handverschraubbar
- Schnelleinstellung der Drückerstangen für Betätigungsplatte
- 2-Mengen-Spülung für Betätigungsplatte
- einschließlich Wandscheibe bzw. Anschluss an das verwendete Rohrsystem

Technische Daten:
Spülmenge Werkeinstellung 6 und 3 l
Kleine Spülmenge Einstellbereich 3/4 l
Große Spülmenge Einstellbereich 4,5/6/7.5 l

einschl. Befestigungswinkel, universeller Wasseranschluss R 1/2" mit integriertem Eckventil,  Schutzstopfen; Bauschutz für Serviceöffnung, ablängbar, 2 Gewindestangen und Muttern M12 für Keramikbefestigung; PE Anschlussgarnitur,  90 mm; PE Wand-WC- Bogen 90°, 90/90 mm; PE Übergangsstück, 90/110 mm, Dicht-, Verbindungs- und Befestigungsmaterial.

Fabrikat  : '........................................'

Typ  : '........................................'
Menge: 12,000 St
DIN 276/18_Doku: 412

**04.09.0014 Wand-WC**
Wand-WC

spülrandlose Wand-WC-Keramik Tiefspüler aus Sanitärkeramik eckige Bauform für 6 und 4,5 Liter Spülwasser nach EN 997. Spült mit 4l, mit Schalldämmmatte.
Modell qualitativ weder Stapelware noch Fachhändler-Hausmarke.
Die Waschtische, barrierefreien Waschtische, Klassenzimmer-Waschtische WC-Töpfe, Urinale und barrierefreien WC-Töpfe müssen vom gleichen Hersteller sein.

Abmessungen (BxT)  :  350x540mm
Farbe  :  Weiß

Einschließlich allem erforderlichem Zubehör und Befestigungsmaterialien.

Planungsfabrikat:  Geberit Smyle
oder gleichwertig.

gewählt:

Fabrikat  : '........................................'

Typ  : '........................................'
Menge: 12,000 St
DIN 276/18_Doku: 412

**04.09.0015 WC-Sitz mit Deckel**
WC-Sitz mit Deckel

WC-Sitzring aus hochwertigem Kunststoff mit Deckel. Stabile Scharniere mit durchgehender Scharnierwelle aus Edelstahl mit Winkelpuffern gegen seitliches Verrutschen.
Farbe: Weiß.

Einschließlich allem erforderlichem Zubehör und Befestigungsmaterialien.
Menge: 12,000 St
DIN 276/18_Doku: 412

**04.09.0016 Betätigungsplatte**
Betätigungsplatte

Abdeckplatte aus Edelstahl für UP-Spülkasten, rechteckige Bauform

2-Mengen Spülung mit zwei unterschiedlich großen, Drückerstangen schallgedämmt einschließlich allem erforderlichem Zubehör und Befestigungsmaterialien
Menge: 12,000 St
DIN 276/18_Doku: 412

**04.09.0017 WC Objekt Versiegelung**
WC Objekt Versiegelung

an o.g. Sanitärobjekt dauerelastische Silikonnaht an Übergang zwischen Objekt und Wand fachgerecht anbringen. Naht unten offen geschlossen.

Farbe:  nach Wahl des Auftraggebers
Menge: 12,000 St
DIN 276/18_Doku: 412

**04.09.0018 WC-Papierhalter**
WC-Papierhalter

- rechtwinklig gebogener, U-förmiger Halter
- diebstahlgeschützt durch verdeckte Verschraubung
- 160 mm breit, 120 mm hoch, Stange 21 mm im Durchmesser

Farbe Reinweiß

Hersteller und Serie wie Seifenspender
Menge: 3,000 St
DIN 276/18_Doku: 412

**04.09.0019 WC-Großrollenhalter**
WC-Großrollenhalter
glänzend, Korpusfarbe Signalweiß (98)
Produktnummer: 477.21.60098 98
HEWI WC-Großrollenhalter
Korpus aus hochglänzendem Polyamid in der HEWI Farbe 98 (Signalweiß), Rahmenelement / Entnahmeöffnung aus hochglänzendem Polyamid, Breite 360 mm, Höhe 364 mm, Tiefe 147 mm, Schutz gegen Missbrauch durch Verriegelung, Erweiterung durch Karussell 900.21.E01 möglich.
Menge: 9,000 St
DIN 276/18_Doku: 412

**04.09.0020 Reservepapierhalter**
Reservepapierhalter

- zylindrischer Papierhalter mit runder Rosette
- diebstahlgeschützt durch verdeckte Verschraubung
- 123 mm lang, Durchmesser 33 mm, Rosette 70 mm Durchmesser
- aus hochglänzendem Polyamid nach HEWI Farbtabelle

Farbe Reinweiß

Hersteller und Serie wie Seifenspender
Menge: 12,000 St
DIN 276/18_Doku: 412

**04.09.0021 WC-Bürstengarnitur**
WC-Bürstengarnitur

- Bürstengriff mit auswechselbarem schwarzem Bürstenkopf aus Polyamid
- Bürstentopf mit gewölbtem Boden und sphärenförmigem, teilweise offe
nem Oberteil in ringförmigem Halter
- Oberteil stufenlos drehbar
- der Behälter ist herausnehmbar, kann aber auch diebstahlgeschützt montiert werden
- einfaches Auswechseln des Bürstenkopfs durch Bajonettverschluss
- diebstahlgeschützt durch verdeckte Verschraubung

Farbe Reinweiß

Hersteller und Serie wie Seifenspender
Menge: 12,000 St
DIN 276/18_Doku: 411

*Hinweis: Urinale*

**04.09.0022 Urinal-Installationselement**
Urinal-Installationselement

Installationselement für Urinalbecken.

Höhe 112-130 cm, zum Einbau in teilhohe oder raumhohe Vorwandinstallation, für Fußbodenaufbau 0 - 20 cm, erfüllt die Schallschutzanforderungen nach DIN 4109, E DIN 4109-10 SSt. I bis SST. III

Eigenschaften
- Trockenbauelement
- Selbsttragend
- Rahmen pulverbeschichtet
- Rahmen mit Löchern Ø 9 mm für Befestigung im
  Holzständerbau
- Keramikbefestigungen M8, Abstand und Höhe einstellbar
- Befestigung für Einlauf 32 mm höhenverstellbar
- Fußstützen mit cm-Raster-Markierung, verzinkt,
  höhenverstellbar
- Fußplatte drehbar, für den Einbau in UW50 und UW75 Profile
- Befestigung für Abgangsbogen schallgedämmt und
  höhenverstellbar

einschl. Befestigungswinkel, Bauschutz, ablängbar; Urinal-Anschlussgarnitur PE Abgangsbogen Ø 50/63 mm; Gummidichtung Ø 57/50 mm, 2 Gewindestangen und Muttern M8 für Keramikbefestigung, Dicht-, Verbindungs- und Befestigungsmaterial.

Fabrikat  : '........................................'

Typ  : '........................................'
Menge: 8,000 St
DIN 276/18_Doku: 412

**04.09.0023 Urinal**
Urinal, DIN 1390, DIN-EN 80

aus Sanitärporzellan, in rechteckiger Form, zugelassen für 1 Liter Spülvolumen, Zulauf: von hinten, Abgang: nach hinten

Breite  :  325 mm
Tiefe  :  300 mm
Farbe  :  weiß

einschl. Schallschutzelement, Befestigungssatz verchromt, Absaugeformstück, Dicht-, Befestigungs- und Verbindungsmaterial

Fabrikat  : '..............................................'

Typ  : '..............................................'
Menge: 8,000 St
DIN 276/18_Doku: 419

**04.09.0024 Urinal Objekt Versieglung**
Urinal Objekt Versiegelung

an o.g. Sanitärobjekt dauerelastische Silikonnaht an Übergang zwischen Objekt und Wand fachgerecht anbringen. Naht unten offen geschlossen.

Farbe:  nach Wahl des Auftraggebers
Menge: 8,000 St
DIN 276/18_Doku: 412

**04.09.0025 Elekt. Urinalsteuerung Netz**
Elekt. Urinalsteuerung Netz

Spülmenge über Drossel des Rohbausets bis auf 0,5 l pro Spülung reduzierbar, Intervallspülung einstellbar, Dynamische Spülzeitanpassung,
Funktionen mit Service-Handy einstellbar und abfragbar, Ventilschließfunktion bei Stromausfall.
Lieferumfang
- Abdeckplatte Sigma01, mit IR-Fenster
- Befestigungsrahmen
- Infrarotsteuerung, vormontiert auf Befestigungsrahmen
- Magnetventil
- Netzteil
- Befestigungsmaterial
liefern und montieren
Menge: 8,000 St
DIN 276/18_Doku: 419

*Hinweis: WC Anlage barrierefrei*

**04.09.0026 WC-Installationselement barrierefrei**
WC-Installationselement barrierefrei

mit UP Spülkasten, Höhe 112 cm, zum Einbau in teil- oder raumhohe Vorwandinstallationen, für barrierefreies Bauen geeignet, für Wand-WCs mit Anschlussmaßen nach DIN EN 33:2011-11, mit Ausladung > 62 cm geeignet, zum Befestigen von Stütz- und Haltegriffen, für 1-Mengen-, 2-Mengen- oder Spül-Stopp-Spülung, für Fußbodenaufbauten 0 – 20 cm,

Eigenschaften
- Trockenbauelement
- Selbsttragender Rahmen
- pulverbeschichtet Rahmen
- vorbereitet für Abstützungen bei WC-Keramiken mit kleiner Auflagefläche
- Montagehöhe WC in der Rohbauphase einstellbar, 41–46 cm
- Fußstützen verzinkt, verstellbar 0 – 20 cm
- Fußstützen mit Rutschhemmung
- Fußplatten drehbar, Tiefe passend zum Einbau in U-Profile UW 50 und UW 75
- Anschlussbogen in verschiedenen Tiefenpositionen werkzeuglos montierbar,
  Verstellbereich 45 mm
- Befestigung Anschlussbogen schallgedämmt
- UP-Spülkästen mit Betätigung von vorne, schwitzwassergedämmt
- Bei Werkseinstellung sofortiges Nachspülen möglich
- Montage- und Servicearbeiten am UP-Spülkasten werkzeuglos
- Wasseranschluss hinten oder oben Mitte
- Bauschutz für Serviceöffnung schützt vor Feuchtigkeit und Schmutz
- Bauschutz für Serviceöffnung ablängbar
- Montageplatte aus Furnierholz, wasserfest verleimt für 2 Stütz- / Haltegriffe
- einschließlich Anschluss an das verwendete Rohrsystem

Technische Daten:
Spülmenge
Werkeinstellung  :  6 und 3 l
Kleine Spülmenge
Einstellbereich  :  3/4 l
Große Spülmenge
Einstellbereich  :  4,5/6/7.5 l

Inkl. Rohbauset für WC-Steuerung mit elektrischer Spülauslösung zur UP-Montage mit Deckel für UP-Dose, UP-Dose für Bohrloch Durchmesser 76 mm, Roheinführung, Netzteil und Leerrohr

Technische Daten:
Netzfrequenz  :  50 - 60 HZ
Schutzart  :  IP20
Netzspannung  :  85-240 V AC

einschl. Befestigungswinkel, Betätigungsplatte chrom mit Spartaste, universeller Wasseranschluss R 1/2" mit integriertem Eckventil, Schutzstopfen; 2 Gewindestangen und Muttern M12 für Keramikbefestigung; PE Anschlussgarnitur, 90 mm; PE Wand-WC- Bogen 90°, 90/90 mm; PE Übergangsstück, 90/110 mm, Dicht-, Verbindungs- und Befestigungsmaterial.
Menge: 1,000 St
DIN 276/18_Doku: 412

**04.09.0027 WC barrierefrei**
WC barrierefrei

Tiefspül-WC, CE, EN 997 6 A/C, EN 38, aus Sanitärporzellan, mit 70 cm Ausladung entsprechend den DIN 18025 Teil 1 und DIN 18024 Teil 2, besonders für die Benutzung durch Rollstuhlfahrer geeignet.
Wandhängend, mit waagerechtem Abgang und Schalldämmmatte.

Abmessungen (BxT)  :  360x700mm

Einschließlich allem erforderlichem Zubehör und Befestigungsmaterialien.

gewählt:

Fabrikat  : '........................................'

Typ  : '........................................'
Menge: 1,000 St
DIN 276/18_Doku: 412

**04.09.0028 Zulage Spülrandlos**
Zulage Spülrandlos

Zulage zu o.g. Tiefspül-WC als Ausführung Spülrandlos
Menge: 1,000 St
DIN 276/18_Doku: 412

**04.09.0029 WC-Sitz barrierefrei**
WC-Sitz barrierefrei

WC-Sitzring aus hochwertigem Kunststoff ohne Deckel. Stabile Scharniere mit durchgehender Scharnierwelle aus Edelstahl mit Winkelpuffern gegen seitliches Verrutschen.
Menge: 1,000 St
DIN 276/18_Doku: 412

**04.09.0030 Stützklappgriff für WC 850mm**
Stützklappgriff für WC 850mm

- zwei parallele, übereinander angeordnete, durch einen Verbindungsbogen zusammengefügte Stangen
- dient zum Festhalten und Abstützen- mit durchgehendem,  korrosionsgeschütztem Stahlkern und Wandplatte aus Polyamid mit integriertem Stahlkern
- kann nach oben und gebremst nach unten geklappt werden
- Montage an der Wand mit wandspezifischem Befestigungsmaterial
- Dichtband zur Abdichtung der Befestigungspunkte
- verdeckte Befestigung
- getestet bis 150 kg
- empfohlenes maximales Gewicht des Anwenders: 150 kg
- aus hochglänzendem Polyamid
- wird gemäß CE- und UKCA-Verordnung (EU) 2017/745 über
Medizinprodukte produziert
- erfüllt die Anforderungen nach DIN 18040, ÖNORM B1600/1601 und SIA 500

Ausladung  :  850 mm

Farbe Reinweiß

Hersteller und Serie wie Seifenspender
Menge: 1,000 St
DIN 276/18_Doku: 412

**04.09.0031 Stützklappgriff mit Taster und Rollenhalter**
Stützklappgriff mit Taster und Rollenhalter

jedoch mit Taster für Spülauslösung und Rollenhalter am Griff
Menge: 1,000 St
DIN 276/18_Doku: 412

**04.09.0032 WC Steuerung barrierefrei**
WC Steuerung, barrierefrei

WC - Steuerung für barrierefreies Bauen, zur manuellen Auslösung von  UP-Spülkasten  über Stützklappgriffe
Eigenschaften:
Passend zu Spülauslösung über Stützklappgriff; Spülauslösung auch über Betätigungsplatte möglich, elektrische Hebevorrichtung selbstkalibrierend, 1-Mengen-Spülung möglich, Hygienespülung voreingestellt, Steckverbindung verwechslungssicher, Betrieb mit Kleinspannung,
Technische Daten:
Hygienespülung Werkeinstellung 168 h, Betriebsspannung 3 V DC, mit Trafo und allem Zubehör, Kabel etc.
Lieferumfang:
Betätigungsplatte Kunststoff weiß, verschraubbar, Steuerungselektronik
Menge: 1,000 St
DIN 276/18_Doku: 412

**04.09.0033 Rückenstütze**
Rückenstütze

- gepolsterte Lehne mit beidseitig angebrachten, rechtwinklig gebogenen Befestigungsstangen
- dient zum Abstützen des Rückens auf dem WC
- mit durchgehendem, korrosionsgeschütztem Stahlkern
- Montage an Stützklappgriffen oder Wandstützgriffen mit Wandplatte, bauseits verstellbar
- 640 mm bis 670 mm breit, 220 mm hoch und 150 mm tief, Rückenstütze 350 mm breit
- Rückenpolster aus schwarzem PUR

Farbe Reinweiß

Hersteller und Serie wie Seifenspender
Menge: 1,000 St
DIN 276/18_Doku: 412

**04.09.0034 Reservepapierhalter**
Reservepapierhalter

- zylindrischer Papierhalter mit runder Rosette
- diebstahlgeschützt durch verdeckte Verschraubung
- 123 mm lang, Durchmesser 33 mm, Rosette 70 mm Durchmesser
- aus hochglänzendem Polyamid nach HEWI Farbtabelle

Farbe Reinweiß

Hersteller und Serie wie Seifenspender
Menge: 1,000 St
DIN 276/18_Doku: 412

*Hinweis: WT-Anlage barrierefrei*

**04.09.0035 WT-Installationselement barrierefrei**
Waschtisch-Installationselement barrierefrei

mit Unterputz-Geruchverschluss, Höhe 112 cm BF, zum Einbau in teilhohe oder raumhohe Vorwandinstallation, für Fußbodenaufbau 0 - 20 cm, erfüllt die Schallschutzanforderungen nach DIN 4109, E DIN 4109-10 SSt. I bis SST. III

Eigenschaften
- Trockenbauelement
- Selbsttragend
- Rahmen pulverbeschichtet
- Löcher Ø 9 mm für Befestigung im Holzständerbau
- Waschtisch Befestigungsabstand 5 - 38 cm
- Armaturenanschlussplatte höhen- und tiefenverstellbar
- Fußstützen mit cm-Raster-Markierung, verzinkt, höhenverstellbar
- Fußplatte drehbar, für den Einbau in UW50 und UW75 Profile
- Befestigung für Abgangsbogen höhenverstellbar
-für Einlocharmaturen
- einschließlich Anschluss an das verwendete Rohrsystem

einschl. UP-Geruchsverschluss Ø 40 mm mit Wandeinbaukasten, vormontiert, Bauschutz aus Styropor, 2 universelle Wasseranschlüsse R 1/2" mit Dämmunterlage, 2 Gewindestangen M10 für Keramikbefestigung, Dicht-, Verbindungs- und Befestigungsmaterial, Befestigungswinkel.

gewählt:

Fabrikat  : '........................................'

Typ  : '........................................'

komplett liefern und montieren
Menge: 1,000 St
DIN 276/18_Doku: 412

**04.09.0036 Halteelement für Waschtisch-Stützgriff**
Halteelement für Waschtisch-Stützgriff

Für Trockenbau, zum Einbau in teil- oder raumhohe Vorwandinstallationen, für barrierefreies Bauen geeignet, zum Befestigen von Stütz- und Haltegriffen, für Fußbodenaufbauten 0–20 cm

Eigenschaften
- Selbsttragender Rahmen pulverbeschichtet
- Rahmen mit Bohrlöchern ø 9 mm für Befestigung im Holzständerbau
- Fußstützen verzinkt, verstellbar 0–20 cm
- Fußstützen mit Rutschhemmung Fußplatten drehbar, Tiefe passend zum
  Einbau in U-Profile UW 50 und UW 75
- Montageplatte aus Furnierholz, wasserfest verleimt, höhenverstellbar

einschl. Befestigungsmaterial.
Menge: 2,000 St
DIN 276/18_Doku: 412

**04.09.0037 Stützklappgriff für Waschtisch**
Stützklappgriff für Waschtisch

- zwei parallele, übereinander angeordnete, durch einen Verbindungsbogen zusammengefügte Stangen
- dient zum Festhalten und Abstützen- mit durchgehendem,  korrosionsgeschütztem Stahlkern und Wandplatte aus Polyamid mit integriertem Stahlkern
- kann nach oben und gebremst nach unten geklappt werden
- Montage an der Wand mit wandspezifischem Befestigungsmaterial
- Dichtband zur Abdichtung der Befestigungspunkte
- verdeckte Befestigung
- getestet bis 150 kg
- empfohlenes maximales Gewicht des Anwenders: 150 kg
- aus hochglänzendem Polyamid
- wird gemäß CE- und UKCA-Verordnung (EU) 2017/745 über
Medizinprodukte produziert
- erfüllt die Anforderungen nach DIN 18040, ÖNORM B1600/1601 und SIA 500

Farbe Reinweiß

Hersteller und Serie wie Seifenspender
Menge: 2,000 St
DIN 276/18_Doku: 412

**04.09.0038 Waschtisch barrierefrei**
Waschtisch barrierefrei

Waschtisch aus Sanitärporzellan weiß, mit mittig liegenden Hahnloch, mit Überlauf, unterfahrbar, mit vorderer Einbuchtung in Verbindung mit Ablaufgarnitur für Wandeinbau.

Abmessung (BxT)  :  640x490mm

Einschließlich allem erforderlichem Zubehör und Befestigungsmaterialien.

gewählt:

Fabrikat  : '........................................'

Typ  : '........................................'

Größe  : '........................................'
Menge: 1,000 St
DIN 276/18_Doku: 412

**04.09.0039 Waschtisch-Micharamatur für Waschanlagen, Netz**
Waschtisch-Micharamatur für Waschanlagen, Netz

mit thermostatischen Verbrühschutz L13

Berührungslose elektronisch gesteuerte Waschtischarmatur, Infrarot-Sensorik.
- Vollautomatische Selbsteinmessung
- thermostatische Temperaturwahl
- thermostatischer Verbrühschutz in Anlehnung an DIN EN 1111
- für Kalt- und Warmwasseranschluss, mit flexiblen Schläuchen;
Rückschlagventile und Schmutzsiebe eingebaut
- Hinweis: Wasseranschlüsse kalt/warm sind getauscht zu montieren
- ohne Ablaufgarnitur
- funktionssicheres Magnetventil ROBUST, bistabil
- Spar-Strahlregler (selbstreinigend)
- Kurz-Aus (Reinigung) und Dauer-Ein (Befüllen) (mit Funktionstaste auslösbar)
- Sensorempfindlichkeit, Wassernachlaufzeit, Hygienespülung-Laufzeit und
Intervall 12, 24 und 48 Stunden aktivierbar und einstellbar
- Einbindung in das CNX Wassermanagement-System möglich
- Service APP kompatibel: Kontrolle der gespeicherten Betriebsdaten,
Einstellungen und Steuerung der Funktionen

Netz Aufputz  :  Stecknetzgerät 230 V/DC / 6 V/DC
Betriebsdruck  :  0,3-10 bar
Durchflussmenge (ca.)  :  3,8 l/min (3 bar)
Wassertemperatur (max.):  80 °C
Druckschläuche  :  350 mm
Eckventilanschlüsse  :  G 3/8
Schmutzsiebe  :  0,5 mm Maschenweite
Wassernachlaufzeit  :  1 s voreingestellt (mit Funktionstaste  0-10 s einstellbar)
Dauer-Ein-Laufzeit und Hygienespülung-Laufzeit: 2 min voreingestellt (mit
Funktionstaste 0,5-20 min einstellbar)
Kurz-Aus  :  2 min fixiert
Normen  :  DIN EN 200; Geräuschklasse I; PA-IX  28707 / IO; CE

einschließlich: notwendiger Converter / Schnittstelle zur Einbindung in das Wassermanagement-System, kurze Ausführung inkl. Unterputzdose mit Deckel

einschließlich allem erforderlichem Zubehör, Befestigungsmaterialien.

gewählt:

Fabrikat  : '..............................................'

Typ  : '..............................................'
Menge: 1,000 St
DIN 276/18_Doku: 412

**04.09.0040 Objekt Versiegelung o.g. Waschtisch**
Objekt Versiegelung o.g. Waschtisch

an o.g. Sanitärobjekt dauerelastische Silikonnaht an Übergang zwischen Objekt und Wand fachgerecht anbringen.

Farbe:  nach Wahl des Auftraggebers
Menge: 1,000 St
DIN 276/18_Doku: 412

**04.09.0041 Seifenspender, manuell Korpus 600 ml**
Seifenspender, manuell Korpus  600 ml

- rechteckig geformtes Gehäuse mit großen Radien
- dient zur Aufnahme handelsüblicher Flüssigseife
- mit Innenbehälter zur freien Befüllung, Füllmenge 600 ml
- Innenbehälter zur Reinigung herausnehmbar
- seitliche Füllstandsanzeige
- mit Hebel zur manuellen Seifenausgabe
- Schutz gegen Missbrauch durch Verriegelung
- zur Wandmontage
- Korpus und Hebel aus hochglänzendem Polyamid
- inklusive korrosionsfreiem Befestigungsmaterial
- Geeignet für Flüssigseife mit einer Viskosität von 1.500 bis 4.000 mPa-s
- Rahmenelement aus hochglänzendem Polyamid

Farbe Reinweiß

Fabrikat  : '........................................'

Typ  : '........................................'
Menge: 1,000 St
DIN 276/18_Doku: 412

**04.09.0042 Papierhandtuchspender ca. 450 St**
Papierhandtuchspender  ca. 450 St

- rechteckig geformter Behälter mit eingefasster Entnahmeöffnung
- dient zur Aufnahme handelsüblicher Papierhandtücher
- Fassungsvermögen ca. 450 Stück
- anwenderfreundliche Entnahmeöffnung
- leicht zu befüllen und abschließbar
- zur Wandmontage mit Befestigungsmaterial
- Behälter aus hochwertigem, weiß-transluzentem Kunststoff
- Einfassung der Entnahmeöffnung aus hochglänzendem Polyamid

Farbe Reinweiß

Hersteller und Serie wie Seifenspender
Menge: 1,000 St
DIN 276/18_Doku: 412

**04.09.0043 Papierhandtuchkorb Lochblech weiß**
Papierhandtuchkorb Lochblech weiß
- rechteckiger Behälter aus Lochblech mit Aufsatz aus Kunststoff
- dient als Abfallbehälter für benutzte Papierhandtücher
- der Aufsatz dient zur Befestigung und Abdeckung von Abfallbeuteln und
kann abgenommen werden
- freistehend oder zur Wandmontage
- Lochblech, weiß

Farbe Reinweiß

Hersteller und Serie wie Seifenspender
Menge: 1,000 St
DIN 276/18_Doku: 412

*Hinweis: Aussgussbecken*

**04.09.0044 Ausgussbecken**
Ausgussbecken

Ausgussbecken aus Stahlblech, beidseitig weiß emailliert, mit Rückwand, Klapprost und Kunststoff-Ablaufgarnitur

Abmessung (BxT)  :  510x340mm

Einschließlich allem erforderlichem Zubehör und Befestigungsmaterialien.
Menge: 2,000 St
DIN 276/18_Doku: 412

**04.09.0045 Waschtisch-Thermostat Elektronische Thermostat-Mischarmatur für Wand**
Elektronische Thermostat-Mischarmatur für Wand

Berührungslose, elektronisch gesteuerte Wandarmatur für Aufputzmontage:

- robustes Edelstahlgehäuse mit starrem Auslauf (nicht schwenkbar)
- Infrarot-Sensorik (vollautomatische Einstellung!), Mikroprozessor-Elektronik
- funktionssicheres Magnetventil ROBUST (druckstoßarm) und Spar-Strahlregler
- Rückschlagventile und Schmutzsiebe (eingebaut)
- Kurz-Aus (Reinigung) und Dauer-Ein (Befüllen) (mit Click-plus auslösbar)
- Dauer-Ein- und Hygienespülung-Laufzeit (mit Funktionstaste einstellbar)
- Wassernachlaufzeit, Sensorempfindlichkeit (mit Funktionstaste einstellbar)
- 12-, 24- oder 48-Stunden-Hygienespülung (mit Funktionstaste einstellbar)
- Installation: mit Montagerahmen an Wand befestigt; nach vorne aufklappbar
- Einbindung in das CNX Wassermanagement-System möglich
- Service APP kompatibel: Kontrolle der gespeicherten Betriebsdaten,
Einstellungen und Steuerung der Funktionen

Click  :  versenkte Funktionstaste
Ausladung  :  172 mm, 220mm
Batterie  :  6 V Lithium CRP2 - handelsüblich;  Lebensdauer bis zu 4 Jahren
Betriebsdruck  :  0,3-10 bar
Durchflussmenge (ca.)  :  6,5 l/min (3 bar)
Wassertemperatur (max.):  80 °C
Strahlregler  :  Spar-Strahlregler, Kaskade  (selbstreinigend)
Druckschlauch  :  350 mm
Eckventilanschlüsse  :  G 3/8""
Schmutzsiebe  :  0,5 mm Maschenweite
Sensorempfindlichkeit  :  permanent automatisch  selbsteinmessend
Wassernachlaufzeit  :  1 s voreingestellt
  (mit Funktionstaste 0-10 s einstellbar)
Dauer-Ein-Laufzeit und Hygienespülung-Laufzeit: 2 min voreingestellt (mit
Funktionstaste 0,5-20 min einstellbar)
Kurz-Aus  :  2 min (fixiert)

Normen: DIN EN 200; Geräuschklasse I; CE

einschließlich: Auslauf 172 mm, notwendiger Converter / Schnittstelle zur Einbindung in das Wassermanagement-System, kurze Ausführung inkl. Unterputzdose mit Deckel

einschließlich allem erforderlichem Zubehör, Befestigungsmaterialien.

Fabrikat  : '........................................'

Typ  : '........................................'
Menge: 2,000 St
DIN 276/18_Doku: 412

**04.09.0046 Röhrengeruchverschluss Ausgussbecken**
Röhrengeruchverschluss Ausgussbecken

aus Kunststoff für Spülen und Ausgussbecken, mit Geräteanschluss, inkl. Blindkappe, verstellbares Tauchrohr,

Dimension  :  1 1/2" x 50
Farbe  :  weiß
Menge: 2,000 St
DIN 276/18_Doku: 412

*Hinweis: Duschen*

**04.09.0047 Duschpaneel mit thermostatischer Mischung aus Minerawerkstoff mit Brausekopf**
Duschpaneel mit thermostatischer Mischung aus Minerawerkstoff mit Brausekopf

- mit Ablage Farbe nach RAL frei wählbar

Gesamtlänge 1400 mm

Duschpaneel mit thermostatischer Mischeinrichtung, inklusive Verbrühungsschutz für Wandmontage. Zum Anschluss an Kalt- und Warmwasser. Einsatzbereich im Neubau und Sanierung in öffentlichen, halböffentlichen und gewerblichen Sanitärräumen.
Wasserstrecke mit Magnetventil 6 V/DC ROBUST, bistabil
• Armaturenkörper: entzinkungsbeständiges Pressmessing, als hochwertige
Thermostatbatterie, Thermostatgriff: Messing verchromt
• sichtbare Komponenten hochglanzverchromt
• Wahlmöglichkeit des Temperatureinstellbereichs
• integrierte Rückflussverhinderer im Bypass und Rückflussverhinderer und
Siebkartuschen fürr Wasserzuläufe
• Funktionsteile können ohne Ausbau des Armaturenkörpers gewartet werden
• elektronische Bedienung der Duschfunktion über Piezo-Taster mit Start/
Stopp-Funktion; Piezo-Taster: Farbring rot, Ro
• vorgerüstet für Brausekopf mit Steckanschluss
• elektronische Hygienespülung
• elektronische thermische Desinfektion über Wassermanagement-System
• Einbindung in das Wassermanagement-System möglich
• Komponenten für Anschluss von oben oder von hinten im Lieferumfang enthalten

Technische Daten
Anschlussspannung
Anschlussspannung (CNX)  :  30 V/DC
Betriebsdruck: 2,5 – 5 bar
Wassertemperatur Normalbetrieb (max.):  70 °C
Wassertemperatur therm. Desinfektion:  kurzzeitig, zur
  therm. Desinfektion, 80 °C
Durchflussmenge DN15  :  0,15 l/s
Durchflussmenge bei thermischer Desinfektion DN15: 0,05 l/s
Wasserlaufzeit Einstellbereich  :  3 – 180 s
Wasserlaufzeit Werkseinstellung  :  30 s
Hygienespülung Einstellbereich  :  werkseitig aktiviert 12 h  (Einstellbereich 1-72 h)
Elektronische Schutzart: IP68
Abmessungen: 370x115 mm (BxT) | Höhe 1400 mm

RAL-Farbe vom Auftragnehmer frei wählbar

einschließlich: Regenbrausekopf DN15 (verchromt)
Bestehend aus:
- Brausekopf feststehend, schwere massive Ausführung aus Messing, Brauseboden aus glasfaserverstärktem Kunststoff und Antikalkdüsen mit nicht sichtbarer, diebstahlsicherer Befestigung, Normalstrahl, mit verstellbarem
Strahlneigungswinkel, aerosolarm, Gehäuse verchromt
- für Installation Duschpaneel
Anschluss  :  G 1/2 B
Durchflussmenge  :  0,15 l/s (Wassermengenregler)
Mindestfließdruck  :  1,0 bar
Wassertemperatur (max.):  75 °C
Ausladung  :  110 mm
Strahlneigungswinkel  :  11° bzw. 21°

einschließlich allem erforderlichem Zubehör, Befestigungsmaterialien.

Fabrikat  : '........................................'

Typ  : '........................................'
Menge: 5,000 St
DIN 276/18_Doku: 412

**04.09.0048 Duschpaneel mit thermostatischer Mischung aus Minerawerkstoff mit Handbrause**
Duschpaneel mit thermostatischer Mischung aus Minerawerkstoff mit Handbrause

- mit Ablage Farbe nach RAL frei wählbar

Gesamtlänge 1400 mm

Duschpaneel mit thermostatischer Mischeinrichtung, inklusive Verbrühungsschutz für Wandmontage. Zum Anschluss an Kalt- und Warmwasser. Einsatzbereich im Neubau und Sanierung in öffentlichen, halböffentlichen und gewerblichen Sanitärräumen.
Wasserstrecke mit Magnetventil 6 V/DC ROBUST, bistabil
• Armaturenkörper: entzinkungsbeständiges Pressmessing, als hochwertige
Thermostatbatterie, Thermostatgriff: Messing verchromt
• sichtbare Komponenten hochglanzverchromt
• Wahlmöglichkeit des Temperatureinstellbereichs
• integrierte Rückflussverhinderer im Bypass und Rückflussverhinderer und
Siebkartuschen fürr Wasserzuläufe
• Funktionsteile können ohne Ausbau des Armaturenkörpers gewartet werden
• elektronische Bedienung der Duschfunktion über Piezo-Taster mit Start/
Stopp-Funktion; Piezo-Taster: Farbring rot, Ro
• vorgerüstet für Brausekopf mit Steckanschluss
• elektronische Hygienespülung
• elektronische thermische Desinfektion über Wassermanagement-System
• Einbindung in das Wassermanagement-System möglich
• Komponenten für Anschluss von oben oder von hinten im Lieferumfang enthalten

Technische Daten
Anschlussspannung
Anschlussspannung (CNX)  :  30 V/DC
Betriebsdruck: 2,5 – 5 bar
Wassertemperatur Normalbetrieb (max.):  70 °C
Wassertemperatur therm. Desinfektion:  kurzzeitig, zur
  therm. Desinfektion, 80 °C
Durchflussmenge DN15  :  0,15 l/s
Durchflussmenge bei thermischer Desinfektion DN15: 0,05 l/s
Wasserlaufzeit Einstellbereich  :  3 – 180 s
Wasserlaufzeit Werkseinstellung  :  30 s
Hygienespülung Einstellbereich  :  werkseitig aktiviert 12 h  (Einstellbereich 1-72 h)
Elektronische Schutzart: IP68
Abmessungen: 370x115 mm (BxT) | Höhe 1400 mm

RAL-Farbe vom Auftragnehmer frei wählbar

einschließlich: Handbrause mit Schlauch, DN15
für Duschpaneele, inkl. Brauseschlauch
Bestehend aus:
- Handbrause mit Schlauch für vormontierte Edelstahl Brausestange auf
Duschelement aus Kunststoff, mit Antikalkdüsen in hygienischer Einstrahlausführung, verchromt
- Brauseschlauch Anschluss: G 1/2

einschließlich allem erforderlichem Zubehör, Befestigungsmaterialien.

Fabrikat  : '........................................'

Typ  : '........................................'
Menge: 6,000 St
DIN 276/18_Doku: 412

**04.09.0049 Handlauf mit Brausestange**
Brausestange

senkrecht angeordnete, mit Befestigungsrosetten und Brausehalter ergonomisch und funktional in einer einfachen und zeitlosen Formensprache gestaltet  für Handbrausen verschiedener Hersteller Brausehalter kann stufenlos geneigt und nach Ziehen oder Drücken eines großflächigen Hebels in der Höhe verstellt werden konische Aufnahme am Brausehalter erleichtert das Einhängen der Handbrause mit durchgehendem, korrosionsgeschütztem Stahlkern Montage an der Wand mit wandspezifischem Befestigungsmaterial und Rosetten links- und rechtsseitig montierbar, leicht zu reinigen, aus hochwertigem Polyamid.

Farbe  :  nach Wahl des Auftraggebers

Einschließlich allem erforderlichem Zubehör und Befestigungsmaterialien.

Farbe Reinweiß

Hersteller und Serie wie Seifenspender
Menge: 1,000 St
DIN 276/18_Doku: 412

**04.09.0050 Einhängsitz**
Einhängsitz

Kleiner Einhängesitz Konstruktion aus Stangen, Sitz-
und Rückenelementen ergonomisch und funktional in einer
einfachen und zeitlosen Formensprache gestaltet  dient
als herausnehmbare Sitzgelegenheit im Duschbereich zum
Einhängen in Duschhandläufe und Haltegriffe mit einem
Stangendurchmesser von 33 mm mit durchgehendem,
korrosionsgeschütztem Stahlkern maximale Belastbarkeit
150 kg leicht zu reinigen
345 mm breit, 400 mm hoch und 480 mm tief,
Sitzfläche 345 mm breit und 336 mm tief, 400 mm
Mitte Rohr bis Oberkante Sitzfläche, Sitzelemente 55 mm
breit aus hochwertigem Polyamid.

Farbe : nach Abstimmung

Einschließlich allem erforderlichem Zubehör und
Befestigungsmaterialien.

gewählt:

Fabrikat :
'........................................'

Typ :
'........................................'
Menge: 1,000 St
DIN 276/18_Doku: 412

**04.09.0051 Wassermanagement-System passend zu den Armaturen**
Wassermanagement-System passend zu den Armaturen

Spannungsversorgung und Steuerung für maximal 64 CNX Armaturen, mit integriertem Webserver, aufrufbar durch Internet/Webbrowser, mit Benutzeranmeldung. Datenübertragung per LAN und WLAN, anschlussfertig verdrahtet, Anschlussleitung mit Schukostecker, geeignet für Wandmontage.
Großzügige variable Leitungstopologie bis zu 350 m in flexibler Linien-, Sternoder Baumstruktur.
Funktionsübersicht:
- Einbinden, Verwalten, Bedienen, Abfragen, Einstellen und Überwachen der
Gesamtanlage, Gruppen- oder Einzelarmaturen
- Exportfunktion von Anlagen- und Statusprotokollen
- Wasserlaufzeit: Einstellmöglichkeit für Normalbetrieb, Hygienespülung und
thermische Desinfektion
- Exportfunktion von Anlagen- und Statusprotokollen
- Hygienespülung: Wahl-, Einstell- und Kombinationsmöglichkeit (manuell,
benutzungs- und kalenderabhängig)
- thermische Desinfektion: automatische, variable Durchführung gemäß DVGW W
551, Temperaturprotokollierung im PDF-Format mit optionalen Temperaturfühlern
- Reinigungsabschaltung: manuell oder optional über externen Kontakt
- Betriebs- und Störmeldungen mit Speicherung im PDF-Format
- Spannungsversorgungseinheit: Zulassung nach EN 60950-1 / VDE 0805-1, EN
61000-4-2,3,4,5,6,8,11, EN 61000-3-2,-3
Bestehend aus:
- Kunststoffgehäuse mit Tür
- Controller mit proprietärem robustem BUS-System, LAN-Anschluss
sowie WLAN-Antenne, SD-Karte zur lebenslangen Datensicherung, potenzialfreie Eingänge für: Start der thermischen Spülung zur Desinfektion (TD),
TD-erfolgreich-Meldung, Sammelfehlermeldung, Eingänge für TD-Abbruch,
Deaktivierung Duschbetrieb und Quittierung Sammelfehlermeldung,
Ethernet-Schnittstelle zur Anbindung an die Gebäudeleittechnik

Eingangsspannung  :  230 V / 50 Hz
Ausgangsspannung  :  26-28 V/DC
Stromaufnahme  :  2 A
Leistungsaufnahme (max.)  :  0,1 kW
Kommunikation: Schnittstellen für KNX/EIB, 2 x USB, 1 x Ethernet, Webserver für einen Webclient
Schutzklasse  :  I
Schutzart  :  IP65
Menge: 2,000 St
DIN 276/18_Doku: 412

**04.09.0052 BUS-Kabel J-Y(ST)Y 2x2x0,8**
BUS-Kabel J-Y(ST)Y 2x2x0,8

schwarz - grau

Zur elektrischen Verdrahtung von Duschen, Waschtischarmaturen

Außenmantel  :  PVC, grau
Außendurchmesser  :  7 mm
Menge: 200,000 m
DIN 276/18_Doku: 412

**04.09.0053 System-Erstinstallation Wassermanagement**
System-Erstinstallation Wassermanagement

gebäudespezifische Parametrierung des Systems gemäß Standard unter Berücksichtigung der folgenden Einstellungen:
• Netzwerkeinstellungen
• System- und Standortbenennung inkl. Kontaktdaten
• Anlage neuer Benutzerkonten
• Sperrzeiten für thermische Spülungen
• Systemsicherung (Backup)
• Import/Export bestehender Parameter und Einstellungen
Zusätzlich beinhaltet die Erstinstallation folgende Konfigurationen:
• Strukturierung des Systems in Bereiche und Zonen
• Erstellung von Aktionsgruppen für Spülungen
(Thermische Spülung, Hygienespülung, Kaltwasserspülung)
• Erstellung von Aktionsgruppen für Wartungs-Stopp-Funktionen
Systemcheck an einer betriebsbereiten Anlage:
• Testlauf einer Hygienespülung
• Testlauf einer thermischen Spülung
Menge: 1,000 St
DIN 276/18_Doku: 412

**04.09.0054 Zulage pro Armatur**
Zulage pro Armatur

Inbetriebnahme einzelner elektronischer Armaturen im WassermanagementSystem mit folgenden Leistungen:
- Aktivierung und Registrierung des Geräts im System:
• Erstaktivierung und Registrierung
• Vergabe eines Gerätenamens
• Zuordnung zu Bereich und Zone
- Kundenspezifische Konfiguration einzelner Armaturen:
• Einstellung der Durchflussmenge zu Statistikzwecken
• Anpassung individueller Betriebsparameter
• Konfiguration der Hygienespülungsparameter
Menge: 22,000 St
DIN 276/18_Doku: 412

**04.09.0055 Wassermanagement-System Einweisung Personal**
Wassermanagement-System Einweisung Personal

inklusive Dokumentation
Einweisung Personal:
- Durchführung eines Probelaufs der programmierten Funktionen wie Hygienespülung/thermische Desinfektion
- Einweisung des Betriebspersonals in Bedienung, Funktion und Wartung aller Anlagenkomponenten
- Erstellen eines Einweisungs- und Übergabeprotokolls
Menge: 1,000 St
DIN 276/18_Doku: 412

*Hinweis: Außenduschen*

**04.09.0056 Standdusche Aussenbereich**
Standdusche Aussenbereich

aus starkwandigem Edelstahlrohr (114 x 3 mm), mit verchromten Regenbrausekopf (120mm) und  AQUA-Zeitventil, incl. Zapfhahn für Schlauchanschluss mit Steckschlüsseloberteil.

Höhe  :  2.430 mm
Wasseraustrittshöhe  :  2.250 mm
Tiefe  :  530 mm
Strahlneigungswinkel  :  25 Grad
Betriebsdruck  :  ca. 3 bar
Wasserdurchlass  :  max. 30 l/min

Material:
Edelstahl V4A (1.4571) glasperlengestrahlt und elektropoliert

Befestigung:
Fußflanschplatte (DN 100 mit 4 Löchern) zum Andübeln auf dem Rohbeton, Wasseranschluss durch integrierte Patentsteckkupplung

Fabrikat  : '..............................................'

Typ  : '..............................................'
Menge: 4,000 St
DIN 276/18_Doku: 412

**04.09.0057 frostsichere Außenarmatur DN15**
frostsichere Außenarmatur  DN15

mit automatischer Entleerfunktion, werksseitig vormontiert, alle im geschlossenen Zustand mediumberührten Metallteile aus Rotguss, mit wartungsfreier Spindelabdichtung, mit EPDM-Sitzdichtung, Schlauchanschlussverschraubung, mit schwarzem Kunststoff-Bediengriff mit blauem Signierplättchen, Auslaufgehäuse mit angegossener Rosette, mit DIN-/DVGW-und Schallschutzzulassung, Nenndruck PN 16. Mit abschließbaren gruiff

Fabrikat  : '..............................................'

Typ  : '..............................................'
Menge: 2,000 St
DIN 276/18_Doku: 412

#### 04.10 Inbetriebnahme / Einw. / Abnahme

**04.10.0001 Revisionsunterlagen**
Revisionsunterlagen

Die Dokumentation der Revisionsunterlagen ist in digitaler und in 1-facher Ausfertigung in stabilen beschrifteten Ordnern wie folgt zu übergeben.

1.  Deckblatt (mit Anschrift, Bezeichnung der Baumaßnahme und der Anlage)

2.  Inhaltsverzeichnis

3.  Protokolle, Erklärungen
•  Fachunternehmererklärung
•  Protokoll über die Einweisung des Bedienungspersonales
•  Messprotokoll über den hydraulischen Abgleich einschl. eingestellter Volumenströme
•  Protokolle der Druckproben
•  Protokolle über Spülen
•  Protokolle der Inbetriebnahmen der  techn. Geräte
•  Sonstige Protokolle, gemäß Leistungsbeschreibung
•  Brandschutzmaßnahmen (z.B.  Durchführung durch Wände oder Decken,  Art der Ausführung, Zertifikat)

4.  Bedienungs- und Wartungsanleitung
•  Montage-, Wartungs- und Bedienungsanleitungen von Bau- und Anlagenteilen (einzeln im Inhaltsverzeichnis aufführen)

5.  Angebot Wartungsvertrag gemäß AMEV-Richtlinie Wartung 2002

6  Revisionszeichnungen als CAD-Zeichnungen als dxf-, dwg- und pdf-Datei auf USB-Stick (einzeln im Inhaltsverzeichnis aufführen) und als Farbplott wie folgt:

        1. Grundrißpläne mit installierten Technik
        2. Aufstellungspläne, Schnitte, Details
        3. Regel-, Fließ- und Schaltschemen
        4. Stromlaufpläne

Desweiteren ist ein Satz Fließ- und Schaltschemata, alterungsbeständig (in Kunststoffolie eingeschweißt) anzufertigen und in  den technischen Zentralen aufzuhängen.

Revisionszeichnungen, wie zuvor beschrieben, erstellen, liefern und dem Bauherrn übergeben.
Menge: 1,000 psch
DIN 276/18_Doku: 419

**04.10.0002 Druckprüfungen mit Stickstoff für neue Trinkwasserleitungen**
Druckprüfungen mit Stickstoff für neue Trinkwasserleitungen

nach VDI 6023 und DIN 1988, bestehend aus:

- Vorprüfung
- Hauptprüfung

für vorgenannten Leitungslängen der Trinkwasserinstallation in mehreren Teilabschnitten nach baulichem Bedarf, mit eine Prüfdruck von 3,0 bar über einen Zeitraumvon mind. 10 Minuten, bzw. je nach verwendetem Rohrmaterial und Hersteller-Richtlinien, einschl. Gestellung und Lieferung der erforderlichen Maschinen, Betriebs-, Hilfstoffe, Materialien und Nebenarbeiten.

Jeder Teilabschnitt ist zu Protokollieren, gemäß den Vordrucken des ZVSHK mit Angaben über Datum, Namen der Durchführenden, Teilabschnitt,  Druck vor und nach der Prüfung

Die Prokotolle sind der Bauleitung als Kopie zu übergeben. Die Original-Protokolle sind in den Revisionsunterlagen zu überreichen.
Menge: 1,000 St
DIN 276/18_Doku: 419

**04.10.0003 Druckprüfungen mit Stickstoff für neue Teilabschnitte Trinkwasser**
Druckprüfungen mit Stickstoff für neue Teilabschnitte Trinkwasser

nach VDI 6023 und DIN 1988, bestehend aus:

- Vorprüfung
- Hauptprüfung

für vorgenannten Leitungslängen der Trinkwasserinstallation als Teil- Druckprüfung nach baulichem Bedarf, z.B. bei sich durch den Bauverlauf erschwerenden Zugänglichkeit, o.Ä., mit einem Prüfdruck von 3,0 bar über einen Zeitraumvon mind. 10 Minuten, bzw. je nach verwendetem Rohrmaterial und Hersteller-Richtlinien, einschl. Gestellung und Lieferung der erforderlichen Maschinen, Betriebs-, Hilfstoffe, Materialien und Nebenarbeiten.

Jeder Teilabschnitt ist zu Protokollieren, gemäß den Vordrucken des ZVSHK mit Angaben über Datum, Namen der Durchführenden, Teilabschnitt,  Druck vor und nach der Prüfung

Die Prokotolle sind der Bauleitung als Kopie zu übergeben. Die Original-Protokolle sind in den Revisionsunterlagen zu überreichen.
Menge: 3,000 St
DIN 276/18_Doku: 419

**04.10.0004 Inbetriebnahme und Spülen der Trinkwasseranlage**
Beprobung des Trinkwasser

nach Inbetriebnahme erfolgt die Beprobung des Trinkwasser nach VDI 6023, DIN 1988 in Teilabschnitten

Teilabschnitte  :  7

Die Beprobung ist der Bauleitung vor Durchführung anzuzeigen und mit den Auftraggeber abzustimmen.

Jeder Teilabschnitt ist detailliert zu Protokollieren,

Die Prokotolle sind der Bauleitung als Kopie zu übergeben. Die Original-Protokolle sind in den Revisionsunterlagen zu überreichen.

Einheitspreis gilt als Pauschale.
Menge: 1,000 psch
DIN 276/18_Doku: 419

**04.10.0005 Hygiene Erstinspektion**
Hygiene Erstinspektion

Hygiene-Erstinspektion nach VDI/DVGW 6023 für die Errichtung und den Betrieb neu erstellter Trinkwasser-Installationen in Gebäuden. Zu Grunde liegen die Anforderung aus der Trinkwasserverordnung (§17, Absatz 1, TrinkwV).

Die Hygiene-Erstinspektion nach VDI/DVGW 6023 beinhaltet folgende Anforderungen:

Hygienisch-techische Überprüfung und Bewertung der Trinkwasser-Installation im Rahmen einer Ortsbegehung durch einen unabhängigen, qualifizierten Sachverständigen. Dokumentenüberprüfung von Protokollen und Bestandsunterlagen zur Trinkwasseranlage. Mikrobiologische Überprüfung des Befüllwassers der Trinkwasseranlage nach den Vorgaben der Regel VDI/DVGW 6023.

Im Rahmen der Hygiene-Erstinspektion festgestellte hygienisch-technische Mängel an der Trinkwasseranlage sind vor dem erstmaligen Befüllen der Trinkwasser-Installation zu beseitigen. Dabei muss unmittelbar nach dem Befüllen der Trinkwasser-Installation zum Nachweis der einwandfreien Trinkwasserqualität an repräsentativen Entnahmestellen eine mikrobiologische Überprüfung des Trinkwassers nach dem Regelwerk VDI/DVGW 6023  erfolgen.

Einheitspreis gilt als Pauschale.
Menge: 1,000 psch
DIN 276/18_Doku: 419

**04.10.0006 1. Keimprobe einschließlich Anfahrt / Nebenarbeiten usw.**
1. Keimprobe einschließlich Anfahrt / Nebenarbeiten usw.

nach Inbetriebnahme des Trinkwassernetzes sind Keimproben in Abstimmung mit den AG, gemäß DIN 1988, bzw. DVGW-Arbeitsblatt W 552, durch ein zertifiziertes Labor nehmen und untersuchen zu lassen, einschl. Dokumentation

Zu untersuchende verschiedene Parameter sind gemäß Trinkwasser-Verordnung zur Erstuntersuchung zu berücksichtigen.

Der Preis gilt für die 1. Keimprobe an einer Probeentnahmestelle bzw. Zapfstelle durch den Probeentnehmer mit allen Nebenkosten (Anfahrt, Abfahrt, Dokumentation) usw.

Weitere Proben werden als Zulage durch nachfolgende Position abgeechnet.
Menge: 5,000 St
DIN 276/18_Doku: 419

**04.10.0007 Weitere Keimprobe**
Weitere Keimprobe

als Zulage zu der o.g. Position für weitere Keimproben je Zapfstelle bzw. Probeentnahmestelle.
Menge: 2,000 St
DIN 276/18_Doku: 419

**04.10.0008 Füllen und Entlüften Trinkwasseranlage**
Füllen und Entlüften Trinkwasseranlage

Füllen und Entlüften der Trinkwasseranlage

Leitungslängen  :  ca. 1.140 m
Anzahl der Entnahmearmaturen  :  ca. 46 Stück
Menge: 1,000 psch
DIN 276/18_Doku: 419

**04.10.0009 Revisionsunterlagen**
Revisionsunterlagen

Die Dokumentation der Revisionsunterlagen ist in digitaler und in 1-facher Ausfertigung in stabilen beschrifteten Ordnern wie folgt zu übergeben.

1.  Deckblatt (mit Anschrift, Bezeichnung der Baumaßnahme und der Anlage)

2.  Inhaltsverzeichnis

3.  Protokolle, Erklärungen
•  Fachunternehmererklärung
•  Protokoll über die Einweisung des Bedienungspersonales
•  Messprotokoll über den hydraulischen Abgleich einschl. eingestellter Volumenströme
•  Protokolle der Druckproben
•  Protokolle über Spülen
•  Protokolle der Inbetriebnahmen der  techn. Geräte
•  Sonstige Protokolle, gemäß Leistungsbeschreibung
•  Brandschutzmaßnahmen (z.B.  Durchführung durch Wände oder Decken,  Art der Ausführung, Zertifikat)

4.  Bedienungs- und Wartungsanleitung
•  Montage-, Wartungs- und Bedienungsanleitungen von Bau- und Anlagenteilen (einzeln im Inhaltsverzeichnis aufführen)

5.  Angebot Wartungsvertrag gemäß AMEV-Richtlinie Wartung 2002

6  Revisionszeichnungen als CAD-Zeichnungen als dxf-, dwg- und pdf-Datei auf USB-Stick (einzeln im Inhaltsverzeichnis aufführen) und als Farbplott wie folgt:

        1. Grundrißpläne mit installierten Technik
        2. Aufstellungspläne, Schnitte, Details
        3. Regel-, Fließ- und Schaltschemen
        4. Stromlaufpläne

Desweiteren ist ein Satz Fließ- und Schaltschemata, alterungsbeständig (in Kunststoffolie eingeschweißt) anzufertigen und in  den technischen Zentralen aufzuhängen.

Revisionszeichnungen, wie zuvor beschrieben, erstellen, liefern und dem Bauherrn übergeben.
Menge: 1,000 psch
DIN 276/18_Doku: 419

#### 04.11 Tagelohnarbeiten

**04.11.0001 Facharbeiter OM**
Facharbeiter Obermonteur

Für unvorhergesehene Arbeiten gelten die nachfolgenden Stundensätze.

Es werden nur Stundenlohnarbeiten vergütet, die von der örtlichen Bauleitung ausdrücklich angeordnet worden sind. Den Umfang der Arbeiten, die Zeit ihrer Ausführung, die Zahl und Zusammensetzung der eingesetzten Arbeitskräfte und die Art der Geräte bestimmt der AG. Werden Stundenlohnarbeiten von Nachunternehmern ausgeführt, so ändern sich die vertraglichen Vereinbarungen und die Zuschlagsfaktoren nicht. Grundsätzlich werden nur Stundensätze anerkannt, die der Aufgabenstellung angemessen sind. Für einfache Arbeiten, die keine besondere Qualifikation erfordern (z.B. Stemm-, Transportarbeiten usw.), werden nur Helferstundensätze anerkannt. Andere als die aufgeführten Stundensätze werden nicht anerkannt, auch wenn der AN qualifiziertes Personal mit höheren Personalkosten einsetzt.

Stundenzettel müssen wöchentlich der Bauleitung zur Unterschrift vorgelegt werden, ansonsten kann die Anerkennung durch die Bauleitung abgelehnt werden, wenn die Leistungen nicht nachgewiesen werden kann oder eine ausdrückliche Anordnung nicht vorliegt.

Die Verrechnungsätze enthalten den tatsächlichen Lohn, inkl. vermögenswirksame Leistungen, Zuschläge für Gemeinkosten (z.B. Wagnis und Gewinn), Sozialbeiträge, Auslösungen, Fahrtkosten, sowie alle weiteren Lohnnebenkosten.
Berufsbezeichnung: Monteur mit besonderen Kenntnissen und Fähigkeiten

Lohngruppe:  mind. 6 Berufsjahre

einschl. Leistungen wie zuvor beschrieben
Menge: 10,000 h
DIN 276/18_Doku: 419

**04.11.0002 Facharbeiter M**
Facharbeiter Monteur

Berufsbezeichnung:  Monteur

Lohngruppe:  4. Berufsjahr (Ecklohn)

einschl. Leistungen wie zuvor beschrieben
Menge: 10,000 h
DIN 276/18_Doku: 419

**04.11.0003 Helfer**
Helfer

Berufsbezeichnung:  Montagehelfer

Lohngruppe:  ab 3. Berufsjahr

einschl. Leistungen wie zuvor beschrieben
Menge: 10,000 h
DIN 276/18_Doku: 419

### 05 Gewährleistungswartung

#### 05.01 Gewährleistungswartung

**05.01.0001 Wartungskosten für das 1. Jahr**
*** Bezugsbeschreibung
Wartungskosten für das 1. Jahr

für alle Bauteile, die gemäß den VDMA-Einheitsblättern 24 186 neueste Ausgabe, sowie der DIN 31 051 einer Wartung bedürfen und Bestandteil der gesamten Leistungsbeschreibung des Auftragnehmers sind. Der AMEV-Leistungskatalog für öffentliche Gebäude-Wartung 85 ist zu berücksichtigen. Die Wartungsbedingungen der Handwerkskammer sind als Grundlage zu ergänzen.

Der Wartungszeitraum ist jährlich und nach Erfordernis der Wartungsanweisungen des Hersteller, den gesetzlichen Auflagen (HausPrüfVO, Landesbauordnung, Brandschutzauflagen, usw.) und nach den zugehörigen VDMA-Blätter einzuhalten.

Über diese Wartungsarbeiten ist ein entsprechendes Protokoll zu erstellen. Der Bieter verpflichtet sich, die Anlage in den Abständen auf Funktion und Zustand zu überprüfen, sowie Pflegearbeiten auszuführen, die für einen störungsfreien Betrieb erforderlich sind. Störungsbeseitigungen gehören zum Leistungsumfang und werden nicht separat vergütet.

Werden bei der Durchführung des Wartungsdienstes Mängel an den Anlagen festgestellt, so ist der Bieter verpflichtet, den Betreiber auf diese Mängel hinzuweisen. Die Wartungsarbeiten sind außerdem während der betriebsüblichen Arbeitszeit durchzuführen.

Der Einheitspreis (netto) ist pauschal und gilt für Personal-, Fahr-, Betriebs-, Schmierstoff-, Hilfsstoffe- und Werkzeugkosten.

Jährliche Wartungskosten für das 1. Jahr
Menge: 1,000 psch
DIN 276/18_Doku: 419

**05.01.0002 Wartungskosten für das 2. Jahr**
*** wie Position 05.01.0001
Menge: 1,000 psch
DIN 276/18_Doku: 419

**05.01.0003 Wartungskosten für das 3. Jahr**
*** wie Position 05.01.0001
Menge: 1,000 psch
DIN 276/18_Doku: 419

**05.01.0004 Wartungskosten für das 4. Jahr**
*** wie Position 05.01.0001
Menge: 1,000 psch
DIN 276/18_Doku: 419
